# Weeze, Nierspromenade
Angebotsaufforderung (GAEB 90, DA83)
Vergabenummer: K1750
Währung: EUR
Auftraggeber: Gemeinde Weeze

## Zusätzlicher Text
Bauherr:  Gemeinde Weeze
  Der Bürgermeister
  Cyriakusplatz 13-14
  47652 Weeze
  Telefon: 02837/910 - 0
  Telefax: 02837/910 - 170
  E-Mail: info@weeze.de

Baumaßnahme: Weeze, Nierspromenade

Ausschreibung: Kottowski Ingenieurgesellschaft mbH
  Talstraße 35,
  47546 Kalkar
  Telefon: 02824/99923-0
  Telefax: 02824/99923-20;
  E-Mail: info@kottowski.net

Bestandteile:
I.  Baubeschreibung (allgemeine Darstellung der Bauaufgabe)
II.  Leistungsverzeichnis mit Mengen- und Preisangaben

## Zusätzlicher Text
I. Baubeschreibung

## Zusätzlicher Text
1. Allgemeines

1.1 Abkürzungen: AG = Auftraggeber, AN = Auftragnehmer
 h = Stunde, d = Tag, St = Stück, t = Tonne,
 Psch = Pauschale

1.2 Falls in der Positionsbeschreibung nicht ausdrücklich etwas anderes
festgelegt ist, müssen alle unbrauchbaren Stoffe und überschüssigen
Bodenmassen durch den Auftragnehmer eigenverantwortlich umweltgerecht
entsorgt werden. Die Entsorgungsgebühren trägt der AN.

Der Auftraggeber behält sich vor, Nachweise über die ordnungsgemäße
Entsorgung der Abbruch-, Aufbruch- und Aushubmaterialien und über die
dafür entstehenden Deponiegebühren zu verlangen.

1.3 Jeder Anbieter hat sich vor Abgabe des Angebotes örtlich sowie durch
Rückfragen beim Auftraggeber genaue Vorstellungen von der Art der
Arbeiten und von den auftretenden Schwierigkeiten bei der Bauausführung,
wie z.B. Ausführung der Baugruben und der Baugrubensicherung,
Befestigung der Zufahrtswege, Behinderung durch Bäume, Wasserleitung und
Kabel pp. zu verschaffen. Diese Erschwernisse sind in die Einheitspreise
mit einzukalkulieren. Eine besondere Entschädigung für später
angemeldete Schwierigkeiten wird nicht gezahlt.
Die gemachten Angaben befreien den Anbieter nicht von der Verpflichtung
zur genauen Prüfung der für das Angebot und die Durchführung der
Arbeiten maßgebenden Verhältnisse.

1.4 Die Kosten für das Einrichten und Räumen der Baustelle sind gemäß
VOB, Teil C, ATV DIN 18299, in die Einheitspreise mit einzukalkulieren.
Die Flächen für die Baustelleneinrichtung und für die Lagerung von
Baustoffen sind durch den AN im Bedarfsfall anzumieten. Die hierfür
anfallenden Kosten sind in die Einheitspreise einzukalkulieren.
Die genutzten Lagerflächen sind nach Abschluss der Baumaßnahme gemäß
Punkt 2.5 dieser Baubeschreibung im früheren Zustand gegen Bescheinigung
zurückzugeben.

1.5 Wasser, Strom, Druckluft usw. können vom AG nicht bereitgestellt
werden, die Beschaffung ist Angelegenheit des AN.

1.6 Soweit in dem Leistungsverzeichnis auf Technische Spezifikationen,
z. B. nationale Normen, mit denen europäische Normen umgesetzt werden,
europäische technische Zulassungen, gemeinsame technische
Spezifikationen, internationale Normen, Bezug genommen wird, werden auch
ohne den ausdrücklichen Zusatz "oder gleichwertig" immer gleichwertige
Technische Spezifikationen in Bezug genommen.

## Zusätzlicher Text
2. Allgemeine Forderungen

2.1 Der Auftragnehmer ist verpflichtet, einen verantwortlichen
Fachbauleiter zu stellen und namhaft zu machen. Aufsichtspersonal darf
nur in besonderen Fällen und nach schriftlicher Zustimmung des
Auftraggebers ausgetauscht werden.
Der Auftraggeber kann Akkordarbeiten untersagen, wenn nach seinem
Ermessen eine einwandfreie Leistung nicht erwartet werden kann.
Ansprüche des Auftragnehmers sind deswegen ausgeschlossen.

2.2 Mindestens einmal pro Woche hat eine Baubesprechung stattzufinden,
an der neben dem verantwortlichen Bauleiter des Auftragnehmers, der AG,
die Bauüberwachung des AG, bei Bedarf der SiGeKo, verschiedene
Behördenvertreter und ggf. die Bauoberleitung teilnehmen.

2.3 Vorhandene Vermessungspunkte, Grenzsteine oder sonstige Vermarkungen
sind durch den AN vor Beginn der Arbeiten zu sichern.
Sollten durch Nichtbefolgen der Sicherungspflicht Punkte verloren gehen,
so gehen die notwendigen amtlichen Neumessungen zu Lasten des AN.

Die für die Ausführung und für die Abrechnung notwendigen Vermessungsarbeiten sind vom Auftragnehmer gem. DIN 18299 - Nr. 4.1.3. als
Nebenleistung ohne Vergütung durchzuführen. Erforderliche Festpunkte
sind herzustellen und zu sichern. Die Vermessungshilfspunkte sind von
ihm täglich nach Lage und Höhe zu überprüfen.

2.4 Für die Sicherung, Beschilderung und Absperrung der Baustelle und
der Arbeitsstellen gelten die Richtlinien für die Sicherung von
Arbeitsstellen an Straßen (RSA 95), die Zusätzlichen Technischen
Vertragsbedingungen und Richtlinien für Sicherungsarbeiten an
Arbeitsstellen an Straßen (ZTV-SA 97), die Straßenverkehrsordnung
einschl. der Anlagen und die Unfallverhütungs- vorschriften.

Der Auftragnehmer hat alle Maßnahmen zur Sicherung und Regelung des
Verkehrs innerhalb der Baustelle, die wegen der von ihm ausgeführten
Arbeiten erforderlich sind, auch außerhalb der Arbeitszeit,
durchzuführen. Baugruben sind mit geeignetem Absperrgerät während der
Arbeitspausen abzusichern. Während der Dunkelheit sind die Elemente der
Verkehrssicherung vorschriftsmäßig zu beleuchten. Der AN trägt die volle
Verantwortung für die Beachtung sämtlicher Sicherheitsvorschriften und
haftet für alle Folgen, die durch Nichtbeachtung dieser Vorschriften
entstehen.
Er hat rechtzeitig vor Beginn der Arbeiten eine entsprechende Anordnung
hierfür beim zuständigen Straßenverkehrsamt zu beantragen.

Verkehrsrechtliche Maßnahmen hat er nach Anordnung der zuständigen
Behörden auszuführen.
Die Gebühr für die Anordnung nach der StVO durch die zuständige
Straßenverkehrsbehörde trägt der AN.

Es ist dabei besonders darauf zu achten, dass die Zufahrt zu allen
Grundstücken und Gebäuden jederzeit aufrechterhalten bleiben muss. Dies
ist in die Einheitspreise mit einzurechnen. Ist das Aufrechterhalten der
Zufahrt zu den Grundstücken und Gebäuden aus bautechnischen Gründen
kurzfristig nicht möglich, muss der Auftragnehmer die
Grundstückseigentümer bzw. die Anlieger benachrichtigen und sich mit
ihnen abstimmen.

Da während der Ausführung der Bauarbeiten die Abfall-Sammelfahrzeuge die
Straßen nicht befahren können, ist der AN verpflichtet, in dieser Zeit
die entsprechenden Abfallbehälter der Anwohner an einen zentralen Platz
zu transportieren und diese nach der Entleerung wieder zurück zu den
Anwohnern zu bringen. Die entsprechenden Abfallbehälter werden in einem
bestimmten Turnus entleert. Bei Bedarf ist bei den zuständigen Behörden
ein Entsorgungskalender erhältlich.

2.5 Die notwendigen Genehmigungen für die Benutzung von Privatwegen und
Grundstücken hat der Auftragnehmer einzuholen und die Flächen nach
Abschluss der Bauarbeiten in dem früheren Zustand zu übergeben. Diese
Übergabe ist der örtlichen Bauaufsicht vom Auftragnehmer durch eine
Bescheinigung der Wege- und Grundstücksbesitzer nachzuweisen. Alle
zusätzlichen außerhalb des Straßenkörpers beanspruchten Geländeflächen
für Einrichtung der Baustelle, die Lagerung von Baustoffen oder für die
Durchführung der Arbeiten hat der Auftragnehmer auf seine Kosten zu
pachten, den Aufwuchs und sonstige Schäden angemessen, d.h. mindestens
nach den Richtsätzen der Landwirtschaftskammer und des
Landschaftsverbandes Rheinland zu entschädigen und die Flächen - genau
wie das benutzte Straßen- und Wegegelände - im früheren Zustand gegen
Bescheinigung zurückzugeben. Bis zur Vorlage einer solchen Bescheinigung
ist der AG berechtigt, von den Abschlagsrechnungen und der
Schlussrechnung einen Betrag in Höhe der Forderungen der
Grundstückseigentümer und der Wegeunterhaltungspflichtigen
einzubehalten.

2.6 Auf vorhandene Versorgungsleitungen ist größte Rücksicht zu nehmen.
Der AN hat sich rechtzeitig mit den zuständigen Versorgungsunternehmen
oder anderen wegen evtl. vorhandener Leitungen in Verbindung zu setzen.
Die Nutzung eines Auskunftportals wie z. B. ALIZ wird empfohlen.

## Zusätzlicher Text
3. Besonderheiten/Schwierigkeiten

3.1 Die im Bereich der Ausbauflächen stehenden Bäume, Gehölze  sowie
Hecken, müssen unbedingt erhalten bleiben. Im Bereich der Wurzeln der
vorhandenen Bäume, Sträucher und Hecken sind die Erdarbeiten mit
besonderer Vorsicht von Hand durchzuführen, die Wurzeln dürfen nicht
beschädigt werden. Die Handschachtung und sonstige Erschwernisse beim
Geräteeinsatz werden nicht gesondert vergütet sondern sind bei den
Erdarbeiten einzukalkulieren.
Erschwernisse durch in den Ausbaubereich bzw. über den Ausbaubereich
ragende Äste und Zweige beim Geräteeinsatz (z.B. eingeschränkter
Schwenkbereich, Einschränkungen beim Ab- und Aufladen, Erschwernisse
beim Beschicken des Fertigers etc.) sind in die entsprechenden
Positionen einzurechnen. Es erfolgt keine gesonderte Vergütung.
Die Äste und Zweige der Baumkronen dürfen nicht beschädigt werden.

Die gesamten Erdarbeiten entlang von privaten Grundstücken, besonders
bei Gebäuden, Einfriedungsmauern, Randeinfassungen etc. sind mit
besonderer Vorsicht auszuführen. Die Erschwernisse durch Handschachtungen und durch den Einsatz kleinerer Arbeitsgeräte werden nicht
gesondert vergütet.
Sie sind in die Einheitspreise einzukalkulieren.

Im Bereich der Ausbauflächen liegen über dem gesamten Straßenquerschnitt verteilt Ver- und Entsorgungsleitungen. Der Mehraufwand beim
Bodenabtrag, bei der Herstellung des Erdplanums und beim Einbau des
Füllbodens und des  Frostschutzkieses im Bereich der Ver- und
Entsorgungsleitungen, der durch die geringere Leistung und durch den
Einsatz kleinerer Geräte gegenüber der leitungsfreien Bereiche entsteht,
wird nicht gesondert vergütet sondern ist in die entsprechenden
Positionen mit einzurechnen.

Im Bereich von erdverlegten Ver- und Entsorgungsleitungen sind die
Arbeiten mit besonderer Vorsicht auszuführen. Die Hinweise und Auflagen
der Betreiber auf Schutz- und Sicherungsmassnahmen sind zwingend zu
beachten.

Eine Ortsbegehung des Anbieters wird empfohlen.

3.2 Während der Bauarbeiten finden möglicherweise Leitungsumbauten oder
-erneuerungen durch die örtlichen Versorgungsunternehmen statt. Der AN
hat diese Arbeiten so zu koordinieren, dass keine Verzögerungen der
Arbeiten entstehen. Behinderungen durch die Leitungsverlegung sind in
die Einheitspreise einzurechnen.

3.3 Die Arbeiten finden in unmittelbarer Nähe zur Niers statt und
befinden sich innerhalb des Hochwassereinzugsgebiets. In Abhängigkeit
des Wasserstandes können spezielle Sicherungsmaßnahmen für nicht fertig
gestellte Bauwerke etc. notwendig werden. Evtl. notwendige Maßnahme sind
mit der Bauüberwachung und dem AG abzustimmen und werden gesondert
vergütet.
Stillstandszeiten und Bauunterbrechungen durch auftretende Hoch- bzw.
Niedrigwässer sind einzukalkulieren und werden nicht gesondert vergütet.

Während der Bauzeit ist daher eine Hochwasserbeobachtung
eigenverantwortlich durchzuführen.
Es ist sicher zu stellen, das genügend Personal und Geräte
bereitgehalten werden, um die Baustelle bei eintretender
Hochwassergefahr zu sichern.

Während der Bauzeit ist auch an Feiertagen und am Wochenende eine
Rufbereitschaft einzurichten und Personal und Geräte im Notfall
bereitzustellen, so dass Hochwassersicherungsmaßnahmen jederzeit
ausgeführt werden können (Alarmplan).

3.4 Auf der Baustelle dürfen nur Baumaschinen mit nicht
wassergefährdenden, biologisch leicht abbaubaren Schmier- und
Hydraulikölen eingesetzt werden.

Die eingesetzten Geräte sind arbeitstäglich auf Undichtigkeiten am
Kraftstoff- bzw. Hydrauliksystem zu überprüfen. Die Kontrolle ist zu
dokumentieren. Schadhafte Maschinen sind umgehend auszutauschen und von
der Baustelle zu entfernen.

Die Lagerung von wassergefährdenden Stoffen innerhalb des
Baustellenbereichs ist nicht zulässig.

3.5 Die Arbeiten finden teilweise in unmittelbarer Nähe bzw über einem
Fließgewässer statt. Die für die Ausführung der Arbeiten notwendigen
Sicherungsmaßnahmen gemäß den entsprechenden Sicherheitsvorschriften
sind einzukalkulieren.
Vor Ausführung der Arbeiten sind der Bauüberwachung, dem SiGe-
Koordinator und dem Auftraggeber die entsprechenden Maßnahmen
vorzulegen.

## Zusätzlicher Text
4. Lage der Baustelle und allgemeine Beschreibung der Arbeiten

4.1 Die ausgeschriebenen Arbeiten werden im Ortsteil Weeze im
wesentlichen entlang der Niers zwischen Fährsteg und Loestraße
ausgeführt. Die Arbeiten an der Nierspromenade beinhalten den Umbau des
Fährstegs, die Erstellung eines Promenadenwegs an der Niers mit
Kanuanlegestelle und Stegen, die Neuerstellung einer Niersbrücke, die
Anbindung des Tierparkgeländes an die neue Brücke mittels Steganlage und
wassergebundener Wegedecke sowie die Erneuerung der
Niederschlagswasserbehandlung und der Einleitstelle in die Niers.

Die genaue Lage ist auf dem nachfolgenden Übersichtsplan ersichtlich.

4.2 Nähere Angaben über die Örtlichkeit und das Leistungsverzeichnis
kann die  Gemeinde Weeze, Herr Koppers, Tel. 02837 / 910 - 163 erteilen.

4.3 Planunterlagen und Baugrundgutachten werden mit den übrigen
Ausschreibungsunterlagen auf der Homepage der Gemeinde Weeze -
www.weeze.de -> Aktuelles -> Ausschreibungen - zum Download
bereitgestellt. Eine Ortsbegehung findet nicht statt.

## Zusätzlicher Text
5. Bauablauf

5.1 Um unnötige Behinderungen der Anwohner zu vermeiden, ist es
erforderlich, die Arbeiten in Teilabschnitten durchzuführen. Vor
Baubeginn ist die Einteilung und Ausführung der Arbeiten in einzelne
Abschnitte und die Festlegung der Umleitungsstrecken mit dem
Auftraggeber, der Bauaufsicht und der Stadt Emmerich abzustimmen und in
einem Bauzeitenplan darzustellen.

Mindestens 7 Tage vor tatsächlichem Baubeginn sind Anwohner und sonstige
Betroffene in Stichstraßen etc. durch Anschreiben oder Handzettel über
die vorgesehenen Ausführungszeiten, die zu erwartenden Behinderungen und
Absperrzeiten sowie über die erforderlichen Vorsichtsmaßnahmen zu
unterrichten. Dieses Schreiben ist an jeden Anlieger / Betroffenem
zuzustellen. Dem AG und der Bauaufsicht sind je eine Durchschrift zu
übergeben.

5.2 Die erforderlichen Umleitungen, die Verkehrslenkung und -sicherung
sind vorab mit den zuständigen Verkehrsbehörden abzustimmen. Die hierbei
entstehenden Kosten sind in die entsprechenden Einheitspreise
einzukalkulieren.

5.3 Seitens des Auftraggebers ist folgender Bauablauf vorgesehen:

Die Arbeiten sind unmittelbar nach Auftragsvergabe mit dem Abschnitt 3
(Niederschlagswasserbehandlung und Einleitstelle) und der
Kanuanlegestelle im Abschnitt 2 zu beginnen. Die Arbeiten des Abschnitts
3 sind bis Ende September 2021 zu beenden und der Bereich zwischen
Loestraße und Niers so herzustellen, dass der Zugang zur Brücke und zur
Nierspromenade ab dem 01.10.2021 möglich ist.
Parallel sind die Tragwerksplanungen und Ausführungsplanungen der Stege,
der Brücke und der Anlegestelle zu erstellen, abzustimmen und prüfen zu
lassen. Die Anlegestelle ist dabei zu priorisieren und zu beschleunigen.
Nach Auftragserteilung ist die Baustraße von der Fährstraße ins Baufeld
(Abschnitt 2) herzustellen und die vorbereitenden Arbeiten (inkl.
Kampfmittelfreiheit) für die Anlegestelle auszuführen. Die Herstellung
der Anlegestelle erfolgt dann bei geeignetem Wasserstand im Sommer/
Herbst 2021.
Ab dem 01.10.2021 sind die notwendigen Rodungsarbeiten für die gesamte
Maßnahme durchzuführen und die Zugänglichkeit zu den Stegen und der
Brücke herzustellen. Anschließend sind die Arbeiten für die
Kampfmittelsondierung auszuführen und die Sondierung in diesen Bereichen
zu koordinieren.
Nach erfolgter Freigabe der Beziergsregierung ist unmittelbar mit den
Gründungsarbeiten an den Stegen entlang der Nierspromenade und der
Brücke zu beginnen und die Abschnitte 2 (Nierspromenade) und 4
(Brückenbauwerk) fertigzustellen.
Nach der Fertigstellung des Abschnitts 4 (Brückenbauwerk) ist der
Abschnitt 5 (Steg zum Tierpark) auszuführen.
Nach der Fertigstellung des Abschnitts 2 (Nierspromenade) ist der
Abschnitt 1 (Umbau Fährsteg) auszuführen.

Als Bauzeit für die Gesamtmaßnahme sind 12 Monate inkl. Schlechtwetter
und evtl. Ausfallzeiten für Hochwasser vorgesehen. Die Bauzeit ist
unbedingt einzuhalten.

5.4 Zuwegung zur Baumaßnahme

Die Baumaßnahme wird teilweise unter beengten Verhältnissen und abseits
befestigter Wege ausgeführt. Grundsätzlich erfolgt die Zuwegung zur
Baumaßnahme über den Fährsteg, die Loëstraße und über die Zufahrt zum
Tierpark an der B 9.
Die Zufahrt und Abfahrt zur Loëstraße kann auf Grund der örtlichen
Gegebenheiten nicht über den Kirchplatz an der St. Cyriakus Kirche
erfolgen. Die Loëstraße ist daher als Sackgasse zu betrachten. Dies ist
bei der Kalkulation der Andienung zu berücksichtigen.

Die beengten Verhältnisse und unbefestigten Zuwegungen, besonders im
Abschnitt 2 - Nierspromenade, sind bei der Kalkulation entsprechend zu
berücksichtigen (evtl. kleinere Geräte, "Vor-Kopf-Arbeit", geringere
Leistung, allradbetriebene Fahrzeuge etc.). Später geltend gemachte
Forderungen werden nicht anerkannt.

Die Arbeitswege innerhalb der Baustelle sind, mit Ausnahme der folgenden
planmäßigen Baustraßen, grundsätzlich Sache des Auftragnehmers und
werden nicht gesondert vergütet.

Für die Zuwegung vom Fährsteg zur Nierspromenade wird eine Baustraße
gemäß Lageplan durch den Auftragnehmer angelegt. Die Abrechnung der
Baustraße erfolgt über die entsprechenden Leistungspositionen des
Untertitels 2.1.3. im Abschnitt 2 - Nierspromenade.

Die Zuwegung über die Loëstraße erfolgt über das öffentliche Wegenetz.
Nach Abbruch der vorhandenen Anlage wird eine Baustraße als
Kranaufstellfläche (Pos. 3.2.3.07.) zum Einbau des neuen Lamellenkläres
angelegt. Nach der Hertsellung des Lamellenklärers wird die
Kranaufstellfläche gemäß Pos. 2.1.2.08. ergänzt und als Baustraße zur
Andienung der Nierspromenade und des Brückenbauwerks genutzt.
Weitere Baustraßen sind hier durch den Auftraggeber nicht vorgesehen.

Die Zuwegung über das Tierparkgelände erfolgt über die B 9 und die
asphaltierte Zufahrtstraße (Hertefeld). Ab dem Ende der asphaltierten
Straße im Tierpark ist durch den Auftragnehmer eine provisorische
Baustraße mittels Stahlplatten etc. herzustellen. Die Abrechnung der
Baustraße erfolgt über die Position 5.1.1.05. Die Baustraße ist so
anzulegen, dass diese für den Bau des Brückenbauwerks und des Steges zum
Tierpark genutzt werden kann.

Für die Herstellung der Nierspromenade stehen nur die zukünftigen
Verkehrswege zur Verfügung. Zur "Umfahrung" des Baumes auf dem Flurstück
73 (Steg 3) wird eine provisorische Baustraße über das Flurstück 73
hergestellt. Die Abrechnung der notwendigen Arbeiten erfolgt über die
entsprechenden Leistungspositionen des Abschnitts 2 - Nierspromenade.
Zur "Umfahrung" des Flurstücks 29 (Steg 1) ist eine proviorische
Baustraße in Form einer Aufschüttung im Uferbereich der Niers
auszuführen. Die Ausführung der Baustraße ist vorab mit dem Niersverband
und der Bezirksregierung abzustimmen. Die Abrechnung der Baustraße
erfolgt über die Position 2.1.2.07.

Eine "Umfahrung" der Flurstücke 74 und 94 ist nicht vorgesehen. Bei der
Kalkulation ist daher zu berücksichtigen, dass die Nierspromenade im
Bereich des Steeges 2 als Sackgasse zu betrachten ist. Sämtliche
Mehraufwendungen bei der Bauabwicklung und besonders der Herstellung des
Steges 2 sind in der Kalkulation zu berücksichtigen und werden nicht
gesondert vergütet.

Sämtliche Aufwendungen für evtl. weitere notwendige Baustraßen,
Verbreiterungen, Hilfs- und Aufstellflächen etc. innerhalb oder
außerhalb der Verkehrsflächen sind durch den Auftragnehmer
einzukalkulieren. Eine gesonderte Vergütung erfolgt nicht.

## Zusätzlicher Text
6. Prüfmaßnahmen

6.1 Eignungsprüfungen

Der AN hat die Eignung der vorgesehenen Materialien gemäß der VOB Teil C
und der entsprechenden Zusätzlichen Technischen Vertragsbedingungen und
Richtlinien rechtzeitig (mind. 3 Wochen) vor Beginn der Bauausführung
nachzuweisen. Die Eignungsprüfungen sind rechtzeitig (mind. 3 Wochen)
vor Einbau der Materialien der Bauüberwachung des AG zur Genehmigung zum
Einbau vorzulegen.

6.2 Eigenüberwachungsprüfungen

Der AN hat auf seine Kosten Eigenüberwachungsprüfungen gemäß der VOB
Teil C und der entsprechenden Zusätzlichen Technischen
Vertragsbedingungen und Richtlinien in der erforderlichen Anzahl
durchzuführen. Die Bauüberwachung des AG ist über den Zeitpunkt der
Prüfungen rechtzeitig zu informieren. Die Ergebnisse der
Eigenüberwachungsprüfungen für die Verdichtungsgrade der Leitungsgräben
und der Tragschichten sind der Bauüberwachung des AG umgehend
vorzulegen.

6.3 Kontrollprüfungen

Der Auftraggeber behält sich vor, Ramm-Sondierungen und
Lastplattendruckversuche durchführen zu lassen. Diese werden nach den
entsprechenden Positionen vergütet, jedoch nur dann, wenn das Ergebnis
positiv ausfällt. Bei negativem Versuchsausgang erfolgt keine Vergütung.
Der Auftragnehmer hat dann auch die evtl. entstandenen Kosten des
Auftraggebers zu erstatten.

Werden vom Auftragnehmer gelieferte Baustoffe oder hergestellte Bauteile
durch den Auftraggeber beanstandet, so kann letzterer nach seinem
Ermessen Baustoffprüfungen verlangen und durchführen lassen. Die Kosten
für die nach Anweisung der Bauaufsicht durchgeführten Probenahmen werden
gemäß den entsprechenden Positionen vergütet. Die Prüfungsgebühren trägt
der Auftraggeber. Bei negativem Prüfungsergebnis erfolgt keine Vergütung
der Probenahmen. Der Auftragnehmer hat dann auch die Prüfungsgebühren
und Versandkosten zu tragen.

## Zusätzlicher Text
7. Abrechnungsbereiche

7.1. Die Leistungen sind nach Angabe des Auftraggebers entsprechend der
nachstehenden Abschnitte aufzumessen und in der Gliederung des
Leistungsverzeichnisses getrennt abzurechnen.

7.2. Sollten in einem Abschnitt Arbeiten notwendig werden, für die keine
Abrechnungspositionen innerhalb dieses Abschnitts des
Leistungsverzeichnisses vorhanden sind, so gelten hierfür die
Einheitspreise entsprechender Positionen aus den anderen Abschnitten
dieses Leistungsverzeichnisses.
Die entsprechenden Positionen sind in dem Abschnitt abzurechnen in dem
die Arbeiten ausgeführt wurden.

## Zusätzlicher Text
8. Zusätzliche Abrechnungsunterlagen

Zusätzlich zu den Abrechnungsunterlagen, die gemäß der entsprechenden
Positionen der Leistungsbeschreibung vorzulegen sind, sind folgende
Unterlagen der Schlussrechnung beizufügen.

 Unterlage  Anzahl

Material-Nachweis (Soll-Ist-Vergleich)  2-fach

- Gussasphalt MA 5 N
- Asphaltbeton AC 8 D S
- Asphaltbeton AC 5 D L
- Asphaltbinder AC 16 B S
- Asphalttragschichtmischgut AC 22 T S
- Asphalttragschichtmischgut AC 22 T N
- Kalkstein Korngemisch 0/22 mm und 0/45 mm

Lieferscheine der Materialien  1-fach (im Original)

## Zusätzlicher Text
9. Sonstiges
9.1 Die Stellung von Abschlagsrechnungen durch den AN erfolgt in einem
zeitlichen Abstand von mindestens vier Wochen zur vorherigen
Abschlagsrechnung und mit einer Erhöhung der Rechnungssumme um
mindestens 75.000 _ netto.
Rechnungen, die innerhalb des angegebenen Zeitintervalls bzw. unterhalb
der angegebenen Rechnungserhöhung liegen, werden nicht anerkannt.
9.2. Nach erfolgter Abnahme der Leistung werden keine
Abschlagsrechnungen mehr anerkannt.
9.3. Bei einigen Positionen ist zum Teil nur ein Kurztext angegeben.
Hier gilt jedoch immer der volle Text der angegebenen Bezugsposition
sinngemäß.
9.4. Bei den Positionen, in denen die Verwendung vorhandener Materialien
ausgeschrieben ist, sind das Aussortieren und Säubern der vorhandenen
Steine mit einzurechnen. Nicht mehr zu Verwendung kommende Steine sind
durch den Auftragnehmer eigenverantwortlich umweltgerecht zu entsorgen.
Die Entsorgungsgebühren trägt der AN.
9.5 Beim Einsatz von Baugeräten dürfen nur schallgedämpfte Baugeräte
nach dem Immissionsschutzgesetz eingesetzt werden. Tatsächliche Werte
sind auf Verlangen nachzuweisen.

## Zusätzlicher Text
II. Leistungsverzeichnis mit Mengen- und Preisangaben

## Weeze, Nierspromenade
Datum: 13.04.21

### Abschnitt 1 Umbau Fährsteg

#### Titel 1.1 Baubegleitende Leistungen

##### Untertitel 1.1.1 Verkehrssicherung

**1.1.1.01 Verkehrssicherung ausführen**
Verkehrssicherung der Baustelle für die Umgestaltung
der Straße "Fährsteg" im Bereich der Niersbrücke bis
zur Feuerwehr ausführen.

Einrichtungen zur Verkehrssicherung, Beschilderung,
Absperrung, Umleitungen und Verkehrsregelung nach den
RSA 95, den ZTV-SA 97, der Bau-BG und der StVO bei
Bauarbeiten auf 2-streifigen Fahrbahnen aufbauen,
entsprechend der Bauabschnitte anpassen und umsetzen,
ständig unterhalten, warten und betreiben ggf. ändern
und umsetzen und nach Beendigung aller Leistungen
abbauen und von der Baustelle entfernen.

Bei der Umgestaltung der Straße "Fährsteg" ist davon
auszugehen, dass die Straßen für den Verkehr
abschnittsweise voll gesperrt werden können. Die Mehrkosten für die Vollsperrung in mehreren Abschnitten
sind einzukalkulieren.

Die Durchlässigkeit für den Rad- und Fußgängerverkehr
ist während der gesamten Bauzeit zu gewährleisten. Der
Rad- und Fußgängerverkehr ist daher während der Bauzeit
der einzelnen Bauabschnitte sicher durch das Baufeld zu
führen. Die Abtrennung des Rad- und Fußgängerverkehr
zum öffentlichen Verkehr und zur Baustelle hat
durchgängig mit Absturzsicherung zu erfolgen.
Die Kosten für den Aufbau, die Unterhaltung, das
Umsetzen und das Abbauen der Absturzsicherung ist in
diese Position mit einzukalkulieren.

Für den MIV ist in Abstimmung mit der Gemeinde Weeze,
dem Kreis Kleve und von Straßen.NRW eine großräumige
Umleitung einzurichten. Die Kosten für die Abstimmung,
Aufstellung, Unterhaltung etc. der Umleitung sind hier
einzukalkulieren.

Für den ÖPNV (Bus-/Schulbusverkehr) muss in Abstimmung
mit der Gemeinde Weeze und den Busbetrieben eine
Umleitungsstrecke eingerichtet werden.

Die Durchfahrt für Rettungsdienste durch die
Baumaßnahme ist durch den Auftragnehmer während aller
Bauabschnitte jederzeit zu ermöglichen.

Vor Baubeginn ist die Ausführung und Einteilung der
Arbeiten mit dem Auftraggeber abzustimmen und in einem
Bauzeitenplan darzustellen. Der Bauzeitenplan ist vor
Beginn der Bauarbeiten aufzustellen, monatlich
fortzuschreiben und der Bauüberwachung des AG zu übergeben. Die Kosten für die Abstimmung, Erstellung und
Fortschreibung des Bauzeitenplanes werden gemäß
Position 1.1.2.01. bzw. 1.1.2.02. vergütet.

Der Auftragnehmer hat alle Maßnahmen zur Sicherung und
Regelung des Verkehrs innerhalb der Baustelle, die
wegen der von ihm ausgeführten Arbeiten erforderlich
sind, auch außerhalb der Arbeitszeit, durchzuführen.

Die Zufahrt zu den Grundstücken und Gebäuden muss
jederzeit aufrechterhalten werden. Ist das
Aufrechterhalten der Zufahrt zu den Grundstücken und
Gebäuden aus bautechnischen Gründen kurzfristig nicht
möglich, muss der Auftragnehmer die
Grundstückseigentümer bzw. die Anlieger benachrichtigen
und sich mit ihnen abstimmen.
Die Kosten für die Herstellung und Beseitigung von
provisorischen Haus- und Grundstückszufahrten während
der Bauausführung sind hier einzurechnen.
Die Zufahrt zur Feuerwehr ist jederzeit zu ermöglichen.

Da während der Ausführung der Bauarbeiten die Anwohner
ihre Abfallbehälter nicht an die Fahrbahn setzen
können, ist der AN verpflichtet, in dieser Zeit die
entsprechenden Abfallbehälter der Anwohner an einen
zentralen Platz zu transportieren und diese nach der
Entleerung wieder zurück zu den Anwohnern zu bringen.
Die entsprechenden Abfallbehälter werden in einem
bestimmten Turnus entleert. Bei Bedarf ist bei der
Gemeinde Weeze ein Entsorgungskalender erhältlich.
Die Kosten für die Transporte der Müllgefässe sind in
die Einheitspreise mit einzukalkulieren.

Einzukalkulieren sind:
- Über- und Innerörtliche Verkehrsregelung gemäß
Auflagen der o.g. Behörden.
- Einen Beschilderungsplan erstellen und zur
Genehmigung  bei der Verkehrsbehörde vorlegen.
- Permanente Aufrechterhaltung des Verkehrs.
- Sicherung gegen jeden Verkehr im eigentl. Baubereich.
- Massive Absperrung der Baustelle allseitig zum
Verkehr.
- Beleuchtung, Beschilderung und Wartung der
Sicherungseinrichtungen von 0-24 Uhr einschl. der
abeitsfreien Tage.

Dem AG ist ein Verantwortlicher zu benennen, der immer
erreichbar ist und kurzfristig Reparaturen, Ergänzungen
und Wartungsarbeiten an den Beschilderungen,
Absperrungen usw. durchführen kann.

Der AN hat rechtzeitig die Anordnung der
Straßensperrung bei der zuständigen
Straßenverkehrsbehörde zu beantragen und die
erforderlichen Verkehrszeichenpläne aufzustellen und
vorzulegen.
Die Gebühr für die Anordnung nach der StVO durch die
zuständige Straßenverkehrsbehörde werden dem AN gegen
einen entsprechenden Nachweis erstattet.

Die Vergütung für die Verkehrssicherung wird bei
Abschlagsrechnungen entsprechend dem Verhältnis der
Rechnungssumme zur Bruttosumme des Abschnittes 1
gezahlt.

Bei Mengenänderungen der vertraglichen Leistungen, bei
Bauzeitverlängerungen oder bei eventuellen Unterbrechungen der Bautätigkeit bleibt der Betrag unverändert.
Menge: 1,000 St

**1.1.1.02 Hinweistafeln für Umleitung aufstellen**
Hinweistafeln komplett mit Pfosten und
Befestigungsmaterial für die großräumige
Umleitungsbeschilderung liefern und gemäß der Anordnung
der zuständigen Straßenverkehrs- behörde fachgerecht
aufstellen und nach Abschluss der Bauarbeiten wieder
aufnehmen.
Größe der Tafeln: HxB = 1,60x1,25 m.
Die Beschriftung ist in Abstimmung mit dem AG und der
Straßenverkehrsbehörde festzulegen. Die Aufstellpunkte
sind mit dem AG abzustimmen.
Während der Bauarbeiten ist die Umleitungsbeschilderung
zu unterhalten.
Eingeschlossen sind die erforderlichen Erdarbeiten und
das Aufnehmen und die Wiederherstellung der
Oberflächen- befestigungen.
Überschüssige Bodenmassen sind umweltgerecht zu
entsorgen.
Menge: 10,000 St

**1.1.1.03 Schilder "Umleitung" oder Serie 455 aufstellen**
Schilder "Umleitung" oder Serie 455 komplett mit
Pfosten und Befestigungsmaterial für die großräumige
Umleitungsbeschilderung liefern und gemäß der Anordnung
der zuständigen Straßenverkehrsbehörde fachgerecht
aufstellen und nach Abschluss der Bauarbeiten wieder
aufnehmen.
Die Schilder sind entlang der Umleitungsstrecken in
Abstimmung mit dem AG aufzustellen.
Während der Bauarbeiten ist die Umleitungsbeschilderung
zu unterhalten.
Eingeschlossen sind die erforderlichen Erdarbeiten und
das Aufnehmen und die Wiederherstellung der
Oberflächen- befestigungen.
Überschüssige Bodenmassen sind umweltgerecht zu
entsorgen.
Menge: 15,000 St

##### Untertitel 1.1.2 Verrechnungssätze

**1.1.2.01 Bauzeitenplan aufstellen**
Bauzeitenplan anteilig für Abschnitt 1 aufstellen.
Darstellung aller im Zuge der Bauausführung
erforderlichen Einzel- und Teilleistungen,
einschließlich Leistungen Dritter (z. B.
Versorgungsunternehmen), als Balkendiagramm, mit
taggenauer Angabe von Ausführungszeiträumen.
Die Leistungen sind entsprechend dem
Leistungsverzeichnis und unter Berücksichtigung der
Ausführungsabschnitte zu gliedern.
Der Bauzeitenplan ist als gut lesbarer Papierausdruck
und digital als PDF der Bauüberwachung des AG einfach
zu übergeben sowie auf der Baustelle vorzuhalten.
Vor Anfertigen der Papierausdrucke ist der
Bauüberwachung des AG ein Vorabzug zur Abstimmung und
Freigabe zu übermitteln.
Die Aufstellung ist unmittelbar nach Auftragserteilung
auszuführen.
Die Kosten für die erforderlichen Abstimmungen
hinsichtlich der zu berücksichtigenden Leistungen
Dritter sind hier einzukalkulieren.

Die Fortschreibungen des abgestimmten und freigegebenen
Bauzeitenplans werden über die Pos. 1.1.2.02 vergütet.

Bei Mengenänderungen der vertraglichen Leistungen, bei
Bauzeitverlängerungen oder bei eventuellen Unterbrechungen der Bautätigkeit bleibt der Betrag
unverändert.
Menge: 1,000 Psch

**1.1.2.02 Bauzeitenplan fortschreiben**
Bauzeitenplan anteilig für Abschnitt 1, der gemäß Pos.
1.1.2.01. aufgestellt wurde, fortschreiben.
In die Fortschreibung sind alle im Zuge der
Bauausführung eintretenden Änderungen hinsichtlich Art
und Umfang der Leistungen sowie hinsichtlich des
Ausführungszeitraums einzuarbeiten.
Die Nummerierung der Fortschreibung ist im
Bauzeitenplan anzugeben.
Die Fortschreibung ist jeweils nach vorheriger
Aufforderung durch den AG zu erstellen sowie in
Papierform und digital als PDF der Bauüberwachung des
AG zu übergeben.
Menge: 6,000 St

**1.1.2.03 Grenzpunkte anzeigen, markieren und sichern**
Vor dem Ausbau der Straßen hat sich der AN die
Grenzpunkte, die die Verkehrsflächen begrenzen, durch
einen ÖbVI anzeigen zu lassen.
Die Achslänge der Straße beträgt ca. 110 m, die
Grenzlängen ca. 250 m.
Die Grenzanzeige ist durch den ÖbVI zu protokollieren.
Das Protokoll ist der Bauüberwachung des AG
auszuhändigen.
Die Kosten der Grenzanzeige trägt der AN.
Die Grenzpunkte sind mit einem Holzpfosten dauerhaft zu
markieren und während der gesamten Bauzeit bis zum Ende
der Fertigstellung zu sichern.
Alle Grenzpunkte, die der AN schuldhaft beseitigt hat,
hat der AN auf seine Kosten durch einen ÖbVI wiederherstellen zu lassen.
Bei den Erdarbeiten sind im Bereich der Grenzpunkte /
Grenzsteine die Arbeiten von Hand durchzuführen. Der
Mehraufwand ist hier einzukalkulieren. Eine besondere
Vergütung wird nicht anerkannt.
Die Grenzen dürfen nicht überbaut werden.
Sollten Verkehrsflächen dennoch auf Privatgrundstücken
außerhalb der ausgewiesenen Straßenflächen liegen, hat
der AN diesen Zustand auf seine Kosten zu beseitigen.
Diese Beseitigungspflicht gilt auch nach der Abnahme
bis zum Ende der Gewährleistungsfrist.
Menge: 10,000 St

**1.1.2.04 Statische Plattendruckversuche nach DIN 18134 durchführen**
Statische Plattendruckversuche nach DIN 18134 durch ein
von der Bauüberwachung des AG zugelassenes Unternehmen
durchführen. Plattendruckversuche des AN gelten als
Eigenüberwachung und werden nicht als Kontrollprüfungen
anerkannt.
Eingeschlossen ist die Gestellung eines Belastungswiderlagers, z. B. beladener LKW.
Die Ergebnisse sind sauber als Drucksetzungs-Diagramm
aufzulisten und in zweifacher Ausfertigung zu
übergeben.
Versuche mit negativen Ergebnissen werden nicht
vergütet.
Menge: 4,000 St

**1.1.2.05 Digitale Bilder herstellen**
Digitale Bilder über den wesentlichen Bauablauf sowie
über Besonderheiten der Maßnahme (Auflösung min. 5
Megapixel, 16k Farben) herstellen. Die Bilder sind nach
Abschluss der Bauarbeiten auf einem digitalen
Datenträger zu übergeben.
Die Anzahl der Bilder wird auf die angegebene Anzahl
begrenzt. Werden mehr Bilder aufgenommen, ist durch den
AN in Abstimmung mit der Bauüberwachung des AG eine
Auswahl zu treffen.
Menge: 20,000 St

**1.1.2.06 Bestandspläne für die Straße herstellen**
Bestandslageplan für die neu erstellte komplette Straße
bis zur Grundstücksgrenze nach Lage und Höhe durch ein
vom AG zugelassenes Büro für Ingenieurvermessung
herstellen lassen.
Der Grundplan, M = 1:250, mit den ALK-Daten und den
Gebäuden wird im AutoCad-Format durch den AG zu
Verfügung gestellt und ist zwingend als Grundlage für
den Bestandslageplan zu verwenden.
Der Bestandslageplan ist auf der Grundlage der DIN 2425
in der gültigen Fassung anzufertigen und zu
beschriften.
Hierzu sind tachymetrische Geländeaufnahmen nach den
Bauarbeiten durchzuführen. Alle Geländepunkte wie
Straßenoberflächen (Asphaltdecken, Pflasterdecken,
Borde, Rinnen, Pflanzflächen usw.), Abläufe, Schächte,
Schieber, Hydranten, Leuchten usw. sind nach Lage und
Höhe einzumessen.
Das Aufmaß ist auf das Landeskoordinatensystem (ETRS89/
UTM-Koordinaten) sowie auf das amtliche
Höhenfestpunktnetz zu beziehen.
Der Bestandslageplan ist als Datei im AutoCad-Format
(dxf- und dwg-Format) und als PDF-Datei auf einer CD-
ROM/DVD und zweifach als farbige Papierabzüge der
Bauüberwachung des AG zu übergeben.
Vor Endausfertigung sind der Bauüberwachung des AG
Vorabzüge zur Duchsicht und Korrektur zu übergeben.
Abgerechnet wird ein Bestandslageplan unabhängig von
der Anzahl der erforderlichen Planauschnitte.
Menge: 1,000 Psch

#### Titel 1.2 Straßenbauarbeiten

##### Untertitel 1.2.1 Freimachen des Baufeldes

*Hinweis*
Anmerkung:

Sämtliche Mehraufwendungen, Handarbeiten und
Erschwernisse für das Aufnehmen der nachfolgenden
Befestigungen im Bereich von Bäumen und deren Wurzeln
und entlang der vorhandenen Hecken, Zäune, Mauern,
Gebäuden, Zufahrten, usw. sind in die nachfolgenden
Einheitspreise einzukalkulieren.

**1.2.1.01 Baumschutz, Stamm-Durchmesser 11 bis 50 cm, anbringen**
Baumschutz aus Holzbrettern und Rohrmatten fachgerecht
anbringen, vorhalten und nach Abschluss der Bauarbeiten
wieder entfernen.
Die Bretter dürfen nicht auf den Wurzeln aufstehen.
Höhe des Baumschutzes: 3,50 m.
Stamm-Durchmessser: 11 bis 50 cm.
Menge: 3,000 St

**1.2.1.02 Baumschutz, Stamm-Durchmesser 51 bis 100 cm, anbringen**
Baumschutz aus Holzbrettern und Rohrmatten fachgerecht
anbringen, vorhalten und nach Abschluss der Bauarbeiten
wieder entfernen.
Die Bretter dürfen nicht auf den Wurzeln aufstehen.
Höhe des Baumschutzes: 3,50 m.
Stamm-Durchmessser: 51 bis 100 cm.
Menge: 4,000 St

**1.2.1.03 Wurzelstöcke, Durchmesser 11 bis 50 cm, roden**
Wurzelstöcke bereits gefällter Bäume roden oder
ausfräsen und mit komplettem Wurzelwerk restlos
entfernen.
Es ist zu beachten, dass in unmittelbarer Nähe der
Wurzelstöcke Versorgungsleitungen liegen, die nicht
beschädigt werden dürfen. Diese Schwierigkeiten sind in
den Einheitspreis einzurechnen.
Die Wurzellöcher sind mit zu lieferndem Füllboden
lagen- weise zu verfüllen und zu verdichten.
Das anfallende Holz etc. ist durch den AN
eigenverantwortlich umweltgerecht zu entsorgen.
Das Aufmaß erfolgt an der Schnittfläche vor dem Roden.
Durchmesser: 11 bis 50 cm.
Eingeschlossen sind alle erforderlichen Erdarbeiten.
Menge: 2,000 St

**1.2.1.04 Bäume, Stamm-Durchmesser 11 bis 30 cm, fällen**
Bäume fällen und die Wurzelstöcke mit komplettem
Wurzelwerk restlos entfernen.
Die Wurzellöcher sind mit zu lieferndem Füllboden
lagenweise zu verfüllen und zu verdichten.
Das anfallende Holz etc. ist durch den AN
eigenverantwortlich umweltgerecht zu entsorgen.
Aufgemessen wird der Stamm-Durchmesser vor dem Roden,
1,00 m über dem Boden.
Stamm-Durchmesser: 11 bis 30 cm.
Eingeschlossen sind alle erforderlichen Erdarbeiten.
Menge: 1,000 St

**1.2.1.05 Strauch- und Buschwerk, Höhe bis 2,50 m, roden**
Strauch-, Buschwerk und alle Gehölze bis 10 cm Stamm-
Durchmesser mit gesamten Wurzelwerk roden.
Die Wurzellöcher sind mit zu lieferndem Füllboden
lagenweise zu verfüllen und zu verdichten.
Höhe: bis 2,50 m.
Der Bewuchs ist mit einer i.M. 5 bis 10 cm dicken
Bodenschicht abzutragen.
Die anfallenden Massen sind durch den AN
eigenverantwortlich umweltgerecht zu entsorgen.
Eingeschlossen sind alle erforderlichen Erdarbeiten.
Rodung in Einzelflächen.
Menge: 25,000 m2

**1.2.1.06 Strauch- und Buschwerk, Höhe bis 7,50 m, roden**
Strauch-, Buschwerk und alle Gehölze bis 10 cm Stamm-
Durchmesser mit gesamten Wurzelwerk roden.
Die Wurzellöcher sind mit zu lieferndem Füllboden
lagenweise zu verfüllen und zu verdichten.
Höhe: bis 7,50 m.
Der Bewuchs ist mit einer i.M. 5 bis 10 cm dicken
Bodenschicht abzutragen.
Die anfallenden Massen sind durch den AN
eigenverantwortlich umweltgerecht zu entsorgen.
Eingeschlossen sind alle erforderlichen Erdarbeiten.
Rodung in Einzelflächen im Bereich der Böschungsfläche
Zum Gutshof.
Menge: 25,000 m2

**1.2.1.07 Hecken, Höhe bis 2,00 m, roden**
Hecken verschiedener Arten mit gesamten Wurzelwerk
roden.
Die Wurzellöcher sind mit zu lieferndem Füllboden
lagenweise zu verfüllen und zu verdichten.
Die anfallenden Massen sind durch den AN
eigenverantwortlich umweltgerecht zu entsorgen.
Höhe: bis 2,00 m.
Breite: bis 1,00 m.
Eingeschlossen sind alle erforderlichen Erdarbeiten.
Rodung in Einzellängen.
Menge: 50,000 m

**1.2.1.08 Holzzäune, Höhe bis ca. 1,20 m, aufnehmen und entsorgen**
Holzzäune, ohne Tore, in verschiedenen Ausführungen
inkl. Pfosten und Einschlaghülsen von Hand aufnehmen
und umweltgerecht zu entsorgen.
Die Zaunelemente aus Holzbrettern, Jägerzaun bzw. die
Spriegelzaunelemente sind an Holzpfosten befestigt.
Die Pfosten sind in Erdreich bzw. in Einschlaghülsen
versetzt.
Abstand der Pfosten: ca. 2,00 bis 2,50 m.
Höhe des Zaunes: bis ca. 1,20 m.
Die durch den Ausbau entstandenen Gruben sind mit zu
lieferndem Füllboden lagenweise zu verfüllen und zu
verdichten.
Eingeschlossen sind alle erforderlichen Erdarbeiten.
Aufnahme in Einzellängen.
Menge: 5,000 m

**1.2.1.09 Verkehrsspiegel abmontieren**
Verkehrsspiegel 600x400 mm, die an vorhandene
Schilderpfosten befestigt sind, fachgerecht
abmontieren, säubern und zur Wiederverwendung im
Bereich der Baustelle sicher lagern.
Unbrauchbare Verkehrsspiegel sind durch den AN
eigenver- antwortlich umweltgerecht zu entsorgen.
Soweit erforderlich, sind die Verkehrsspiegel für die
Zeit der Bauarbeiten provisorisch aufzustellen.
Menge: 1,000 St

**1.2.1.10 Verkehrs- und Hinweisschilder abmontieren**
Verkehrsschilder, Straßennamenschilder und sonstige
Hinweisschilder, die an vorhandene Schilderpfosten,
vorhandene Signalmaste bzw. an vorhandene Leuchtenmaste
befestigt sind, fachgerecht abmontieren, säubern und
zur Wiederverwendung im Bereich der Baustelle sicher
lagern.
Unbrauchbare Schilder sind durch den AN eigenverantwortlich umweltgerecht zu entsorgen. Soweit
erforderlich, sind die Verkehrszeichen für die Zeit der
Bauarbeiten provisorisch aufzustellen.
Menge: 2,000 St

**1.2.1.11 Pfosten von Verkehrszeichen und Schilder aufnehmen**
Pfosten von Verkehrszeichen, Straßennamenschilder und
sonstige Hinweisschilder aufnehmen, säubern und zur
Wiederverwendung im Bereich der Baustelle sicher
lagern. Unbrauchbare Pfosten sind durch den AN
eigenverantwortlich umweltgerecht zu entsorgen.
Vor Aufnahme der Pfosten sind die Verkehrszeichen und
Schilder gem. Pos. 1.2.1.10. abzumontieren.
Die Pfosten sind in Einzelfundamente aus Beton, Größe
ca. 0,30x0,30x0,60 m, versetzt. Die Fundamente sind zu
zerkleinern und sind durch den AN eigenverantwortlich
umweltgerecht zu entsorgen.
Die durch den Ausbau entstandenen Gruben sind mit zu
lieferndem Füllboden lagenweise zu verfüllen und zu
verdichten.
Eingeschlossen sind die erforderlichen Erdarbeiten und
Handschachtungen sowie das Aufnehmen und Wiederherstellen der Oberflächenbefestigungen.
Menge: 2,000 St

**1.2.1.12 Mauerwerk und Beton abbrechen**
Mauerwerk und Beton alter Fundamente, Mauern, Zäune,
Vorplatzbefestigungen usw. abbrechen.
Die anfallenden Massen sind durch den AN
eigenverantwortlich umweltgerecht zu entsorgen.
Eventuell erforderliche Erdarbeiten und
Handschachtungen zum Freilegen des Mauerwerks und der
Fundamente sind im Einheitspreis eingeschlossen.
Abbruch in Einzelmassen.
Menge: 5,000 m3

**1.2.1.13 Stahlbeton abbrechen**
Stahlbeton alter Fundamente und Mauern abbrechen.
Die anfallenden Massen sind durch den AN eigenverantwortlich umweltgerecht zu entsorgen.
Der Stahlbeton ist mit Betonstählen verschiedener Arten
bis Ø 30 mm bewehrt. Das Abtrennen dieser Stahleinlagen
ist im Einheitspreis eingeschlossen.
Eventuell erforderliche Erdarbeiten und
Handschachtungen zum Freilegen der Fundamente und
Mauern sind im Einheitspreis eingeschlossen.
Abbruch in Einzelmassen.
Menge: 2,000 m3

**1.2.1.14 Betonkanten von Fundamenten und Wänden abstemmen**
Überstehende Betonkanten von Fundamenten und Wänden
vorsichtig abstemmen.
Die anfallenden Massen sind durch den AN eigenverantwortlich umweltgerecht zu entsorgen.
Breite der Betonkante: bis 15 cm.
Höhe der Betonkante: bis 20 cm.
Abstemmen in Einzellängen.
Menge: 15,000 m

**1.2.1.15 Straßenabläufe ausbauen und entsorgen**
Straßenabläufe für Trocken- bzw. Nassschlammgewinnung
aus Betonfertigteilen einschließlich der Aufsätze
komplett ausbauen.
Bauhöhe der Abläufe: bis ca. 1,75 m.
Die Anschlussleitung ist abzudichten.
Die ausgebauten Teile sind durch den AN eigenverantwortlich umweltgerecht zu entsorgen.
Die durch den Ausbau entstandene Gruben sind mit zu
lieferndem Füllboden lagenweise zu verfüllen und zu
verdichten.
Eingeschlossen sind die erforderlichen Hand-, Erd- und
Verbauarbeiten.
Menge: 4,000 St

**1.2.1.16 Vorhandene Anschlussleitungen DN 100 bis DN 150 aufnehmen**
Vorhandene Senkenanschlussleitungen DN 100 bis DN 150
aus verschiedenen Materialien aufnehmen.
Die ausgebauten Leitungen sind durch den AN eigenverantwortlich umweltgerecht zu entsorgen.
Aufnahme in Einzellängen bis ca. 5 m.
Eingeschlossen sind die erforderlichen Trennschnitte.
Die Erdarbeiten werden gem. 1.2.4.01 abgerechnet.
Menge: 25,000 m

**1.2.1.17 Stufe aus Bahnschwellen, L = ca. 2,50 m, aufnehmen**
Stufe aus Bahnschwellen, Größe ca. 2,50x0,25x0,25 m,
freilegen, aufnehmen, abfahren und umweltgerecht
entsorgen.
Die Bahnschwellen sind im Erdreich versetzt.
Die durch den Ausbau entstandene Gruben sind mit zu
lieferndem Füllboden lagenweise zu verfüllen und zu
verdichten.
Eventuell erforderliche Erdarbeiten und
Handschachtungen zum Freilegen der Stufen sind im
Einheitspreis eingeschlossen.
Aufnahme in Einzellängen.
Menge: 1,000 St

**1.2.1.18 Fahnenmaste, Höhe ca. 7,00 bis 9,00 m, aufnehmen und lagern**
Fahnenmaste, Höhe ca. 7,00 bis 9,00 m, aufnehmen,
säubern und zur Wiederverwendung im Bereich der
Baustelle sicher lagern.
Die Maste sind in einem Betonfundament, Größe bis ca.
1,00x1,00x1,00 m, versetzt. Sie sind vom Beton zu
befreien.
Die Fundamente sind zu zerkleinern und sind durch den
AN eigenverantwortlich umweltgerecht zu entsorgen.
Die Maste dürfen nur mit LKW incl. Ladekran, der
speziell für Masttransporte geeignet ist, transportiert
werden. Die Maste dürfen nicht beschädigt werden.
Die durch den Ausbau entstandenen Gruben sind mit zu
lieferndem Füllboden lagenweise zu verfüllen und zu
verdichten.
Eingeschlossen sind die erforderlichen Erdarbeiten und
Handschachtungen sowie das Aufnehmen und Wiederherstellen der Oberflächenbefestigungen.
Menge: 1,000 St

**1.2.1.19 Stele aus Stahl mit Logo Feuerwehr aufnehmen und lagern**
Stele aus Stahl mit Logo Feuerwehr abklemmen,
aufnehmen, säubern und zur Wiederverwendung im Bereich
der Baustelle sicher lagern.
Die Stele ist auf einem Betonfundament, Größe bis ca.
0,80x0,35x0,40 m, versetzt. Betonfundament
freischachten,  aufnehmen, säubern und zur
Wiederverwendung im Bereich der Baustelle sicher
lagern.
Die durch den Ausbau entstandenen Gruben sind mit zu
lieferndem Füllboden lagenweise zu verfüllen und zu
verdichten.
Eingeschlossen sind die erforderlichen Erdarbeiten und
Handschachtungen, das Abklemmen der Kabel sowie das
Aufnehmen und Wiederherstellen der
Oberflächenbefestigungen.
Menge: 1,000 St

##### Untertitel 1.2.2 Aufnahme vorhandener Befestigungen

*Hinweis*
Anmerkung:

Das Aufnehmen der Oberflächenbefestigungen (Asphalt,
Beton, Pflaster, Platten, Borde, Rinnen usw.) wird
nicht als Zulage zum Bodenabtrag abgerechnet.
Die aufgenommenen Oberflächenbefestigungen sind, soweit
sie hier nicht wieder verwendet werden, einem
Recycling-verfahren zuzuführen.
Der AN hat sämtliche anfallenden Abfälle (Überschuss-
und Aufbruchmassen) in eigener Verantwortung nach dem
Kreislaufwirtschafts- und Abfallgesetz (KrW-/AbfG) zu
entsorgen.
Hierüber ist auf Verlangen der Bauüberwachung des AG
ein Nachweis zu führen.

Sämtliche Mehraufwendungen, Handarbeiten und
Erschwernisse für das Aufnehmen der nachfolgenden
Befestigungen im Bereich von Bäumen und deren Wurzeln
und entlang der vorhandenen Hecken, Zäune, Mauern,
Gebäuden, Zufahrten, usw. sind in die nachfolgenden
Einheitspreise einzukalkulieren.

**1.2.2.01 Pflasterstreifen, 1 Reihe aus Betonsteinen 16x16-24x14 cm, aufnehmen**
Pflasterstreifen aus Pflastersteinen aus Beton,
Rastermaße 16x16x14 cm und 16x24x14 cm, einschließlich
des Betonfundaments aufnehmen, abfahren und
umweltgerecht entsorgen.
Breite des Pflasterstreifens: 1 Reihe, als Rinne vor
den Borden bzw. frei geführt.
Steine sind in Beton verlegt.
Dicke des Fundaments: ca. 20 cm.
Aufnahme in Einzellängen.
Menge: 10,000 m

**1.2.2.02 Pflasterstreifen, 2 Reihen aus Betonsteinen 16x16-24x14 cm, aufnehmen**
Pflasterstreifen aus Pflastersteinen aus Beton,
Rastermaße 16x16-24x14 cm, einschließlich des
Betonfundaments aufnehmen, abfahren und umweltgerecht
entsorgen.
Breite des Pflasterstreifens: 2 Reihen, als Rinne vor
den Borden bzw. frei geführt.
Steine sind in Beton verlegt.
Dicke des Fundaments: ca. 20 cm.
Aufnahme in Einzellängen.
Menge: 125,000 m

**1.2.2.03 Bordsteine H 18x30, H 15x25 und R 15x22 aufnehmen**
Hochbordsteine H 18x30, H 15x25 und Rundbordsteine R
15x22 einschließlich des Betonfundaments und der
Betonrückenstütze aufnehmen, abfahren und umweltgerecht
entsorgen.
Bordsteine sind in Beton mit Rückenstütze versetzt.
Dicke des Fundaments: ca. 20 cm.
Abmessungen der Rückenstütze: ca. 15/33 cm.
Aufnahme in Einzellängen.
Menge: 125,000 m

**1.2.2.04 Bordsteine H 18x30, H 15x25 und R 15x22 säubern und lagern, Zulage**
Hochbordsteine H18x30, H 15x25 und Rundbordsteine R
15x22 säubern und lagern.
Die Bordsteine sind vom Beton zu befreien, zu säubern
und im Bereich der Baustelle zur Wiederverwendung zu
lagern.
Eingeschlossen ist die umweltgerechte Entsorgung
unbrauchbarer Hochbordsteine.
Aufnahme in Einzellängen.
Als Zulage zu Pos. 1.2.2.03.
Menge: 5,000 m

**1.2.2.05 Bordsteine, T6x20 bis T10x30, aufnehmen**
Tiefbordsteine T 6x20 bis T 10x30 einschließlich des
Unterbetons und der Betonrückenstütze aufnehmen,
abfahren und umweltgerecht entsorgen.
Die Bordsteine sind in Beton mit Rückenstütze versetzt.
Dicke des Unterbetons: ca. 15 cm.
Abmessungen der Rückenstütze: ca. 15/25 cm.
Aufnahme in Einzellängen.
Menge: 60,000 m

**1.2.2.06 Bordsteine T6x20 bis T10x30 säubern und lagern, Zulage**
Tiefbordsteine T 6x20 bis T 10x30 säubern und lagern.
Die Bordsteine sind vom Beton zu befreien, zu säubern
und im Bereich der Baustelle zur Wiederverwendung zu
lagern.
Eingeschlossen ist die umweltgerechte Entsorgung
unbrauchbarer Tiefbordsteine.
Aufnahme in Einzellängen.
Als Zulage zu Pos. 1.2.2.05.
Menge: 5,000 m

**1.2.2.07 Stehschicht, 1 Reihe, aus Steinen 21x14x8 u. 14x14x8 cm aufnehmen**
Stehschicht aus Betonpflastersteinen 21x14x8 und
14x14x8 cm,  einschließlich des Unterbetons und der
Betonrückenstütze aufnehmen, abfahren und umweltgerecht
entsorgen.
Breite der Stehschicht: 1 Reihe, 8 cm breit, stehend,
hochkant.
Die Pflastersteine sind in Beton mit Rückenstütze
versetzt.
Der Unterbeton und die Rückenstütze sind aufzunehmen,
abzufahren und umweltgerecht zu entsorgen.
Dicke des Unterbetons: ca. 20 cm.
Abmessungen der Rückenstütze: ca. 15/27 cm.
Aufnahme in Einzellängen.
Menge: 50,000 m

**1.2.2.08 Stehschicht aus Steinen 21x14x8 u. 14x14x8 cm säubern und lagern, Zul.**
Stehschicht aus Betonpflastersteinen 14x14x8 cm säubern
und lagern aufnehmen.
Die Pflastersteine sind vom Beton zu befreien, zu
säubern und im Bereich der Baustelle zur
Wiederverwendung zu lagern.
Eingeschlossen ist die umweltgerechte Entsorgung
unbrauchbarer Pflastersteine.
Aufnahme in Einzellängen.
Als Zulage zu Pos. 1.2.2.07.
Menge: 30,000 m

**1.2.2.09 Pflasterflächen aus Betonpflastersteinen verschiedener Arten aufnehmen**
Pflasterflächen aus Pflastersteinen aus Beton in
verschiedenen Abmessungen und Verbundpflastersteinen
verschiedener Arten, 8 bis 10 cm dick, einschließlich
der Bettung aufnehmen, abfahren und umweltgerecht
entsorgen.
Dicke der Bettung: ca. 4 cm.
Aufnahme in Einzelflächen.
Menge: 180,000 m2

**1.2.2.10 Pflasterflächen säubern und lagern, Zulage**
Pflasterflächen aus Pflastersteinen aus Beton in
verschiedenen Abmessungen und Verbundpflastersteinen
verschiedener Arten, 8 bis 10 cm dick, säubern und
lagern.
Die Steine sind zu säubern, zu sortieren, auf Euro-
Paletten zu stapeln, aufzuladen und im Bereich der
Baustelle zur Wiederverwendung zu lagern.
Eingeschlossen ist die umweltgerechte Entsorgung
unbrauchbarer Pflastersteine sowie die Lieferung der
erforderlichen Paletten.
Aufnahme in Einzelflächen.
Als Zulage zu Pos. 1.2.2.09.
Menge: 50,000 m2

**1.2.2.11 Plattenbeläge aus Betonplatten aufnehmen**
Plattenbeläge aus Betonplatten verschiedener
Abmessungen, 4 bis 6 cm dick, einschließlich der
Bettung aufnehmen, abfahren und umweltgerecht
entsorgen.
Dicke der Bettung: ca. 4 cm.
Aufnahme in Einzelflächen.
Menge: 90,000 m2

**1.2.2.12 Schottertragschichten, Dicke 15 bis 25 cm, schneiden**
Verfestigte Schottertragschichten der nachfolgenden
Pos., 15 bis 25 cm dick, scharfkantig und geradlinig
abschneiden bzw. abstemmen.
Schnitt in Einzellängen.
Menge: 40,000 m

**1.2.2.13 Schottertragschichten unterhalb des Pflasters aufn., 15-25**
Schottertragschichten aus verfestigter HO-Schlacke,
verfestigtem Kalkstein oder verfestigtem RC-Baustoff,
Bodenklasse 6 bis 7 nach DIN 18300, unterhalb der
Pflasterdecken und Plattenbeläge aufreißen, auskoffern,
abfahren und umweltgerecht entsorgen.
Dicke der Schottertragschichten: ca. 15 bis 25 cm.
Das Herstellen einer scharfkantigen Begrenzung wird
gem. Pos. 1.2.2.12. vergütet.

Schotter mit einem Zuordnungswert bis einschließlich
1.2 (Z1.2) nach LAGA-20, Kapitel Bauschutt.

Der Schotter ist vom AN eigenverantwortlich
ordnungsgemäß zu entsorgen. Die Kosten für die
Entsorgung sind hier einzurechnen.
Die Anforderungen an die stoffliche Verwertung von
mineralischen Reststoffen/Abfälle -Technische Regeln-
(LAGA-20) sind zu beachten.
Der AN hat der Bauüberwachung des AG sämtliche
Verwertungs- bzw. Entsorgungsnachweise unverzüglich zu
übergeben.

Aufnahme in Einzelflächen.
Menge: 270,000 m2

**1.2.2.14 Fahrbahnbefestigungen aus Asphalt, Dicke 15 bis 25 cm, schneiden**
Fahrbahnbefestigungen aus Asphalt, Asphaltbinderschicht
und Asphalttragschicht der nachfolgenden Position, 15
bis 25 cm dick, scharfkantig und geradlinig
abschneiden.
Schnitt in Einzellängen.
Menge: 35,000 m

**1.2.2.15 Fahrbahnbefestigungen aus Asphalt, Dicke 15 bis 25 cm, aufnehmen**
Fahrbahnbefestigung aus Asphaltdeckschicht, Asphaltbinderschicht und Asphalttragschicht aufreißen bzw.
auffräsen, auskoffern, abfahren und umweltgerecht
entsorgen.
Dicke der Befestigung: über 15 bis 25 cm.
Breite der Befestigung: ca. 0,50 bis 6,50 m.
Das Herstellen einer scharfkantigen Begrenzung wird
gem. Pos. 1.2.2.14. vergütet.
Aufnahme in Einzelflächen.
Menge: 550,000 m2

**1.2.2.16 Schottertragschichten, Dicke über 25 bis 35 cm, schneiden**
Verfestigte Schottertragschichten der nachfolgenden
Position, über 25 bis 35 cm dick, scharfkantig und
geradlinig abschneiden bzw. abstemmen.
Schnitt in Einzellängen.
Menge: 35,000 m

**1.2.2.17 Schottertragschichten unterhalb der Fahrbahnbef. aufn., 25-35**
Schottertragschichten aus verfestigter HO-Schlacke,
Bodenklasse 6 bis 7 nach DIN 18300, unterhalb der
Fahrbahnbefestigungen aus Asphalt aufreißen,
auskoffern, abfahren und umweltgerecht entsorgen.
Dicke der Schottertragschichten: über 25 bis 35 cm.
Breite der Schottertragschichten: ca. 5,50 bis 6,50 m.
Das Herstellen einer scharfkantigen Begrenzung wird
gem. Pos. 1.2.2.16. vergütet.

Schotter mit einem Zuordnungswert bis einschließlich
1.2 (Z1.2) nach LAGA-20, Kapitel Bauschutt.

Der Schotter ist vom AN eigenverantwortlich
ordnungsgemäß zu entsorgen. Die Kosten für die
Entsorgung sind hier einzurechnen.
Die Anforderungen an die stoffliche Verwertung von
mineralischen Reststoffen/Abfälle -Technische Regeln-
(LAGA-20) sind zu beachten.
Der AN hat der Bauüberwachung des AG sämtliche
Verwertungs- bzw. Entsorgungsnachweise unverzüglich zu
übergeben.
Aufnahme in Einzelflächen.
Menge: 550,000 m2

**1.2.2.18 Radwegbefestigungen aus Asphalt, Dicke 5 bis 15 cm, schneid**
Radwegbefestigungen aus Asphalt der nachfolgenden Pos.,
i. M. 5 bis 15 cm dick, scharfkantig und geradlinig
abschneiden.
Schnitt in Einzellängen.
Menge: 5,000 m

**1.2.2.19 Radwegbefestigungen aus Asphalt, Dicke 5 bis 15 cm, aufn.**
Radwegbefestigungen aus Asphaltdeckschicht und
Asphalttragschicht in verschiedenen Breiten aufreißen
bzw. auffräsen, auskoffern, verladen, abfahren und
umweltgerecht entsorgen. Eingeschlossen sind die
erforderlichen Transporte innerhalb der Baustelle.
Aufbruch mit einem Zuordnungswert bis einschließlich
1.2 (Z1.2) nach LAGA-20.
Dicke der Befestigung: 5 bis 15 cm.
Das Herstellen einer scharfkantigen Begrenzung wird
gem. Pos. 1.2.2.18. vergütet.
Aufnahme in Einzelflächen.
Menge: 25,000 m2

**1.2.2.20 Schottertragschichten, Dicke über 10 bis 20 cm, schneiden**
Verfestigte Schottertragschichten der nachfolgenden
Pos., über 10 bis 20 cm dick, scharfkantig und
geradlinig abschneiden bzw. abstemmen.
Schnitt in Einzellängen.
Menge: 5,000 m

**1.2.2.21 Schottertragschichten unterhalb der Radwegbefestigungen aufn., 10-20**
Schottertragschichten aus verfestigter HO-Schlacke,
Bodenklasse 6 bis 7 nach DIN 18300, unterhalb der
Radwegbefestigungen aus Asphalt in verschiedenen
Breiten  aufreißen, auskoffern, abfahren und
umweltgerecht entsorgen. Eingeschlossen sind die
erforderlichen Transporte innerhalb der Baustelle.
Dicke der Schottertragschichten: über 10 bis 20 cm.
Breite der Schottertragschichten: ca. 2,00 bis 3,00 m.
Das Herstellen einer scharfkantigen Begrenzung wird
gem. Pos. 1.2.2.20. vergütet.

Schotter mit einem Zuordnungswert bis einschließlich
1.2 (Z1.2) nach LAGA-20, Kapitel Bauschutt.

Der Schotter ist vom AN eigenverantwortlich
ordnungsgemäß zu entsorgen. Die Kosten für die
Entsorgung sind hier einzurechnen.
Die Anforderungen an die stoffliche Verwertung von
mineralischen Reststoffen/Abfälle -Technische Regeln-
(LAGA-20) sind zu beachten.
Der AN hat der Bauüberwachung des AG sämtliche
Verwertungs- bzw. Entsorgungsnachweise unverzüglich zu
übergeben.
Aufnahme in Einzelflächen.
Menge: 25,000 m2

**1.2.2.22 Wassergebundene Befestigungen, Dicke 15 bis 25 cm, schneiden**
Wassergebundene Befestigungen aus verfestigten
Schottertragschichten der nachfolgenden Pos., z. T. mit
Grobkies durchsetzt, 15 bis 25 cm dick, scharfkantig
und geradlinig abschneiden bzw. abstemmen.
Schnitt in Einzellängen.
Menge: 3,000 m

**1.2.2.23 Wassergebundene Befestigungen, Dicke 15 bis 25 cm, aufnehmen**
Wassergebundene Befestigungen aus Schottertragschichten aus verfestigter HO-Schlacke, verfestigtem
Kalkstein oder verfestigtem RC-Baustoff, zum Teil mit
Splitt durchsetzt, aufreißen, auskoffern, abfahren und
umweltgerecht entsorgen.
Mittlere Aufbruchtiefe: 15 bis 25 cm.
Breite der aufzunehmenden Befestigungen: ca. 1,00 bis
3,00 m.
Das Herstellen einer scharfkantigen Begrenzung wird
gem. Pos. 1.2.2.22. vergütet.
Eingeschlossen ist das Freimachen von starkem Unkraut-
und Grasbewuchs innerhalb der ungebundenen Oberflächen
sowie die umweltgerechte Entsorgung des Räumgutes.
Menge: 10,000 m2

**1.2.2.24 Vorhandene Kabel umlegen**
Die beim Bodenabtrag freigelegten Kabel sind
einschließlich der Trassenwarnbänder und der
Abdeckungen aus Ziegelsteinen oder Hauben aus
verschiedenen Materialien aufzunehmen, nach Angabe des
Versorgungsunternehmens lage- und höhenmäßig auf das
Erdplanum neu zu verlegen und mit einer 10 cm dicken
Sandschicht abzudecken.
Anschließend sind die alten Abdeckungen und Trassenwarnbänder wieder zu verlegen.
Eingeschlossen ist die Herstellung des Feinplanums.
Umlegung in Teillängen.
Menge: 50,000 m

**1.2.2.25 Alte Kabel aufnehmen**
Alte Kabel, die außer Betrieb sind und beim Bodenabtrag
freigelegt wurden, einschließlich der Trassenwarnbänder
und der Abdeckungen aus Ziegelsteinen oder Hauben aus
verschiedenen Materialien aufnehmen und umweltgerecht
entsorgen.
Durchmesser der Kabel: 3 bis 7 cm.
Aufnahme in Einzellängen.
Menge: 25,000 m

**1.2.2.26 Alte Rohrleitungen aufnehmen**
Alte Rohrleitungen aus Guss, Stahl, oder sonstigen
Werk- stoffen, die außer Betrieb sind und beim
Bodenabtrag frei- gelegt wurden, aufnehmen und
umweltgerecht entsorgen.
Außen-Durchmesser der Rohrleitungen: 10 bis 30 cm.
Eingeschlossen sind die erforderlichen Trennschnitte.
Aufnahme in Einzellängen.
Menge: 10,000 m

**1.2.2.27 Alte Armaturen aufnehmen**
Alte Armaturen, wie Schieber und Hydranten, aufnehmen
und umweltgerecht entsorgen.
Menge: 6,000 St

##### Untertitel 1.2.3 Erdarbeiten

*Hinweis*
Anmerkung:

Im Bereich der Ausbauflächen stehen Bäume, die
unbedingt erhalten bleiben müssen. Im Bereich von
Wurzeln sind die Erdarbeiten von Hand durchzuführen.
Die Handschachtung wird nicht gesondert vergütet
sondern ist bei den Erdarbeiten einzukalkulieren. Die
Wurzeln dürfen nicht beschädigt werden.

Die gesamten Erdarbeiten entlang von privaten Grundstücken, besonders bei Gebäuden, Einfriedungsmauern,
Zäune, vorhandene Hecken, Randeinfassungen, usw. sind
mit besonderer Vorsicht auszuführen. Die Erschwernisse
für den Aushub und den Einbau der nachfolgenden
Materialien durch Handschachtungen und durch den
Einsatz kleinerer Arbeitsgeräte werden nicht gesondert
vergütet.
Sie sind in die nachfolgenden Einheitspreise
einzukalkulieren.

Im Bereich der Ausbauflächen liegen über dem gesamten
Straßenquerschnitt verteilt Ver- und
Entsorgungsleitungen. Der Mehraufwand beim Bodenabtrag,
bei der Herstellung des Erdplanums und beim Einbau des
Füllbodens und des  Frostschutzkieses im Bereich der
Ver- und Entsorgungsleitungen, der durch die geringere
Leistung und durch den Einsatz kleinerer Geräte
gegenüber der leitungsfreien Bereiche entsteht, wird
nicht gesondert vergütet sondern ist in die
entsprechenden Positionen mit einzurechnen.

Im Bereich von erdverlegten Ver- und
Entsorgungsleitungen sind die Arbeiten mit besonderer
Vorsicht auszuführen. Die Hinweise und Auflagen der
Betreiber auf Schutz- und Sicherungsmassnahmen sind
zwingend zu beachten.

**1.2.3.01 Baugelände von Unkraut- und Grasbewuchs freimachen**
Baugelände nach Angabe der Bauüberwachung des AG von
starkem Unkraut- und Grasbewuchs freimachen. Der
Bewuchs ist mit einer i.M. 5 bis 15 cm dicken
Bodenschicht abzutragen.
Der Bewuchs ist teilweise durchsetzt mit Laub und
Astwerk.
Breite des Abtrages: ca. 0,50 bis 8,00 m
Das Räumgut ist umweltgerecht zu entsorgen.
Abtrag in Teilflächen.
Menge: 125,000 m2

**1.2.3.02 Oberboden abtragen und zur Verwendung des AN abfahren**
Oberboden unterhalb der Bodenschicht der Pos. 1.2.3.01.
im Bereich der vorhandenen Grünflächen und
Geländeangleichungen in Schichtdicken von ca. 20 bis 40
cm und in Breiten von ca. 0,50 bis 8,00 m abtragen und
zur Verwendung des AN abfahren.
Der Oberboden ist durch den AN eigenverantwortlich
umweltgerecht zu entsorgen.
Eingeschlossen sind die erforderlichen Transporte
innerhalb der Baustelle.
Abgerechnet wird nach aufzumessenden Abtragsprofilen
bzw. nach Abtragsfläche und mittlerer Schichtdicke.
Abtrag in Einzelmassen.
Menge: 40,000 m3

**1.2.3.03 Boden für Schürfgruben ausheben**
Boden der Bodenklasse 3 bis 5 nach DIN 18300 für
Schürfgruben mit kurzen Teillängen, in Breiten von
0,40 bis 0,60 m und in Tiefen bis 1,50 m, von Hand
ausheben und wieder einbauen und verdichten.
Mit Hilfe dieser Schürfgruben sollen vorhandene Versorgungsleitungen aller Art örtlich festgestellt
werden.
Menge: 2,000 m3

**1.2.3.04 Boden mit mineral. Fremdbestandteilen (<10 Vol.-%) abtragen und ents.**
Boden mit weniger als 10 Vol.-% Bauschutt und/oder
sonstigen mineralischen Fremdbestandteilen der Bodenklasse 3 bis 5 nach DIN 18300 gemäß ZTV E-StB 17 zur
Herstellung der neuen Fahrbahnen und Gehwege und
Nebenflächen in Schichtdicken von ca. 0,15 bis 0,45 m
und in verschiedenen Breiten profilgemäß abtragen,
verladen und umweltgerecht entsorgen.

Boden mit weniger als 10 Vol-% Bauschutt und/oder
sonstigen mineralischen Fremdbestandteilen bis zu einem
Zuordnungswert 1.2 (Z1.2) einschließlich nach LAGA-20,
Kapitel Bodenmaterial.

Der Boden besteht aus Auffüllungen aus Kies-Sand,
teilw. stark schluffig, mit Fremdanteilen von Aschen,
Schlacke oder Ziegelbruch.

Die Anforderungen an die stoffliche Verwertung von
mineralischen Reststoffen/Abfälle -Technische Regeln-
(LAGA-20) sind zu beachten.

Entsprechend der vorhandenen Untergrundverhältnisse
entscheidet die Bauüberwachung des AG über die erforderlichen Abtragsdicken.
Abgerechnet wird nach aufzumessenden Abtragsprofilen
bzw. nach Abtragsfläche und mittlerer Schichtdicke.
Die Profilierung und Verdichtung des Erdplanums wird
gem. Pos. 1.2.03.08 und 1.2.03.09 vergütet.
Abtrag in Einzelmassen.
Menge: 250,000 m3

**1.2.3.05 Boden Z1.2 mit mineral. Fremdbestandteilen (> 10 Vol.-%) ents., Zulage**
Boden mit mehr als 10 Vol.-% Bauschutt und/oder
sonstigen mineralischen Fremdbestandteilen der
Bodenklasse 3 bis 5 nach DIN 18300 gemäß ZTV E-StB 17
in den Abtragsbereichen in Schichtdicken von ca. 0,15
bis 0,45 m und in verschiedenen Breiten profilgemäß
abtragen, verladen und umweltgerecht entsorgen.

Boden mit mehr als 10 Vol-% Bauschutt und/oder
sonstigen mineralischen Fremdbestandteilen bis zu einem
Zuordnungswert 1.2 (Z1.2) einschließlich nach LAGA-20,
Kapitel Bauschutt.

Der Boden besteht aus Auffüllungen aus Kies-Sand,
teilw. stark schluffig, mit Fremdanteilen von Aschen,
Schlacke oder Ziegelbruch.

Die Anforderungen an die stoffliche Verwertung von
mineralischen Reststoffen/Abfälle -Technische Regeln-
(LAGA-20) sind zu beachten.

Die Böden sind vom AN eigenverantwortlich ordnungsgemäß
zu entsorgen. Die Kosten für die Entsorgung sind hier
einzurechnen.

Der AN hat der Bauüberwachung des AG sämtliche
Verwertungs- bzw. Entsorgungsnachweise unverzüglich zu
übergeben.

Abgerechnet wird nach den Verwertungs- bzw.
Entsorgungs- nachweisen.

Als Zulage zu Pos. 1.2.3.04.
Menge: 100,000 t

**1.2.3.06 Boden von Hand ausheben**
Boden der Bodenklasse 3 bis 5 nach DIN 18300 in Handschachtung in Abstimmung mit der Bauüberwachung des AG
ausheben.
Menge: 5,000 m3

**1.2.3.07 Vorhandene Ver- und Entsorgungsleitungen suchen und sichern**
Vorhandene Ver- und Entsorgungsleitungen aller Art bis
Außendurchmesser 300 mm von Hand aufsuchen und
freischachten und in geeigneter Weise sichern.
Eingeschlossen ist der Mehraufwand, der durch die
Leitungen beim Aushub, bei der Herstellung des Planums
und des Einbaus zu liefernder Böden,
Frostschutzschichten, Schottertragschichten etc.
entsteht.
Die Leitungen sind während der Verfüllung in ein
Sandbett zu verlegen und einzusanden. Eingeschlossen
ist die Lieferung des Sandes.
Sandmenge ca. 0,1 m³/m.
Der Mehraufwand für Handschachtung etc. ist hier mit
einzurechnen.
Die Vorschriften der betreffenden
Versorgungsunternehmen sind zu beachten.
Die vorgefundenen Leitungen sind zusammen mit der
Bauüberwachung des AG örtlich aufzumessen. Unterbleibt
die gemeinsame Feststellung der Ver- und
Entsorgungsleitungen, so werden diese trotz der
durchgeführten Sicherung nicht vergütet.
Aufgemessen und abgerechnet werden die einzelnen
Leitungen.
Menge: 100,000 m

**1.2.3.08 Erdplanum profilieren**
Erdplanum der Abtragsstrecken bzw. von abgeräumten
Flächen gem. ZTV E-StB 17, Abschnitt 4.4, auf
horizontalen und geneigten Flächen, Böschungsneigung
bis 1:3, den Sollhöhen entsprechend in verschiedenen
Breiten profilieren.
Es wird hier darauf hingewiesen, dass das Planum nicht
befahren werden darf.
Profilierung in Einzelflächen im Bereich der
Fahrbahnen, Radwege, Gehwege und Nebenflächen.
Menge: 1000,000 m2

**1.2.3.09 Erdplanum verdichten**
Erdplanum der Abtragsstrecken bzw. von abgeräumten
Flächen gem. ZTV E-StB 17, Abschnitt 4.4, auf
horizontalen und geneigten Flächen, Böschungsneigung
bis 1:3, den Sollhöhen entsprechend in verschiedenen
Breiten verdichten.
Anforderung an die Verdichtung:
- Verformungsmodul EV2 > 45 MN/m2
- Verhältniswert EV2/EV1 < 3,0.
Es wird hier darauf hingewiesen, dass das Planum nicht
befahren werden darf.
Verdichtung in Einzelflächen im Bereich der Fahrbahnen,
Radwege, Gehwege und Nebenflächen.
Menge: 1000,000 m2

**1.2.3.10 Frostschutzschichten herstellen**
Belastungsklasse Bk3,2

Baustoffgemisch aus natürlichen Baustoffen und Böden
für Frostschutzschichten nach den TL SoB-StB 04/07 und
den TL Gestein-StB 04/07 liefern und zur Herstellung
von Frostschutzschichten gemäß den ZTV SoB-StB 04/07 in
verschiedenen Breiten profilgerecht einbauen und
verdichten.
Baustoffgemische 0/8 bis 0/63.
Schichtdicke: ca. 0,25 bis 0,28 m.
Böden GE, GW, GI, SE, SW, und SI gemäß DIN 18196.
Die Anforderungen der TL SoB-StB 04/07 an Baugemische
aus natürlichen Baustoffen und Böden sind auf Verlangen
der Bauüberwachung des AG durch Eignungsprüfungen vor
Baubeginn nachzuweisen.
Anforderung an die Verdichtung:
 - Verformungsmodul: EV2 > 120 MN/m2
 - Verhältniswert: EV2/EV1 < 2,5
Abgerechnet wird nach aufzumessenden Einbauprofilen
bzw. nach Einbaufläche und mittlerer Schichtdicke.
Entsprechend der vorhandenen Untergrundverhältnisse
entscheidet über die Notwendigkeit der Menge /
Einbaudicke der Frostschutzschicht die Bauüberwachung
des AG.
Einbau in Einzelmassen im Bereich der Fahrbahnen,
Radwege, Gehwege und Nebenflächen.
Menge: 260,000 m3

**1.2.3.11 Oberboden liefern**
Oberboden, frei von Steinen, Wurzeln, Quecken usw.,
liefern und im Bereich der Baustelle zwischenlagern.
Abgerechnet wird nach Lieferscheinen.
Menge: 30,000 m3

**1.2.3.12 Oberboden andecken**
Oberboden in verschiedener Dicke nach Angabe der
Bauüberwachung des AG profilgerecht andecken.
Der Oberboden lagert gemäß Pos. 1.2.3.11. im
Baustellenbereich.
Dicke der Andeckung: ca. 20 bis 40 cm.
Andeckungen in Böschungen, Seitenstreifen, Bankette und
Geländeangleichungen.
Eingeschlossen sind die erforderlichen Transporte
innerhalb der Baustelle.
Abgerechnet wird nach Fläche.
Andeckungen in Einzelflächen.
Menge: 100,000 m2

**1.2.3.13 Flächen einsäen**
Flächen der Pos. 1.2.3.12. mit Regiosaatgut-Mischungen
(RSM Regio) nach den Empfehlungen für Begrünungen mit
gebietseigenem Saatgut der FLL einsäen. Saatgut liefern
und ohne Entmischung aufbringen und einarbeiten.
Vorzeitig entwickeltes Unkraut entfernen und
umweltgerecht entsorgen.
Boden fräsen, lockern und profilgerecht planieren.
FLL RSM Regio - UG02 Westdeutsches Tiefland mit
Weserbergland - Typ Grundmischung.
Saatstärke: 7 g/m2
Andeckungen in Einzelflächen im Ausbaubereich.
Menge: 100,000 m2

##### Untertitel 1.2.4 Oberflächenentwässerung

*Hinweis*
Anmerkung: Entwässerungsleitungen

Bei der Kalkulation der Leitungsgräben zur Herstellung
der Anschlussleitungen ist zu berücksichtigen, dass die
maßgebenden Aushubmassen für die jeweilige Leitung aus
dem arithmetischen Mittel der Grabentiefen, die an den
zugehörigen Anschlusspunkten und den Rohrleitungsenden
gemessen werden, errechnet wird.
Diese Tiefe gilt für die gesamte Entwässerungsleitung.
Die Grabentiefen werden ab Oberkante der tatsächlichen
Ausschachtungsebene (Unterkante der vorh. Befestigung,
Oberkante FSS oder Oberkante Planum) bis zur Unterkante
der Bettungsschicht bzw. bei fehlen der Bettungsschicht
bis zur Auflagerfläche des Rohres gemessen.
Die Verbautiefe wird von der vorgeschriebenen Oberkante
des Verbaus bis zur Grabensohle (Sichtfläche) gemessen.
Gemäß VOB, DIN 18306, wird nach Längenmaß abgerechnet.
Das bedeutet, dass bei den Anschlussleitungen die
Achslänge von der Achse der Hauptleitung bis zum
Rohrleitungsende der Anschlussleitung zuzüglich 0,50 m
für den Arbeitsraum bei der Abrechnung der Erd- und
Verbauarbeiten zugrunde gelegt werden.
Für die Leitungsgräben gelten die in der DIN EN 1610,
Abschnitt 6 und dem Arbeitsblatt DWA-A 139 angegebenen
Arbeitsräume und Mindestbreiten. Bei der Abrechnung
werden die erf. Mindestbreiten mit senkrechten Wänden
für die Erd- und Verbauarbeiten zugrunde gelegt.
Vorhandene Leitungen für die Ver- und Entsorgung, die
die Leitungsgräben kreuzen sind in Betrieb und dürfen
nicht unterbrochen werden. Die Leitungen müssen
aufgehängt oder in geeigneter Weise gesichert werden.

**1.2.4.01 Boden für Leitungsgräben ausheben und einbauen, PP-Rohre DN/OD 160**
Boden der Bodenklasse 3 bis 5 nach DIN 18300, mit bis
zu 10 Vol.-% Bauschutt und/oder sonstigen mineralischen
Fremdbestandteilen, für die Herstellung von
Leitungsgräben zur Verlegung von Anschlussleitungen in
der erf. Breite nach DIN EN 1610 und dem Arbeitsblatt
DWA-A 139 ausheben und nach erfolgter Verlegung der
Anschlussleitung wieder verfüllen und verdichten.
Ausführung des Leitungsgrabens:
Leitungsgräben für die Verlegung von Anschlussleitungen
aus PP-Rohren DN/OD 160 gemäß DIN EN 1852.
Grabentiefen:  bis 1,75 m.
Grabenbreiten:  bis OD + 0,40 zzgl. Verbau bzw.
  Mindestgrabenbreite gemäß
  DIN EN 1610.
Grabenverbau:  Verbau nach DIN 4124,
  Abschnitt 5 bis 7

Das Herstellen von Kopflöchern zur Herstellung
einwandfreier Rohrverbindungen ist ebenso mit
einzurechnen wie die Erschwernisse, die durch die im
Zuge der Grabenherstellung angetroffenen unterirdischen
Leitungen und Kabel entstehen.
Die Grabensohle ist vollkommen gleichmäßig im
vorgeschriebenen Gefälle herzurichten und zu
verdichten.
Die Aushubmassen sind für den Wiedereinbau im Bereich
der Baustelle sicher zu lagern, in Abhängigkeit der
örtlichen Gegebenheiten ist zu berücksichtigen, dass
der Aushub ggf. nicht direkt neben dem Leitungsgraben
gelagert werden kann, sondern innerhalb der Baustelle
transportiert werden muss.
Die erforderlichen Transporte sind einzukalkulieren.
Eingeschlossen ist der lagenweise Einbau und das
Verdichten der Bettungsschichten, der Seitenverfüllung,
der Abdeckung sowie der Hauptverfüllung gemäß
DIN EN 1610 und dem Arbeitsblatt DWA-A 139 in Lagen von
max. 30 cm.
Die Lieferung der Austauschböden wird gesondert
vergütet.
Hierfür maßgebend sind die Zusätzlichen Technischen
Vertragsbedingungen und Richtlinien für Aufgrabungen in
Verkehrsflächen (ZTV A-StB 12).
Die Verdichtung wird mit Rammsondierungen überprüft.
Der Leitungsgraben gilt als ausreichend verdichtet,
wenn für je 10 cm Eindringtiefe mindestens 12 Schläge
benötigt werden (leichte Rammsonde, Spitzendurchmesser
3,5 cm).
Die für die Abrechnung maßgebenden Massen werden gemäß
Anmerkung: Entwässerungsleitungen berechnet.
Abgerechnet werden die Leitungsgräben mit senkrechten
Grabenwänden.
Aushub und Wiedereinbau in geringen Einzelmassen.
Menge: 35,000 m3

*Hinweis*
Anmerkung: Bodenaushub

Die gesamten, für den Wiedereinbau geeigneten,
Bodenmassen sind während des Aushubs zu separieren, im
Bereich der Baustelle sicher zu lagern und entsprechend
im Bereich der Seitenverfüllung, der Abdeckung oder der
Hauptverfüllung nach Angabe der Bauüberwachung wieder
einzubauen und zu verdichten.

Die ungeeigneten und überschüssigen Bodenmassen sind
abzufahren und umweltgerecht zu entsorgen.

Die zu entsorgenen Bodenmassen sind, unabhängig von
ihrer tatsächlichen Lagerung im Untergrund, zunächst
als Verdrängung der Bettungsschicht und der
Leitungszone bzw. der Kanalrohre zu betrachten.

Eine Lieferung bzw. der Einbau von Füllboden erfolgt
erst nach oben beschriebener Massenbilanz.

**1.2.4.02 Bettungsschicht für PP-Rohre DN/OD 160 herstellen, Zulage**
Baustoffgemische aus natürlichen Baustoffen und Böden
zur Herstellung der Bettungsschichten für PP-Rohre DN/
OD 160 gemäß DIN 1852 liefern und für den Einbau in den
Leitungsgräben der Pos. 1.2.4.01. im Bereich der
Baustelle sicher lagern.
Baustoffgemisch: stark sandiger Kies.
Bodengruppe G1 nach ATV-DVWK-A 127.
Verdichtbarkeitsklasse V1 nach ZTV A-StB 12.
Größtkorn 20 mm, Sandanteil > 15% und
Ungleichförmigkeitszahl CU = 3.
Die Angaben der Rohrhersteller sind zu beachten.
Ausführung der Bettung: Typ 1
Untere Bettungsschicht (a): 100 mm + 1/10 DN
Obere Bettungsschicht (b): 0,25 * OD (2a = 120°)
Herstellen der Bettungsschicht in Rohrgrabenbreite.
Eingeschlossen ist die umweltgerechte Entsorgung der
verdrängten Bodenmassen bis zu einem Zuordnungswert 2
(Z2) nach LAGA-20.
Die für die Abrechnung maßgebende Achslänge wird gemäß
Anmerkung: Entwässerungsleitungen berechnet.
Herstellung in kurzen Einzellängen.
Als Zulage zur Pos. 1.2.4.01.
Menge: 25,000 m

**1.2.4.03 Leitungszone für PP-Rohre DN/OD 160 herstellen, Zulage**
Baustoffgemische aus natürlichen Baustoffen und Böden
zum Auffüllen der Leitungszone für PP-Rohre DN/OD 160
gemäß DIN 1852 liefern und für den Einbau in den
Leitungsgräben der Pos. 1.2.4.01. im Bereich der
Baustelle sicher lagern.
Baustoffgemisch: stark sandiger Kies.
Bodengruppe G1 nach ATV-DVWK-A 127.
Verdichtbarkeitsklasse V1 nach ZTV A-StB 12.
Größtkorn 20 mm, Sandanteil > 15% und
Ungleichförmigkeitszahl CU = 3.
Die Angaben der Rohrhersteller sind zu beachten.
Ausführung der Leitungszone:
Seitenverfüllung und Abdeckung (c): bis 300 mm über
Rohrscheitel. Verdichtung nur mit Handstampfer oder
geeigneten leichten Verdichtungsgeräten.
Herstellen der Leitungszone in Rohrgrabenbreite.
Eingeschlossen ist die umweltgerechte Entsorgung der
verdrängten Bodenmassen bis zu einem Zuordnungswert 2
(Z2) nach LAGA-20.
Die für die Abrechnung maßgebende Achslänge wird gemäß
Anmerkung: Entwässerungsleitungen berechnet.
Herstellung in kurzen Einzellängen.
Als Zulage zur Pos. 1.2.4.01.
Menge: 25,000 m

*Hinweis*
Verfüllboden liefern

Entsprechend der vorhandenen Untergrundverhältnisse
entscheidet über die Notwendigkeit der Menge der
Bodenlieferung die Bauüberwachung des AG.
Die Lieferung von geeignetem Verfüllboden wird nur nach
Aufforderung bzw. Absprache mit den AG vergütet.

**1.2.4.04 Verdichtungsfähiger Verfüllboden liefern, Zulage**
Baustoffgemische aus natürlichen Baustoffen und Böden
für Schichten aus frostunempfindlichem Material nach
der TL SoB-StB 04/07 liefern und für den Einbau in den
Leitungsgräben der Pos. 1.2.4.01. im Bereich der
Baustelle sicher Lagern.
Baustoffgemische 0/2 bis 0/63.
Bodengruppe G1 nach ATV-DVWK-A 127.
Verdichtbarkeitsklasse V1 nach ZTV A-StB 12.
Böden GE, GW, GI, SE, SW, und SI gemäß DIN 18196.
RC-Gemische sind nicht zugelassen.
Die Anforderungen der TL SoB-StB 04/07 an Baugemische
aus natürlichen Baustoffen und Böden sind auf Verlangen
der Bauüberwachung des AG durch Eignungsprüfungen vor
Baubeginn nachzuweisen.
Eingeschlossen ist die umweltgerechte Entsorgung der
verdrängten ungeeigneten Bodenmassen bis zu einem
Zuordnungswert 2 (Z2) nach LAGA-20.
Abgerechnet wird nach aufzumessenden Einbauprofilen in
Leitungsgräben mit senkrechten Grabenwänden.
Einbau und Entsorgen in geringen Einzelmassen.
Als Zulage zur Pos. 1.2.4.01.
Menge: 20,000 m3

**1.2.4.05 Boden von Hand ausschachten, Zulage**
Boden in den Leitungsgräben der Pos. 1.2.4.01. unter
besonders schweren Bedingungen (Handschachtung) in
Abstimmung mit der Bauüberwachung des AG ausheben.
Boden der Bodenklasse 3 bis 5 nach DIN 18300 mit bis zu
10 Vol.-% Bauschutt und/oder sonstigen mineralischen
Fremdbestandteilen.
Nur auf besondere Anordnung der Bauüberwachung.
Als Zulage zur Pos. 1.2.4.01.
Menge: 5,000 m3

**1.2.4.06 Verbau mit Grabenverbaugeräten herst., randgestützt, Tiefe bis 2,50 m**
Verbau gemäß DIN 18303 und DIN 4124 für die
Leitungsgräben der Pos. 1.2.4.01. entsprechend
den statischen und konstruktiven Erfordernissen
herstellen, vorhalten und entfernen.
Grabenverbau gemäß DIN 4124, Abschnitt 5.
Randgestützte Grabenverbaugeräte einschließlich aller
erf. Aussteifungen. Die Stirnseiten des Leitungsgrabens
sind mittels geeigneten Verbauelementen zu sichern.
Eingeschlossen ist die konstruktive Bearbeitung.
Die für die Abrechnung maßgebende Verbautiefe und
Achslänge wird gemäß Anmerkung: Entwässerungsleitungen
berechnet.
Abgerechnet wird die Sichtfläche des Verbaus je
Grabenwand für Grabentiefen i.M. über 1,25 bis 2,50 m.
Menge: 75,000 m2

**1.2.4.07 Waagerechter Normverbau herst., Holzbohlen, Tiefe bis 2,50**
Verbau gemäß DIN 18303 und DIN 4124 für die
Leitungsgräben der Pos. 1.2.4.01. entsprechend
den statischen und konstruktiven Erfordernissen
herstellen, vorhalten und entfernen.
Grabenverbau gemäß DIN 4124, Abschnitt 6.
Waagerecher Grabenverbau mit Holzbohlen einschließlich
aller erf. Aussteifungen. Die Stirnseiten des
Leitungsgrabens sind mittels geeigneten Verbauelementen
zu sichern.
Eingeschlossen ist die konstruktive Bearbeitung.
Die für die Abrechnung maßgebende Verbautiefe und
Achslänge wird gemäß Anmerkung: Entwässerungsleitungen
berechnet.
Abgerechnet wird die Sichtfläche des Verbaus je
Grabenwand für Grabentiefen i.M. über 1,25 bis 2,50 m.

Ausführung in Kleinstflächen im Bereich von
Versorgungsleitungen, etc. Verbaudurchdringungen sind
gemäß der nachfolgenden Positionen einzukalkulieren.
Menge: 25,000 m2

**1.2.4.08 Vorh. kreuzende Ver- und Entsorgungsleitungen suchen und sichern**
Vorh. Ver- und Entsorgungsleitungen aller Art bis
Außendurchmesser 300 mm, die als Einzelleitung oder als
Leitungsbündel den Leitungsgraben in einem Winkel von
45° bis 90° kreuzen, von Hand aufsuchen und
freischachten und in geeigneter Weise sichern, d.h.
aufhängen bzw. abstützen.
Eingeschlossen ist der Mehraufwand, der durch die
Leitungen bei der Herstellung und der Wiederverfüllung
der Gräben, den Verbaudurchdringungen bzw.
Auswechslungen und bei der Verlegung der Kanalrohre
entsteht.
Die Leitungen sind während der Verfüllung in ein
Sandbett zu verlegen und einzusanden. Eingeschlossen
ist die Lieferung des Sandes. Sandmenge ca. 0,1 m³/m.
Der Mehraufwand wird nicht gemäß Pos. 1.2.4.05.
vergütet, sondern ist hier mit einzurechnen.
Die Vorschriften der betreffenden
Versorgungsunternehmen sind zu beachten.
Die vorgefundenen Leitungen sind zusammen mit der
Bauüberwachung des AG örtlich aufzumessen. Unterbleibt
die gemeinsame Feststellung der kreuzenden Ver- und
Entsorgungsleitungen, so werden diese trotz der
durchgeführten Sicherung nicht vergütet.
Aufgemessen und abgerechnet werden die einzelnen
Leitungen.
Menge: 12,000 St

**1.2.4.09 Vorh. längslaufende Ver- und Entsorgungsleitungen suchen und sichern**
Vorh. Ver- und Entsorgungsleitungen aller Art bis
Außendurchmesser 300 mm, die als Einzelleitung oder als
Leitungsbündel parallel im Leitungsgraben liegen bzw.
den Leitungsgraben in einem Winkel von 0° bis 44° längs
anschneiden, von Hand aufsuchen und freischachten und
in geeigneter Weise sichern, d.h. aufhängen bzw.
abstützen.
Eingeschlossen ist der Mehraufwand, der durch die
Leitungen bei der Herstellung und der Wiederverfüllung
der Gräben, den Verbaudurchdringungen bzw.
Auswechslungen und bei der Verlegung der Kanalrohre
entsteht.
Die Leitungen sind während der Verfüllung in ein
Sandbett zu verlegen und einzusanden. Eingeschlossen
ist die Lieferung des Sandes. Sandmenge ca. 0,1 m³/m.
Der Mehraufwand wird nicht gemäß Pos. 1.2.4.05.
vergütet, sondern ist hier mit einzurechnen.
Die Vorschriften der betreffenden
Versorgungsunternehmen sind zu beachten.
Die vorgefundenen Leitungen sind zusammen mit der
Bauüberwachung des AG örtlich aufzumessen. Unterbleibt
die gemeinsame Feststellung der kreuzenden Ver- und
Entsorgungsleitungen, so werden diese trotz der
durchgeführten Sicherung nicht vergütet.
Aufgemessen und abgerechnet werden die einzelnen
Leitungen.
Menge: 10,000 m

**1.2.4.10 Straßenabläufe 300x500 aus Beton versetzen, kurz, Muffe PP**
Straßenabläufe für Trockenschlammgewinnung aus
Betonfertigteilen gemäß DIN 4052 inkl. Eimer aus Stahl,
feuerverzinkt, liefern und auf ein Fundament aus Beton
C20/25, Korngemisch 0/16, versetzen.
Fundament Größe: ca. 50x50x10 cm.
Die einzelnen Betonfertigteile sind in Mörtel MG III,
NZ, DIN 1164, wasserdicht zu versetzen.
Eingeschlossen sind alle erforderlichen Erdarbeiten
sowie die umweltgerechte Entsorgung der verdrängten und
ungeeigneten Bodenmassen bis zu einem Zuordnungswert 2
(Z2) nach LAGA.
Straßenablauf für Aufsatz 300x500 bestehend aus:
 - Boden 1a  330 mm
 - Schaftkonus 11  295 mm
 - Auflagering 10b  60 mm
 - Eimer D1, rund, kurz
Bodenteil mit Steckmuffe für PP-Rohre, DN/OD 160.
Menge: 4,000 St

**1.2.4.11 Aufsätze 300x500, Pultform, Schlitzweite 34,5 mm, Klasse D 400**
Aufsatz 300x500 für Straßenabläufe entsprechend
DIN EN 124 und DIN 1229 und gemäß Anforderungen der
Gütesicherung nach RAL-GZ 692 liefern und versetzen.
Pultform, Klasse D 400.
Rahmen aus Gusseisen mit Eimerauflage und
Bauzeitentwässerung, hochziehbar, Auflagefläche
mechanisch bearbeitet, Rahmenhöhe 140 mm.
Rost aus Gusseisen, herausnehmbar.
Schlitzweite: 34,5 mm
Einlaufquerschnitt: 540 cm²
Gewicht: ca. 63,0 kg
Die Fugen sind mit dünnem Zementmörtel zu vergießen.
Bei der Abrechnung der Rinnen werden die Aufsätze
übermessen und nicht abgezogen.
Menge: 2,000 St

**1.2.4.12 Aufsätze 300x500, Pultform, Schlitzweite 16 mm, Klasse D 400**
Aufsatz 300x500 für Straßenabläufe entsprechend
DIN EN 124 und DIN 1229 und gemäß Anforderungen der
Gütesicherung nach RAL-GZ 692 liefern und versetzen.
Pultform, Klasse D 400.
Rahmen aus Gusseisen mit Eimerauflage und
Bauzeitentwässerung, hochziehbar, Auflagefläche
mechanisch bearbeitet, Rahmenhöhe 140 mm.
Rost aus Gusseisen, herausnehmbar.
Schlitzweite: 16 mm
Einlaufquerschnitt: 409 (510) cm²
Gewicht: ca. 67,0 kg
Die Fugen sind mit dünnem Zementmörtel zu vergießen.
Bei der Abrechnung der Rinnen werden die Aufsätze
übermessen und nicht abgezogen.
Menge: 2,000 St

**1.2.4.13 Sattelstück DN/OD 160/90° einbauen Hauptrohr aus Beton, Stahlbeton oder Steinzeug**
Sattelstück DN/OD 160/90° aus Polypropylen (PP), für
den Anschluss von glattwandigen Kunststoffrohren DN/
OD 160 an Beton-, Stahlbeton- oder Steinzeugrohren
liefern und gemäß Herstellerangaben einbauen.
Sattelstück mit angeformter Muffe und integriertem
Kugelgelenk, stufenlos abwinkelbar 0° bis 7,5° sowie
mit innenliegender Lippendichtung und Quelldichtung zur
Bohrlochlaibung aus thermoplastischem Elastomer zur
möglichen Kompensation von Bohrlochunregelmäßigkeiten.
Eingeschlossen ist das Anbohren der Kanalhaltungen mit
passendem Bohrgerät (Kernbohrung 200 mm +2/-1 mm) sowie
die erforderlichen Erdarbeiten zur Montage des
Bohrgerätes.
Die Sattelstücke dürfen nicht im Rohr vorstehen.

Sattelstück mit DiBt-Zulassung.
Menge: 4,000 St

**1.2.4.14 Hochlast-Vollwand Kanalrohre verlegen, KGEM, DN/OD 160 PP SN10**
Rohre aus füllstofffreien Polypropylen (PP) gemäß
DIN EN 1852 ausgestattet mit dem Gütezeichen der
Gütegemeinschaft Kunststoffrohre, liefern und gemäß der
DIN EN 1610, dem Arbeitsblatt DWA-A 139 sowie den
Verlegeanleitungen des Herstellers verlegen.
Hochlast-Vollwand Kanalrohre, KGEM:
Ringsteifigkeit: 10kN/m² (SN10) nach DIN EN ISO 9969.
Nennweite: DN/OD 160
Baulängen: 1,00 und 3,00 m
Farbe:  "Blau"
Kanalrohr-System mit Doppelsteckmuffe und formschlüssig
fixierten Dichtungen aus EPDM, hochabriebfest und ohne
Zusatz von Füllstoffen. Rohrleitung innen mit
Hersteller- Durchmesser- und Werkstoffangabe signiert.
Die Eigenschaften müssen durch die Fremdüberwachung
einer amtlich anerkannten Prüfstelle nachgewiesen
werden.
Alle vom Auftragnehmer zu liefernden Rohre und
Formteile müssen grundsätzlich vor Einbau von der
Bauüberwachung des AG abgenommen werden.
Prüfungszeugnisse müssen vor Baubeginn vorgelegt
werden. Beanstandete Rohre und Formteile dürfen nicht
eingebaut werden.
Zum Nachweis für die Einhaltung der gegebenen
Bedingungen ist auf Verlangen des AG eine statische
Berechnung vorzulegen, Verkehrslast: SLW 60.
Eingeschlossen ist die umweltgerechte Entsorgung der
verdrängten Bodenmassen in den Leitungsgräben der
Pos. 1.2.4.01. bis zu einem Zuordnungswert 2 (Z2) nach
LAGA-20.
Verlegung in kurzen Einzellängen, zum Teil auch als
Steigeleitungen.
Menge: 25,000 m

**1.2.4.15 Rohrbögen 15° bis 45° einbauen, KGB, DN/OD 160 PP SN10, Zulage**
Formteile aus füllstofffreien Polypropylen (PP) gemäß
DIN EN 1852 wie in den Pos. 1.2.4.14. beschrieben
liefern und gemäß der DIN EN 1610, dem Arbeitsblatt
DWA-A 139 sowie den Verlegeanleitungen des Herstellers
verlegen.
Rohrbögen 15° bis 45°, KGB:
Ringsteifigkeit: 10kN/m² (SN10) nach DIN EN ISO 9969.
Nennweite: DN/OD 160
Farbe:  "Blau"
Kanalrohr-System mit Doppelsteckmuffe und formschlüssig
fixierten Dichtungen aus EPDM, hochabriebfest und ohne
Zusatz von Füllstoffen.
Als Zulage zur Pos. 1.2.4.14.
Menge: 12,000 St

**1.2.4.16 Einfachabzweig 45° einbauen, KGEA, DN/OD 160/160 PP SN10, Zulage**
Formteile aus füllstofffreien Polypropylen (PP) gemäß
DIN EN 1852 wie in den Pos. 1.2.4.14. beschrieben
liefern und gemäß der DIN EN 1610, dem Arbeitsblatt
DWA-A 139 sowie den Verlegeanleitungen des Herstellers
verlegen.
Einfachabzweig 45°, KGEA:
Ringsteifigkeit: 10kN/m² (SN10) nach DIN EN ISO 9969.
Nennweite1: DN/OD 160
Nennweite2: DN/OD 160
Farbe:  "Blau"
Kanalrohr-System mit Doppelsteckmuffe und formschlüssig
fixierten Dichtungen aus EPDM, hochabriebfest und ohne
Zusatz von Füllstoffen.
Für den passgerechten Einbau zusätzlich erforderliche
Trennschnitte sind mit einzukalkulieren.
Als Zulage zur Pos. 1.2.4.14.
Menge: 1,000 St

**1.2.4.17 Überschiebmuffe einbauen, KGU, DN/OD 160 PP SN10, Zulage**
Formteile aus füllstofffreien Polypropylen (PP) gemäß
DIN EN 1852 wie in den Pos. 1.2.4.14. beschrieben
liefern und gemäß der DIN EN 1610, dem Arbeitsblatt
DWA-A 139 sowie den Verlegeanleitungen des Herstellers
verlegen.
Überschiebmuffe, KGU:
Ringsteifigkeit: 10kN/m² (SN10) nach DIN EN ISO 9969.
Nennweite: DN/OD 160
Farbe:  "Blau"
Kanalrohr-System mit Doppelsteckmuffe und formschlüssig
fixierten Dichtungen aus EPDM, hochabriebfest und ohne
Zusatz von Füllstoffen.
Als Zulage zur Pos. 1.2.4.14.
Menge: 4,000 St

**1.2.4.18 Anschlussstück einbauen, KGUSE, DN/OD 160 PP SN10, Zulage**
Formteile aus füllstofffreien Polypropylen (PP) gemäß
DIN EN 1852 wie in den Pos. 1.2.4.14. beschrieben
liefern und gemäß der DIN EN 1610, dem Arbeitsblatt
DWA-A 139 sowie den Verlegeanleitungen des Herstellers
verlegen.
Anschlussstück, KGUSE, von Stz-Spitzende auf PP:
Für den Anschluss an eine Steinzeugrohrspitzende.
Ringsteifigkeit: 10kN/m² (SN10) nach DIN EN ISO 9969.
Nennweite: DN/OD 160
Farbe:  "Blau"
Kanalrohr-System mit Doppelsteckmuffe und formschlüssig
fixierten Dichtungen aus EPDM, hochabriebfest und ohne
Zusatz von Füllstoffen.
Als Zulage zur Pos. 1.2.4.14.
Menge: 1,000 St

**1.2.4.19 Anschlüsse an vorh. Rohrenden herstellen**
Anschlüsse der neuen Anschlussleitungen aus PP-Rohren
gemäß Pos. 1.2.4.14. an die Rohrenden der vorh.
Anschlussleitung herstellen.
Die vorhandenen Rohrenden sind von Hand
freizuschachten, zu säubern und für den Anschluss
entsprechend vorzubereiten.
Menge: 1,000 St

**1.2.4.20 Trennschnitte an PP-Rohren DN/OD 160 durchführen**
Trennschnitte an PP-Rohren DN/OD 160 zur Herstellung
von Passstücken durchführen. Die Rohre sind auf
passende Länge ebenflächig und gerade abzuschneiden.
Die Schnittkanten sind zu entgraten. Die Rohrwandungen
sind anzuschrägen.
Menge: 4,000 St

**1.2.4.21 Anschlusszeichnungen fertigen**
Anschlusszeichnungen der Entwässerungsleitung fertigen.
Die Zeichnungen müssen sämtliche Maße, die zur
Ermittlung der Leistungen (auch zum Auffinden der
Leitung an der Grundstücksgrenze) erforderlich sind,
enthalten. Die Lage jedes Abzweiges ist sorgfältig von
der Achse des tiefer liegenden Kontrollschachtes
einzumessen und in die Zeichnung einzutragen.
Zusätzlich dazu ist die Lage des Endes der
Anschlussleitung von den Achsen des Hauptkanals, des
unterhalb und des oberhalb liegenden Schachtes aus
einzumessen (Dreiecksmessung) und in die Zeichnung
einzutragen.
Von jeder Anschlussleitung ist bei offener Baugrube die
Zeichnung und mindestens ein Foto in 2-facher
Ausfertigung anzufertigen und dem Auftraggeber bzw.
seinem Beauftragten zur Unterschrift vorzulegen. Die
Zeichnung ist sorgfältig mit allen oben aufgeführten
Maßen zu versehen.
An der Grundstücksgrenze sind die Rohrsohle und das
Geländeniveau einzunivellieren und zusammen mit der
Höhendifferenz in die Zeichnung einzutragen, ebenfalls
ist das Sohlen- und Geländeniveau an Abzweigeigen
einzutragen. Alle Höhen müssen auf öffentliche
Höhenfestpunkte bezogen sein.
Diese Zeichnungen dienen gleichzeitig als Aufmaßblatt
bei der Abrechnung.
Menge: 4,000 St

*Hinweis*
Reinigung
HD-Reinigung gemäß den Anforderungen des Merkblattes
ATV-DVWK-M 197
Die Hochdruckreinigung ist im zeitlichen Zusammenhang
mit der TV Inspektion auszuführen. Der Zeitvorlauf muss
auf die Betriebssituation abgestimmt und so gewählt
werden, dass einerseits neuerliche Verschmutzungen
nicht stattfinden und andererseits die Objektwandungen
soweit abgetrocknet sind, dass störende Reflexionen
vermieden werden. Im Regelfall sollte der Zeitvorlauf
nicht mehr als 48 Stunden betragen. Die Intensität der
Reinigung ist so zu wählen, dass alle lösbaren
Verschmutzungen und Ablagerungen vollständig entfernt
werden und eine umfängliche Inspektion der
Objektwandungen möglich ist.
Spülfahrzeug mit folgenden Mindestanforderungen:
Für Haltungen DN 200 bis DN 800:
Fassungsvermögen: 10 bis 12 m³
Luftdurchsatz Vakuumanlage 1.200 bis 1.500 m³/h
Saugschläuche: DN 10 bis DN 125
Länge Spülschläuche: >120 m
Pumpenleistung: ca. 320 l/min
Pumpenausgangsdruck: 150 bar
Druck unmittelbar vor Düse 80 bis 100 bar
Für Haltungen ab DN 900:
Fassungsvermögen: 14 bis 15 m³
Luftdurchsatz Vakuumanlage 1.200 bis 1.500 m³/h
Saugschläuche: DN 125 bis DN 150
Länge Spülschläuche: >120 m
Pumpenleistung: ca. 320 bis 450 l/min
Pumpenausgangsdruck: 150 bis 180 bar
Druck unmittelbar vor Düse 80 bis 100 bar
In die Einheitspreise einzurechnen sind:
Gestellung des Reinigungs-Systems einschließlich
Wasserbeschaffung, Räumguttransport, Entleerung,
Reinigung, Betriebsstoffe und Zubehör sowie
fachmännisch geschultem Bedienungs- und
Sicherheitspersonal.
Einschließlich aller erforderlichen Nebenarbeiten wie:
Ein- und Umsetzen des Reinigungs-Systems, Öffnen und
Schließen der Inspektionsöffnungen, vorhalten und
aufstellen der erforderlichen Sicherungsmaßnahmen am
Einsatzort, betätigen und stellen von Seilwinden und
einfädeln der Zugseile in die Haltungen,
Sicherheitsvorkehrungen für Arbeiten im Kanal, An- und
Abfahrt sowie Spesen für das Bedienungspersonal.
Die im Kanal eingesetzten Techniken müssen den
einschlägigen bekannten Vorschriften und den
Unfallverhütungsvorschriften (UVV) entsprechen.

**1.2.4.22 Reinigung von Anschlussleitungen, Abnahme**
Hochdruckreinigung als Grundreinigung vor Ausführung
der Abnahmeinspektion durchführen.
Anschlussleitungen bis DN 200.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen je
Anschlussleitung über die Zugangsöffnung der
Anschlussleitung bis zum Anschlusspunkt im Hauptkanal.
Menge: 25,000 m

*Hinweis*
Inspektion
Optische Inspektion gemäß den Anforderungen des
Merkblatt DWA-M 149-5.
Schadensbeschreibung gemäß DIN EN 13508 und den
Empfehlungen des Merkblatt DWA-M 149-2.
Die Daten sind auf einem digitalen Datenträger (SSD,
HDD) nach Vorgabe des AG gemäß den Merkblättern DWA-M
149-5 und DWA-M 150 im XML Formattyp B bzw. im ISYBAU-
Austauschformat XML-2006 gemäß "Arbeitshilfen Abwasser"
zu übergeben.
Der Datenträger wird Eigentum des AG.
Die Aufzeichnungen sind objektweise abzuspeichern. Die
Nummerierungssystematik muss mit den Angaben des AN
übereinstimmen. Während der gesamten TV-Inspektion ist
eine konsequent einheitliche Schadensbeschreibung zu
gewährleisten. Stellt sich bei der Überprüfung der
Datensätze heraus, dass diese fehlerhaft sind oder
nicht mit der geforderten Leistung oder anderen Angaben
übereinstimmen, wird der AN für die daraus entstehenden
Kosten (auch für die der erneuten Überprüfung) haftbar
gemacht.
Der Operator muss über hinreichende Fachkenntnisse
verfügen und mindestens 1 Jahr als Kameraführer tätig
sein. Die Fachkenntnisse müssen durch regelmäßige Fort-
und Weiterbildungsmaßnahmen aktuell gehalten werden. Es
dürfen nur Operatoren eingesetzt werden, die von der
Bauleitung genehmigt wurden.
In die Einheitspreise einzurechnen sind:
Gestellung einer TV-Inspektionseinheit mit einer Dreh-
und Schwenkkopfkamera, Antriebseinheit,
Energieversorgung und Steuereinheit einschließlich
Zubehör und Betriebsstoffe sowie fachmännisch
geschultem Bedienungs- und Sicherheitspersonal.
Einschließlich aller erforderlichen Nebenarbeiten wie:
Ein- und Umsetzen des TV-Inspektions-Systems, Öffnen
und Schließen der Inspektionsöffnungen, vorhalten und
aufstellen der erforderlichen Sicherungsmaßnahmen am
Einsatzort, betätigen und stellen von Seilwinden und
einfädeln der Zugseile in die Haltungen,
Sicherheitsvorkehrungen für Arbeiten im Kanal, An- und
Abfahrt sowie Spesen für das Bedienungspersonal.
Die im Kanal eingesetzten Techniken müssen den
einschlägigen bekannten Vorschriften und den
Unfallverhütungsvorschriften (UVV) entsprechen. Um die
Einhaltung der Anforderungen zu gewährleisten, muss die
Inspektionseinheit die Bedingungen der DWA-M 149-5
erfüllen. Der Ex-Schutz (Zone 1) ist nachzuweisen.
Ansonsten sind erhöhte Anforderungen an die ständige
Prüfung der Umgebungsluft und ggf. Kanalbelüftung zu
stellen. Neben den ATEX-Richtlinien ist die DIN VDE
0165 zu berücksichtigen.
Grundsätzlich soll gegen die Fließrichtung gefahren
werden, um so einen besseren Einblick in die Stutzen zu
erhalten.
Bei Nichtbeachten der vorstehenden Angaben behält sich
der AG vor, die nicht der Ausschreibung entsprechend
untersuchten Abschnitte auf Kosten des AN wiederholen
zu lassen. Die Abrechnung erfolgt von Schachtmitte zu
Schachtmitte. Abrechnungsbasis ist nur der tatsächlich
gefahrene und einmalig dokumentierte laufende Meter.
Die Anerkennung aller Zulagen erfolgt nur nach
vorheriger Abstimmung mit der Bauleitung.

*Hinweis*
optische Dokumentation
Die optische Dokumentation von Kanalhaltungen und
Anschlussleitungen erfolgt durch Filmdarstelllung
(digitales Bildsignal) in axialer Richtung.
Die optische Dokumentation der Bauwerke erfolgt durch
die Aufnahme von Einzelbildern der Feststellungen oder
durch Filmdarstelllung (digitales Bildsignal) in
axialer Richtung.

**1.2.4.23 Inspektion in Anschlussleitungen, Abnahme**
Inspektion als Abnahmeinspektion für den Nachweis der
SüwVo Abw nach Abschluss aller Arbeiten durchführen.
Anschlussleitungen bis DN 200.
Inspektion gemäß Vorbemerkungen: Inspektion.
Indirekte optische Inspektion mittels ferngesteuerter
Inspektionstechnik mit direkter Steuerung,
einschließlich Auswertung, optischer Dokumentation,
Gestellung der Fahrzeuge, An- und Abfahrt, fachmännisch
geschultem Bedienungs- und Sicherungspersonal,
Verkehrs- und Arbeitsplatzsicherung sowie aller
Nebenarbeiten, Betriebsstoffe, Rüstarbeiten und
Zubehör.
Die Abrechnung der Leistung erfolgt in Einzellängen je
Anschlussleitung über die Zugangsöffnung der
Anschlussleitung bis zum Anschlusspunkt im Hauptkanal.
Dokumentation einfach in Papierform sowie digital auf
dem Datenträger inkl. Zustandsbefahrung und Daten im
Austauschformat nach Vorgabe des AG nach dem Merkblatt
DWA-M 150 oder im ISYBAU-Austauschformat XML-2006.
Menge: 25,000 m

##### Untertitel 1.2.5 Pflasterdecken, Plattenbeläge, Einfassungen

**1.2.5.01 Hochbordsteine H 15x25 versetzen**
Bordsteine aus Beton nach den Technischen Lieferbedingungen für Bauprodukte zur Herstellung von
Pflasterdecken, Plattenbelägen und Einfassungen
(TL Pflaster-StB 06/15) und der DIN EN 1340, Qualität
DTI,  liefern und nach der ATV "Verkehrswegebauarbeiten
- Pflasterdecken und Plattenbeläge in ungebundener
Ausführung, Einfassungen" - DIN 18318 versetzen.
Hochbordsteine H 15x25, L = 100 cm, zweischichtig.
Farbe: grau.
Die Steine sind auf den frischen Unterbeton C 20/25,
Korngemisch 0/16, zu versetzen und mit einer Rückenstütze aus Beton C 20/25, Korngemisch 0/16, zu
versehen.
Die Rückenstütze ist in den Geraden zu schalen.
Die Bordsteinfugen sind auf der Rückseite oberhalb der
Rückenstütze mit Zementmörtel zu verschließen.
Dicke des Unterbetons: 24 cm.
Der Unterbeton ist vorzuverdichten.
Abmessungen der Rückenstütze: 15/37 cm.
Eingeschlossen sind die Herstellung und die Verdichtung
des Feinplanums.
Versetzen in Einzellängen.
Menge: 80,000 m

**1.2.5.02 Halbe Hochbordsteine H 15x25, versetzen, Zulage**
Bordsteine aus Beton nach DIN EN 1340, Qualität DTI,
wie in Pos. <P125-=HB 15x25> beschrieben, liefern und
versetzen.
Hochbordsteine H 15x25, L = 50 cm (halbe).
Als Zulage zu Pos. 1.2.5.01.
Menge: 10,000 St

**1.2.5.03 Übergangssteine von H 15x25 auf R 15x22, 1-teilig, versetzen, Zulage**
Bordsteine aus Beton nach DIN EN 1340, Qualität DTI,
wie in Pos. 1.2.5.01. beschrieben, liefern und
versetzen.
1-teilige Übergangssteine links/rechts von Hochbord
H 15x25 auf Rundbordsteine R 15x22, r = 2 cm, L = 100
cm.
Als Zulage zu Pos. 1.2.5.01.
Menge: 4,000 St

**1.2.5.04 Übergangssteine von H 15x25 auf R 15x22, 2-teilig, versetzen, Zulage**
Bordsteine aus Beton nach DIN EN 1340, Qualität DTI,
wie in Pos. 1.2.5.01. beschrieben, liefern und
versetzen.
2-teilige Übergangssteine links/rechts von Hochbord
H 15x25 auf Rundbordsteine R 15x22, r = 2 cm, L = 200
cm.
Als Zulage zu Pos. 1.2.5.01.
Menge: 9,000 St

**1.2.5.05 Rundbordsteine R 15x22, r = 2 cm, versetzen**
Bordsteine aus Beton nach den Technischen Lieferbedingungen für Bauprodukte zur Herstellung von
Pflasterdecken, Plattenbelägen und Einfassungen
(TL Pflaster-StB 06/15) und der DIN EN 1340, Qualität
DTI,  liefern und nach der ATV "Verkehrswegebauarbeiten
- Pflasterdecken und Plattenbeläge in ungebundener
Ausführung, Einfassungen" - DIN 18318 versetzen.
Rundbordsteine R 15x22, r = 2 cm, L = 100 cm,
zweischichtig.
Farbe: grau.
Die Steine sind auf den frischen Unterbeton C 20/25,
Korngemisch 0/16, zu versetzen und mit einer Rückenstütze aus Beton C 20/25, Korngemisch 0/16, zu
versehen.
Die Rückenstütze ist in den Geraden zu schalen.
Die Bordsteinfugen sind auf der Rückseite oberhalb der
Rückenstütze mit Zementmörtel zu verschließen.
Dicke des Unterbetons: 20 cm.
Der Unterbeton ist vorzuverdichten.
Abmessungen der Rückenstütze: 15/30 cm.
Eingeschlossen sind die Herstellung und die Verdichtung
des Feinplanums.
Versetzen in Einzellängen.
Menge: 40,000 m

**1.2.5.06 Vorhandene Bordsteine H 15x25 und R 15x22 versetzen**
Vorhandene Bordsteine aus Beton nach der ATV
"Verkehrswegebauarbeiten - Pflasterdecken und
Plattenbeläge in ungebundener Ausführung, Einfassungen"
- DIN 18318 versetzen.
Zur Verwendung kommen die gemäß Pos. 1.2.2.04.
lagernden Hochbordsteine H 15x25 und Rundbordsteine
R 15x22.
Die Steine sind auf den frischen Unterbeton C 20/25,
Korngemisch 0/16, zu versetzen und mit einer Rückenstütze aus Beton C 20/25, Korngemisch 0/16, zu
versehen.
Die Rückenstütze ist in den Geraden zu schalen.
Die Bordsteinfugen sind auf der Rückseite oberhalb der
Rückenstütze mit Zementmörtel zu verschließen.
Dicke des Unterbetons: 24 cm.
Der Unterbeton ist vorzuverdichten.
Abmessungen der Rückenstütze: 15/37 cm.
Eingeschlossen sind die Herstellung und die Verdichtung
des Feinplanums und das Aussortieren und Säubern der
lagernden Bordsteine.
Versetzen in Einzellängen.
Menge: 5,000 m

**1.2.5.07 Trennschnitte an Bordsteine H 15x25 und R 15x22 durchführen**
Trennschnitte an Bordsteine H 15x25 und R 15x22 zum
Anpassen an den Ecken durchführen.
Die Steine sind rechtwinklig oder schräg zur Längsachse
mit einem Nassschneidegerät scharfkantig und
ebenflächig abzuschneiden.
Menge: 15,000 St

**1.2.5.08 Flachbord-Radiensteine F 20x25, weiß, versetzen**
Bordsteine aus Beton nach den Technischen Lieferbedingungen für Bauprodukte zur Herstellung von
Pflasterdecken, Plattenbelägen und Einfassungen
(TL Pflaster-StB 06/15) und der DIN EN 1340, Qualität
DTI,  liefern und nach der ATV "Verkehrswegebauarbeiten
- Pflasterdecken und Plattenbeläge in ungebundener
Ausführung, Einfassungen" - DIN 18318 versetzen.
Flachbord-Radiensteine F 20x25, L = 78 cm, R = 2,50 m,
zweischichtig, mit Weißbetonvorsatz.
Die Steine sind auf den frischen Unterbeton C 20/25,
Korngemisch 0/16, zu versetzen und mit einer Rückenstütze aus Beton C 20/25, Korngemisch 0/16, zu
versehen.
Die Rückenstütze ist in den Geraden zu schalen.
Die Bordsteinfugen sind auf der Rückseite oberhalb der
Rückenstütze mit Zementmörtel zu verschließen.
Dicke des Unterbetons: 26 cm.
Der Unterbeton ist vorzuverdichten.
Abmessungen der Rückenstütze: 15/39 cm.
Eingeschlossen sind die Herstellung und die Verdichtung
des Feinplanums.
Versetzen im Bereich der Querungshilfe.
Menge: 10,000 St

**1.2.5.09 Trennschnitte an Flachbordsteine F 20x25 durchführen**
Trennschnitte an Flachbordsteine F 20x25 zum Anpassen
an den Ecken durchführen.
Die Steine sind rechtwinklig oder schräg zur Längsachse
mit einem Nassschneidegerät scharfkantig und
ebenflächig abzuschneiden.
Menge: 2,000 St

*Hinweis*
Barrierefreie Bordsteine

Pos. 1.2.5.10. bis 1.2.5.15.

**1.2.5.10 Verbindungsbordsteine zu F 20x25 cm, weiß, versetzen**
Bordsteine aus Beton nach den Technischen Lieferbedingungen für Bauprodukte zur Herstellung von
Pflasterdecken, Plattenbelägen und Einfassungen
(TL Pflaster-StB 06/15) und der DIN EN 1340, Qualität
DTI,  liefern und nach der ATV "Verkehrswegebauarbeiten
- Pflasterdecken und Plattenbeläge in ungebundener
Ausführung, Einfassungen" - DIN 18318 versetzen.
Verbindungsbordsteine zu F 20x25, links/rechts,
1-teilig, L  = 100 cm, zweischichtig,
mit Weißbetonvorsatz.
Einbauhöhe: 3 cm.
Die Steine sind auf den frischen Unterbeton C 20/25,
Korngemisch 0/16, zu versetzen und mit einer Rückenstütze aus Beton C 20/25, Korngemisch 0/16, zu
versehen.
Die Rückenstütze ist in den Geraden zu schalen.
Die Bordsteinfugen sind auf der Rückseite oberhalb der
Rückenstütze mit Zementmörtel zu verschließen.
Dicke des Unterbetons: 24 cm.
Der Unterbeton ist vorzuverdichten.
Abmessungen der Rückenstütze: 15/37 cm.
Eingeschlossen sind die Herstellung und die Verdichtung
des Feinplanums.
Versetzen in Einzellängen im Bereich der Querungshilfe.
Menge: 4,000 St

**1.2.5.11 Mittelbordsteine (Tastbord) 25x20 cm, weiß, versetzen**
Bordsteine aus Beton nach den Technischen Lieferbedingungen für Bauprodukte zur Herstellung von
Pflasterdecken, Plattenbelägen und Einfassungen
(TL Pflaster-StB 06/15) und der DIN EN 1340, DIN 483,
Qualität DTI, frost und tausalzbeständig, liefern und
nach der ATV "Verkehrswegebauarbeiten - Pflasterdecken
und Plattenbeläge in ungebundener Ausführung,
Einfassungen" - DIN 18318 höhen- und fluchgerecht mit
einer Fugenbreite von 10 mm auf ein Betonfundament
versetzen.
Mittelbordsteine (Tastbord) 25x20, r = 1 cm, L = 100
cm, zweischichtig, mit Weißbetonvorsatz.
Einbauhöhe: 3 cm.
Die Steine sind auf den frischen Unterbeton C 20/25,
Korngemisch 0/16, zu versetzen und mit einer Rückenstütze aus Beton C 20/25, Korngemisch 0/16, zu
versehen.
Die Rückenstütze ist in den Geraden zu schalen.
Die Bordsteinfugen sind auf der Rückseite oberhalb der
Rückenstütze mit Zementmörtel zu verschließen.
Dicke des Unterbetons: 25 cm.
Der Unterbeton ist vorzuverdichten.
Abmessungen der Rückenstütze: 15/33 cm.
Eingeschlossen sind die Herstellung und die Verdichtung
des Feinplanums.
Versetzen in Einzellängen im Bereich von Übergängen in
Querungen.
Menge: 4,000 St

**1.2.5.12 Zwischenabsenker (Tastbord) 25x20 cm, weiß, versetzen**
Bordsteine aus Beton nach den Technischen Lieferbedingungen für Bauprodukte zur Herstellung von
Pflasterdecken, Plattenbelägen und Einfassungen
(TL Pflaster-StB 06/15) und der DIN EN 1340, DIN 483,
Qualität DTI, frost und tausalzbeständig, liefern und
nach der ATV "Verkehrswegebauarbeiten - Pflasterdecken
und Plattenbeläge in ungebundener Ausführung,
Einfassungen" - DIN 18318 höhen- und fluchgerecht mit
einer Fugenbreite von 10 mm auf ein Betonfundament
versetzen.
Zwischenabsenker (Tastbord) 25x20, links/rechts, r = 1
cm,
L = 50 cm, zweischichtig, mit Weißbetonvorsatz.
Einbauhöhe: 3 cm.
Die Steine sind auf den frischen Unterbeton C 20/25,
Korngemisch 0/16, zu versetzen und mit einer Rückenstütze aus Beton C 20/25, Korngemisch 0/16, zu
versehen.
Die Rückenstütze ist in den Geraden zu schalen.
Die Bordsteinfugen sind auf der Rückseite oberhalb der
Rückenstütze mit Zementmörtel zu verschließen.
Dicke des Unterbetons: 25 cm.
Der Unterbeton ist vorzuverdichten.
Abmessungen der Rückenstütze: 15/33 cm.
Eingeschlossen sind die Herstellung und die Verdichtung
des Feinplanums.
Versetzen in Einzellängen im Bereich von Übergängen in
Querungen.
Menge: 4,000 St

**1.2.5.13 Sonderbordstein (Rollbord) Übergang 25x20 cm, grau, versetzen**
Bordsteine aus Beton nach den Technischen Lieferbedingungen für Bauprodukte zur Herstellung von
Pflasterdecken, Plattenbelägen und Einfassungen
(TL Pflaster-StB 06/15) und der DIN EN 1340, DIN 483,
Qualität DTI, frost und tausalzbeständig, liefern und
nach der ATV "Verkehrswegebauarbeiten - Pflasterdecken
und Plattenbeläge in ungebundener Ausführung,
Einfassungen" - DIN 18318 höhen- und fluchgerecht mit
einer Fugenbreite von 10 mm auf ein Betonfundament
versetzen.
Sonderbordstein (Rollbord) Übergang 25x20, links/
rechts,
L = 100 cm, zweischichtig.
Farbe: grau.
Einbauhöhe: 0 cm.
Die Steine sind auf den frischen Unterbeton C 20/25,
Korngemisch 0/16, zu versetzen und mit einer Rückenstütze aus Beton C 20/25, Korngemisch 0/16, zu
versehen.
Die Rückenstütze ist in den Geraden zu schalen.
Die Bordsteinfugen sind auf der Rückseite oberhalb der
Rückenstütze mit Zementmörtel zu verschließen.
Dicke des Unterbetons: 22 cm.
Der Unterbeton ist vorzuverdichten.
Abmessungen der Rückenstütze: 15/30 cm.
Eingeschlossen sind die Herstellung und die Verdichtung
des Feinplanums.
Versetzen in Einzellängen im Bereich von Übergängen in
Querungen.
Menge: 8,000 St

**1.2.5.14 Sonderbordstein (Rollbord) 25x20 cm, grau, versetzen**
Bordsteine aus Beton nach den Technischen Lieferbedingungen für Bauprodukte zur Herstellung von
Pflasterdecken, Plattenbelägen und Einfassungen
(TL Pflaster-StB 06/15) und der DIN EN 1340, DIN 483,
Qualität DTI, frost und tausalzbeständig, liefern und
nach der ATV "Verkehrswegebauarbeiten - Pflasterdecken
und Plattenbeläge in ungebundener Ausführung,
Einfassungen" - DIN 18318 höhen- und fluchgerecht mit
einer Fugenbreite von 10 mm auf ein Betonfundament
versetzen.
Sonderbordstein (Rollbord) 25x20, L = 100 cm,
zweischichtig.
Farbe: grau.
Einbauhöhe: 0 cm.
Die Steine sind auf den frischen Unterbeton C 20/25,
Korngemisch 0/16, zu versetzen und mit einer Rückenstütze aus Beton C 20/25, Korngemisch 0/16, zu
versehen.
Die Rückenstütze ist in den Geraden zu schalen.
Die Bordsteinfugen sind auf der Rückseite oberhalb der
Rückenstütze mit Zementmörtel zu verschließen.
Dicke des Unterbetons: 22 cm.
Der Unterbeton ist vorzuverdichten.
Abmessungen der Rückenstütze: 15/30 cm.
Eingeschlossen sind die Herstellung und die Verdichtung
des Feinplanums.
Versetzen in Einzellängen im Bereich von Übergängen in
Querungen.
Menge: 2,000 St

**1.2.5.15 Trennschnitte an Sonderbordsteine durchführen**
Trennschnitte an Barrierefreie Bordsteine der Pos.
1.2.5.10. bis 1.2.5.14. zum Anpassen an den Ecken
durchführen.
Die Steine sind rechtwinklig oder schräg zur Längsachse
mit einem Nassschneidegerät scharfkantig und
ebenflächig abzuschneiden.
Menge: 2,000 St

**1.2.5.16 Tiefbordsteine T 8x20 versetzen**
Bordsteine aus Beton nach den Technischen Lieferbedingungen für Bauprodukte zur Herstellung von
Pflasterdecken, Plattenbelägen und Einfassungen
(TL Pflaster-StB 06/15) und der DIN EN 1340, Qualität
DTI,  liefern und als Einfassung der freien Ränder nach
der ATV "Verkehrswegebauarbeiten - Pflasterdecken und
Plattenbeläge in ungebundener Ausführung, Einfassungen"
- DIN 18318 versetzen.
Tiefbordsteine T 8x20, L = 100 cm, zweischichtig.
Farbe: grau.
Die Steine sind auf den frischen Unterbeton C 20/25,
Korngemisch 0/16, zu versetzen und mit einer Rückenstütze aus Beton C 20/25, Korngemisch 0/16, zu
versehen.
Die Rückenstütze ist in den Geraden zu schalen.
Auftritt: 0 bis 3 cm.
Dicke des Unterbetons: 20 bis 23 cm.
Der Unterbeton ist vorzuverdichten.
Abmessungen der Rückenstütze: 12/28-31 cm.
Eingeschlossen sind die Herstellung und die Verdichtung
des Feinplanums.
Versetzen in Einzellängen.
Menge: 40,000 m

**1.2.5.17 Vorhandene Tiefbordsteine T 8x20 versetzen**
Vorhandene Bordsteine aus Beton als Einfassung der
freien Ränder und der Pflanzbeete nach der ATV
"Verkehrswegebauarbeiten - Pflasterdecken und
Plattenbeläge in ungebundener Ausführung, Einfassungen"
- DIN 18318 versetzen.
Zur Verwendung kommen die gemäß Pos. 1.2.2.06.
lagernden Tiefbordsteine T 8x20.
Die Steine sind auf den frischen Unterbeton C 20/25,
Korngemisch 0/16, zu versetzen und mit einer
Rückenstütze aus Beton C 20/25, Korngemisch 0/16, zu
versehen.
Die Rückenstütze ist in den Geraden zu schalen.
Auftritt: 3 cm.
Dicke des Unterbetons: 20 cm.
Der Unterbeton ist vorzuverdichten.
Abmessungen der Rückenstütze: ca. 12/28 cm.
Eingeschlossen sind die Herstellung und die Verdichtung
des Feinplanums und das Aussortieren und Säubern der
lagernden Bordsteine.
Versetzen in Einzellängen.
Menge: 5,000 m

**1.2.5.18 Trennschnitte an Tiefbordsteine T 8x20 durchführen**
Trennschnitte an Tiefbordsteine T 8x20 zum Anpassen an
den Ecken durchführen.
Die Steine sind rechtwinklig oder schräg zur Längsachse
mit einem Nassschneidegerät scharfkantig und
ebenflächig abzuschneiden.
Menge: 10,000 St

**1.2.5.19 Stehschichten aus vorh. Steinen versetzen**
Stehschichten aus vorhandenen Betonpflastersteinen als
Einfassung der freien Ränder nach der ATV
"Verkehrswegebauarbeiten - Pflasterdecken und
Plattenbeläge in ungebundener Ausführung, Einfassungen"
- DIN 18318 versetzen.
Rastermaß 14x14x8 und 21x14x8 cm.
Zur Verwendung kommen die gemäß Pos. 1.2.2.08.
lagernden Betonpflastersteine.
Ausführung: 1 Reihe, stehend (hochkant), längs
versetzt, 8 cm breit, ca. 3 cm über dem Pflaster.
Die Steine sind auf den frischen Unterbeton C 20/25,
Korngemisch 0/16, zu versetzen und mit einer Rückenstütze aus Beton C 20/25 zu versehen.
Die Rückenstütze ist in den Geraden zu schalen.
Die Fugen sind auf der Rückseite oberhalb der
Rückenstütze mit Zementmörtel zu verschließen.
Dicke des Unterbetons: 20 cm.
Der Unterbeton ist vorzuverdichten.
Abmessungen der Rückenstütze: 15/29 cm.
Eingeschlossen sind die Herstellung und die Verdichtung
des Feinplanums.
Versetzen in Einzellängen.
Menge: 30,000 m

**1.2.5.20 Pflasterstreifen, 1 Reihe, Betonsteine 16x16x14 u. 16x24x14 cm, herst.**
Pflastersteine aus Beton nach den Technischen Lieferbedingungen für Bauprodukte zur Herstellung von
Pflasterdecken, Plattenbelägen und Einfassungen
(TL Pflaster-StB 06/15) und der DIN EN 1338, Qualität
DI, liefern und als Pflasterstreifen (Rinne) nach der
ATV "Verkehrswegebauarbeiten - Pflasterdecken und
Plattenbeläge in ungebundener Ausführung, Einfassungen"
- DIN 18318 versetzen.
Pflastersteine aus Beton, Rastermaße 16x16x14 cm und
16x24x14 cm, ohne Fase.
Farbe: grau.
Ausführung: 1 Reihe, als Rinne vor den Borden bzw. frei
geführt.
Die Steine sind auf den frischen Unterbeton C 20/25,
Korngemisch 0/16, zu versetzen.
Dicke des Unterbetons: 25 cm.
Der Unterbeton ist vorzuverdichten.
Die Fugen sind mit geeignetem hydraulisch gebundenem
Fugenmörtel gemäß den Anforderungen des Merkblattes "M
FPgeb" Ausgabe 2018, Abschnitt 5.2, fachgerecht zu
verfüllen, einzuschlämmen und entsprechend zu säubern.
Überschüssiges Material ist zu entfernen.
Eingeschlossen sind die Herstellung und die Verdichtung
des Feinplanums.
Herstellung in Einzellängen.
Menge: 25,000 m

**1.2.5.21 Pflasterstreifen, 1 Reihe, Steine 16x16x11 cm, herst., Zulage**
Pflasterstreifen, wie in Pos. 1.2.5.20. beschrieben,
herstellen.
Radial-Pflastersteine aus Beton nach DIN EN 1338,
Qualität DI, Rastermaß 16x16x11 cm, ohne Fase.
Farbe: grau.
Ausführung: 1 Reihe, als Rinne in engen Bögen vor den
Borden.
Als Zulage zu Pos. 1.2.5.20.
Menge: 9,000 m

**1.2.5.22 Pflasterstreifen, 2 Reihen, Betonsteine 16x16x14 u.16x24x14 cm, herst.**
Pflastersteine aus Beton nach den Technischen Lieferbedingungen für Bauprodukte zur Herstellung von
Pflasterdecken, Plattenbelägen und Einfassungen
(TL Pflaster-StB 06/15) und der DIN EN 1338, Qualität
DI, liefern und als Pflasterstreifen (Rinne) nach der
ATV "Verkehrswegebauarbeiten - Pflasterdecken und
Plattenbeläge in ungebundener Ausführung, Einfassungen"
- DIN 18318 versetzen.
Pflastersteine aus Beton, Rastermaße 16x16x14 cm und
16x24x14 cm, ohne Fase.
Farbe: grau.
Ausführung: 2 Reihen, als Rinne vor den Borden bzw.
frei geführt.
Die Steine sind auf den frischen Unterbeton C 20/25,
Korngemisch 0/16, zu versetzen.
Dicke des Unterbetons: 25 cm.
Der Unterbeton ist vorzuverdichten.
Die Fugen sind mit geeignetem hydraulisch gebundenem
Fugenmörtel gemäß den Anforderungen des Merkblattes "M
FPgeb" Ausgabe 2018, Abschnitt 5.2, fachgerecht zu
verfüllen, einzuschlämmen und entsprechend zu säubern.
Überschüssiges Material ist zu entfernen.
Eingeschlossen sind die Herstellung und die Verdichtung
des Feinplanums.
Herstellung in Einzellängen.
Menge: 125,000 m

**1.2.5.23 Trennschnitte an Betonpflastersteine 16x16x14 und 16x24x14 cm durchf.**
Trennschnitte an Betonpflastersteine 16x16x14 cm und
16x24x14 cm zur Herstellung von Passstücken
durchführen. Die Steine sind rechtwinklig oder schräg
(Gehrung) zu Längsachse mit einem Nassschneidegerät
scharfkantig und ebenflächig abzuschneiden.
Menge: 15,000 St

**1.2.5.24 Schottertragschichten aus Kalkstein, 440 kg/m2, herstellen**
Kalkstein, Korngemisch 0/45 mm, gemäß TL Sob-StB 04/07
und gemäß TL Gestein-StB 04/07 liefern und zur
Herstellung von Schottertragschichten nach den
ZTV SoB-StB 04/07 profilgerecht einbauen und
verdichten.
Einbaugewicht: 440 kg/m2 = ca. 20 cm.
Einbaubreite: ca. 1,50 bis 4,00 m.
Anforderung an die Verdichtung:
 - Verformungsmodul: EV2 > 120 MN/m2
 - Verhältniswert: EV2/EV1 < 2,5.
Eingeschlossen ist die Herstellung des Feinplanums.
Abgerechnet wird nach aufzumessender Einbaufläche.
Die eingebaute Menge ist nachzuweisen.
Einbau in Einzelflächen.

Alternativmaterialien wie RC-Baustoffe oder
Hochofenstückschlacke werden für die Herstellung der
Schottertragschicht nicht zugelassen.
Menge: 210,000 m2

**1.2.5.25 Schottertragschichten aus Kalkstein, 836 kg/m2, herstellen**
Kalkstein, Korngemisch 0/45 mm, gemäß
TL Sob-StB 04/07 und gemäß TL Gestein-StB 04/07 liefern
und zur Herstellung von Schottertragschichten nach den
ZTV SoB-StB 04/07 profilgerecht einbauen und
verdichten.
Einbaugewicht: 836 kg/m2 = ca. 38 cm.
Einbaubreite: ca. 2,10 m.
Anforderung an die Verdichtung:
 - Verformungsmodul: EV2 > 120 MN/m2
 - Verhältniswert: EV2/EV1 < 2,5.
Eingeschlossen ist die Herstellung des Feinplanums.
Abgerechnet wird nach aufzumessender Einbaufläche.
Die eingebaute Menge ist nachzuweisen.
Einbau in Einzelflächen im Bereich der Querungshilfe.

Alternativmaterialien wie RC-Baustoffe oder
Hochofenstückschlacke werden für die Herstellung der
Schottertragschicht nicht zugelassen.
Menge: 10,000 m2

**1.2.5.26 Pflasterbettung aus Basalt 0/5 mm und Sand 0/2 mm herstellen**
Gemisch aus Basalt 0/5 mm und gewaschenem Sand
0/2 mm, Mischungsverhältnis 1:1, gemäß den Technischen
Lieferbedingungen für Bauprodukte zur Herstellung von
Pflasterdecken, Plattenbelägen und Einfassungen
(TL Pflaster-StB 06/15) liefern und als
Pflasterbettung, im verdichtetem Zustand 4 cm dick (80
kg/m2), nach den Zusätzlichen Technischen
Vertragsbedingungen und Richtlinien zur Herstellung von
Pflasterdecken, Plattenbelägen und Einfassungen (ZTV
Pflaster-StB 20) und dem Merkblatt für
Flächenbefestigungen mit Pflasterdecken und
Plattenbelägen (M FP 2015) einbauen und verdichten.
Eingeschlossen ist die Herstellung des Feinplanums.
Einbau in Einzelflächen.
Menge: 220,000 m2

**1.2.5.27 Pflasterdecken aus Betonsteinen 20x10x8 cm, grau, herstellen**
Pflastersteine aus Beton nach den Technischen Lieferbedingungen für Bauprodukte zur Herstellung von
Pflasterdecken, Plattenbelägen und Einfassungen
(TL Pflaster-StB 06/15) und der DIN EN 1338, Qualität
DI, liefern und zur Herstellung von Pflasterdecken in
den Gehweg an der Straße "Fährsteg", Breite ca. 1,75 m,
nach den Zusätzlichen Technischen Vertragsbedingungen
und Richtlinien zur Herstellung von Pflasterdecken,
Plattenbelägen und Einfassungen (ZTV Pflaster-StB 06)
und dem Merkblatt für Flächenbefestigungen mit
Pflasterdecken und Plattenbelägen (M FP 2015) verlegen.
Pflastersteine aus Beton nach DIN EN 1338, Qualität DI,
Rastermaße 20x10x8 und 10x10x8 cm, zweischichtig, mit
farbbeständigem Naturstein im Vorsatz, mit Mikrofase
(Fase ? 2 mm).
Farbe: grau
Verband: Ellenbogenverband bzw. Verband nach Wahl des
AG.
Die Fugen sind mit einem Gemisch aus Basalt 0/2 mm und
gewaschenem Sand 0/2 mm, Mischungsverhältnis 1:1, gemäß
den Technischen Lieferbedingungen für Bauprodukte zur
Herstellung von Pflasterdecken, Plattenbelägen und
Einfassungen (TL Pflaster-StB 06/15), bis zum
Fugenschluss zu verfüllen und einzuschlämmen.
Die Pflasterflächen sind anschließend sauber abzufegen.
Die gesäuberten Pflasterflächen sind mit einem
Flächenrüttler mit Gummischuh oder Neopren-Schutzplatte
zu verdichten.
Nach dem Abrütteln sind die Fugen mehrmals bis zum
Fugenschluss mit Basalt 0/2 mm unter Zugabe von Wasser
zu verfüllen und einzuschlämmen.
Die Flächen sind abschließend sauber abzufegen.
Eingeschlossen ist die Herstellung des Feinplanums.
Herstellung in Einzelflächen im Bereich des südl.
Gehweges an der Straße "Fährsteg".
Menge: 50,000 m2

**1.2.5.28 Pflasterdecke aus Betonsteinen 14x14x8 cm, herstellen**
Pflastersteine aus Beton nach den Technischen
Lieferbedingungen für Bauprodukte zur Herstellung von
Pflasterdecken, Plattenbelägen und Einfassungen
(TL Pflaster-StB 06/15) und der DIN EN 1338, Qualität
DI, liefern und zur Herstellung von Pflasterdecken in
den Gegweg vor der Feuerwehr, Breite ca. 3,00 m, nach
den Zusätzlichen Technischen Vertragsbedingungen und
Richtlinien zur Herstellung von Pflasterdecken,
Plattenbelägen und Einfassungen (ZTV Pflaster-StB 06)
und dem Merkblatt für Flächenbefestigungen mit
Pflasterdecken und Plattenbelägen (M FP 2015) verlegen.
Pflastersteine aus Beton nach DIN EN 1338, Qualität DI,
Rastermaße 14x14x8 cm und 14x21x8 cm, mit
Verschiebesicherung und Abstandhaltern, zweischichtig
aus Kernbeton und Vorsatzbeton, eingefärbt, Oberfläche
rustikal.
Farbe: grau.
Verband: Halbsteinverband bzw. Verband nach Wahl des
AG.
Die Fugen sind mit einem Gemisch aus Basalt 0/2 mm und
gewaschenem Sand 0/2 mm, Mischungsverhältnis 1:1, gemäß
den Technischen Lieferbedingungen für Bauprodukte zur
Herstellung von Pflasterdecken, Plattenbelägen und
Einfassungen (TL Pflaster-StB 06), bis zum Fugenschluss
zu verfüllen und einzuschlämmen.
Die Pflasterflächen sind anschließend sauber abzufegen.
Die gesäuberten Pflasterflächen sind mit einem
Flächenrüttler mit Gummischuh oder Neopren-Schutzplatte
zu verdichten.
Nach dem Abrütteln sind die Fugen mehrmals bis zum
Fugenschluss mit Basalt 0/2 mm unter Zugabe von Wasser
zu verfüllen und einzuschlämmen.
Die Flächen sind abschließend sauber abzufegen.
Eingeschlossen ist die Herstellung des Feinplanums.
Herstellung in Einzelflächen im Bereich des nördl.
Gehweges an der Straße "Fährsteg".
Von den Pflastersteinen sind Muster vorzulegen.
Der Auftraggeber behält sich ausdrücklich vor, über
Farbe und Qualität der ausgeschriebenen Pflastersteine
nach Vorlage der Muster zu entscheiden.
Menge: 115,000 m2

**1.2.5.29 Pflasterdecken aus vorh. Pflastersteinen aus Beton herstellen**
Pflastersteine aus Beton, die gemäß der Pos. 1.2.2.10.
im Bereich der Baustelle lagern, zur Herstellung von
Einzelflächen nach den Zusätzlichen Technischen
Vertragsbedingungen und Richtlinien zur Herstellung von
Pflasterdecken, Plattenbelägen und Einfassungen (ZTV
Pflaster-StB 06) und dem Merkblatt für
Flächenbefestigungen mit Pflasterdecken und
Plattenbelägen (M FP 2015) verlegen.
Eingeschlossen ist das Säubern der lagernden
Pflastersteine sowie das Aussortieren und
umweltgerechte Entsorgen von ungeeigneten
Pflastersteinen.

Vorhandene Betonpflastersteine:
verschiedene Arten, 8 bis 10 cm dick.

Ausführung:
Ellenbogenverband bzw. Verband nach Wahl des AG.
Breite der Pflasterdecke: ca. 1,00 bis 3,00 m.

Die Fugen sind mit einem Gemisch aus Basalt 0/2 mm und
gewaschenem Sand 0/2 mm, Mischungsverhältnis 1:1, gemäß
den Technischen Lieferbedingungen für Bauprodukte zur
Herstellung von Pflasterdecken, Plattenbelägen und
Einfassungen (TL Pflaster-StB 06/15), bis zum
Fugenschluss zu verfüllen und einzuschlämmen
Die Pflasterflächen sind anschließend sauber abzufegen.
Die gesäuberten Pflasterflächen sind mit einem
Flächenrüttler mit Gummischuh oder Neopren-Schutzplatte
zu verdichten.
Nach dem Abrütteln sind die Fugen mehrmals bis zum
Fugenschluss mit Basalt 0/2 mm unter Zugabe von Wasser
zu verfüllen und einzuschlämmen.
Die Flächen sind abschließend sauber abzufegen.
Eingeschlossen ist die Herstellung des Feinplanums.
Herstellung in Einzelflächen.
Menge: 35,000 m2

**1.2.5.30 Vorhandene Pflasterdecken regulieren**
Vorhandene Pflasterdecken der Anschlussbereiche und der
Grundstückszufahrten und Zugänge regulieren.
Die Pflastersteine sind von Hand aufzunehmen, zu
säubern und sicher zu lagern. Die Bettungsschicht ist
abzufahren und zu entsorgen. Die Tragschicht ist den
neuen Höhen entsprechend entweder abzutragen oder mit
Kalksteinschotter analog Pos. 1.2.5.24. anzufüllen. Im
Anschluss ist die Bettungsschicht mit zu lieferndem
Material wie in Pos. 1.2.5.26. beschrieben
wiederherzustellen und das Pflaster wie in Pos.
1.2.5.27. beschrieben zu verlegen.
Überschüssige und unbrauchbare Schotter- / Bodenmassen
sind umweltgerecht zu entsorgen. Eingeschlossen ist das
Liefern der erf. Materialien sowie das Herstellen der
jeweiligen Bodenschichten und des Feinplanums.
Bereich: i.M. +/- 10 cm.
Regulierung in Einzelflächen.
Menge: 50,000 m2

**1.2.5.31 Pflasterdecken aus Betonsteinen, 8 cm dick, schneiden**
Kanten der Pflasterdecken aus Betonsteinen, 8 cm dick,
an den Rändern anpassen und schneiden.
Die Steine sind mit einem geeigneten Nassschneidegerät
rechtwinklig oder schräg zur Längsachse scharfkantig
und ebenflächig abzuschneiden.
Schnitt in Einzellängen.
Menge: 100,000 m

**1.2.5.32 Bodenindikatoren, Rippenplatten, 30x30x8 cm, liefern und verlegen**
Bodenindikatoren, Rippenplatten aus Beton nach den
Technischen Lieferbedingungen für Bauprodukte zur
Herstellung von Pflasterdecken, Plattenbelägen und
Einfassungen (TL Pflaster-StB 06/15) und der DIN EN
1338, Qualität DIK, liefern und zur Herstellung von
taktilen Orientierungsflächen in den Pflasterdecken
nach den Zusätzlichen Technischen Vertragsbedingungen
und Richtlinien zur Herstellung von Pflasterdecken,
Plattenbelägen und Einfassungen (ZTV Pflaster-StB 20)
und dem Merkblatt für Flächenbefestigungen mit
Pflasterdecken und Plattenbelägen (M FP 2015) verlegen.
Die Rippen müssen nach der Verlegung über das Niveau
des Pflasterbelags hinausragen. Diese Erschwernisse
sind mit einzukalkulieren. Aufgrund der Profilierung
der Oberfläche ist der Einbau besonders sorgfältig
vorzunehmen.

Rippenplatten mit trapezförmigem Rippenprofil aus
Beton,  Rastermaß 30x30x8 cm, 6-7 Rippen, Rippenabstand
ca. 50 mm, Rippenhöhe ca. 5 mm, Rippenbreite ca. 10 mm,
Weißbeton, mit Mikrofase (Fase ? 2 mm).

Verband: Reihenverband bzw. Verband nach Wahl des AG.
Die Fugen sind mit einem Gemisch aus Basalt 0/2 mm und
gewaschenem Sand 0/2 mm, Mischungsverhältnis 1:1, gemäß
den Technischen Lieferbedingungen für Bauprodukte zur
Herstellung von Pflasterdecken, Plattenbelägen und
Einfassungen (TL Pflaster-StB 06/15), bis zum
Fugenschluss zu verfüllen und einzuschlämmen.
Die Pflasterflächen sind anschließend sauber abzufegen.
Die gesäuberten Pflasterflächen sind mit einem
Flächenrüttler mit Gummischuh oder Neopren-Schutzplatte
zu verdichten.
Nach dem Abrütteln sind die Fugen mehrmals bis zum
Fugenschluss mit Basalt 0/2 mm unter Zugabe von Wasser
zu verfüllen und einzuschlämmen.
Die Flächen sind abschließend sauber abzufegen.
Eingeschlossen ist die Herstellung des Feinplanums.
Herstellung in Einzelflächen.
Von den Pflastersteinen sind Muster vorzulegen.
Der Auftraggeber behält sich ausdrücklich vor, über
Farbe und Qualität der ausgeschriebenen Pflastersteine
nach Vorlage der Muster zu entscheiden.
Anordnung gemäß Ausführungsplanung bzw. Angaben der
Bauüberwachung.
Menge: 88,000 St

**1.2.5.33 Bodenindikatoren, Noppenplatten, 30x30x8 cm, liefern und verlegen**
Bodenindikatoren, Noppenplatten aus Beton nach den
Technischen Lieferbedingungen für Bauprodukte zur
Herstellung von Pflasterdecken, Plattenbelägen und
Einfassungen (TL Pflaster-StB 06/15) und der DIN EN
1338, Qualität DIK, liefern und zur Herstellung von
taktilen Orientierungsflächen in den Pflasterdecken
nach den Zusätzlichen Technischen Vertragsbedingungen
und Richtlinien zur Herstellung von Pflasterdecken,
Plattenbelägen und Einfassungen (ZTV Pflaster-StB 20)
und dem Merkblatt für Flächenbefestigungen mit
Pflasterdecken und Plattenbelägen (M FP 2015) verlegen.
Die Noppen müssen nach der Verlegung über das Niveau
des Pflasterbelags hinausragen. Diese Erschwernisse
sind mit einzukalkulieren. Aufgrund der Profilierung
der Oberfläche ist der Einbau besonders sorgfältig
vorzunehmen.

Noppenplatten mit Noppen als Kugelkalotten aus Beton,
Rastermaß 30x30x8 cm, 32 Nopppen versetzt zueinander
angeordnet, Noppenhöhe ca. 5 mm, Weißbeton, mit
Mikrofase (Fase ? 2 mm).

Verband: Reihenverband bzw. Verband nach Wahl des AG.
Die Fugen sind mit einem Gemisch aus Basalt 0/2 mm und
gewaschenem Sand 0/2 mm, Mischungsverhältnis 1:1, gemäß
den Technischen Lieferbedingungen für Bauprodukte zur
Herstellung von Pflasterdecken, Plattenbelägen und
Einfassungen (TL Pflaster-StB 06/15), bis zum
Fugenschluss zu verfüllen und einzuschlämmen.
Die Pflasterflächen sind anschließend sauber abzufegen.
Die gesäuberten Pflasterflächen sind mit einem
Flächenrüttler mit Gummischuh oder Neopren-Schutzplatte
zu verdichten.
Nach dem Abrütteln sind die Fugen mehrmals bis zum
Fugenschluss mit Basalt 0/2 mm unter Zugabe von Wasser
zu verfüllen und einzuschlämmen.
Die Flächen sind abschließend sauber abzufegen.
Eingeschlossen ist die Herstellung des Feinplanums.
Herstellung in Einzelflächen.
Von den Pflastersteinen sind Muster vorzulegen.
Der Auftraggeber behält sich ausdrücklich vor, über
Farbe und Qualität der ausgeschriebenen Pflastersteine
nach Vorlage der Muster zu entscheiden.
Anordnung gemäß Ausführungsplanung bzw. Angaben der
Bauüberwachung.
Menge: 18,000 St

**1.2.5.34 Bodenindikatoren, Kontrast-Begleitplatten, 30x30x8 cm, lief. u. verl.**
Bodenindikatoren, Kontrast-Begleitplatten aus Beton
nach den Technischen Lieferbedingungen für Bauprodukte
zur Herstellung von Pflasterdecken, Plattenbelägen und
Einfassungen (TL Pflaster-StB 06/15) und der DIN EN
1338, Qualität DIK, liefern und zur Herstellung von
taktilen Orientierungsflächen in den Pflasterdecken
nach den Zusätzlichen Technischen Vertragsbedingungen
und Richtlinien zur Herstellung von Pflasterdecken,
Plattenbelägen und Einfassungen (ZTV Pflaster-StB 20)
und dem Merkblatt für Flächenbefestigungen mit
Pflasterdecken und Plattenbelägen (M FP 2015) verlegen.

Kontrast-Begleitplatten aus Beton nach DIN EN 1338,
Qualität DIK, Rastermaß 30x15x8 und 30x30x8 cm,
zweischichtig, anthrazit, mit farbbeständigem
Naturstein im Vorsatz, mit Mikrofase (Fase ? 2 mm).

Verband: Reihenverband bzw. Verband nach Wahl des AG.
Die Fugen sind mit einem Gemisch aus Basalt 0/2 mm und
gewaschenem Sand 0/2 mm, Mischungsverhältnis 1:1, gemäß
den Technischen Lieferbedingungen für Bauprodukte zur
Herstellung von Pflasterdecken, Plattenbelägen und
Einfassungen (TL Pflaster-StB 06/15), bis zum
Fugenschluss zu verfüllen und einzuschlämmen.
Die Pflasterflächen sind anschließend sauber abzufegen.
Die gesäuberten Pflasterflächen sind mit einem
Flächenrüttler mit Gummischuh oder Neopren-Schutzplatte
zu verdichten.
Nach dem Abrütteln sind die Fugen mehrmals bis zum
Fugenschluss mit Basalt 0/2 mm unter Zugabe von Wasser
zu verfüllen und einzuschlämmen.
Die Flächen sind abschließend sauber abzufegen.
Eingeschlossen ist die Herstellung des Feinplanums.
Herstellung in Einzelflächen.
Von den Pflastersteinen sind Muster vorzulegen.
Der Auftraggeber behält sich ausdrücklich vor, über
Farbe und Qualität der ausgeschriebenen Pflastersteine
nach Vorlage der Muster zu entscheiden.
Anordnung gemäß Ausführungsplanung bzw. Angaben der
Bauüberwachung.
Menge: 80,000 St

**1.2.5.35 Pflasterdecke aus Bodenindikatoren, 8 cm dick, schneiden**
Kanten der Pflasterdecken aus Bodenindikatoren, 8 cm
dick, an den Rändern anpassen und schneiden.
Die Steine und Platten sind mit einem geeigneten
Nassschneidegerät (Steinsäge) rechtwinklig oder schräg
zur Längsachse scharfkantig und ebenflächig
abzuschneiden.
Schnitt in Einzellängen.
Menge: 6,000 m

**1.2.5.36 Vorhandene Plattenbeläge aus Betonplatten regulieren**
Vorhandene Plattenbeläge aus Betonplatten in den
Anschlussbereiche und den Grundstückszufahrten und
Zugänge regulieren.
Die Betonplatten verschiedener Arten und Abmessungen
sind einschließlich der Bettungsschicht von Hand
aufzunehmen, zu säubern und sicher zu lagern. Dann ist
den neuen Höhen entsprechend entweder Boden bzw.
Schotter abzutragen oder Schotter einzubauen und die
Bettungsschicht wie in Pos. 1.2.5.26. beschrieben
wiederherzustellen bzw. zu verlegen.
Eingeschlossen ist das Liefern der erf.
Bodenmaterialien sowie die Herstellung der
Bettungsschicht und des Feinplanums.
Bereich: i.M. +/- 10 cm.
Regulierung in Einzelflächen.
Menge: 2,000 m2

**1.2.5.37 Vorhandene Plattenbeläge an den Rändern schneiden**
Kanten der vorhandenen Plattenbeläge an den Rändern
anpassen und schneiden.
Die Platten sind mit einem geeigneten Nassschneidegerät
rechtwinklig oder schräg zur Längsachse scharfkantig
und ebenflächig abzuschneiden.
Schnitt in Einzellängen.
Menge: 2,000 m

**1.2.5.38 Schachtabdeckungen in Pflasterdecken regulieren**
Schachtabdeckungen, die im Bereich von Pflasterflächen
liegen, aufnehmen. Verschiebesichere Auflageringe
unterschiedlicher Bauhöhe entsprechend der neuen
Straßenhöhe einbauen und die Abdeckungen wieder fest
und dicht aufsetzen.
Die Auflageringe und die Abdeckungen sind in
schrumpffreiem Spezialmörtel (Fugmaterial mit hoher
Anfangsfestigkeit wie Tipolit, Wipolit, Ebralit oder
gleichwertiger Art) zu verlegen.
Die Fugen sind sauber auszufugen.
Fugen kleiner 1,0 cm sind unter Verwendung einer
Schlauchschalung und Vergussmörtel mit den oben
genannten Materialeigenschaften auszuführen.
Die Gesamthöhe der Auflageringe einschl. der Fugen darf
das Maß von 24 cm nicht übersteigen.
Regulieren im Bereich : ± 1-24 cm
Eingeschlossen ist das Anpassen und Schneiden der
Pflasterdecke bzw. des Plattenbelages an die
Schachtabdeckung.
Menge: 1,000 St

**1.2.5.39 Kappen von Schiebern und Hydranten in den Pflasterdecken regulieren**
Kappen von Schiebern und Hydranten, die in den
Pflasterdecken liegen, freilegen, aufnehmen und
entsprechend der neuen Straßenhöhe wieder fest
aufsetzen.
Bereich: ± 1-27 cm.
Eingeschlossen ist das Anpassen und Schneiden der
Pflasterdecke bzw. des Plattenbelages an die Kappe.
Menge: 6,000 St

**1.2.5.40 Stele aus Stahl mit Logo Feuerwehr wieder aufstellen**
Stele aus Stahl mit Logo Feuerwehr, Größe HxB = ca.
1,50x1,20 m, einschließlich Betonfundament Größe LxBxH
= ca. 0,80x0,35x0,40 m, die gem. Pos. 1.2.1.19. im
Bereich der Baustelle lagern, säubern und nach Angabe
der Bauüberwachung des AG an einem neuen Standort
innerhalb der Baustelle wieder komplett aufstellen.
Eingeschlossen sind alle erforderlichen
Befestigungsarbeiten und -materialien, sowie die
erforderlichen Erdarbeiten, das Aufnehmen und
Wiederherstellen der vorhandenen Oberflächenbefestigungen sowie das Umlegen, Einführen und
Anklemmen der Kabel und die erforderlichen Transporte
innerhalb der Baustelle.
Die verdrängten Bodenmassen sind umweltgerecht zu
entsorgen.
Menge: 1,000 St

**1.2.5.41 Fahnenmaste, Höhe ca. 7,00 bis 9,00 m, wieder aufstellen**
Vorhandene Fahnenmaste, Höhe ca. 7,00 bis 9,00 m, die
gem. Pos. 1.2.1.18. im Bereich der Baustelle lagern,
säubern und nach Angabe der Bauüberwachung des AG an
einem neuen Standort innerhalb der Baustelle wieder
komplett aufstellen.
Die Maste sind in einem Fundament aus Beton C 20/25,
ca. 0,80x0,80x0,80 m, zu versetzen.
Eingeschlossen sind alle erforderlichen
Befestigungsarbeiten und -materialien, sowie die
erforderlichen Erdarbeiten, das Aufnehmen und
Wiederherstellen der vorhandenen Oberflächenbefestigungen sowie die erforderlichen
Transporte innerhalb der Baustelle.
Die verdrängten Bodenmassen sind umweltgerecht zu
entsorgen.
Menge: 1,000 St

*Hinweis*
Doppelstab-Gitterzaun im Erdreich

**1.2.5.42 Doppelstab-Gitterzaun, Höhe 1230 mm, liefern und montieren**
Doppelstab-Gitterzaun, H = 1230 mm, Maschenweite 50x200
mm, Drahtstärke: senkrecht 1 x 6 mm und waagerecht 2 x
8 mm, Rechteckrohrpfosten 60 x 40 x 2 mm mit
aufgeschweißter Kopfplatte, mit aufgespreizten
Rohrenden zur Aufnahme der vertikalen Lasten, in
pulverbeschichteter Ausführung, einschl. aller
Befestigungen aus Edelstahl, liefern und montieren.
Die einzelnen Zaunelemente sind überlappend hinter dem
Pfosten mit einer Klemmleiste aus Edelstahl, welche
über die gessamte Gitterhöhe geht, alle 200 mm, fest an
die Pfosten zu verschrauben, so dass alle
Kreuzungspunkte miteinander verbunden sind.
Die Schraubverbindungen müssen diebstahlsicher sein.
Alle Eisenteile sind feuerverzinkt nach DIN 50976 und
kunststoffbeschichtet zu liefern.
Farbe: RAL 6005 moosgrün.
Die Pfosten sind in Einzelfundamenten aus Beton
C 20/25, Größe 40x40x60 cm, zu versetzen.
Pfostenabstand 2.500 mm.
Der Zaun wird geradlinig bzw. in winkeligem Verlauf
entlang der Grundstücksgrenzen neben den neuen
wasseregeb. Wegen versetzt.
Gitterabschlüsse:
 - oben bündig mit waagerechten Doppeldrähten
 - unten 30 mm überstehende stumpfe Drahtenden
Eingeschlossen sind, die erforderlichen Schitte der
Matten, die Lieferung der erforderlichen Kleinteile,
die erforderlichen Erdarbeiten und das Aufnehmen und
die Wiederherstellung der Oberflächenbefestigungen.
Die verdrängten Bodenmassen sind umweltgerecht zu
entsorgen.
Herstellung in Einzellängen.
Menge: 6,000 m

**1.2.5.43 Endpfosten herstellen**
Endpfosten des Doppelstab-Gitterzaunes herstellen.
Als Zulage zu Pos. 1.2.5.42..
Menge: 2,000 St

##### Untertitel 1.2.6 Oberbauschichten aus Asphalt

*Hinweis*
Anmerkung:

Die Asphaltschichten sind in unterschiedlichen Breiten
einzubauen. Diese Erschwernisse sind einzukalkulieren.

Mehraufwendungen für einen eventuellen Handeinbau der
Oberbauschichten sind in die Einheitspreise
einzurechnen.

Die Erschwernisse für den Einbau in schmalen Streifen
werden nicht gesondert vergütet. Sie sind in die
Einheitspreise einzukalkulieren.

**1.2.6.01 Schottertragschichten aus Kalkstein, 440 kg/m2, herstellen**
Belastungsklasse Bk3,2

Kalkstein, Korngemisch 0/22 und 0/45 mm, gemäß
TL Sob-StB 04/07 und gemäß TL Gestein-StB 04/07 liefern
und zur Herstellung von Schottertragschichten nach den
ZTV SoB-StB 04/07 profilgerecht einbauen und
verdichten.
Einbaugewicht: 440 kg/m2 = ca. 20 cm.
Einbaubreite: ca. 3,00 bis 9,00 m.
Anforderung an die Verdichtung:
 - Verformungsmodul: EV2 > 150 MN/m2
 - Verhältniswert: EV2/EV1 < 2,2.
Eingeschlossen ist die Herstellung des Feinplanums.
Abgerechnet wird nach aufzumessender Einbaufläche.
Die eingebaute Menge ist nachzuweisen.
Einbau in Einzelflächen im Bereich der Fahrbahnen.

Alternativmaterialien wie RC-Baustoffe oder
Hochofenstückschlacke werden für die Herstellung der
Schottertragschicht nicht zugelassen.
Menge: 575,000 m2

*Hinweis*
Fahrbahnen

**1.2.6.02 Rückschnitt Fahrbahnbefestigung aus Asphalt, Dicke ca. 20 cm**
Vorhandene Fahrbahnbefestigungen aus Asphalt, ca. 15
bis 25 cm dick, in einer Breite von ca. 10 bis 30 cm
scharfkantig und geradlinig zurückschneiden.
Eingeschlossen ist das Aufnehmen und die Entsorgung des
Asphalts.
Schnitt in Einzellängen.
Menge: 20,000 m

**1.2.6.03 Asphalttragschichten, AC 22 T S, 240 kg/m2, für Fahrbahnen herstellen**
Belastungsklasse Bk3,2

Asphalttragschichtmischgut nach den TL Asphalt-StB 07/
13 liefern und zur Herstellung von Asphalttragschichten
nach den ZTV Asphalt-StB 07/13 profilgerecht einbauen
und verdichten.
Mischgut: Asphalttragschichtmischgut AC 22 T S mit
Straßenbaubitumen 50/70 nach den TL Bitumen-StB 07/13.
Gesteinskörnungen aus Stahlwerksschlacke (LD-Schlacke)
sind nicht zugelassen.
Asphaltgranulat nach den TL AG-StB 09 darf für die
Herstellung des Asphalttragschichtmischgutes mit einem
Anteil von < 40 M.-% verwendet werden.
Einbaugewicht: 240 kg/m2 = ca. 10 cm.
Einbaubreite: ca. 3,00 bis 9,00 m.
Einbau in 1 Lage.
Abgerechnet wird nach Fläche.
Die eingebaute Menge ist nachzuweisen.
Einbau in Einzelflächen der Fahrbahnen.
Menge: 575,000 m2

**1.2.6.04 Fahrbahnflächen der Asphalttragschichten reinigen**
Fahrbahnflächen der neuen und vorhandenen
Asphalttragschichten gemäß der ZTV Asphalt-StB 07/13,
von Sand, Erde, Staub und Schmutz reinigen und das
Steingerüst an Schadensstellen freilegen.
Das Kehrgut ist umweltgerecht zu entsorgen.
Reinigung in Einzelflächen der Fahrbahnen.
Menge: 575,000 m2

**1.2.6.05 Bindemittel, 300 g/m2 auf die Asphalttragschichten aufsprühen**
Bindemittel liefern und auf die neuen und vorhandenen
Asphalttragschichten gemäß der ZTV Asphalt-StB 07/13
aufsprühen.
Bindemittel: Bitumenemulsion C60BP4-S zur
Herstellung des Schichtenverbundes nach den Technischen
Lieferbedingungen für Bitumenemulsionen TL BE-StB 15.
Bindemittelmenge: 300 g/m2.
Aufsprühen in Einzelflächen der Fahrbahnen.
Menge: 575,000 m2

**1.2.6.06 Asphaltbinderschichten, AC 16 B S, 162,5 kg/m2, für Fahrbahnen herst.**
Belastungsklasse Bk3,2

Asphaltbeton nach den TL Asphalt-StB 07/13 liefern und
zur Herstellung von Asphaltbinderschichten nach den ZTV
Asphalt-StB 07/13 profilgerecht einbauen und
verdichten.
Mischgut: Asphaltbinder AC 16 B S mit Straßenbaubitumen
30/45 nach den TL Bitumen-StB 07/13.
Gesteinskörnungen aus Stahlwerksschlacke (LD-Schlacke)
sind nicht zugelassen.
Asphaltgranulat nach den TL AG-StB 09 darf für die Herstellung des Asphaltbinders mit einem Anteil von < 40
M.-% verwendet werden.
Einbaugewicht: 162,5 kg/m2 = ca. 6,5 cm.
Einbaubreite: ca. 3,00 bis 9,00 m.
Anteil gebrochener Kornoberflächen: C 100/0 gemäß
TL Asphalt-StB 07/13.
Schlagzertrümmerungswert (SZ-Wert) der Groben
Gesteinskörnung: SZ18
Abgerechnet wird nach Fläche.
Die eingebaute Menge ist nachzuweisen.
Einbau in Einzelflächen der Fahrbahnen.
Menge: 575,000 m2

**1.2.6.07 Fahrbahnflächen aus Asphaltbeton in Kleinflächen fräsen**
Fahrbahnflächen aus Asphaltbeton gemäß den Hinweisen
für das Fräsen von Asphaltbefestigungen und
Befestigungen mit teer-/pechtypischen Bestandteilen (H
FA), Ausgabe 2010, fräsen und das anfallende Material
umweltgerecht entsorgen.
Fräsbreite: ca. 0,50 bis 2,00 m.
Frästiefe: ca. 3 bis 5 cm.
Fräsen in Einzelflächen in den Anschlussbereichen.
Menge: 25,000 m2

**1.2.6.08 Fahrbahnflächen der Asphaltbinderschichten reinigen**
Fahrbahnflächen der neuen und vorhandenen
Asphaltbinderschichten gemäß der ZTV Asphalt-StB 07/13,
von Sand, Erde, Staub und Schmutz reinigen und das
Steingerüst an Schadensstellen freilegen.
Das Kehrgut ist umweltgerecht zu entsorgen.
Reinigung in Einzelflächen der Fahrbahnen und
Fräsflächen.
Menge: 600,000 m2

**1.2.6.09 Bindemittel, 200 g/m2, auf die Asphaltbinderschichten aufsprühen**
Bindemittel liefern und auf die Asphaltbinderschichten
gemäß der ZTV Asphalt-StB 07/13, aufsprühen.
Bindemittel: Bitumenemulsion C60BP4-S zur Herstellung
des Schichtenverbundes nach den Technischen Lieferbedingungen für Bitumenemulsionen TL BE-StB 15.
Bindemittelmenge: 200 g/m2.
Aufsprühen in Einzelflächen der Fahrbahnen und
Fräsflächen
Menge: 600,000 m2

**1.2.6.10 Asphaltdeckschichten, AC 8 D S, 87,5 kg/m2, für Fahrbahnen herstellen**
Belastungsklasse Bk3,2

Asphaltbeton nach den TL Asphalt-StB 07/13 liefern und
zur Herstellung von Asphaltdeckschichten nach den ZTV
Asphalt-StB 07/13 profilgerecht einbauen und
verdichten.
Mischgut: Asphaltbeton AC 8 D S mit Straßenbaubitumen
25/55-55 nach den TL Bitumen-StB 07/13.
Gesteinskörnungen aus Stahlwerksschlacke (LD-Schlacke)
sind nicht zugelassen.
Kalkstein ist für die Verwendung als Grobe und Feine
Gesteinskörnung nicht zugelassen.
Fremdfüller aus Kalkstein - Kategorie CC70.
Asphaltgranulat nach den TL AG-StB 09 darf für die
Herstellung der Asphaltdeckschicht mit einem Anteil von
< 20 M.-% verwendet werden.
Einbaugewicht: 87,5 kg/m2 = ca. 3,5 cm.
Einbaubreite: ca. 3,00 bis 9,00 m.
Abgerechnet wird nach Fläche.
Die eingebaute Menge ist nachzuweisen.
Herstellung in Einzelflächen der Fahrbahnen und Fräsflächen.
Das Befahren der frischen Deckschicht mit schweren
Baufahrzeugen wird nicht zugelassen.
Menge: 225,000 m2

**1.2.6.11 Oberflächen der Deckschichten abstumpfen**
Oberflächen der Deckschichten aus Asphaltbeton
abstumpfen.
Granit- oder Syenit-Edelsplitt 1/3 mm liefern und auf
die Oberfläche der noch heißen Deckschicht gleichmäßig
aufstreuen und einwalzen. Nicht gebundenes
Abstreumaterial ist abzufegen und umweltgerecht zu
entsorgen.
Menge des Abstreumaterials: ca. 1,0 kg/m2.
Menge: 225,000 m²

**1.2.6.12 Nähte in Deckschichten der Fahrbahnen herstellen**
Längsnähte und Nähte in Aufweitungsbereiche in den
Deckschichten gemäß der ZTV Asphalt-StB 07/13,
Abschnitt 3.3, einschließlich der Vorbehandlung der
Anschlussflächen vor dem Einbau der daneben liegenden
Schicht herstellen.
Dicke der Deckschicht: 4,0 cm.
Der Rand der eingebauten Deckschicht im Nahtbereich
ist unter 70 - 80 Grad geradlinig durch Quetschscheibe
abzukanten.
Auf die Nahtflanke ist eine füllstoffhaltige
polymermodifizierte Bitumenmasse in einer Menge von 2
mm Dicke maschinell mit Plastomat vollflächig
aufzutragen.
Die Nähte sind außerhalb der zukünftigen Markierungen
vorzusehen.
Herstellung in Einzellängen in den Deckschichten der
Fahrbahnen.
Menge: 75,000 m

**1.2.6.13 Anschmelzbare Fugenbänder in Fahrbahnen an Asphalt verlegen**
Anschmelzbare Fugenbänder entsprechend der ZTV Fug-StB
15, Teil 4, liefern und gemäß der ZTV Asphalt-StB 07/
13, entlang von Schnittkanten der bit. Deckschicht
verlegen.
Die Fugenflanken von anhaltendem Schmutz, losen Teilen
usw. befreien und mit einem bitumenhaltigen Voranstrich
gut deckend und porenfüllend streichen oder spritzen.
Nach dem Trocknen des Voranstriches ist das
anschmelzbare Fugenband gemäß den
Verarbeitungsrichtlinien des Herstellers zu verlegen.
Das Fugenband muss an die Oberkante der nachfolgend
aufzubringenden Schicht reichen. Es wird vor dem Einbau
dieser Schicht an die Fugenbegrenzungsfläche angeklebt
und mit dem Einbau/Abwalzen der heißen bit. Deckschicht
so an die eingebrachte Schicht angedrückt, dass es mit
ihr verschmilzt.
Höhe des Bandes: 40 mm.
Breite des Bandes: 8 mm.
Eingeschlossen ist das Anschneiden der vorhandenen
Deckschicht.
Verlegung in Teillängen im Bereich der Fahrbahnen.
Menge: 30,000 m

*Hinweis*
Fahrbahnen mit eingefärbtem Asphalt

**1.2.6.14 Anfertigung einer Musterplatte für die eingefärbte Deckschicht**
Mindestens 6 Wochen vor der Ausführung der
Asphaltarbeiten ist dem AG und der BÜ eine Musterplatte
von der eingefärbten Walzasphaltdeckschicht vorzulegen.
Erst nach Freigabe der Musterplatte darf mit den
Deckschichtarbeiten begonnen werden.
Die Farbe des eingefärbten Asphalts ist an den Farbton
"Terrakotta" des Pflasters anzupassen.
Menge: 1,000 St

**1.2.6.15 Asphaltdeckschichten, AC 8 D S, 87,5 kg/m2, herstellen**
Belastungsklasse Bk3,2

Asphaltbeton in Anlehnung an die TL Asphalt-StB 07/13
liefern und zur Herstellung von eingefärbten
Asphaltdeckschichten nach den ZTV Asphalt-StB 07/13
profilgerecht einbauen und verdichten.
Mischgut: Asphaltbeton AC 8 D S (Sondermischgut) in
Anlehnung an die mit anfärbbaren Sonderbitumen.
Farbe: "Terrakotta", gemäß vorheriger Bemusterung.
Pigmentzusatz und Gesteinskomponenten=
entsprechend der gewünschten Farbgebung.
Alle Gerätschaften (inkl. Mischanlage) sowie das
Schuhwerk der am Einbau beteiligten Mitarbeiter sind
entweder neu oder müssen gut gereinigt sein. Der
Mehraufwand ist in die Position einzurechnen.
Bei Bedarf ist eine bereits erfolgreich hergestellte
farbige Walzasphaltdeckschicht als Referenz
nachzuweisen.
Gesteinskörnungen aus Stahlwerksschlacke (LD-Schlacke)
sind nicht zugelassen.
Asphaltgranulat darf für die Herstellung der
Asphaltdeckschicht nicht verwendet werden.
Einbaugewicht: 87,5 kg/m2 = ca. 3,5 cm.
Einbaubreite: ca. 3,00 bis 9,00 m.
Abgerechnet wird nach Fläche.
Die eingebaute Menge ist nachzuweisen.
Herstellung in Einzelflächen der Fahrbahnen und Fräsflächen.
Das Befahren der frischen Deckschicht mit schweren
Baufahrzeugen wird nicht zugelassen.
Menge: 375,000 m2

**1.2.6.16 Oberflächen der eingefärbten Deckschichten abstumpfen**
Oberflächen der Deckschichten aus Asphaltbeton
abstumpfen.
Edelsplitt 1/3 mm, aus tranparent vorbituminierter &
eingefärbter Abstreukörnung gemäß bemusterten Farbton,
liefern und auf die Oberfläche der noch heißen
Deckschicht gleichmäßig aufstreuen und einwalzen. Nicht
gebundenes Abstreumaterial ist abzufegen und
umweltgerecht zu entsorgen.
Menge des Abstreumaterials: ca. 1,0 kg/m2.
Menge: 375,000 m2

**1.2.6.17 Schachtabdeckungen in Befestigungen aus Asphalt regulieren**
Schachtabdeckungen, die in den Befestigungen aus
Asphalt liegen, freistemmen, aufnehmen,
verschiebesichere FBS-Auflageringe AR-V Typ 2
unterschiedlicher Bauhöhe entsprechend der neuen
Straßenhöhe einbauen und die Abdeckungen aufsetzen.
Die Auflageringe und die Abdeckungen sind in
schrumpffreiem Spezialmörtel (Fugmaterial mit hoher
Anfangsfestigkeit wie Tipolit, Wipolit, Ebralit oder
gleichwertig) zu verlegen.
Die Fugen sind sauber auszufugen.
Fugen kleiner 1,0 cm sind unter Verwendung einer
Schlauchschalung und Vergussmörtel mit den oben
genannten Materialeigenschaften auszuführen.
Die Gesamthöhe der Auflageringe einschl. der Fugen darf
das Maß von 24 cm nicht übersteigen.
Regulieren im Bereich : ± 1-24 cm
Die Aufbruchstellen in der Fahrbahn sind mit Beton
C 20/25 und mit Asphaltbinder AC 11 B S zu schließen.
Menge: 2,000 St

**1.2.6.18 Kappen in Befestigungen aus Asphalt regulieren**
Kappen von Schiebern und Hydranten, die in den
Befestigungen aus Asphalt liegen, freistemmen,
aufnehmen und entsprechend der neuen Höhe wieder fest
aufsetzen.
Bereich: ± 1-20 cm.
Die Aufbruchstellen in der Fahrbahn sind mit Beton
C 20/25 und mit Asphaltbinder AC 11 B S zu schließen.
Menge: 1,000 St

*Hinweis*
Querungshilfe

**1.2.6.19 Schottertragschichten aus Kalkstein, 836 kg/m2, herstellen**
Kalkstein, Korngemisch 0/45 mm, gemäß
TL Sob-StB 04/07 und gemäß TL Gestein-StB 04/07 liefern
und zur Herstellung von Schottertragschichten nach den
ZTV SoB-StB 04/07 profilgerecht einbauen und
verdichten.
Einbaugewicht: 836 kg/m2 = ca. 38 cm.
Einbaubreite: ca. 2,10 m.
Anforderung an die Verdichtung:
 - Verformungsmodul: EV2 > 120 MN/m2
 - Verhältniswert: EV2/EV1 < 2,5.
Eingeschlossen ist die Herstellung des Feinplanums.
Abgerechnet wird nach aufzumessender Einbaufläche.
Die eingebaute Menge ist nachzuweisen.
Einbau in Einzelflächen im Bereich der Querungshilfe.

Alternativmaterialien wie RC-Baustoffe oder
Hochofenstückschlacke werden für die Herstellung der
Schottertragschicht nicht zugelassen.
Menge: 8,000 m2

**1.2.6.20 Asphalttragschichten, AC 22 T N, 215 kg/m2, für Querungen herstellen**
Asphalttragschichtmischgut nach den TL Asphalt-StB 07/
13 liefern und zur Herstellung von Asphalttragschichten
nach den ZTV Asphalt-StB 07/13 profilgerecht einbauen
und verdichten.
Mischgut: Asphalttragschichtmischgut AC 22 T N mit
Straßenbaubitumen 70/100 nach den TL Bitumen-StB 07/13.
Gesteinskörnungen aus Stahlwerksschlacke (LD-Schlacke)
sind nicht zugelassen.
Asphaltgranulat nach den TL AG-StB 09 darf für die
Herstellung des Asphalttragschichtmischgutes mit einem
Anteil von < 30 M.-% verwendet werden.
Einbaugewicht: 215 kg/m2 = ca. 9 cm.
Einbaubreite: ca. 1,10 m.
Einbau von Hand.
Einbau in 1 Lage.
Abgerechnet wird nach Fläche.
Die eingebaute Menge ist nachzuweisen.
Einbau in Einzelflächen zwischen den Flachborden der
Trenninsel.
Menge: 8,000 m2

**1.2.6.21 Asphaltdeckschichten, MA 8 N, 75 kg/m2, für Querungen herstellen**
Gussasphalt nach den TL Asphalt-StB 07/13 liefern und
zur Herstellung von Asphaltdeckschichten nach den
ZTV Asphalt-StB 07/13 (E GA) profilgerecht einbauen und
verdichten.
Mischgut: Gussasphalt MA 8 N mit Straßenbaubitumen
30/45 mit viskositätsveränderndem Zusatz bzw. einem
entsprechend viskositätsveränderten Bindemittel 30/45.
nach den TL Bitumen-StB 07/13.
Gesteinskörnungen aus Stahlwerksschlacke (LD-Schlacke)
sind nicht zugelassen.
Kalkstein ist für die Verwendung als Grobe und Feine
Gesteinskörnung nicht zugelassen.
Fremdfüller aus Kalkstein - Kategorie CC70.
Asphaltgranulat darf im Mischgut nicht verwendet
werden.
Einbaugewicht: 75 kg/m2 = ca. 3 cm einschl.
eingedrückter Abstreukörnung.
Einbaubreite: ca. 1,10 m.
Einbau von Hand.
Abgerechnet wird nach Fläche.
Die eingebaute Menge ist nachzuweisen.
Einbau in Einzelflächen zwischen den Flachborden der
Trenninsel.
Menge: 8,000 m2

**1.2.6.22 Oberflächen der Deckschichten bearbeiten**
Oberfläche der Gussasphaltschicht bearbeiten.
Feine Gesteinskörnung auf die noch heiße Oberfläche
aufbringen und andrücken.
Nicht gebundenes Abstreumaterial ist abzufegen und
umweltgerecht zu entsorgen.
Menge des Abstreumaterials: ca. 2 bis 3 kg/m2.
Abstumpfung in Einzelflächen zwischen den Flachborden
der Trenninsel.
Menge: 8,000 m2

**1.2.6.23 Anschmelzbare Fugenbänder in Fahrbahnen an Einfassungen verlegen**
Anschmelzbare Fugenbänder entsprechend der ZTV Fug-StB
15, liefern und gemäß der ZTV Asphalt-StB 07/13,
entlang von Einfassungen und Einbauten wie Bordsteine,
Rinnen, Schachtabdeckungen und Kappen verlegen.
Die Fugenflanken von anhaltendem Schmutz, losen Teilen
usw. befreien und mit einem bitumenhaltigen Voranstrich
 gut deckend und porenfüllend streichen oder spritzen.
Nach dem Trocknen des Voranstriches ist das
anschmelzbare Fugenband gemäß den
Verarbeitungsrichtlinien des Herstellers zu verlegen.
Das Fugenband muss an die Oberkante der nachfolgend
aufzubringenden Schicht reichen. Es wird vor dem Einbau
dieser Schicht an die Fugenbegrenzungsfläche angeklebt
und mit dem Einbau/Abwalzen der heißen bit. Deckschicht
so an die eingebrachte Schicht angedrückt, dass es mit
ihr verschmilzt.
Höhe des Bandes: 30 mm.
Breite des Bandes: 8 mm.
Verlegung in Teillängen im Bereich der Trenninsel.
Menge: 15,000 m

*Hinweis*
Geh- und Radwege

**1.2.6.24 Schottertragschichten aus Kalkstein, 440 kg/m2, herstellen**
Kalkstein, Korngemisch 0/22 und 0/45 mm, gemäß
TL Sob-StB 04/07 und gemäß TL Gestein-StB 04/07 liefern
und zur Herstellung von Schottertragschichten nach den
ZTV SoB-StB 04/07 profilgerecht einbauen und
verdichten.
Einbaugewicht: 440 kg/m2 = ca. 20 cm.
Einbaubreite: ca. 1,50 bis 2,50 m.
Anforderung an die Verdichtung:
 - Verformungsmodul: EV2 > 120 MN/m2
 - Verhältniswert: EV2/EV1 < 2,5.
Eingeschlossen ist die Herstellung des Feinplanums.
Abgerechnet wird nach aufzumessender Einbaufläche.
Die eingebaute Menge ist nachzuweisen.
Einbau in Einzelflächen der Geh- und Radwege.

Alternativmaterialien wie RC-Baustoffe oder
Hochofenstückschlacke werden für die Herstellung der
Schottertragschicht nicht zugelassen.
Menge: 50,000 m2

**1.2.6.25 Asphalttragschichten, AC 22 T N, 195 kg/m2, für Geh-/Radwege herst.**
Asphalttragschichtmischgut nach den TL Asphalt-StB 07/
13 liefern und zur Herstellung von Asphalttragschichten
nach den ZTV Asphalt-StB 07/13 profilgerecht einbauen
und verdichten.
In Verkehrsflächen der Belastungsklasse für Rad- und
Gehwege.
Mischgut: Asphalttragschichtmischgut AC 22 T N mit
Straßenbaubitumen 570/100 nach den TL Bitumen-StB 07/
13.
Gesteinskörnungen aus Stahlwerksschlacke (LD-Schlacke)
sind nicht zugelassen.
Asphaltgranulat nach den TL AG-StB 09 darf für die
Herstellung des Asphalttragschichtmischgutes mit einem
Anteil von < 30 M.-% verwendet werden.
Einbaugewicht: 195 kg/m2 = ca. 8 cm.
Einbaubreiten: ca. 1,50 bis 2,50 m.
Einbau in 1 Lage.
Abgerechnet wird nach Fläche.
Die eingebaute Menge ist nachzuweisen.
Einbau in Einzelflächen der Geh- und Radwege.
Menge: 50,000 m2

**1.2.6.26 Flächen der Asphalttragschichten der Geh-/Radwege reinigen**
Radwegflächen der neuen und vorhandenen
Asphalttragschichten gemäß der ZTV Asphalt-StB 07/13,
von Sand, Erde, Staub und Schmutz reinigen und das
Steingerüst an Schadensstellen freilegen.
Das Kehrgut ist umweltgerecht zu entsorgen.
Reinigung in Einzelflächen der Geh- und Radwege.
Menge: 50,000 m2

**1.2.6.27 Bindemittel auf die Asphalttragschichten der Geh-/Radwege aufsprühen**
Bindemittel liefern und auf die neuen
Asphalttragschichten gemäß der ZTV Asphalt-StB 07/13
aufsprühen.
Bindemittel: Bitumenemulsion C60BP4-S zur
Herstellung des Schichtenverbundes nach den Technischen
Lieferbedingungen für Bitumenemulsionen TL BE-StB 15.
Bindemittelmenge: 300 g/m2.
Aufsprühen in Einzelflächen der Geh- und Radwege.
Menge: 50,000 m2

**1.2.6.28 Asphaltdeckschichten, AC 5 D L, 75 kg/m2, für Geh-/Radwege herstellen**
Asphaltbeton nach den TL Asphalt-StB 07/13 liefern und
zur Herstellung von Asphaltdeckschichten nach der ZTV
Asphalt-StB 07/13 profilgerecht einbauen und
verdichten.
In Verkehrsflächen der Belastungsklasse für Rad- und
Gehwege.
Mischgut: Splittarmer Asphaltbeton AC 5 D L aus
Kalkstein-Edelsplitt 2/5 mm mit Straßenbaubitumen 70/
100 nach den TL Bitumen-StB 07/13.
Asphaltgranulat darf im Mischgut nicht verwendet
werden.
Einbaugewicht: 75 kg/m2 = ca. 3,0 cm.
Einbaubreiten: ca. 1,50 bis 2,50 m.
Abgerechnet wird nach Fläche.
Die eingebaute Menge ist nachzuweisen.
Einbau in Einzelflächen im Bereich der Rad-/Gehwege.
Das Befahren der frischen Deckschicht mit schweren
Baufahrzeugen wird nicht zugelassen.
Einbau in Einzelflächen der Geh- und Radwege.
Menge: 50,000 m2

**1.2.6.29 Anschmelzbare Fugenbänder in Geh-/Radwege verlegen**
Anschmelzbare Fugenbänder entsprechend der ZTV Fug-StB
15, Teil 4, liefern und gemäß der ZTV Asphalt-StB 07/
13, entlang von Schnittkanten der bit. Deckschicht
verlegen.
Die Fugenflanken von anhaltendem Schmutz, losen Teilen
usw. befreien und mit einem bitumenhaltigen Voranstrich
gut deckend und porenfüllend streichen oder spritzen.
Nach dem Trocknen des Voranstriches ist das
anschmelzbare Fugenband gemäß den
Verarbeitungsrichtlinien des Herstellers zu verlegen.
Das Fugenband muss an die Oberkante der nachfolgend
aufzubringenden Schicht reichen. Es wird vor dem Einbau
dieser Schicht an die Fugenbegrenzungsfläche angeklebt
und mit dem Einbau/Abwalzen der heißen bit. Deckschicht
so an die eingebrachte Schicht angedrückt, dass es mit
ihr verschmilzt.
Höhe des Bandes: 35 mm.
Breite des Bandes: 10 mm.
Eingeschlossen ist das Anschneiden der vorhandenen
Deckschicht.
Verlegung in Teillängen im Bereich der Geh- und
Radwege.
Menge: 10,000 m

**1.2.6.30 Randabdichtung herstellen '160/220' Ein Arbeitsgang über 10 - 12 cm**
Flankenfläche des hochliegenden Randes der Asphaltschichten abdichten durch heiß aufzubringendes Bindemittel. Auftragsmenge von mindestens 40 g/m je cm
Schichtdicke.
Bindemittel = 160/220.
Herstellung für alle Schichten in einem Arbeitsgang.
Dicke der abzudichtenden Asphaltbefestigung über 10 bis
12 cm.
Menge: 15,000 m

##### Untertitel 1.2.7 Beschilderung

*Hinweis*
Anmerkung zur Beschilderung:

Die Verkehrszeichen müssen den Bestimmungen der StVO in
ihrer zur Zeit geltenden Fassung entsprechen. Die
Abmessungen und Ausführungsarten müssen den
Vorschriften der StVO, der Allgemeinen
Verwaltungsvorschrift zur StVO und den Richtlinien über
"Abmessung der Verkehrszeichen und der Zusatzschilder
nach der StVO einschließlich ihrer Varianten"
entsprechen.
Die Verkehrszeichen sind aus Hartaluminium der
Legierung AlMg2, entsprechend der geltenden
"Gütebedingungen für Verkehrszeichen" herzustellen. Sie
müssen das Gütezeichen tragen.
Die Aufstellvorrichtungen müssen in Form und Abmessung
der IVZ-Norm in der derzeit gültigen Fassung
entsprechen.
Die Schilder sind entsprechend der Hinweise für das
Anbringen von Verkehrszeichen und Verkehrseinrichtungen
(HAV) aufzustellen.
Die Standorte sind mit der Bauüberwachung des AG
gemeinsam festzulegen.

Die Aufstellhöhe ist der Abstand von Unterkante
Verkehrszeichen bis Oberkante Fahrbahnbefestigung.

**1.2.7.01 Bodenhülsen aus Grauguß, Länge 300 mm, Ø 60,3 mm, liefern und einbauen**
Bodenhülsen aus vergütetem Grauguß, Länge 300 mm,
Innendurchmesser 60,3 mm, mit seitlichen Ankerkrallen,
einschließlich Gewindering aus Grauguß und Kunststoff-
Klemmring, liefern und einbauen.
Die Bodenhülsen sind in Betonfundamente aus Beton
C 20/25, Durchmesser 0,30 m, Tiefe 0,50 m, zu
versetzen.
Eingeschlossen sind die erforderlichen Erdarbeiten, das
Aufnehmen und die Wiederherstellung der vorhandenen
Oberflächenbefestigungen und das Anpassen und Schneiden
der Pflasterdecke bzw. des Plattenbelages an die
Pfosten.
Die verdrängten Bodenmassen sind umweltgerecht zu
entsorgen.
Menge: 2,000 St

**1.2.7.02 Rohrpfosten Ø 60,3 mm, Länge 1,51 - 2,00 m, liefern und einbauen**
Rohrpfosten aus Stahl, feuerverzinkt, Durchmesser 60,3
mm, Wandstärke 2,0 mm, liefern und in die Bodenhülsen
der Pos. 1.2.7.01. fachgerecht einbauen.
Pfostenlänge: ca. 1,51 - 2,00 m.
Die Pfosten sind am oberen Ende mit einer
Kunststoffkappe zu verschließen.
Menge: 2,000 St

**1.2.7.03 Rohrpfosten, Ø 60,3 mm, Länge 3,51 - 4,00 m, liefern und aufstellen**
Rohrpfosten aus Stahl, feuerverzinkt, Durchmesser 60,3
mm, Wandstärke 2,0 mm, liefern und aufstellen.
Pfostenlänge: ca. 3,51 - 4,00 m.
Die Pfosten sind am oberen Ende mit einer
Kunststoffkappe zu verschließen.
Die Pfosten sind in Betonfundamente aus Beton C 20/25,
Durchmesser 0,30 m, Tiefe 0,75 m, aufzustellen.
Eingeschlossen sind die erforderlichen Erdarbeiten, das
Aufnehmen und die Wiederherstellung der vorhandenen
Oberflächenbefestigungen und das Anpassen und Schneiden
der Pflasterdecke bzw. des Plattenbelages an die
Pfosten.
Die verdrängten Bodenmassen sind umweltgerecht zu
entsorgen.
Menge: 1,000 St

**1.2.7.04 Vorhandene Pfosten aufstellen**
Vorhandene Pfosten von Verkehrszeichen, Straßennamenschilder und sonstige Hinweisschilder, die gem. Pos.
1.2.1.11. im Bereich der Baustelle lagern, nach
Anweisung der Bauüberwachung des AG in Betonfundamente
aus Beton
C 20/25, Durchmesser 30 cm, Tiefe 0,75 m, wieder
aufstellen.
Eingeschlossen sind die erforderlichen Erdarbeiten und
das Aufnehmen und die Wiederherstellung der
Oberflächen- befestigungen.
Die verdrängten Bodenmassen sind umweltgerecht zu
entsorgen.
Menge: 1,000 St

**1.2.7.05 Verkehrszeichen 222, Ø 600, liefern und montieren**
Verkehrszeichen entsprechend der StVO und VWV-StVO
liefern und an Rohrpfosten bzw. an vorhandene Maste
verschiedener Durchmesser montieren.
Zeichen: 222.
Folie: retroreflektierende Folie der Klasse RA 2 (C).
Größe: Ø 600 mm.
Ausführung in Aluminium, randverstärkt durch Alu-
Profil-Rahmen.
Aufstellhöhe: > 0,60 m.
Eingeschlossen ist die Lieferung der erforderlichen
Rohr- schellen aus Flachaluminium, mindestens 20x5 mm,
mit Befestigungsschrauben M8x2,5 aus V2A, für
Rohrpfosten Durchmesser 60,3 bis 76,1 mm oder der
erforderlichen Bandklemmschellen aus Edelstahl für die
Befestigung der Schilder an Maste verschiedener
Durchmesser.
Menge: 2,000 St

**1.2.7.06 Verkehrszeichen 239, Ø 600, liefern und montieren**
Verkehrszeichen entsprechend der StVO und VWV-StVO
liefern und an Rohrpfosten bzw. an vorhandene Maste
verschiedener Durchmesser montieren.
Zeichen: 239.
Folie: retroreflektierende Folie der Klasse RA 2 (C).
Größe: Ø 600 mm.
Ausführung in Aluminium, randverstärkt durch Alu-
Profil-Rahmen.
Aufstellhöhe: > 0,60 m.
Eingeschlossen ist die Lieferung der erforderlichen
Rohr- schellen aus Flachaluminium, mindestens 20x5 mm,
mit Befestigungsschrauben M8x2,5 aus V2A, für
Rohrpfosten Durchmesser 60,3 bis 76,1 mm oder der
erforderlichen Bandklemmschellen aus Edelstahl für die
Befestigung der Schilder an Maste verschiedener
Durchmesser.
Menge: 1,000 St

**1.2.7.07 Vorhandene Verkehrszeichen montieren**
Vorhandene Verkehrszeichen, Straßennamenschilder und
sonstige Hinweisschilder, die gemäß Pos. 1.2.1.10. im
Bereich der Baustelle lagern, nach Anweisung der
Bauüberwachung des AG fachgerecht an die Pfosten bzw.
an vorhandene Maste verschiedener Durchmesser
montieren.
Aufstellhöhe: > 2,25 m bzw. nach Anweisung der Bauüberwachung des AG .
Eingeschlossen ist die Lieferung der erforderlichen
Rohr- schellen aus Flachaluminium, mindestens 20x5 mm,
mit Befestigungsschrauben M8x2,5 aus V2A, für
Rohrpfosten Durchmesser 60 bis 76 mm oder der
erforderlichen Bandklemmschellen aus Edelstahl für die
Befestigung der Schilder an Maste verschiedener
Durchmesser.
Menge: 1,000 St

##### Untertitel 1.2.8 Markierung

*Hinweis*
Anmerkung zur Fahrbahnmarkierung

Ausführung der Markierungsarbeiten.

Die Markierungsarbeiten sind auf einer neuen
Fahrbahndecke aus Asphaltbeton auszuführen. Loser
Schmutz ist von der zu markierenden Fläche zu
entfernen. Die Fahrbahn muss daher vom Auftragnehmer
vor dem Aufbringen der Markierung im Bereich der
Markierungsflächen von Schmutz und Sand gereinigt
werden. Das Kehrgut ist zu beseitigen.
Nach Fertigstellung der Asphaltbetondecke sind alle
Markierungen durch Aufbringung einer
Verkehrsfreigabemarkierung gemäß LV herzustellen. Die
genaue Lage der Markierungszeichen ist durch eine
Vormarkierung zu kennzeichnen. Nach Zustimmung der
Vormarkierung durch die Bauüberwachung des AG kann die
Markierung aufgebracht werden.
Die Kosten für diese Vorarbeiten sind in die
Einheitspreise einzukalkulieren.
Die Herstellung der Dauermarkierungen mit Kaltplastik
bzw. Kaltspritzplastik darf nur in dem Zeitraum
zwischen dem 01.04. und dem 31.10. ausgeführt werden.
Die Längsmarkierungen sind im Markierungssystem
"Stochastisch verteilte Agglomerate" auf der Basis von
Kaltplastik mit einem Materialverbrauch von 2,2 kg/m2
bis 3,0 kg/m2 auszuführen. Die Quermarkierungen sind in
Kaltplastik Typ II mit einer Schichtdicke von 3 mm
herzustellen. Die Sperrflächenmarkierungen sind im
System "Grobe Nachstreumittel" auf der Basis von
Kaltspritzplastik Typ II herzustellen.

Die grundsätzliche Eignung der verwendeten Markierungsstoffe und -systeme ist durch die Prüfung auf der
Rundlaufprüfanlage der BASt (RPA) nachzuweisen. Hierzu
ist das Prüfzeugnis der BAST auf Verlangen der Bauüberwachung des AG vor Ausführung vorzulegen. Die
verwendeten Markierungsstoffe und Nachstreumittel sind
aufeinander abgestimmt und entsprechen den geprüften
Systemen. Sie sind so zu wählen, dass die
Dauermarkierung ohne eine Demarkierung der
Verkehrsfreigabemarkierung auf diese appliziert werden
kann. Eine eventuell erforderliche Vorbehandlung der
vorhandenen Unterlage vor der Applikation ist im
Einheitspreis enthalten. Unabhängig von den geforderten
Schichtdicken ist der von der Rauhigkeit der Unterlage
abhängige Mehrverbrauch zu berücksichtigen.

Allgemein
Die Markierung muss vollflächig ausgefüllt sein. Auch
eine aus Einzelheiten bestehende Markierung gilt als
vollflächig ausgefüllt, wenn sie aus der Perspektive
eines LKW-Fahrers (mittlere Augenhöhe: 2,20 m) bei 30 m
Beobachtungsentfernung vollflächig gesehen wird.

Vermessungsleistungen, Aufmaßverfahren
Aufgemessen und abgerechnet werden nur die
tatsächlichen Leistungen, d. h. nur der reine Strich
ohne Unterbrechung.
Für Markierungen innerhalb von Krümmungen werden keine
Zuschläge anerkannt.

Abnahme
Die fertiggestellten Markierungen bedürfen der
förmlichen Abnahme. Diese ist vom AN bei der
Bauüberwachung des AG rechtzeitig zu beantragen.

Anzeigepflicht und Prüfung der Markierung
Der AN wird verpflichtet, der Bauüberwachung des AG den
Beginn der Markierungsarbeiten mitzuteilen.
Die Eigenüberwachungsprotokolle gemäß ZTV-M 13 sind der
Bauüberwachung des AG nach Abschluss der Arbeiten
vollständig und unverzüglich zu übergeben.
Hierzu hat der AN die erforderlichen Geräte
(Prüfkoffer) und die bundeseinheitlichen Vordrucke
vorzuhalten und einzusetzen.
Die Markierungen werden bei Abnahme durch den AG und
vor Ablauf der Verjährungsfrist für Mängelansprüche
durch das Prüfcenter des Landesbetriebes Straßen NRW
überprüft.

Folgende Belege sind auf Verlangen der Bauüberwachung
des AG vor der Ausführung vorzulegen:
-  RPA-Prüfzeugnisse der BASt von den angebotenen Markierungsmaterialien
-  Bestätigung der LGA Nürnberg über Mustergleichheit
-  Sicherheitsdatenblatt gemäß DIN 52900
-  Beglaubigte Abschrift des Prüfzertifikates eines
  Fahrbahnmarkierers des eigenen Betriebes

Zur Kontrolle der Lieferung sind zu Beginn der Baumaßnahme Rückstellproben der Markierungsstoffe zu
nehmen und nach Herstellervorschrift zu lagern. Mit
diesen Rückstellproben können dann im Bedarfsfall
stichprobenartige Mustergleichheitsprüfungen bei der
Prüfstelle für Baustoffe durchgeführt werden.

Hinweise
Die Markierungsmaterialien selbst dürfen in ihrer
Zusammensetzung von den geprüften Mustern, d. h. wie in
den zugehörigen Prüfunterlagen dokumentiert, nicht
abweichen.

Ausführungsunterlagen
Vom AG zur Verfügung gestellte Ausführungsunterlagen:
Beschilderungs- und Markierungsplan, zusätzliche
Angaben zur Maßnahme werden von der Bauüberwachung des
AG in der Örtlichkeit gemacht.

Vom AN zu beschaffende Ausführungsunterlagen
Keine bis auf die im Zuge dieser Baubeschreibung bzw.
dem Leistungsverzeichnis benannten Zeugnisse, Dokumente
und sonstige Unterlagen.

Richtlinien und Vorschriften
RMS: Richtlinien für die Markierung von Straßen, Teil 1
und 2 in der jeweils gültigen Fassung

ZTV-M 13: Zusätzliche Technische Vertragsbedingungen
und Richtlinien für Markierungen auf Straßen (Ausgabe
2013)

TL-M 06: Technische Lieferbedingungen für weiße
Markierungsmaterialien (Ausgabe 2006)

RSA 95: Richtlinien für die Sicherung von
Arbeitsstellen an Straßen (Ausgabe 1995)

ZTV-SA 97: Zusätzliche Technische Vertragsbedingungen
und Richtlinien für die Sicherung von Arbeitsstellen an
Straße (Ausgabe 1997) einschl. der Änderungen und
Ergänzungen

Anzuwendende Normen:
Alle einschlägigen EN- und DIN Vorschriften

*Hinweis*
Verkehrsfreigabemarkierung

**1.2.8.01 Längsmarkierungen Typ I, B = 0,12 m, durchgehend, herstellen**
Längsmarkierungen Typ I einschl. evtl. Sperrflächenumrandung herstellen. Der lose Schmutz ist von der zu
markierenden Fläche zu entfernen.
Abgerechnet wird der markierte Strich, bei
Doppelstrichen zwei Striche.
Strich mit Vormarkierung als
Verkehrsfreigabemarkierung.
Strichbreite = 0,12 m.
Durchgehender Schmalstrich als Fahrstreifenbegrenzung
und Fahrbahnbegrenzung.
Markierungsstoffart: Lösemittelarme Farbe (High-Solid)
ohne das Lösemittel Toluol.
Verkehrsklasse: P5.
Überrollbarkeitsklasse: T3.
Markierung auf grobstrukturierter Deckschicht.
Markierungen in Einzellängen.
Menge: 10,000 m

**1.2.8.02 Längsmarkierungen Typ I, B = 0,12 m, unterbrochen, herstellen**
Längsmarkierungen Typ I einschl. evtl. Sperrflächenumrandung herstellen. Der lose Schmutz ist von der zu
markierenden Fläche zu entfernen.
Abgerechnet wird der markierte Strich, bei
Doppelstrichen zwei Striche.
Strich mit Vormarkierung als
Verkehrsfreigabemarkierung.
Strichbreite = 0,12 m.
Unterbrochener Schmalstrich als Leitlinie und
Warnlinie, Strich/Lücke = 1 m/2 m, 1,5 m/1,5 m, 3 m/3
m, 3 m/6 m,
4 m/2 m, 4 m/8 m.
Markierungsstoffart: Lösemittelarme Farbe (High-Solid)
ohne das Lösemittel Toluol.
Verkehrsklasse: P5.
Überrollbarkeitsklasse: T3.
Markierung auf grobstrukturierter Deckschicht.
Markierungen in Einzellängen.
Menge: 30,000 m

**1.2.8.03 Längsmarkierungen Typ I, B = 0,25 m, unterbrochen, herstellen**
Längsmarkierungen Typ I einschl. evtl. Sperrflächenumrandung herstellen. Der lose Schmutz ist von der zu
markierenden Fläche zu entfernen.
Abgerechnet wird der markierte Strich, bei
Doppelstrichen zwei Striche.
Strich mit Vormarkierung als
Verkehrsfreigabemarkierung.
Strichbreite = 0,25 m.
Unterbrochener Breitstrich als unterbrochene Fahrbahnbegrenzung, Strich/Lücke = 1,50 m/1,50 m.
Markierungsstoffart: Lösemittelarme Farbe (High-Solid)
ohne das Lösemittel Toluol.
Verkehrsklasse: P5.
Überrollbarkeitsklasse: T3.
Markierung auf grobstrukturierter Deckschicht.
Markierungen in Einzellängen.
Menge: 6,000 m

**1.2.8.04 Quermarkierungen Typ I, B = 0,25 m, unterbrochen, herstellen**
Quermarkierungen Typ I herstellen. Der lose Schmutz ist
von der zu markierenden Fläche zu entfernen.
Abgerechnet wird der markierte Strich.
Strich mit Vormarkierung als
Verkehrsfreigabemarkierung.
Strichbreite = 0,25 m.
Unterbrochener Querstrich als Radfahrerfurt. Strich/
Lücke = 0,50 m/0,20 m.
Markierungsstoffart: Lösemittelarme Farbe (High-Solid)
ohne das Lösemittel Toluol.
Verkehrsklasse: P5.
Überrollbarkeitsklasse: T3.
Markierung auf grobstrukturierter Deckschicht.
Markierungen in Einzellängen.
Menge: 10,000 m

*Hinweis*
Endgültige Markierung

**1.2.8.05 Längsmarkierungen Typ II, B = 0,12 m, durchgehend, herstellen**
Längsmarkierungen Typ II einschl. evtl. Sperrflächenumrandung herstellen. Der lose Schmutz ist von der zu
markierenden Fläche zu entfernen.
Abgerechnet wird der markierte Strich, bei
Doppelstrichen zwei Striche.
Strich ohne Vormarkierung auf
Verkehrsfreigabemarkierung.
Strichbreite = 0,12 m.
Durchgehender Schmalstrich als Fahrstreifenbegrenzung
und Fahrbahnbegrenzung.
Markierungsstoffart: Kaltplastik, System "Stochastisch
verteilte Agglomerate".
Verkehrsklasse: P7.
Überrollbarkeitsklasse: T3.
Markierung auf grobstrukturierter Deckschicht.
Markierungen in Einzellängen.
Menge: 10,000 m

**1.2.8.06 Längsmarkierungen Typ II, B = 0,12 m, unterbrochen, herstellen**
Längsmarkierungen Typ II einschl. evtl. Sperrflächenumrandung herstellen. Der lose Schmutz ist von der zu
markierenden Fläche zu entfernen.
Abgerechnet wird der markierte Strich, bei
Doppelstrichen zwei Striche.
Strich ohne Vormarkierung auf
Verkehrsfreigabemarkierung.
Strichbreite = 0,12 m.
Unterbrochener Schmalstrich als Leitlinie und
Warnlinie, Strich/Lücke = 1 m/1 m, 1,5 m/1,5 m, 3 m/3
m, 3 m/6 m,
4 m/2 m, 4 m/8 m.
Markierungsstoffart: Kaltplastik, System "Stochastisch
verteilte Agglomerate".
Verkehrsklasse: P7.
Überrollbarkeitsklasse: T3.
Markierung auf grobstrukturierter Deckschicht.
Markierungen in Einzellängen.
Menge: 30,000 m

**1.2.8.07 Längsmarkierungen Typ II, B = 0,25 m, unterbrochen, herstellen**
Längsmarkierungen Typ II herstellen. Der lose Schmutz
ist von der zu markierenden Fläche zu entfernen.
Abgerechnet wird der markierte Strich, bei
Doppelstrichen zwei Striche.
Strich ohne Vormarkierung auf
Verkehrsfreigabemarkierung.
Strichbreite = 0,25 m.
Unterbrochener Breitstrich als unterbrochene Fahrbahnbegrenzung,
Strich/Lücke = 1,50 m/1,50 m.
Markierungsstoffart: Kaltplastik, aufgelegt,
Schichtdicke 3 mm.
Verkehrsklasse: P6.
Überrollbarkeitsklasse: T3.
Markierung auf grobstrukturierter Deckschicht.
Markierungen in Einzellängen.
Menge: 6,000 m

**1.2.8.08 Quermarkierungen Typ II, B = 0,25 m, unterbrochen, herstellen**
Quermarkierungen Typ II herstellen. Der lose Schmutz
ist von der zu markierenden Fläche zu entfernen.
Abgerechnet wird der markierte Strich.
Strich ohne Vormarkierung auf
Verkehrsfreigabemarkierung.
Strichbreite = 0,25 m.
Unterbrochener Querstrich als Radfahrerfurt.
Strich/Lücke = 0,50 m/0,20 m.
Markierungsstoffart: Kaltplastik, aufgelegt,
Schichtdicke 3 mm.
Verkehrsklasse: P6.
Überrollbarkeitsklasse: T3.
Markierung auf grobstrukturierter Deckschicht.
Markierungen in Einzellängen.
Menge: 10,000 m

#### Titel 1.3 vorh. Brückenbauwerk

##### Untertitel 1.3.1 Aufnahme vorhandener Befestigungen

**1.3.1.01 Radwegbefestigungen aus Gussasphalt, Dicke 2 bis 4 cm, schneiden**
Radwegbefestigungen aus Gussasphaltdeckschicht, ca. 2
bis 4 cm dick, scharfkantig und geradlinig abschneiden.
Schnitt in Einzellängen.
Menge: 5,000 m

**1.3.1.02 Fahrbahnbefestigungen aus Asphalt, Dicke 5 bis 10 cm, schneiden**
Fahrbahnbefestigungen aus Asphaltdeck- und
Asphalttragschicht, ca. 5 bis 10 cm dick, scharfkantig
und geradlinig abschneiden.
Schnitt in Einzellängen.
Menge: 15,000 m

**1.3.1.03 Radwegflächen aus Asphaltbeton und Gussasphalt fräsen**
Fahrbahnflächen aus Asphaltbeton und Gussasphalt gemäß
den Hinweisen für das Fräsen von Asphaltbefestigungen
und Befestigungen mit teer-/pechtypischen Bestandteilen
(H FA), Ausgabe 2010, fräsen und das anfallende
Material umweltgerecht entsorgen.
Fräsbreite: ca. 1,00 bis 1,50 m.
Frästiefe: ca. 3 cm.
Fräsen in Einzelflächen im Bereich des Brückenbauwerks.
Menge: 40,000 m2

**1.3.1.04 Fahrbahnflächen aus Asphaltbeton und Gussasphalt fräsen**
Fahrbahnflächen aus Asphaltbeton und Gussasphalt gemäß
den Hinweisen für das Fräsen von Asphaltbefestigungen
und Befestigungen mit teer-/pechtypischen Bestandteilen
(H FA), Ausgabe 2010, fräsen und das anfallende
Material umweltgerecht entsorgen.
Fräsbreite: ca. 6,00 bis 7,00 m.
Frästiefe: ca. 7 bis 9 cm.
Fräsen in Einzelflächen im Bereich des Brückenbauwerks.
Menge: 225,000 m2

**1.3.1.05 Bordsteine H 18x30, H 15x25 und R 15x22 aufnehmen**
Hochbordsteine H 18x30, H 15x25 und Rundbordsteine R
15x22 aufnehmen, abfahren und umweltgerecht entsorgen.
Bordsteine sind auf dem Brückenbauwerk versetzt.
Aufnahme in Einzellängen.
Menge: 34,000 m

##### Untertitel 1.3.2 Oberflächenentwässerung

**1.3.2.01 Brückenstraßenabläufe ausbauen und entsorgen**
Brückenstraßenabläufe einschließlich der Aufsätze
komplett ausbauen.
Die ausgebauten Teile sind umweltgerecht zu entsorgen.
Menge: 2,000 St

**1.3.2.02 Öffnungen im Brückenbauwerk mit Beton verschließen**
Öffnungen im Brückenbauwerk mit Beton verschließen.
Die vorhandenen Kernbohrungen im Brückenbauwerk mit
einem Durchmesser von ca. 200 mm und einer Stärke von
ca. 200 mm sind unterhalb des Brückenbauwerks mit
Schallbrettern abzudichten.
An den Seitenwänden der vorh. Kernbohrung sind 4
Verbundanker, Betonstahl Ø 12 mm, Länge ca. 250 mm, zur
Verbindung zum vorhandenen Bauwerk, an den Seitenwänden
ca. 100 mm tief einzubringen und mittels zugelassenem
chemischen Dübel (Bewehrungsanschluss) einzubauen. Die
Anker sind hakenförmig aufzubiegen.
Anschließend ist die Öffnunng mit Beton C 30/35,
Expositionsklassen XC3, XD3, XF4, aufzufüllen, zu
verdichten und nachzubehandeln.
Anbringung der Schallbretter nach Wahl des AN.
Oberhalb der Öffnung ist die Fläche mit einer
Polymerbitumenschweißbahn gemäß ZTV-ING und ZTV Bel-B
Teil 1 abzudichten.
Nach dem Aushärten des Betons sind die Schallbretter
wieder zu entfernen.
Menge: 2,000 St

**1.3.2.03 Kernbohrungen, Durchmesser 400 mm, herstellen**
Vertikale Kernbohrungen, Durchmesser 400 mm, in das
Brückenbauwerk aus Stahlbeton herstellen.
Wanddicke: ca. 20 cm.
Eingeschlossen ist die Beiarbeitung der Kernbohrung für
das Setzten des Aufsatzes.
Menge: 2,000 St

**1.3.2.04 Aufsatz 500x500 PF zur Brückensanierung liefern und einbauen**
Aufsatz 500x500 PF, mit Pewepren-Einlage, entsprechend
DIN EN 124-2, BH 68 mm, mit Scharnier, zur
Brückensanierung, Klasse D 400 entsprechend DIN EN 124-
2, Pultform liefern und montieren.
Bauhöhe 68 mm Rahmenaußenmaße 500 x 559 mm mit
Scharnier. Rahmen aus Gusseisen, umlaufend geschlossen,
mit PEWEPREN-Einlagen, mit Eimerauflage für Eimer,
Rahmen rechts- und linksseitig mit Abdeckplatte
kombinierbar, Rost aus Gusseisen mit schraubloser,
wartungsfreier Arretierung aus Edelstahl, Rost ca. 110
Grad aufklappbar.
Schlitzweite: 23 mm
Einlaufquerschnitt: 1121 cm²
Gewicht: ca. 69,5 kg

Eingeschlossen ist der Einbau von Haltebolzen zur
Fixierung der Brückenabläufe sowie die Abdichtung von
allen  Anschlussstellen mit Polymerbitumenschweißbahnen
und die Entfernung von überstehenden Haltebolzen nach
dem Einbau des Aufsatzes.
Der Brückenablauf ist an den Haltebolzen
kraftschlüssig, höhen- und fluchtgerecht zu montieren.
Die Fugen sind mit Betonvergussmasse zu vergießen.

Bei der Abrechnung der Rinnen werden die Aufsätze
übermessen und nicht abgezogen.
Menge: 2,000 St

##### Untertitel 1.3.3 Abbdichtung, Fugen, Asphaltschichten

**1.3.3.01 Feinfräsen bis zur vorh. Abdichtung**
Oberfläche unterhalb der vorhandenen Gussasphaltrinne
durch Feinfräsen bis zur vorhandenen Abdichtung
vorsichtig fräsen. Das anfallende Material
umweltgerecht entsorgen.
Die Abdichtung darf nicht Bechädigt werden.
Sämtliche Erschwernisse sind in dieser Position
einzurechnen.
Fräsbreite: ca. 0,50 m.
Frästiefe: ca. 3 bis 4 cm
Fräsen in Einzelflächen im Bereich der vorh.
Gussasphaltrinne.
Menge: 20,000 m2

**1.3.3.02 Oberflächenvorbereitung Überbauoberseite durch Feinfräsen vorbereiten**
Oberflächen der Überbauoberseite durch Feinfräsen
vorbereiten und das anfallende Material umweltgerecht
entsorgen.
Fräsbreite: ca. 1,00 bis 1,50 m.
Fräsen in Einzelflächen im Bereich des Brückenbauwerks.
Menge: 50,000 m2

**1.3.3.03 Betonunterlage für Abdichtung vorbereiten**
Betonunterlage nach Zeichnung für Abdichtung
vorbereiten. Vorbereitete Fläche säubern.
Bauteil = Oberfläche Überbau.
Vorbereitungsverfahren nach Wahl des AN
Beim Vorbereiten anfallende Stoffe von der Baustelle
entfernen und umweltgerecht entsorgen.
Menge: 50,000 m2

**1.3.3.04 Grundierung Betonunterlage Epoxidharz**
Vorbereitete Betonunterlage mit Epoxidharz grundieren.
Bauteil = Oberfläche Überbau, schwach geneigt.
Grundierung unter Dichtungsschicht.
Epoxidharz wird gesondert berechnet. Grundierte Fläche
mit feuergetrocknetem Quarzsand abstreuen.
Überschüssiges Streugut von der Baustelle entfernen und
umweltgerecht entsorgen
Abgerechnet wird nach Fläche.
Menge: 50,000 m2

**1.3.3.05 Epoxidharz liefern Grundierung**
Epoxidharz für Grundierung liefern.
Epoxidharz für Grundierung unter Dichtungsschicht.
Abgerechnet wird das Nettogewicht der Gebinde in der
Lieferform.
Menge: 40,000 kg

**1.3.3.06 Dichtungsschicht aus Bitumenschweißbahn herstellen**
Dichtungsschicht aus einer Polymerbitumenschweißbahn
gemäß ZTV-ING und ZTV Bel-B Teil 1 herstellen.
Bauteil = Oberfläche Überbau. Polymerbitumenschweißbahn
ohne Metallkaschierung. Abgerechnet wird die
tatsächlich abgedichtete Fläche.
Die Erschwernisse für die Herstellung der
Dichtungsschicht an den Knickpunkten gemäß Zeichnung
sind mit einzukalkulieren.
Menge: 80,000 m2

*Hinweis*
Bereich Fahrbahn

**1.3.3.07 Fahrbahnflächen der gefrästen Asphaltschichten reinigen**
Fahrbahnflächen der gefrästen Asphaltschutzschichten
gemäß der ZTV Asphalt-StB 07/13, von Sand, Erde, Staub
und Schmutz reinigen und das Steingerüst an
Schadensstellen freilegen.
Das Kehrgut ist umweltgerecht zu entsorgen.
Reinigung in Einzelflächen.
Menge: 200,000 m2

**1.3.3.08 Asphaltschutzschicht einbauen, MA 8 S**
Gussasphalt nach den TL Asphalt-StB 07/13 liefern und
zur Herstellung von Asphaltschutzschichten nach den
ZTV Asphalt-StB 07/13 (E GA) profilgerecht einbauen und
verdichten.
Mischgut: Gussasphalt MA 8 S mit Straßenbaubitumen
30/45 mit viskositätsveränderndem Zusatz bzw. einem
entsprechend viskositätsveränderten Bindemittel 30/45.
nach den TL Bitumen-StB 07/13.
Gesteinskörnungen aus Stahlwerksschlacke (LD-Schlacke)
sind nicht zugelassen.
Kalkstein ist für die Verwendung als Grobe und Feine
Gesteinskörnung nicht zugelassen.
Fremdfüller aus Kalkstein - Kategorie CC70.
Asphaltgranulat darf im Mischgut nicht verwendet
werden.
Einbaudicke = ca. 2 bis 6 cm in mehreren Schichten.
Einbaubreite: ca. 5,30 m.
Einbauverfahren nach Wahl des AN, von Hand oder
maschinell.
Abgerechnet wird nach Einzelmassen.
Die eingebaute Menge ist nachzuweisen.
Einbau in Einzelflächen im Bereich der Fahrbahn.
Menge: 25,000 t

**1.3.3.09 Klebehochbordsteine H 15x11 versetzen**
Betonkleberundbordsteine nach den Technischen
Lieferbedingungen für Bauprodukte zur Herstellung von
Pflasterdecken, Plattenbelägen und Einfassungen
(TL Pflaster-StB 06/15) und der DIN EN 1340, Qualität
DTI, mit erhöhtem Witterungswiderstand (eFt), liefern
und auf die neue Aspahltschutzschicht aufkleben.
Die Verlege-, Versetz- sowie Verarbeitungshinweise des
Bordsteins- und die des Kleber- und
Beschichtungsherstellers sind zwingend zu beachten.
Klevehochbordsteine H 15x11, L = 100 cm.
Farbe: grau.
Die bituminöse Oberfläche der Fahrbahn muss tragfähig,
eben, trocken und frei von öligen, weichen und
ablösbaren Bestandteilen sein. Auf Fahrbahn und
Steinunterseite ist eine 2K-Kunstharzvorbeschichtung
Typ Silikal R51 oder gleichwertig aufzubringen, danach
ist die noch feuchte Vorbeschichtung mit
feuergetrocknetem Quarzsand zur Haftungsverbesserung
abzustreuen.
Die Bordsteine sind höhen- und fluchtgerecht in einen
2K Methacrylatmörtel, Typ Silikal R17 oder
gleichwertig, Stärke 5 bis 10 mm, zu versetzen,
Fugenbreite ca. 5 mm. Eine Fugenverfüllung ist nicht
erforderlich.
Überschüssiges Material ist zu entfernen und
umweltgerecht zu entsorgen.
Versetzen in Einzellängen im Bereich des
Brückenbauwerks.
Menge: 34,000 m

**1.3.3.10 Trennschnitte an Klebehochbordsteine H 15x11 durchführen**
Trennschnitte an Klebehochbordsteine H 15x11 zum
Anpassen durchführen.
Die Steine sind rechtwinklig oder schräg zur Längsachse
mit einem Nassschneidegerät scharfkantig und
ebenflächig abzuschneiden.
Menge: 2,000 St

**1.3.3.11 Fahrbahnflächen der Asphaltschutzschicht reinigen**
Fahrbahnflächen der neu hergestellten
Asphaltschutzschicht aus Gussasphalt gemäß der ZTV
Asphalt-StB 07/13 von Sand, Erde, Staub und Schmutz
reinigen und das Steingerüst an Schadensstellen
freilegen.
Das Kehrgut ist umweltgerecht zu entsorgen.
Reinigung in Einzelflächen.
Menge: 200,000 m2

**1.3.3.12 Gussasphaltrinne einbauen, MA 8 S**
Gussasphalt nach den TL Asphalt-StB 07/13 liefern und
zur Herstellung von Entwässerungsrinnen nach den
ZTV Asphalt-StB 07/13 (E GA) profilgerecht einbauen und
verdichten.
Mischgut: Gussasphalt MA 8 S mit Straßenbaubitumen
30/45 mit viskositätsveränderndem Zusatz bzw. einem
entsprechend viskositätsveränderten Bindemittel 30/45.
nach den TL Bitumen-StB 07/13.
Gesteinskörnungen aus Stahlwerksschlacke (LD-Schlacke)
sind nicht zugelassen.
Kalkstein ist für die Verwendung als Grobe und Feine
Gesteinskörnung nicht zugelassen.
Fremdfüller aus Kalkstein - Kategorie CC70.
Asphaltgranulat darf im Mischgut nicht verwendet
werden.
Einbaudicke = ca. 3,5 cm.
Einbaubreite: ca. 0,50 m.
Einbauverfahren nach Wahl des AN, von Hand oder
maschinell.
Abgerechnet wird nach Fläche.
Die eingebaute Menge ist nachzuweisen.
Einbau in Einzelflächen.
Menge: 17,000 m2

**1.3.3.13 Oberflächen der Gussasphaltrinne bearbeiten**
Oberfläche der Gussasphaltrinne bearbeiten.
Feine Gesteinskörnung auf die noch heiße Oberfläche
aufbringen und andrücken. Verfahren C.
Nicht gebundenes Abstreumaterial ist abzufegen und
umweltgerecht zu entsorgen.
Menge des Abstreumaterials: ca. 2 bis 3 kg/m2.
Abstumpfung in Einzelflächen.
Menge: 17,000 m2

**1.3.3.14 Fugenspalt herstellen**
Fugenspalt in Gussasphaltrinne vor Borden herstellen.
Fugentiefe = 30 mm, Fugenbreite = 20 mm.
Menge: 34,000 m

**1.3.3.15 Fugen verfüllen**
Fugen der Gussasphaltrinne vor Borden verfüllen.
Fugen mit Druckluft säubern und soweit erforderlich
trocknen.
Fugentiefe = 30 mm, Fugenbreite = 20 mm.
Betonwandungen mit Voranstrich versehen.
Fugenraum bis Oberkante mit Fugenvergussmasse
verfüllen.
Menge: 34,000 m

**1.3.3.16 Bindemittel, 200 g/m2, auf die Asphaltschutzschicht aufsprühen**
Bindemittel liefern und auf die Asphaltschutzschicht
gemäß der ZTV Asphalt-StB 07/13, aufsprühen.
Bindemittel: Bitumenemulsion C60BP4-S zur Herstellung
des Schichtenverbundes nach den Technischen Lieferbedingungen für Bitumenemulsionen TL BE-StB 15.
Bindemittelmenge: 200 g/m2.
Aufsprühen in Einzelflächen der Fahrbahn.
Menge: 175,000 m2

**1.3.3.17 Asphaltdeckschichten, AC 8 D S, 87,5 kg/m2, für Fahrbahnen herstellen**
Belastungsklasse Bk3,2

Asphaltbeton nach den TL Asphalt-StB 07/13 liefern und
zur Herstellung von Asphaltdeckschichten nach den ZTV
Asphalt-StB 07/13 profilgerecht einbauen und
verdichten.
Mischgut: Asphaltbeton AC 8 D S mit Straßenbaubitumen
25/55-55 nach den TL Bitumen-StB 07/13.
Gesteinskörnungen aus Stahlwerksschlacke (LD-Schlacke)
sind nicht zugelassen.
Kalkstein ist für die Verwendung als Grobe und Feine
Gesteinskörnung nicht zugelassen.
Fremdfüller aus Kalkstein - Kategorie CC70.
Asphaltgranulat nach den TL AG-StB 09 darf für die
Herstellung der Asphaltdeckschicht mit einem Anteil von
< 20 M.-% verwendet werden.
Einbaugewicht: 87,5 kg/m2 = ca. 3,5 cm.
Einbaubreite: ca. 0,50 bis 4,00 m.
Abgerechnet wird nach Fläche.
Die eingebaute Menge ist nachzuweisen.
Herstellung in Einzelflächen der Fahrbahnen und Fräsflächen.
Das Befahren der frischen Deckschicht mit schweren
Baufahrzeugen wird nicht zugelassen.
Menge: 175,000 m2

**1.3.3.18 Oberflächen der Deckschichten abstumpfen**
Oberflächen der Deckschichten aus Asphaltbeton
abstumpfen.
Leicht bituminierterte Gesteinskörnung 1/3 mm liefern
und auf die Oberfläche der noch heißen Deckschicht
gleichmäßig aufstreuen und einwalzen. Nicht gebundenes
Abstreumaterial ist abzufegen und umweltgerecht zu
entsorgen.
Menge des Abstreumaterials: ca. 1,0 kg/m2.
Menge: 175,000 m²

**1.3.3.19 Anschmelzbare Fugenbänder in Fahrbahnen an Asphalt verlegen**
Anschmelzbare Fugenbänder entsprechend der ZTV Fug-StB
15, Teil 4, liefern und gemäß der ZTV Asphalt-StB 07/
13, entlang von Schnittkanten der bit. Deckschicht
verlegen.
Die Fugenflanken von anhaltendem Schmutz, losen Teilen
usw. befreien und mit einem bitumenhaltigen Voranstrich
gut deckend und porenfüllend streichen oder spritzen.
Nach dem Trocknen des Voranstriches ist das
anschmelzbare Fugenband gemäß den
Verarbeitungsrichtlinien des Herstellers zu verlegen.
Das Fugenband muss an die Oberkante der nachfolgend
aufzubringenden Schicht reichen. Es wird vor dem Einbau
dieser Schicht an die Fugenbegrenzungsfläche angeklebt
und mit dem Einbau/Abwalzen der heißen bit. Deckschicht
so an die eingebrachte Schicht angedrückt, dass es mit
ihr verschmilzt.
Höhe des Bandes: 40 mm.
Breite des Bandes: 8 mm.
Eingeschlossen ist das Anschneiden der vorhandenen
Deckschicht.
Verlegung in Teillängen im Bereich der Fahrbahnen.
Menge: 80,000 m

*Hinweis*
Bereich Geh- und Radweg

**1.3.3.20 Geh- und Radwegflächen der gefrästen Asphaltschutzschichten reinigen**
Fahrbahnflächen der gefrästen Asphaltschutzschichten
gemäß der ZTV Asphalt-StB 07/13, von Sand, Erde, Staub
und Schmutz reinigen und das Steingerüst an
Schadensstellen freilegen.
Das Kehrgut ist umweltgerecht zu entsorgen.
Reinigung in Einzelflächen der Geh- und Radwege.
Menge: 50,000 m2

**1.3.3.21 Asphaltschutzschicht einbauen, MA 8 N**
Gussasphalt nach den TL Asphalt-StB 07/13 liefern und
zur Herstellung von Asphaltschutzschichten im Bereich
zwischen Brückenkappe und neuen Rundbord nach den
ZTV Asphalt-StB 07/13 (E GA) profilgerecht einbauen und
verdichten.
Mischgut: Gussasphalt MA 8 N mit Straßenbaubitumen
30/45 mit viskositätsveränderndem Zusatz bzw. einem
entsprechend viskositätsveränderten Bindemittel 30/45.
nach den TL Bitumen-StB 07/13.
Gesteinskörnungen aus Stahlwerksschlacke (LD-Schlacke)
sind nicht zugelassen.
Kalkstein ist für die Verwendung als Grobe und Feine
Gesteinskörnung nicht zugelassen.
Fremdfüller aus Kalkstein - Kategorie CC70.
Asphaltgranulat darf im Mischgut nicht verwendet
werden.
Einbaudicke = ca. 10 bis 20 cm in mehreren Schichten.
Einbaubreite: ca. 1,20 m.
Einbauverfahren nach Wahl des AN, von Hand oder
maschinell.
Abgerechnet wird nach Einzelmassen.
Die eingebaute Menge ist nachzuweisen.
Einbau in Einzelflächen im Bereich zwischen
Brückenkappe und neuen Rundbord.
Menge: 20,000 t

**1.3.3.22 Geh- und Radwegflächen der Asphaltschutzschicht reinigen**
Geh- und Radwegflächen der neu hergestellten
Asphaltschutzschicht aus Gussasphalt gemäß der ZTV
Asphalt-StB 07/13 von Sand, Erde, Staub und Schmutz
reinigen und das Steingerüst an Schadensstellen
freilegen.
Das Kehrgut ist umweltgerecht zu entsorgen.
Reinigung in Einzelflächen der Geh- und Radwege.
Menge: 50,000 m2

**1.3.3.23 Asphaltdeckschichten, MA 8 N, 62,5 kg/m2, herstellen**
Gussasphalt nach den TL Asphalt-StB 07/13 liefern und
zur Herstellung von Asphaltdeckschicht im Bereich des
Geh- und Radweges nach den ZTV Asphalt-StB 07/13 (E GA)
profilgerecht einbauen und verdichten.
Mischgut: Gussasphalt MA 8 N mit Straßenbaubitumen
30/45 mit viskositätsveränderndem Zusatz bzw. einem
entsprechend viskositätsveränderten Bindemittel 30/45.
nach den TL Bitumen-StB 07/13.
Gesteinskörnungen aus Stahlwerksschlacke (LD-Schlacke)
sind nicht zugelassen.
Kalkstein ist für die Verwendung als Grobe und Feine
Gesteinskörnung nicht zugelassen.
Fremdfüller aus Kalkstein - Kategorie CC70.
Asphaltgranulat darf im Mischgut nicht verwendet
werden.
Einbaudicke = ca. 2,5 einschl. eingedrückter
Abstreukörnung.
Einbaugewicht: 62,5 kg/m2 = ca. 2,5 cm.
Einbaubreite: ca. 2,35 m.
Einbauverfahren nach Wahl des AN, von Hand oder
maschinell.
Abgerechnet wird nach Fläche.
Die eingebaute Menge ist nachzuweisen.
Einbau in Einzelflächen im Bereich des Geh- und
Radweges.
Menge: 85,000 m2

**1.3.3.24 Oberflächen der Deckschichten bearbeiten**
Oberfläche der Gussasphaltschicht bearbeiten.
Leicht mit Bindemittel umhüllte Gesteinskörnung 2/5 auf
die noch heiße Oberfläche aufbringen und andrücken.
Verfahren A.
Nicht gebundenes Abstreumaterial ist abzufegen und
umweltgerecht zu entsorgen.
Menge des Abstreumaterials: ca. 12 bis 15 kg/m2.
Abstumpfung in Einzelflächen im Bereich Geh- und
Radwege.
Menge: 85,000 m2

**1.3.3.25 Anschmelzbare Fugenbänder in Geh-/Radwege verlegen**
Anschmelzbare Fugenbänder entsprechend der ZTV Fug-StB
15, Teil 4, liefern und gemäß der ZTV Asphalt-StB 07/
13, entlang von Schnittkanten der bit. Deckschicht
verlegen.
Die Fugenflanken von anhaltendem Schmutz, losen Teilen
usw. befreien und mit einem bitumenhaltigen Voranstrich
gut deckend und porenfüllend streichen oder spritzen.
Nach dem Trocknen des Voranstriches ist das
anschmelzbare Fugenband gemäß den
Verarbeitungsrichtlinien des Herstellers zu verlegen.
Das Fugenband muss an die Oberkante der nachfolgend
aufzubringenden Schicht reichen. Es wird vor dem Einbau
dieser Schicht an die Fugenbegrenzungsfläche angeklebt
und mit dem Einbau/Abwalzen der heißen bit. Deckschicht
so an die eingebrachte Schicht angedrückt, dass es mit
ihr verschmilzt.
Höhe des Bandes: 35 mm.
Breite des Bandes: 10 mm.
Eingeschlossen ist das Anschneiden der vorhandenen
Deckschicht.
Verlegung in Teillängen im Bereich der Geh- und
Radwege.
Menge: 5,000 m

**1.3.3.26 Anschmelzbare Fugenbänder in Geg- und Radweg an Einfassungen verlegen**
Anschmelzbare Fugenbänder entsprechend der ZTV Fug-StB
15, liefern und gemäß der ZTV Asphalt-StB 07/13,
entlang von Einfassungen und Einbauten wie
Brückenkappe, Bordsteine, Rinnen, Schachtabdeckungen
und Kappen verlegen.
Die Fugenflanken von anhaltendem Schmutz, losen Teilen
usw. befreien und mit einem bitumenhaltigen Voranstrich
 gut deckend und porenfüllend streichen oder spritzen.
Nach dem Trocknen des Voranstriches ist das
anschmelzbare Fugenband gemäß den
Verarbeitungsrichtlinien des Herstellers zu verlegen.
Das Fugenband muss an die Oberkante der nachfolgend
aufzubringenden Schicht reichen. Es wird vor dem Einbau
dieser Schicht an die Fugenbegrenzungsfläche angeklebt
und mit dem Einbau/Abwalzen der heißen bit. Deckschicht
so an die eingebrachte Schicht angedrückt, dass es mit
ihr verschmilzt.
Höhe des Bandes: 30 mm.
Breite des Bandes: 8 mm.
Verlegung in Teillängen.
Menge: 68,000 m

##### Untertitel 1.3.4 Brückenkappe sanieren

**1.3.4.01 Brückenkappe vorbereiten**
Brückenkappe vorbereiten.
Vorbereitete Fläche säubern.
Bauteil = Brückenkappe (Oberfläche nach Abbau der
Geländer).
Vorbereitungsverfahren Hochdruckwasserstrahlen bzw.
nach Wahl des AN.
Beim Vorbereiten anfallende Stoffe von der Baustelle
entfernen und umweltgerecht entsorgen.

Abgerechnet wird nach Fläche.
Menge: 25,000 m2

**1.3.4.02 Brückenkappe aufrauen**
Brückenkappe mit geigneten Strahlmittel aufrauen.
Bauteil = Brückenkappe (Oberfläche nach Abbau der
Geländer).
Aufrauverfahren Sandstrahlen bzw. nach Wahl des AN.
Beim Vorbereiten anfallende Stoffe von der Baustelle
entfernen und umweltgerecht entsorgen.

Abgerechnet wird nach Fläche.
Menge: 25,000 m2

**1.3.4.03 Lose Betonteile abstemmen**
Lose und geschädigte Betonteile im Bereich der
Oberfläche der Brückenkappe (Brückengeländer) bis zum
festen Kernbeton abstemmen.
Die anfallenden Massen von der Baustelle entfernen und
umweltgerecht entsorgen.

Abgerechnet wird die einzelne Schadstelle bis 0,01 m³.
Menge: 40,000 St

**1.3.4.04 Schadstellen gemäß ZTV-Ing verfüllen**
Schadstellen gemäß ZTV-Ing verfüllen.
Alle Flächen sind vor dem Aufbringen sorgfältig
vorzunässen.
Haftbrücke nach Wahl des AN.
PCC-Betonersatz nach Wahl des AN.
Die geforderten Anforderungen gemäß ZTV-Ing sind durch
ein Prüfzeugnis nachzuweisen.

Abgerechnet wird die einzelne Schadstelle bis 0,01 m³.
Menge: 40,000 St

**1.3.4.05 Risse gemäß ZTV-Ing mit Epoxidharz injizieren**
Risse gemäß ZTV-Ing mit Epoxidharz injizieren.
Alle Risse sind mit einer Injektionspumpe
kraftschlüssig mit ein Epoxidharz zu verdämmen.
Produkt nach Wahl des AN.
Das Epoxidharz wird gesondert vergütet.
Die geforderten Anforderungen gemäß ZTV-Ing sind durch
ein Prüfzeugnis nachzuweisen.

Abgerechnet wird nach Länge des Risses.
Menge: 5,000 m

**1.3.4.06 Epoxidharz liefern**
Epoxidharz nach Wahl des AN gemäß ZTV-Ing für die
Risssanierung der Pos. 1.3.4.05. liefern.

Die eingebaute Menge ist nachzuweisen.
Menge: 5,000 l

**1.3.4.07 Beschichtung gemäß OS-F 11 herstellen**
Beschichtung aus Polyurethan mod. Epoxidharze bzw. 2-K
Polymethylmethacrylat mit erhöter dynamischer
Rissüberbrückungsfähigkeit für begeh- und befahrbare
Flächen gemäß OS-F 11 herstellen.

Verfahren nach Wahl des AN.

geforderte Eigenschaften:
- Verhinderung der Wasseraufnahme
- Verhinderung des Eindringens beton- und
stahlangreifender Stoffe
- dauerhafte Rissüberbrückung vorhandener und neu
entstehender Trennrisse unter temperatur- und
lastabhängigen Bewegungen
- Verbesserung des Frost- und Tausalz-Widerstandes
- Verbesserung der Griffigkeit

Die geforderten Anforderungen sind durch ein
Prüfzeugnis nachzuweisen.

Abgerechnet wird nach Fläche.
Menge: 25,000 m2

**1.3.4.08 Fugen sanieren**
Vorhandene Fugen in den Brückenkappen sanieren.
Fugen ausräumen, mit Druckluft säubern und soweit
erforderlich trocknen.
Fugentiefe = 30 mm, Fugenbreite = 20 mm.
Betonwandungen mit Voranstrich versehen.
Fugenraum bis Oberkante mit geeigneter
Fugenvergussmasse verfüllen.
Menge: 1,500 m

##### Untertitel 1.3.5 Geländer

**1.3.5.01 Vorhandene Geländer abbauen**
Vorhandenes geschweißtes Brückengeländer aus Stahl
bestehend aus Hohlprofilen und Füllstäbe aus
Vollprofilen. Die Standprofile sind in den
Brückenkappen befestigt. Brückengeländer demontieren,
von der Baustelle entfernen und umweltgerecht
entsorgen.

Geländerhöhe = ca. 1,10 m

Sofern eine provisorische Absturzsicherung nach dem
Abbrechen des alten Geländers bis zur Neumontage des
neuen Geländers erforderlich ist, ist diese mit
einzurechnen.

Abgerechnet wird nach Länge des Handlaufs zwischen den
Achsen der Endpfosten.
Menge: 64,000 m

**1.3.5.02 Brückengeländer aus Stahl herstellen und einbauen**
Geschweißtes Brückengeländer aus Stahl einschließlich
Fußplatten mit einer Höhe von ca. 1300 mm nach
Richtzeichnung Gel 4 entsprechend der statischen und
konstruktiven Erfordernissen und entsprechend der
Anforderungen der GUVV liefern und höhen- und
fluchtgerecht montieren.
Fußplatten inkl. Vermötelung nach Richtzeichnung Gel 14
herstellen und montieren.
Die Gesamthöhe von OK Handlauf bis OK Radwegbefestigung
aus Asphalt muss 1300 mm betragen.

Dehnfugen mit Pass-Stücken nach konstruktiven
Erfordernis-sen anordnen. Entlüftungsöffnungen der
Hohlprofile nach dem Verzinken dicht abschließen.
Entwässerungsöffnungen erhalten. Verbindungsmittel
feuerverzinkt nach DIN EN ISO 10684. Schichtdicke mind.
50 mym.

Geländer auf den Brückenkappen.

Höhe des Geländers = 1,30 m; Ausbildung als
Füllstabgelän- der mit hochgesetztem Handlauf. Pfosten
aus Hohlprofilen und Füllstäbe aus Vollprofilen.
Geländer feuerverzinken, Mittelwert der Schichtdicke
nach DIN EN ISO 1461 entsprechend der Profilwanddicke.
Verzinkte Flächen nicht mit Öl bzw. Fett behandeln.

Eingeschlossen sind alle erforderlichen
Befestigungsarbeiten und -materialien.

Abgerechnet wird nach Länge des Handlaufs zwischen den
Achsen der Endpfosten.
Menge: 64,000 m

#### Titel 1.4 Straßenbeleuchtung

*Hinweis*
Anmerkung

Die Elektroarbeiten und die Verlegung der Erdkabel sind
durch eine Elektrofachfirma auszuführen.

##### Untertitel 1.4.1 Kabelgräben und Kabelverlegung

**1.4.1.01 Kabelgräben, Tiefe 0,51 bis 0,70 m, herstellen**
Kabelgräben in Boden der Bodenklasse 3 bis 5 nach DIN
18300, DIN 4124 und DIN 18322 ausheben, nach Verlegung
des Kabels bzw. der Kabelschutzrohre wieder lagenweise
verfüllen und verdichten.
Die in den Positionen angegebene und für die Abrechnung
maßgebende Grabentiefe reicht von der Oberkante der
tatsächlichen Ausschachtungsebene (Oberkante Gelände,
Oberkante vorhandener Befestigung, Oberkante FSS/STS)
bis zur Grabensohle (5 cm unter Auflagerfläche des
Kabelschutzrohres bzw. des Kabels).
Grabenbreite: 0,40 m.
Grabentiefe: 0,51 bis 0,70 m.
Herstellung in Einzellängen.
Menge: 60,000 m

**1.4.1.02 Boden für Kopflöcher ausheben**
Boden der Bodenklasse 3 bis 5 nach DIN 18300 für
Kopflöcher verschiedener Abmessungen und zum Freilegen
von vorhandenen Kabelschleifen von Hand ausheben,
wieder einbauen und lagenweise verdichten.
Aushub in Einzelmassen.
Menge: 2,000 m3

**1.4.1.03 Flexible Kabelschutzrohre aus PE, DA 110, liefern und verlegen**
Flexible Kabelschutzrohre aus PE in Sandwich -
Bauweise, aussen gewellt - innen glatt, mit hoher
Scheiteldruckfestigkeit, gefertigt nach DIN EN 50086-2-
4 und DIN 16961, DA 110 mm, liefern und gemäß der DIN
18322 sanddicht in die Kabelgräben auf einer 5 cm
dicken Sandschicht verlegen und bis 15 cm oberhalb des
Rohrscheitels absanden.
Eingeschlosssen ist die Lieferung und der Einbau des
Sandes.
Eingeschlossen ist das Verbinden der Kabelschutzrohre,
das Liefern und der Einbau der erforderlichen
Doppelsteckmuffen, das Einkürzen der Schutzrohre sowie
das Liefern und der Einbau der Einzugsschnur.
Die verdrängten Bodenmassen bis zu einem Zuordnungswert
1.2 (Z1.2) nach LAGA sind umweltgerecht zu entsorgen.
Verlegung in kurzen Einzellängen.
Menge: 22,000 m

**1.4.1.04 Kabelschutzrohrenden aus PE, DA 110, verschließen**
Kabelschutzrohrenden aus PE, DA 110, mit Schrumpfschlauch, Stopfen oder ähnlichem nach Verlegung der
Kabel sanddicht verschließen.
Menge: 4,000 St

**1.4.1.05 Erdkabel NYY-J 5x10 mm² in Gräben verlegen**
Erdkabel NYY-J 5x10 mm² liefern und in die Kabelgräben
auf einer 5 cm dicken Sandschicht fachgerecht durch
eine Elektrofachfirma verlegen und 10 cm dick besanden.
Eingeschlosssen ist Lieferung des Sandes.
Die Kabel sind durchgängig ohne Muffen zu verlegen.
Kabelschnitte sind nur an den späteren Leuchtenpunkte
zulässig.
Die Kabel sind einzumessen.
Die verdrängten Bodenmassen bis zu einem Zuordnungswert
1.2 (Z1.2) nach LAGA sind umweltgerecht zu entsorgen.
Verlegung in Einzellängen.
Menge: 38,000 m

**1.4.1.06 Erdkabel NYY 5x10 mm² in Kabelschutzrohre verlegen**
Erdkabel NYY 5x10 mm² liefern und in die
Kabelschutzrohre fachgerecht verlegen.
Eingeschlossen ist das Freilegen der Schutzrohrenden.
Verlegung in Einzellängen.
Menge: 22,000 m

**1.4.1.07 Einzeleinschleifungen herstellen**
Einzeleinschleifungen mit Lieferung von 3 Meter
Erdkabel NYY 5x10 mm² herstellen.
Menge: 1,000 St

**1.4.1.08 Doppeleinschleifungen herstellen**
Doppeleinschleifungen mit Lieferung von 6 Meter
Erdkabel NYY 5x10 mm² herstellen.
Menge: 2,000 St

**1.4.1.09 Warmschrumpfmuffe für Erdkabel NYY-J 5x10 mm² montieren**
Warmschrumpfverbindungsgarnitur für Kabel bis 5x10 mm²,
Fabrikat: 3 M, Typ: 91-AH20-5S, oder gleichwertig,
entsprechend den VDE-Vorschriften, liefern und
betriebsfertig für die Anbindung an die vorhandenen
Kabel montieren.
In diese Position sind auch die benötigten Kerb- bzw.
Quetschverbinder und sonstige Klein- und Reinigungsmaterialien einzukalkulieren.
Menge: 2,000 St

**1.4.1.10 Vorhandenes Beleuchtungskabel im Mast anschließen**
Vorhandenes Beleuchtungskabel im neuen Mast einführen
und fachgerecht anschließen.
Eingeschlossen sind die Lieferung aller Materialien.
Menge: 1,000 St

**1.4.1.11 Trassenwarnband "Achtung Beleuchtungskabel" verlegen**
Trassenwarnband, Aufdruck "Achtung Straßenbeleuchtungskabel", liefern und im Zuge der Grabenverfüllung
nach Angabe der Bauüberwachung des AG fachgerecht
verlegen.
Breite: 40 mm
Menge: 60,000 m

**1.4.1.12 Altes Beleuchtungskabel aufnehmen**
Altes Beleuchtungskabel welches außer Betrieb genommen
wurde und beim Bodenabtrag freigelegt wurde,
einschließlich der Trassenwarnbänder und der
Abdeckungen aus Ziegelsteinen oder Hauben aus
verschiedenen Materialien aufnehmen und umweltgerecht
entsorgen.
Durchmesser der Kabel: 3 bis 7 cm.
Aufnahme in Einzellängen.
Menge: 60,000 m

##### Untertitel 1.4.2 Maste und Leuchten

**1.4.2.01 Leuchtenmaste, LPH bis ca. 8,00 m, aufnehmen und lagern**
Ansatz- oder Aufsatzleuchten, LPH bis ca. 8,00 m,
abklemmen und komplett vom Mast demontieren. Einzel-
bzw. Doppeleinschleifungen am Kabelübergangskasten
abklemmen und die Ausleger- bzw. Aufsatzmaste, LPH bis
ca. 8,00 m, komplett aufnehmen.
Die Maste sind in einem Betonfundament, Größe bis ca.
1,00x1,00x1,20 m, versetzt. Sie sind vom Beton zu
befreien. Der Beton ist umweltgerecht zu entsorgen.
Die Leuchtenmaste und die zuvor demontierten Leuchten
sind aufzuladen, zwecks Wiederverwendung bzw.
Ersatzteilvorrat zum Bauhof der Gemeinde Weeze,
Transportentfernung ca. 3 km, zu transportieren und
dort abzuladen.
Die Maste und Leuchten dürfen nicht beschädigt werden.
Die Maste dürfen nur mit LKW incl. Ladekran, der
speziell für Masttransporte geeignet ist, transportiert
werden. Die Maste dürfen nicht beschädigt werden.
Die durch den Ausbau entstandenen Gruben sind mit zu
lieferndem Füllboden lagenweise zu verfüllen und zu
verdichten.
Eingeschlossen sind alle erforderlichen Erdarbeiten,
die Demontage der Leuchten und das Abklemmen der Kabel.
Menge: 2,000 St

**1.4.2.02 Maste, LPH 4,50 m, ST 37, liefern und aufstellen**
Aufsatzmaste aus Stahl ST 37, zylindrisch-abgesetzt,
innen und außen feuerverzinkt, nach den aktuellen DIN-
Normen gefertigt, komplett mit
a) innen und außen feuerverzinkter
Stahlrostschutzmanschette,
b) Erdstück mit 2 Kabeleinführungslöcher 50x150 mm,
c) Gerätesteg 400 mm mit 2 Schiebemuttern und der
 Erdungsschraube,
d) Türausschnitt 85x400 mm,
e) Stahltür mit Dreikantverschluß,
 liefern, montieren und aufstellen.
Maße:
Lichtpunkthöhe:  4500 mm
Erdstück:  800 mm
H1:  1200 mm
H2:  3300 mm
Rohrabmessungen: Durchmesser Stärke
  unten  114 mm  3,0 mm
  oben  76 mm  3,0 mm

Farbe: RAL 7011.

Auf die Maste sind Schrumpfmanschetten gegen Korrosion
aufzuziehen. Die Mastspitze ist mit einer Kappe zu
verschließen.
Die Maste sind in einem Betonfundament aus C 20/25, ca.
0,60x0,60x1,00 m, zu versetzen.
Eingeschlossen sind alle erforderlichen Erdarbeiten,
das Anpassen und Schneiden der Pflasterdecke bzw. des
Plattenbelages an die Maste, die Montage der Leuchten
sowie das Einführen und Anklemmen der Kabel.
Die verdrängten Bodenmassen bis zu einem Zuordnungswert
1.2 (Z1.2) nach LAGA sind umweltgerecht zu entsorgen.

Nach dem Aufstellen sind die Maste auf gesamter Länge
und gesamten Umfang zu streichen.
Farbe: RAL 7011.
Menge: 3,000 St

**1.4.2.03 Pilzleuchte Siteco City Light Plus, ST1.2a, liefern und montieren**
PILZLEUCHTE LED, Mastleuchte, Modul 540, Fabr. Siteco,
gemäß nachstehender Beschreibung liefern und auf die
Maste der Pos. 1.4.2.02. montieren.

Siteco City Light Plus, ST1.2a, 3000K, 5XA5273EB14H

CITY-LIGHT PLUS LED, Mastleuchte, Modul 540 Plus,
primäre Lichtlenkung mit 3-Zonen Facetten-Reflektor,
aus Kunststoff, Silber beschichtet, hochglänzend,
strukturiert, primäre lichttechn. Abdeckung: Abdeckung,
aus PMMA, klar,
Abstrahlrichtung primär: seitlich, Abstrahlwinkel
primär: breit strahlend. Lichtaustritt: direkt
strahlend, primäre Lichtcharakteristik: asymmetrisch,
Montageart: Aufsatz, LED High Power LED,
Bemessungslichtstrom: 1.470 lm, Lichtfarbe: 830,
Farbtemperatur: 3000K, Vorschaltgerät: EVG Plus,
Steuerung: optimierte Konstantlichtstromsteuerung (CLO
2.0), flexible Lichtstromparametrierung, zeitabhängige
Lichtstromsteuerung, digitale
Kommunikationsschnittstelle, Leistungsreduzierung,
Überhitzungsschutz, elektronische Leistungsreduzierung,
mit Klemme, 6polig, max. 2,5mm², Netzanschluss:
220..240V, AC, 50/60Hz, Anschlussleistung: Beginn der
Lebensdauer: 14 W, Ende der Lebensdauer: 14 W,
Reduzierung: 7 W, Leuchtengehäuse-Oberteil, aus
Polyester, glasfaserverstärkt, lackiert, Siteco® in
Sonderfarbe RAL 7011, Durchmesser: 750 mm, Höhe: 590mm,
für Zopfmaß: d x l = 76 x 70mm (Aufsatz) | mit
Reduzierstück (optionales Zubehör) 60 x 70mm,
Mastaufsatzelement, aus Aluminium- Druckguss, lackiert,
Siteco® in Sonderfarbe RAL 7011, Modul 540 Plus,
Ausstattung: Power, Schutzart (gesamt): IP65,
Schutzklasse (gesamt): SK II (Schutzisoliert),
Prüfzeichen: CE, ENEC, VDE.

Eingeschlossen ist die Lieferung des erforderlichen
Feucht- raumkabels NYM 5x1,5 mm2 als Verbindung
zwischen der Leuchte und des Kabelübergangskasten und
die Herstellung der Anschlüsse.
Menge: 3,000 St

**1.4.2.04 Kabelübergangskästen 2 x D01 (E14) liefern und montieren**
Kabelübergangs- und Sicherungskästen zum Einbau in
Lichtmaste, nach DIN VDE 0660 und DIN 43628, aus
schlagfestem Kunststoff, klarsichtigem Deckel, für alle
Netzformen, für Lichtmaste ab 84 mm Durchmesser, für
Türgrößen ab 70 x 240 mm, für 1-3 Kabel 5x16 mm²,
2 Stück Sicherungssockel D01(E14) mit  Schraubkappen,
mit Mantelklemmen, vorverdrahtet, einschließlich
Sicherungszubehör wie Schraubkappen und
Schmelzeinsätze und Berührungsschutz komplett liefern,
in den Mast montieren und bis zu 3 Erdkabel NYY-J 5x10
mm² und Kabel NYM-J 3x1,5 mm² bzw. NYM-J 5x1,5 mm²
komplett fachgerecht einschließlich Erdung anschließen.
Fabrikat: Raychem, Typ: EKM 2020, oder gleichwertig.
Menge: 3,000 St

##### Untertitel 1.4.3 Stundenlohnarbeiten und Dokumentation

**1.4.3.01 Stundenlohnarbeiten durch Elektroinstallateur ausführen**
Stundenlohnarbeiten durch Arbeitskräfte auf Anordnung
des AG ausführen.
Angeboten wird für die jeweilige Arbeitskraft ein
Verrech-nungssatz, der sämtliche Aufwendungen enthält,
insbesondere den tatsächlichen Lohn mit den Zuschlägen
für Gemeinkosten, Sozialkassenbeiträge,
vermögenswirksame Leistungen und dgl. sowie Lohn- bzw.
Gehaltsnebenkosten.
Zuschläge für Nacht-, Sonntags- und Feiertagsarbeit
sind jedoch nicht eingerechnet. Der Verrechnungssatz
ist unter Beachtung der preisrechtlichen Vorschriften
ermittelt. Er gilt unabhängig von der Anzahl der
abgerechneten Stunden.
Für Elektroinstallateur.
Menge: 2,000 h

**1.4.3.02 Stundenlohnarbeiten durch Monteur mit Kabeltrassensuchgerät ausführen**
Stundenlohnarbeiten, wie in Pos. 1.4.3.01. beschrieben,
durch Arbeitskräfte auf Anordnung des AG ausführen.
Für Monteur mit Kabeltrassensuchgerät.
Menge: 2,000 h

**1.4.3.03 Stundenlohnarbeiten durch Elektromeister ausführen**
Stundenlohnarbeiten, wie in Pos. 1.4.3.01. beschrieben,
durch Arbeitskräfte auf Anordnung des AG ausführen.
Für Elektromeister.
Menge: 2,000 h

**1.4.3.04 Stundenlohnarbeiten durch Montagewagen mit Arbeitsbühne ausführen**
Stundenlohnarbeiten durch Baugeräte auf Anordnung des
AG ausführen.
Angeboten wird für das jeweilige Gerät ein
Verrechnungssatz, der sämtliche Aufwendungen für den
Einsatz enthält, insbesondere Gerätevorhalte- und
Betriebsstoffkosten sowie sämtliche Zuschläge
einschließlich der Kosten für das Bedienungspersonal.
Abgerechnet wird nach tatsächlich geleisteten
Arbeitsstunden. Der Verrechnungssatz ist unter
Beachtung der preisrechtlichen Vorschriften ermittelt.
Er gilt unabhängig von der Anzahl der abgerechneten
Stunden.
Für Montagewagen mit Arbeitsbühne.
Menge: 2,000 h

**1.4.3.05 Bestandslageplan der neu erstellten Beleuchtungseinrichtung herstellen**
Bestandslageplan für die neu erstellte Beleuchtungseinrichtung am Fährsteg durch ein vom AG zugelassenes
Büro für Ingenieurvermessung herstellen lassen.
Der Grundplan, M = 1:250, mit den ALK-Daten und den
Gebäuden wird im AutoCad-Format durch den AG zur
Verfügung gestellt und ist zwingend als Grundlage für
die Bestandslageplan zu verwenden.
Der Bestandslageplan ist auf der Grundlage der DIN 2425
in der gültigen Fassung anzufertigen und zu
beschriften.
Hierzu sind die Kabelknickpunkte, erforderliche
Zwischenpunkte und alle Leuchtenstandorte im Landeskoordinatensystem (ETRS89/UTM-Koordinaten) digital
einzumessen und nach DIN 2425 Teil 4 in den
Bestandslageplan einzutragen und zu beschriften. Ebenso
einzutragen sind: Beleuchtungseinrichtungen mit
Bestückungen, Einspeisestellen, Einmessung der
Kabeltrassen, Querschnitte sowie das Messen und
Eintragen der Kurzschlusswerte.
Zusätzlich sind Grenzabstände und Spannmaße von
Grenzsteinen zu messen und einzutragen.
Der Bestandslageplan gilt gleichzeitig als
Abrechnungszeichnung und ist als Datei im AutoCad-
Format (dxf- und dwg-Format) und als PDF-Datei auf
einer CD-ROM/DVD und zweifach als farbige Papierabzüge
der Bauüberwachung des AG zu übergeben.
Vor Endausfertigung sind der Bauüberwachung des AG
Vorabzüge zur Duchsicht und Korrektur zu übergeben.
Abgerechnet wird ein Bestandslageplan unabhängig von
der Anzahl der erforderlichen Planauschnitte.
Menge: 1,000 Psch

### Abschnitt 2 Nierspromenade mit Stege und Anlegestelle

#### Titel 2.1 Baubegleitende Leistungen

##### Untertitel 2.1.1 Verkehrssicherung

**2.1.1.01 Verkehrssicherung ausführen**
Verkehrssicherung der Baustelle für die Herstellung der
Nierspromenade von der Straße "Fährsteg" bis zur
Loëstraße ausführen.

Einrichtungen zur Verkehrssicherung, Beschilderung,
Absperrung, Umleitungen und Verkehrsregelung nach den
RSA 95, den ZTV-SA 97, der Bau-BG und der StVO bei
Bauarbeiten auf 2-streifigen Fahrbahnen aufbauen,
entsprechend der Bauabschnitte anpassen und umsetzen,
ständig unterhalten, warten und betreiben ggf. ändern
und umsetzen und nach Beendigung aller Leistungen
abbauen und von der Baustelle entfernen.

Bei der Herstellung der Nierspromenade ist davon
auszugehen, dass an der Straße "Fährsteg" und an der
Loëstraße eine Zufahrt zur Baustelle eingerichtet wird.
Im Bereich der Straße "Fährsteg" wird eine
provisorische Baustellenzufahrt hergestellt. Auf der
Straße "Fährsteg" und an der Loëstraße muss im Bereich
der Baustellenzufahrten über den gesamten Zeitraum der
Baumaßnahme ein Halteverbot eingerichtet werden.

Der komplette Baustellenbereich ist für den
öffentlichen Auto, Rad- und Fußgängerverkehr komplett
abzusperren. Die hierfür benötigten Bauzäune und
Asturzsicherungen sowie die Kosten für den Aufbau, die
Unterhaltung, das Umsetzen und das Abbauen der
Sicherungen ist in diese Position mit einzukalkulieren.

Die Durchfahrt für Rettungsdienste durch die Baumaßnahme ist durch den Auftragnehmer während aller
Bauabschnitte jederzeit zu ermöglichen.

Vor Baubeginn ist die Ausführung und Einteilung der
Arbeiten mit dem Auftraggeber abzustimmen und in einem
Bauzeitenplan darzustellen. Der Bauzeitenplan ist vor
Beginn der Bauarbeiten aufzustellen, monatlich
fortzuschreiben und der Bauüberwachung des AG zu übergeben. Die Kosten für die Abstimmung, Erstellung und
Fortschreibung des Bauzeitenplanes werden gemäß
Position 2.1.2.01 bzw. 2.1.2.02 vergütet.

Der Auftragnehmer hat alle Maßnahmen zur Sicherung und
Regelung des Verkehrs innerhalb der Baustelle, die
wegen der von ihm ausgeführten Arbeiten erforderlich
sind, auch außerhalb der Arbeitszeit, durchzuführen.

Die Zufahrt zu den Grundstücken und Gebäuden muss
jederzeit aufrechterhalten werden. Ist das
Aufrechterhalten der Zufahrt zu den Grundstücken und
Gebäuden aus bautechnischen Gründen kurzfristig nicht
möglich, muss der Auftragnehmer die
Grundstückseigentümer bzw. die Anlieger benachrichtigen
und sich mit ihnen abstimmen.
Die Kosten für die Herstellung und Beseitigung von
provisorischen Haus- und Grundstückszufahrten während
der Bauausführung sind hier einzurechnen.

Einzukalkulieren sind:
- Über- und Innerörtliche Verkehrsregelung gemäß
Auflagen der o.g. Behörden.
- Einen Beschilderungsplan erstellen und zur
Genehmigung  bei der Verkehrsbehörde vorlegen.
- Permanente Aufrechterhaltung des Verkehrs.
- Sicherung gegen jeden Verkehr im eigentl. Baubereich.
- Massive Absperrung der Baustelle allseitig zum
Verkehr.
- Beleuchtung, Beschilderung und Wartung der
Sicherungseinrichtungen von 0-24 Uhr einschl. der
abeitsfreien Tage.

Dem AG ist ein Verantwortlicher zu benennen, der immer
erreichbar ist und kurzfristig Reparaturen, Ergänzungen
und Wartungsarbeiten an den Beschilderungen,
Absperrungen usw. durchführen kann.

Der AN hat rechtzeitig die Anordnung der
Straßensperrung bei der zuständigen
Straßenverkehrsbehörde zu beantragen und die
erforderlichen Verkehrszeichenpläne aufzustellen und
vorzulegen.
Die Gebühr für die Anordnung nach der StVO durch die
zuständige Straßenverkehrsbehörde werden dem AN gegen
einen entsprechenden Nachweis erstattet.

Die Vergütung für die Verkehrssicherung wird bei
Abschlagsrechnungen entsprechend dem Verhältnis der
Rechnungssumme zur Bruttosumme des Abschnittes 1
gezahlt.

Bei Mengenänderungen der vertraglichen Leistungen, bei
Bauzeitverlängerungen oder bei eventuellen Unterbrechungen der Bautätigkeit bleibt der Betrag unverändert.
Menge: 1,000 St

**2.1.1.02 Stahlplatten für provisorische Überfahrten herstellen**
Stahlplatten für provisorische Überfahrten in
Abstimmung mit der Bauüberwachung des AG liefern,
vorhalten und wieder  entfernen.
Abgerechnet werden die provisorischen Überfahrten die
vom AG bzw. von der Bauüberwachung angeordnet wurden.
Eingeschlossen ist das Liefern, Vorhalten, Unterhalten,
Verlegen, Aufnehmen und Wiederentfernen der
Stahlplatten.

Die genutzten Flächen sind nach dem Rückbau der
Stahlplatten in den ursprünglichen Zustand zurück zu
versetzen.

Die Dicke der Stahlplatten ist so zu wählen, dass sie
die Belastungen des Verkehrs aufnehmen können.
Die Herstellung einer ebenen Auflagerfläche bei der
Verlegung der Stahlplatten und das Reinigen und Richten
der Stahlplatten nach Beendigung der Bauarbeiten sind
hier einzurechnen.

Stahlplatten zur "Umfahrung" des Baumes auf dem
Flurstück 73.
Menge: 100,000 m2

##### Untertitel 2.1.2 Verrechnungssätze

**2.1.2.01 Bauzeitenplan aufstellen**
Bauzeitenplan anteilig für Abschnitt 2 aufstellen.
Darstellung aller im Zuge der Bauausführung
erforderlichen Einzel- und Teilleistungen,
einschließlich Leistungen Dritter (z. B.
Versorgungsunternehmen), als Balkendiagramm, mit
taggenauer Angabe von Ausführungszeiträumen.
Die Leistungen sind entsprechend dem
Leistungsverzeichnis und unter Berücksichtigung der
Ausführungsabschnitte zu gliedern.
Der Bauzeitenplan ist als gut lesbarer Papierausdruck
und digital als PDF der Bauüberwachung des AG einfach
zu übergeben sowie auf der Baustelle vorzuhalten.
Vor Anfertigen der Papierausdrucke ist der
Bauüberwachung des AG ein Vorabzug zur Abstimmung und
Freigabe zu übermitteln.
Die Aufstellung ist unmittelbar nach Auftragserteilung
auszuführen.
Die Kosten für die erforderlichen Abstimmungen
hinsichtlich der zu berücksichtigenden Leistungen
Dritter sind hier einzukalkulieren.

Die Fortschreibungen des abgestimmten und freigegebenen
Bauzeitenplans werden über die Pos. 2.1.2.02 vergütet.

Bei Mengenänderungen der vertraglichen Leistungen, bei
Bauzeitverlängerungen oder bei eventuellen Unterbrechungen der Bautätigkeit bleibt der Betrag
unverändert.
Menge: 1,000 Psch

**2.1.2.02 Bauzeitenplan fortschreiben**
Bauzeitenplan anteilig für Abschnitt 2, der gemäß Pos.
2.1.2.01. aufgestellt wurde, fortschreiben.
In die Fortschreibung sind alle im Zuge der
Bauausführung eintretenden Änderungen hinsichtlich Art
und Umfang der Leistungen sowie hinsichtlich des
Ausführungszeitraums einzuarbeiten.
Die Nummerierung der Fortschreibung ist im
Bauzeitenplan anzugeben.
Die Fortschreibung ist jeweils nach vorheriger
Aufforderung durch den AG zu erstellen sowie in
Papierform und digital als PDF der Bauüberwachung des
AG zu übergeben.
Menge: 6,000 St

**2.1.2.03 Grenzpunkte anzeigen, markieren und sichern**
Vor dem Ausbau der Straßen hat sich der AN die
Grenzpunkte, die die Verkehrsflächen begrenzen, durch
einen ÖbVI anzeigen zu lassen.
Die Achslänge der Niersproemnade beträgt ca. 375 m, die
Grenzlängen ca. 500 m.
Die Grenzanzeige ist durch den ÖbVI zu protokollieren.
Das Protokoll ist der Bauüberwachung des AG
auszuhändigen.
Die Kosten der Grenzanzeige trägt der AN.
Die Grenzpunkte sind mit einem Holzpfosten dauerhaft zu
markieren und während der gesamten Bauzeit bis zum Ende
der Fertigstellung zu sichern.
Alle Grenzpunkte, die der AN schuldhaft beseitigt hat,
hat der AN auf seine Kosten durch einen ÖbVI wiederherstellen zu lassen.
Bei den Erdarbeiten sind im Bereich der Grenzpunkte /
Grenzsteine die Arbeiten von Hand durchzuführen. Der
Mehraufwand ist hier einzukalkulieren. Eine besondere
Vergütung wird nicht anerkannt.
Die Grenzen dürfen nicht überbaut werden.
Sollten Verkehrsflächen dennoch auf Privatgrundstücken
außerhalb der ausgewiesenen Straßenflächen liegen, hat
der AN diesen Zustand auf seine Kosten zu beseitigen.
Diese Beseitigungspflicht gilt auch nach der Abnahme
bis zum Ende der Gewährleistungsfrist.
Menge: 30,000 St

**2.1.2.04 Statische Plattendruckversuche nach DIN 18134 durchführen**
Statische Plattendruckversuche nach DIN 18134 durch ein
von der Bauüberwachung des AG zugelassenes Unternehmen
durchführen. Plattendruckversuche des AN gelten als
Eigenüberwachung und werden nicht als Kontrollprüfungen
anerkannt.
Eingeschlossen ist die Gestellung eines Belastungswiderlagers, z. B. beladener LKW.
Die Ergebnisse sind sauber als Drucksetzungs-Diagramm
aufzulisten und in zweifacher Ausfertigung zu
übergeben.
Versuche mit negativen Ergebnissen werden nicht
vergütet.
Menge: 4,000 St

**2.1.2.05 Dynamische Plattendruckversuche ausführen, TP BF-StB Teil B 8.3**
Dynamische Plattendruckversuche nach TP BF-StB Teil B
8.3 durch ein vom AG zugelassenes Unternehmen
ausführen.
Die Ergebnisse sind sauber als Drucksetzungs-Diagramm
aufzulisten und in zweifacher Ausfertigung zu
übergeben.
Plattendruckversuche des AN gelten als Eigenüberwachung
und werden nicht als Kontrollprüfungen anerkannt.
Versuche mit negativen Ergebnissen werden nicht
vergütet.
Menge: 10,000 St

**2.1.2.06 Digitale Bilder herstellen**
Digitale Bilder über den wesentlichen Bauablauf sowie
über Besonderheiten der Maßnahme (Auflösung min. 5
Megapixel, 16k Farben) herstellen. Die Bilder sind nach
Abschluss der Bauarbeiten auf einem digitalen
Datenträger zu übergeben.
Die Anzahl der Bilder wird auf die angegebene Anzahl
begrenzt. Werden mehr Bilder aufgenommen, ist durch den
AN in Abstimmung mit der Bauüberwachung des AG eine
Auswahl zu treffen.
Menge: 50,000 St

**2.1.2.07 Baustraße herstellen, unterhalten und zurückbauen**
Provisorische Baustraße, für die Arbeiten im Bereich
der Nierspromenade zur "Umfahrung" des Flurstücks 29,
in erforderlichem Umfang herstellen, unterhalten und
zurückbauen.

Provisorische Baustraße durch "Anschultern" der
vorhandenen Uferböschungen in der Niers.

Länge der Baustraße: ca. 30 m.

Eingeschlossen sind sämtliche notwendigen Arbeiten, wie
Oberbodenabtrag, Einbau Füllkies / STS in der
notwendigen Breite; Rückbau Baustraße, Andeckung
Oberboden etc.

Die Ausführung der Arbeiten ist vorab mit dem
Niersverband und der Bezirksregierung abzustimmen.

Die als Baustraße genutzte Fläche ist nach dem Rückbau
der Baustraße in den ursprünglichen Zustand zurück zu
versetzen.
Menge: 1,000 Psch

**2.1.2.08 Baustraße herstellen, unterhalten und zurückbauen**
Provisorische Baustraße, für die Arbeiten im Bereich
der neuen Schachtbauwerke der
Regenwasserbehandlungsanlage im erforderlichem Umfang
herstellen, unterhalten und zurückbauen.

Provisorische Baustraße durch Einbau von Füllboden,
Kalksteinschotter und Stahlplatten.

Länge der Baustraße: ca. 30 m.

Die Baustraße ist ab dem Ende der Kranaufstellfläche so
anzulegen, dass die neuen Schachtbauwerke schadlos
überfahren werden können und die Einbaustellen des
Brückenbauwerks und der Nierspromenade erreicht werden
können.

Eingeschlossen sind sämtliche notwendigen Arbeiten, wie
Oberbodenabtrag, Einbau Füllkies / STS in der
notwendigen Breite; Verlegung von Stahlplatten, Rückbau
der Baustraße, Andeckung Oberboden etc.

Die als Baustraße genutzte Fläche ist nach dem Rückbau
der Baustraße in den ursprünglichen Zustand zurück zu
versetzen.
Menge: 1,000 Psch

**2.1.2.09 Bestandspläne für die Nierspromenade herstellen**
Bestandslageplan für die neu erstellte Nierpromenade
einschließlich der Stege bis zur Grundstücksgrenze nach
Lage und Höhe durch ein vom AG zugelassenes Büro für
Ingenieurvermessung herstellen lassen.
Der Grundplan, M = 1:250, mit den ALK-Daten und den
Gebäuden wird im AutoCad-Format durch den AG zu
Verfügung gestellt und ist zwingend als Grundlage für
den Bestandslageplan zu verwenden.
Der Bestandslageplan ist auf der Grundlage der DIN 2425
in der gültigen Fassung anzufertigen und zu
beschriften.
Hierzu sind tachymetrische Geländeaufnahmen nach den
Bauarbeiten durchzuführen. Alle Geländepunkte wie
Stege, Straßenoberflächen (Asphaltdecken,
Pflasterdecken, Borde, Rinnen, Pflanzflächen usw.),
Abläufe, Schächte, Schieber, Hydranten, Leuchten,
Stahlrohr-Pfähle usw. sind nach Lage und Höhe
einzumessen.
Das Aufmaß ist auf das Landeskoordinatensystem (ETRS89/
UTM-Koordinaten) sowie auf das amtliche
Höhenfestpunktnetz zu beziehen.
Der Bestandslageplan ist als Datei im AutoCad-Format
(dxf- und dwg-Format) und als PDF-Datei auf einer CD-
ROM/DVD und zweifach als farbige Papierabzüge der
Bauüberwachung des AG zu übergeben.
Vor Endausfertigung sind der Bauüberwachung des AG
Vorabzüge zur Duchsicht und Korrektur zu übergeben.
Abgerechnet wird ein Bestandslageplan unabhängig von
der Anzahl der erforderlichen Planauschnitte.
Menge: 1,000 Psch

##### Untertitel 2.1.3 Provisorische Zufahrt an der Straße "Fährsteg"

**2.1.3.01 Baugelände von Unkraut- und Grasbewuchs freimachen**
Baugelände nach Angabe der Bauüberwachung des AG von
starkem Unkraut- und Grasbewuchs freimachen. Der
Bewuchs ist mit einer i.M. 5 bis 15 cm dicken
Bodenschicht abzutragen.
Der Bewuchs ist teilweise durchsetzt mit Laub und
Astwerk.
Breite des Abtrages: ca. 5,00 bis 10,00 m
Das Räumgut ist umweltgerecht zu entsorgen.
Abtrag in Teilflächen im Bereich der provisorischen
Baustellenzufahrt.
Menge: 250,000 m2

**2.1.3.02 Oberboden abtragen und in Mieten aufsetzen**
Oberboden unterhalb der Bodenschicht der Pos. 2.1.3.01.
in Schichtdicken von ca. 20 bis 40 cm und in Breiten
von ca. 5,00 bis 10,00 m abtragen und die Massen im
Bereich der Baustelle, die nach der Fertigstellung der
Baukörper zum Abtransport zugänglich sind, in Mieten
aufsetzen.
Unrat, Steine über 5 cm Durchmesser und Wurzeln mit
mehr als 3 cm Durchmesser aussondern und umweltgerecht
entsorgen. Die Oberbodenmieten nicht befahren oder
durch andere Maßnahmen verdichten. Die Mieten während
der gesamten Bauzeit von Unkraut freihalten, d.h.
Unkräuter ausreißen oder Samenstände abmähen.
Eingeschlossen sind die erforderlichen Transporte
innerhalb der Baustelle.
Abgerechnet wird nach Mietenaufmaß bzw. nach aufzumessenden Abtragsprofilen.
Abtrag in Einzelmassen im Bereich der provisorischen
Baustellenzufahrt.
Menge: 75,000 m3

**2.1.3.03 Füllboden einbauen**
Baustoffgemische aus natürlichen Baustoffen (keine
RC-Gemische) und Böden für Schichten aus frostunempfindlichem Material nach der TL SoB-StB 04/07
liefern und als Auffüllungen für die provisorische
Baustellenzufahrt an der Straße "Fährsteg" in Breiten
von ca. 5,00 bis 10,00 m profilgerecht einbauen und
verdichten.
Schichtdicken: ca. 0,20 bis 2,00 m.
Abgerechnet wird nach aufzumessenden Auftragsprofilen bzw. nach Auftragsfläche und mittlerer
Schichtdicke.
Entsprechend der vorhandenen Untergrundverhältnisse
ent- scheidet über die Notwendigkeit der Menge der
Füllboden- lieferung die Bauüberwachung des AG.
Einbau in Einzelmassen im Bereich der provisorischen
Baustellenzufahrt.
Menge: 300,000 m3

**2.1.3.04 Schottertragschichten aus Kalkstein, 440 kg/m2, herstellen**
Belastungsklasse Bk3,2

Kalkstein, Korngemisch 0/22 und 0/45 mm, gemäß
TL Sob-StB 04/07 und gemäß TL Gestein-StB 04/07 liefern
und zur Herstellung von Schottertragschichten nach den
ZTV SoB-StB 04/07 profilgerecht einbauen und
verdichten.
Einbaugewicht: 440 kg/m2 = ca. 20 cm.
Einbaubreite: ca. 4,50 m.
Anforderung an die Verdichtung:
 - Verformungsmodul: EV2 > 120 MN/m2
 - Verhältniswert: EV2/EV1 < 2,5.
Eingeschlossen ist die Herstellung des Feinplanums.
Abgerechnet wird nach aufzumessender Einbaufläche.
Die eingebaute Menge ist nachzuweisen.
Einbau in Einzelflächen im Bereich der provisorischen
Baustellenzufahrt.

Alternativmaterialien wie Hochofenstückschlacke werden
für die Herstellung der Schottertragschicht nicht
zugelassen.
Menge: 175,000 m2

**2.1.3.05 Provisorische Baustellenzufahrt, Dicke 15 bis 25 cm, aufnehmen**
Provisorische Baustellenzufahrt aus verfestigtem
Kalkstein, zum Teil mit Splitt durchsetzt, aufreißen,
auskoffern, abfahren und umweltgerecht entsorgen.
Mittlere Aufbruchtiefe: 15 bis 25 cm.
Breite der aufzunehmenden Befestigungen: ca. 4,50 m.
Eingeschlossen ist das Freimachen von starkem Unkraut-
und Grasbewuchs innerhalb der ungebundenen Oberflächen
sowie die umweltgerechte Entsorgung des Räumgutes.
Menge: 175,000 m2

**2.1.3.06 Boden mit mineral. Fremdbestandteilen (<10 Vol.-%) abtragen und ents.**
Boden mit weniger als 10 Vol.-% Bauschutt und/oder
sonstigen mineralischen Fremdbestandteilen der Bodenklasse 3 bis 5 nach DIN 18300 gemäß ZTV E-StB 17 zum
Rückbau der provisorischen Baustellenzufahrt in
Schichtdicken von ca. 0,20 bis 2,00 m und in Breiten
von ca. 5,00 bis 10,00 m profilgemäß abtragen, verladen
und umweltgerecht entsorgen.

Boden mit weniger als 10 Vol-% Bauschutt und/oder
sonstigen mineralischen Fremdbestandteilen bis zu einem
Zuordnungswert 1.2 (Z1.2) einschließlich nach LAGA-20,
Kapitel Bodenmaterial.

Der Boden besteht aus Auffüllungen aus Kies-Sand.

Die Anforderungen an die stoffliche Verwertung von
mineralischen Reststoffen/Abfälle -Technische Regeln-
(LAGA-20) sind zu beachten.

Entsprechend der vorhandenen Untergrundverhältnisse
entscheidet die Bauüberwachung des AG über die erforderlichen Abtragsdicken.
Abgerechnet wird nach aufzumessenden Abtragsprofilen
bzw. nach Abtragsfläche und mittlerer Schichtdicke.
Abtrag in Einzelmassen im Bereich der provisorischen
Baustellenzufahrt.
Menge: 300,000 m3

**2.1.3.07 Oberboden andecken**
Oberboden in verschiedener Dicke nach Angabe der
Bauüberwachung des AG profilgerecht andecken.
Der Oberboden lagert gemäß Pos. 2.1.3.02. im
Baustellenbereich.
Dicke der Andeckung: ca. 20 bis 40 cm.
Andeckungen in Böschungen, Seitenstreifen, Bankette und
Geländeangleichungen.
Eingeschlossen sind die erforderlichen Transporte
innerhalb der Baustelle.
Abgerechnet wird nach Fläche.
Andeckungen in Einzelflächen im Bereich der
provisorischen Baustellenzufahrt.
Menge: 250,000 m2

**2.1.3.08 Flächen einsäen**
Flächen der Pos.  2.1.3.07. mit Regiosaatgut-Mischungen
(RSM Regio) nach den Empfehlungen für Begrünungen mit
gebietseigenem Saatgut der FLL einsäen. Saatgut liefern
und ohne Entmischung aufbringen und einarbeiten.
Vorzeitig entwickeltes Unkraut entfernen und
umweltgerecht entsorgen.
Boden fräsen, lockern und profilgerecht planieren.
FLL RSM Regio - UG02 Westdeutsches Tiefland mit
Weserbergland - Typ Grundmischung.
Saatstärke: 7 g/m2
Einsaat in Einzelflächen im Bereich der provisorischen
Baustellenzufahrt.
Menge: 250,000 m2

#### Titel 2.2 Straßenbauarbeiten

##### Untertitel 2.2.1 Freimachen des Baufeldes

*Hinweis*
Anmerkung:

Sämtliche Mehraufwendungen, Handarbeiten und
Erschwernisse für das Aufnehmen der nachfolgenden
Befestigungen im Bereich von Bäumen und deren Wurzeln
und entlang der vorhandenen Hecken, Zäune, Mauern,
Gebäuden, Zufahrten, usw. sind in die nachfolgenden
Einheitspreise einzukalkulieren.

Aufgrund der geringen Breite können die Arbeiten nur
vor Kopf ausgeführt werden. Die Herstellung der Gehwege
entlang der Niers können nur abschnittsweise in kurzen
Einzellängen erfolgen. Diese Erschwernisse sind in die
Einheitspreise einzurechnen.

**2.2.1.01 Bauabfälle zur Bauschuttrecyclinganlage abfahren**
Bauabfälle, bestehend aus Beton, Ziegel, Fliesen und
Keramik, die im Bereich der Ausbauflächen lagern, laden
und zur Bauschuttrecyclinganlage abfahren.
Eingeschlossen sind die anfallenden
Entsorgungsgebühren.
Abgerechnet wird nach anerkannten Wiegescheinen
der Bauschuttrecyclinganlage.
Menge: 10,000 t

**2.2.1.02 Baumischabfälle zur Entsorgungsanlage abfahren**
Gemischte Bau- und Abbruchabfälle, die im Bereich der
Ausbauflächen lagern, laden und zur Entsorgungsanlage
abfahren.
Eingeschlossen sind die anfallenden
Entsorgungsgebühren.
Abgerechnet wird nach anerkannten Wiegescheinen
der Entsorgungsanlage.
Menge: 10,000 t

**2.2.1.03 Gartenabfälle zur Entsorgungsanlage abfahren**
Gartenabfälle, die im Bereich der Ausbauflächen lagern,
laden und zur Entsorgungsanlage abfahren.
Eingeschlossen sind die anfallenden
Entsorgungsgebühren.
Abgerechnet wird nach anerkannten Wiegescheinen
der Entsorgungsanlage.
Menge: 10,000 t

**2.2.1.04 Baumschutz, Stamm-Durchmesser 11 bis 50 cm, anbringen**
Baumschutz aus Holzbrettern und Rohrmatten fachgerecht
anbringen, vorhalten und nach Abschluss der Bauarbeiten
wieder entfernen.
Die Bretter dürfen nicht auf den Wurzeln aufstehen.
Höhe des Baumschutzes: 3,50 m.
Stamm-Durchmessser: 11 bis 50 cm.
Menge: 2,000 St

**2.2.1.05 Baumschutz, Stamm-Durchmesser 51 bis 100 cm, anbringen**
Baumschutz aus Holzbrettern und Rohrmatten fachgerecht
anbringen, vorhalten und nach Abschluss der Bauarbeiten
wieder entfernen.
Die Bretter dürfen nicht auf den Wurzeln aufstehen.
Höhe des Baumschutzes: 3,50 m.
Stamm-Durchmessser: 51 bis 100 cm.
Menge: 12,000 St

**2.2.1.06 Wurzelstöcke, Durchmesser 11 bis 50 cm, roden**
Wurzelstöcke bereits gefällter Bäume roden oder
ausfräsen und mit komplettem Wurzelwerk restlos
entfernen.
Es ist zu beachten, dass in unmittelbarer Nähe der
Wurzelstöcke Versorgungsleitungen liegen, die nicht
beschädigt werden dürfen. Diese Schwierigkeiten sind in
den Einheitspreis einzurechnen.
Die Wurzellöcher sind mit zu lieferndem Füllboden
lagen- weise zu verfüllen und zu verdichten.
Das anfallende Holz etc. ist durch den AN
eigenverantwortlich umweltgerecht zu entsorgen.
Das Aufmaß erfolgt an der Schnittfläche vor dem Roden.
Durchmesser: 11 bis 50 cm.
Eingeschlossen sind alle erforderlichen Erdarbeiten.
Menge: 16,000 St

**2.2.1.07 Wurzelstöcke, Durchmesser 51 bis 100 cm, roden**
Wurzelstöcke bereits gefällter Bäume roden oder
ausfräsen und mit komplettem Wurzelwerk restlos
entfernen.
Es ist zu beachten, dass in unmittelbarer Nähe der
Wurzelstöcke Versorgungsleitungen liegen, die nicht
beschädigt werden dürfen. Diese Schwierigkeiten sind in
den Einheitspreis einzurechnen.
Die Wurzellöcher sind mit zu lieferndem Füllboden
lagen- weise zu verfüllen und zu verdichten.
Das anfallende Holz etc. ist durch den AN
eigenverantwortlich umweltgerecht zu entsorgen.
Das Aufmaß 51 bis 100 cm.
Eingeschlossen sind alle erforderlichen Erdarbeiten.
Menge: 6,000 St

**2.2.1.08 Bäume, Stamm-Durchmesser 11 bis 30 cm, fällen**
Bäume fällen und die Wurzelstöcke mit komplettem
Wurzelwerk restlos entfernen.
Die Wurzellöcher sind mit zu lieferndem Füllboden
lagenweise zu verfüllen und zu verdichten.
Das anfallende Holz etc. ist durch den AN
eigenverantwortlich umweltgerecht zu entsorgen.
Aufgemessen wird der Stamm-Durchmesser vor dem Roden,
1,00 m über dem Boden.
Stamm-Durchmesser: 11 bis 30 cm.
Eingeschlossen sind alle erforderlichen Erdarbeiten.
Menge: 6,000 St

**2.2.1.09 Bäume, Stamm-Durchmesser 31 bis 50 cm, fällen**
Bäume fällen und die Wurzelstöcke mit komplettem
Wurzelwerk restlos entfernen.
Die Wurzellöcher sind mit zu lieferndem Füllboden
lagenweise zu verfüllen und zu verdichten.
Das anfallende Holz etc. ist durch den AN
eigenverantwortlich umweltgerecht zu entsorgen.
Aufgemessen wird der Stamm-Durchmesser vor dem Roden,
1,00 m über dem Boden.
Stamm-Durchmesser: 31 bis 50 cm.
Eingeschlossen sind alle erforderlichen Erdarbeiten.
Menge: 1,000 St

**2.2.1.10 Bäume, Stamm-Durchmesser 51 bis 80 cm, fällen**
Bäume fällen und die Wurzelstöcke mit komplettem
Wurzelwerk restlos entfernen.
Die Wurzellöcher sind mit zu lieferndem Füllboden
lagenweise zu verfüllen und zu verdichten.
Das anfallende Holz etc. ist durch den AN
eigenverantwortlich umweltgerecht zu entsorgen.
Aufgemessen wird der Stamm-Durchmesser vor dem Roden,
1,00 m über dem Boden.
Stamm-Durchmesser: 51 bis 80 cm.
Eingeschlossen sind alle erforderlichen Erdarbeiten.
Menge: 2,000 St

**2.2.1.11 Strauch- und Buschwerk, Höhe bis 2,50 m, roden**
Strauch-, Buschwerk und alle Gehölze bis 10 cm Stamm-
Durchmesser mit gesamten Wurzelwerk roden.
Die Wurzellöcher sind mit zu lieferndem Füllboden
lagenweise zu verfüllen und zu verdichten.
Höhe: bis 2,50 m.
Der Bewuchs ist mit einer i.M. 5 bis 10 cm dicken
Bodenschicht abzutragen.
Die anfallenden Massen sind durch den AN
eigenverantwortlich umweltgerecht zu entsorgen.
Eingeschlossen sind alle erforderlichen Erdarbeiten.
Rodung in Einzelflächen.
Menge: 400,000 m2

**2.2.1.12 Strauch- und Buschwerk, Höhe bis 7,50 m, roden**
Strauch-, Buschwerk und alle Gehölze bis 10 cm Stamm-
Durchmesser mit gesamten Wurzelwerk roden.
Die Wurzellöcher sind mit zu lieferndem Füllboden
lagenweise zu verfüllen und zu verdichten.
Höhe: bis 7,50 m.
Der Bewuchs ist mit einer i.M. 5 bis 10 cm dicken
Bodenschicht abzutragen.
Die anfallenden Massen sind durch den AN
eigenverantwortlich umweltgerecht zu entsorgen.
Eingeschlossen sind alle erforderlichen Erdarbeiten.
Rodung in Einzelflächen.
Menge: 200,000 m2

**2.2.1.13 Hecken, Höhe bis 2,50 m, roden**
Hecken verschiedener Arten mit gesamten Wurzelwerk
roden.
Die Wurzellöcher sind mit zu lieferndem Füllboden
lagenweise zu verfüllen und zu verdichten.
Die anfallenden Massen sind durch den AN
eigenverantwortlich umweltgerecht zu entsorgen.
Höhe: bis 2,50 m.
Breite: bis 1,00 m.
Eingeschlossen sind alle erforderlichen Erdarbeiten.
Rodung in Einzellängen.
Menge: 50,000 m

**2.2.1.14 Hecken, Höhe bis 4,00 m, roden**
Hecken verschiedener Arten mit gesamten Wurzelwerk
roden.
Die Wurzellöcher sind mit zu lieferndem Füllboden
lagenweise zu verfüllen und zu verdichten.
Die anfallenden Massen sind durch den AN
eigenverantwortlich umweltgerecht zu entsorgen.
Höhe: bis 4,00 m.
Breite: bis 1,50 m.
Eingeschlossen sind alle erforderlichen Erdarbeiten.
Rodung in Einzellängen.
Menge: 100,000 m

**2.2.1.15 Verkehrs- und Hinweisschilder abmontieren**
Verkehrsschilder, Straßennamenschilder und sonstige
Hinweisschilder, die an vorhandene Schilderpfosten,
vorhandene Signalmaste bzw. an vorhandene Leuchtenmaste
befestigt sind, fachgerecht abmontieren, säubern und
zur Wiederverwendung im Bereich der Baustelle sicher
lagern.
Unbrauchbare Schilder sind durch den AN eigenverantwortlich umweltgerecht zu entsorgen. Soweit
erforderlich, sind die Verkehrszeichen für die Zeit der
Bauarbeiten provisorisch aufzustellen.
Menge: 3,000 St

**2.2.1.16 Pfosten von Verkehrszeichen und Schilder aufnehmen**
Pfosten von Verkehrszeichen, Straßennamenschilder und
sonstige Hinweisschilder aufnehmen, säubern und zur
Wiederverwendung im Bereich der Baustelle sicher
lagern. Unbrauchbare Pfosten sind durch den AN
eigenverantwortlich umweltgerecht zu entsorgen.
Vor Aufnahme der Pfosten sind die Verkehrszeichen und
Schilder gem. Pos. 2.2.1.15. abzumontieren.
Die Pfosten sind in Einzelfundamente aus Beton, Größe
ca. 0,30x0,30x0,60 m, versetzt. Die Fundamente sind zu
zerkleinern und sind durch den AN eigenverantwortlich
umweltgerecht zu entsorgen.
Die durch den Ausbau entstandenen Gruben sind mit zu
lieferndem Füllboden lagenweise zu verfüllen und zu
verdichten.
Eingeschlossen sind die erforderlichen Erdarbeiten und
Handschachtungen sowie das Aufnehmen und Wiederherstellen der Oberflächenbefestigungen.
Menge: 6,000 St

**2.2.1.17 Mauerwerk und Beton abbrechen**
Mauerwerk und Beton alter Fundamente, Mauern, Zäune,
Vorplatzbefestigungen usw. abbrechen.
Die anfallenden Massen sind durch den AN
eigenverantwortlich umweltgerecht zu entsorgen.
Eventuell erforderliche Erdarbeiten und
Handschachtungen zum Freilegen des Mauerwerks und der
Fundamente sind im Einheitspreis eingeschlossen.
Abbruch in Einzelmassen.
Menge: 10,000 m3

**2.2.1.18 Stahlbeton abbrechen**
Stahlbeton alter Fundamente und Mauern abbrechen.
Die anfallenden Massen sind durch den AN eigenverantwortlich umweltgerecht zu entsorgen.
Der Stahlbeton ist mit Betonstählen verschiedener Arten
bis Ø 30 mm bewehrt. Das Abtrennen dieser Stahleinlagen
ist im Einheitspreis eingeschlossen.
Eventuell erforderliche Erdarbeiten und
Handschachtungen zum Freilegen der Fundamente und
Mauern sind im Einheitspreis eingeschlossen.
Abbruch in Einzelmassen.
Menge: 5,000 m3

**2.2.1.19 Betonkanten von Fundamenten und Wänden abstemmen**
Überstehende Betonkanten von Fundamenten und Wänden
vorsichtig abstemmen.
Die anfallenden Massen sind durch den AN eigenverantwortlich umweltgerecht zu entsorgen.
Breite der Betonkante: bis 15 cm.
Höhe der Betonkante: bis 20 cm.
Abstemmen in Einzellängen.
Menge: 50,000 m

**2.2.1.20 Stufe aus Bahnschwellen, L = ca. 2,50 m, aufnehmen**
Stufe aus Bahnschwellen, Größe ca. 2,50x0,25x0,25 m,
freilegen, komplett aufnehmen, abfahren und
umweltgerecht entsorgen.
Die Bahnschwellen sind im Erdreich versetzt.
Die durch den Ausbau entstandene Gruben sind mit zu
lieferndem Füllboden lagenweise zu verfüllen und zu
verdichten.
Eventuell erforderliche Erdarbeiten und
Handschachtungen zum Freilegen der Stufen sind im
Einheitspreis eingeschlossen.
Aufnahme in Einzellängen.
Menge: 6,000 St

**2.2.1.21 Stahlrohr-Pfosten, Höhe bis ca. 2,00 m, aufnehmen**
Stahlrohr-Pfosten, Höhe bis ca. 2,00 m, komplett
aufnehmen, abfahren und umweltgerecht entsorgen.
Die Stahlrohr-Pfosten sind in Einzelfundamente aus
Beton, Größe ca. 0,40x0,40x0,80 m, versetzt. Die
Fundamente sind zu zerkleinern und umweltgerecht zu
entsorgen.
Die durch den Ausbau entstandene Gruben sind mit zu
lieferndem Füllboden lagenweise zu verfüllen und zu
verdichten.
Eingeschlossen sind alle erforderlichen Erdarbeiten und
Handschachtungen.
Aufnahme in Einzellängen.
Menge: 20,000 St

**2.2.1.22 Holzzäune an Holzpfosten, Höhe bis ca. 1,20 m, aufnehmen**
Holzzäune an Holzpfosten, ohne Tore, in verschiedenen
Ausführungen inkl. Pfosten und Einschlaghülsen komplett
aufnehmen, abfahren und umweltgerecht entsorgen.
Die Zaunelemente aus Holzbrettern, Jägerzaun bzw. die
Spriegelzaunelemente sind an Holzpfosten befestigt.
Die Pfosten sind in Erdreich bzw. in Einschlaghülsen
versetzt.
Abstand der Pfosten: ca. 1,50 bis 2,50 m.
Höhe des Zaunes: bis ca. 1,20 m.
Die durch den Ausbau entstandenen Gruben sind mit zu
lieferndem Füllboden lagenweise zu verfüllen und zu
verdichten.
Eingeschlossen sind alle erforderlichen Erdarbeiten und
Handschachtungen.
Aufnahme in Einzellängen.
Menge: 50,000 m

**2.2.1.23 Holztor an Stahlprofile, Höhe bis ca. 2,00 m, aufnehmen**
Holztor inkl. Stahlprofile komplett aufnehmen, abfahren
und umweltgerecht entsorgen.
Die Stahlprofile sind in Streifenfundament aus Beton,
Größe LxBXH ca. 1,40x0,30x0,40 m, versetzt.
Breite vom Tor: ca. 1,20 m.
Höhe von Tor: ca. 2,00 m.
Die durch den Ausbau entstandenen Gruben sind mit zu
lieferndem Füllboden lagenweise zu verfüllen und zu
verdichten.
Eingeschlossen sind alle erforderlichen Erdarbeiten und
Handschachtungen.
Aufnahme im Bereich des Zeltlagers.
Menge: 1,000 St

**2.2.1.24 Weidezaun mit 3-4 Spanndrähtenr, Höhe bis ca. 1,20 m, aufnehmen**
Weidezaun mit 3-4 Spanndrähten, die an Holzpfosten
befestigt sind komplett aufnehmen, abfahren und
umweltgerecht entsorgen.
Die durch den Ausbau entstandene Gruben sind mit zu
lieferndem Füllboden lagenweise zu verfüllen und zu
verdichten.
Abstand der Pfosten: ca. 1,50 bis 2,50 m.
Höhe der Zäune: bis ca. 1,20 m.
Eingeschlossen sind alle erforderlichen Erdarbeiten und
Handschachtungen.
Aufnahme in Einzellängen im Bereich des Zeltlagers.
Menge: 45,000 m

**2.2.1.25 Doppelstab-Gitterzäune, Höhe bis ca. 1,25 m, aufnehmen**
Doppelstab-Gitterzäune an Eisenpfosten, ohne Tore, in
verschiedenen Ausführungen inkl. Pfosten komplett
aufnehmen, abfahren und umweltgerecht entsorgen.
Die Stabgitterzaun-Elemente sind an Eisenpfosten
befestigt. Die Pfosten sind in Einzelfundamente aus
Beton, Größe ca. 0,40x0,40x0,80m, versetzt. Die
Fundamente sind zu zerkleinern und umweltgerecht zu
entsorgen.
Abstand der Pfosten: ca. 1,50 bis 2,50 m.
Höhe der Zäune: ca. 1,25 m.
Die durch den Ausbau entstandenen Gruben sind mit zu
lieferndem Füllboden lagenweise zu verfüllen und zu
verdichten.
Eingeschlossen sind alle erforderlichen Erdarbeiten und
Handschachtungen.
Aufnahme in Einzellängen.
Menge: 5,000 m

**2.2.1.26 Maschendrahtzäune an T-Träger, Höhe bis ca. 1,20 m, aufnehmen**
Maschendrahtzäune an T-Träger komplett aufnehmen,
abfahren und umweltgerecht entsorgen.
Zäune aus Maschendrahtgeflecht und 3-4 Spanndrähten,
die an T-Träger aus Eisen befestigt sind.
Die T-Träger sind in Einzelfundamente aus Beton, Größe
ca. 0,40x0,40x0,80 m, versetzt. Die Fundamente sind zu
zerkleinern und umweltgerecht zu entsorgen.
Die durch den Ausbau entstandene Gruben sind mit zu
lieferndem Füllboden lagenweise zu verfüllen und zu
verdichten.
Abstand der Pfosten: ca. 1,50 bis 2,50 m.
Höhe der Zäune: bis ca. 1,20 m.
Eingeschlossen sind alle erforderlichen Erdarbeiten und
Handschachtungen.
Aufnahme in Einzellängen.
Menge: 50,000 m

**2.2.1.27 Maschendrahtzäune an Stahlrohr-Pfosten, Höhe bis ca. 1,20 m, aufnehmen**
Maschendrahtzäune an Stahlrohr-Pfosten komplett
aufnehmen, abfahren und umweltgerecht entsorgen.
Zäune aus Maschendrahtgeflecht und 3-4 Spanndrähten,
die an Stahlrohr-Pfosten bzw. T-Träger befestigt sind.
Die Stahlrohr-Pfosten bzw. T-Träger sind in einem
Streifenfundamen aus Beton, Größe BxT ca. 0,20x0,40 m,
versetzt. Das Streifenfundament ist zu zerkleinern und
umweltgerecht zu entsorgen.
Die durch den Ausbau entstandene Gruben sind mit zu
lieferndem Füllboden lagenweise zu verfüllen und zu
verdichten.
Abstand der Pfosten: ca. 1,50 bis 2,50 m.
Höhe der Zäune: bis ca. 1,20 m.
Eingeschlossen sind alle erforderlichen Erdarbeiten und
Handschachtungen.
Aufnahme in Einzellängen.
Menge: 40,000 m

**2.2.1.28 Doppelstab-Gitterzäune an Holzpfosten, Höhe bis ca. 1,25 m, aufnehmen**
Doppelstab-Gitterzäune an Holzpfosten, ohne Tore, in
verschiedenen Ausführungen inkl. Pfosten komplett
aufnehmen, abfahren und umweltgerecht entsorgen.
Die Doppelstab-Gitterzaun-Elemente sind an Holzpfosten
befestigt. Die Pfosten sind in Erdreich bzw. in
Einschlaghülsen versetzt.
Abstand der Pfosten: ca. 1,50 bis 2,50 m.
Höhe der Zäune: ca. 1,20 m.
Die durch den Ausbau entstandenen Gruben sind mit zu
lieferndem Füllboden lagenweise zu verfüllen und zu
verdichten.
Eingeschlossen sind alle erforderlichen Erdarbeiten und
Handschachtungen.
Aufnahme in Einzellängen.
Menge: 15,000 m

**2.2.1.29 Eisentor an Stahlrohr-Pfosten, Höhe bis ca. 1,30 m, aufnehmen**
Eisentor inkl. Pfosten von Hand aufnehmen, abfahren und
umweltgerecht entsorgen.
Die Pfosten sind in Einzelfundamente aus Beton, Größe
ca. 0,40x0,40x0,80 m, versetzt..
Breite vom Tor: ca. 0,80 m.
Höhe vom Tor: ca. 1,30 m.
Die durch den Ausbau entstandenen Gruben sind mit zu
lieferndem Füllboden lagenweise zu verfüllen und zu
verdichten.
Eingeschlossen sind alle erforderlichen Erdarbeiten und
Handschachtungen.
Menge: 1,000 St

**2.2.1.30 Zaun aus Eisenmatten an Holzpfosten, Höhe bis ca. 1,00 m, aufnehmen**
Zaun aus Eisenmatten an Holzpfosten, ohne Tore, in
verschiedenen Ausführungen inkl. Pfosten komplett
aufnehmen, abfahren und umweltgerecht entsorgen.
Die Eisenmatten sind an Holzpfosten befestigt. Die
Pfosten sind in Erdreich bzw. in Einschlaghülsen
versetzt.
Abstand der Pfosten: ca. 1,50 bis 2,50 m.
Höhe der Zäune: ca. 1,00 m.
Die durch den Ausbau entstandenen Gruben sind mit zu
lieferndem Füllboden lagenweise zu verfüllen und zu
verdichten.
Eingeschlossen sind alle erforderlichen Erdarbeiten und
Handschachtungen.
Aufnahme in Einzellängen.
Menge: 20,000 m

**2.2.1.31 Maschendrahtzäune an Holzpfosten, Höhe bis ca. 1,20 m, aufnehmen**
Stabgitterzäune an Holzpfosten, ohne Tore, in
verschiedenen Ausführungen inkl. Pfosten komplett
aufnehmen, abfahren und umweltgerecht entsorgen.
Zäune aus Maschendrahtgeflecht und 1-2 Spanndrähte, die
an Holzpfosten befestigt sind. Die Pfosten sind in
Erdreich bzw. in Einschlaghülsen versetzt.
Abstand der Pfosten: ca. 1,50 bis 2,50 m.
Höhe der Zäune: ca. 1,20 m.
Die durch den Ausbau entstandenen Gruben sind mit zu
lieferndem Füllboden lagenweise zu verfüllen und zu
verdichten.
Eingeschlossen sind alle erforderlichen Erdarbeiten und
Handschachtungen.
Aufnahme in Einzellängen.
Menge: 40,000 m

**2.2.1.32 Doppelstab-Gitterzäune, Höhe bis ca. 1,05 m, aufnehmen und lagern**
Stabgitterzäune an Eisenpfosten, ohne Tore, in
verschiedenen Ausführungen inkl. Pfosten von Hand
aufnehmen und zur Wiederverwendung im Bereich der
Baustelle sicher lagern.
Die Stabgitterzaun-Elemente sind an Eisenpfosten
befestigt. Die Pfosten sind in Einzelfundamente aus
Beton, Größe ca. 0,40x0,40x0,80m, versetzt. Die
Fundamente sind zu zerkleinern und umweltgerecht zu
entsorgen.
Abstand der Pfosten: ca. 1,50 bis 2,50 m.
Höhe der Zäune: ca. 1,05 m.
Die durch den Ausbau entstandenen Gruben sind mit zu
lieferndem Füllboden lagenweise zu verfüllen und zu
verdichten.
Eingeschlossen sind alle erforderlichen Erdarbeiten und
Handschachtungen.
Aufnahme in Einzellängen.
Menge: 60,000 m

**2.2.1.33 Doppelstab-Gitterzäunetor, Höhe bis ca. 1,05 m, aufnehmen und lagern**
Doppelstab-Gitterzäunetor inkl. Pfosten von Hand
aufnehmen und zur Wiederverwendung im Bereich der
Baustelle sicher lagern.
Das Stabgittertor ist an Eisenpfosten befestigt. Die
Pfosten sind in Einzelfundamente aus Beton, Größe ca.
0,40x0,40x0,80m, versetzt. Die Fundamente sind zu
zerkleinern und umweltgerecht zu entsorgen.
Breite vom Tor: ca. 1,00 m.
Höhe vom Tor: ca. 1,05 m.
Die durch den Ausbau entstandenen Gruben sind mit zu
lieferndem Füllboden lagenweise zu verfüllen und zu
verdichten.
Eingeschlossen sind alle erforderlichen Erdarbeiten und
Handschachtungen.
Aufnahme in Einzellängen.
Menge: 1,000 St

**2.2.1.34 Doppelstab-Gitterzäune, Höhe bis ca. 1,45 m, aufnehmen**
Doppelstab-Gitterzäune an Eisenpfosten, ohne Tore, in
verschiedenen Ausführungen inkl. Pfosten komplett
aufnehmen, abfahren und umweltgerecht entsorgen.
Die Stabgitterzaun-Elemente sind an Eisenpfosten
befestigt. Die Pfosten sind in Einzelfundamente aus
Beton, Größe ca. 0,40x0,40x0,80m, versetzt. Die
Fundamente sind zu zerkleinern und umweltgerecht zu
entsorgen.
Abstand der Pfosten: ca. 1,50 bis 2,50 m.
Höhe der Zäune: ca. 1,45 m.
Die durch den Ausbau entstandenen Gruben sind mit zu
lieferndem Füllboden lagenweise zu verfüllen und zu
verdichten.
Eingeschlossen sind alle erforderlichen Erdarbeiten und
Handschachtungen.
Aufnahme in Einzellängen.
Menge: 34,000 m

**2.2.1.35 Maschendrahtzäune an Stahlrohr-Pfosten, Höhe bis ca. 1,20 m, aufnehmen**
Maschendrahtzäune komplett aufnehmen, abfahren und
umweltgerecht entsorgen.
Zäune aus Maschendrahtgeflecht und 3-4 Spanndrähten,
die an Stahlrohr-Pfosten befestigt sind.
Die Stahlrohr-Pfosten sind in Einzelfundamente aus
Beton, Größe ca. 0,40x0,40x0,80 m, versetzt. Die
Fundamente sind zu zerkleinern und umweltgerecht zu
entsorgen.
Die durch den Ausbau entstandene Gruben sind mit zu
lieferndem Füllboden lagenweise zu verfüllen und zu
verdichten.
Abstand der Pfosten: ca. 1,50 bis 2,50 m.
Höhe der Zäune: bis ca. 1,20 m.
Eingeschlossen sind alle erforderlichen Erdarbeiten und
Handschachtungen.
Aufnahme in Einzellängen.
Menge: 20,000 m

**2.2.1.36 Eisentor aus Stahlrohren, Höhe bis ca. 1,20 m, aufnehmen und lagern**
Eisentor aus Stahlrohren und Maschendraht inkl. Pfosten
komplett aufnehmen, abfahren und umweltgerecht
entsorgen.
Die Pfosten sind in Einzelfundamente aus Beton, Größe
ca. 0,40x0,40x0,80 m, versetzt..
Breite vom Tor: ca. 1,60 m.
Höhe vom Tor: ca. 1,20 m.
Die durch den Ausbau entstandenen Gruben sind mit zu
lieferndem Füllboden lagenweise zu verfüllen und zu
verdichten.
Eingeschlossen sind alle erforderlichen Erdarbeiten und
Handschachtungen.
Menge: 1,000 St

**2.2.1.37 Maschendrahtzäune an Stahlrohr-Pfosten, Höhe bis ca. 1,60 m, aufnehmen**
Maschendrahtzäune komplett aufnehmen, abfahren und
umweltgerecht entsorgen.
Zäune aus Maschendrahtgeflecht und 3-4 Spanndrähten,
die an Stahlrohr-Pfosten befestigt sind.
Die Stahlrohr-Pfosten sind in Einzelfundamente aus
Beton, Größe ca. 0,40x0,40x0,80 m, versetzt. Die
Fundamente sind zu zerkleinern und umweltgerecht zu
entsorgen.
Die durch den Ausbau entstandene Gruben sind mit zu
lieferndem Füllboden lagenweise zu verfüllen und zu
verdichten.
Abstand der Pfosten: ca. 1,50 bis 2,50 m.
Höhe der Zäune: bis ca. 1,60 m.
Eingeschlossen sind alle erforderlichen Erdarbeiten und
Handschachtungen.
Aufnahme in Einzellängen.
Menge: 10,000 m

**2.2.1.38 Mauerscheiben, Höhe bis ca. 1,05, aufnehmen**
Grundstückseinfassungen mit Mauerscheiben aus Beton mit
oben abgeschrägter Kante einschließlich der
Betonfundamente aufnehmen, abfahren und umweltgerecht
entsorgen.
Höhe: bis ca. 1,05 m.
Fußlänge: bis ca. 0,55 m.
Baulänge: ca. 0,50 und 1,00 m.
Wandstärke: bis ca. 12 cm.
Dicke der Fundamente: ca. 20 cm.
Die Fundamente aus Beton sind zu zerkleinern und
umwelt- gerecht zu entsorgen.
Die durch den Ausbau entstandene Gruben sind mit zu
lieferndem Füllboden lagenweise zu verfüllen und zu
verdichten.
Eventuell erforderliche Erdarbeiten und
Handschachtungen zum Freilegen der Mauerscheiben und
der Fundamente sind im Einheitspreis eingeschlossen.
Aufnahme in Einzellängen.
Menge: 60,000 m

**2.2.1.39 Sichtschutzzaun aus Holz mit Tor, Höhe bis ca. 2,20 m, aufnehmen**
Sichtschutzzaun aus Holz mit Tor inkl. Pfosten und
Einschlaghülsen komplett aufnehmen, abfahren und
umweltgerecht entsorgen.
Die Zaunelemente aus Holzbrettern sind an Holzpfosten
befestigt.
Die Pfosten sind in Erdreich bzw. in Einschlaghülsen
versetzt.
Abstand der Pfosten: ca. 1,50 bis 2,50 m.
Höhe des Zaunes: bis ca. 2,20 m.
Die durch den Ausbau entstandenen Gruben sind mit zu
lieferndem Füllboden lagenweise zu verfüllen und zu
verdichten.
Eingeschlossen sind alle erforderlichen Erdarbeiten und
Handschachtungen.
Aufnahme in Einzellängen im Bereich der Zufahrt zum
Sandfang an der Loëstraße.
Menge: 12,000 m

**2.2.1.40 Kanuanlegestelle aus Holzbohlen komplett aufnehmen**
Kanuanlegestelle aus Holzbohlen, LxB = ca. 7,00 x 2,00
m, einschließlich der Unterkonstruktion bestehend aus
Holz und Stahl, komplett aufnehmen, abfahren und
umweltgerecht entsorgen.
Die durch den Ausbau entstandene Gruben sind mit zu
lieferndem Füllboden lagenweise zu verfüllen und zu
verdichten.
Eingeschlossen sind alle erforderlichen Erdarbeiten und
Handschachtungen.
Menge: 1,000 St

**2.2.1.41 Stahltisch mit Rundrohr und Flacheisen, aufnehmen**
Stahltisch mit Rundrohr und Flacheisen, LxB = ca. 1,75
x 1,00 m, komplett aufnehmen, abfahren und
umweltgerecht entsorgen.
Die Pfosten sind in Einzelfundamente aus Beton, Größe
ca. 0,60x0,60x0,80 m, versetzt. Die Fundamente sind zu
zerkleinern und umweltgerecht zu entsorgen.
Die durch den Ausbau entstandene Gruben sind mit zu
lieferndem Füllboden lagenweise zu verfüllen und zu
verdichten.
Eingeschlossen sind alle erforderlichen Erdarbeiten und
Handschachtungen.
Menge: 1,000 St

**2.2.1.42 Stahlbänke mit Rundrohr und Flacheisen, aufnehmen**
Stahlbänke mit Rundrohr und Flacheisen, LxB = ca. 1,60
x 0,35 m, aufnehmen und die anfallenden Massen
umweltgerecht entsorgen.
Die Pfosten sind in Einzelfundamente aus Beton, Größe
ca. 0,60x0,60x0,80 m, versetzt. Die Fundamente sind zu
zerkleinern und umweltgerecht zu entsorgen.
Die durch den Ausbau entstandene Gruben sind mit zu
lieferndem Füllboden lagenweise zu verfüllen und zu
verdichten.
Eingeschlossen sind alle erforderlichen Erdarbeiten und
Handschachtungen.
Menge: 2,000 St

**2.2.1.43 Abfallbehälter an Stahlpfosten, aufnehmen**
Abfallbehälter an Stahlpfosten komplett aufnehmen,
abfahren und umweltgerecht entsorgen.
Die Pfosten sind in Einzelfundamente aus Beton, Größe
ca. 0,60x0,60x0,80 m, versetzt. Die Fundamente sind zu
zerkleinern und umweltgerecht zu entsorgen.
Die durch den Ausbau entstandene Gruben sind mit zu
lieferndem Füllboden lagenweise zu verfüllen und zu
verdichten.
Eingeschlossen sind alle erforderlichen Erdarbeiten und
Handschachtungen.
Menge: 1,000 m

**2.2.1.44 Abfallbehälter auf Betonfundament, aufnehmen**
Abfallbehälter auf Betonfundament, komplett aufnehmen,
abfahren und umweltgerecht entsorgen.
Einzelfundament aus Beton, Größe ca. 0,60x0,60x0,40 m,
versetzt. Die Fundamente sind zu zerkleinern und
umweltgerecht zu entsorgen.
Die durch den Ausbau entstandenen Gruben sind mit zu
lieferndem Füllboden lagenweise zu verfüllen und zu
verdichten.
Eingeschlossen sind alle erforderlichen Erdarbeiten und
Handschachtungen.
Menge: 2,000 St

**2.2.1.45 Poller aufnehmen**
Poller komplett aufnehmen, abfahren und umweltgerecht
entsorgen.
Die Poller sind in Einzelfundamente aus Beton, Größe
ca. 0,30x0,30x0,60 m, versetzt. Die Fundamente sind zu
zerkleinern und sind durch den AN eigenverantwortlich
umweltgerecht zu entsorgen.
Die durch den Ausbau entstandenen Gruben sind mit zu
lieferndem Füllboden lagenweise zu verfüllen und zu
verdichten.
Eingeschlossen sind alle erforderlichen Erdarbeiten und
Handschachtungen.
Menge: 2,000 St

**2.2.1.46 Infotafeln, Größe HxB = ca. 1,15x1,45 m, aufnehmen und lagern**
Infotafel bestehend aus 7 einzelnen Schildern 1,10 x
0,20 cm, Gesamtgröße HxB = ca. 1,15 x 1,45 m, die an 2
Rohrpfosten befestigt sind, einschließlich der
Tragkonstruktion und der Pfosten komplett von Hand
vorsichtig aufnehmen und zwecks Wiederverwendung im
Bereich der Baustelle sicher lagern.
Die Materialien dürfen nicht beschädigt werden.
Die Pfosten sind in Fundamente aus Beton, Maße ca.
0,60x0,60x0,80 m, versetzt. Die Fundamente sind zu
zerkleinern und umweltgerecht zu entsorgen.
Die durch den Ausbau entstandenen Gruben sind mit zu
lieferndem Füllboden lagenweise zu verfüllen und zu
verdichten.
Eingeschlossen sind alle erforderlichen Erdarbeiten und
Handschachtungen.
Menge: 1,000 St

**2.2.1.47 Infotafeln, Größe HxB = ca. 0,50x0,70 m, aufnehmen und lagern**
Infotafel bestehend aus 1 einzelnes Schild im
Rohrrahmen, Gesamtgröße HxB = ca. 0,50 x 0,70 m, die an
2 Rohrpfosten befestigt sind, einschließlich der
Tragkonstruktion und der Pfosten komplett von Hand
vorsichtig aufnehmen und zwecks Wiederverwendung im
Bereich der Baustelle sicher lagern.
Die Materialien dürfen nicht beschädigt werden.
Die Pfosten sind in Fundamente aus Beton, Maße ca.
0,60x0,60x0,80 m, versetzt. Die Fundamente sind zu
zerkleinern und umweltgerecht zu entsorgen.
Die durch den Ausbau entstandenen Gruben sind mit zu
lieferndem Füllboden lagenweise zu verfüllen und zu
verdichten.
Eingeschlossen sind alle erforderlichen Erdarbeiten und
Handschachtungen.
Menge: 1,000 St

##### Untertitel 2.2.2 Aufnahme vorhandener Befestigungen

*Hinweis*
Anmerkung:

Das Aufnehmen der Oberflächenbefestigungen (Asphalt,
Beton, Pflaster, Platten, Borde, Rinnen usw.) wird
nicht als Zulage zum Bodenabtrag abgerechnet.
Die aufgenommenen Oberflächenbefestigungen sind, soweit
sie hier nicht wieder verwendet werden, einem
Recycling-verfahren zuzuführen.
Der AN hat sämtliche anfallenden Abfälle (Überschuss-
und Aufbruchmassen) in eigener Verantwortung nach dem
Kreislaufwirtschafts- und Abfallgesetz (KrW-/AbfG) zu
entsorgen.
Hierüber ist auf Verlangen der Bauüberwachung des AG
ein Nachweis zu führen.

Sämtliche Mehraufwendungen, Handarbeiten und
Erschwernisse für das Aufnehmen der nachfolgenden
Befestigungen im Bereich von Bäumen und deren Wurzeln
und entlang der vorhandenen Hecken, Zäune, Mauern,
Gebäuden, Zufahrten, usw. sind in die nachfolgenden
Einheitspreise einzukalkulieren.

**2.2.2.01 Pflasterstreifen, 2 Reihen aus Betonsteinen 16x16-24x14 cm, aufnehmen**
Pflasterstreifen aus Pflastersteinen aus Beton,
Rastermaße 16x16-24x14 cm, einschließlich des
Betonfundaments aufnehmen, abfahren und umweltgerecht
entsorgen.
Breite des Pflasterstreifens: 2 Reihen, als Rinne vor
den Borden bzw. frei geführt.
Steine sind in Beton verlegt.
Dicke des Fundaments: ca. 20 cm.
Aufnahme in Einzellängen.
Menge: 12,000 m

**2.2.2.02 Bordsteine H 18x30, H 15x25 und R 15x22 aufnehmen**
Hochbordsteine H 18x30, H 15x25 und Rundbordsteine R
15x22 einschließlich des Betonfundaments und der
Betonrückenstütze aufnehmen, abfahren und umweltgerecht
entsorgen.
Bordsteine sind in Beton mit Rückenstütze versetzt.
Dicke des Fundaments: ca. 20 cm.
Abmessungen der Rückenstütze: ca. 15/33 cm.
Eingeschlossen ist das Trennen des Unterbetons zu den
verbleibenden Pflasterstreifen.
Aufnahme in Einzellängen.
Menge: 12,000 m

**2.2.2.03 Bordsteine H 18x30, H 15x25 und R 15x22 säubern und lagern, Zulage**
Hochbordsteine H18x30, H 15x25 und Rundbordsteine R
15x22 säubern und lagern.
Die Bordsteine sind vom Beton zu befreien, zu säubern
und im Bereich der Baustelle zur Wiederverwendung zu
lagern.
Eingeschlossen ist die umweltgerechte Entsorgung
unbrauchbarer Hochbordsteine.
Aufnahme in Einzellängen.
Als Zulage zu Pos. 2.2.2.02.
Menge: 2,000 m

**2.2.2.04 Bordsteine, T6x20 bis T10x30, aufnehmen**
Tiefbordsteine T 6x20 bis T 10x30 einschließlich des
Unterbetons und der Betonrückenstütze aufnehmen,
abfahren und umweltgerecht entsorgen.
Die Bordsteine sind in Beton mit Rückenstütze versetzt.
Dicke des Unterbetons: ca. 15 cm.
Abmessungen der Rückenstütze: ca. 15/25 cm.
Aufnahme in Einzellängen.
Menge: 30,000 m

**2.2.2.05 Pflasterflächen aus Betonpflastersteinen verschiedener Arten aufnehmen**
Pflasterflächen aus Pflastersteinen aus Beton in
verschiedenen Abmessungen und Verbundpflastersteinen
verschiedener Arten, 8 bis 10 cm dick, einschließlich
der Bettung aufnehmen, abfahren und umweltgerecht
entsorgen.
Dicke der Bettung: ca. 4 cm.
Aufnahme in Einzelflächen.
Menge: 120,000 m2

**2.2.2.06 Schottertragschichten, Dicke 15 bis 25 cm, schneiden**
Verfestigte Schottertragschichten der nachfolgenden
Pos., 15 bis 25 cm dick, scharfkantig und geradlinig
abschneiden bzw. abstemmen.
Schnitt in Einzellängen.
Menge: 5,000 m

**2.2.2.07 Schottertragschichten unterhalb des Pflasters aufn., 15-25**
Schottertragschichten aus verfestigter HO-Schlacke,
verfestigtem Kalkstein oder verfestigtem RC-Baustoff,
Bodenklasse 6 bis 7 nach DIN 18300, unterhalb der
Pflasterdecken aufreißen, auskoffern, abfahren und
umweltgerecht entsorgen.
Dicke der Schottertragschichten: ca. 15 bis 25 cm.
Das Herstellen einer scharfkantigen Begrenzung wird
gem. Pos. 2.2.2.06. vergütet.

Schotter mit einem Zuordnungswert bis einschließlich
1.2 (Z1.2) nach LAGA-20, Kapitel Bauschutt.

Der Schotter ist vom AN eigenverantwortlich
ordnungsgemäß zu entsorgen. Die Kosten für die
Entsorgung sind hier einzurechnen.
Die Anforderungen an die stoffliche Verwertung von
mineralischen Reststoffen/Abfälle -Technische Regeln-
(LAGA-20) sind zu beachten.
Der AN hat der Bauüberwachung des AG sämtliche
Verwertungs- bzw. Entsorgungsnachweise unverzüglich zu
übergeben.

Aufnahme in Einzelflächen.
Menge: 120,000 m2

**2.2.2.08 Wassergebundene Befestigungen, Dicke 15 bis 25 cm, aufnehmen**
Wassergebundene Befestigungen aus Schottertragschichten aus verfestigter HO-Schlacke, verfestigtem
Kalkstein oder verfestigtem RC-Baustoff, zum Teil mit
Splitt durchsetzt, aufreißen, auskoffern, abfahren und
umweltgerecht entsorgen.
Mittlere Aufbruchtiefe: 15 bis 25 cm.
Breite der aufzunehmenden Befestigungen: ca. 1,00 bis
25,00 m.
Eingeschlossen ist das Freimachen von starkem Unkraut-
und Grasbewuchs innerhalb der ungebundenen Oberflächen
sowie die umweltgerechte Entsorgung des Räumgutes.
Menge: 600,000 m2

**2.2.2.09 Vorhandene Kabel umlegen**
Die beim Bodenabtrag freigelegten Kabel sind
einschließlich der Trassenwarnbänder und der
Abdeckungen aus Ziegelsteinen oder Hauben aus
verschiedenen Materialien aufzunehmen, nach Angabe des
Versorgungsunternehmens lage- und höhenmäßig auf das
Erdplanum neu zu verlegen und mit einer 10 cm dicken
Sandschicht abzudecken.
Anschließend sind die alten Abdeckungen und Trassenwarnbänder wieder zu verlegen.
Eingeschlossen ist die Herstellung des Feinplanums.
Umlegung in Teillängen.
Menge: 50,000 m

**2.2.2.10 Alte Kabel aufnehmen**
Alte Kabel, die außer Betrieb sind und beim Bodenabtrag
freigelegt wurden, einschließlich der Trassenwarnbänder
und der Abdeckungen aus Ziegelsteinen oder Hauben aus
verschiedenen Materialien aufnehmen und umweltgerecht
entsorgen.
Durchmesser der Kabel: 3 bis 7 cm.
Aufnahme in Einzellängen.
Menge: 50,000 m

**2.2.2.11 Alte Rohrleitungen aufnehmen**
Alte Rohrleitungen aus Guss, Stahl, oder sonstigen
Werk- stoffen, die außer Betrieb sind und beim
Bodenabtrag frei- gelegt wurden, aufnehmen und
umweltgerecht entsorgen.
Außen-Durchmesser der Rohrleitungen: 10 bis 30 cm.
Eingeschlossen sind die erforderlichen Trennschnitte.
Aufnahme in Einzellängen.
Menge: 10,000 m

**2.2.2.12 Alte Armaturen aufnehmen**
Alte Armaturen, wie Schieber und Hydranten, aufnehmen
und umweltgerecht entsorgen.
Menge: 5,000 St

##### Untertitel 2.2.3 Erdarbeiten

*Hinweis*
Anmerkung:

Im Bereich der Ausbauflächen stehen Bäume, die
unbedingt erhalten bleiben müssen. Im Bereich von
Wurzeln sind die Erdarbeiten von Hand durchzuführen.
Die Handschachtung wird nicht gesondert vergütet
sondern ist bei den Erdarbeiten einzukalkulieren. Die
Wurzeln dürfen nicht beschädigt werden.

Die gesamten Erdarbeiten entlang von privaten Grundstücken, besonders bei Gebäuden, Einfriedungsmauern,
Zäune, vorhandene Hecken, Randeinfassungen, usw. sind
mit besonderer Vorsicht auszuführen. Die Erschwernisse
für den Aushub und den Einbau der nachfolgenden
Materialien durch Handschachtungen und durch den
Einsatz kleinerer Arbeitsgeräte werden nicht gesondert
vergütet.
Sie sind in die nachfolgenden Einheitspreise
einzukalkulieren.

Im Bereich der Ausbauflächen liegen über dem gesamten
Straßenquerschnitt verteilt Ver- und
Entsorgungsleitungen. Der Mehraufwand beim Bodenabtrag,
bei der Herstellung des Erdplanums und beim Einbau des
Füllbodens und des  Frostschutzkieses im Bereich der
Ver- und Entsorgungsleitungen, der durch die geringere
Leistung und durch den Einsatz kleinerer Geräte
gegenüber der leitungsfreien Bereiche entsteht, wird
nicht gesondert vergütet sondern ist in die
entsprechenden Positionen mit einzurechnen.

Im Bereich von erdverlegten Ver- und
Entsorgungsleitungen sind die Arbeiten mit besonderer
Vorsicht auszuführen. Die Hinweise und Auflagen der
Betreiber auf Schutz- und Sicherungsmassnahmen sind
zwingend zu beachten.

**2.2.3.01 Baugelände von Unkraut- und Grasbewuchs freimachen**
Baugelände nach Angabe der Bauüberwachung des AG von
starkem Unkraut- und Grasbewuchs freimachen. Der
Bewuchs ist mit einer i.M. 5 bis 15 cm dicken
Bodenschicht abzutragen.
Der Bewuchs ist teilweise durchsetzt mit Laub und
Astwerk.
Breite des Abtrages: ca. 0,50 bis 6,00 m
Das Räumgut ist umweltgerecht zu entsorgen.
Abtrag in Teilflächen im Bereich des zukünftigen
Gehwegs.
Abtrag im Ufer- und Böschungsbereich der Niers auf
geneigten Flächen.
Menge: 2500,000 m2

**2.2.3.02 Oberboden abtragen und in Mieten aufsetzen**
Oberboden unterhalb der Bodenschicht der Pos. 2.2.3.01.
im Bereich der vorhandenen Grünflächen in Schichtdicken
von ca. 20 bis 40 cm und in Breiten von ca. 0,50 bis
6,00 m abtragen und die Massen im Bereich der
Baustelle, die nach der Fertigstellung der Baukörper
zum Abtransport zugänglich sind, in Mieten aufsetzen.
Unrat, Steine über 5 cm Durchmesser und Wurzeln mit
mehr als 3 cm Durchmesser aussondern und umweltgerecht
entsorgen. Die Oberbodenmieten nicht befahren oder
durch andere Maßnahmen verdichten. Die Mieten während
der gesamten Bauzeit von Unkraut freihalten, d.h.
Unkräuter ausreißen oder Samenstände abmähen.
Eingeschlossen sind die erforderlichen Transporte
innerhalb der Baustelle.
Abgerechnet wird nach Mietenaufmaß oder nach aufzumessenden Abtragsprofilen bzw. nach Abtragsfläche und
mittlerer Schichtdicke.
Abtrag in Einzelmassen im Ufer- und Böschungsbereich
der Niers auf geneigten Flächen.
Menge: 750,000 m3

**2.2.3.03 Boden mit mineral. Fremdbestandteilen (<10 Vol.-%) abtragen und ents.**
Boden mit weniger als 10 Vol.-% Bauschutt und/oder
sonstigen mineralischen Fremdbestandteilen der Bodenklasse 3 bis 5 nach DIN 18300 gemäß ZTV E-StB 17 zur
Herstellung der neuen wassergeb. Wege, Wendeplatz Kanu
und dem Gehweg zur Brücke in Schichtdicken von ca. 0,20
bis 0,50 m und in verschiedenen Breiten profilgemäß
abtragen, verladen und umweltgerecht entsorgen.

Boden mit weniger als 10 Vol-% Bauschutt und/oder
sonstigen mineralischen Fremdbestandteilen bis zu einem
Zuordnungswert 1.2 (Z1.2) einschließlich nach LAGA-20,
Kapitel Bodenmaterial.

Der Boden besteht aus sandigem bzw. schwach schluffigem
Torf, weich, anmoorig und Auffüllungen aus stark
schluffigem Sand bzw. stark sandigem Schluff mit
Beimengungen von Ziegelbruch.

Die Anforderungen an die stoffliche Verwertung von
mineralischen Reststoffen/Abfälle -Technische Regeln-
(LAGA-20) sind zu beachten.

Entsprechend der vorhandenen Untergrundverhältnisse
entscheidet die Bauüberwachung des AG über die erforderlichen Abtragsdicken.
Abgerechnet wird nach aufzumessenden Abtragsprofilen
bzw. nach Abtragsfläche und mittlerer Schichtdicke.
Die Profilierung und Verdichtung des Erdplanums wird
gem. Pos. 2.2.3.06 und 2.2.3.07 vergütet.
Abtrag in Einzelmassen.
Menge: 500,000 m3

**2.2.3.04 Boden Z1.2 mit mineral. Fremdbestandteilen (> 10 Vol.-%) ents., Zulage**
Boden mit mehr als 10 Vol.-% Bauschutt und/oder
sonstigen mineralischen Fremdbestandteilen der
Bodenklasse 3 bis 5 nach DIN 18300 gemäß ZTV E-StB 17
in den Abtragsbereichen in Schichtdicken von ca. 0,20
bis 0,50 m und in verschiedenen Breiten profilgemäß
abtragen, verladen und umweltgerecht entsorgen.

Boden mit mehr als 10 Vol-% Bauschutt und/oder
sonstigen mineralischen Fremdbestandteilen bis zu einem
Zuordnungswert 1.2 (Z1.2) einschließlich nach LAGA-20,
Kapitel Bauschutt.

Der Boden besteht aus sandigem bzw. schwach schluffigem
Torf, weich, anmoorig und Auffüllungen aus stark
schluffigem Sand bzw. stark sandigem Schluff mit
Beimengungen von Ziegelbruch.

Die Anforderungen an die stoffliche Verwertung von
mineralischen Reststoffen/Abfälle -Technische Regeln-
(LAGA-20) sind zu beachten.

Die Böden sind vom AN eigenverantwortlich ordnungsgemäß
zu entsorgen. Die Kosten für die Entsorgung sind hier
einzurechnen.

Der AN hat der Bauüberwachung des AG sämtliche
Verwertungs- bzw. Entsorgungsnachweise unverzüglich zu
übergeben.

Abgerechnet wird nach den Verwertungs- bzw.
Entsorgungs- nachweisen.

Als Zulage zu Pos. 2.2.3.03.
Menge: 150,000 t

**2.2.3.05 Boden von Hand ausheben**
Boden der Bodenklasse 3 bis 5 nach DIN 18300 in Handschachtung in Abstimmung mit der Bauüberwachung des AG
ausheben.
Menge: 20,000 m3

**2.2.3.06 Erdplanum profilieren**
Erdplanum der Abtragsstrecken bzw. von abgeräumten
Flächen gem. ZTV E-StB 17, Abschnitt 4.4, auf
horizontalen und geneigten Flächen, Böschungsneigung
bis 1:3, den Sollhöhen entsprechend in verschiedenen
Breiten profilieren.
Es wird hier darauf hingewiesen, dass das Planum nicht
befahren werden darf.
Profilierung in Einzelflächen im Bereich der
Fahrbahnen, Radwege, Gehwege und Nebenflächen.
Menge: 2250,000 m2

**2.2.3.07 Erdplanum verdichten**
Erdplanum der Abtragsstrecken bzw. von abgeräumten
Flächen gem. ZTV E-StB 17, Abschnitt 4.4, auf
horizontalen und geneigten Flächen, Böschungsneigung
bis 1:3, den Sollhöhen entsprechend in verschiedenen
Breiten verdichten.
Anforderung an die Verdichtung:
- Verformungsmodul EV2 > 45 MN/m2
- Verhältniswert EV2/EV1 < 3,0.
Es wird hier darauf hingewiesen, dass das Planum nicht
befahren werden darf.
Verdichtung in Einzelflächen im Bereich der Fahrbahnen,
Radwege, Gehwege und Nebenflächen.
Menge: 2250,000 m2

**2.2.3.08 Füllboden einbauen**
Baustoffgemische aus natürlichen Baustoffen (keine
RC-Gemische) und Böden für Schichten aus frostunempfindlichem Material nach der TL SoB-StB 04/07
liefern und als Auffüllungen bzw. Bodenaustausch
unterhalb des Planums in verschiedenen Breiten
profilgerecht einbauen und verdichten.
Schichtdicken: ca. 0,10 bis 0,30 m.
Abgerechnet wird nach aufzumessenden Auftragsprofilen bzw. nach Auftragsfläche und mittlerer
Schichtdicke.
Entsprechend der vorhandenen Untergrundverhältnisse
ent- scheidet über die Notwendigkeit der Menge der
Füllboden- lieferung die Bauüberwachung des AG.
Einbau in Einzelmassen.
Menge: 1200,000 m3

**2.2.3.09 Frostschutzschichten herstellen**
Belastungsklasse Bk3,2

Baustoffgemisch aus natürlichen Baustoffen und Böden
für Frostschutzschichten nach den TL SoB-StB 04/07 und
den TL Gestein-StB 04/07 liefern und zur Herstellung
von Frostschutzschichten gemäß den ZTV SoB-StB 04/07 in
verschiedenen Breiten profilgerecht einbauen und
verdichten.
Baustoffgemische 0/8 bis 0/63.
Schichtdicke: ca. 0,16 bis 0,28 m.
Böden GE, GW, GI, SE, SW, und SI gemäß DIN 18196.
Die Anforderungen der TL SoB-StB 04/07 an Baugemische
aus natürlichen Baustoffen und Böden sind auf Verlangen
der Bauüberwachung des AG durch Eignungsprüfungen vor
Baubeginn nachzuweisen.
Anforderung an die Verdichtung:
 - Verformungsmodul: EV2 > 120 MN/m2
 - Verhältniswert: EV2/EV1 < 2,5
Abgerechnet wird nach aufzumessenden Einbauprofilen
bzw. nach Einbaufläche und mittlerer Schichtdicke.
Entsprechend der vorhandenen Untergrundverhältnisse
entscheidet über die Notwendigkeit der Menge /
Einbaudicke der Frostschutzschicht die Bauüberwachung
des AG.
Einbau in Einzelmassenim Bereich der Fahrbahnen,
Radwege, Gehwege und Nebenflächen.
Menge: 400,000 m3

**2.2.3.10 Oberboden liefern**
Oberboden, frei von Steinen, Wurzeln, Quecken usw.,
liefern und im Bereich der Baustelle zwischenlagern.
Abgerechnet wird nach Lieferscheinen.
Menge: 100,000 m3

**2.2.3.11 Schotterrasen für Wendeplatz Kanu herstellen**
Schotterrasen als Vegetationsschicht für den Wendeplatz
Kanu herstellen.
Die Schotterrasen-Tragschicht ist aus einem Gemisch aus
zu lieferndem Natursteinschotter 2/45 mm, Kategorie C
90/3, und dem Oberboden der gemäß Pos. 2.2.3.02. und
Pos. 2.2.3.10. im Bereich der Baustelle lagert, für
belastbare Vegetationen gemäß DIN18915 herzustellen und
profilgerecht einzubauen und zu verdichten.
Mischungsverhältnis: 85 Vol.-v.-H. Natursteinschotter
und 15 Vol.-v.-H. Oberboden.
Mittlere Dicke der Schotterrasen-Tragschicht im
verdichteten
Zustand: ca. 30 cm.
Breite: ca. 2,00 bis 16,00 m.
Quergefälle: 2-12 %.
Einbau im Bereich Wendeplatz Kanu.
Verformungsmodul EV2 auf der Oberfläche der
verdichteten Schicht mindestens 80 MN/m2.
Die Einsaat wird gemäß Pos. 2.2.3.13 vergütet.
Eingeschlossen sind die erforderlichen Transporte
innerhalb der Baustelle und die Herstellung des
Feinplanums.
Abgerechnet wird nach Fläche.
Herstellung in Einzelflächen.
Menge: 275,000 m2

**2.2.3.12 Oberboden andecken**
Oberboden in verschiedener Dicke nach Angabe der
Bauüberwachung des AG profilgerecht andecken.
Der Oberboden lagert gemäß Pos. 2.2.3.02. und Pos.
2.2.3.10. im Baustellenbereich.
Dicke der Andeckung: ca. 20 bis 40 cm.
Andeckungen in Böschungen, Seitenstreifen, Bankette und
Geländeangleichungen.
Eingeschlossen sind die erforderlichen Transporte
innerhalb der Baustelle.
Abgerechnet wird nach Fläche.
Andeckungen in Einzelflächen.
Menge: 1600,000 m2

**2.2.3.13 Flächen einsäen**
Flächen der Pos. 2.2.3.12. mit Regiosaatgut-Mischungen
(RSM Regio) nach den Empfehlungen für Begrünungen mit
gebietseigenem Saatgut der FLL einsäen. Saatgut liefern
und ohne Entmischung aufbringen und einarbeiten.
Vorzeitig entwickeltes Unkraut entfernen und
umweltgerecht entsorgen.
Boden fräsen, lockern und profilgerecht planieren.
FLL RSM Regio - UG02 Westdeutsches Tiefland mit
Weserbergland - Typ Grundmischung.
Saatstärke: 7 g/m2
Andeckungen in Einzelflächen im Ausbaubereich.
Menge: 1600,000 m2

**2.2.3.14 Oberboden laden und zur Verwendung des AN abfahren**
Vorhandener Oberboden, der gemäß Pos. 2.2.3.02. im
Bereich der Baustelle in Mieten lagert, laden und zur
Verwendung des AN abfahren.
Eingeschlossen sind die erforderlichen Transporte
innerhalb der Baustelle.
Abgerechnet wird nach Mietenaufmaß
Diese Position wird nur auf besondere Anweisung der
Bauüberwachung des AG ausgeführt.
Menge: 400,000 m3

##### Untertitel 2.2.4 Pflasterdecken, Plattenbeläge, Einfassungen

**2.2.4.01 Rundbordsteine R 15x22, r = 2 cm, versetzen**
Bordsteine aus Beton nach den Technischen Lieferbedingungen für Bauprodukte zur Herstellung von
Pflasterdecken, Plattenbelägen und Einfassungen
(TL Pflaster-StB 06/15) und der DIN EN 1340, Qualität
DTI,  liefern und nach der ATV "Verkehrswegebauarbeiten
- Pflasterdecken und Plattenbeläge in ungebundener
Ausführung, Einfassungen" - DIN 18318 versetzen.
Rundbordsteine R 15x22, r = 2 cm, L = 100 cm,
zweischichtig.
Farbe: grau.
Die Steine sind auf den frischen Unterbeton C 20/25,
Korngemisch 0/16, zu versetzen und mit einer Rückenstütze aus Beton C 20/25, Korngemisch 0/16, zu
versehen.
Die Rückenstütze ist in den Geraden zu schalen.
Die Bordsteinfugen sind auf der Rückseite oberhalb der
Rückenstütze mit Zementmörtel zu verschließen.
Dicke des Unterbetons: 20 cm.
Der Unterbeton ist vorzuverdichten.
Abmessungen der Rückenstütze: 15/30 cm.
Eingeschlossen sind die Herstellung und die Verdichtung
des Feinplanums.
Versetzen in Einzellängen.
Menge: 12,000 m

**2.2.4.02 Vorhandene Bordsteine H 15x25 und R 15x22 versetzen**
Vorhandene Bordsteine aus Beton nach der ATV
"Verkehrswegebauarbeiten - Pflasterdecken und
Plattenbeläge in ungebundener Ausführung, Einfassungen"
- DIN 18318 versetzen.
Zur Verwendung kommen die gemäß Pos. 2.2.2.03.
lagernden Hochbordsteine H 15x25 und Rundbordsteine
R 15x22.
Die Steine sind auf den frischen Unterbeton C 20/25,
Korngemisch 0/16, zu versetzen und mit einer Rückenstütze aus Beton C 20/25, Korngemisch 0/16, zu
versehen.
Die Rückenstütze ist in den Geraden zu schalen.
Die Bordsteinfugen sind auf der Rückseite oberhalb der
Rückenstütze mit Zementmörtel zu verschließen.
Dicke des Unterbetons: 24 cm.
Der Unterbeton ist vorzuverdichten.
Abmessungen der Rückenstütze: 15/37 cm.
Eingeschlossen sind die Herstellung und die Verdichtung
des Feinplanums und das Aussortieren und Säubern der
lagernden Bordsteine.
Versetzen in Einzellängen.
Menge: 2,000 m

**2.2.4.03 Trennschnitte an Bordsteine H 15x25 und R 15x22 durchführen**
Trennschnitte an Bordsteine H 15x25 und R 15x22 zum
Anpassen an den Ecken durchführen.
Die Steine sind rechtwinklig oder schräg zur Längsachse
mit einem Nassschneidegerät scharfkantig und
ebenflächig abzuschneiden.
Menge: 2,000 St

**2.2.4.04 Tiefbordsteine T 8x20, grau, versetzen**
Bordsteine aus Beton nach den Technischen Lieferbedingungen für Bauprodukte zur Herstellung von
Pflasterdecken, Plattenbelägen und Einfassungen
(TL Pflaster-StB 06/15) und der DIN EN 1340, Qualität
DTI,  liefern und als Einfassung der freien Ränder nach
der ATV "Verkehrswegebauarbeiten - Pflasterdecken und
Plattenbeläge in ungebundener Ausführung, Einfassungen"
- DIN 18318 versetzen.
Tiefbordsteine T 8x20, L = 100 cm, zweischichtig.
Farbe: grau.
Die Steine sind auf den frischen Unterbeton C 20/25,
Korngemisch 0/16, zu versetzen und mit einer Rückenstütze aus Beton C 20/25, Korngemisch 0/16, zu
versehen.
Die Rückenstütze ist in den Geraden zu schalen.
Auftritt: 0 bis 3 cm.
Dicke des Unterbetons: 20 bis 23 cm.
Der Unterbeton ist vorzuverdichten.
Abmessungen der Rückenstütze: 12/28-31 cm.
Eingeschlossen sind die Herstellung und die Verdichtung
des Feinplanums.
Versetzen in Einzellängen.
Menge: 65,000 m

**2.2.4.05 Trennschnitte an Tiefbordsteine T 8x20 durchführen**
Trennschnitte an Tiefbordsteine T 8x20 zum Anpassen an
den Ecken durchführen.
Die Steine sind rechtwinklig oder schräg zur Längsachse
mit einem Nassschneidegerät scharfkantig und
ebenflächig abzuschneiden.
Menge: 10,000 St

**2.2.4.06 Winkelrandsteine 8x30, anthrazit, versetzen**
Winkelrandsteine aus Beton nach den Technischen
Lieferbedingungen für Bauprodukte zur Herstellung von
Pflasterdecken, Plattenbelägen und Einfassungen
(TL Pflaster-StB 06/15) und der DIN EN 1340, Qualität
DTI, liefern und nach der ATV "Verkehrswegebauarbeiten
- Pflasterdecken und Plattenbeläge in ungebundener
Ausführung, Einfassungen" - DIN 18318 versetzen.
Winkelrandstein 8x30, Fußlänge 220 mm,
Baulänge 400 mm, zweischichtig,
Farbe: anthrazit.
Die Steine sind auf ein frisches Fundament zu versetzen
und mit einer Rückenstütze zu versehen. Die
Rückenstütze ist in den Geraden zu schalen.
Die Bordsteinfugen sind auf der Rückseite oberhalb der
Rückenstütze mit Zementmörtel zu verschließen.
Fundament und Rückenstütze aus Beton C20/25,
Korngemisch 0/16.
Stärke des Fundamentes: ca. 20 cm.
Das Fundament ist vorzuverdichten.
Abmessungen der Rückenstütze: 10/34 cm.
Eingeschlossen sind die Herstellung und die Verdichtung
des Feinplanums.
Versetzen in Einzellängen entlang der Stege.
Menge: 64,000 m

**2.2.4.07 Trennschnitte an Winkelrandsteinen durchführen, 8x30**
Trennschnitte an Winkelrandsteinen 8x30 zur Herstellung
von Passstücken und zum Anpassen an den Ecken
durchführen. Die Steine sind mit einem geeigneten
Schneidegerät rechtwinklig oder schräg zur Längsachse
scharfkantig und ebenflächig abzuschneiden.
Menge: 3,000 St

**2.2.4.08 Pflasterstreifen, 1 Reihe, Betonsteine 16x16-24x14 cm, anthr., herst.**
Pflastersteine aus Beton nach den Technischen Lieferbedingungen für Bauprodukte zur Herstellung von
Pflasterdecken, Plattenbelägen und Einfassungen
(TL Pflaster-StB 06/15) und der DIN EN 1338, Qualität
DI, liefern und als Pflasterstreifen (Rinne) nach der
ATV "Verkehrswegebauarbeiten - Pflasterdecken und
Plattenbeläge in ungebundener Ausführung, Einfassungen"
- DIN 18318 versetzen.
Pflastersteine aus Beton, Rastermaße 16x16x14 cm und
16x24x14 cm, ohne Fase.
Farbe: anthrazit.
Ausführung: 1 Reihe, frei geführt als Einfassung der
wassergebundenen Wege.
Die Steine sind auf den frischen Unterbeton C 20/25,
Korngemisch 0/16, zu versetzen.
Dicke des Unterbetons: 25 cm.
Der Unterbeton ist vorzuverdichten.
Die Fugen sind mit geeignetem hydraulisch gebundenem
Fugenmörtel gemäß den Anforderungen des Merkblattes "M
FPgeb" Ausgabe 2018, Abschnitt 5.2, fachgerecht zu
verfüllen, einzuschlämmen und entsprechend zu säubern.
Eingeschlossen sind die Herstellung und die Verdichtung
des Feinplanums.
Herstellung in Einzellängen.
Menge: 700,000 m

**2.2.4.09 Pflasterstreifen, 1 Reihe, Steine 16x16/11x14 cm, herst., Zulage**
Pflasterstreifen, wie in Pos. 2.2.4.08. beschrieben,
herstellen.
Radial-Pflastersteine aus Beton nach DIN EN 1338,
Qualität DI, Rastermaß 16x16/11x14 cm, ohne Fase.
Farbe: anthrazit.
Ausführung: 1 Reihe in engen Bögen.
Als Zulage zu Pos. 2.2.4.08.
Menge: 40,000 m

**2.2.4.10 Pflasterstreifen, 2 Reihen, Betonsteine 16x16x14 u.16x24x14 cm, herst.**
Pflastersteine aus Beton nach den Technischen Lieferbedingungen für Bauprodukte zur Herstellung von
Pflasterdecken, Plattenbelägen und Einfassungen
(TL Pflaster-StB 06/15) und der DIN EN 1338, Qualität
DI, liefern und als Pflasterstreifen (Rinne) nach der
ATV "Verkehrswegebauarbeiten - Pflasterdecken und
Plattenbeläge in ungebundener Ausführung, Einfassungen"
- DIN 18318 versetzen.
Pflastersteine aus Beton, Rastermaße 16x16x14 cm und
16x24x14 cm, ohne Fase.
Farbe: grau.
Ausführung: 2 Reihen, als Rinne vor den Borden bzw.
frei geführt.
Die Steine sind auf den frischen Unterbeton C 20/25,
Korngemisch 0/16, zu versetzen.
Dicke des Unterbetons: 25 cm.
Der Unterbeton ist vorzuverdichten.
Die Fugen sind mit geeignetem hydraulisch gebundenem
Fugenmörtel gemäß den Anforderungen des Merkblattes "M
FPgeb" Ausgabe 2018, Abschnitt 5.2, fachgerecht zu
verfüllen, einzuschlämmen und entsprechend zu säubern.
Eingeschlossen sind die Herstellung und die Verdichtung
des Feinplanums.
Herstellung in Einzellängen.
Menge: 12,000 m

**2.2.4.11 Trennschnitte an Betonpflastersteine 16x16x14 und 16x24x14 cm durchf.**
Trennschnitte an Betonpflastersteine 16x16x14 cm und
16x24x14 cm zur Herstellung von Passstücken
durchführen. Die Steine sind rechtwinklig oder schräg
(Gehrung) zu Längsachse mit einem Nassschneidegerät
scharfkantig und ebenflächig abzuschneiden.
Menge: 50,000 St

**2.2.4.12 Schottertragschichten aus Kalkstein, 550 kg/m2, herstellen**
Kalkstein, Korngemisch 0/45 mm, gemäß TL Sob-StB 04/07
und gemäß TL Gestein-StB 04/07 liefern und zur
Herstellung von Schottertragschichten nach den
ZTV SoB-StB 04/07 profilgerecht einbauen und
verdichten.
Einbaugewicht: 550 kg/m2 = ca. 25 cm.
Einbaubreite: ca. 2,00 bis 4,00 m.
Anforderung an die Verdichtung:
 - Verformungsmodul: EV2 > 120 MN/m2
 - Verhältniswert: EV2/EV1 < 2,5.
Eingeschlossen ist die Herstellung des Feinplanums.
Abgerechnet wird nach aufzumessender Einbaufläche.
Die eingebaute Menge ist nachzuweisen.
Einbau in Einzelflächen.

Alternativmaterialien wie RC-Baustoffe oder
Hochofenstückschlacke werden für die Herstellung der
Schottertragschicht nicht zugelassen.
Menge: 220,000 m2

**2.2.4.13 Pflasterbettung aus Basalt 0/5 mm und Sand 0/2 mm herstellen**
Gemisch aus Basalt 0/5 mm und gewaschenem Sand
0/2 mm, Mischungsverhältnis 1:1, gemäß den Technischen
Lieferbedingungen für Bauprodukte zur Herstellung von
Pflasterdecken, Plattenbelägen und Einfassungen
(TL Pflaster-StB 06/15) liefern und als
Pflasterbettung, im verdichtetem Zustand 4 cm dick (80
kg/m2), nach den Zusätzlichen Technischen
Vertragsbedingungen und Richtlinien zur Herstellung von
Pflasterdecken, Plattenbelägen und Einfassungen (ZTV
Pflaster-StB 20) und dem Merkblatt für
Flächenbefestigungen mit Pflasterdecken und
Plattenbelägen (M FP 2015) einbauen und verdichten.
Eingeschlossen ist die Herstellung des Feinplanums.
Einbau in Einzelflächen.
Menge: 220,000 m2

**2.2.4.14 Pflasterdecken aus Betonsteinen 20x10x8 cm, grau, herstellen**
Pflastersteine aus Beton nach den Technischen Lieferbedingungen für Bauprodukte zur Herstellung von
Pflasterdecken, Plattenbelägen und Einfassungen
(TL Pflaster-StB 06/15) und der DIN EN 1338, Qualität
DI, liefern und zur Herstellung von Pflasterdecken in
den Gehweg an der Loëstraße, Breite ca. 2,50 m, nach
den Zusätzlichen Technischen Vertragsbedingungen und
Richtlinien zur Herstellung von Pflasterdecken,
Plattenbelägen und Einfassungen (ZTV Pflaster-StB 06)
und dem Merkblatt für Flächenbefestigungen mit
Pflasterdecken und Plattenbelägen (M FP 2015) verlegen.
Pflastersteine aus Beton nach DIN EN 1338, Qualität DI,
Rastermaße 20x10x8 und 10x10x8 cm, zweischichtig, mit
farbbeständigem Naturstein im Vorsatz, mit Mikrofase
(Fase ? 2 mm), mit Verschiebesicherung (Verbundnocken)
und angeformter Fugensicherung im untersten Bereich des
Steins.
Farbe: grau
Verband: Ellenbogenverband bzw. Verband nach Wahl des
AG.
Die Fugen sind mit einem Gemisch aus Basalt 0/2 mm und
gewaschenem Sand 0/2 mm, Mischungsverhältnis 1:1, gemäß
den Technischen Lieferbedingungen für Bauprodukte zur
Herstellung von Pflasterdecken, Plattenbelägen und
Einfassungen (TL Pflaster-StB 06/15), bis zum
Fugenschluss zu verfüllen und einzuschlämmen.
Die Pflasterflächen sind anschließend sauber abzufegen.
Die gesäuberten Pflasterflächen sind mit einem
Flächenrüttler mit Gummischuh oder Neopren-Schutzplatte
zu verdichten.
Nach dem Abrütteln sind die Fugen mehrmals bis zum
Fugenschluss mit Basalt 0/2 mm unter Zugabe von Wasser
zu verfüllen und einzuschlämmen.
Die Flächen sind abschließend sauber abzufegen.
Eingeschlossen ist die Herstellung des Feinplanums.
Herstellung in Einzelflächen im Bereich des Gehweges an
der Loëstraße.
Menge: 50,000 m2

**2.2.4.15 Modula Plus Pflasterde. aus Steinen 30x20x8 cm, schiefer/beige, herst.**
Modula PLUS Pflastersteine aus Beton nach den
Technischen Lieferbedingungen für Bauprodukte zur
Herstellung von Pflasterdecken, Plattenbelägen und
Einfassungen (TL Pflaster-StB 06/15) und der DIN EN
1338, Qualität DI/DIK, liefern und zur Herstellung von
Pflasterdecken in den Gehweg zur Brücke, Breite ca.
2,50 bis 4,00 nach den Zusätzlichen Technischen
Vertragsbedingungen und Richtlinien zur Herstellung von
Pflasterdecken, Plattenbelägen und Einfassungen (ZTV
Pflaster-StB 06) und dem Merkblatt für
Flächenbefestigungen mit Pflasterdecken und
Plattenbelägen (M FP 2015) verlegen.
Modula PLUS Pflastersteine aus Beton nach DIN EN 1338,
Qualität DI/DIK, Rastermaße 30x20x8, zweischichtig,
schiefer/beige nuanciert, mit farbbeständigem
Naturstein in der Vorsatzschicht, mit Mikrofase (Fase ?
2 mm), mit Abstandhaltern, mit allseitigen
Verbundnocken, mit D-Punkt-Fugentechnik, der Fa.
Berding Beton oder gleichwertig.
Verband: 1/2 Reihenverband bzw. Verband nach Wahl des
AG.
Die Fugen sind mit einem Gemisch aus Basalt 0/2 mm und
gewaschenem Sand 0/2 mm, Mischungsverhältnis 1:1, gemäß
den Technischen Lieferbedingungen für Bauprodukte zur
Herstellung von Pflasterdecken, Plattenbelägen und
Einfassungen (TL Pflaster-StB 06/15), bis zum
Fugenschluss zu verfüllen und einzuschlämmen.
Die Pflasterflächen sind anschließend sauber abzufegen.
Die gesäuberten Pflasterflächen sind mit einem
Flächenrüttler mit Gummischuh oder Neopren-Schutzplatte
zu verdichten.
Nach dem Abrütteln sind die Fugen mehrmals bis zum
Fugenschluss mit Basalt 0/2 mm unter Zugabe von Wasser
zu verfüllen und einzuschlämmen.
Die Flächen sind abschließend sauber abzufegen.
Eingeschlossen ist die Herstellung des Feinplanums.
Herstellung in Einzelflächen im Bereich des Gehwegs zur
Brücke an der Loëstraße.
Von den Pflastersteinen sind Muster vorzulegen.
Der Auftraggeber behält sich ausdrücklich vor, über
Farbe und Qualität der ausgeschriebenen Pflastersteine
nach Vorlage der Muster zu entscheiden.
Menge: 170,000 m2

**2.2.4.16 Vorhandene Pflasterdecken regulieren**
Vorhandene Pflasterdecken der Anschlussbereiche und der
Grundstückszufahrten und Zugänge regulieren.
Die Pflastersteine sind von Hand aufzunehmen, zu
säubern und sicher zu lagern. Die Bettungsschicht ist
abzufahren und zu entsorgen. Die Tragschicht ist den
neuen Höhen entsprechend entweder abzutragen oder mit
Kalksteinschotter analog Pos. 2.2.4.12. anzufüllen. Im
Anschluss ist die Bettungsschicht mit zu lieferndem
Material wie in Pos. 2.2.4.13. beschrieben
wiederherzustellen und das Pflaster wie in Pos.
2.2.4.14. beschrieben zu verlegen.
Überschüssige und unbrauchbare Schotter- / Bodenmassen
sind umweltgerecht zu entsorgen. Eingeschlossen ist das
Liefern der erf. Materialien sowie das Herstellen der
jeweiligen Bodenschichten und des Feinplanums.
Bereich: i.M. +/- 10 cm.
Regulierung in Einzelflächen.
Menge: 25,000 m2

**2.2.4.17 Pflasterdecken aus Betonsteinen, 8 cm dick, schneiden**
Kanten der Pflasterdecken aus Betonsteinen, 8 cm dick,
an den Rändern anpassen und schneiden.
Die Steine sind mit einem geeigneten Nassschneidegerät
rechtwinklig oder schräg zur Längsachse scharfkantig
und ebenflächig abzuschneiden.
Schnitt in Einzellängen.
Menge: 75,000 m

**2.2.4.18 Schachtabdeckungen in Pflasterdecken regulieren**
Schachtabdeckungen, die im Bereich von Pflasterflächen
liegen, aufnehmen. Verschiebesichere Auflageringe
unterschiedlicher Bauhöhe entsprechend der neuen
Straßenhöhe einbauen und die Abdeckungen wieder fest
und dicht aufsetzen.
Die Auflageringe und die Abdeckungen sind in
schrumpffreiem Spezialmörtel (Fugmaterial mit hoher
Anfangsfestigkeit wie Tipolit, Wipolit, Ebralit oder
gleichwertiger Art) zu verlegen.
Die Fugen sind sauber auszufugen.
Fugen kleiner 1,0 cm sind unter Verwendung einer
Schlauchschalung und Vergussmörtel mit den oben
genannten Materialeigenschaften auszuführen.
Die Gesamthöhe der Auflageringe einschl. der Fugen darf
das Maß von 24 cm nicht übersteigen.
Regulieren im Bereich : ± 1-24 cm
Eingeschlossen ist das Anpassen und Schneiden der
Pflasterdecke bzw. des Plattenbelages an die
Schachtabdeckung.
Menge: 2,000 St

**2.2.4.19 BEGU-Schachtabdeckung Klasse D 400 liefern**
BEGU-Schachtabdeckung Klasse D 400, rund, entsprechend
DIN EN 124 / DIN 1229 sowie DIN 19572, gemäß den
Anforderungen der Gütesicherung RAL-GZ 692 lichte Weite
Ø 600 mm, Bauhöhe 160 mm liefern.
Schachtabdeckung bestehend aus:
BEGU-Rahmen ähnlich DIN 19584-5 mit dämpfender Einlage
und mit integrierter Aufnahmebuchse für eine
Haltestange.
BEGU-Deckel nach DIN 19584-2 mit dämpfender Einlage,
und mit Lüftungsöffnungen.
Schmutzfänger aus Stahl nach DIN 1221, verzinkt.
Eingeschlossen sind der Ausbau und die umweltgerechte Entsorgung der alten Schachtabdeckung und des
Schmutzfängers.
Der fachgerechte Einbau und das Regulieren der
Schachtabdeckung einschließlich Lieferung und Einbau
der Auflageringe wird gemäß der Pos. 2.2.4.18.
vergütet.
Menge: 1,000 St

**2.2.4.20 Kappen von Schiebern und Hydranten in den Pflasterdecken regulieren**
Kappen von Schiebern und Hydranten, die in den
Pflasterdecken liegen, freilegen, aufnehmen und
entsprechend der neuen Straßenhöhe wieder fest
aufsetzen.
Bereich: ± 1-27 cm.
Eingeschlossen ist das Anpassen und Schneiden der
Pflasterdecke bzw. des Plattenbelages an die Kappe.
Menge: 3,000 St

**2.2.4.21 Schottertragschichten aus Kalkstein, 550 kg/m2, herstellen**
Kalkstein, Korngemisch 0/45 mm, gemäß TL Sob-StB 04/07
und gemäß TL Gestein-StB 04/07 liefern und zur
Herstellung von Schottertragschichten nach den
ZTV SoB-StB 04/07 profilgerecht einbauen und
verdichten.
Einbaugewicht: 550 kg/m2 = ca. 25 cm.
Einbaubreite: ca. 1,50 bis 9,00 m.
Anforderung an die Verdichtung:
 - Verformungsmodul: EV2 > 120 MN/m2
 - Verhältniswert: EV2/EV1 < 2,5.
Eingeschlossen ist die Herstellung des Feinplanums.
Abgerechnet wird nach aufzumessender Einbaufläche.
Die eingebaute Menge ist nachzuweisen.
Einbau in Einzelflächen.

Alternativmaterialien wie RC-Baustoffe oder
Hochofenstückschlacke werden für die Herstellung der
Schottertragschicht nicht zugelassen.
Menge: 1100,000 m2

**2.2.4.22 Wassergebundene Deckschichten, 80 kg/m2, herstellen**
Wassergebundene Deckschichten auf die Schottertragschicht der Pos. 2.2.4.21. profilgerecht
herstellen.
Eingeschlossen ist die Lieferung des Materials.
Material: Dolomit Brechsand 0/5 mm, beige / grau.
Das Material ist vollkommen ebenflächig einzubauen und
zu verdichten.
Einbaugewicht: 80 kg/m2 = ca. 4,0 cm.
Einbaubreiten: ca. 1,50 bis 9,00 m.
Abgerechnet wird nach aufzumessender Einbaufläche.
Die eingebaute Menge ist nachzuweisen.
Eingeschlossen ist die Herstellung des Feinplanums.
Herstellung in Einzelflächen.
Menge: 1100,000 m2

**2.2.4.23 Vorhandene Infotafeln, Größe HxB = ca. 1,15x1,45 m, wieder aufstellen**
Vorhandene Infotafel bestehend aus 7 einzelnen
Schildern 1,10 x 0,20 m, Gesamtgröße HxB = ca.
1,15x1,45 m, die an 2 Rohrpfosten befestigt werden,
nach Anweisung der Bauüberwachung des AG in
Betonfundamente aus Beton C 20/25, Größe ca.
0,60x0,60x0,80 m, wieder aufstellen.
Zur Verwendung kommen die gemäß Pos. 2.2.1.47. auf der
Baustelle lagernden Materialien.
Eingeschlossen sind die erforderlichen Hand- und
Erdbauarbeiten sowie die Lieferung der erforderlichen
Kleinteile.
Menge: 1,000 St

**2.2.4.24 Vorhandene Infotafeln, Größe HxB = ca. 0,50x0,70 m, wieder aufstellen**
Vorhandene Infotafel bestehend aus 1 einzelnes Schild
im Rohrrahmen, Gesamtgröße HxB = ca. 0,50x0,70 m, die
an 2 Rohrpfosten befestigt werden, nach Anweisung der
Bauüberwachung des AG in Betonfundamente aus Beton C
20/25, Größe ca. 0,60x0,60x0,80 m, wieder aufstellen.
Zur Verwendung kommen die gemäß Pos. 2.2.1.47. auf der
Baustelle lagernden Materialien.
Eingeschlossen sind die erforderlichen Hand- und
Erdbauarbeiten sowie die Lieferung der erforderlichen
Kleinteile.
Menge: 1,000 St

*Hinweis*
Anmerkung:

Böschungspflasterung unter den Stegen

**2.2.4.25 Pflasterflächen aus Wasserbausteinen LMB 5/40 herstellen**
Wasserbausteine aus unbearbeiteten Bruchsteinen gemäß
den Technischen Lieferbedingungen für Wasserbausteine
(TLW 03) und der DIN EN 13383 liefern und unterhalb der
Stege auf einer Breite von ca. 2,00 m mit
unterschiedlichen Neigungen verlegen.
Wasserbausteine LMB 5/40.
Die Steine sind in einem Betonbett aus Beton C 20/25,
Stärke 20 cm, zu verlegen. Unter dem Betonbett ist eine
Sauberkeitsschicht aus Frostschutzkies, Stärke 10 cm,
herzustellen.
Die Hohlräume sind mit kleinen Steinen zu verzwicken.
Die Fugen sind mit Mörtel, MG III, zu verschließen.
Eingeschlossen sind die erforderlichen Erdarbeiten.
Herstellung in Einzelflächen im Bereich unterhalb der
Stege.
Menge: 140,000 m2

##### Untertitel 2.2.5 Stützmauern

*Hinweis*
Stützwand entlang Weg zur Brücke

**2.2.5.01 Winkelstützelement, Höhe 50 cm, Breite 15 cm, versetzen**
Winkelstützelement nach DIN EN 15258, Stärke oben 15
cm, glatter Sichtbeton, liefern und zur Herstellung
einer Stützmauer, höhen- und fluchtgerecht, fachgerecht
auf einer 5 cm dicken Mörtelausgleichsschicht auf einem
Betonfundament aus Beton C 20/25 und einer
Frostschutzschicht versetzen.
Höhe: 50 cm.
Fußlänge: 45 cm.
Baulänge: 49 und 99 cm.
Rastermaße: 50 und 100 cm.
Breite des Betonfundamentes/Fostschutzschicht: 65 cm.
Dicke des Betonfundamentes: 20 cm.
Dicke der Frosschutzschicht aus natürlichem Material:
50 cm.
Die Mauerscheiben sind mit 1 cm breiten Fugen zu
versetzen und gegen Verschieben beim Hinterfüllen mit
Betonstabstählen zu verbinden und zu sichern.
Die Fugen sind mit einer 15-20 cm breiten, rauen,
besandeten Bitumenpappe abzudichten.
Eingeschlossen sind die erforderlichen Erdarbeiten und
die Lieferung und der Einbau des Verfüllbodens sowie
die Herstellung des Feinplanums.
Material: Sand-Kies-Gemische.
Die Hinterfüllung darf nur in Lagen von bis zu 30 cm
eingebaut und verdichtet werden.
Die verdrängten Bodenmassen sind umweltgerecht zu
entsorgen.
Versetzen in Einzellängen.
Menge: 3,000 m

**2.2.5.02 Winkelstützelement, Höhe 50 cm, Breite 15 cm, schneiden**
Winkelstützelement wie in Pos. 2.2.5.01. auf passende
Länge abschneiden.
Menge: 1,000 St

**2.2.5.03 Winkelstützelement, Höhe 60 cm, Breite 15 cm, versetzen**
Winkelstützelement nach DIN EN 15258, Stärke oben 15
cm, glatter Sichtbeton, liefern und zur Herstellung
einer Stützmauer, höhen- und fluchtgerecht, fachgerecht
auf einer 5 cm dicken Mörtelausgleichsschicht auf einem
Betonfundament aus Beton C 20/25 und einer
Frostschutzschicht versetzen.
Höhe: 60 cm.
Fußlänge: 45 cm.
Baulänge: 49 und 99 cm.
Rastermaße: 50 und 100 cm.
Breite des Betonfundamentes/Fostschutzschicht: 65 cm.
Dicke des Betonfundamentes: 20 cm.
Dicke der Frosschutzschicht aus natürlichem Material:
50 cm.
Die Mauerscheiben sind mit 1 cm breiten Fugen zu
versetzen und gegen Verschieben beim Hinterfüllen mit
Betonstabstählen zu verbinden und zu sichern.
Die Fugen sind mit einer 15-20 cm breiten, rauen,
besandeten Bitumenpappe abzudichten.
Eingeschlossen sind die erforderlichen Erdarbeiten und
die Lieferung und der Einbau des Verfüllbodens sowie
die Herstellung des Feinplanums.
Material: Sand-Kies-Gemische.
Die Hinterfüllung darf nur in Lagen von bis zu 30 cm
eingebaut und verdichtet werden.
Die verdrängten Bodenmassen sind umweltgerecht zu
entsorgen.
Versetzen in Einzellängen.
Menge: 9,000 m

**2.2.5.04 Winkelstützelement, Höhe 60 cm, Breite 15 cm, schneiden**
Winkelstützelement wie in Pos. 2.2.5.03. auf passende
Länge abschneiden.
Menge: 1,000 St

**2.2.5.05 Winkelstützelement, Höhe 80 cm, Breite 15 cm, versetzen**
Winkelstützelement nach DIN EN 15258, Stärke oben 15
cm, glatter Sichtbeton, liefern und zur Herstellung
einer Stützmauer, höhen- und fluchtgerecht, fachgerecht
auf einer 5 cm dicken Mörtelausgleichsschicht auf einem
Betonfundament aus Beton C 20/25 und einer
Frostschutzschicht versetzen.
Höhe: 80 cm.
Fußlänge: 55 cm.
Baulänge: 49 und 99 cm.
Rastermaße: 50 und 100 cm.
Breite des Betonfundamentes/Fostschutzschicht: 75 cm.
Dicke des Betonfundamentes: 20 cm.
Dicke der Frosschutzschicht aus natürlichem Material:
50 cm.
Die Mauerscheiben sind mit 1 cm breiten Fugen zu
versetzen und gegen Verschieben beim Hinterfüllen mit
Betonstabstählen zu verbinden und zu sichern.
Die Fugen sind mit einer 15-20 cm breiten, rauen,
besandeten Bitumenpappe abzudichten.
Eingeschlossen sind die erforderlichen Erdarbeiten und
die Lieferung und der Einbau des Verfüllbodens sowie
die Herstellung des Feinplanums.
Material: Sand-Kies-Gemische.
Die Hinterfüllung darf nur in Lagen von bis zu 30 cm
eingebaut und verdichtet werden.
Die verdrängten Bodenmassen sind umweltgerecht zu
entsorgen.
Versetzen in Einzellängen.
Menge: 31,000 m

**2.2.5.06 Winkelstützelement, Höhe 80 cm, Breite 15 cm, schneiden**
Winkelstützelement wie in Pos. 2.2.5.05. auf passende
Länge abschneiden.
Menge: 1,000 St

**2.2.5.07 Winkelstützelement, Höhe 110 cm, Breite 15 cm, versetzen**
Winkelstützelement nach DIN EN 15258, Stärke oben 15
cm, glatter Sichtbeton, liefern und zur Herstellung
einer Stützmauer, höhen- und fluchtgerecht, fachgerecht
auf einer 5 cm dicken Mörtelausgleichsschicht auf einem
Betonfundament aus Beton C 20/25 und einer
Frostschutzschicht versetzen.
Höhe: 110 cm.
Fußlänge: 65 cm.
Baulänge: 49 und 99 cm.
Rastermaße: 50 und 100 cm.
Breite des Betonfundamentes/Fostschutzschicht: 85 cm.
Dicke des Betonfundamentes: 20 cm.
Dicke der Frosschutzschicht aus natürlichem Material:
50 cm.
Die Mauerscheiben sind mit 1 cm breiten Fugen zu
versetzen und gegen Verschieben beim Hinterfüllen mit
Betonstabstählen zu verbinden und zu sichern.
Die Fugen sind mit einer 15-20 cm breiten, rauen,
besandeten Bitumenpappe abzudichten.
Eingeschlossen sind die erforderlichen Erdarbeiten und
die Lieferung und der Einbau des Verfüllbodens sowie
die Herstellung des Feinplanums.
Material: Sand-Kies-Gemische.
Die Hinterfüllung darf nur in Lagen von bis zu 30 cm
eingebaut und verdichtet werden.
Die verdrängten Bodenmassen sind umweltgerecht zu
entsorgen.
Versetzen in Einzellängen.
Menge: 4,000 m

**2.2.5.08 Winkelstützelement, Höhe 110 cm, Breite 15 cm, schneiden**
Winkelstützelement wie in Pos. 2.2.5.07. auf passende
Länge abschneiden.
Menge: 1,000 St

**2.2.5.09 Winkelstützelement-Außenecke, zweiteilig, Höhe 110 cm, versetzen**
Winkelstützelement-Außenecke, zweiteilig (2 x 1,0 m),
90°, Höhe 110 cm, wie in Pos. 2.2.5.07. beschrieben,
liefern und versetzen.
Höhe: 110 cm.
Fußlänge: 65 cm.
Baulänge: 2x100 cm.
In diese Position sind sämtliche erforderlichen
Schnitte und Anpassungsarbeiten einzurechnen, die für
den Bau einer Eckausbildung erforderlich sind.
Eingeschlossen ist die Herstellung eines bewehrten
Aufbetons für die Eckausbildung aus Beton C25/30,
Dicke 25 cm, und die Anpassung der Verschiebesicherung.
Menge: 2,000 St

*Hinweis*
Stützwand entlang Grundstücksgrenze Flurstück 26

**2.2.5.10 Winkelstützelement, Höhe 100 cm, Breite 15 cm, versetzen**
Winkelstützelement nach DIN EN 15258, Stärke oben 15
cm, glatter Sichtbeton, liefern und zur Herstellung
einer Stützmauer, höhen- und fluchtgerecht, fachgerecht
auf einer 5 cm dicken Mörtelausgleichsschicht auf einem
Betonfundament aus Beton C 20/25 und einer
Frostschutzschicht versetzen.
Höhe: 100 cm.
Fußlänge: 55 cm.
Baulänge: 49 und 99 cm.
Rastermaße: 50 und 100 cm.
Breite des Betonfundamentes/Fostschutzschicht: 75 cm.
Dicke des Betonfundamentes: 20 cm.
Dicke der Frosschutzschicht aus natürlichem Material:
50 cm.
Die Mauerscheiben sind mit 1 cm breiten Fugen zu
versetzen und gegen Verschieben beim Hinterfüllen mit
Betonstabstählen zu verbinden und zu sichern.
Die Fugen sind mit einer 15-20 cm breiten, rauen,
besandeten Bitumenpappe abzudichten.
Eingeschlossen sind die erforderlichen Erdarbeiten und
die Lieferung und der Einbau des Verfüllbodens sowie
die Herstellung des Feinplanums.
Material: Sand-Kies-Gemische.
Die Hinterfüllung darf nur in Lagen von bis zu 30 cm
eingebaut und verdichtet werden.
Die verdrängten Bodenmassen sind umweltgerecht zu
entsorgen.
Versetzen in Einzellängen.
Menge: 38,000 m

**2.2.5.11 Winkelstützelement, Höhe 100 cm, Breite 15 cm, schneiden**
Winkelstützelement wie in Pos. 2.2.5.10. auf passende
Länge abschneiden.
Menge: 1,000 St

**2.2.5.12 Beton zur Standsicherung liefern und einbauen**
Beton zur Standsicherung der Winkelstützemente der Pos.
2.2.5.11. oberhalb des Fußes liefern und einbauen.
Einschl. ggf. erforderlicher Schalung.  Ggf.
erforderliche Schalung vorhalten und beseitigen.
Festigkeitsklasse: C20/25, Korngemisch 0/16.
Einbaudicke: Schräg ca. 15 auf 25 cm.
Einbaubreite: ca. 40 cm.
Einbau oberhalb des Fußes der Mauerscheiben entlang des
Flurstückes 26.
Menge: 15,000 m3

*Hinweis*
Stützwand entlang Grundstück Pfarrgarten

**2.2.5.13 Winkelstützelement, Höhe 110 cm, Breite 15 cm, versetzen**
Winkelstützelement nach DIN EN 15258, Stärke oben 15
cm, glatter Sichtbeton, liefern und zur Herstellung
einer Stützmauer, höhen- und fluchtgerecht, fachgerecht
auf einer 5 cm dicken Mörtelausgleichsschicht auf einem
Betonfundament aus Beton C 20/25 und einer
Frostschutzschicht versetzen.
Höhe: 110 cm.
Fußlänge: 65 cm.
Baulänge: 49 und 99 cm.
Rastermaße: 50 und 100 cm.
Breite des Betonfundamentes/Fostschutzschicht: 85 cm.
Dicke des Betonfundamentes: 20 cm.
Dicke der Frosschutzschicht aus natürlichem Material:
50 cm.
Die Mauerscheiben sind mit 1 cm breiten Fugen zu
versetzen und gegen Verschieben beim Hinterfüllen mit
Betonstabstählen zu verbinden und zu sichern.
Die Fugen sind mit einer 15-20 cm breiten, rauen,
besandeten Bitumenpappe abzudichten.
Eingeschlossen sind die erforderlichen Erdarbeiten und
die Lieferung und der Einbau des Verfüllbodens sowie
die Herstellung des Feinplanums.
Material: Sand-Kies-Gemische.
Die Hinterfüllung darf nur in Lagen von bis zu 30 cm
eingebaut und verdichtet werden.
Die verdrängten Bodenmassen sind umweltgerecht zu
entsorgen.
Versetzen in Einzellängen.
Menge: 38,000 m

**2.2.5.14 Winkelstützelement-Außenecke, zweiteilig, Höhe 110 cm, versetzen**
Winkelstützelement-Außenecke, zweiteilig (2 x 1,0 m),
90°, Höhe 110 cm, wie in Pos. 2.2.5.13. beschrieben,
liefern und versetzen.
Höhe: 110 cm.
Fußlänge: 65 cm.
Baulänge: 2x100 cm.
In diese Position sind sämtliche erforderlichen
Schnitte und Anpassungsarbeiten einzurechnen, die für
den Bau einer Eckausbildung erforderlich sind.
Eingeschlossen ist die Herstellung eines bewehrten
Aufbetons für die Eckausbildung aus Beton C25/30,
Dicke 25 cm, und die Anpassung der Verschiebesicherung.
Menge: 1,000 St

**2.2.5.15 Winkelstützelement, Höhe 100 cm, Breite 15 cm, schneiden**
Winkelstützelement wie in Pos. 2.2.5.13. auf passende
Länge abschneiden.
Menge: 2,000 St

##### Untertitel 2.2.6 Gabionen

**2.2.6.01 Schottertragschichten aus Kalkstein als Tragkonstruktion, herstellen**
Kalkstein, Korngemisch 0/45 mm, gemäß
TL Sob-StB 04/07 und gemäß TL Gestein-StB 04/07 liefern
und als Tragkonstruktion zwischen den Betonfundamenten
profilgerecht einbauen und verdichten.
Einbaugewicht: 660 kg/m2 = ca. 30 cm.
Einbaubreite: ca. 0,60 m.
Anforderung an die Verdichtung:
 - Verformungsmodul: EV2 > 120 MN/m2
 - Verhältniswert: EV2/EV1 < 2,5.
Eingeschlossen ist die Herstellung des Feinplanums.
Abgerechnet wird nach aufzumessender Einbaufläche.
Die eingebaute Menge ist nachzuweisen.
Einbau in Einzelflächen.

Alternativmaterialien wie Hochofenstückschlacke werden
für die Herstellung der Schottertragschicht nicht
zugelassen.
Menge: 40,000 m2

**2.2.6.02 Diabas Gabionensteine grau 60-120 mm, liefern**
Diabas Gabionensteine, grau, 60 bis 120 mm für die
Befüllung der nachfolgenden Gabionen liefern.
Menge: 50,000 t

**2.2.6.03 Zaun-Gabione, Höhe 1,2 m, liefern und aufstellen**
Zaun-Gabione mit Deckelgitter aus elektrisch
punktgeschweißten Stahldrahtgittern, H = 1200 mm,
Maschenweite: 50x100 mm
Drahtstärke: senkrecht Ø 4,5 mm, waagrecht Ø 7,0 mm,
Distanzhalter: Draht-Ø 4,5 mm, gemäß statischen
Nachweis, liefern und aufstellen.
Sämtliche Materialien sind aus Zn 95%/ Al 5% zu liefern
mit einer Korrosionsbeständigkeit von > 3.000 Std. im
Salzsprühnebeltest nach DIN EN ISO 9227-NSS sowie mit
einer Mindestschichtdicke von 350g/m² und eine
Mindestzugfestigkeit von > 450 N/mm².
Die Pfosten sind mit Fixierhaken in Einzelfundamenten
aus Beton C 20/25, Größe ca. 70x70x80 cm, zu versetzen.
Pfostenabstand je Modul ca. 1.400 mm.
Grund- und Anbaumodulgröße:
Länge: 2000 mm
Tiefe: 300 mm
Höhe: 1200 mm
Eingeschlossen sind sämtliche erforderlichen
Nebenarbeiten, hervorstehende Drahtenden Verletzungsarm
bearbeiten, die erforderlichen Schnitte der
Stahldrahtgitter, die Lieferung der erforderlichen
Kleinteile (Fixierhaken, Distanzhalter etc.), die
erforderlichen Erdarbeiten, Transporte sowie Erstellung
der Statik und die Befüllung der Körbe. Die Lieferung
der Füllung wird gemäß Pos.2.2.6.02. vergütet.
Die verdrängten Bodenmassen sind umweltgerecht zu
entsorgen.
Die Einbau- und Verlegehinweise des Systemlieferanten
sind zu beachten.
Die Gabione wird geradlinig bzw. in winkeligem Verlauf
hinter den neu gesetzten Winkelstützelementen entlang
der Grundstücksgrenzen vom Pfarrgarten versetzt.
Herstellung in Einzellängen.

Produkt "Blick Professional", der Firma Rothfuss Best
Gabion GmbH & Co. GmbH oder gleichwertig.
Menge: 40,000 m

**2.2.6.04 Zaun-Gabione, Höhe 2,0 m, liefern und aufstellen**
Zaun-Gabione mit Deckelgitter aus elektrisch
punktgeschweißten Stahldrahtgittern, H = 2000 mm,
Maschenweite: 50x100 mm
Drahtstärke: senkrecht Ø 4,5 mm, waagrecht Ø 7,0 mm,
Distanzhalter: Draht-Ø 4,5 mm, gemäß statischen
Nachweis, liefern und aufstellen.
Sämtliche Materialien sind aus Zn 95%/ Al 5% zu liefern
mit einer Korrosionsbeständigkeit von > 3.000 Std. im
Salzsprühnebeltest nach DIN EN ISO 9227-NSS sowie mit
einer Mindestschichtdicke von 350g/m² und eine
Mindestzugfestigkeit von > 450 N/mm².
Die Pfosten sind mit Fixierhaken in Einzelfundamenten
aus Beton C 20/25, Größe ca. 70x70x80 cm, zu versetzen.
Pfostenabstand je Modul ca. 1.400 mm.
Grund- und Anbaumodulgröße:
Länge: 2000 mm
Tiefe: 300 mm
Höhe: 2000 mm
Eingeschlossen sind sämtliche erforderlichen
Nebenarbeiten, hervorstehende Drahtenden Verletzungsarm
bearbeiten, die erforderlichen Schnitte der
Stahldrahtgitter, die Lieferung der erforderlichen
Kleinteile (Fixierhaken, Distanzhalter etc.), die
erforderlichen Erdarbeiten, Transporte sowie Erstellung
der Statik und die Befüllung der Körbe. Die Lieferung
der Füllung wird gemäß Pos.2.2.6.02. vergütet.
Die verdrängten Bodenmassen sind umweltgerecht zu
entsorgen.
Die Einbau- und Verlegehinweise des Systemlieferanten
sind zu beachten.
Die Gabione wird geradlinig bzw. in winkeligem Verlauf
entlang der Grundstücksgrenzen vom Pfarrgarten
versetzt.
Herstellung in Einzellängen.

Produkt "Blick Professional", der Firma Rothfuss Best
Gabion GmbH & Co. GmbH oder gleichwertig.
Menge: 25,000 m

##### Untertitel 2.2.7 Treppenanlagen

**2.2.7.01 Feinplanum Treppenanlage herstellen**
Feinplanum der Treppenanlage im Bereich von Böschungen
herstellen.
Feinplanum, nach Bodenabtrag bzw. Füllbodeneinbau, für
den Einbau der Sauberkeitsschicht, bzw. des Unterbetons
der Treppenanlage im vorgegeben Gefälle und Abmessungen
gemäß Zeichnung herstellen.
In diese Position sind sämtliche Mehraufwendungen
einzukalkulieren, die beim (Ober-) Bodenaushub,
Füllbodeneinbau und bei der Planumserstellung auf Grund
der Hanglange entstehen.
Der (Ober-) Bodenaushub, Füllbodeneinbau, die
Planumserstellung etc. werden gemäß den Positionen im
Titel 2.2 abgerechnet.
Menge: 10,000 m2

**2.2.7.02 Sauberkeitsschichten herstellen, Kalkstein**
Kalkstein, Korngemisch 0/45 mm, gemäß TL Sob-StB 04/07
und gemäß TL Gestein-StB 04/07 liefern und zur
Herstellung und zur Herstellung der
Sauberkeitsschichten gem. den ZTV SoB-StB 04/07
profilgerecht einbauen und verdichten.
Die Anforderungen der TL SoB-StB 04/07 an die
Baustoffgemische und Böden sind auf Verlangen der
Bauüberwachung des AG durch Eignungsprüfungen vor
Baubeginn nachzuweisen.
Anforderung an die Verdichtung:
- Verformungsmodul EV2 > 120 MN/m²
- Verhältniswert EV2/EV1 < 2,5.
Schichtdicke: ca. 0,20 m.
Einbaugewicht: 440 kg/m².
Abgerechnet wird nach Einbaufläche.
Die eingebaute Menge ist nachzuweisen.
Entsprechend der vorhandenen Untergrundverhältnisse
entscheidet über die Notwendigkeit der Menge /
Einbaudicke der Sauberkeitsschicht die Bauüberwachung
des AG.
Einbau in Einzelflächen im Bereich der neuen
Treppenanlagen.
Menge: 10,000 m2

**2.2.7.03 Drainbeton liefern und einbauen**
Drainbetontragschicht aus einer DBT 16,
Festigkeitsklasse DB 20, gemäß M FPgeb, M VV und MDBT
liefern und zur Herstellung als Unterbeton von
Treppenanlagen in verschiedenen Breiten und Stärken
profilgerecht einbauen, verdichten und nachbehandeln.
Nachbehandeln und schützen durch Aufbringen und
Feuchthalten einer wasserhaltenden Abdeckung.
Einbaudicke: 20 - 90 cm.
Einbaubreite: ca. 2,50 m.
Von außen zugänglicher Hohlraumgehalt > 15 Vol.-%.
Abgerechnet wird nach Volumen.
Die eingebaute Menge ist nachzuweisen.
Einschließlich der Herstellung, Vorhaltung und Rückbau
der erforderlichen (Unter-) Seiten- und Stufenschalung.
Eingeschlossen ist die Herstellung des Feinplanums.
Menge: 3,000 m3

**2.2.7.04 Sichtbeton für Treppenwangen liefern und einbauen**
Bewehrter Sichtbeton Festigkeitsklasse C 25/30 LP, XC4,
XF4, XD3, WA, mit hohem Frost- und Tausalzwiderstand,
Sichtflächenschalung = glatte Vorsatzschalung,
Sichtbetonklasse SB3, Textur T2, Porigkeit P3,
Farbtongleichmäßigkeit FT2, Ebenheit E2, Arbeits- und
Schalhautfugen AF3, Schalhautklasse SHK2, entsprechend
statischen und konstruktiven Erfordernissen einschl.
Schalung, Dreikantleiste und Bewehrung liefern und zur
Herstellung der Treppenwangen in verschiedenen Breiten
und Stärken profilgerecht einbauen, verdichten und
nachbehandeln. Oberfläche glätten. Schalung vorhalten
und beseitigen.
Nachbehandeln und schützen durch Aufbringen und
Feuchthalten einer wasserhaltenden Abdeckung.

Bauteil = Treppenwangen
Schalungsverlauf: schräg
Einbaudicke: 20 - 50 cm.
Einbaubreite: ca. 0,25 m.

Abgerechnet wird nach Volumen.
Die eingebaute Menge ist nachzuweisen.
Menge: 1,000 m3

**2.2.7.05 Blockstufen aus Beton verlegen, L = 200 cm**
Blockstufen nach DIN EN 13198 aus Beton, maschinengefertigt, liefern und fachgerecht nach
Herstellerangaben
verlegen.
Abmessungen der Blockstufen: 200 x 40 x 14 cm.

Frost- und Tausalzbeständigkeit von mindestens 5
Jahren.
Rutschsicherheit: Normwert SRT > 70

Blockstufen gemäß Zeichnung auf Mörtelstreifen, Breite
3 - 5 cm, aus drainagefähigem Mörtel zwängungsfrei
verlegen. Unterseite der Stufen im Bereich der
Mörtelstreifen mit Haftbrücke versehen.
Verlegung mit Lagerfuge, 0,5 bis 1,0 cm breit, sowie
mit 0,5 cm breiten Stoßfugen.
DIN 18333 ist zu beachten.

Blockstufen mit an der Unterseite angeordneten
Schubnuten zur Verhinderung einer horizontalen
Verschiebung.

Farbe der Blockstufen: anthrazit. Oberfläche
sandgestrahlt.

Farbe der Kontraststreifen: weiß, Oberfläche
sandgestrahlt.

Eingeschlossen sind die Herstellung und die Verdichtung
des Feinplanums.
Menge: 6,000 St

##### Untertitel 2.2.8 Zäune und Geländer

*Hinweis*
Doppelstab-Gitterzaun im Erdreich, Höhe 1230 mm

**2.2.8.01 Doppelstab-Gitterzaun, Höhe 1230 mm, liefern und montieren**
Doppelstab-Gitterzaun, H = 1230 mm, Maschenweite 50x200
mm, Drahtstärke: senkrecht 1 x 6 mm und waagerecht 2 x
8 mm, Rechteckrohrpfosten 60 x 40 x 2 mm mit
aufgeschweißter Kopfplatte, mit aufgespreizten
Rohrenden zur Aufnahme der vertikalen Lasten, in
pulverbeschichteter Ausführung, einschl. aller
Befestigungen aus Edelstahl, liefern und montieren.
Die einzelnen Zaunelemente sind überlappend hinter dem
Pfosten mit einer Klemmleiste aus Edelstahl, welche
über die gessamte Gitterhöhe geht, alle 200 mm, fest an
die Pfosten zu verschrauben, so dass alle
Kreuzungspunkte miteinander verbunden sind.
Die Schraubverbindungen müssen diebstahlsicher sein.
Alle Eisenteile sind feuerverzinkt nach DIN 50976 und
pulverbeschichtet zu liefern.
Farbe: RAL 6005 moosgrün.
Die Pfosten sind in Einzelfundamenten aus Beton
C 20/25, Größe 40x40x60 cm, zu versetzen.
Pfostenabstand 2.500 mm.
Der Zaun wird geradlinig bzw. in winkeligem Verlauf
entlang der Grundstücksgrenzen neben den neuen
wasseregeb. Wegen versetzt.
Gitterabschlüsse:
 - oben bündig mit waagerechten Doppeldrähten
 - unten 30 mm überstehende stumpfe Drahtenden
Eingeschlossen sind, die erforderlichen Schnitte der
Matten, die Lieferung der erforderlichen Kleinteile,
die erforderlichen Erdarbeiten und das Aufnehmen und
die Wiederherstellung der Oberflächenbefestigungen.
Die verdrängten Bodenmassen sind umweltgerecht zu
entsorgen.
Herstellung in Einzellängen und nur in Abstimmung mit
dem AG.
Menge: 80,000 m

**2.2.8.02 Höhenversprünge herstellen, Zulage**
Höhenversprünge des Doppelstab-Gitterzaunes, Abstufung
von nicht mehr als 50 cm herstellen. Pfostenabstand,
Pfostenüberhöhung und Mattenlänge sind darauf
abzustimmen.
Als Zulage zu Pos. 2.2.8.01.
Menge: 20,000 St

**2.2.8.03 Eckausbildungen 30° bis 90° herstellen, Zulage**
Eckausbildungen des Doppelstab-Gitterzaunes, 30° bis
90°, mit Eckverbindern und Schrauben liefern und
fachgerecht herstellen. Eingeschlossen ist das kürzen
und anpassen der Gittermatten sowie das herstellen des
Korrosionsschutzes an den Schnittstellen.
Als Zulage zu Pos. 2.2.8.01.
Menge: 10,000 St

**2.2.8.04 Endpfosten herstellen, Zulage**
Endpfosten des Doppelstab-Gitterzaunes herstellen.
Als Zulage zu Pos. 2.2.8.01.
Menge: 4,000 St

**2.2.8.05 1-flügeliges Stahltor, Höhe 1230 mm, Breite 1500 mm**
Tor inklusive Einsteckprofilzylinderschloss, 1-
flügelig, mit Alu-Klinke beidseitig und Rosetten, frei
Baustelle liefern und einschließlich aller Leistungen
montieren.
Lichte Breite zwischen den Pfosten: 1500 mm,
Torrahmenhöhe: 1230 mm

Torpfosten:
bestehend aus Quadratrohr mit aufgeschweißter
Kopfplatte.
Pfostenlänge:  1700 mm
Pfostenquerschnitt:  80 x 80 mm

Die Pfosten erhalten Anschlüsse für den
Stahlmattenzaun.

Toraufhängung:
- verstellbare Toraufhängung in der statisch
erforderlichen Größe.
Öffnungsrichtung:
- nach innen ins Grundstück
Torrahmen
Rahmenprofil :
- Rechteckstahlrohr 60 x 40 mm
Rahmenfüllung:
- bestehend aus Doppelstabmatte schwer 8/6/8 mm,
Maschenweite 50x200

Alle Eisenteile sind feuerverzinkt nach DIN 50976 und
pulverbeschichtet zu liefern.
Farbe: RAL 6005 moosgrün.

Pfostenmontage:
- Fundament C 20/25, 600 x 600 x 800 mm

Eingeschlossen sind die Lieferung der erforderlichen
Kleinteile, die erforderlichen Erdarbeiten und das
Aufnehmen und die Wiederherstellung der
Oberflächenbefestigungen.
Die verdrängten Bodenmassen sind umweltgerecht zu
entsorgen.
Menge: 1,000 St

**2.2.8.06 Sichtschutzstreifen PRO liefern und einflechten**
Sichtschutzstreifen PRO aus Polypropylen (PP) liefern
und in Abstimmung mit dem AG in den Zaunelementen der
Pos. 2.2.8.01. einflechten und im Bereich der
Klemmleiste fixieren.
Abmessungen: Streifen 2550 x 190 mm.
Stärke: 1,5 mm.
Farbe: RAL 6005 moosgrün.
Abgerechnet wird nach Fläche.
Menge: 100,000 m2

*Hinweis*
Doppelstab-Gitterzaun im Erdreich, Höhe 1830 mm

**2.2.8.07 Doppelstab-Gitterzaun, Höhe 1830 mm, liefern und montieren**
Doppelstab-Gitterzaun, H = 1830 mm, Maschenweite 50x200
mm, Drahtstärke: senkrecht 1 x 6 mm und waagerecht 2 x
8 mm, Rechteckrohrpfosten 60 x 40 x 2 mm mit
aufgeschweißter Kopfplatte, mit aufgespreizten
Rohrenden zur Aufnahme der vertikalen Lasten, in
pulverbeschichteter Ausführung, einschl. aller
Befestigungen aus Edelstahl, liefern und montieren.
Die einzelnen Zaunelemente sind überlappend hinter dem
Pfosten mit einer Klemmleiste aus Edelstahl, welche
über die gessamte Gitterhöhe geht, alle 200 mm, fest an
die Pfosten zu verschrauben, so dass alle
Kreuzungspunkte miteinander verbunden sind.
Die Schraubverbindungen müssen diebstahlsicher sein.
Alle Eisenteile sind feuerverzinkt nach DIN 50976 und
pulverbeschichtet zu liefern.
Farbe: RAL 6005 moosgrün.
Die Pfosten sind in Einzelfundamenten aus Beton
C 20/25, Größe 60x60x80 cm, zu versetzen.
Pfostenabstand 2.500 mm.
Der Zaun wird geradlinig bzw. in winkeligem Verlauf
entlang der Grundstücksgrenzen neben den neuen
wasseregeb. Wegen versetzt.
Gitterabschlüsse:
 - oben bündig mit waagerechten Doppeldrähten
 - unten 30 mm überstehende stumpfe Drahtenden
Eingeschlossen sind, die erforderlichen Schnitte der
Matten, die Lieferung der erforderlichen Kleinteile,
die erforderlichen Erdarbeiten und das Aufnehmen und
die Wiederherstellung der Oberflächenbefestigungen.
Die verdrängten Bodenmassen sind umweltgerecht zu
entsorgen.
Herstellung in Einzellängen und nur in Abstimmung mit
dem AG.
Menge: 120,000 m

**2.2.8.08 Höhenversprünge herstellen, Zulage**
Höhenversprünge des Doppelstab-Gitterzaunes, Abstufung
von nicht mehr als 50 cm herstellen. Pfostenabstand,
Pfostenüberhöhung und Mattenlänge sind darauf
abzustimmen.
Als Zulage zu Pos. 2.2.8.07.
Menge: 20,000 St

**2.2.8.09 Eckausbildungen 30° bis 90° herstellen, Zulage**
Eckausbildungen des Doppelstab-Gitterzaunes, 30° bis
90°, mit Eckverbindern und Schrauben liefern und
fachgerecht herstellen. Eingeschlossen ist das kürzen
und anpassen der Gittermatten sowie das herstellen des
Korrosionsschutzes an den Schnittstellen.
Als Zulage zu Pos. 2.2.8.07.
Menge: 10,000 St

**2.2.8.10 Endpfosten herstellen, Zulage**
Endpfosten des Doppelstab-Gitterzaunes herstellen.
Als Zulage zu Pos. 2.2.8.07.
Menge: 8,000 St

**2.2.8.11 1-flügeliges Stahltor, Höhe 1830 mm, Breite 1500 mm**
Tor inklusive Einsteckprofilzylinderschloss, 1-
flügelig, mit Alu-Klinke beidseitig und Rosetten, frei
Baustelle liefern und einschließlich aller Leistungen
montieren.
Lichte Breite zwischen den Pfosten: 1500 mm,
Torrahmenhöhe: 1830 mm

Torpfosten:
bestehend aus Quadratrohr mit aufgeschweißter
Kopfplatte.
Pfostenlänge:  2400 mm
Pfostenquerschnitt:  80 x 80 mm

Die Pfosten erhalten Anschlüsse für den
Stahlmattenzaun.

Toraufhängung:
- verstellbare Toraufhängung in der statisch
erforderlichen Größe.
Öffnungsrichtung:
- nach innen ins Grundstück
Torrahmen
Rahmenprofil :
- Rechteckstahlrohr 60 x 40 mm
Rahmenfüllung:
- bestehend aus Doppelstabmatte schwer 8/6/8 mm,
Maschenweite 50x200

Alle Eisenteile sind feuerverzinkt nach DIN 50976 und
pulverbeschichtet zu liefern.
Farbe: RAL 6005 moosgrün.

Pfostenmontage:
- Fundament C 20/25, 600 x 600 x 1000 mm

Eingeschlossen sind die Lieferung der erforderlichen
Kleinteile, die erforderlichen Erdarbeiten und das
Aufnehmen und die Wiederherstellung der
Oberflächenbefestigungen.
Die verdrängten Bodenmassen sind umweltgerecht zu
entsorgen.
Menge: 1,000 St

**2.2.8.12 Sichtschutzstreifen PRO liefern und einflechten**
Sichtschutzstreifen PRO aus Polypropylen (PP) liefern
und in Abstimmung mit dem AG in den Zaunelementen der
Pos. 2.2.8.07. einflechten und im Bereich der
Klemmleiste fixieren.
Abmessungen: Streifen 2550 x 190 mm.
Stärke: 1,5 mm.
Farbe: RAL 6005 moosgrün.
Abgerechnet wird nach Fläche.
Menge: 400,000 m2

*Hinweis*
Doppelstab-Gitterzaun auf Winkelstützelemente

Doppelstab-Gitterzaun auf die Winkelstützelemente
entlang der Grundstücksgrenze des Flurstücks 26
versetzen.

**2.2.8.13 Doppelstab-Gitterzaun, Höhe 1230 mm, liefern und montieren**
Doppelstab-Gitterzaun, H = 1230 mm, Maschenweite 50x200
mm, Drahtstärke: senkrecht 1 x 6 mm und waagerecht 2 x
8 mm, Rechteckrohrpfosten 60 x 40 x 2 mm mit
aufgeschweißter Kopfplatte, mit aufgespreizten
Rohrenden zur Aufnahme der vertikalen Lasten, in
pulverbeschichteter Ausführung, einschl. aller
Befestigungen aus Edelstahl, liefern und montieren.
Die einzelnen Zaunelemente sind überlappend hinter dem
Pfosten mit einer Klemmleiste aus Edelstahl, welche
über die gessamte Gitterhöhe geht, alle 200 mm, fest an
die Pfosten zu verschrauben, so dass alle
Kreuzungspunkte miteinander verbunden sind.
Die Schraubverbindungen müssen diebstahlsicher sein.
Alle Eisenteile sind feuerverzinkt nach DIN 50976 und
pulverbeschichtet zu liefern.
Farbe: RAL 6005 moosgrün.
Die Pfosten sind an das Schachtbauwerk rückseitig
höhen- und fluchtgerecht anzudübeln.
Zaunhöhe: ca. 1,25 m von Oberkante Zaunelement bis
Oberkante Abdeckplatte Schachtbauwerk.
Pfostenabstand: ca. 2,50 m.
Pfostenhöhe: ca. 2,40 m.
Befestigung mit Edelstahl-Schrauben, -Unterlegscheiben
und
-Muttern in Hüllrohren zur Vermeidung von
Kontaktkorrosion  an den Mauerscheiben.
Gitterabschlüsse:
 - oben bündig mit waagerechten Doppeldrähten
 - unten 30 mm überstehende stumpfe Drahtenden
Eingeschlossen sind die erforderlichen Schnitte der
Matten und die Lieferung der erforderlichen Kleinteile.
Herstellung in Einzellängen.
Menge: 3,000 m

**2.2.8.14 Doppelstab-Gitterzaun, Höhe 1830 mm, liefern und montieren**
Doppelstab-Gitterzaun, H = 1830 mm, Maschenweite 50x200
mm, Drahtstärke: senkrecht 1 x 6 mm und waagerecht 2 x
8 mm, Rechteckrohrpfosten 60 x 40 x 2 mm mit
aufgeschweißter Kopfplatte, mit aufgespreizten
Rohrenden zur Aufnahme der vertikalen Lasten, in
pulverbeschichteter Ausführung, einschl. aller
Befestigungen aus Edelstahl, liefern und montieren.
Die einzelnen Zaunelemente sind überlappend hinter dem
Pfosten mit einer Klemmleiste aus Edelstahl, welche
über die gessamte Gitterhöhe geht, alle 200 mm, fest an
die Pfosten zu verschrauben, so dass alle
Kreuzungspunkte miteinander verbunden sind.
Die Schraubverbindungen müssen diebstahlsicher sein.
Alle Eisenteile sind feuerverzinkt nach DIN 50976 und
pulverbeschichtet zu liefern.
Farbe: RAL 6005 moosgrün.
Die Pfosten sind an die Winkelstützelemente der Pos
2.2.5.15. rückseitig höhen- und fluchtgerecht
anzudübeln.
Zaunhöhe: ca. 1,90 m von Oberkante Zaunelement bis
Oberkante Mauerscheibe.
Pfostenabstand: ca. 2,50 m.
Pfostenhöhe: ca. 2,40 m.
Befestigung mit Edelstahl-Schrauben, -Unterlegscheiben
und
-Muttern in Hüllrohren zur Vermeidung von
Kontaktkorrosion  an den Mauerscheiben.
Gitterabschlüsse:
 - oben bündig mit waagerechten Doppeldrähten
 - unten 30 mm überstehende stumpfe Drahtenden
Eingeschlossen sind die erforderlichen Schnitte der
Matten und die Lieferung der erforderlichen Kleinteile.
Herstellung in Einzellängen.
Menge: 38,000 m

**2.2.8.15 Endpfosten herstellen, Zulage**
Endpfosten des Doppelstab-Gitterzaunes herstellen.
Als Zulage zu Pos. 2.2.8.14.
Menge: 2,000 St

**2.2.8.16 Sichtschutzstreifen PRO liefern und einflechten**
Sichtschutzstreifen PRO aus Polypropylen (PP) liefern
und in Abstimmung mit dem AG in den Zaunelementen der
Pos. 2.2.8.14. einflechten und im Bereich der
Klemmleiste fixieren.
Abmessungen: Streifen 2550 x 190 mm.
Stärke: 1,5 mm.
Farbe: RAL 6005 moosgrün.
Abgerechnet wird nach Fläche.
Menge: 75,000 m2

*Hinweis*
Geländer auf Winkelstützelemente

Gländer mit Stahlpfosten auf die Winkelstützelemente
entlang des Gehweges zur Brücke versetzen.

**2.2.8.17 Gländer mit Stahlpfosten und Handlauf aus Holz, liefern**
Gländer mit Stahlpfosten und Handlauf aus Hartholz
gemäß der nachstehenden Beschreibung und gemäß
Systemzeichnung entsprechend der statischen und
konstruktiven Erfordernissen sowie den Anforderungen
der GUVV komplett liefern und fachgerecht montieren.

Geländer gemäß Systemzeichnung: Anlage 10 Quer- und
Längsschnitt Weg zur Brücke.
Geländerpfosten aus Edelstahl V2A, Abstand ca. 1,00 bis
1,50 m, mit 9 Bohrungen Ø 7 mm, einschließlich
angeschweißtem Flansch zur Verschraubung des
Handlaufes.
Edelstahlseile Ø 5 mm einschließlich
Spannverschraubung, 9 Stck.
Handläufe aus Hartholz Eiche hell, D 30, 6-9,5x15,5 cm,
dachförmig profiliert.
Einzukalkulieren sind die Mehrkosten und zusätzliche
Aufwendungen für die Endpunkte der
Geländerkonstruktion.
Die Pfosten sind mit Flachwinkel nach statischen
Erfordernissen auf die Winkelstützelemente der Pos
2.2.5.01. bis 2.2.5.07. höhen- und fluchtgerecht zu
montieren.
Zaunhöhe: ca. 1,20 m von Oberkante Handlauf bis
Oberkante Mauerscheibe.
Befestigung mit Edelstahl-Schrauben, -Unterlegscheiben
und
-Muttern in Hüllrohren zur Vermeidung von
Kontaktkorrosion  an den Mauerscheiben.
Eingeschlossen sind die Lieferung und die Montage
sämtlicher erforderlicher Verbindungs- und
Befestigungsmaterialien aus Edelstahl V2A sowie
sämtliche erforderlichen Schweißarbeiten.
Die Schweißnähte unterhalb des Handlaufes sind
riefenfrei zu schleifen und zu polieren. Alle anderen
Nähte sind mit sauberem Raupenbild zu erstellen.
Eingeschlossen ist die technische Bearbeitung und die
statische Berechnung der Geländerkonstruktion.
Menge: 65,000 m

**2.2.8.18 Höhenversätze, 0,50 bis 1,00 m, herstellen, Zulage**
Höhenversätze des Geländers, ca. 0,10 bis 0,20 m,
fachgerecht herstellen.
Als Zulage zu Pos. 2.2.8.17.
Menge: 8,000 Stck

**2.2.8.19 Eckausbildungen 90° herstellen, Zulage**
Eckausbildungen des Geländers, 90°, liefern und
herstellen.
Als Zulage zu Pos. 2.2.8.17.
Menge: 5,000 Stck

##### Untertitel 2.2.9 Straßenmöblierung und Ausstattung

**2.2.9.01 Infotafeln, Größe HxB = ca. 2,10x1,60 m, aufstellen**
Infotafeln bestehend aus 7 einzelnen Schildern, Größe
HxB = ca. 2,10x1,60 m, einschließlich der
Tragkonstruktion und der Pfosten, die im Bereich der
Baustelle lagern, wieder komplett dem alten Zustand
gleich aufstellen.
Die Materialien dürfen nicht beschädigt werden.
Die Pfosten sind nach Anweisung der Bauüberwachung des
AG in Betonfundamente aus Beton C 20/25, Durchmesser 30
cm, Tiefe 0,75 m, aufzustellen.
Eingeschlossen sind die notwendigen Befestigungsmaterialien, die erforderlichen Erdarbeiten, das
Aufnehmen und die Wiederherstellung der vorhandenen
Oberflächen- befestigungen und das Anpassen und
Schneiden der Pflasterdecke bzw. des Plattenbelages an
die Pfosten.
Die verdrängten Bodenmassen sind umweltgerecht zu
entsorgen.
Menge: 1,000 St

**2.2.9.02 Absperrpfosten, herausnehmbar, liefern und aufstellen**
Absperrpfosten, 70x70 mm, feuerverzinkt und lackiert,
Farbe rot/weiß, Gesamthöhe 1330 mm, Höhe über Gelände
1000 mm, herausnehmbar, mit Bodenhülse und
Dreikantschlüssel, liefern.
Die Sperrpfosten sind in Betonfundamente aus Beton
C20/25, Größe ca. 0,30x0,30x0,60 m, zu versetzen.
Eingeschlossen sind die erforderlichen Erdarbeiten, das
Aufnehmen und die Wiederherstellung der vorhandenen
Oberflächenbefestigungen und das Anpassen und Schneiden
der Pflasterdecke bzw. des Plattenbelages an die
Pfosten.
Die verdrängten Bodenmassen sind umweltgerecht zu
entsorgen.
Menge: 5,000 St

**2.2.9.03 Abfallbehälter Typ "Argen" liefern und aufstellen**
Abfallbehälter Typ "Argen" der Fa. Westeifel Werke, mit
Pfosten und inklusive Ascher, mit verlängerten Füßen,
komplett liefern und nach Angabe der Herstellerfirma
montieren und in ein Einzelfundament aus zu lieferndem
Beton C 20/25, Abmessung ca. 600x600x600 mm,
einbetonieren.  (Die Fundamentoberkanten sind ca. 150
mm unter OK Wegbefestigung bzw. OK Pflaster anzuordnen,
so dass eine Überpflasterung möglich ist.)

Typ "Argen"

Ausführung:
Deckel, Führungsrohre sowie komplette Schlossmimik in
V2A, Durchmesser: 32,5 cm, Fassungsvermögen: 40 l,
Behälterhöhe: 50 cm, flacher Deckel 8 mm in V2A,
Stahlrohrdurchmesser: 10,1 cm, Stahlrohrlänge (Pfosten)
: 140 cm, Einwurf oben, Einwurföffnung: 14 cm,
Stahlteile verzinkt und pulverbeschichtet,
herausnehmbarer Innenbehälter in Edelstahl, Ausführung
mit Ascher, Verschluss mit 8mm Dreikant-Schlüssel,
Schlüssel im Lieferumfang.
Kippmechanismus mit Druckgasfeder.
Massive Behälterausführung mit 6mm-Wandungsstärke
und 8 mm Stärke des Deckels.

Farbe: RAL 7011.

Eingeschlossen sind alle erforderlichen
Befestigungsarbeiten und -materialien, sowie die
erforderlichen Erdarbeiten, das Aufnehmen und
Wiederherstellen der vorhandenen Oberflächenbefestigungen und das Anpassen und Schneiden der
Pflasterdecke bzw. des Plattenbelages.
Die verdrängten Bodenmassen sind umweltgerecht zu
entsorgen.

Liefernachweis:
Westeifel Werke
Vulkanring 7
54568 Gerolstein
Telefon (0)6591 16 411
Fax (0)6591 16 402
info@freiraumausstattung.de
Menge: 7,000 St

**2.2.9.04 Anlehnbügel, Typ "CALVI", liefern und aufstellen**
Anlehnbügel Typ CALVI der Fa. E. ZIEGLER aus T-Stahl
80x9 mm und Flachstahl 80x10 mm, feuerverzinkt nach DIN
EN ISO 1461, Nutzung doppelseitig, komplett liefern und
aufstellen.

Breite:  850 mm.
Höhe:  1050 mm.
Material: T-Stahl 80x9 mm und Flachstahl 80x10 mm.

Farbe: RAL 7011.

Höhe nach Einbau über Erdreich oder Pflaster: ca. 850
mm.
Die Anlehnbügel sind auf Betonfundamente aus zu
lieferndem Beton C 20/25, Größe ca. 0,40x0,40x0,50 m,
aufdübeln. (Die Fundamentoberkanten sind ca. 200 mm
unter OK Wegbefestigung bzw. OK Pflaster anzuordnen, so
dass eine Überpflasterung möglich ist.)
Eingeschlossen sind die erforderlichen Erdarbeiten, das
Aufnehmen und die Wiederherstellung der vorhandenen
Oberflächenbefestigungen und das Anpassen und Schneiden
der Pflasterdecke bzw. des Plattenbelages an die Bügel.
Die verdrängten Bodenmassen sind umweltgerecht zu
entsorgen.

Liefernachweis:
E. ZIEGLER Metallbearbeitung GmbH
Gewerbepark am See 1
01920 Nebelschütz
Telefon (0)800 1004901
Fax (0)800 2886350
info@ziegler-metall.de
Menge: 9,000 St

**2.2.9.05 Panorama Liege Mod. 391 Einsitzer, liefern und aufstellen**
Panorama Liege Mod. 391 Einsitzer der Fa. Bernd Fischer
komplett liefern, montieren und auf 1 Einzelfundament
aus zu lieferndem Beton C 20/25, Abmessungen HxBxL ca.
800x800x800 mm nach Angabe der Herstellerfirma
aufdübeln.
(Die Fundamentoberkanten sind ca. 150 mm unter OK
Wegbefestigung bzw. OK Pflaster anzuordnen, so dass
eine Überpflasterung möglich ist.) Die Verlängerung des
Stahlrohrs ist mit einzurechnen.

Panorama Liege Mod. 391 Einsitzer bestehend aus:

Unterkonstruktion/Seitenteile:
Stahlblech 8,0 mm lasergeschnitten, Stahlrohr ø 168x6
mm und 12 mm dickes Blech.
300x300 mm feuerverzinkt und pulverbeschichtet in RAL
7011.
Mit Drehmechanismus.
Holzauflage:
26 Hartholzbohlen 30x60 mm aus erstklassigem,
naturbelassenem 100% FSC  (COC 100111) zertifiziertem
Exotenholz (Movingui).
Alle Bohlen sind durch 5 Gewindestangen miteinander
verbunden, die in die Bohlen selbst eingesetzt sind.
Der Sitz ist mit Edelstahlschrauben am Rahmen
befestigt.
Kunststofflager aus wartungsfreiem Polyamid/Nylon.
Befestigung: zum Einbetonieren oder zum Aufschrauben
Maße:
Länge: 168 cm
Tiefe:80/86 cm
Höhe: 28,5-71cm
Gewicht: 81kg

Eingeschlossen sind alle erforderlichen
Befestigungsarbeiten und -materialien, sowie die
erforderlichen Erdarbeiten, das Aufnehmen und
Wiederherstellen der vorhandenen Oberflächenbefestigungen und das Anpassen und Schneiden der
Pflasterdecke bzw. des Plattenbelages.
Die verdrängten Bodenmassen sind umweltgerecht zu
entsorgen.

Liefernachweis:
Bernd Fischer GmbH & Co. KG
Riemenstraße 30
74906 Bad Rappenau
Telefon (0)7264 95949-13
Fax (0)7264 95949-23
info@bf.alulines.net
Menge: 2,000 St

**2.2.9.06 Panorama Liege Mod. 392 Zweisitzer, liefern und aufstellen**
Panorama Liege Mod. 392 Zweisitzer der Fa. Bernd
Fischer komplett liefern, montieren und auf 1
Einzelfundament aus zu lieferndem Beton C 20/25,
Abmessungen HxBxL ca. 800x800x800 mm nach Angabe der
Herstellerfirma aufdübeln.
(Die Fundamentoberkanten sind ca. 150 mm unter OK
Wegbefestigung bzw. OK Pflaster anzuordnen, so dass
eine Überpflasterung möglich ist.) Die Verlängerung des
Stahlrohrs ist mit einzurechnen.

Panorama Liege Mod. 392 Zweisitzer bestehend aus:

Unterkonstruktion/Seitenteile:
Stahlblech 8,0 mm lasergeschnitten, Stahlrohr ø 168x6
mm und 12 mm dickes Blech.
300x300 mm feuerverzinkt und pulverbeschichtet in RAL
7011.
Mit Drehmechanismus.
Holzauflage:
26 Hartholzbohlen 30x60 mm aus erstklassigem,
naturbelassenem 100% FSC  (COC 100111) zertifiziertem
Exotenholz (Movingui).
Alle Bohlen sind durch 5 Gewindestangen miteinander
verbunden, die in die Bohlen selbst eingesetzt sind.
Der Sitz ist mit Edelstahlschrauben am Rahmen
befestigt.
Kunststofflager aus wartungsfreiem Polyamid/Nylon.
Befestigung: zum Einbetonieren oder zum Aufschrauben
Maße:
Länge: 168 cm
Tiefe:110/116 cm
Höhe: 28,5-71cm
Gewicht: 103 kg

Eingeschlossen sind alle erforderlichen
Befestigungsarbeiten und -materialien, sowie die
erforderlichen Erdarbeiten, das Aufnehmen und
Wiederherstellen der vorhandenen Oberflächenbefestigungen und das Anpassen und Schneiden der
Pflasterdecke bzw. des Plattenbelages.
Die verdrängten Bodenmassen sind umweltgerecht zu
entsorgen.

Liefernachweis:
Bernd Fischer GmbH & Co. KG
Riemenstraße 30
74906 Bad Rappenau
Telefon (0)7264 95949-13
Fax (0)7264 95949-23
info@bf.alulines.net
Menge: 2,000 St

**2.2.9.07 Kyllburg Rundbank o. Rückenlehne, L = 4710 mm, liefern und aufstellen.**
Kyllburg Rundbank mit Bankfüße der Fa. Westeifel Werke
komplett liefern, montieren und auf 6 Einzelfundamenten
aus zu lieferndem Beton C 20/25, Abmessungen
600x600x600 mm nach Angabe der Herstellerfirma
aufdübeln. (Die Fundamentoberkanten sind ca. 150 mm
unter OK Wegbefestigung bzw. OK Pflaster anzuordnen, so
dass eine Überpflasterung möglich ist.)

Kyllburg Bankauflage, gebogen, ohne Rückenlehne,
bestehend aus:

3 Segmenten je 1570 mm Außenlänge und mit je 2
Bankfüßen Kyllburg, inkl. verlängerten Füßen mit
Grundplatte zum aufdübeln.
Farbe: RAL 7011.

Latten konisch zugeschnitten und quer zur Sitzfläche
aufgeschraubt, Material FSC-Hartholz, unbehandelt.

Unterkonstruktion aus U-Schienen 50x25 mm,
feuerverzinkt und pulverbeschichtet.
Farbe: RAL 7011.

Abmessungen:
Außenradius: 4000 mm.
Außenlänge:  4710 mm.
Sitztiefe:  450 mm.

Die Abmessungen sind vor der Bestellung in der
Örtlichkeit zu prüfen.

Eingeschlossen sind alle erforderlichen
Befestigungsarbeiten und -materialien, sowie die
erforderlichen Erdarbeiten, das Aufnehmen und
Wiederherstellen der vorhandenen Oberflächenbefestigungen und das Anpassen und Schneiden der
Pflasterdecke bzw. des Plattenbelages.
Die verdrängten Bodenmassen sind umweltgerecht zu
entsorgen.

Liefernachweis:
Westeifel Werke
Vulkanring 7
54568 Gerolstein
Telefon (0)6591 16 411
Fax (0)6591 16 402
info@freiraumausstattung.de
Menge: 2,000 St

*Hinweis*
Einzelbänke

**2.2.9.08 ORDO Hockerbank Modulsystem Urbanis, L = 1970 mm, liefern und aufst.**
ORDO Hockerbank Modulsystem Urbanis der Fa. Westeifel
Werke komplett liefern, montieren und auf 2
Einzelfunda- menten aus zu lieferndem Beton C 20/25,
Abmessungen HxBxL ca. 500x250x460 mm nach Angabe der
Herstellerfirma aufdübeln. (Die Fundamentoberkanten
sind ca. 150 mm unter OK Wegbefestigung bzw. OK
Pflaster anzuordnen, so dass eine Überpflasterung
möglich ist.)

ORDO Hockerbank Modulsystem Urbanis bestehend aus:

2 Stück Hockerbankfüße ORDO. Rundstahl verzinkt und
pulverbeschichtet. Inkl. verlängerten Füßen mit
Grundplatte zum aufdübeln.
Farbe: RAL 7011.

1 Stück Vollholzauflage 75 mm längs, Sitzfläche Bank,
Modulsystem Urbanis, Material FSC-Hartholz,
unbehandelt.

Unterkonstruktion in Stahl verzinkt und
pulverbeschichtet
Farbe: RAL 7011.

Abmessungen:
Komplettbreite:  1970 mm.
Sitzbreite:  460 mm.
Sitzhöhe:  450 mm.

Eingeschlossen sind alle erforderlichen
Befestigungsarbeiten und -materialien, sowie die
erforderlichen Erdarbeiten, das Aufnehmen und
Wiederherstellen der vorhandenen Oberflächenbefestigungen und das Anpassen und Schneiden der
Pflasterdecke bzw. des Plattenbelages.
Die verdrängten Bodenmassen sind umweltgerecht zu
entsorgen.

Liefernachweis:
Westeifel Werke
Vulkanring 7
54568 Gerolstein
Telefon (0)6591 16 411
Fax (0)6591 16 402
info@freiraumausstattung.de
Menge: 4,000 St

**2.2.9.09 ORDO Sitzbank Modulsystem Urbanis, L = 1970 mm, liefern und aufst.**
ORDO Sitzbank Modulsystem Urbanis der Fa. Westeifel
Werke komplett liefern, montieren und auf 2
Einzelfunda- menten aus zu lieferndem Beton C 20/25,
Abmessungen HxBxL ca. 500x250x460 mm nach Angabe der
Herstellerfirma aufdübeln. (Die Fundamentoberkanten
sind ca. 150 mm unter OK Wegbefestigung bzw. OK
Pflaster anzuordnen, so dass eine Überpflasterung
möglich ist.)

ORDO Sitzbank Modulsystem Urbanis bestehend aus:

2 Stück Bankfüße ORDO. Rundstahl verzinkt und
pulverbeschichtet. Inkl. verlängerten Füßen mit
Grundplatte zum aufdübeln.
Farbe: RAL 7011.

1 Stück Vollholzauflage 75 mm längs, Sitzfläche Bank,
Modulsystem Urbanis, Material FSC-Hartholz,
unbehandelt.

Unterkonstruktion in Stahl verzinkt und
pulverbeschichtet.
Farbe: RAL 7011.

1 Stück Vollholzauflage 75 mm längs, Rückenlehne Bank,
Modulsystem Urbanis, Material FSC-Hartholz,
unbehandelt.
Unterkonstruktion verzinkt und pulverbeschichtet
Farbe: RAL 7011.

Abmessungen:
Komplettbreite:  1970 mm.
Sitzbreite:  460 mm.
Sitzhöhe:  450 mm.

Eingeschlossen sind alle erforderlichen
Befestigungsarbeiten und -materialien, sowie die
erforderlichen Erdarbeiten, das Aufnehmen und
Wiederherstellen der vorhandenen Oberflächenbefestigungen und das Anpassen und Schneiden der
Pflasterdecke bzw. des Plattenbelages.
Die verdrängten Bodenmassen sind umweltgerecht zu
entsorgen.

Liefernachweis:
Westeifel Werke
Vulkanring 7
54568 Gerolstein
Telefon (0)6591 16 411
Fax (0)6591 16 402
info@freiraumausstattung.de
Menge: 5,000 St

*Hinweis*
Sitzgruppen

**2.2.9.10 ORDO Hockerbank Modulsystem Urbanis, L = 1970 mm, liefern und aufst.**
ORDO Hockerbank Modulsystem Urbanis der Fa. Westeifel
Werke komplett liefern, montieren und auf 2
Einzelfundamenten aus zu lieferndem Beton C 20/25,
Abmessungen HxBxL ca. 500x250x2190 mm nach Angabe der
Herstellerfirma aufdübeln. (Die Fundamentoberkanten
sind ca. 150 mm unter unter OK Wegbefestigung bzw. OK
Pflaster anzuordnen, so dass eine Überpflasterung
möglich ist.)

ORDO Hockerbank Modulsystem Urbanis bestehend aus:

2 Stück Hockerbankfüße ORDO. Rundstahl verzinkt und
pulverbeschichtet. Inkl. verlängerten Füßen mit
Grundplatte zum aufdübeln.
Farbe: RAL 7011.

1 Stück Vollholzauflage 75 mm längs, Sitzfläche Bank,
Modulsystem Urbanis, Material FSC-Hartholz,
unbehandelt.

Unterkonstruktion in Stahl verzinkt und
pulverbeschichtet
Farbe: RAL 7011.

Abmessungen:
Komplettbreite:  1970 mm.
Sitzbreite:  460 mm.
Sitzhöhe:  450 mm.

Eingeschlossen sind alle erforderlichen
Befestigungsarbeiten und -materialien, sowie die
erforderlichen Erdarbeiten, das Aufnehmen und
Wiederherstellen der vorhandenen Oberflächenbefestigungen und das Anpassen und Schneiden der
Pflasterdecke bzw. des Plattenbelages.
Die verdrängten Bodenmassen sind umweltgerecht zu
entsorgen.

Liefernachweis:
Westeifel Werke
Vulkanring 7
54568 Gerolstein
Telefon (0)6591 16 411
Fax (0)6591 16 402
info@freiraumausstattung.de
Menge: 3,000 St

**2.2.9.11 ORDO Sitzbank Modulsystem Urbanis, L = 1970 mm, liefern und aufst.**
ORDO Sitzbank Modulsystem Urbanis der Fa. Westeifel
Werke komplett liefern, montieren und auf die
Fundamente der Pos. 2.2.9.10. nach Angabe der
Herstellerfirma m aufdübeln.

ORDO Sitzbank Modulsystem Urbanis bestehend aus:

2 Stück Bankfüße ORDO. Rundstahl verzinkt und
pulverbeschichtet. Inkl. verlängerten Füßen mit
Grundplatte zum aufdübeln.
Farbe: RAL 7011.

1 Stück Vollholzauflage 75 mm längs, Sitzfläche Bank,
Modulsystem Urbanis, Material FSC-Hartholz,
unbehandelt.
Unterkonstruktion in Stahl verzinkt und
pulverbeschichtet
Farbe: RAL 7011.

1 Stück Vollholzauflage 75 mm längs, Rückenlehne Bank,
Modulsystem Urbanis, Material FSC-Hartholz,
unbehandelt.

Unterkonstruktion verzinkt und pulverbeschichtet
Farbe: RAL 7011.

Abmessungen:
Komplettbreite:  1970 mm.
Sitzbreite:  460 mm.
Sitzhöhe:  450 mm.

Eingeschlossen sind alle erforderlichen
Befestigungsarbeiten und -materialien, sowie die
erforderlichen Erdarbeiten, das Aufnehmen und
Wiederherstellen der vorhandenen Oberflächenbefestigungen und das Anpassen und Schneiden der
Pflasterdecke bzw. des Plattenbelages.
Die verdrängten Bodenmassen sind umweltgerecht zu
entsorgen.

Liefernachweis:
Westeifel Werke
Vulkanring 7
54568 Gerolstein
Telefon (0)6591 16 411
Fax (0)6591 16 402
info@freiraumausstattung.de
Menge: 3,000 St

**2.2.9.12 ORDO Tisch Modulsystem Urbanis, L = 1970 mm, liefern und aufst.**
ORDO Tisch Modulsystem Urbanis der Fa. Westeifel Werke
komplett liefern, montieren und auf die Fundamente der
Pos. 2.2.9.10. nach Angabe der Herstellerfirma
aufdübeln.

ORDO Tisch Modulsystem Urbanis bestehend aus:

ORDO Tischfüße Modulsystem Urbanis.
2 Stück Stahlrundrohrpfosten verzinkt und
pulverbeschichtet. Inkl. verlängerten Füßen mit
Grundplatte zum aufdübeln.
Farbe: RAL 7011.

1 Stück Vollholzauflage 75 mm, Tisch Modulsystem
Urbanis, Tischauflage in 75 mm Längslattung zur
Befestigung auf die Tischfüße, Tischauflage 840 x 1970
mm, Material FSC-Hartholz, unbehandelt.

Unterkonstruktion in Stahl verzinkt und
pulverbeschichtet
Farbe: RAL 7011.

Abmessungen:
Komplettbreite:  1970 mm.
Kompletthöhe:  750 mm.

Eingeschlosen sind alle erforderlichen
Befestigungsarbeiten und -materialien, sowie die
erforderlichen Erdarbeiten, das Aufnehmen und
Wiederherstellen der vorhandenen Oberflächenbefestigungen und das Anpassen und Schneiden der
Pflasterdecke bzw. des Plattenbelages.
Die verdrängten Bodenmassen sind umweltgerecht zu
entsorgen.

Liefernachweis:
Westeifel Werke
Vulkanring 7
54568 Gerolstein
Telefon (0)6591 16 411
Fax (0)6591 16 402
info@freiraumausstattung.de
Menge: 3,000 St

##### Untertitel 2.2.10 Beschilderung

*Hinweis*
Anmerkung zur Beschilderung:

Die Verkehrszeichen müssen den Bestimmungen der StVO in
ihrer zur Zeit geltenden Fassung entsprechen. Die
Abmessungen und Ausführungsarten müssen den
Vorschriften der StVO, der Allgemeinen
Verwaltungsvorschrift zur StVO und den Richtlinien über
"Abmessung der Verkehrszeichen und der Zusatzschilder
nach der StVO einschließlich ihrer Varianten"
entsprechen.
Die Verkehrszeichen sind aus Hartaluminium der
Legierung AlMg2, entsprechend der geltenden
"Gütebedingungen für Verkehrszeichen" herzustellen. Sie
müssen das Gütezeichen tragen.
Die Aufstellvorrichtungen müssen in Form und Abmessung
der IVZ-Norm in der derzeit gültigen Fassung
entsprechen.
Die Schilder sind entsprechend der Hinweise für das
Anbringen von Verkehrszeichen und Verkehrseinrichtungen
(HAV) aufzustellen.
Die Standorte sind mit der Bauüberwachung des AG
gemeinsam festzulegen.

Die Aufstellhöhe ist der Abstand von Unterkante
Verkehrszeichen bis Oberkante Fahrbahnbefestigung.

**2.2.10.01 Rohrpfosten, Ø 60,3 mm, Länge 3,51 - 4,00 m, liefern und aufstellen**
Rohrpfosten aus Stahl, feuerverzinkt, Durchmesser 60,3
mm, Wandstärke 2,0 mm, liefern und aufstellen.
Pfostenlänge: ca. 3,51 - 4,00 m.
Die Pfosten sind am oberen Ende mit einer
Kunststoffkappe zu verschließen.
Die Pfosten sind in Betonfundamente aus Beton C 20/25,
Durchmesser 0,30 m, Tiefe 0,75 m, aufzustellen.
Eingeschlossen sind die erforderlichen Erdarbeiten, das
Aufnehmen und die Wiederherstellung der vorhandenen
Oberflächenbefestigungen und das Anpassen und Schneiden
der Pflasterdecke bzw. des Plattenbelages an die
Pfosten.
Die verdrängten Bodenmassen sind umweltgerecht zu
entsorgen.
Menge: 4,000 St

**2.2.10.02 Verkehrszeichen 239, Ø 600, liefern und montieren**
Verkehrszeichen entsprechend der StVO und VWV-StVO
liefern und an Rohrpfosten bzw. an vorhandene Maste
verschiedener Durchmesser montieren.
Zeichen: 239.
Folie: retroreflektierende Folie der Klasse RA 2 (C).
Größe: Ø 600 mm.
Ausführung in Aluminium, randverstärkt durch Alu-
Profil-Rahmen.
Aufstellhöhe: > 0,60 m.
Eingeschlossen ist die Lieferung der erforderlichen
Rohr- schellen aus Flachaluminium, mindestens 20x5 mm,
mit Befestigungsschrauben M8x2,5 aus V2A, für
Rohrpfosten Durchmesser 60,3 bis 76,1 mm oder der
erforderlichen Bandklemmschellen aus Edelstahl für die
Befestigung der Schilder an Maste verschiedener
Durchmesser.
Menge: 4,000 St

##### Untertitel 2.2.11 Stundenlohnarbeiten

**2.2.11.01 Stundenlohnarbeiten ausführen, Fachwerker**
Stundenlohnarbeiten für einen Fachwerker, Lohngruppe 2
gemäß BRTV, auf Anordnung des AG ausführen.
Angeboten wird für die jeweilige Arbeitskraft ein
Verrechnungssatz, der sämtliche Aufwendungen enthält,
insbesondere den tatsächlichen Lohn mit den Zuschlägen
für Gemeinkosten, Sozialkassenbeiträge,
vermögenswirksame Leistungen und dgl. sowie Lohn- bzw.
Gehaltsnebenkosten. Zuschläge für Nacht-, Sonntags- und
Feiertagsarbeit sind jedoch nicht eingerechnet. Der
Verrechnungssatz ist unter Beachtung der
preisrechtlichen Vorschriften ermittelt. Er gilt
unabhängig von der Anzahl der abgerechneten Stunden.
Menge: 10,000 h

**2.2.11.02 Stundenlohnarbeiten ausführen, Spezialfacharbeiter**
Stundenlohnarbeiten wie in Pos. 2.2.11.01. beschrieben,
für einen Fachwerker, Lohngruppe 4 gemäß BRTV,
auf Anordnung des AG ausführen.
Menge: 10,000 h

**2.2.11.03 Stundenlohnarbeiten ausführen, Werkpolier**
Stundenlohnarbeiten wie in Pos. 2.2.11.01. für einen
Werkpolier, Lohngruppe 6 gemäß BRTV, auf Anordnung des
AG ausführen.
Menge: 5,000 h

**2.2.11.04 Stundenlohnarbeiten ausführen, Rad-Bagger**
Stundenlohnarbeiten für einen Rad-Bagger: ca. 0,6 m3,
auf Anordnung des AG ausführen.
Angeboten wird für das jeweilige Gerät
einVerrechnungssatz, der sämtliche Aufwendungen für den
Einsatz enthält, insbesondere Gerätevorhalte- und
Betriebsstoffkosten sowie sämtliche Zuschläge
einschließlich der Kosten für das Bedienungspersonal.
Abgerechnet wird nach tatsächlich geleisteten
Arbeitsstunden. Der Verrechnungssatz ist unter
Beachtung der preisrechtlichen Vorschriften ermittelt.
Er gilt unabhängig von der Anzahl der abgerechneten
Stunden.
Menge: 10,000 h

**2.2.11.05 Stundenlohnarbeiten ausführen, Radlader**
Stundenlohnarbeiten wie in Pos.2.2.11.04. beschrieben,
für einen Radlader: luftbereift ca. 50-75 kW,
auf Anordnung des AG ausführen.
Menge: 10,000 h

**2.2.11.06 Stundenlohnarbeiten ausführen, Kompressor**
Stundenlohnarbeiten wie in Pos. 2.2.11.04. beschrieben,
für einen Kompressor: ca. 5 NM3/Min., auf Anordnung des
AG ausführen.
Menge: 5,000 h

**2.2.11.07 Stundenlohnarbeiten ausführen, LKW**
Stundenlohnarbeiten wie in Pos. 2.2.11.04. beschrieben,
für einen Lkw-Kipper: Allradantrieb, Nutzlast ca. 15 t,
auf Anordnung des AG ausführen.
Menge: 10,000 h

**2.2.11.08 Stundenlohnarbeiten durch Kettensäge ausführen**
Stundenlohnarbeiten, wie in Pos. 2.2.11.04.
beschrieben, durch Baugeräte auf Anordnung des AG
ausführen.
Kettensäge.
Menge: 5,000 h

#### Titel 2.3 Kanuanlegestelle

*Hinweis*
Bauablauf

Die Kanuanlegestelle wird in einer Länge von ca.
31,00 m und in einer Breite von ca. 2,45 m hergestellt.
Zur Sicherung der Anlage wird die unterste Stufe auf
einer Stahlspundwand gegründet.
Die Oberkante der Stahlspundwand beträgt ca.
15,00 m NHN.
Die Unterkante der ersten Stufe beträgt ca.
15,20 m NHN.
Die Arbeiten sind daher bei Niedrigwasser (<
15,00 mNHN) auszuführen. Der Bauablauf ist darauf
abzustimmen.
Auf Grund des oben genannten Wasserstandes erfolgt die
Herstellung des Auflagers für die Stufenanlage im
wesentlichen unter Wasser mittels Unterwasserbeton.
Oberhalb des Wasserspiegels erfolgt die Herstellung des
Auflagers der Treppenalnage aus Drainbeton bzw.
Stahlbeton.
Eine Grundwasserabsenkung ist durch den AG nicht
vorgesehen.
Zur Herstellung einer geraden Betonkante zur Niers,
abschließend mit der Vorderseite der untersten Stufe,
ist während des Einbaus des Unterwasserbetons und der
untersten Stufe, eine provisorische Schalung mittels
geraden Stahldielen o.ä. entlang der Vorderkante der
untersten Stufe vorzusehen.
Nach dem Setzen der Stufen ist die Schalung wieder zu
entfernen.

##### Untertitel 2.3.1 Technische Bearbeitung

*Hinweis*
Lastannahmen

Nutzlast 10 kN/m²
Wasserlast bis HQ 100: 17,10 m NHN
Fließgeschwindigkeit HQ 100: 2 m/s.

**2.3.1.01 Tragwerksplanung / Ausführungsplanung erstellen**
Technische Bearbeitung für die Kanuanlegestelle und die
Fundamente aufstellen.

Tragwerksplanung und Ausführungsunterlagen für das
gesamte Bauwerk inkl. der Gründung und der Auflager
herstellen und in prüffähiger Form in 5-facher
Ausfertigung dem AG übergeben.
Die Ausführungsunterlagen umfassen sämtliche Unterlagen
zur ordnungsgemäßen Herstellung des gesamten Bauwerks,
insbesondere die statischen Berechnungen, einen
Rammplan für die Gründung, alle erforderlichen Schal-
und Bewehrungspläne, alle Ausführungs- und Detailpläne
sowie die Zeugnisse der Eigenüberwachung der
Herstellerwerke der Baumaterialien.
Sämtliche Unterlagen sind entsprechend den Bedingungen
der ZTV-ING zu erstellen.
Grundlagen sind das Baugrundgutachten Nr. 357/18 vom
31.12.2018 sowie die 1. Ergänzung vom 28.03.2019 des
Geotechnischen Büros.

Mit den Bauarbeiten darf erst nach Freigabe der Pläne
durch den AG und dem Prüfstatiker begonnen werden.
Menge: 1,000 Psch

**2.3.1.02 Aufstellung einer geprüften Statik**
Geprüfter Statischer Nachweis für die komplette
Tragwerks- und Ausführungsplanung der Pos. 2.3.1.01.
aufstellen.

Die statischen Berechnungen sind durch einen vom AN
beauftragten und vom AG anerkannten Prüfingenieur auf
Kosten des AN prüfen zu lassen.

Die geprüften Konstruktionszeichnungen und statischen
Berechnungen sind in fünffacher Ausfertigung der
Bauüberwachung des AG zur "Freigabe" vorzulegen.

Mit den Bauarbeiten darf erst nach Freigabe der Pläne
durch den AG begonnen werden.
Menge: 1,000 Psch

**2.3.1.03 Teschnische Ausführung**
In diese Position sind sämtliche zusätzlichen
Aufwendungen und Erschwrnisse einzurechnen, die zur
Erstellung der Kanuanlegestelle bei einem
Niedrigwasserstand von ca. 15,00 m NHN zu erwarten
sind.
Einzukalkulieren sind die Erschwernisse durch die
Ausführung der Arbeiten teilweise "unter Wasser", sowie
sämtliche Hilfskonstruktionen etc. wie z.B. die
provisorische Schalung entlang der ersten Stufe (siehe
Hinweistext "Bauablauf").
Menge: 1,000 Psch

**2.3.1.04 Bestandsunterlagen erstellen**
Hergestellte Bauwerke etc. nach RAS-Verm und ZTV-Verm
StB mit UTM-Koordinaten durch ein vom AG zugelassenes
Büro für Ingenieurvermessung einmessen lassen.
Übersichtslageplan im Maßstab 1:1000 erstellen.
Bestandslageplan im Maßstab 1:100 erstellen.
Der Grundplan im Maßstab 1:100 mit den ALK-Daten und
den Gebäuden wird im AutoCad-Format durch den AG zur
Verfügung gestellt und ist zwingend als Grundlage für
die Bestandslagepläne zu verwenden.
Die Pläne sind als Datei im AutoCad-Format (dxf- und
dwg-Format) und als PDF-Datei auf einer CD-ROM/DVD
sowie zweifach als farbige Papierabzüge der
Bauüberwachung des AG zu übergeben.
Vor Endausfertigung sind der Bauüberwachung des AG
Vorabzüge zur Korrektur zu übergeben.
Menge: 1,000 Psch

##### Untertitel 2.3.2 Kampfmittelsondierung

*Hinweis*
Kampfmittel

Auflagen

Vor Beginn der Gründungsarbeiten für die
Kanuanlegestelle sind die erforderlichen Vorarbeiten
zur Kampfmittelsondierung und eine Detektion
durchzuführen. Während der Detektion ist eine Kolonne
(drei Personen, Bagger, LKW) vorzuhalten, da ggf.
kurzfristig auf Anweisung des KBD reagiert werden muss.
Nach Durchführung der Sondierbohrungen erfolgen die
Detektionen durch den KBD. Nach Abschluss der
Detektionen sind die Bohrlöcher wieder zu verschließen.

Es erfolgt die Auswertung der Detektionsergebnisse
durch den KBD. Bis zur Mitteilung der
Kampfmittelfreigabe an den Auftragnehmer können 14
Kalendertage vergehen. Dies ist bei der
Angebotskalkulation zu berücksichtigen.
Bauverzögerungen oder zusätzliche Kosten können
hierdurch nicht geltend gemacht werden.

Erdarbeiten sind immer mit entsprechender Vorsicht
auszuführen. Sollten Kampfmittel gefunden werden, ist
aus Sicherheitsgründen die Arbeit sofort einzustellen.
Unverzüglich sind das Ordnungsamt der Gemeinde, der
Kampfmittelräumdienst sowie die Polizei zu
benachrichtigen.

Die Abstimmung der Kampfmittelsondierung erfolgt durch
den Auftragnehmer über das Ordnungsamt Weeze.

**2.3.2.01 Baustelleneinrichtung, -vorhaltung und -räumung für Sondierarbeiten**
Baustelle zur Durchführung der Sondierarbeiten
einrichten, vorhalten und räumen. Zur
Baustelleneinrichtung zählen insbesondere alle für die
Ausführung der Sondierarbeiten erforderlichen
Einrichtungen, Maschinen, Hebezeuge, Geräte, Werkzeuge,
Betriebsmittel, Bauwagen, Lager-schuppen,
Aufenthaltsräume, Abortanlagen und Zäune entsprechend
der Vorschriften der Berufsgenossenschaft und der
Straßenverkehrsordnung für die gesamte Bauzeit sowie
das Beschaffen, Mieten und Anlegen notwendiger Arbeits-
und Lagerflächen sowie Zufahrtswege.

Bodenbeschaffenheit: gemäß Baugrundgutachten, als
Anlage beigefügt. Begeh- und Befahrbarkeit des
Sondierbereichs: unbefestigtes Gelände (Böschung), mit
Kettenfahrzeugen befahrbar.
Menge: 1,000 Psch

**2.3.2.02 Koordinierung der Sondierarbeiten mit dem KBD**
Sondierarbeiten mit dem Ordnungsamt der Gemeinde Weeze
und dem Kampfmittelbeseitigungsdienst (KBD)
koordinieren und Sondierung gemäß Vorgabe der Gemeinde
bzw. KBD ausführen. Die Sicherheitsdetektion wird immer
durch den KBD oder durch ein von ihm beauftragtes
Vertragsunternehmen durchgeführt. Für die Dokumentation
der überprüften Bohrungen ist dem KBD oder dem
beauftragten Vertragsunternehmen ein Bohrplan zur
Verfügung zu stellen. Die Fertigstellung der Bohrungen
ist dem KBD mindestens 3 Werktage vorher per Fax oder
Email auf dem entsprechenden Formular anzumelden.

Koordinierung:
mit dem KBD per Fax: 0211 / 475 90 40
oder e-mail: kbd@brd.nrw.de
Zwischen Detektion und Vorliegen der Ergebnisse können
bis zu 14 Tagen liegen. Dies ist bei der Planung der
weiteren Arbeiten zu berücksichtigen.
Menge: 1,000 Psch

**2.3.2.03 Einmessen und Markieren der Sondierstellen**
Einmessen und Markieren der Sondierstellen gemäß
Vorgaben des KBD.
Für die Bohrungen im Rahmen der Sicherheitsdetektion
sind folgende Bohrraster anzuwenden: Bei Kanaltrassen,
Spundwänden, Bohrpfahlwänden, Schlitzwänden,
Verankerungen und ähnlichen, linienförmigen
Eingriffsarten sind die Bohrungen senkrecht entlang der
Mittelachse im Abstand von 1,50 m einzubringen.
Menge: 23,000 St

**2.3.2.04 Erstellen eines Bohrplans**
Erstellen eines Bohrplans gemäß DIN 18232 und gemäß
Vorgaben des KBD.
Menge: 1,000 Psch

**2.3.2.05 Sondierbohrungen, Ø 180 mm, Tiefe bis 10,0 m**
Bohrungen mit Hohlbohrschnecke bei nicht standfesten
Bohrlöchern gemäß Bohrplan und Vorgabe des KBD
ausführen.
Durchmesser der Bohrungen: 180 mm
Tiefe der Bohrungen: bis ca. 8 m unter Gelände
Bodenbeschaffenheit: gemäß Baugrundgutachten, als
Anlage beigefügt. Ausführung unter Grundwassereinfluss.
Im Wesentlichen:
Sandige Böden und Auffüllungen, teilweise schluffig.
Bohrgut entsorgen. Die Sondierbohrungen dürfen nur
drehend mit Schnecke und nicht schlagend ausgeführt
werden. Bohrkronen als Schneidwerkzeug sowie Rüttel-
und Schlagvorrichtungen dürfen nicht verwendet werden.
Beim Auftreten von plötzlichen ungewöhnlichen
Widerständen ist die Bohrung sofort aufzugeben und um
mindestens 2 m zu versetzen.
Als Bohrlochtiefe ist im Regelfall (abhängig von den
örtlichen Bodenverhältnissen) 7,00 m bis 10 m unter
Geländeoberkante (GOK) als ausreichend anzusehen. Die
GOK bezieht sich immer auf den Kriegszeitpunkt. (Der
KBD definiert in Abhängigkeit der örtlichen
Verhältnisse ein anderes Gefährdungsband (z.B.
geringere Bohrtiefen), sofern Untergrunderkundungen
spezifische Hinweise ergeben haben.) Ergibt sich aus
dem Widerstand beim Bohrvorgang der Verdacht, dass ein
Kampfmittel vorhanden ist, so ist der Baugrundeingriff
einzustellen und die örtliche Ordnungsbehörde zu
informieren.
Bohrloch mit PVC-Rohr (frei von Ferrometallen)
verrohren, Innendurchmesser mindestens 60 mm;
Rohrunterseite mit Stopfen gegen Aufspülen von Erdreich
verschlossen, Wasser im Rohr ist belanglos.
Rohr 0,30 m über GOK abschneiden.
Bohrlöcher und PVC-Rohre bis nach erfolgter
Sicherheitsdetektion durch den KBD vorhalten. PVC-Rohre
nach erfolgter Sicherheitsdetektion durch den KBD
entfernen. Die PVC-Rohre sind so wählen, dass sie auf
jeden Fall wieder zu entfernen sind. Abrechnung nach
Bohrlänge gemäß DIN 18301.
Menge: 185,000 m

##### Untertitel 2.3.3 Erdarbeiten, Baugrube und Untergrund

**2.3.3.01 Boden mit mineral. Fremdbestandteilen (<10 Vol.-%) abtragen und ents.**
Boden mit weniger als 10 Vol.-% Bauschutt und/oder
sonstigen mineralischen Fremdbestandteilen der Bodenklasse 3 bis 5 nach DIN 18300 gemäß ZTV E-StB 17 zur
Herstellung von Baugruben in verschiedenen Abmessungen
für die Herstellung der Kanuanlegestelle in
unterschiedlichen Schichtdicken und Breiten bis UK
Unterwasserbeton profilgemäß abtragen, verladen und
umweltgerecht entsorgen.

Aushubebene: UK Oberbodenabtrag.
Aushubtiefen: ca. 0,60 bis 1,20 m.

Boden mit weniger als 10 Vol-% Bauschutt und/oder
sonstigen mineralischen Fremdbestandteilen bis zu einem
Zuordnungswert 1.2 (Z1.2) einschließlich nach LAGA-20,
Kapitel Bodenmaterial.

Der Boden besteht aus Auffüllungen aus stark
schluffigem Sand bzw. stark sandigem Schluff mit
Beimengungen von Ziegelbruch.

Die Anforderungen an die stoffliche Verwertung von
mineralischen Reststoffen/Abfälle -Technische Regeln-
(LAGA-20) sind zu beachten.

Entsprechend der vorhandenen Untergrundverhältnisse
entscheidet die Bauüberwachung des AG über die erforderlichen Abtragsdicken.
Abgerechnet wird nach aufzumessenden Abtragsprofilen
bzw. nach Abtragsfläche und mittlerer Schichtdicke.
Die Profilierung und Verdichtung der Baugrubensohle
wird gem. Pos. 2.4.3.04. vergütet.
Abtrag in Einzelmassen.
Menge: 125,000 m3

**2.3.3.02 Boden Z1.2 mit mineral. Fremdbestandteilen (> 10 Vol.-%) ents., Zulage**
Boden mit mehr als 10 Vol.-% Bauschutt und/oder
sonstigen mineralischen Fremdbestandteilen der Bodenklasse 3 bis 5 nach DIN 18300 gemäß ZTV E-StB 17 zur
Herstellung von Baugruben in verschiedenen Abmessungen
für die Herstellung der Treppenanlage in
unterschiedlichen Schichtdicken und Breiten bis UK
Füllkies profilgemäß abtragen, verladen und
umweltgerecht entsorgen.

Boden mit mehr als 10 Vol-% Bauschutt und/oder
sonstigen mineralischen Fremdbestandteilen bis zu einem
Zuordnungswert 1.2 (Z1.2) einschließlich nach LAGA-20,
Kapitel Bauschutt.

Der Boden besteht aus Auffüllungen aus stark
schluffigem Sand bzw. stark sandigem Schluff mit
Beimengungen von Ziegelbruch (Bohrung 2).

Die Anforderungen an die stoffliche Verwertung von
mineralischen Reststoffen/Abfälle -Technische Regeln-
(LAGA-20) sind zu beachten.

Die Böden sind vom AN eigenverantwortlich ordnungsgemäß
zu entsorgen. Die Kosten für die Entsorgung sind hier
einzurechnen.

Der AN hat der Bauüberwachung des AG sämtliche
Verwertungs- bzw. Entsorgungsnachweise unverzüglich zu
übergeben.

Abgerechnet wird nach den Verwertungs- bzw.
Entsorgungs- nachweisen.

Als Zulage zu Pos. 2.3.3.01.
Menge: 45,000 t

**2.3.3.03 Bodenaushub unter Grundwassereinfluss, Zulage Homogenbereiche B2 und B3**
Zulage für den Aushub der Baugrube gemäß Pos. 2.3.3.01.
unter Grundwassereinfluss.
Als Zulage zur Pos. 2.3.3.01.
Menge: 60,000 m3

**2.3.3.04 Baugrubensohle profilieren und verdichten**
Baugrubensohle auf horizontalen und geneigten Flächen,
Böschungsneigung bis 1:1,5, den Sollhöhen entsprechend
in verschiedenen Breiten profilgerecht herstellen und
statisch mittels Baggeranbauteile nachverdichten.
Profilierung und Verdichtung in Einzelflächen unterhalb
des Unterwasserbetons der Treppenanlage.

Die Erstellung der Baugrubensohle erfolgt unterhalb des
Wasserspiegels.
Menge: 110,000 m2

##### Untertitel 2.3.4 Gründungsarbeiten

**2.3.4.01 Geräteeinsatz für Spundwandgründung**
Geräte zur Herstellung von Stahlspundwänden einsetzen.
Der Einsatz umfasst den An- und Abtransport aller
erforder-lichen Geräte und Aggregate, den Auf- und
Abbau der Geräte sowie das Umsetzen innerhalb der
Baustelle, das Bedienungspersonal, alle Energiekosten
sowie das Vorhalten aller Geräte bis zur Fertigstellung
aller Gründungsarbeiten.

Gründungsverfahren nach Wahl des AN.
Menge: 1,000 Psch

**2.3.4.02 Stahlspundwand herstellen**
Stahlspundwand Larssen 605 Doppelbohlen o.glw.,
mittleres Schloss herstellerseitig verpresst, als
Gründungskörper der Widerlager und Flügelwände
entsprechend statischen und konstruktiven
Erfordernissen einschl. aller Pass- und Eckbohlen
herstellen.
Der Abrostungszuschlag zur statisch erforderlichen
Materialdicke gemäß dem geltenden Regelwerk ist zu
berücksichtigen.
Spundwand als unverankerte, freistehende Konstruktion.
Bohlenlänge: über 3 bis 5 m.
Stahlsorte = S 240 GP.
Die Bodenverhältnisse sind dem Baugrundgutachten für
das Bauwerk zu entnehmen.

Gründungsverfahren nach Wahl des AN.

Abgerechnet wird die Fläche der Spundwand aus Länge der
Spundbohlen multipliziert mit der Spundwandachse.
Menge: 140,000 m2

**2.3.4.03 Spundwand kürzen**
Spundwand gemäß Sollhöhen kürzen. Spundwand der
Treppenanlage. Kürzen nach Wahl des AN.
Abfallstoffe sind von der Baustelle zu entfernen und
umweltgerecht zu entsorgen.
Abgerechnet wird die Länge der Spundwandachse.
Menge: 30,000 m

##### Untertitel 2.3.5 Beton und Stahlbeton

**2.3.5.01 Unterwasserbeton nach DIN EN 206-1 einbauen**
Unterwasserbeton nach DIN EN 206-1 und DIN 1045 der
Überwachungsklasse 2 liefern und gemäß DIN 18331 für
die Herstellung der Unterwasserbetonsohle innerhalb der
Baugruben fachgerecht einbauen und profilieren.
Das Bauwerk wird den Expositionsklassen XC2, XF3
zugeordnet.
Der Beton ist mit einem Zement mit hohem
Sulfatwiderstand (HS-Zement) herzustellen.
Größtkörn: 32 mm
Mindestgehalt an Zement und Flugasche > 350 kg/m3
Betonfestigkeitsklasse: C35/45
Dicke Unterwasserbetonsohle: bis ca. 2,50 m.
Neigung Unterwasserbetonsohle: bis ca. 10 %.
Der Einbau des Betons der Überwachungsklasse 2 ist
gemäß DIN 1045-3 durch eine dafür anerkannte
Überwachungsstelle überwachen zulassen. Die Kosten
hierfür sind in diese Position einzukalkulieren.
Einbau in Einzelmengen.
Menge: 60,000 m3

**2.3.5.02 Drainbeton liefern und einbauen**
Drainbetontragschicht aus einer DBT 16,
Festigkeitsklasse DB 20, gemäß M FPgeb, M VV und MDBT
liefern und zur Herstellung als Unterbeton von
Treppenanlagen in verschiedenen Breiten und Stärken
profilgerecht gemäß Zeichnung einbauen, verdichten und
nachbehandeln.
Nachbehandeln und schützen durch Aufbringen und
Feuchthalten einer wasserhaltenden Abdeckung.
Einbaudicke: 30 - 90 cm.
Einbaubreite: ca. 2,10 m.
Von außen zugänglicher Hohlraumgehalt > 15 Vol.-%.
Abgerechnet wird nach Volumen.
Die eingebaute Menge ist nachzuweisen.
Einschließlich der Herstellung, Vorhaltung und Rückbau
der erforderlichen (Unter-) Seiten- und Stufenschalung
gemäß Zeichnung.
Eingeschlossen ist die Herstellung des Feinplanums.
Menge: 35,000 m3

**2.3.5.03 Bewehrten Beton C 35/45 einschl. Schalung herstellen**
Bewehrten Beton entsprechend der statischen und
konstruktiven Erfordernissen in verschiedenen Breiten
und Stärken profilgerecht gemäß Zeichnung einbauen,
verdichten und nachbehandeln.
Bewehrung wird gesondert berechnet.

Bauteil = Fundamente Treppenanlage.

Festigkeitsklasse C 35/45 XC2 XF4 XA3 WA (ZTV-ING Teil
3.1 Abschn. 4(6)) mit hohem Frost- und
Tausalzwiderstand.
Einschließlich der Herstellung, Vorhaltung und Rückbau
der erforderlichen Schalung gemäß Zeichnung.

Nachbehandlung durch Belassen der Schalung oder
Aufbrin-gen einer wasserhaltenden und wärmedämmenden
Abdek-kung sowie ggf. Feuchthalten der schützenden
Anlagen und Einrichtungen gemäß den DAFStB-Richtlinien.
Abgerechnet wird nach Volumen.

Die eingebaute Menge ist nachzuweisen.
Menge: 5,000 m3

**2.3.5.04 Betonstahl einbauen**
Betonstahl entsprechend statischen und konstruktiven
Erfor-dernissen liefern und einbauen.

Bauteil = Widerlager, Flügelwände und Randkappen.

Stahlsorte = B 500 B, DIN 488.

Betondeckung: 40 mm.

Anschluss der Bewehrung an die Spundwände wird nicht
gesondert berechnet. (Anschluss durch
Schneidenlagerung)

Abrechnung nach Stahllisten.

Verlegung in Einzelmengen.
Menge: 1,000 t

**2.3.5.05 Winkelstützen liefern und versetzen**
Winkelstützen nach DIN EN 15258, entsprechend den
statischen und konstruktiven Erfordernissen gemäß
Zeichnung liefern und zur Herstellung von seitlichen
Widerlagern, höhen- und fluchtgerecht auf einer 5 cm
dicken Mörtelausgleichsschicht auf dem Betonfundament
der Pos. 2.3.5.03. versetzen.

Bauteil = Seitliche Einfassung Treppenanlage.
Abmessungen:
Höhen:  65 cm (Teillänge 50 cm)
  90 cm (Teillänge 100 cm)
  115 cm (Teillänge 100 cm), Oberkante parallel zur
Treppenanlage abgestuft.

Baulänge gesamt: 250 cm.
Wandstärke:  15 cm.
Fußlänge:  70 cm.

Sichtbeton, Farbe hellgrau glatt, Ansichtsflächen
feinsand- gestrahlt, Rückseite 15 cm von oben
feinsandgestrahlt, Beton C 35/45 (LP), XC4/XD3/XF4, WA.
Zusätzliche Nachbehandlung durch entsprechende Lagerung
in Klimahallen erforderlich, die Gesteinskörnung darf
maximal 0,02 Gew.-% an quellfähigen Bestandteilen
organischen Ursprungs enthalten, Cmin = 4 cm; p = 5 KN/
m².
Sichtbetonklasse SB4, Textur T3, Porigkeit P4,
Farbtongleichmäßigkeit FT3, Ebenheit E3, Arbeits- und
Schalhautfugen AF4, Schalhautklasse SHK3.
Ausblutungen, Grate und Schalungsversatz sind
unzulässig, der Porenanteil darf max. 0,05% der
Gesamtansichtfläche betragen.
Kanten 3 mm angeschliffen, auf die angegebene
Kantenaus- bildung ist exakt zu achten.
Das Zuschlagmaterial ist farblich auf die
Betonoberfläche abzustimmen.

Die Werksteine sind mit geeignetem Gerät (Versetzzange,
Vakuumgerät o.ä.) ohne Versetzspuren (keine
Versetzhilfen!) einzubauen, an den Fugen sind durch
geeignete Schutz- maßnahmen Abplatzungen zu vermeiden.
Menge: 2,000 St

##### Untertitel 2.3.6 Treppenanlage

**2.3.6.01 Blockstufen liefern und versetzen, mit Anschlußdornen**
Blockstufen nach DIN EN 13198 und DIN 1045-4 aus Beton,
maschinengefertigt, liefern und fachgerecht nach
Hersteller- angaben verlegen.

Bauteil = Treppenanlage.
Abmessungen der Blockstufen: 100-250 x 34,5 x 17 cm.

Frost- und Tausalzbeständigkeit von mindestens 5
Jahren.
Rutschsicherheit: >= R11 oder SRT 70.

Blockstufen gemäß Zeichnung auf Mörtelstreifen, Breite
3 - 5 cm, aus drainagefähigem Mörtel zwängungsfrei
verlegen. Unterseite der Stufen im Bereich der
Mörtelstreifen mit Haftbrücke versehen.
Verlegung mit Lagerfuge, 5 bis 10 mm breit, sowie mit 5
mm breiten Stoßfugen. DIN 18333 ist zu beachten.

Sichtbeton, Farbe hellgrau glatt, Ansichtsflächen
feinsand- gestrahlt, Beton C 35/45 (LP), XC4/XD3/XF4,
WA.
Zusätzliche Nachbehandlung durch entsprechende Lagerung
in Klimahallen erforderlich, die Gesteinskörnung darf
maximal 0,02 Gew.-% an quellfähigen Bestandteilen
organischen Ursprungs enthalten, Cmin = 4 cm; p = 5 KN/
m².
Sichtbetonklasse SB4, Textur T3, Porigkeit P4,
Farbtongleichmäßigkeit FT3, Ebenheit E3, Arbeits- und
Schalhautfugen AF4, Schalhautklasse SHK3.
Ausblutungen, Grate und Schalungsversatz sind
unzulässig, der Porenanteil darf max. 0,05% der
Gesamtansichtfläche betragen.
Kanten 3 mm angeschliffen, auf die angegebene
Kantenaus- bildung ist exakt zu achten.
Das Zuschlagmaterial ist farblich auf die
Betonoberfläche abzustimmen.

Blockstufen mit 2 Stck. an der Unterseite angeordneten
Anschlußdorne aus VA, Ø 16mm, 10 cm rausstehend,
Einbindebereich Fertigteil dehnungsfähig
kunststoffummantelt, zur Verhinderung einer
horizontalen Verschiebung.
Die Werksteine sind mit geeignetem Gerät (Versetzzange,
Vakuumgerät o.ä.) ohne Versetzspuren (keine
Versetzhilfen!) einzubauen, an den Fugen sind durch
geeignete Schutz- maßnahmen Abplatzungen zu vermeiden,
die Einzellängen der Werksteine (ca. 100 - 250 cm) sind
unterschiedlich und richten sich nach den geplanten
Abschnitten unter Berück- sichtigung von ca. 5 mm Fuge.
Die Fugen sind versetzt anzuordnen.

Eingeschlossen sind das umlaufende Verschließen der
Fugen zwischen den Stufen mit elastischem
Fugendichtstoff gem. DIN 18540-F. Die Fugen sind
entsprechend vorzubereiten, Wandungen mit geeignetem
Voranstrich zu versehen.
Dichtmaterial: Polyurethan, zulässige Geamtverformung
25%, hohe Witterungsbeständigkeit, Fülltiefe ca. 40 mm,
die Herstellerangaben sind zwingend zu beachten.
Die Farbe des Dichtmaterials ist an die Stufenfarbe
anzupassen.

Eingeschlossen sind die Herstellung und die Verdichtung
des Feinplanums.
Menge: 31,000 m

**2.3.6.02 Blockstufen liefern und versetzen**
Blockstufen nach DIN EN 13198 und DIN 1045-4 aus Beton,
maschinengefertigt, liefern und fachgerecht nach
Hersteller- angaben verlegen.

Bauteil = Treppenanlage.
Abmessungen der Blockstufen: 100-250 x 34,5 x 17 cm.

Frost- und Tausalzbeständigkeit von mindestens 5
Jahren.
Rutschsicherheit: >= R11 oder SRT 70.

Blockstufen gemäß Zeichnung auf Mörtelstreifen, Breite
3 - 5 cm, aus drainagefähigem Mörtel zwängungsfrei
verlegen. Unterseite der Stufen im Bereich der
Mörtelstreifen mit Haftbrücke versehen.
Verlegung mit Lagerfuge, 5 bis 10 mm breit, sowie mit 5
mm breiten Stoßfugen. DIN 18333 ist zu beachten.

Sichtbeton, Farbe hellgrau glatt, Ansichtsflächen
feinsand- gestrahlt, Beton C 35/45 (LP), XC4/XD3/XF4,
WA.
Zusätzliche Nachbehandlung durch entsprechende Lagerung
in Klimahallen erforderlich, die Gesteinskörnung darf
maximal 0,02 Gew.-% an quellfähigen Bestandteilen
organischen Ursprungs enthalten, Cmin = 4 cm; p = 5 KN/
m².
Sichtbetonklasse SB4, Textur T3, Porigkeit P4,
Farbtongleichmäßigkeit FT3, Ebenheit E3, Arbeits- und
Schalhautfugen AF4, Schalhautklasse SHK3.
Ausblutungen, Grate und Schalungsversatz sind
unzulässig, der Porenanteil darf max. 0,05% der
Gesamtansichtfläche betragen.
Kanten 3 mm angeschliffen, auf die angegebene
Kantenaus- bildung ist exakt zu achten.
Das Zuschlagmaterial ist farblich auf die
Betonoberfläche abzustimmen.

Die Werksteine sind mit geeignetem Gerät (Versetzzange,
Vakuumgerät o.ä.) ohne Versetzspuren (keine
Versetzhilfen!) einzubauen, an den Fugen sind durch
geeignete Schutz- maßnahmen Abplatzungen zu vermeiden,
die Einzellängen der Werksteine (ca. 100 - 250 cm) sind
unterschiedlich und richten sich nach den geplanten
Abschnitten unter Berück- sichtigung von ca. 5 mm Fuge.

Eingeschlossen sind das umlaufende Verschließen der
Fugen zwischen den Stufen mit elastischem
Fugendichtstoff gem. DIN 18540-F. Die Fugen sind
entsprechend vorzube- reiten, Wandungen mit geeignetem
Voranstrich zu versehen.
Dichtmaterial: Polyurethan, zulässige Geamtverformung
25%, hohe Witterungsbeständigkeit, Fülltiefe ca. 40 mm,
die Herstellerangaben sind zwingend zu beachten.
Die Farbe des Dichtmaterials ist an die Stufenfarbe
anzupassen.

Eingeschlossen sind die Herstellung und die Verdichtung
des Feinplanums.
Menge: 162,000 m

**2.3.6.03 Signalstreifen als Harzgranulatgemisch, als Zulage**
Signalstreifen als Harzgranulatgemisch fein,
eingelassen in Auftrittfläche und Antrittfläche als
Monolith, beginnend an der Vorderkante, Breite Auftritt
= 4-5 cm, Höhe (Schichtdicke) Antritt = 1-2 cm.
Kontrast der Kombination nach DIN 32975 K = 0,4, Farbe
schwarz.
Als Zulage zu Pos. 2.3.6.02.
Menge: 31,000 m

**2.3.6.04 Sitzblöcke liefern und versetzen, mit Anschlußdornen**
Sitzblöcke nach DIN EN 13198 und DIN 1045-4 aus Beton,
maschinengefertigt, liefern und fachgerecht nach
Hersteller- angaben verlegen.

Bauteil = Treppenanlage.
Abmessungen der Blockstufen: 400 x 69,5 x 31 cm.

Frost- und Tausalzbeständigkeit von mindestens 5
Jahren.
Rutschsicherheit: >= R11 oder SRT 70.

Blockstufen gemäß Zeichnung auf Mörtelstreifen, Breite
3 - 5 cm, aus drainagefähigem Mörtel zwängungsfrei
verlegen. Unterseite der Stufen im Bereich der
Mörtelstreifen mit Haftbrücke versehen.
Verlegung mit Lagerfuge, 5 bis 10 mm breit, sowie mit 5
mm breiten Stoßfugen. DIN 18333 ist zu beachten.

Sichtbeton, Farbe anthrazit glatt, Ansichtsflächen
feinsand- gestrahlt, Beton C 35/45 (LP), XC4/XD3/XF4,
WA.
Zusätzliche Nachbehandlung durch entsprechende Lagerung
in Klimahallen erforderlich, die Gesteinskörnung darf
maximal 0,02 Gew.-% an quellfähigen Bestandteilen
organischen Ursprungs enthalten, Cmin = 4 cm; p = 5 KN/
m².
Sichtbetonklasse SB4, Textur T3, Porigkeit P4,
Farbtongleichmäßigkeit FT3, Ebenheit E3, Arbeits- und
Schalhautfugen AF4, Schalhautklasse SHK3.
Ausblutungen, Grate und Schalungsversatz sind
unzulässig, der Porenanteil darf max. 0,05% der
Gesamtansichtfläche betragen.
Kanten 3 mm angeschliffen, auf die angegebene
Kantenaus- bildung ist exakt zu achten.
Das Zuschlagmaterial ist farblich auf die
Betonoberfläche abzustimmen.

Blockstufen mit 2 Stck. an der Unterseite angeordneten
Anschlußdorne aus VA, Ø 16mm, 10 cm rausstehend,
Einbindebereich Fertigteil dehnungsfähig kunststoffummantelt, zur Verhinderung einer horizontalen
Verschiebung.
Die Werksteine sind mit geeignetem Gerät (Versetzzange,
Vakuumgerät o.ä.) ohne Versetzspuren (keine
Versetzhilfen!) einzubauen, an den Fugen sind durch
geeignete Schutz- maßnahmen Abplatzungen zu vermeiden,
die Einzellängen der Werksteine (ca. 400 cm) sind
unterschiedlich und richten sich nach den geplanten
Abschnitten unter Berück- sichtigung von ca. 5 mm Fuge.

Eingeschlossen sind das umlaufende Verschließen der
Fugen zwischen den Stufen mit elastischem
Fugendichtstoff gem. DIN 18540-F. Die Fugen sind
entsprechend vorzube- reiten, Wandungen mit geeignetem
Voranstrich zu versehen.
Dichtmaterial: Polyurethan, zulässige Geamtverformung
25%, hohe Witterungsbeständigkeit, Fülltiefe ca. 40 mm,
die Herstellerangaben sind zwingend zu beachten.
Die Farbe des Dichtmaterials ist an die Stufenfarbe
anzupassen.

Eingeschlossen sind die Herstellung und die Verdichtung
des Feinplanums.
Menge: 12,000 m

#### Titel 2.4 Stege

##### Untertitel 2.4.1 Technische Bearbeitung

*Hinweis*
Lastannahmen

Nutzlast 5 kN/m²
Wasserlast bis HQ 100: 17,10 m NHN
Fließgeschwindigkeit HQ 100: 2 m/s.

**2.4.1.01 Tragwerksplanung erstellen**
Technische Bearbeitung für die Stege und Gründungen
aufstellen.

Tragwerksplanung und Ausführungsunterlagen für die
gesamten Bauwerke inkl. der Gründung und der Auflager
herstellen und in prüffähiger Form in 5-facher
Ausfertigung dem AG übergeben.

Die Ausführungsunterlagen umfassen sämtliche Unterlagen
zur ordnungsgemäßen Herstellung der gesamten Bauwerke,
insbesondere der Statischen Berechnungen, Rammpläne für
die Gründung, alle erforderlichen Schal- und
Bewehrungs- pläne, alle Ausführungs- und Detailpläne
sowie die Zeugnisse der Eigenüberwachung der
Herstellerwerke der Baumaterialien.
Sämtliche Unterlagen sind entsprechend den Bedingungen
der ZTV-ING zu erstellen.
Grundlagen sind das Baugrundgutachten Nr. 357/18 vom
31.12.2018 sowie die 1. Ergänzung vom 28.03.2019 des
Geotechnischen Büros.

Mit den Bauarbeiten darf erst nach Freigabe der Pläne
durch den AG und dem Prüfstatiker begonnen werden.
Menge: 1,000 Psch

**2.4.1.02 Aufstellung einer geprüften Statik**
Geprüfte Statische Nachweise für die komplette
Tragwerks- planung der Pos. 2.4.1.01. aufstellen.

Die statischen Berechnungen sind durch einen vom AN
beauftragten und vom AG anerkannten Prüfingenieur auf
Kosten des AN prüfen zu lassen.

Die geprüften Konstruktionszeichnungen und statischen
Berechnungen sind in fünffacher Ausfertigung der
Bauüberwachung des AG zur "Freigabe" vorzulegen.

Mit den Bauarbeiten darf erst nach Freigabe der Pläne
durch den AG begonnen werden.
Menge: 1,000 Psch

**2.4.1.03 Bestandsunterlagen erstellen**
Hergestellte Bauwerke etc. nach RAS-Verm und ZTV-Verm
StB mit UTM-Koordinaten durch ein vom AG zugelassenes
Büro für Ingenieurvermessung einmessen lassen.
Übersichtslageplan im Maßstab 1:1000 erstellen.
Bestandslageplan im Maßstab 1:100 erstellen.
Der Grundplan im Maßstab 1:100 mit den ALK-Daten und
den Gebäuden wird im AutoCad-Format durch den AG zur
Verfügung gestellt und ist zwingend als Grundlage für
die Bestandslagepläne zu verwenden.
Die Pläne sind als Datei im AutoCad-Format (dxf- und
dwg-Format) und als PDF-Datei auf einer CD-ROM/DVD
sowie zweifach als farbige Papierabzüge der
Bauüberwachung des AG zu übergeben.
Vor Endausfertigung sind der Bauüberwachung des AG
Vorabzüge zur Korrektur zu übergeben.
Menge: 1,000 Psch

##### Untertitel 2.4.2 Kampfmittelsondierung

*Hinweis*
Kampfmittel

Auflagen

Vor Beginn der Gründungsarbeiten für die Stege sind die
erforderlichen Vorarbeiten zur Kampfmittelsondierung
und eine Detektion durchzuführen. Während der Detektion
ist eine Kolonne (drei Personen, Bagger, LKW)
vorzuhalten, da ggf. kurzfristig auf Anweisung des KBD
reagiert werden muss. Nach Durchführung der
Sondierbohrungen erfolgen die Detektionen durch den
KBD. Nach Abschluss der Detektionen sind die Bohrlöcher
wieder zu verschließen.

Es erfolgt die Auswertung der Detektionsergebnisse
durch den KBD. Bis zur Mitteilung der
Kampfmittelfreigabe an den Auftragnehmer können 14
Kalendertage vergehen. Dies ist bei der
Angebotskalkulation zu berücksichtigen.
Bauverzögerungen oder zusätzliche Kosten können
hierdurch nicht geltend gemacht werden.

Erdarbeiten sind immer mit entsprechender Vorsicht
auszuführen. Sollten Kampfmittel gefunden werden, ist
aus Sicherheitsgründen die Arbeit sofort einzustellen.
Unverzüglich sind das Ordnungsamt der Gemeinde, der
Kampfmittelräumdienst sowie die Polizei zu
benachrichtigen.

Die Abstimmung der Kampfmittelsondierung erfolgt durch
den Auftragnehmer über das Ordnungsamt Weeze.

**2.4.2.01 Baustelleneinrichtung, -vorhaltung und -räumung für Sondierarbeiten**
Baustelle zur Durchführung der Sondierarbeiten
einrichten, vorhalten und räumen. Zur
Baustelleneinrichtung zählen insbesondere alle für die
Ausführung der Sondierarbeiten erforderlichen
Einrichtungen, Maschinen, Hebezeuge, Geräte, Werkzeuge,
Betriebsmittel, Bauwagen, Lager-schuppen,
Aufenthaltsräume, Abortanlagen und Zäune entsprechend
der Vorschriften der Berufsgenossenschaft und der
Straßenverkehrsordnung für die gesamte Bauzeit sowie
das Beschaffen, Mieten und Anlegen notwendiger Arbeits-
und Lagerflächen sowie Zufahrtswege.

Bodenbeschaffenheit: gemäß Baugrundgutachten, als
Anlage beigefügt. Begeh- und Befahrbarkeit des
Sondierbereichs: unbefestigtes Gelände (Böschung), mit
Kettenfahrzeugen befahrbar.
Menge: 1,000 Psch

**2.4.2.02 Koordinierung der Sondierarbeiten mit dem KBD**
Sondierarbeiten mit dem Ordnungsamt der Gemeinde Weeze
und dem Kampfmittelbeseitigungsdienst (KBD)
koordinieren und Sondierung gemäß Vorgabe der Gemeinde
bzw. KBD ausführen. Die Sicherheitsdetektion wird immer
durch den KBD oder durch ein von ihm beauftragtes
Vertragsunternehmen durchgeführt. Für die Dokumentation
der überprüften Bohrungen ist dem KBD oder dem
beauftragten Vertragsunternehmen ein Bohrplan zur
Verfügung zu stellen. Die Fertigstellung der Bohrungen
ist dem KBD mindestens 3 Werktage vorher per Fax oder
Email auf dem entsprechenden Formular anzumelden.

Koordinierung:
mit dem KBD per Fax: 0211 / 475 90 40
oder e-mail: kbd@brd.nrw.de
Zwischen Detektion und Vorliegen der Ergebnisse können
bis zu 14 Tagen liegen. Dies ist bei der Planung der
weiteren Arbeiten zu berücksichtigen.
Menge: 1,000 Psch

**2.4.2.03 Einmessen und Markieren der Sondierstellen**
Einmessen und Markieren der Sondierstellen gemäß
Vorgaben des KBD.
Für die Bohrungen im Rahmen der Sicherheitsdetektion
sind folgende Bohrraster anzuwenden: Bei Kanaltrassen,
Spundwänden, Bohrpfahlwänden, Schlitzwänden,
Verankerungen und ähnlichen, linienförmigen
Eingriffsarten sind die Bohrungen senkrecht entlang der
Mittelachse im Abstand von 1,50 m einzubringen.
Menge: 38,000 St

**2.4.2.04 Erstellen eines Bohrplans**
Erstellen eines Bohrplans gemäß DIN 18232 und gemäß
Vorgaben des KBD.
Menge: 1,000 Psch

**2.4.2.05 Sondierbohrungen, Ø 180 mm, Tiefe bis 10,0 m**
Bohrungen mit Hohlbohrschnecke bei nicht standfesten
Bohrlöchern gemäß Bohrplan und Vorgabe des KBD
ausführen.
Durchmesser der Bohrungen: 180 mm
Tiefe der Bohrungen: bis ca. 8 m unter Gelände
Bodenbeschaffenheit: gemäß Baugrundgutachten, als
Anlage beigefügt. Ausführung unter Grundwassereinfluss.
Im Wesentlichen:
Sandige Böden und Auffüllungen, teilweise schluffig.
Bohrgut entsorgen. Die Sondierbohrungen dürfen nur
drehend mit Schnecke und nicht schlagend ausgeführt
werden. Bohrkronen als Schneidwerkzeug sowie Rüttel-
und Schlagvorrichtungen dürfen nicht verwendet werden.
Beim Auftreten von plötzlichen ungewöhnlichen
Widerständen ist die Bohrung sofort aufzugeben und um
mindestens 2 m zu versetzen.
Als Bohrlochtiefe ist im Regelfall (abhängig von den
örtlichen Bodenverhältnissen) 7,00 m bis 10 m unter
Geländeoberkante (GOK) als ausreichend anzusehen. Die
GOK bezieht sich immer auf den Kriegszeitpunkt. (Der
KBD definiert in Abhängigkeit der örtlichen
Verhältnisse ein anderes Gefährdungsband (z.B.
geringere Bohrtiefen), sofern Untergrunderkundungen
spezifische Hinweise ergeben haben.) Ergibt sich aus
dem Widerstand beim Bohrvorgang der Verdacht, dass ein
Kampfmittel vorhanden ist, so ist der Baugrundeingriff
einzustellen und die örtliche Ordnungsbehörde zu
informieren.
Bohrloch mit PVC-Rohr (frei von Ferrometallen)
verrohren, Innendurchmesser mindestens 60 mm;
Rohrunterseite mit Stopfen gegen Aufspülen von Erdreich
verschlossen, Wasser im Rohr ist belanglos.
Rohr 0,30 m über GOK abschneiden.
Bohrlöcher und PVC-Rohre bis nach erfolgter
Sicherheitsdetektion durch den KBD vorhalten. PVC-Rohre
nach erfolgter Sicherheitsdetektion durch den KBD
entfernen. Die PVC-Rohre sind so wählen, dass sie auf
jeden Fall wieder zu entfernen sind. Abrechnung nach
Bohrlänge gemäß DIN 18301.
Menge: 305,000 m

##### Untertitel 2.4.3 Gründungsarbeiten

**2.4.3.01 Geräteeinsatz für Stahlrohr-Pfahlgründung**
Geräte zur Einbringung von Stahlrohr-Pfählen einsetzen.

Der Einsatz umfasst den An- und Abtransport aller
erforder-lichen Geräte und Aggregate, den Auf- und
Abbau der Geräte sowie das Umsetzen innerhalb der
Baustelle, das Bedienungspersonal, alle Energiekosten
sowie das Vorhalten aller Geräte bis zur Fertigstellung
aller Gründungsarbeiten.

Gründungsverfahren nach Wahl des AN.
Menge: 1,000 Psch

**2.4.3.02 Stahlrohr-Pfähle RO Ø 273,0 x 6,3 mm einbringen**
Stahlrohr-Pfähle RO Ø 273,0 x 6,3, als Gründungskörper
der Stege entsprechend den statischen und konstruktiven
Erfordernissen liefern und einbringen.

Der Abrostungszuschlag zur statisch erforderlichen
Materialdicke gemäß dem geltenden Regelwerk ist zu
berücksichtigen.

Pfahlgründung als unverankerte, freistehende
Konstruktion.

Pfahllänge: über 5 bis 6 m.

Stahlrohr-Pfähle RO Ø 273,0 x 6,3 mm.

Die Stahlrohrpfähle sind Überflur mit geeigneter
Dickschicht- grundierung mit hohem aktivem
Korrosionsschutz vorzube- handeln. Danach sind die
Pfähle mit einer geeigneten Schlussbeschichtung,
Korrosivitätskategorie C4, zu streichen.
Farbe: RAL 7011 - eisengrau bzw. nach Wahl des AG.

Die Bodenverhältnisse sind dem Baugrundgutachten für
die Bauwerke zu entnehmen.

Gründungsverfahren nach Wahl des AN.

Einbringung in Einzellängen.
Menge: 180,000 m

**2.4.3.03 Stahlrohr-Pfähle ablängen**
Stahlrohr-Pfähle der Auflager nach Zeichnung auf die
Sollhöhe ablängen. Ablängen nach Wahl des AN.

Abfallstoffe sind von der Baustelle zu entfernen und
umweltgerecht zu entsorgen.
Menge: 38,000 St

##### Untertitel 2.4.4 Unterkonstuktion, Geländer und Belag

*Hinweis*
Hilfskonstruktionen und Gerüste

Evtl. notwendige Hilfskonstruktionen und / oder Gerüste
die aus technischen Gründen, auf Grund des gewählten
Bauablaufs oder aus Sicherheitsaspekten notwendig
werden, werden nicht gesondert vergütet.
Evtl. hierfür anfallende Kosten sind in die
nachfolgenden Positionen einzukalkulieren.

**2.4.4.01 Steg liefern und montieren, Länge = 24,00 m**
Steg gemäß der nachstehenden Beschreibung und gemäß
Systemzeichnung entsprechend der statischen und
konstruktiven Erfordernissen sowie den Anforderungen
der GUVV komplett liefern und fachgerecht montieren.

Bauwerksbeschreibung:

Bauart : Stahlkonstruktion.

Es sind die DIN EN 1993 sowie sämtliche aktuellen Vorschriften und Regelwerke zwingend zu beachten und
einzuhalten.

Komplette Tragkonstruktion aus feuerverzinktem Stahl
DIN EN ISO 1461.

Stahlkonstruktion.
Verkehrslast: 5 kN/m²
Wasserlast bis HQ 100: 17,10 m NHN
Fließgeschwindigkeit HQ 100: 2 m/s.
Gesamtlänge: 24,00 m.
Stützlängen: 4,00 m.
Breite: 3,00 m.
Geländerhöhe über OK Belag: 1,30 m.

Auflager aus Breitflanschträgern HEA 160, Güte S235JR
gem. DIN EN 10025: 7 x ca. 3,00 m, e = ca. 4,00 m.
3-seitig umlaufendes Stahl-Hohlraumprofil QRO 120x120x5
mm gem. DIN EN 10025 und DIN EN 10210: ca. 30,00 m
(Gehrungsschnitte sind einzukalkulieren).
Unterkonstuktion aus Breitflanschträgern HEA 120, Güte
S235JR gem. DIN EN 10025: 4 x ca. 24,00 m, e = ca. 0,75
m.

Holzkonstruktion.
Es sind die DIN 1052-10, DIN EN 1995-2, DIN EN 1995-1-
1, DIN EN 1991-1-2 sowie sämtliche aktuellen
Vorschriften und Regelwerke zwingend zu beachten und
einzuhalten.

Material: Eiche hell, D30.
Holzschutz: Imprägnierung nach DIN 68800 (GK 3.2).

Belagsträger: Eiche D30, GL24h, 5 Stck/m x 15/6 cm, e =
ca. 0,75 m.

Als konstruktiver Witterungsschutz sind die
Belagsträger durchgängig oberseitig mit einer
Titanzinkabdeckung inkl. Abtropfkanten auszuführen.
Dicke Titanzinkblech: t = 1,0 mm.
Neigung: mind. 7°.

Geländer gemäß Systemzeichnung: Anlage 17 Querschnitt
Stege Nierspromenade.
Geländerpfosten aus Edelstahl V2A, Abstand ca. 1,33 m,
mit 10 Bohrungen Ø 7 mm, einschließlich angeschweißtem
Flansch zur Verschraubung des Handlaufes aus Hartholz.
Edelstahlseile Ø 5 mm einschließlich
Spannverschraubung, 10 Stck à ca. 30,00 m.
Handläufe aus Hartholz Eiche hell, D 30, 6-9,5x15,5 cm,
dachförmig profiliert.
Holzschutz: Imprägnierung nach DIN 68800 (GK 3.2).
Befestigung der Geländerpfosten nach statischen
Erfordernissen an dem umseitig verlaufenden
Stahlrohrhohlprofil QRO 120x120x5 mm.
Einzukalkulieren sind die Mehrkosten und zusätzliche
Aufwendungen für die Ausbildung von 2 Eckausbildungen
(90°) sowie 2 Endpfosten der Geländerkonstruktion.

Eingeschlossen sind die Lieferung und die Montage
sämtlicher erforderlicher Verbindungs- und
Befestigungsmaterialien aus Edelstahl V2A sowie
sämtliche erforderlichen Schweißarbeiten.
Die Schweißnähte unterhalb des Handlaufes sind
riefenfrei zu schleifen und zu polieren. Alle anderen
Nähte sind mit sauberem Raupenbild zu erstellen.
Menge: 1,000 St

**2.4.4.02 Steg liefern und montieren, Länge = 20,00 m**
Steg gemäß der nachstehenden Beschreibung und gemäß
Systemzeichnung entsprechend der statischen und
konstruktiven Erfordernissen sowie den Anforderungen
der GUVV komplett liefern und fachgerecht montieren.

Bauwerksbeschreibung:

Bauart : Stahlkonstruktion.

Es sind die DIN EN 1993 sowie sämtliche aktuellen Vorschriften und Regelwerke zwingend zu beachten und
einzuhalten.

Komplette Tragkonstruktion aus feuerverzinktem Stahl
DIN EN ISO 1461.

Stahlkonstruktion.
Verkehrslast: 5 kN/m²
Wasserlast bis HQ 100: 17,10 m NHN
Fließgeschwindigkeit HQ 100: 2 m/s.
Gesamtlänge: 20,00 m.
Stützlängen: 4,00 m.
Breite: 3,00 m.
Geländerhöhe über OK Belag: 1,30 m.

Auflager aus Breitflanschträgern HEA 160, Güte S235JR
gem. DIN EN 10025: 6 x ca. 3,00 m, e = ca. 4,00 m.
3-seitig umlaufendes Stahl-Hohlraumprofil QRO 120x120x5
mm gem. DIN EN 10025 und DIN EN 10210: ca. 26,00 m
(Gehrungsschnitte sind einzukalkulieren).
Unterkonstuktion aus Breitflanschträgern HEA 120, Güte
S235JR gem. DIN EN 10025: 4 x ca. 20,00 m, e = ca. 0,75
m.

Holzkonstruktion.
Es sind die DIN 1052-10, DIN EN 1995-2, DIN EN 1995-1-
1, DIN EN 1991-1-2 sowie sämtliche aktuellen
Vorschriften und Regelwerke zwingend zu beachten und
einzuhalten.

Material: Eiche hell, D30.
Holzschutz: Imprägnierung nach DIN 68800 (GK 3.2).

Belagsträger: Eiche D30, GL24h, 5 Stck/m x 15/6 cm, e =
ca. 0,75 m.

Als konstruktiver Witterungsschutz sind die
Belagsträger durchgängig oberseitig mit einer
Titanzinkabdeckung inkl. Abtropfkanten auszuführen.
Dicke Titanzinkblech: t = 1,0 mm.
Neigung: mind. 7°.

Geländer gemäß Systemzeichnung: Anlage 17 Querschnitt
Stege Nierspromenade.
Geländerpfosten aus Edelstahl V2A, Abstand ca. 1,33 m,
mit 10 Bohrungen Ø 7 mm, einschließlich angeschweißtem
Flansch zur Verschraubung des Handlaufes aus Hartholz.
Edelstahlseile Ø 5 mm einschließlich
Spannverschraubung, 10 Stck à ca. 26,00 m.
Handläufe aus Hartholz Eiche hell, D 30, 6-9,5x15,5 cm,
dachförmig profiliert.
Holzschutz: Imprägnierung nach DIN 68800 (GK 3.2).
Einzukalkulieren sind die Mehrkosten und zusätzliche
Aufwendungen für die Ausbildung von 2 Eckausbildungen
(90°) sowie 2 Endpfosten der Geländerkonstruktion.

Eingeschlossen sind die Lieferung und die Montage
sämtlicher erforderlicher Verbindungs- und
Befestigungsmaterialien aus Edelstahl V2A sowie
sämtliche erforderlichen Schweißarbeiten.
Die Schweißnähte unterhalb des Handlaufes sind
riefenfrei zu schleifen und zu polieren. Alle anderen
Nähte sind mit sauberem Raupenbild zu erstellen.
Menge: 2,000 St

*Hinweis*
Ausführung der Beläge

Zur technischen Ausführung gelten alle zum Ausführungszeitpunkt gültigen EN- und DIN-Normen, anerkannten
Regeln der Technik sowie die Anforderungen der GUVV.

**2.4.4.03 Holzbohlenbelag aus Eiche Hartholz liefern und montieren**
Belag aus Eichenholzbohlen D30 gemäß Zeichnung inkl.
aller erforderlichen Arbeiten und Materialien liefern
und fachgerecht montieren.
Holzschutz: Imprägnierung nach DIN 68800 (GK 3.2).

Abmessungen der Bohlen: 14/4 cm, e = 15 cm.
Abstand zwischen den Bohlen: 10 mm.
Länge der Bohlen: 3000 mm.

Oberseite für Rutschsicherheit mit 7 Riffelungen
geriffelt. Zusätzlich sind mindestens 2 Riffelungen der
Verschleißschicht vollfugig mit einem zu liefernden
rutschhemmenden Harzgranulatgemisch dauerhaft zu
verfüllen.
Rutschsicherheit >= R11.
Unterseite der Bohlen mit 2 Entspannungsnuten.

Material: Eiche hell.
Dauerhaftigkeitsklasse: 2 nach DIN EN 350-2.
Festigkeitsklasse D30 gem. DIN EN 1995, PEFC / FSC
zertifiziert.

Seitlicher Kantenabschluß des Belages mit einem
Edelstahl- Winkel, Abmessungen ca. 30 x 30 mm.

Die Musterzeichnungen für Holzbrücken der FH Erfurt
sind zu beachten.

Eingeschlossen ist die Lieferung und die Montage
sämtlicher erforderlicher Verbindungs- und
Befestigungsmaterialien aus Edelstahl V2A.

Evtl. Schnittkanten des Belages sind einzukalkulieren.

Vor der Abnahme ist eine Reinigung der Konstruktion
durchzuführen (Verunreinigung durch evtl. austretender
Gerbsäure).
Menge: 200,000 m2

#### Titel 2.5 Wegbeleuchtung

*Hinweis*
Anmerkung

Die Elektroarbeiten und die Verlegung der Erdkabel sind
durch eine Elektrofachfirma auszuführen.

##### Untertitel 2.5.1 Kabelgräben und Kabelverlegung

**2.5.1.01 Kabelgräben, Tiefe 0,31 bis 0,50 m, herstellen**
Kabelgräben in Boden der Bodenklasse 3 bis 5 nach DIN
18300, DIN 4124 und DIN 18322 ausheben, nach Verlegung
des Kabels bzw. der Kabelschutzrohre wieder lagenweise
verfüllen und verdichten.
Die in den Positionen angegebene und für die Abrechnung
maßgebende Grabentiefe reicht von der Oberkante der
tatsächlichen Ausschachtungsebene (Oberkante Gelände,
Oberkante vorhandener Befestigung, Oberkante FSS/STS)
bis zur Grabensohle (5 cm unter Auflagerfläche des
Kabelschutzrohres bzw. des Kabels).
Grabenbreite: 0,40 m.
Grabentiefe: 0,31 bis 0,50 m.
Herstellung in Einzellängen.
Menge: 500,000 m

**2.5.1.02 Boden für Kopflöcher ausheben**
Boden der Bodenklasse 3 bis 5 nach DIN 18300 für
Kopflöcher verschiedener Abmessungen und zum Freilegen
von vorhandenen Kabelschleifen von Hand ausheben,
wieder einbauen und lagenweise verdichten.
Aushub in Einzelmassen.
Menge: 5,000 m3

**2.5.1.03 Erdkabel NYY-J 5x2,5 mm² in Gräben verlegen**
Erdkabel NYY-J 5x2,5 mm² liefern und in die Kabelgräben
auf einer 5 cm dicken Sandschicht fachgerecht durch
eine Elektrofachfirma verlegen und 10 cm dick besanden.
Eingeschlosssen ist Lieferung des Sandes.
Die Kabel sind durchgängig ohne Muffen zu verlegen.
Kabelschnitte sind nur an den späteren Leuchtenpunkte
zulässig.
Die Kabel sind einzumessen.
Die verdrängten Bodenmassen bis zu einem Zuordnungswert
1.2 (Z1.2) nach LAGA sind umweltgerecht zu entsorgen.
Verlegung in Einzellängen.
Menge: 500,000 m

**2.5.1.04 Einzeleinschleifungen herstellen**
Einzeleinschleifungen mit Lieferung von 1 Meter
Erdkabel NYY 5x2,5 mm² herstellen.
Menge: 10,000 St

**2.5.1.05 Doppeleinschleifungen herstellen**
Doppeleinschleifungen mit Lieferung von 2 Meter
Erdkabel NYY 5x2,5 mm² herstellen.
Menge: 48,000 St

**2.5.1.06 Warmschrumpfmuffe für Erdkabel NYY-J 5x2,5 mm² montieren**
Warmschrumpfverbindungsgarnitur für Kabel bis 5x2,5
mm², Fabrikat: 3 M, Typ: 91-AH20-5S, oder gleichwertig,
entsprechend den VDE-Vorschriften, liefern und
betriebsfertig für die Anbindung an die vorhandenen
Kabel montieren.
In diese Position sind auch die benötigten Kerb- bzw.
Quetschverbinder und sonstige Klein- und Reinigungsmaterialien einzukalkulieren.
Menge: 5,000 St

**2.5.1.07 Anschluss an vorhandenen Mast bzw. Schaltschrank herstellen**
Vorhandene Mast- bzw. Schaltschrankfundamente
freilegen, Fundamente für die Einführung der Kabel
freistemmen und nach der Kabeleinführung Fundamente
wieder herstellen.
Eingeschlossen sind die Lieferung aller Materialien,
alle erforderlichen Erdarbeiten, das Aufnehmen und die
Wiederherstellung der Oberflächenbefestigungen und die
Einführung der Kabel.
Die verdrängten Bodenmassen bis zu einem Zuordnungswert
1.2 (Z1.2) nach LAGA sind umweltgerecht zu entsorgen.
Menge: 2,000 St

**2.5.1.08 Trassenwarnband "Achtung Beleuchtungskabel" verlegen**
Trassenwarnband, Aufdruck "Achtung Straßenbeleuchtungskabel", liefern und im Zuge der Grabenverfüllung
nach Angabe der Bauüberwachung des AG fachgerecht
verlegen.
Breite: 40 mm
Menge: 500,000 m

##### Untertitel 2.5.2 Pollerleuchte

**2.5.2.01 Pollerleuchte "HERSTAL", liefern und aufstellen**
Pollerleuchte HERSTAL der Fa. ZIEGLER, aus Aluminium,
komplett liefern und nach Angabe der Herstellerfirma
montieren und mit dem Eingrabstück in ein
Einzelfundament aus zu lieferndem Beton C 20/25,
Abmessung ca. 600x600x600 mm, einbetonieren. (Die
Fundamentoberkante ist ca. 100 mm unter OK Gelände
anzuordnen).

Typ "HERSTAL", Art.Nummer: 512.077.

Ausführung:
Abgewinkeltes Aluminiumprofil mit Ausleger (Länge 260
mm). Abdeckung aus klarem, schlagfestem Polycarbonat,
UV-stabilisiert.
Kopfform: Flachkopf
Alle elektrischen Bauteile auf einem Elektroblock
zusammengefasst. Einfache Wartung und Lampenwechsel.
Pollerleuchtenform: rechteckig mit Anschlussklemme für
max. 2 Leitungen 3 x 2,5 mm² bis 3 x 4 mm².
Bestückung:
Inkl. 2 x LED FF  4/SW-X 7W/1, 100lm/730/3000K,
warmweiß, Schutzart IP 65, Schutzklasse I,
Lichtaustritt einseitig.

Höhe über Flur: 800 mm.

Material: Aluminium.
Oberfläche: pulverbeschichtet.
Farbe: RAL 7011.

Eingrabstück Ø 180 mm, Länge 400 mm, aus Stahl,
feuerverzinkt, mit Verdrehschutz.
4 Befestigungsgewinde mit Schrauben M10x25 für
Standrohr.

Eingeschlossen ist die Herstellung sämtlicher
notwendigen Stromanschlussarbeiten.

Eingeschlossen sind die erforderlichen Erdarbeiten, das
Aufnehmen und die Wiederherstellung der vorhandenen
Oberflächenbefestigungen und das Anpassen und Schneiden
der Pflasterdecke bzw. des Plattenbelages an die
Pollerleuchte sowie die Herstellung der notwendigen
Anschlüsse an die Stromversorgung.
Die verdrängten Bodenmassen sind umweltgerecht zu
entsorgen.

Liefernachweis:
E. ZIEGLER Metallbearbeitung GmbH
Gewerbepark am See 1
01920 Nebelschütz
Telefon (0)800 1004901
Fax (0)800 2886350
info@ziegler-metall.de
Menge: 52,000 St

**2.5.2.02 Übergangs- und Sicherungskästen, liefern und einbauen**
Übergangs- und Sicherungskästen EKM 2045
nach DIN 43628 / VDE 0660 T. 505 - mit VDE- Zeichen
Ausführung SKF (für Masteinbau und Montage im Freien)
komplett liefern und in die Pollerleuchten der Pos.
2.5.2.01. fachgerecht einschließlich Erdung einbauen
und anschließen.
- Schutzklasse II
- Schutzart IP 55
- Mastinnendurchmesser ab 59 mm
- Türgrösse ab 58 x 150 mm
- L x B x H: 158 x 57 x 43 mm
- grauer Deckel mit Schraubverschluss
- 1 Stück Sicherungshalter 16 A
- 1 Stück Sicherungseinsatz 4 A / E 14
- 5 Stück Zugbügelklemmen
  Schienenverbindung (Messing-Schienen, vernickelt)
  vollisolierte PE- und N- Abgangsklemmen
- 2 Stück Mastbefestigungsschrauben M 6 x 12
- Zugang: Kabelschelle für 1 Kabel bis 2 Kabel
3 x 1,5 - 3 x 4 mm2, 4 x 1,5 - 2,5 (-4)* mm2, 5 x 1,5 -
2,5 (-4)* mm2  wenn Kabeldurchmesser = 17 mm
- Abgang: 1 Stück Kabeldurchführungstülle, Kabel-  Ø 7-
10 mm.

Liefernachweis:
E. ZIEGLER Metallbearbeitung GmbH
Gewerbepark am See 1
01920 Nebelschütz
Telefon (0)800 1004901
Fax (0)800 2886350
info@ziegler-metall.de
Menge: 52,000 St

**2.5.2.03 Bestandslageplan der neu erstellten Beleuchtungseinrichtung herstellen**
Bestandslageplan für die neu erstellte Beleuchtungseinrichtung entlang der Nierpromenade durch ein vom AG
zugelassenes Büro für Ingenieurvermessung herstellen
lassen.
Der Grundplan, M = 1:250, mit den ALK-Daten und den
Gebäuden wird im AutoCad-Format durch den AG zur
Verfügung gestellt und ist zwingend als Grundlage für
die Bestandslageplan zu verwenden.
Der Bestandslageplan ist auf der Grundlage der DIN 2425
in der gültigen Fassung anzufertigen und zu
beschriften.
Hierzu sind die Kabelknickpunkte, erforderliche
Zwischenpunkte und alle Leuchtenstandorte im Landeskoordinatensystem (ETRS89/UTM-Koordinaten) digital
einzumessen und nach DIN 2425 Teil 4 in den
Bestandslageplan einzutragen und zu beschriften. Ebenso
einzutragen sind: Beleuchtungseinrichtungen mit
Bestückungen, Einspeisestellen, Einmessung der
Kabeltrassen, Querschnitte sowie das Messen und
Eintragen der Kurzschlusswerte.
Zusätzlich sind Grenzabstände und Spannmaße von
Grenzsteinen zu messen und einzutragen.
Der Bestandslageplan gilt gleichzeitig als
Abrechnungszeichnung und ist als Datei im AutoCad-
Format (dxf- und dwg-Format) und als PDF-Datei auf
einer CD-ROM/DVD und zweifach als farbige Papierabzüge
der Bauüberwachung des AG zu übergeben.
Vor Endausfertigung sind der Bauüberwachung des AG
Vorabzüge zur Duchsicht und Korrektur zu übergeben.
Abgerechnet wird ein Bestandslageplan unabhängig von
der Anzahl der erforderlichen Planauschnitte.
Menge: 1,000 Psch

##### Untertitel 2.5.3 Verteilung im Schaltschrank

*Hinweis*
Bei der Unterverteilung für die Wegebeleuchtung entlang
der Niers muss die Unterverteilung für die Brücken- und
Stegbeleuchtung im Titel Brückenbauwerk berücksichtigt
werden.

**2.5.3.01 Unterverteilung im vorh. Schaltschrank liefern und montieren**
Unterverteilung im neuen vorhandenen Schaltschrank des
Pumpenschachts mit Komponenten für ein geschalteten
400V-Abgang liefern, montieren, verdrahten und
betriebsfertig anschließen.

Schalteinheit für Wegebeleuchtung ergänzen, bestehend
aus:

1 St. 3-pol. Automaten 32 A  C
2 St. RCD 40A/ma
2 St. 3 Pol B16A Automaten
2 St. Astrouhr
6 St. 1Pol Schütz oder Realy
12 Reihenklemmen 16 mm²

Eingeschlossen sind sämtliche erforderlichen
Nebenarbeiten und die Lieferung der erforderlichen
Kleinteile.
Menge: 1,000 St

##### Untertitel 2.5.4 Stundenlohnarbeiten und Dokumentation

**2.5.4.01 Stundenlohnarbeiten durch Elektroinstallateur ausführen**
Stundenlohnarbeiten durch Arbeitskräfte auf Anordnung
des AG ausführen.
Angeboten wird für die jeweilige Arbeitskraft ein
Verrech-nungssatz, der sämtliche Aufwendungen enthält,
insbesondere den tatsächlichen Lohn mit den Zuschlägen
für Gemeinkosten, Sozialkassenbeiträge,
vermögenswirksame Leistungen und dgl. sowie Lohn- bzw.
Gehaltsnebenkosten.
Zuschläge für Nacht-, Sonntags- und Feiertagsarbeit
sind jedoch nicht eingerechnet. Der Verrechnungssatz
ist unter Beachtung der preisrechtlichen Vorschriften
ermittelt. Er gilt unabhängig von der Anzahl der
abgerechneten Stunden.
Für Elektroinstallateur.
Menge: 10,000 h

**2.5.4.02 Stundenlohnarbeiten durch Monteur mit Kabeltrassensuchgerät ausführen**
Stundenlohnarbeiten, wie in Pos. 2.5.4.01. beschrieben,
durch Arbeitskräfte auf Anordnung des AG ausführen.
Für Monteur mit Kabeltrassensuchgerät.
Menge: 5,000 h

**2.5.4.03 Stundenlohnarbeiten durch Elektromeister ausführen**
Stundenlohnarbeiten, wie in Pos. 2.5.4.01. beschrieben,
durch Arbeitskräfte auf Anordnung des AG ausführen.
Für Elektromeister.
Menge: 10,000 h

**2.5.4.04 Stundenlohnarbeiten durch Montagewagen mit Arbeitsbühne ausführen**
Stundenlohnarbeiten durch Baugeräte auf Anordnung des
AG ausführen.
Angeboten wird für das jeweilige Gerät ein
Verrechnungssatz, der sämtliche Aufwendungen für den
Einsatz enthält, insbesondere Gerätevorhalte- und
Betriebsstoffkosten sowie sämtliche Zuschläge
einschließlich der Kosten für das Bedienungspersonal.
Abgerechnet wird nach tatsächlich geleisteten
Arbeitsstunden. Der Verrechnungssatz ist unter
Beachtung der preisrechtlichen Vorschriften ermittelt.
Er gilt unabhängig von der Anzahl der abgerechneten
Stunden.
Für Montagewagen mit Arbeitsbühne.
Menge: 5,000 h

### Abschnitt 3 Niederschlagswasserbehandlung und Einleitstelle

*Hinweis*
Bauabschnitte
1. Bauabschnitt, Herstellen der Überlaufleitung und der
Einleitstelle.
 - Reinigen/säubern des vorh. Sandfanges/Baufeldes
 - Rückbau von Teilbereichen des vorh. Sandfanges,
 Böschungen oberhalb des Wasserspiegels und Standort
der Dichtwand
 - Herstellen der Dichtwand und der Wasserhaltung
 - Rückbau von Teilbereichen des vorh. Sandfanges,
 Bereich innerhalb der Dichtwand
 - Anfüllen des Baufeldes innerhalb der Dichtwand (ca.
16,50 m NHN)
 - Herstellen der Einleitstelle und der Überlaufleitung
im Bereich
 der Dichtwand /Auffüllung
2. Bauabschnitt, LückenschlussTransportsammler
 - Rückbau der Spundwände 1. BA im Bereich der
Anbindung
 - Anbindung des Überlaufbauwerkes an den
Transportsammler
3. Bauabschnitt, Rückbau des übrigen Sandfanges
 - Ergänzung der vorhandenen Dichtwand
 - Rückbau der vorh. Einleitstellen
 - Rückbau des "restlichen" vorh. Sandfanges
 - Anfüllen des "restlichen" Baufeldes, bis 16,50 m NHN
 - Herstellen der Baustraße und der Kranaufstellfläche
 - Rückbau der Dichtwände 1. und 2 BA sukzessive mit
Baufortschritt
4. Bauabschnitt, Herstellen der
Regenwasserbehandlungsanlage
 - Herstellen der Baugrube für den Lamellenklärer/
Trennbauwerk,
 inkl. Spundwandverbau, UW-Betonsohle und der
Wasserhaltung
 - Herstellen des Lamellenklärers/Trennbauwerkes inkl.
Verbindungsleitung
 - Verfüllen der Baugrube und Rückbau der Spundwände
 - Rückbau der Baustraße und Kranaufstellfläche
 - Herstellen der Zu- und Ablaufleitungen zur
Regenwasserbehandlungsanlage
Die Ausführung der Bauabschnitte erfolgt nacheinander.

*Hinweis*
Homogenbereich O - Oberboden
Homogenbereich nach DIN 18300
Homogenbereich O:

ortsübliche Bezeichnung: Oberboden
Korngrößenverteilung mit Körnungsbändern:
DIN EN ISO 17892-4 -
Massenanteil Steine und Blöcke:
DIN EN ISO 14688-1 unwahrscheinlich
Feuchtdichte:
DIN EN ISO 17892-2 oder
DIN 18125-2 -
undräinierte Scherfestigkeit:
DIN 4094-4 oder
DIN EN ISO 17892-7 oder
DIN EN ISO 17892-8 -
Wassergehalt:
DIN EN ISO 17892-1 -
Plastizitätszahl:
DIN EN ISO 17892-12 -
Konsistenzzahl:
DIN EN ISO 17892-12 -
Bezogene Lagerungsdichte:
Bez. DIN EN ISO 14688-2
Best. DIN 18126 -
organischer Anteil:
DIN 18128 -
Bodengruppen:
DIN 18196 OH
 -
Schichtstärke, bis Tiefe der RKB: bis 0,50
Bodenklasse:
DIN 18300-2012 1
Umweltrelevante Einstufung: -

*Hinweis*
Homogenbereich A - Auffüllung
Homogenbereich nach DIN 18300
Homogenbereich A:
Schluff, sandig und Sand, schluffig, z.T. humos bis
stark humos, Beimengungen von Bauschutt, mit
Bauschuttlagen

ortsübliche Bezeichnung: Auffüllung
Korngrößenverteilung mit Körnungsbändern:
DIN EN ISO 17892-4 nicht sinnvoll
Massenanteil Steine und Blöcke:
DIN EN ISO 14688-1 grundsätzlich möglich
Feuchtdichte:
DIN EN ISO 17892-2 oder
DIN 18125-2 1,7-2,1 g/cm³
undräinierte Scherfestigkeit:
DIN 4094-4 oder
DIN EN ISO 17892-7 oder
DIN EN ISO 17892-8 30-600 kN/m
Wassergehalt:
DIN EN ISO 17892-1 0-20 %
Plastizitätszahl:
DIN EN ISO 17892-12 -
Konsistenzzahl:
DIN EN ISO 17892-12 0,60-1,25
weich bis steif - halbfest
Bezogene Lagerungsdichte:
Bez. DIN EN ISO 14688-2
Best. DIN 18126 0,15-1,00
locker bis sehr dicht
organischer Anteil:
DIN 18128 < 25 M.-%
Bodengruppen:
DIN 18196 A

Schichtstärke, bis Tiefe der RKB: RKB1 bis ca. 1,20 m
RKB2 bis ca. 1,60 m

Bodenklasse:
DIN 18300-2012 3-5
Umweltrelevante Einstufung:

*Hinweis*
Homogenbereich B1 - organogener Boden
Homogenbereich nach DIN 18300
Homogenbereich B1:
Schluff, sandig, schwach tonig, anmoorig

ortsübliche Bezeichnung: organogener Boden
Korngrößenverteilung mit Körnungsbändern:
DIN EN ISO 17892-4 Kies = 5 M.-%
Sand 5-30 M.-%
Schluff 70-90 M.-%
Ton 2-15 M.-%
Massenanteil Steine und Blöcke:
DIN EN ISO 14688-1 Steine 0 M.%
Blöcke 0 M.%
Feuchtdichte:
DIN EN ISO 17892-2 oder
DIN 18125-2 1,5-1,9 g/cm³
undräinierte Scherfestigkeit:
DIN 4094-4 oder
DIN EN ISO 17892-7 oder
DIN EN ISO 17892-8 30-300 kN/m
Wassergehalt:
DIN EN ISO 17892-1 5-80 %
Plastizitätszahl:
DIN EN ISO 17892-12 -
Konsistenzzahl:
DIN EN ISO 17892-12 0,60-1,10 %
weich bis steif und steif
Bezogene Lagerungsdichte:
Bez. DIN EN ISO 14688-2
Best. DIN 18126 -
organischer Anteil:
DIN 18128 < 60 M.-%
Bodengruppen:
DIN 18196 OU, OH

Schichtstärke, bis Tiefe der RKB: RKB1 bis ca. 1,60 m
Bodenklasse:
DIN 18300-2012 2-4
Umweltrelevante Einstufung:

*Hinweis*
Homogenbereich B2 - Talsande
Homogenbereich nach DIN 18300
Homogenbereich B2:
Mittelsand, grobsandig, schwach feinsandig bis
feinsandig, meist schwach schluffig bis schluffig

ortsübliche Bezeichnung: Talsande
Korngrößenverteilung mit Körnungsbändern:
DIN EN ISO 17892-4 Kies = 5 M.-%
Sand 80-98 M.-%
Schluff 2-15 M.-%
Ton 0-15 M.-%
Massenanteil Steine und Blöcke:
DIN EN ISO 14688-1 Steine 0 M.%
Blöcke 0 M.%
Feuchtdichte:
DIN EN ISO 17892-2 oder
DIN 18125-2 1,9-2,0 g/cm³
undräinierte Scherfestigkeit:
DIN 4094-4 oder
DIN EN ISO 17892-7 oder
DIN EN ISO 17892-8 -
Wassergehalt:
DIN EN ISO 17892-1 2-20 %
Plastizitätszahl:
DIN EN ISO 17892-12 -
Konsistenzzahl:
DIN EN ISO 17892-12 -
Bezogene Lagerungsdichte:
Bez. DIN EN ISO 14688-2
Best. DIN 18126 0,30-0,80
locker bis mitteldicht bis dicht
organischer Anteil:
DIN 18128 -
Bodengruppen:
DIN 18196 SW, GW, SE

Schichtstärke, bis Tiefe der RKB: RKB1 bis ca. 2,00 m
RKB2 bis ca. 2,50 m

Bodenklasse:
DIN 18300-2012 3-4
Umweltrelevante Einstufung:

*Hinweis*
Homogenbereich B3 - Terrassenkörper
Homogenbereich nach DIN 18300
Homogenbereich B3:
Sand, z.T. kiesig, z.T. Kies, stark sandig

ortsübliche Bezeichnung: Terrassenkörper
Korngrößenverteilung mit Körnungsbändern:
DIN EN ISO 17892-4 Kies 0-70 M.-%
Sand 40-98 M.-%
Schluff 0-5 M.-%
Ton 0-25 M.-%
Massenanteil Steine und Blöcke:
DIN EN ISO 14688-1 Steine < 10 M.%
Blöcke < 5 M.%
Feuchtdichte:
DIN EN ISO 17892-2 oder
DIN 18125-2 1,9-2,0 g/cm³
undräinierte Scherfestigkeit:
DIN 4094-4 oder
DIN EN ISO 17892-7 oder
DIN EN ISO 17892-8 -
Wassergehalt:
DIN EN ISO 17892-1 2-20 %
Plastizitätszahl:
DIN EN ISO 17892-12 -
Konsistenzzahl:
DIN EN ISO 17892-12 -
Bezogene Lagerungsdichte:
Bez. DIN EN ISO 14688-2
Best. DIN 18126 0,20-1,00
locker bis mitteldicht bis sehr dicht
organischer Anteil:
DIN 18128 -
Bodengruppen:
DIN 18196 SW, GW, SE

Schichtstärke, bis Tiefe der RKB: RKB1 bis ca. 7,75 m
RKB2 bis ca. 7,90 m

Bodenklasse:
DIN 18300-2012 3-4
Umweltrelevante Einstufung:

*Hinweis*
Homogenbereich B4 - marine Sande
Homogenbereich nach DIN 18300
Homogenbereich B4:
Feinsand, schluffig oben z.T. schluffig bis stark
schluffig, schwach mitterlsandig und schwach kiesig

ortsübliche Bezeichnung: marine Sande
Korngrößenverteilung mit Körnungsbändern:
DIN EN ISO 17892-4 Kies = 15 M.-%
Sand 55-90 M.-%
Schluff 10-40 M.-%
Ton 0-2 M.-%
Massenanteil Steine und Blöcke:
DIN EN ISO 14688-1 Steine < 10 M.%
Blöcke < 5 M.%
Feuchtdichte:
DIN EN ISO 17892-2 oder
DIN 18125-2 1,9-2,1 g/cm³
undräinierte Scherfestigkeit:
DIN 4094-4 oder
DIN EN ISO 17892-7 oder
DIN EN ISO 17892-8 -
Wassergehalt:
DIN EN ISO 17892-1 2-20 %
Plastizitätszahl:
DIN EN ISO 17892-12 -
Konsistenzzahl:
DIN EN ISO 17892-12 -
Bezogene Lagerungsdichte:
Bez. DIN EN ISO 14688-2
Best. DIN 18126 0,30-1,00
mitteldicht bis sehr dicht
organischer Anteil:
DIN 18128 -
Bodengruppen:
DIN 18196 SU, SU*, SE, SW

Schichtstärke, bis Tiefe der RKB: RKB1 ab ca. 7,75 m
RKB2 ab ca. 7,90 m

Bodenklasse:
DIN 18300-2012 3-4
Umweltrelevante Einstufung:

#### Titel 3.1 Baubegleitende Leistungen

##### Untertitel 3.1.1 Verrechnungssätze

**3.1.1.01 Bauzeitenplan aufstellen**
Bauzeitenplan anteilig für Abschnitt 3 aufstellen.
Darstellung aller im Zuge der Bauausführung
erforderlichen Einzel- und Teilleistungen,
einschließlich Leistungen Dritter (z. B.
Versorgungsunternehmen), als Balkendiagramm, mit
taggenauer Angabe von Ausführungszeiträumen.
Die Leistungen sind entsprechend dem
Leistungsverzeichnis und unter Berücksichtigung der
Ausführungsabschnitte zu gliedern.
Der Bauzeitenplan ist als gut lesbarer Papierausdruck
und digital als PDF der Bauüberwachung des AG zu
übergeben sowie auf der Baustelle vorzuhalten.
Vor Anfertigen der Papierausdrucke ist der
Bauüberwachung des AG ein Vorabzug zur Abstimmung und
Freigabe zu übermitteln.
Die Aufstellung ist unmittelbar nach Auftragserteilung
auszuführen.
Die Kosten für die erforderlichen Abstimmungen
hinsichtlich der zu berücksichtigenden Leistungen
Dritter sind hier einzukalkulieren.

Die Fortschreibungen des abgestimmten und freigegebenen
Bauzeitenplans werden gemäß nachfolgender Pos.
vergütet.

Bei Mengenänderungen der vertraglichen Leistungen, bei
Bauzeitverlängerungen oder bei evtl. Unterbrechungen
der Bautätigkeit bleibt der Betrag unverändert.
Menge: 1,000 Psch

**3.1.1.02 Bauzeitenplan fortschreiben**
Bauzeitenplan anteilig für Abschnitt 3 fortschreiben.
In die Fortschreibung des Bauzeitenplans gemäß
Pos. 3.1.1.01. sind alle im Zuge der Bauausführung
eintretenden Änderungen hinsichtlich Art und Umfang der
Leistungen sowie hinsichtlich des Ausführungszeitraums
einzuarbeiten.
Die Nummerierung der Fortschreibung ist im
Bauzeitenplan anzugeben.

Die Fortschreibung ist jeweils nach vorheriger
Aufforderung durch den AG zu erstellen sowie in
Papierform und digital als PDF der Bauüberwachung des
AG zu übergeben.
Menge: 6,000 St

**3.1.1.03 Georadaruntersuchung durchführen**
Georadaruntersuchung zur Leitungserkundung vor
Einbringen der provisorischen Dichtwände bis zu einer
Tiefenlage von ca. 12,00 m unterhalb der GOK
durchführen.
Eingeschlossen ist die Bereitstellung der
Georadarapparatur, die Detailauswertung der
Messergebnisse (Datenprozessing, Ergebnisbericht und
digitaler Ergebnisplan), die Gestellung der Fahrzeuge,
An- und Abfahrt, fachmännisch geschultem Bedienungs-
und Sicherungspersonal, Verkehrs- und
Arbeitsplatzsicherung sowie aller Nebenarbeiten,
Betriebsstoffe, Rüstarbeiten und Zubehör.
Einschließlich der erforderlichen Dokumentation wie
Berichte und Fotos 2-fach in Papierform sowie digital
auf einem Datenträger.
Menge: 160,000 m

**3.1.1.04 Rammsondierungen nach DIN EN ISO 22476-2 durchführen, Tiefe bis 2,50 m**
Rammsondierungen nach DIN EN ISO 22476-2 durch ein von
der Bauüberwachung des AG zugelassenes Unternehmen in
Einzeltiefen bis zu 2,50 m durchführen.
Rammsondierungen des AN gelten als Eigenüberwachung und
werden nicht als Kontrollprüfungen anerkannt.
Die Ergebnisse sind sauber als Sondierdiagramm
aufzulisten und in zweifacher Ausfertigung zu
übergeben.
Versuche mit negativen Ergebnissen werden nicht
vergütet.
Menge: 4,000 St

**3.1.1.05 Chemische Untersuchungen von Boden-, Kies- oder Schotterproben**
Chemische Untersuchungen von Boden-, Kies- oder
Schotterproben im Feststoff und Eluat gemäß LAGA-M 20
durch ein von der Bauüberwachung des AG zugelassenes
Unternehmen als Kontrollprüfung durchführen.
Eingeschlossen sind die Entnahmen der Proben auf der
Baustelle, die Durchführung sämtlicher notwendiger
Untersuchungen, die Auswertungen der Laborergebnisse,
die Bewertungen gemäß BBodSchV, LAGA M 20 und anderer
Vorschriften, die Erstellung der Prüfzeugnisse sowie
die Fotodokumentation.
Die Prüfzeugnisse sind in dreifacher Ausfertigung zu
übergeben.
Der AN trägt sämtliche Kosten der Untersuchungen.
Die Untersuchungen sind mit der Bauüberwachung des AG
abzustimmen.
Menge: 1,000 St

**3.1.1.06 Siebanalysen von Kies- oder Schotterproben**
Siebanalysen von Kies- oder Schotterproben zur
Untersuchung der Kornverteilung mittels Nasssiebung
gemäß DIN 18123 durch ein von der Bauüberwachung des AG
zugelassenes Unternehmen als Kontrollprüfung
durchführen.
Eingeschlossen sind die Entnahmen der Proben auf der
Baustelle, die Durchführung sämtlicher notwendiger
Untersuchungen, die Auswertungen der Laborergebnisse,
die Bewertungen gemäß der TL SoB-StB 04/07 und der
ZTV SoB-StB 04/07, die Erstellung der Prüfzeugnisse
sowie die Fotodokumentation.
Die Prüfzeugnisse sind in dreifacher Ausfertigung zu
übergeben.
Der AN trägt sämtliche Kosten der Untersuchungen.
Die Untersuchungen sind mit der Bauüberwachung des AG
abzustimmen.
Menge: 1,000 St

**3.1.1.07 Rohrstatik für PP-Rohre DN/OD 400 aufstellen**
Rohrstatik gemäß dem Arbeitsblatt der ATV-DVWK-A 127,
Statische Berechnung von Abwasserkanälen und -
leitungen, zum Nachweis für die Einhaltung der
gegebenen baustellenbezogenen Bedingungen für PP-Rohre
DN/OD 400 aufstellen und zweifach der Bauüberwachung
des AG mindestens eine Woche vor Baubeginn vorlegen.
Als Verkehrsbelastung gilt SLW 60.
Grundwasserstand über Sohle: 2,00 bis 3,00m
Eine Systemstatik wird nicht anerkannt.
Menge: 1,000 St

**3.1.1.08 Rohrstatik für PP-Rohre DN/OD 800 aufstellen**
Rohrstatik gemäß dem Arbeitsblatt der ATV-DVWK-A 127,
Statische Berechnung von Abwasserkanälen und -
leitungen, zum Nachweis für die Einhaltung der
gegebenen baustellenbezogenen Bedingungen für PP-Rohre
DN/OD 800 aufstellen und zweifach der Bauüberwachung
des AG mindestens eine Woche vor Baubeginn vorlegen.
Als Verkehrsbelastung gilt SLW 60.
Grundwasserstand über Sohle: 2,00 m
Eine Systemstatik wird nicht anerkannt.
Menge: 1,000 St

**3.1.1.09 Rohrstatik für Betonrohre DN 1.400 aufstellen**
Rohrstatik gemäß dem Arbeitsblatt der ATV-DVWK-A 127,
Statische Berechnung von Abwasserkanälen und -
leitungen, zum Nachweis für die Einhaltung der
gegebenen baustellenbezogenen Bedingungen für
Betonrohre DN 1.400 aufstellen und zweifach der
Bauüberwachung des AG mindestens eine Woche vor
Baubeginn vorlegen.
Als Verkehrsbelastung gilt SLW 60.
Grundwasserstand über Sohle: 2,00 m
Eine Systemstatik wird nicht anerkannt.
Menge: 1,000 St

**3.1.1.10 Rohrstatik für Stahlbetonrohre DN 1.600 aufstellen**
Rohrstatik gemäß dem Arbeitsblatt der ATV-DVWK-A 127,
Statische Berechnung von Abwasserkanälen und -
leitungen, zum Nachweis für die Einhaltung der
gegebenen baustellenbezogenen Bedingungen für
Stahlbetonrohre DN 1.600 aufstellen und zweifach der
Bauüberwachung des AG mindestens eine Woche vor
Baubeginn vorlegen.
Als Verkehrsbelastung gilt SLW 60.
Grundwasserstand über Sohle: 2,00 m
Eine Systemstatik wird nicht anerkannt.
Menge: 1,000 St

**3.1.1.11 Statischer Nachweis für die Sonderbauwerke aufstellen**
Statischer Nachweis für die Einhaltung der gegebenen
baustellenbezogenen Bedingungen sowie zum Nachweis der
Auftriebssicherheit der monolithischen Sonderbauwerke
aus Stahlbetonfertigteilen aufstellen und zweifach der
Bauüberwachung des AG mindestens eine Woche vor
Baubeginn vorlegen.
Der statische Nachweis ist einschließlich der
konstruktiven Bearbeitung der einzelnen Schachtbauwerke
zu führen.
Als Verkehrsbelastung gilt SLW 60.
Grundwasser bis GOK.
Eine Systemstatik wird nicht anerkannt.

Grundwassergleichen: 16,10 m NHN
Nierspegel HQ2: 16,41 m NHN
Nierspegel MQ:  15,40 m NHN

Sonderbauwerke:
Überlaufbauwerk 2.500 x 3.750
 GOK  17,85 m NHN
 Sohle  15,37 m NHN

Trennbauwerk  DN 3.000
 GOK  17,90 m NHN
 Sohle  13,27 m NHN

Lamellenklärer  DN 5.500
 GOK  18,07 m NHN
 Sohle  13,50 m NHN
Menge: 3,000 St

**3.1.1.12 Bestandslageplan herstellen, Regenwasserbehandlungsanlage**
Bestandslageplan für die neu erstellte
Regenwasserbehandlungsanlage einschl. Überlaufleitung
und Einleitstelle nach Lage und Höhe durch ein vom AG
zugelassenes Büro für Ingenieurvermessung herstellen
lassen.
Der Grundplan, M = 1:250, mit den ALK-Daten und den
Gebäuden wird im AutoCad-Format durch den AG zu
Verfügung gestellt und ist zwingend als Grundlage für
den Bestandslageplan zu verwenden.
Der Bestandslageplan ist auf Grundlage der DIN
2425 Teil 4 anzufertigen und zu beschriften.
Die Schacht- und Haltungsbezeichnungen sind nach dem
vom AG vorgegebenem Nummerierungssystem einzutragen.

Die Kanalhaltungen mit den dazugehörigen Bauwerken sind
im Zuge der Bauausführung nach Lage und Höhe
tachymetrisch einzumessen wie folgt durchführen:
1. Koordinatenbestimmung (ETRS89/UTM-Koordinaten).
2. Höhenbestimmung auf der Grundlage des amtlichen
Höhenfestpunktnetzes mittels geometrischem Nivellement
im Hin- und Rückweg oder trigonometrischer
Höhenbestimmung in Verbindung mit der Lagemessung.
3. Schachdatenermittlung unter Öffnen des zu
erfassenden Schachtdeckels, Ermittlung der Sohlentiefe,
Ermittlung der Höhe und Lage der einzelnen Zu- und
Abläufe (in Bezug auf OK Schachtdeckel), Angabe von
Form, Durchmesser und Werkstoff jeder abgehenden
Leitung.
4. Fotodokumentation des Schachtbauwerkes.

Alle Hausanschlüsse sind bis zum Übergabepunkt des
Anschlussnehmers aufzumessen und einzuzeichnen. Alle
Straßenablaufanschlüsse sind bis zum Straßenablauf
aufzumessen und einzuzeichnen. Vorhandene parallel
verlaufende oder kreuzende Kanalleitungen sind
aufzumessen und einzuzeichnen.
Das Aufmaß ist auf das Landeskoordinatensystem (ETRS89/
UTM-Koordinaten) sowie auf das amtliche
Höhenfestpunktnetz zu beziehen.

Die gewonnenen Daten sind im ISYBAU-Austauschformat
digital zusammen mit dem Bestandslageplan im AutoCad-
Format (.dxf- und .dwg-Format) und als PDF-Datei auf
einem digitalen Datenträger (SSD oder HDD) zu
übergeben.

Der Bestandslageplan ist zweifach als farbige
Papierabzüge der Bauüberwachung des AG zu übergeben.
Vor Endausfertigung sind der Bauüberwachung des AG
Vorabzüge zur Korrektur zu übergeben.

Die Bestandslagepläne gelten gleichzeitig als
Abrechnungszeichnungen.
Menge: 1,000 Psch

**3.1.1.13 Digitale Bilder herstellen**
Digitale Bilder über den wesentlichen Bauablauf sowie
über Besonderheiten der Maßnahme (Auflösung min. 5
Megapixel, 16k Farben) herstellen. Die Bilder sind nach
Abschluss der Bauarbeiten auf einem digitalen
Datenträger zu übergeben.
Die Anzahl der Bilder wird auf die angegebene Anzahl
begrenzt. Werden mehr Bilder aufgenommen, ist durch den
AN in Abstimmung mit der Bauüberwachung des AG eine
Auswahl zu treffen.
Menge: 20,000 St

##### Untertitel 3.1.2 Beweissicherung

**3.1.2.01 Beweissicherungsgutachten für vorh. Gebäude erstellen, 2,5-geschossig**
Beweissicherungsgutachten für vorhandene Wohngebäude,
2,5-geschossig, einschließlich der zum Gebäude
gehörigen Nebengebäude und Garagen von innen und außen
in Abstimmung mit der Bauüberwachung des AG erstellen.

Die Gutachten sind von einem öffentlich bestelltem und
vereidigtem Sachverständigen für Gebäudeschäden zu
erstellen. Die Qualifikation des Gutachters ist vor
Beginn der Maßnahme nachzuweisen.

Die Beweissicherung des Zustandes vor Baubeginn ist
eine Woche vor Beginn der Bauarbeiten durchzuführen.
In dem Gutachten ist der Zustand aller baulichen
Anlagen fotografisch und schriftlich zu erfassen und zu
dokumentieren. Risse sind nach Länge und Breite
festzuhalten.

Die Beweissicherung des Zustandes nach Bauende ist bei
Bedarf gemäß nachfolgenden Positionen auf besondere
Aufforderung des AG durchzuführen. Hier sind die durch
die Eigentümer gemeldeten Schäden zu begutachten, die
während der Baumaßnahme entstanden sind.

Dem Gutachter wird durch den AG eine Eigentümerliste
zur Verfügung gestellt.
Der Gutachter muss den Besichtigungstermin mit den
Eigentümern bzw. den Mietern abstimmen.
Das Gutachten muss in zweifacher Ausfertigung
aufgestellt und rechtsverbindlich unterschrieben
vorgelegt werden.
Die erste Ausfertigung erhält der AG, die zweite
Ausfertigung ist dem jeweiligen Hauseigentümer
zuzustellen.

Abgerechnet wird je begutachtetes Grundstück ein
Gutachten.
Menge: 4,000 St

**3.1.2.02 Beweissicherungsgutachten für vorh. Einfriedungen erstellen**
Beweissicherungsgutachten für vorhandene Einfriedungen
einschließlich der Befestigungen von Zufahrten und
Zugängen längs der Straßengrenze in Abstimmung mit der
Bauüberwachung des AG erstellen.

Die Gutachten sind von einem öffentlich bestelltem und
vereidigtem Sachverständigen für Gebäudeschäden zu
erstellen. Die Qualifikation des Gutachters ist vor
Beginn der Maßnahme nachzuweisen.

Die Beweissicherung des Zustandes vor Baubeginn ist
eine Woche vor Beginn der Bauarbeiten durchzuführen.
In dem Gutachten ist der Zustand aller Einfriedungen
fotografisch und schriftlich zu erfassen und zu
dokumentieren. Risse sind nach Länge und Breite
festzuhalten.

Die Beweissicherung des Zustandes nach Bauende ist bei
Bedarf gemäß nachfolgenden Positionen auf besondere
Aufforderung des AG durchzuführen. Hier sind die durch
die Eigentümer gemeldeten Schäden zu begutachten, die
während der Baumaßnahme entstanden sind.

Dem Gutachter wird durch den AG eine Eigentümerliste
zur Verfügung gestellt.
Der Gutachter muss den Besichtigungstermin mit den
Eigentümern bzw. den Mietern abstimmen.
Das Gutachten muss in zweifacher Ausfertigung
aufgestellt und rechtsverbindlich unterschrieben
vorgelegt werden.
Die erste Ausfertigung erhält der AG, die zweite
Ausfertigung ist dem jeweiligen Hauseigentümer
zuzustellen.

Abgerechnet wird je begutachtetes Grundstück ein
Gutachten.
Menge: 4,000 St

**3.1.2.03 Pauschale An- und Abfahrt während bzw. nach der Ausführung**
Pauschale für die An- und Abfahrt des Gutachters bei
Bedarf während bzw. nach der Ausführung der Bauarbeiten
für die Begutachtung von entstandenen Schäden an den
Gebäuden und Einfriedungen.
Die Pauschale wird nur bei besonderer Aufforderung
durch den AG gewährt.
Menge: 2,000 St

**3.1.2.04 Personalkosten Gutachter**
Personalkosten Gutachter bei Bedarf für Beratung,
Aufstellen von Entschädigungskosten, zusätzlichen
Beweissicherungen usw.
Die Personalkosten werden nur bei besonderer
Aufforderung durch den AG gewährt.
Menge: 10,000 h

**3.1.2.05 Personalkosten Schreibkraft**
Personalkosten Schreibkraft bei Bedarf für die
schriftliche Ausarbeitung der Beratung, der Aufstellung
von Entschädigungskosten, der zusätzlichen
Beweissicherungen usw.
Die Personalkosten werden nur bei besonderer
Aufforderung durch den AG gewährt.
Menge: 10,000 h

##### Untertitel 3.1.3 Kampfmittelsondierung

*Hinweis*
Kampfmittel
Auflagen
Vor Beginn der Verbauarbeiten im 1. und 2. Bauabschnitt
sowie für die Baugrube der
Niederschlagswasserbehandlungsanlage sind die
erforderlichen Vorarbeiten zur Kampfmittelsondierung
und eine Detektion durchzuführen. Während der Detektion
ist eine Kolonne (drei Personen, Bagger, LKW)
vorzuhalten, da ggf. kurzfristig auf Anweisung des KBD
reagiert werden muss. Nach Durchführung der
Sondierbohrungen erfolgen die Detektionen durch den
KBD. Nach Abschluss der Detektionen sind die Bohrlöcher
wieder zu verschließen.
Es erfolgt die Auswertung der Detektionsergebnisse
durch den KBD. Bis zur Mitteilung der
Kampfmittelfreigabe an den Auftragnehmer können 14
Kalendertage vergehen. Dies ist bei der
Angebotskalkulation zu berücksichtigen.
Bauverzögerungen oder zusätzliche Kosten können
hierdurch nicht geltend gemacht werden.
Erdarbeiten sind immer mit entsprechender Vorsicht
auszuführen. Sollten Kampfmittel gefunden werden, ist
aus Sicherheitsgründen die Arbeit sofort einzustellen.
Unverzüglich sind das Ordnungsamt der Gemeinde, der
Kampfmittelräumdienst sowie die Polizei zu
benachrichtigen.
Die Abstimmung der Kampfmittelsondierung erfolgt durch
den Auftragnehmer über das Ordnungsamt Weeze.

**3.1.3.01 Baustelleneinrichtung, -vorhaltung und -räumung für Sondierarbeiten**
Baustelle zur Durchführung der Sondierarbeiten
einrichten, vorhalten und räumen. Zur
Baustelleneinrichtung zählen insbesondere alle für die
Ausführung der Sondierarbeiten erforderlichen
Einrichtungen, Maschinen, Hebezeuge, Geräte, Werkzeuge,
Betriebsmittel, Bauwagen, Lagerschuppen,
Aufenthaltsräume, Abortanlagen und Zäune entsprechend
der Vorschriften der Berufsgenossenschaft und der
Straßenverkehrsordnung für die gesamte Bauzeit sowie
das Beschaffen, Mieten und Anlegen notwendiger Arbeits-
und Lagerflächen sowie Zufahrtswege.

Bodenbeschaffenheit: gemäß Baugrundgutachten, als
Anlage beigefügt. Begeh- und Befahrbarkeit des
Sondierbereichs: unbefestigtes Gelände (Böschung), mit
Kettenfahrzeugen befahrbar.
Menge: 1,000 Psch

**3.1.3.02 Koordinierung der Sondierarbeiten mit dem KBD**
Sondierarbeiten mit dem Ordnungsamt der Gemeinde Weeze
und dem Kampfmittelbeseitigungsdienst (KBD)
koordinieren und Sondierung gemäß Vorgabe der Gemeinde
bzw. KBD ausführen. Die Sicherheitsdetektion wird immer
durch den KBD oder durch ein von ihm beauftragtes
Vertragsunternehmen durchgeführt. Für die Dokumentation
der überprüften Bohrungen ist dem KBD oder dem
beauftragten Vertragsunternehmen ein Bohrplan zur
Verfügung zu stellen. Die Fertigstellung der Bohrungen
ist dem KBD mindestens 3 Werktage vorher per Fax oder
Email auf dem entsprechenden Formular anzumelden.

Koordinierung:
mit dem KBD per Fax: 0211 / 475 90 40
oder e-mail: kbd@brd.nrw.de
Zwischen Detektion und Vorliegen der Ergebnisse können
bis zu 14 Tagen liegen. Dies ist bei der Planung der
weiteren Arbeiten zu berücksichtigen.
Menge: 1,000 Psch

**3.1.3.03 Einmessen und Markieren der Sondierstellen**
Einmessen und Markieren der Sondierstellen gemäß
Vorgaben des KBD.
Für die Bohrungen im Rahmen der Sicherheitsdetektion
sind folgende Bohrraster anzuwenden: Bei Kanaltrassen,
Spundwänden, Bohrpfahlwänden, Schlitzwänden,
Verankerungen und ähnlichen, linienförmigen
Eingriffsarten sind die Bohrungen senkrecht entlang der
Mittelachse im Abstand von 1,50 m einzubringen.
Menge: 105,000 St

**3.1.3.04 Erstellen eines Bohrplans**
Erstellen eines Bohrplans für die Verbauarbeiten im 1.
und 2. Bauabschnitt sowie für die Baugrube der
Niederschlagswasserbehandlungsanlage gemäß DIN 18232
und gemäß Vorgaben des KBD.
Menge: 1,000 Psch

**3.1.3.05 Sondierbohrungen, Ø 180 mm, Tiefe bis 10,0 m**
Bohrungen mit Hohlbohrschnecke bei nicht standfesten
Bohrlöchern gemäß Bohrplan und Vorgabe des KBD
ausführen.
Durchmesser der Bohrungen: 180 mm
Tiefe der Bohrungen: bis ca. 8 m unter Gelände
Bodenbeschaffenheit: gemäß Baugrundgutachten, als
Anlage beigefügt. Ausführung unter Grundwassereinfluss.
Im Wesentlichen:
Sandige Böden und Auffüllungen, teilweise schluffig.
Bohrgut entsorgen. Die Sondierbohrungen dürfen nur
drehend mit Schnecke und nicht schlagend ausgeführt
werden. Bohrkronen als Schneidwerkzeug sowie Rüttel-
und Schlagvorrichtungen dürfen nicht verwendet werden.
Beim Auftreten von plötzlichen ungewöhnlichen
Widerständen ist die Bohrung sofort aufzugeben und um
mindestens 2 m zu versetzen.
Als Bohrlochtiefe ist im Regelfall (abhängig von den
örtlichen Bodenverhältnissen) 7,00 m bis 10 m unter
Geländeoberkante (GOK) als ausreichend anzusehen. Die
GOK bezieht sich immer auf den Kriegszeitpunkt. (Der
KBD definiert in Abhängigkeit der örtlichen
Verhältnisse ein anderes Gefährdungsband (z.B.
geringere Bohrtiefen), sofern Untergrunderkundungen
spezifische Hinweise ergeben haben.) Ergibt sich aus
dem Widerstand beim Bohrvorgang der Verdacht, dass ein
Kampfmittel vorhanden ist, so ist der Baugrundeingriff
einzustellen und die örtliche Ordnungsbehörde zu
informieren.
Bohrloch mit PVC-Rohr (frei von Ferrometallen)
verrohren, Innendurchmesser mindestens 60 mm;
Rohrunterseite mit Stopfen gegen Aufspülen von Erdreich
verschlossen, Wasser im Rohr ist belanglos.
Rohr 0,30 m über GOK abschneiden.
Bohrlöcher und PVC-Rohre bis nach erfolgter
Sicherheitsdetektion durch den KBD vorhalten. PVC-Rohre
nach erfolgter Sicherheitsdetektion durch den KBD
entfernen. Die PVC-Rohre sind so wählen, dass sie auf
jeden Fall wieder zu entfernen sind. Abrechnung nach
Bohrlänge gemäß DIN 18301.
Menge: 1100,000 m

##### Untertitel 3.1.4 Wasserhaltung, Grundwasserabsenkung

*Hinweis*
Wasserhaltung, Grundwasserabsenkung
Der Auftragnehmer hat Umfang, Leistung, Wirkungsgrad
und Sicherheit der Wasserhaltungsanlagen dem
vorgesehenen Zweck entsprechend nach den Angaben des
Auftraggebers zu hydrologischen und geologischen
Verhältnissen zu bemessen.
Der Auftragnehmer hat den Nachweis zu führen, dass die
vorgesehene Anlage geeignet und ausreichend ist.
Insbesondere sind anzugeben:
 - allgemeine Anordnung der Anlage,
 - Pumpensümpfe, Dränagen oder Brunnen nach Art, Lage,
Höhe und Tiefe,
 - Standort und Leistung der Pumpen,
 - Energiebedarf und Energiequelle,
 - Lage, Länge und Durchmesser der Rohrleitungen,
 - Art der Überwachung und Dokumentation,
 - vorgesehene Sicherheitsmaßnahmen wie
Notstromaggregate, Ersatzpumpen, Bereitschaftsdienst
und Alarmanlagen.
Grundsätzliche Abweichungen hiervon sind nur mit
Zustimmung des Auftraggebers zulässig.

*Hinweis*
Fördern und Ableiten des Wassers
Die Menge des geförderten Wassers und dessen Gehalt an
absetzbaren Stoffen sind zu ermitteln. Das geförderte
Wasser ist visuell und nach Geruch zu prüfen. Die
Ergebnisse sind zu dokumentieren.
Das Fördern und Ableiten des Grund- bzw.
Schichtenwassers hat so zu erfolgen, dass keinerlei
Erd- oder Sandmassen in den Vorfluter eingeleitet
werden, die erforderlichen Absetzbecken sind
einzukalkulieren. Flutleitungen sind, wenn
erforderlich, im Verkehrsraum zu überbrücken, so dass
der Verkehr ungehindert über/unter diese hinweg geführt
werden kann.
Das Fördern und Ableiten erfolgt ausschließlich nach
Abnahme der Bauüberwachung des AG.

*Hinweis*
Genehmigung
Die Anträge für die erforderliche Genehmigung zur
Entnahme von Grund- bzw. Schichtenwasser und zur
Einleitung des Wassers in einen Vorfluter
einschließlich aller erforderlichen Unterlagen nach dem
Landeswassergesetz hat der AN unverzüglich nach
Auftragserteilung aufzustellen und in Abstimmung mit
dem Auftraggeber genehmigungsfähig den zuständigen
Prüfbehörden zu übergeben. Die Kosten für das
Aufstellen der Anträge sind in die Einheitspreise
einzurechnen.
Die Genehmigungsgebühren werden dem AN gegen einen
entsprechenden Nachweis erstattet.
Anfallende Gebühren für das Einleiten des Wassers
werden dem Auftragnehmer auf Nachweis erstattet.

*Hinweis*
Vorflut
Als Vorfluter für das geförderte Grund- bzw.
Schichtenwasser dient der vorh. Sandfang bzw. die
Niers.
Die Einleitestelle ist in unmittelbarer Nähe bzw. je
nach Lage im Baufeld bis zu ca. 40 m von der
Entnahmestelle entfernt.

*Hinweis*
Kalkulation und Abrechnung der Leistung
Bei der Kalkulation der Wasserhaltung zur Herstellung
der Kanalhaltungen und der Bauwerke ist zu
berücksichtigen, dass die maßgebende Absenktiefe aus
dem arithmetischen Mittel der Absenktiefen des
Bauabschnittes errechnet wird.
Diese Absenktiefe gilt für die gesamte Kanalhaltung.
Die Absenktiefen werden ab Oberkante Grundwasserstand
vor Inbetriebnahme der Wasserhaltung bis 0,50 m unter
der Aushubsohle der Kanalhaltung gemessen.
Gemäß VOB, DIN 18305, wird bei den Leitungsgräben nach
Längenmaß (Achslängen) abgerechnet. Das bedeutet, dass
die Länge der Wasserhaltung bzw. der Kanalhaltung bei
der Abrechnung der Wasserhaltung zugrunde gelegt
werden.

*Hinweis*
Ausführung der Wasserhaltung
Die Wasserhaltungspositionen sind Bedarfspositionen.
Vor Beginn der Wasserhaltungsarbeiten ist der
Wasserstand zusammen mit der Bauüberwachung des AG an
den vorhandenen / neu hergestellten
Grundwassermessstellen festzustellen und aufzumessen.
Es wird ausdrücklich darauf hingewiesen, dass die
Bauwerke während der Bauzeit gegen Aufschwimmen bei
Ansteigen des Wasserspiegels infolge Aussetzen der
Wasserhaltung zu sichern sind. Die vom AN vorgesehenen
Sicherheitsmaßnahmen bedürfen der Genehmigung der
Bauüberwachung des AG. Eine besondere Kostenvergütung
erfolgt nicht. Der AN hat das einwandfreie
Funktionieren der Sicherheitsmaßnahmen zu gewährleisten
und ist für eintretende Schäden infolge Versagens der
Sicherheitsvorkehrungen haftbar.
Die Wasserhaltungs- und Baugrubensicherungsmaßnahmen
des AN für die einzelnen Bauteile dürfen vom AN erst
eingeschränkt oder beendet werden, wenn die
Vertragsarbeiten diese Maßnahmen nicht mehr erfordern,
die Baukörper die erforderliche Festigkeit aufweisen
und für das Bauwerk eine 1,1-fache Sicherheit (nur aus
dem Eigengewicht des Bauwerkes) gegen Auftrieb besteht,
diese Sicherheit gegenüber der Bauüberwachung des AG
schriftlich nachgewiesen worden ist und von der
Bauüberwachung des AG eine schriftliche Zustimmung
vorliegt.

**3.1.4.01 Grundwassermessstellen herstellen und wieder entfernen**
Grundwassermessstellen mit Filterspitzen einschließlich
Aufsatzrohr mit Seba-Kappe zur Bestimmung des
ungestörten Grundwasserspiegels herstellen und nach
Beendigung der Wasserhaltungsarbeiten wieder entfernen.
Einbautiefe ca. 10,00 m.
Die Seba-Kappe ist einzunivellieren.
Die Lage ist örtlich mit der Bauüberwachung des AG
abzustimmen.
Menge: 4,000 St

*Hinweis*
Dichtwand und Wasserhaltung - 1. BA

*Hinweis*
Anmerkung: Baumaschinen
Sämtliche Baumaschinen die zur Herstellung der
Überlaufleitung und der Einleitstelle im 1.
Bauabschnitt erforderlich sind, sind vor Herstellung
der provisorischen Dichtwand im Baufeld, innerhalb der
Dichtwand, abzustellen.
Etwaige Rampen, Überwege, Brücken o.ä. die für den
Transport von Baumaschinen ins Baufeld innerhalb der
Dichtwand nach Herstellung der Dichtwand erforderlich
sind, sind in die entsprechenden Positionen
einzurechnen. Es erfolgt keine gesonderte Vergütung.

**3.1.4.02 Erschütterungsmessung gemäß DIN 4150-3, 1. BA**
Erschütterungsmessungen nach DIN 4150-3 zur Überwachung
der vorh. Wohnbebauung im Zuge des Einbringens und
Ziehens der Spundwanddielen durchführen.

Vorh. Wohnbebauung 2,5-geschossig:
 - Loestraße Haus-Nr. 3
 - Loestraße Haus-Nr. 11
 - Loestraße Haus-Nr. 13
 - Loestraße Haus-Nr. 15
Menge: 1,000 Psch

**3.1.4.03 Provisorische Dichtwand aus Spundwanddielen herst., 1. BA**
Senkrechter Spundwandverbau gemäß DIN 18303 und
DIN 4124 als senkrechter Normverbau von Leitungsgräben
und Baugruben sowie als provisorische Dichtwand zum
Freihalten des Baufeldes im 1. Bauabschnitt von Grund-
bzw. Schichtenwasser entsprechend den statischen und
konstruktiven Erfordernissen im Bereich des vorh.
Regenrückhaltebeckens herstellen, vorhalten und nach
Abschluss der Arbeiten entfernen.
Spundwandverbau in Anlehnung DIN 4124, Abschnitt 8.
Die konstruktive Bearbeitung und das Aufstellen des
Standsicherheitsnachweis werden gesondert vergütet.
Entwurf und Ausführung nach DIN EN 12063, mit
werkseitig gedichtetem Schloss einschließlich aller
erf. Aussteifungen und Eckausbildungen.
Die Spundwanddielen sind mittels erschütterungsfreiem
Pressverfahren in Böden der Homogenbereiche A, B1, B2
und B3 nach Angabe des AG einzubringen.
Für die Vorplanung sollte von einer Länge der
Spundwände von mindestens 6,00 m ausgegangen werden.
Abgerechnet wird nach der Fläche der Spundwanddielen.

Aushubtiefe  bis ca. 1,50 m
Baugruben-/Leitungsgrabenbreite ca. 3,00 m i.L.
Baugruben-/Leitungsgrabenlänge ca. 40,00 m i.L.
Menge: 540,000 m2

**3.1.4.04 Konstruktive Bearbeitung Dichtwand, 1. Bauabschnitt**
Pauschale für die konstruktive Bearbeitung der
Dichtwand aus Spundwanddielen der Pos. 3.1.4.03.
einschließlich Aufstellen des erf.
Standsicherheitsnachweis in 3-facher Ausfertigung.

OK Spundwand: 16,60 m NHN
OK Auffüllung:  16,50 m NHN
Sohle vorh. Sandfang: 15,00 m NHN
Die Auffüllung soll für die Herstellung der
Einleitstelle in die Niers und Herstellung der
Überlaufleitung mit Baufahrzeugen befahren werden.

Grundwassergleichen: 16,10 m NHN
Nierspegel HQ2: 16,41 m NHN
Nierspegel MQ:  15,40 m NHN

Sohltiefe Überlaufleitung:
Am Anschlusspunkt: 15,37 m NHN
Am Einlaufbauwerk: 14,90 m NHN
Menge: 1,000 Psch

**3.1.4.05 Geschlossene Wasserhaltung 1. BA durchführen, Absenktiefe bis 0,50 m Vakuumspülfilter**
Geschlossene Wasserhaltung gemäß DIN 18305 zum
Freihalten des Baufeldes im 1. Bauabschnitt inkl. der
zugehörigen Leitungsgräben und Baugruben von Grund-
bzw. Schichtenwasser sowie zum schadlosen Ableiten des
geförderten Wassers komplett herstellen, betreiben und
wieder abbauen. Die Anlage ist nach den geologischen
und hydrologischen Verhältnissen zu bemessen,
betriebsbereit aufzubauen, vorzuhalten, zu betreiben,
umzubauen bzw. umzusetzen und wieder abzubauen.
Wasserhaltung für:
 - Baufeld 1. BA innerhalb der Dichtwand
 Fläche innerhalb der Dichtwand ca. 150 m2
 - Einzelgraben für Rohre DN 1.600 Sb, Länge ca. 40 m
 - OK Spundwand:  ca. 16,60 m NHN
 - OK Auffüllung:  ca. 16,50 m NHN
 - Sohle vorh. Sandfang:  ca. 15,00 m NHN
 - Sohlhöhe am Anschlusspunkt: ca. 15,37 m NHN
 - Sohlhöhe am Einlaufbauwerk: ca. 14,90 m NHN
 - Absenkziel:  ca. 14,20 m NHN

Grundwasserabsenkung im Vakuumverfahren mittels
Spülfilterlanzen (Vakuumspülfilter).
Für die Herstellung der Vakuumspülfilter sind
Filterlanzen 2 1/2 ''in den Boden einzuspülen. Die
Filterlanzen sind im unteren Bereich auf 1 bis 2 m
Länge geschlitzt, Schlitzweite in Abstimmung mit dem
anstehenden Boden.
In die nachfolgenden Einheitspreise ist die Bemessung,
das Einrichten, Vorhalten, Betreiben und Abbauen der
Wasserhaltungsanlage einschließlich Einspülen und
Rückbau der Filterlanzen sowie Gestellung der
Betriebsstoffe und -mittel und des Bedienungspersonals
einzurechnen.

Boden- und Wasserverhältnisse:
 - Homogenbereiche B1 und B2
 - Grundwassergleichen: 16,10 m NHN
 - Mächtigkeit des Aquifers unbekannt.

Die Wasserhaltung ist derartig einzurichten und zu
betreiben, dass alle Rohrleitungen in trockener
Baugrube unter Kontrolle hergestellt werden können. Das
Grundwasser ist bis mindestens 0,50 m unter der
Aushubsohle abzusenken.
Die angegebene und für die Abrechnung maßgebende
Absenktiefe und Absenklänge wird gemäß den Anmerkungen
berechnet.
Wasserhaltung für ein Absenkziel bis 0,50 m.
Das Herstellen, Betreiben und abbauen der Flutleitungen
von der Entnahmestelle bis zur Einleitstelle ist in den
Einheitspreis einzurechnen.
Menge: 1,000 Psch

**3.1.4.06 Geschl. Wasserhaltung, 1.BA, Absenktiefe 0,51 bis 1,00 m, Zulage Vakuumspülfilter**
Vakuumspülfilter

Geschlossene Wasserhaltung gemäß DIN 18305 zum
Freihalten der Leitungsgräben von Grund- bzw.
Schichtenwasser sowie zum schadlosen Ableiten des
geförderten Wassers komplett wie in Pos. 3.1.4.05.
beschrieben bemessen, einrichten, vorhalten, betrieben,
umbauen bzw. umsetzen und wieder abbauen.
Wasserhaltung für ein Absenkziel von 0,51 bis 1,00 m.
Als Zulage zur Pos. 3.1.4.05.
Menge: 1,000 Psch

**3.1.4.07 Geschl. Wasserhaltung, 1.BA, Absenktiefe 1,01 bis 1,50 m, Zulage Vakuumspülfilter**
Vakuumspülfilter

Geschlossene Wasserhaltung gemäß DIN 18305 zum
Freihalten der Leitungsgräben von Grund- bzw.
Schichtenwasser sowie zum schadlosen Ableiten des
geförderten Wassers komplett wie in Pos. 3.1.4.05.
beschrieben bemessen, einrichten, vorhalten, betrieben,
umbauen bzw. umsetzen und wieder abbauen.
Wasserhaltung für ein Absenkziel von 1,01 bis 1,50 m.
Als Zulage zur Pos. 3.1.4.05. und 3.1.4.06.

Hinweis: Die Zulagen addieren sich.
Menge: 1,000 Psch

*Hinweis*
Dichtwand und Wasserhaltung - 2. BA

**3.1.4.08 Erschütterungsmessung gemäß DIN 4150-3, 2. BA**
Erschütterungsmessungen nach DIN 4150-3 zur Überwachung
der vorh. Wohnbebauung im Zuge des Einbringens und
Ziehens der Spundwanddielen durchführen.

Vorh. Wohnbebauung 2,5-geschossig:
 - Loestraße Haus-Nr. 3
 - Loestraße Haus-Nr. 11
 - Loestraße Haus-Nr. 13
 - Loestraße Haus-Nr. 15
Menge: 1,000 Psch

**3.1.4.09 Provisorische Dichtwand aus Spundwanddielen herst., 2. BA**
Senkrechter Spundwandverbau gemäß DIN 18303 und
DIN 4124 als provisorische Dichtwand zum Freihalten des
Baufeldes im 2. Bauabschnitt von Grund- bzw.
Schichtenwasser entsprechend den statischen und
konstruktiven Erfordernissen im Bereich des vorh.
Regenrückhaltebeckens herstellen, vorhalten und nach
Abschluss der Arbeiten entfernen.
Spundwandverbau in Anlehnung DIN 4124, Abschnitt 8.
Die konstruktive Bearbeitung und das Aufstellen des
Standsicherheitsnachweis werden gesondert vergütet.
Entwurf und Ausführung nach DIN EN 12063, mit
werkseitig gedichtetem Schloss einschließlich aller
erf. Aussteifungen und Eckausbildungen.
Die Spundwanddielen sind mittels erschütterungsfreiem
Pressverfahren in Böden der Homogenbereiche A, B1, B2
und B3 nach Angabe des AG einzubringen.
Für die Vorplanung sollte von einer Länge der
Spundwände von mindestens 6,00 m ausgegangen werden.
Abgerechnet wird nach der Fläche der Spundwanddielen.

Aushubtiefe  bis ca. 1,50 m
Bauabschnittsbreite  ca. 10,00 m i.L.
Bauabschnittslänge  ca. 50,00 m i.L.
Menge: 125,000 m2

**3.1.4.10 Konstruktive Bearbeitung Dichtwand, 2. Bauabschnitt**
Pauschale für die konstruktive Bearbeitung der
Dichtwand aus Spundwanddielen der Pos. 3.1.4.09.
einschließlich Aufstellen des erf.
Standsicherheitsnachweis in 3-facher Ausfertigung.

OK Spundwand: 16,60 m NHN
OK Auffüllung:  16,50 m NHN
Sohle vorh. Sandfang: 15,00 m NHN

Grundwassergleichen: 16,10 m NHN
Nierspegel HQ2: 16,41 m NHN
Nierspegel MQ:  15,40 m NHN

Sohltiefe Überlaufleitung:
Am Anschlusspunkt: 15,37 m NHN
Menge: 1,000 Psch

#### Titel 3.2 Rückbau vorh. Sandfang und Einleitstelle

*Hinweis*
Anmerkung: Rückbau unter Grundwassereinfluss
Der Rückbau des vorh. Sandfanges sowie der vorh.
Einleitstelle in die Niers erfolgt zum Teil unter
Grundwassereinfluss.
Der Mehraufwand für den Rückbau vorh. Bauwerke sowie
für den Einbau der Füllböden unter Grundwassereinfluss
ist in die entsprechenden Positionen einzurechnen.

##### Untertitel 3.2.1 Reinigen des vorh. Sandfang

**3.2.1.01 Ablaufleitungen absperren, Betonrohre DN 800**
Ablaufleitungen des vorh. Sandfanges aus Betonrohren
DN 800 für die Dauer der Reinigungsarbeiten absperren.
Die technische Ausführung wird dem Auftragnehmer
freigestellt. In den Einheitspreis ist das Liefern,
Einbauen und Abbauen sowie das Vorhalten und Umbauen
aller erforderlichen Materialien, wie Absperrblasen, -
scheiben, Abmauerungen, etc. einzurechnen.
Inkl. aller erf. Verankerungen und Rohrverschlüssen.
Das Absperren erfolgt nach Absprache mit der
Bauüberwachung des AG ausschließlich bei Trockenwetter.
Die Abrechnung der Leistung erfolgt einmal je
Ablaufleitung unabhängig von den Einsatztagen und der
Einsatzhäufigkeit.
Menge: 3,000 St

**3.2.1.02 Zulaufleitungen absperren, Betonrohre DN 1.400**
Zulaufleitungen des vorh. Sandfanges aus Betonrohren
DN 1.400 für die Dauer der Reinigungsarbeiten
absperren.
Die technische Ausführung wird dem Auftragnehmer
freigestellt. In den Einheitspreis ist das Liefern,
Einbauen und Abbauen sowie das Vorhalten und Umbauen
aller erforderlichen Materialien, wie Absperrblasen, -
scheiben, Abmauerungen, etc. einzurechnen.
Inkl. aller erf. Verankerungen und Rohrverschlüssen.
Das Absperren erfolgt nach Absprache mit der
Bauüberwachung des AG ausschließlich bei Trockenwetter.
Die Abrechnung der Leistung erfolgt einmal je
Zulaufleitung unabhängig von den Einsatztagen und der
Einsatzhäufigkeit.
Menge: 1,000 St

*Hinweis*
vorh. Sandfang
 - Sohltiefe, Zulaufbereich  15,23 m NHN
 - Länge Zulaufbereich  10,00 m
 - Sohltiefe, Absetzbereich  15,00 m NHN
 - Länge Absetzbereich  21,00 m
 - Sohllänge Sandfang  31,00 m
 - Sohlbreite Sandfang  5,60 m
 - Böschungsneigung  1:1
 - OK Böschungen  16,40 m NHN
 - OK Sandfang  16,90 m NHN
 - Grundwassergleichen:  16,10 m NHN
 - Nierspegel HQ2:  16,41 m NHN
 - Nierspegel MQ:  15,40 m NHN

**3.2.1.03 vorh. Sandfang entleeren**
Niederschlagswasser-Schlamm-Gemisch vor Ausführung der
Arbeiten im vorh. Sandfang abpumpen/fördern, abzufahren
und umweltgerecht entsorgen, der Nachweis über die
Verwertung oder Entsorgung ist auf Verlangen dem
Auftraggeber vorzulegen.
Ausführung der Entleerung unabhängig vom Füllstand und
Verschmutzungsgrad, einschließlich Gestellung der
Fahrzeuge, An- und Abfahrt, fachmännisch geschultem
Bedienungs- und Sicherungspersonal, Verkehrs- und
Arbeitsplatzsicherung, Räumguttransport, Entleerung und
Reinigung sowie aller Nebenarbeiten, Betriebsstoffe,
Rüstarbeiten, Entsorgung, Entsorgungskosten und
Zubehör.
Die Klarwasserphase kann abgepumpt/gefördert und in den
öffentliche Schmutzwasserkanalisation einleiten werden.
Die Entsorgungsgebühren werden dem AN gegen einen
entsprechenden Nachweis erstattet.
Menge: 1,000 Psch

**3.2.1.04 vorh. Sandfang reinigen**
Hochdruckreinigung als Grundreinigung vor Ausführung
der Arbeiten im vorh. Sandfang durchführen.
Der vorh. Sandfang ist von losen Bestandteilen,
Schlämmen, Verunreinigungen oder ähnlichem
rückstandslos zu befreien.
Die anfallenden Materialien/Rückstände sind zu fördern,
abzufahren und umweltgerecht zu entsorgen, der Nachweis
über die Verwertung oder Entsorgung ist auf Verlangen
dem Auftraggeber vorzulegen.
Ausführung der Hochdruckreinigung unabhängig vom
Verschmutzungsgrad, einschließlich Gestellung der
Fahrzeuge, An- und Abfahrt, fachmännisch geschultem
Bedienungs- und Sicherungspersonal, Verkehrs- und
Arbeitsplatzsicherung, Wasserbeschaffung,
Räumguttransport, Entleerung und Reinigung sowie aller
Nebenarbeiten, Betriebsstoffe, Rüstarbeiten und
Zubehör.
Die Entsorgungsgebühren werden dem AN gegen einen
entsprechenden Nachweis erstattet.
Menge: 1,000 Psch

**3.2.1.05 Stundenlohnarbeiten ausführen, HD-Spül-/Saugfahrzeug**
Stundenlohnarbeiten für ein HD-Spül-/Saugfahrzeug wie
den Vorbemerkungen Reinigung beschrieben, auf Anordnung
des AG ausführen.
Angeboten wird für das jeweilige Gerät ein
Verrechnungssatz, der sämtliche Aufwendungen für den
Einsatz enthält, insbesondere Gerätevorhalte- und
Betriebsstoffkosten sowie sämtliche Zuschläge
einschließlich  der Kosten für das Bedienungspersonal.
Abgerechnet wird nach tatsächlich geleisteten
Arbeitsstunden. Der Verrechnungssatz ist unter
Beachtung der preisrechtlichen Vorschriften ermittelt.
Er gilt unabhängig von der Anzahl der abgerechneten
Stunden.
Menge: 5,000 h

##### Untertitel 3.2.2 Freimachen des Baufeldes

*Hinweis*
Anmerkung:
Sämtliche Mehraufwendungen, Handarbeiten und
Erschwernisse für das Aufnehmen der nachfolgenden
Befestigungen im Bereich von Bäumen und deren Wurzeln
und entlang der vorhandenen Hecken, Zäune, Mauern,
Gebäuden, Zufahrten, usw. sind in die nachfolgenden
Einheitspreise einzukalkulieren.

**3.2.2.01 Bauabfälle aufnehmen und entsorgen**
Bauabfälle, bestehend aus Beton, Ziegel, Fliesen und
Keramik, die im Bereich der Ausbauflächen lagern,
aufnehmen und umweltgerecht entsorgen.
Eingeschlossen sind alle erforderlichen Erdarbeiten.
Abgerechnet wird nach anerkannten Wiegescheinen.
Menge: 2,000 t

**3.2.2.02 Gartenabfälle aufnehmen und entsorgen**
Gartenabfälle die im Bereich der Ausbauflächen lagern
aufnehmen und umweltgerecht entsorgen.
Eingeschlossen sind alle erforderlichen Erdarbeiten.
Abgerechnet wird nach anerkannten Wiegescheinen.
Menge: 2,000 t

**3.2.2.03 Stahlgeländer aufnehmen und entsorgen**
Geländer und Querholm aus feuerverzinktem Stahlrohr,
komplett aufnehmen und umweltgerecht entsorgen.
Das Geländer ist auf einer Stützmauer versetzt, der
zusätzliche Aufwand für das Freilegen und Aufnehmen der
Pfosten ist hier mit einzurechnen, das Aufnehmen und
Entsorgen der Stützmauer wird gesondert vergütet.

Abstand der Pfosten:  ca. 2,50 m.
Höhe des Geländers:  ca. 1,00 m.
Menge: 40,000 m

**3.2.2.04 Mauerwerk und Beton abbrechen**
Mauerwerk und Beton alter Fundamente, Mauern, Zäune,
Vorplatzbefestigungen usw. abbrechen.
Die anfallenden Massen sind durch den AN
eigenverantwortlich umweltgerecht zu entsorgen.
Eventuell erforderliche Erdarbeiten und
Handschachtungen zum Freilegen des Mauerwerks und der
Fundamente sind im Einheitspreis eingeschlossen.
Abbruch in Einzelmassen.
Menge: 180,000 m3

**3.2.2.05 Stahlbeton abbrechen**
Stahlbeton alter Fundamente und Mauern abbrechen.
Die anfallenden Massen sind durch den AN
eigenverantwortlich umweltgerecht zu entsorgen.
Der Stahlbeton ist mit Betonstählen verschiedener Arten
bis Ø 30 mm bewehrt. Das Abtrennen dieser Stahleinlagen
ist im Einheitspreis eingeschlossen.
Eventuell erforderliche Erdarbeiten und
Handschachtungen zum Freilegen der Fundamente und
Mauern sind im Einheitspreis eingeschlossen.
Abbruch in Einzelmassen.
Menge: 50,000 m3

**3.2.2.06 Pflasterflächen aufnehmen, Verbundpflaster versch. Arten**
Pflasterflächen aus Betonverbundpflastersteinen versch.
Arten, 8 bis 10 cm dick, einschließlich der
Mörtelbettung aufnehmen, abfahren und umweltgerecht
entsorgen.
Stärke der Mörtelbettung: ca. 4 cm.
Aufnahme in Einzelflächen im vorh. Sandfang
Menge: 325,000 m2

**3.2.2.07 Trennschnitte an vorh. Kanalhaltungen DN 800 B durchführen**
Trennschnitte für das Aufnehmen von vorh. Einleitstelle
in die Niers aus drei nebeneinander liegenden
Betonrohren DN 800 im Zuge des Rückbaus des vorh.
Sandfanges.
Die Rohre sind gerade mit geeignetem Gerät
abzuschneiden.
Menge: 3,000 St

**3.2.2.08 Vorh. Kanalhaltungen DN 800 B aufnehmen**
Vorh. Einleitstelle in die Niers aus drei nebeneinander
liegenden Betonrohren DN 800 im Zuge des Rückbaus des
vorh. Sandfanges aufnehmen, abfahren und umweltgerecht
entsorgen.
Bei der Aufnahme der Betonrohre muss im Bereich der
Niers mit besonderer Vorsicht gearbeitet werden.
Für das Aufnehmen zusätzliche erforderliche
Trennschnitte sind mit einzukalkulieren.
Aufnahme in Einzellängen.
Menge: 25,000 m

**3.2.2.09 Vorh. Schachtbauwerke aufnehmen, Tiefe bis 1,00 m**
Vorh. Schachtbauwerke aus Mauerwerk, Beton und/oder
Betonfertigteilen im Zuge des Rückbaus des vorh.
Sandfanges komplett abbrechen, aufnehmen, abfahren und
umweltgerecht entsorgen.
Bei der Aufnahme der Schachtbauwerke muss mit
besonderer Vorsicht gearbeitet werden.
Für das Aufnehmen zusätzliche erforderliche
Trennschnitte sind mit einzukalkulieren.
Abbruchtiefe: Bauwerke bis 2,50 m.
Menge: 1,000 St

##### Untertitel 3.2.3 Erdarbeiten

*Hinweis*
Anmerkung:
Im Bereich der Ausbauflächen stehen Bäume, die
unbedingt erhalten bleiben müssen. Im Bereich von
Wurzeln sind die Erdarbeiten von Hand durchzuführen.
Die Handschachtung wird nicht gesondert vergütet
sondern ist bei den Erdarbeiten einzukalkulieren. Die
Wurzeln dürfen nicht beschädigt werden.
Die gesamten Erdarbeiten entlang von privaten
Grundstücken, besonders bei Gebäuden,
Einfriedungsmauern, Zäune, vorhandene Hecken,
Randeinfassungen, usw. sind mit besonderer Vorsicht
auszuführen. Die Erschwernisse für den Aushub und den
Einbau der nachfolgenden Materialien durch
Handschachtungen und durch den Einsatz kleinerer
Arbeitsgeräte werden nicht gesondert vergütet.
Sie sind in die nachfolgenden Einheitspreise
einzukalkulieren.
Im Bereich der Ausbauflächen liegen über dem gesamten
Straßenquerschnitt verteilt Ver- und
Entsorgungsleitungen. Der Mehraufwand beim Bodenabtrag,
bei der Herstellung des Erdplanums und beim Einbau des
Füllbodens und des  Frostschutzkieses im Bereich der
Ver- und Entsorgungsleitungen, der durch die geringere
Leistung und durch den Einsatz kleinerer Geräte
gegenüber der leitungsfreien Bereiche entsteht, wird
nicht gesondert vergütet sondern ist in die
entsprechenden Positionen mit einzurechnen.
Im Bereich von erdverlegten Ver- und
Entsorgungsleitungen sind die Arbeiten mit besonderer
Vorsicht auszuführen. Die Hinweise und Auflagen der
Betreiber auf Schutz- und Sicherungsmaßnahmen sind
zwingend zu beachten.

**3.2.3.01 Boden Homogenbereich B2 abtragen und in Mieten aufsetzen**
Böden der Homogenbereiche B2 nach Angabe des AG gemäß
ZTVE-StB 09 im Bereich des Baufeldes nach Rückbau des
vorh. Sandfanges, profilgerecht abtragen und im Bereich
der Baustelle in Mieten aufsetzen. Unrat, Steine über 5
cm Durchmesser und Wurzeln mit mehr als 3 cm
Durchmesser aussondern und umweltgerecht entsorgen.
In Abhängigkeit der örtlichen Gegebenheiten ist zu
berücksichtigen, dass der Boden ggf. nicht direkt neben
der Abtragsfläche gelagert werden kann, sondern
innerhalb der Baustelle transportiert werden muss.
Eingeschlossen sind die erforderlichen Transporte
innerhalb der Baustelle.
Die Bodenmieten dürfen nicht befahren oder durch andere
Maßnahmen verdichten werden. Die Mieten sind während
der gesamten Bauzeit von Unkraut freihalten, d.h.
Unkräuter ausreißen oder Samenstände abzumähen.
Zuordnungswert bis einschließlich 1.2 (Z1.2)
nach LAGA-20.
Entsprechend der vorhandenen Untergrundverhältnisse
entscheidet die Bauüberwachung des AG über die
erforderlichen Abtragsstärken.
Abgerechnet wird nach den aufzumessenden
Abtragsprofilen bzw. nach Abtragsfläche und mittlerer
Schichtstärke.
Die Herstellung des Erdplanums wird gesondert vergütet.
Abtrag in Einzelmassen im Ausbaubereich.
Menge: 400,000 m3

**3.2.3.02 Boden Homogenbereich A ausheben und entsorgen, Zulage**
Zulage für das Lösen, Fördern, Laden und umweltgerechte
Entsorgen von Böden des Homogenbereichs A nach Angabe
des AG. Der Boden ist ohne Zwischenlagerung auf der
Baustelle zu entsorgen.
Böden mit einem Zuordnungswert bis einschließlich 1.2
(Z1.2) nach LAGA-20.
Die Böden sind vom AN eigenverantwortlich ordnungsgemäß
zu entsorgen. Eingeschlossen sind die Gebühren für die
Entsorgung des Bodens. Der AN hat der Bauüberwachung
des AG sämtliche Verwertungs- bzw. Entsorgungsnachweise
unverzüglich zu übergeben.
Abgerechnet wird nach aufzumessenden Einbauprofilen und
mittlerer Schichtstärke.
Aushub und Entsorgen in Einzelmassen.
Als Zulage zur Pos. 3.2.3.01.
Menge: 200,000 m3

**3.2.3.03 Boden Homogenbereich B1 ausheben und entsorgen, Zulage**
Zulage für das Lösen, Fördern, Laden und umweltgerechte
Entsorgen von Böden des Homogenbereichs B1 nach Angabe
des AG. Der Boden ist ohne Zwischenlagerung auf der
Baustelle zu entsorgen.
Böden mit einem Zuordnungswert bis einschließlich 1.2
(Z1.2) nach LAGA-20.
Die Böden sind vom AN eigenverantwortlich ordnungsgemäß
zu entsorgen. Eingeschlossen sind die Gebühren für die
Entsorgung des Bodens. Der AN hat der Bauüberwachung
des AG sämtliche Verwertungs- bzw. Entsorgungsnachweise
unverzüglich zu übergeben.
Abgerechnet wird nach aufzumessenden Einbauprofilen und
mittlerer Schichtstärke.
Aushub und Entsorgen in Einzelmassen.
Als Zulage zur Pos. 3.2.3.01.
Menge: 65,000 m3

**3.2.3.04 Erdplanum profilieren**
Erdplanum von abgeräumten Flächen gem. ZTV E-StB 17,
Abschnitt 4.4, auf horizontalen und geneigten Flächen,
im Bereich des Baufeldes nach Rückbau des vorh.
Sandfanges den Sollhöhen entsprechend profilieren.
Es wird hier darauf hingewiesen, dass das Planum nicht
befahren werden darf.
Profilierung in Einzelflächen.
Menge: 500,000 m2

**3.2.3.05 Füllboden liefern**
Baustoffgemisch aus natürlichen Baustoffen und Böden
für Schichten aus frostunempfindlichem Material nach
der TL SoB-StB 04/07 liefern und für das Anfüllen des
Baufeldes nach Rückbau des vorh. Sandfanges im Bereich
der Baustelle sicher lagern.
Baustoffgemische 0/2 bis 0/63.
Bodengruppe G1 nach ATV-DVWK-A 127.
Verdichtbarkeitsklasse V1 nach ZTV A-StB 12.
Böden GE, GW, GI, SE, SW, und SI gemäß DIN 18196.
RC-Gemische sind nicht zugelassen.
Die Anforderungen der TL SoB-StB 04/07 an Baugemische
aus natürlichen Baustoffen und Böden sind auf Verlangen
der Bauüberwachung des AG durch Eignungsprüfungen vor
Baubeginn nachzuweisen.
Menge: 700,000 m3

**3.2.3.06 Füllboden einbauen**
Baustoffgemische aus natürlichen Baustoffen und Böden
die gemäß Pos. 3.2.3.01. und 3.2.3.05. im Bereich der
Baustelle sicher lagern, für das Anfüllen des Baufeldes
nach Rückbau des vorh. Sandfanges profilgerecht
einbauen und verdichten.
Anfüllen des Baufeldes bis 16,50 m NHN.
Eingeschlossen ist der lagenweise Einbau und das
Verdichten der Hauptverfüllung in Lagen von max. 30 cm.
Die Verdichtung wird mit Rammsondierungen überprüft.
Der Füllboden gilt als ausreichend verdichtet, wenn für
je 10 cm Eindringtiefe mindestens 12 Schläge benötigt
werden (leichte Rammsonde, Spitzendurchmesser 3,5 cm).
Abgerechnet wird nach den aufzumessenden
Auftragsprofilen bzw. nach Auftragsfläche und mittlerer
Schichtstärke.
Einbau in Einzelmassen.
Menge: 850,000 m3

*Hinweis*
Kranaufstellfläche
Die nachfolgenden Position umfasst die Herstellung der
erforderlichen Wege und Aufstellflächen, die für die
Herstellung der Niederschlagswasserbehandlungsanlage
erforderlich sind.
Wege, Aufstellflächen und sonstige befestigte Flächen,
die nicht für die  Herstellung der Niederschlagswasserbehandlungsanlage erforderlich sind, hat der AN auf
eigene Kosten herzustellen.
Die Kranaufstellfläche wird nach der Herstellung der
Regenwasserbehandlungsanlage für die Andienung der
Nierspromenade und des Brückenbauwerks genutz. Die
verlängerte Vorhaltung ist entsprechend
einzukalkulieren.

**3.2.3.07 Aufstellfläche herstellen, unterhalten und zurückbauen, Kalkstein**
Provisorische Schottertragschicht als
Kranaufstellfläche nach Angabe der Bauüberwachung des
AG herstellen, unterhalten und nach Abschluss aller
Arbeiten zurückbauen.
Eingeschlossen sind alle zur Herstellung der
Aufstellfläche erforderlichen Erdarbeiten und
Trennlagen sowie die Lieferung, der Transport innerhalb
der Baustelle und die Entsorgung der erf. Materialien.
Die als Baustraße genutzte Fläche ist nach dem Rückbau
der Baustraße in den ursprünglichen Zustand zurück zu
versetzen.

Ausführung:
Baustraße aus Kalkstein, Korngemisch 0/45 mm,
Einbaubreite 6,00 bis 8,00 m, Einbaustärke ca. 0,50 m.

Anforderung an die Verdichtung:
 - Verformungsmodul: EV2 > 120 MN/m2
 - Verhältniswert: EV2/EV1 < 2,2
Menge: 150,000 m2

#### Titel 3.3 Überlaufleitung und Einleitstelle

##### Untertitel 3.3.1 Erdarbeiten

**3.3.1.01 Baugelände von Unkraut- und Grasbewuchs freimachen**
Baugelände nach Angabe der Bauüberwachung des AG in
verschiedenen Breiten von starkem Unkraut- und
Grasbewuchs freimachen.
Der Bewuchs ist mit einer i.M. 5 cm starken
Bodenschicht abzutragen. Das Räumgut ist umweltgerecht
zu entsorgen.
Diese Position gilt nur für die Flächen, wo Oberboden
abgetragen wird.
Abtrag in Einzelflächen im Bereich des
Auslaufbauwerkes.
Menge: 15,000 m2

**3.3.1.02 Oberboden abtragen und in Mieten aufsetzen**
Böden der Homogenbereiche O nach Angabe des AG in
Schichtstärken bis ca. 50 cm und in verschiedenen
Breiten abtragen und im Bereich der Baustelle in Mieten
aufsetzen.
Eingeschlossen sind die erforderlichen Transporte
innerhalb der Baustelle.
Unrat, Steine über 5 cm Durchmesser und Wurzeln mit
mehr als 3 cm Durchmesser aussondern und umweltgerecht
entsorgen. Die Oberbodenmieten dürfen nicht befahren
oder durch andere Maßnahmen verdichten werden. Die
Mieten sind während der gesamten Bauzeit von Unkraut
freihalten, d.h. Unkräuter ausreißen oder Samenstände
abzumähen.
Abgerechnet wird nach aufzumessenden Abtragsprofilen
bzw. nach Abtragsfläche und mittlerer Schichtstärke.
Abtrag in Einzelmassen im Bereich des Auslaufbauwerkes.
Menge: 5,000 m3

**3.3.1.03 Oberboden zur Verwendung des AN abfahren, Zulage**
Böden der Homogenbereiche O nach Angabe des AG der
gemäß Pos. 3.3.1.02. im Bereich der Baustelle lagert,
laden und zur Verwendung des AN abfahren.
Der Oberboden geht in das Eigentum des AN über.
Eingeschlossen sind die erforderlichen Transporte
innerhalb der Baustelle.
Abgerechnet wird nach anerkannten Wiegescheinen.
Diese Position wird nur auf besondere Anweisung der
Bauüberwachung des AG ausgeführt.
Als Zulage zur Pos. 3.3.1.02.
Menge: 8,000 t

**3.3.1.04 Boden Homogenbereich B2 abtragen und umweltgerecht entsorgen**
Böden der Homogenbereiche B2 nach Angabe des AG gemäß
ZTVE-StB 09 in Schichtstärken von ca. 25 bis 35 cm und
in verschiedenen Breiten profilgerecht abtragen,
verladen und umweltgerecht entsorgen.
Zuordnungswert bis einschließlich 1.2 (Z1.2)
nach LAGA-20.
Entsprechend der vorhandenen Untergrundverhältnisse
entscheidet die Bauüberwachung des AG über die
erforderlichen Abtragsstärken.
Abgerechnet wird nach den aufzumessenden
Abtragsprofilen bzw. nach Abtragsfläche und mittlerer
Schichtstärke.
Die Herstellung des Erdplanums wird gesondert vergütet.
Abtrag in Einzelmassen im Bereich des Auslaufbauwerkes.
Menge: 70,000 m3

**3.3.1.05 Boden Homogenbereich B1 ausheben und entsorgen, Zulage**
Zulage für das Lösen, Fördern, Laden und umweltgerechte
Entsorgen von Böden des Homogenbereichs B1 nach Angabe
des AG. Der Boden ist ohne Zwischenlagerung auf der
Baustelle zu entsorgen.
Böden mit einem Zuordnungswert bis einschließlich 1.2
(Z1.2) nach LAGA-20.
Die Böden sind vom AN eigenverantwortlich ordnungsgemäß
zu entsorgen. Eingeschlossen sind die Gebühren für die
Entsorgung des Bodens. Der AN hat der Bauüberwachung
des AG sämtliche Verwertungs- bzw. Entsorgungsnachweise
unverzüglich zu übergeben.
Abgerechnet wird nach aufzumessenden Einbauprofilen und
mittlerer Schichtstärke.
Aushub und Entsorgen in Einzelmassen.
Als Zulage zur Pos. 3.3.1.04.
Menge: 65,000 m3

**3.3.1.06 Erdplanum profilieren**
Erdplanum der Abtragsstrecken bzw. von abgeräumten
Flächen gem. ZTV E-StB 09, Abschnitt 4.4, den Sollhöhen
entsprechend in verschiedenen Breiten profilieren.
Max. Abweichung von der Sollhöhe ± 3 cm.
Es wird hier darauf hingewiesen, dass das Planum nicht
befahren werden darf.
Profilierung in Einzelflächen im Bereich des
Auslaufbauwerkes.
Menge: 15,000 m2

**3.3.1.07 Oberboden andecken**
Oberboden, der gemäß Pos. 3.3.1.02. im Bereich der
Baustelle lagert, in verschiedener Dicke nach Angabe
der Bauüberwachung des AG profilgerecht andecken,
profilieren, fräsen und abharken sowie für die
Graseinsaat vorbereiten. Abgesammeltes und abgeharktes
Fremdmaterial ist zu entsorgen.
Stärke der Andeckung: ca. 25 bis 35 cm.
Andeckungen in Trennstreifen, Bankette und
Geländeangleichungen.
Eingeschlossen sind die erforderlichen Transporte
innerhalb der Baustelle sowie die Herstellung des
Feinplanums.
Die Einsaat wird gesondert vergütet.
Abgerechnet wird nach Fläche.
Andeckungen in Einzelflächen im Bereich des
Auslaufbauwerkes.
Menge: 5,000 m2

**3.3.1.08 Flächen einsäen**
Flächen der Pos. 3.3.1.07. mit Regiosaatgut-Mischungen
(RSM Regio) nach den Empfehlungen für Begrünungen mit
gebietseigenem Saatgut der FLL einsäen. Saatgut liefern
und ohne Entmischung aufbringen und einarbeiten.
Vorzeitig entwickeltes Unkraut entfernen und
umweltgerecht entsorgen.
Boden fräsen, lockern und profilgerecht planieren.
FLL RSM Regio - UG02 Westdeutsches Tiefland mit
Weserbergland, Grundmischung.
Saatstärke: 7 g/m2
Andeckungen in Einzelflächen im Ausbaubereich.
Menge: 5,000 m2

**3.3.1.09 Pflasterflächen aus Wasserbausteinen LMB 5/40 herstellen**
Wasserbausteine aus unbearbeiteten Bruchsteinen gemäß
den Technischen Lieferbedingungen für Wasserbausteine
(TLW 03) und der DIN EN 13383 liefern und zur Sicherung
der Sohle und der Böschung, Neigung 1:1.5, im
Auslaufbereich zum Vorfluter verlegen.
Wasserbausteine LMB 5/40.
Die Steine sind in einem Betonbett aus Beton C 20/25,
Stärke 20 cm, zu verlegen. Unter dem Betonbett ist eine
Sauberkeitsschicht aus Frostschutzkies, Stärke 10 cm,
herzustellen.
Die Hohlräume sind mit kleinen Steinen zu verzwicken.
Die Fugen sind mit Mörtel, MG III, zu verschließen.
Eingeschlossen sind die erforderlichen Erdarbeiten.
Herstellung in Einzelflächen im Bereich des
Auslaufbauwerkes.
Menge: 10,000 m2

**3.3.1.10 Wasserbausteine LMB 5/40 verlegen**
Wasserbausteine aus unbearbeiteten Bruchsteinen gemäß
den Technischen Lieferbedingungen für Wasserbausteine
(TLW 03) und der DIN EN 13383 liefern und zur Sicherung
der Sohle und der Böschung, Neigung 1:1.5, im
Auslaufbereich zum Vorfluter verlegen.
Wasserbausteine LMB 5/40.
Lose Verlegung im Bereich des Auslaufbauwerkes.
Menge: 20,000 t

##### Untertitel 3.3.2 Leitungsgräben

*Hinweis*
Anmerkung: Kanalhaltungen
Das Lösen, Laden, Fördern und Einbauen der Bodenmassen
für die Herstellung der Leitungsgräben wird nach
Längenmaß in Anlehnung an die VOB/C DIN 18306
abgerechnet.
Das Einbauen, Vorhalten und Beseitigen des
erforderlichen Verbaus wird gemäß VOB/C DIN 18303 nach
Flächenmaß abgerechnet.
Bei der Kalkulation der Leitungsgräben zur Herstellung
der Kanalhaltungen sowie der zugehörigen
Schachtbauwerke ist zu berücksichtigen, dass die
maßgebende Grabentiefe bzw. Verbautiefe aus dem
arithmetischen Mittel der Grabentiefen, die an den
Bauwerken gemessen werden, errechnet wird.
Diese Tiefe gilt für den gesamten Leitungsgraben bzw.
Verbau der jeweiligen Kanalhaltung.
Die Grabentiefen werden ab Oberkante der tatsächlichen
Ausschachtungsebene (Geländeanfüllung 16,50 m NHN) bis
zur Unterkante der Bettungsschicht bzw. bei Fehlen der
Bettungsschicht bis zur Auflagerfläche des Rohres
gemessen.
Die Verbautiefen werden von der Oberkante des Verbaus
(Oberkannte der Ausschachtungsebene zzgl. 0,10 m) bis
zur Grabensohle (Sichtfläche) gemessen.
Für die Leitungsgräben gelten die in der DIN EN 1610,
Abschnitt 6 und dem Arbeitsblatt DWA-A 139 angegebenen
Arbeitsräume und Mindestbreiten.
Bei der Abrechnung der Erd- und Verbauarbeiten werden
die Achslängen der Kanalhaltungen von Mitte Schacht bis
Mitte Schacht sowie die erforderlichen Mindestbreiten
mit senkrechten Wänden zugrunde gelegt.
Vorhandene Leitungen für die Ver- und Entsorgung, die
die Leitungsgräben kreuzen sind in Betrieb und dürfen
nicht unterbrochen werden. Die Leitungen müssen
aufgehängt oder in geeigneter Weise gesichert werden.

**3.3.2.01 Leitungsgräben herst., Betonrohre DN 1.400, Tiefe 1,26 bis 1,75 m Homogenbereiche B2**
Leitungsgräben in Böden der Homogenbereiche B2 nach
Angabe des AG in der erf. Breite nach DIN EN 1610 und
dem Arbeitsblatt DWA-A 139 herstellen und nach
Abschluss der Arbeiten wieder verfüllen und verdichten.
Ausführung des Leitungsgrabens:
Leitungsgräben für die Herstellung von Kanalhaltungen
aus Kanalrohren DN 1.400 B mit Fuß in offener Bauweise
sowie der zugehörigen Schachtbauwerke aus
Betonfertigteilen.
Grabentiefe:  1,26 bis 1,75 m
Grabenbreite:  OD + 1,00 m bzw.
  Mindestgrabenbreite gemäß
  DIN EN 1610.
Grabenverbau:  Verbau nach DIN 4124,
  Abschnitt 5 bis 7

Die Schachtbaugruben werden in der Achse durchgemessen.
Die Grabensohle ist gleichmäßig im vorgeschriebenen
Gefälle herzurichten, zu profilieren und zu verdichten.
Die Aushubmassen sind für den Wiedereinbau im Bereich
der Baustelle sicher zu lagern, in Abhängigkeit der
örtlichen Gegebenheiten ist zu berücksichtigen, dass
der Aushub ggf. nicht direkt neben dem Leitungsgraben
gelagert werden kann, sondern innerhalb der Baustelle
transportiert werden muss. Die erforderlichen
Transporte sind einzukalkulieren.
Eingeschlossen ist der lagenweise Einbau und das
Verdichten der Bettungsschichten, der Leitungszone und
der Hauptverfüllung gemäß DIN EN 1610 und dem
Arbeitsblatt DWA-A 139 in Lagen von max. 30 cm.
Die Lieferung der Austauschböden wird gesondert
vergütet.
Hierfür maßgebend sind die Zusätzlichen Technischen
Vertragsbedingungen und Richtlinien für Aufgrabungen in
Verkehrsflächen (ZTV A-StB 12).
Die Verdichtung wird mit Rammsondierungen überprüft.
Der Leitungsgraben gilt als ausreichend verdichtet,
wenn für je 10 cm Eindringtiefe mindestens 12 Schläge
benötigt werden (leichte Rammsonde, Spitzendurchmesser
3,5 cm).
Die angegebene und für die Abrechnung maßgebende
Grabentiefe und -länge wird gemäß Anmerkung:
Kanalhaltungen berechnet.
In den einzelnen Positionen ist jeweils der Preis für
die gesamte Tiefe einzusetzen. Abgerechnet werden die
Leitungsgräben mit senkrechten Grabenwänden.
Aushub und Wiedereinbau in Einzellängen.
Menge: 10,000 m

**3.3.2.02 Leitungsgräben herst., Stahlbetonrohre DN 1.600, Tiefe 1,76 bis 2,50 m Homogenbereiche B2**
Leitungsgräben in Böden der Homogenbereiche B2 nach
Angabe des AG in der erf. Breite nach DIN EN 1610 und
dem Arbeitsblatt DWA-A 139 herstellen und nach
Abschluss der Arbeiten wieder verfüllen und verdichten.
Ausführung des Leitungsgrabens:
Leitungsgräben für die Herstellung von Kanalhaltungen
aus Kanalrohren DN 1.600 SB in offener Bauweise sowie
der zugehörigen Schachtbauwerke aus Betonfertigteilen.
Grabentiefe:  1,76 bis 2,50 m
Grabenbreite:  OD + 1,00 m bzw.
  Mindestgrabenbreite gemäß
  DIN EN 1610.
Grabenverbau:  Verbau nach DIN 4124,
  Abschnitt 5 bis 7

Die Schachtbaugruben werden in der Achse durchgemessen.
Die Grabensohle ist gleichmäßig im vorgeschriebenen
Gefälle herzurichten, zu profilieren und zu verdichten.
Die Aushubmassen sind für den Wiedereinbau im Bereich
der Baustelle sicher zu lagern, in Abhängigkeit der
örtlichen Gegebenheiten ist zu berücksichtigen, dass
der Aushub ggf. nicht direkt neben dem Leitungsgraben
gelagert werden kann, sondern innerhalb der Baustelle
transportiert werden muss. Die erforderlichen
Transporte sind einzukalkulieren.
Eingeschlossen ist der lagenweise Einbau und das
Verdichten der Bettungsschichten, der Leitungszone und
der Hauptverfüllung gemäß DIN EN 1610 und dem
Arbeitsblatt DWA-A 139 in Lagen von max. 30 cm.
Die Lieferung der Austauschböden wird gesondert
vergütet.
Hierfür maßgebend sind die Zusätzlichen Technischen
Vertragsbedingungen und Richtlinien für Aufgrabungen in
Verkehrsflächen (ZTV A-StB 12).
Die Verdichtung wird mit Rammsondierungen überprüft.
Der Leitungsgraben gilt als ausreichend verdichtet,
wenn für je 10 cm Eindringtiefe mindestens 12 Schläge
benötigt werden (leichte Rammsonde, Spitzendurchmesser
3,5 cm).
Die angegebene und für die Abrechnung maßgebende
Grabentiefe und -länge wird gemäß Anmerkung:
Kanalhaltungen berechnet.
In den einzelnen Positionen ist jeweils der Preis für
die gesamte Tiefe einzusetzen. Abgerechnet werden die
Leitungsgräben mit senkrechten Grabenwänden.
Aushub und Wiedereinbau in Einzellängen.
Menge: 35,000 m

*Hinweis*
Anmerkung: Bodenaushub
Die gesamten, für den Wiedereinbau geeigneten,
Bodenmassen sind während des Aushubs zu separieren, im
Bereich der Baustelle sicher zu lagern und entsprechend
im Bereich der Seitenverfüllung, der Abdeckung oder der
Hauptverfüllung nach Angabe der Bauüberwachung wieder
einzubauen und zu verdichten.
Die ungeeigneten Bodenmassen (Schluff, schwach tonig)
sind abzufahren und umweltgerecht zu entsorgen.
Die zu entsorgenden Bodenmassen sind, unabhängig von
ihrer tatsächlichen Lagerung im Untergrund, zunächst
als Verdrängung der Bettungsschicht und der
Leitungszone bzw. der Kanalrohre zu betrachten.
Eine Lieferung bzw. der Einbau von Füllboden erfolgt
erst nach oben beschriebener Massenbilanz.

**3.3.2.03 Bettungsschicht für Betonrohre DN 1.400 herstellen, Zulage**
Baustoffgemisch aus natürlichen Baustoffen und Böden
zur Herstellung der Bettungsschicht für Betonrohre
DN 1.400 mit Fuß gemäß DIN 1852 liefern und für den
Einbau in den Leitungsgräben der Pos. 3.3.2.01. im
Bereich der Baustelle sicher lagern.
Das Einbauen und Verdichten der Bettungsschicht erfolgt
entsprechend der Pos. zur Herstellung der
Leitungsgräben.
Baustoffgemisch: stark sandiger Kies.
Bodengruppe G1 nach ATV-DVWK-A 127.
Verdichtbarkeitsklasse V1 nach ZTV A-StB 12.
Größtkorn 20 mm, Sandanteil > 15% und
Ungleichförmigkeitszahl CU = 3.
Die Angaben der Rohrhersteller sind zu beachten.
Ausführung der Bettung: Typ 1
Untere Bettungsschicht (a): 100 mm + 1/10 DN
Herstellen der Bettungsschicht in Rohrgrabenbreite.
Eingeschlossen ist die umweltgerechte Entsorgung der
verdrängten Bodenmassen bis zu einem Zuordnungswert 1.2
(Z1.2) nach LAGA-20.
Die für die Abrechnung maßgebende Achslänge wird gemäß
Anmerkung: Kanalhaltungen berechnet.
Herstellung in Einzellängen.
Als Zulage zur Pos. 3.3.2.01.
Menge: 10,000 m

**3.3.2.04 Bettungsschicht für Stahlbetonrohre DN 1.600 herstellen, Zulage**
Baustoffgemisch aus natürlichen Baustoffen und Böden
zur Herstellung der Bettungsschicht für Stahlbetonrohre
DN 1.600 gemäß DIN 1852 liefern und für den Einbau in
den Leitungsgräben der Pos. 3.3.2.02. im Bereich der
Baustelle sicher lagern.
Das Einbauen und Verdichten der Bettungsschicht erfolgt
entsprechend der Pos. zur Herstellung der
Leitungsgräben.
Baustoffgemisch: stark sandiger Kies.
Bodengruppe G1 nach ATV-DVWK-A 127.
Verdichtbarkeitsklasse V1 nach ZTV A-StB 12.
Größtkorn 20 mm, Sandanteil > 15% und
Ungleichförmigkeitszahl CU = 3.
Die Angaben der Rohrhersteller sind zu beachten.
Ausführung der Bettung: Typ 1
Untere Bettungsschicht (a): 100 mm + 1/10 DN
Obere Bettungsschicht (b): 0,25 * OD (2a = 120°)
Herstellen der Bettungsschicht in Rohrgrabenbreite.
Eingeschlossen ist die umweltgerechte Entsorgung der
verdrängten Bodenmassen bis zu einem Zuordnungswert 1.2
(Z1.2) nach LAGA-20.
Die für die Abrechnung maßgebende Achslänge wird gemäß
Anmerkung: Kanalhaltungen berechnet.
Herstellung in Einzellängen.
Als Zulage zur Pos. 3.3.2.02.
Menge: 35,000 m

**3.3.2.05 Boden von Hand ausschachten, Zulage Homogenbereich B**
Böden der Homogenbereiche A und B2 nach Angabe des AG
in den Leitungsgräben der Pos. 3.3.2.01. und 3.3.2.02.
unter besonders schweren Bedingungen (Handschachtung)
in Abstimmung mit der Bauüberwachung des AG ausheben.
Als Zulage zur Pos. 3.3.2.01. bis 3.3.2.02.

Nur auf besondere Anordnung der Bauüberwachung.
Menge: 5,000 m3

##### Untertitel 3.3.3 Vorh. Haltungen aufnehmen

**3.3.3.01 Zulaufleitungen absperren, Betonrohre DN 1.400**
Zulaufleitungen des vorh. Sandfanges aus Betonrohren
DN 1.400 für die Dauer der Arbeiten des 2. BA
absperren.
Die technische Ausführung wird dem Auftragnehmer
freigestellt. In den Einheitspreis ist das Liefern,
Einbauen und Abbauen sowie das Vorhalten und Umbauen
aller erforderlichen Materialien, wie Absperrblasen, -
scheiben, Abmauerungen, etc. einzurechnen.
Inkl. aller erf. Verankerungen und Rohrverschlüssen.
Das Absperren erfolgt nach Absprache mit der
Bauüberwachung des AG ausschließlich bei Trockenwetter.
Die Abrechnung der Leistung erfolgt einmal je
Zulaufleitung unabhängig von den Einsatztagen und der
Einsatzhäufigkeit.
Menge: 1,000 St

**3.3.3.02 Trennschnitte an vorh. Kanalhaltungen DN 1.400 B durchführen**
Trennschnitte für das Aufnehmen von vorh.
Kanalhaltungen aus Betonrohren DN 1.400 in den
Leitungsgräben der Pos. 3.3.2.01. durchführen. Die
Rohre sind gerade mit geeignetem Gerät abzuschneiden.
Menge: 1,000 St

**3.3.3.03 Vorh. Kanalhaltungen DN 1.400 B aufnehmen**
Vorh. Kanalhaltungen aus Betonrohren DN 1.400 in den
Leitungsgräben der Pos. 3.3.2.01. aufnehmen, abfahren
und umweltgerecht entsorgen.
Bei der Herstellung der Leitungsgräben muss im Bereich
der vorh. Kanalhaltung mit besonderer Vorsicht
gearbeitet werden. Der zusätzliche Aufwand für das
Freilegen der vorh. Kanalrohre wird nicht gemäß
Pos. 3.3.2.05. vergütet, sondern ist hier mit
einzurechnen.
Für das Aufnehmen zusätzliche erforderliche
Trennschnitte sind mit einzukalkulieren.
Aufnahme in Einzellängen.
Menge: 5,000 m

*Hinweis*
Vorflutsicherung
Die technische Ausführung der Vorflutsicherung wird dem
Auftragnehmer freigestellt. Es muss jedoch
sichergestellt werden, dass die Bauausführung ohne
Qualitätsminderung und unter Wahrung der
Arbeitsschutzrichtlinien erfolgen kann. Genügt die
Durchführung den Anforderungen nicht, so ist der
Auftragnehmer zur sofortigen Änderung verpflichtet.

**3.3.3.04 Niederschlagswasser überleiten bzw. überpumpen**
Niederschlagswasser aus dem vorh. Kanalnetz für die
Dauer der betriebsfähigen Herstellung des Lückenschluss
des Transportsammlers, 2. Bauabschnitt, überleiten bzw.
überpumpen.
Das anfallende Niederschlagswasser ist oberhalb des
Bauabschnittes auf Straßenhöhe anzuheben im Bereich des
vorh. Sandfanges einzuleiten.
Der Wasserstand im Bestandsnetz ist oberhalb
kontinuierlich mittels Pegelmessung zu überprüfen, bei
einem Wasserstand von 90% QVoll sind geeignete
Sicherungsmaßnahmen zu treffen.
Die technische Ausführung wird dem Auftragnehmer
freigestellt. In den Einheitspreis ist das Liefern,
Einbauen und Abbauen sowie das Vorhalten und Umbauen
aller erforderlichen Materialien, wie PVC-Rohre, -
Abzweige, -Bögen, Pumpen, Pumpenschläuche,
schallgedämmte Stromerzeuger, Absperrblasen, -scheiben,
etc. einzurechnen.
Inkl. aller erf. Verankerungen und Rohrverschlüssen.
Förderhöhe:  bis ca. 2,50 m
Förderleistung: max. ca. 120 l/s
Überleitungslänge: ca. 30 m
Der Bauabschnitt ist vor Rückstau zu schützen.
Das Überleiten erfolgt ausschließlich nach Abnahme der
Überleitungsstrecke und nach Absprache mit der
Bauüberwachung des AG.
Die Abrechnung der Leistung erfolgt nach der Länge der
übergeleiteten vorh. Bestandshaltung, unabhängig von
der Anzahl der oberliegenden Haltungen und der
tatsächlichen Überleitungslänge sowie unabhängig von
den Einsatztagen und der Einsatzhäufigkeit.
Menge: 1,000 Psch

##### Untertitel 3.3.4 Kanalhaltungen

*Hinweis*
DN 1.400 B mit Fuß

**3.3.4.01 FBS-Betonrohre verlegen, B-KF-GM, Typ 2, DN 1.400**
Betonrohre nach DIN EN 1916 und DIN V 1201 sowie den
erhöhten Anforderungen der FBS-Qualitätsrichtlinie,
Teil 1, liefern und gemäß DIN EN 1610, dem Arbeitsblatt
DWA-A 139 sowie den Verlegeanleitungen des Herstellers
verlegen.
FBS-Betonrohre (B-KF-GM) Typ 2:
Nennweite:  DN 1.400
Baulänge:  2,50 m
Betonfestigkeitsklasse:  C 40/50
Kanalrohrsystem mit werkseitig vormontierten
Dichtringen aus Elastomeren mit dichter Struktur und
hohlraumfreiem Querschnitt gemäß DIN EN 681-1 in
Verbindung mit DIN 4060 und den erhöhten Anforderungen
der
FBS-Qualitätsrichtlinie Teil 1.
Die Eigenschaften müssen durch die Fremdüberwachung
einer amtlich anerkannten Prüfstelle nachgewiesen
werden.
Alle vom Auftragnehmer zu liefernden Rohre und
Formteile müssen grundsätzlich vor Einbau von der
Bauüberwachung des AG abgenommen werden.
Prüfungszeugnisse müssen vor Baubeginn vorgelegt
werden. Beanstandete Rohre und Formteile dürfen nicht
eingebaut werden.
Zum Nachweis für die Einhaltung der gegebenen
Bedingungen ist auf Verlangen des AG eine statische
Berechnung vorzulegen, Verkehrslast: SLW 60.
Siehe Pos. 3.1.1.09.
Eingeschlossen ist die umweltgerechte Entsorgung der
verdrängten Bodenmassen in den Leitungsgräben der
Pos. 3.3.2.01. bis zu einem Zuordnungswert 1.2 (Z1.2)
nach LAGA-20.
Verlegung in Einzellängen.
Menge: 10,000 m

**3.3.4.02 Beton-Passstücke einbauen, DN 1.400, Zulage**
Formteile aus Beton in der Qualität wie in
Pos. 3.3.4.01. beschrieben liefern und gemäß
DIN EN 1610, dem Arbeitsblatt DWA-A 139 sowie den
Verlegeanleitungen des Herstellers verlegen.
Passstück (B-KF-GM):
Nennweite:  DN 1.400
Baulänge:  < 2,50 m
Betonfestigkeitsklasse:  C 40/50
Formteile mit werkseitig vormontierten Dichtringen aus
Elastomeren mit dichter Struktur und hohlraumfreiem
Querschnitt gemäß DIN EN 681-1 in Verbindung mit
DIN 4060 und den erhöhten Anforderungen der
FBS-Qualitätsrichtlinie Teil 1.
Der Mehraufwand für Kurzlängen ist mit einzurechnen.
Als Zulage zur Pos. 3.3.4.01.
Menge: 1,000 St

**3.3.4.03 Trennschnitte an Stahlbetonrohren DN 1.400 durchführen**
Trennschnitte zur Herstellung von Passstücken an
Betonrohren DN 1.400 durchführen.
Die Rohre sind mit geeignetem Gerät auf passende Länge
ebenflächig und gerade abzuschneiden.
Menge: 1,000 St

*Hinweis*
Anmerkung: Anschluss an Bestand
Bei der Herstellung der Baugruben und Leitungsgräben im
Anschlussbereich an das vorh. Kanalnetz muss mit
besonderer Vorsicht gearbeitet werden. Der zusätzliche
Aufwand für das Freilegen der vorh. Kanalrohre und
Bauwerke wird nicht gemäß Pos. 3.3.2.05. vergütet,
sondern ist entsprechend mit einzurechnen.
Anschluss Transportsammler
 - Anschluss mit Betonrohren DN 1.400 an eine vorh.
Kanalhaltung aus Betonrohren DN 1.400

**3.3.4.04 Anschluss an vorh. Rohrenden DN 1.400 B herstellen**
Anschluss der neuen Kanalhaltung DN 1.400 B-KF-GM der
Pos. 3.3.4.01. an die Rohrenden des vorh.
Transportsammlers aus Betonrohren DN 1.400 herstellen.
Die vorhandenen Rohrenden sind von Hand
freizuschachten, zu säubern und für den Anschluss
entsprechend vorzubereiten.
Menge: 1,000 St

**3.3.4.05 Beton C 20/25 einbauen**
Beton C 20/25 liefern und für die Herstellung von
Rohrummantelungen nach Angabe der Bauüberwachung des AG
einbauen und verdichten.
Evtl. erforderliche Grobschalung ist einzurechnen.
Menge: 5,000 m3

*Hinweis*
DN 1.600 SB

**3.3.4.06 FBS-Stahlbetonrohre verlegen, SB-K-GM, Typ 2, DN 1.600**
Stahlbetonrohre nach DIN EN 1916 und DIN V 1201 sowie
den erhöhten Anforderungen der FBS-Qualitätsrichtlinie,
Teil 1, liefern und gemäß DIN EN 1610, dem Arbeitsblatt
DWA-A 139 sowie den Verlegeanleitungen des Herstellers
verlegen.
FBS-Stahlbetonrohre (SB-K-GM) Typ 2:
Nennweite:  DN 1.600
Baulänge:  2,50 m
Betonfestigkeitsklasse:  C 40/50
Kanalrohrsystem mit werkseitig vormontierten
Dichtringen aus Elastomeren mit dichter Struktur und
hohlraumfreiem Querschnitt gemäß DIN EN 681-1 in
Verbindung mit DIN 4060 und den erhöhten Anforderungen
der
FBS-Qualitätsrichtlinie Teil 1.
Die Eigenschaften müssen durch die Fremdüberwachung
einer amtlich anerkannten Prüfstelle nachgewiesen
werden.
Alle vom Auftragnehmer zu liefernden Rohre und
Formteile müssen grundsätzlich vor Einbau von der
Bauüberwachung des AG abgenommen werden.
Prüfungszeugnisse müssen vor Baubeginn vorgelegt
werden. Beanstandete Rohre und Formteile dürfen nicht
eingebaut werden.
Zum Nachweis für die Einhaltung der gegebenen
Bedingungen ist auf Verlangen des AG eine statische
Berechnung vorzulegen, Verkehrslast: SLW 60.
Siehe Pos. 3.1.1.10.
Eingeschlossen ist die umweltgerechte Entsorgung der
verdrängten Bodenmassen in den Leitungsgräben der
Pos. 3.3.2.02. bis zu einem Zuordnungswert 1.2 (Z1.2)
nach LAGA-20.
Verlegung in Einzellängen.
Menge: 35,000 m

**3.3.4.07 Stahlbeton-Passstücke einbauen, DN 1.600, Zulage**
Formteile aus Beton in der Qualität wie in
Pos. 3.3.4.06. beschrieben liefern und gemäß
DIN EN 1610, dem Arbeitsblatt DWA-A 139 sowie den
Verlegeanleitungen des Herstellers verlegen.
Passstück (SB-K-GM):
Nennweite:  DN 1.600
Baulänge:  < 2,50 m
Betonfestigkeitsklasse:  C 40/50
Formteile mit werkseitig vormontierten Dichtringen aus
Elastomeren mit dichter Struktur und hohlraumfreiem
Querschnitt gemäß DIN EN 681-1 in Verbindung mit
DIN 4060 und den erhöhten Anforderungen der
FBS-Qualitätsrichtlinie Teil 1.
Der Mehraufwand für Kurzlängen ist mit einzurechnen.
Als Zulage zur Pos. 3.3.4.06.
Menge: 1,000 St

##### Untertitel 3.3.5 Schachtbauwerke

*Hinweis*
Schachtbauwerke aus Betonfertigteilen
Lastaufnahme, Lastabtrag und Dichtung
Alle Fertigteile sind inkl. kraftschlüssigen
Lastaufnahmepunkten gemäß DWA-A 139 und werkseitig
integrierten Lastabtrag- und Dichtungssystem nach DIN
4060 zur Muffenabdichtung und sicheren Übertragung von
Vertikallasten auf das Spitzende unter Ausschluss einer
Mörtelfuge, System TOPSEAL Plus oder gleichwertig
herzustellen.
Steigbügel
In die Fertigteile sind Steigbügel nach DIN V 19555,
Form B, aus Edelstahl mit HDPE-Ummantelung und
geriffelter Auftrittsfläche, für einen einläufigen
Steigeisengang, Anordnung nach DIN 19549, Steigmaß 25
cm, einzubauen.
Schachtabdeckung
Das Schachtbauwerk ist mit einer BEGU-Schachtabdeckung,
Bauhöhe 160 mm fachgerecht abzudecken.
Das Liefern, der fachgerechte Einbau und das Regulieren
der Schachtabdeckung und der Auflageringe wird
gesondert vergütet. Die Gesamthöhe der Auflageringe
einschließlich Fugen darf das Maß von 24 cm nicht
überschreiten.
Statik
Zum Nachweis für die Einhaltung der gegebenen
Bedingungen ist auf Verlangen des AG eine statische
Berechnung vorzulegen, Verkehrslast: SLW 60.
Erd- und Verbauarbeiten
Eingeschlossen sind die zusätzlich zum Rohrgraben
erforderlichen Erd- und Verbauarbeiten, die Einbindung
der Rohrleitungen sowie die umweltgerechte Entsorgung
der verdrängten Bodenmassen in den Leitungsgräben der
Pos. 3.3.2.01. und 3.3.2.02. bis zu einem
Zuordnungswert 1.2 (Z1.2) nach LAGA-20.

*Hinweis*
Sonderbauwerke

**3.3.5.01 So-nderbauwerk herstellen, Überlaufbauwerk, Tiefe ca. 2,48 m**
Sonderbauwerk, mit eckigem Grundriss gemäß DWA-A 157,
aus monolithischen Betonfertigteilen nach DIN EN 1917
und DIN V 4034-1 sowie der FBS-Qualitätsrichtlinie,
Teil 2, liefern und gemäß der DIN EN 1610, dem
Arbeitsblatt DWA-A 139 sowie den Verlegeanleitungen des
Herstellers komplett herstellen.
Maße gemäß beiliegender Ausführungsplanung.
Lichte Länge und Breite: 2.500 x 4.000 mm.
Bauwerk als Überlaufbauwerk mit Überlaufschwelle.
Zulauf:  DN 1.400 B  15,37 m NHN
Ablauf:  DN/OD 800 PP  15,37 m NHN
Überlauf: DN 1.600 SB  15,37 m NHN
Überlaufschwelle:  15,65 m NHN

Wandstärke nach statischen Erfordernissen.
Schachttiefe von OK Abdeckung bis Fließsohle: ca. 2,48
m

Schachtbauwerk bestehend aus:
FBS-Schachtunterteil SU-M Typ 2, einschl. Gerinne,
Berme, Überlaufschwelle und Stahlbetonabdeckplatte in
der Betonqualität C40/50, XA2, glatte und dichte
lunkerreduzierte Sichtbetonqualität, in einem Guss und
in der Schalung erhärtet hergestellt. Schachtunterteil
mit ausgebildeten sohlgleichen Zu- und Ablauföffnungen
einschließlich Rohrdichtung sowie mit an den örtlichen
Gegebenheiten angepasstes, abgewinkeltes Gerinne.
Der Auftritt bzw. die Gerinneseitenwände sind bis 500
mm oberhalb der Rohrsohle hochzuziehen,
die Bermen erhalten ein Gefälle von 1:20.

Fertigteile und Einbau gemäß Anmerkung: Schachtbauwerke
aus Betonfertigteilen
Menge: 1,000 St

**3.3.5.02 Ablaufleitungen absperren, Kunststoffrohre DN/OD 800 PP**
Ablaufleitungen aus Kunststoffrohren DN/OD 800 PP, des
neu Hergestellten Überlaufbauwerkes nach Fertigstellung
des Lückenschlusses bis zur betriebsfertigen
Fertigstellung der Regenwasserbehandlungsanlage
absperren.
Die technische Ausführung wird dem Auftragnehmer
freigestellt. In den Einheitspreis ist das Liefern,
Einbauen und Abbauen sowie das Vorhalten und Umbauen
aller erforderlichen Materialien, wie Absperrblasen, -
scheiben, Abmauerungen, etc. einzurechnen.
Inkl. aller erf. Verankerungen und Rohrverschlüssen.
Das Absperren erfolgt nach Absprache mit der
Bauüberwachung des AG.
Die Abrechnung der Leistung erfolgt einmal unabhängig
von den Einsatztagen und der Einsatzhäufigkeit.
Menge: 1,000 St

**3.3.5.03 BEGU-Schachtabdeckung Klasse D 400 liefern, NW625**
BEGU-Schachtabdeckung Klasse D 400, rund, entsprechend
DIN EN 124 / DIN 1229 sowie DIN 19572, gemäß den
Anforderungen der Gütesicherung RAL-GZ 692, lichte
Weite > Ø 600 mm, Bauhöhe 160 mm liefern.
Schachtabdeckung bestehend aus:
BEGU-Rahmen ähnlich DIN 19584-5 mit dämpfender Einlage
und mit integrierter Aufnahmebuchse für eine
Haltestange.
BEGU-Deckel nach DIN 19584-2 mit dämpfender Einlage,
und mit Lüftungsöffnungen.
Schmutzfänger aus Stahl nach DIN 1221, verzinkt.

Der fachgerechte Einbau und das Regulieren der
Schachtabdeckung einschließlich Lieferung und Einbau
der Auflageringe wird gesondert vergütet.
Menge: 2,000 St

*Hinweis*
Auslaufbauwerk

**3.3.5.04 Böschungsstück zur Aufnahme von Rohren DN 1.600 SB herstellen**
Böschungsstück aus Betonfertigteilen nach DIN EN 1917
und DIN V 4034-1 sowie der FBS-Qualitätsrichtlinie,
Teil 2, zur Aufnahme von Stahlbetonrohren DN 1.600
liefern und gemäß der DIN EN 1610, dem Arbeitsblatt
DWA-A 139 sowie den Verlegeanleitungen des Herstellers
komplett herstellen.

FBS-Böschungsstück bestehend aus:
Stirnstück in Quaderform in der Betonqualität C40/50,
XA2, glatte und dichte lunkerreduzierte
Sichtbetonqualität, in der Schalung erhärtet
hergestellt, Böschungsneigung 1:1,5, mit gefasten
Kanten und fest in der Muffe integrierter Dichtung.
Schutzgitter komplett aus Edelstahl, Werkstoff 1.4301,
aufklappbar und abnehmbar, Stäbe Ø 16 mm, Stababstand
100 mm, mit Verschluss aufziehbar und verschließbar,
inkl. Vorhangeschloss "Diskus" innen und außen aus
Edelstahl mit Zylinderverdeck und drei Schlüsseln.
Fertigteile und Einbau gemäß Anmerkung: Schachtbauwerke
aus Betonfertigteilen
Menge: 1,000 St

**3.3.5.05 Betonauflager für Böschungsstück herstellen, Zulage**
Auflager aus Beton C20/25, Korngemisch 0/16, unterhalb
des Auslaufbauwerkes (Böschungsstück) herstellen.

Ausführung:
Breite ca. 2,00 m, Länge ca. 2,50 m, Auflagerstärke
0,80 m.
Eingeschlossen sind die zusätzlich zum Rohrgraben
erforderlichen Erd- und Verbauarbeiten sowie die
umweltgerechte Entsorgung der verdrängten Bodenmassen
bis zu einem Zuordnungswert 1.2 (Z1.2) nach LAGA-20.
Menge: 1,000 St

##### Untertitel 3.3.6 TV-Inspektion und Dichtheitsprüfung

*Hinweis*
Reinigung
HD-Reinigung gemäß den Anforderungen des Merkblattes
ATV-DVWK-M 197
Die Hochdruckreinigung ist im zeitlichen Zusammenhang
mit der TV Inspektion auszuführen. Der Zeitvorlauf muss
auf die Betriebssituation abgestimmt und so gewählt
werden, dass einerseits neuerliche Verschmutzungen
nicht stattfinden und andererseits die Objektwandungen
soweit abgetrocknet sind, dass störende Reflexionen
vermieden werden. Im Regelfall sollte der Zeitvorlauf
nicht mehr als 48 Stunden betragen. Die Intensität der
Reinigung ist so zu wählen, dass alle lösbaren
Verschmutzungen und Ablagerungen vollständig entfernt
werden und eine umfängliche Inspektion der
Objektwandungen möglich ist.
Spülfahrzeug mit folgenden Mindestanforderungen:
Für Haltungen DN 200 bis DN 800:
Fassungsvermögen: 10 bis 12 m³
Luftdurchsatz Vakuumanlage 1.200 bis 1.500 m³/h
Saugschläuche: DN 10 bis DN 125
Länge Spülschläuche: >120 m
Pumpenleistung: ca. 320 l/min
Pumpenausgangsdruck: 150 bar
Druck unmittelbar vor Düse 80 bis 100 bar
Für Haltungen ab DN 900:
Fassungsvermögen: 14 bis 15 m³
Luftdurchsatz Vakuumanlage 1.200 bis 1.500 m³/h
Saugschläuche: DN 125 bis DN 150
Länge Spülschläuche: >120 m
Pumpenleistung: ca. 320 bis 450 l/min
Pumpenausgangsdruck: 150 bis 180 bar
Druck unmittelbar vor Düse 80 bis 100 bar
In die Einheitspreise einzurechnen sind:
Gestellung des Reinigungs-Systems einschließlich
Wasserbeschaffung, Räumguttransport, Entleerung,
Reinigung, Betriebsstoffe und Zubehör sowie
fachmännisch geschultem Bedienungs- und
Sicherheitspersonal.
Einschließlich aller erforderlichen Nebenarbeiten wie:
Ein- und Umsetzen des Reinigungs-Systems, Öffnen und
Schließen der Inspektionsöffnungen, vorhalten und
aufstellen der erforderlichen Sicherungsmaßnahmen am
Einsatzort, betätigen und stellen von Seilwinden und
einfädeln der Zugseile in die Haltungen,
Sicherheitsvorkehrungen für Arbeiten im Kanal, An- und
Abfahrt sowie Spesen für das Bedienungspersonal.
Die im Kanal eingesetzten Techniken müssen den
einschlägigen bekannten Vorschriften und den
Unfallverhütungsvorschriften (UVV) entsprechen.

*Hinweis*
Inspektion
Optische Inspektion gemäß den Anforderungen des
Merkblatt DWA-M 149-5.
Schadensbeschreibung gemäß DIN EN 13508 und den
Empfehlungen des Merkblatt DWA-M 149-2.
Die Daten sind auf einem digitalen Datenträger (SSD,
HDD) nach Vorgabe des AG gemäß den Merkblättern DWA-M
149-5 und DWA-M 150 im XML Formattyp B bzw. im ISYBAU-
Austauschformat XML-2006 gemäß "Arbeitshilfen Abwasser"
zu übergeben.
Der Datenträger wird Eigentum des AG.
Die Aufzeichnungen sind objektweise abzuspeichern. Die
Nummerierungssystematik muss mit den Angaben des AN
übereinstimmen. Während der gesamten TV-Inspektion ist
eine konsequent einheitliche Schadensbeschreibung zu
gewährleisten. Stellt sich bei der Überprüfung der
Datensätze heraus, dass diese fehlerhaft sind oder
nicht mit der geforderten Leistung oder anderen Angaben
übereinstimmen, wird der AN für die daraus entstehenden
Kosten (auch für die der erneuten Überprüfung) haftbar
gemacht.
Der Operator muss über hinreichende Fachkenntnisse
verfügen und mindestens 1 Jahr als Kameraführer tätig
sein. Die Fachkenntnisse müssen durch regelmäßige Fort-
und Weiterbildungsmaßnahmen aktuell gehalten werden. Es
dürfen nur Operatoren eingesetzt werden, die von der
Bauleitung genehmigt wurden.
In die Einheitspreise einzurechnen sind:
Gestellung einer TV-Inspektionseinheit mit einer Dreh-
und Schwenkkopfkamera, Antriebseinheit,
Energieversorgung und Steuereinheit einschließlich
Zubehör und Betriebsstoffe sowie fachmännisch
geschultem Bedienungs- und Sicherheitspersonal.
Einschließlich aller erforderlichen Nebenarbeiten wie:
Ein- und Umsetzen des TV-Inspektions-Systems, Öffnen
und Schließen der Inspektionsöffnungen, vorhalten und
aufstellen der erforderlichen Sicherungsmaßnahmen am
Einsatzort, betätigen und stellen von Seilwinden und
einfädeln der Zugseile in die Haltungen,
Sicherheitsvorkehrungen für Arbeiten im Kanal, An- und
Abfahrt sowie Spesen für das Bedienungspersonal.
Die im Kanal eingesetzten Techniken müssen den
einschlägigen bekannten Vorschriften und den
Unfallverhütungsvorschriften (UVV) entsprechen. Um die
Einhaltung der Anforderungen zu gewährleisten, muss die
Inspektionseinheit die Bedingungen der DWA-M 149-5
erfüllen. Der Ex-Schutz (Zone 1) ist nachzuweisen.
Ansonsten sind erhöhte Anforderungen an die ständige
Prüfung der Umgebungsluft und ggf. Kanalbelüftung zu
stellen. Neben den ATEX-Richtlinien ist die DIN VDE
0165 zu berücksichtigen.
Grundsätzlich soll gegen die Fließrichtung gefahren
werden, um so einen besseren Einblick in die Stutzen zu
erhalten.
Bei Nichtbeachten der vorstehenden Angaben behält sich
der AG vor, die nicht der Ausschreibung entsprechend
untersuchten Abschnitte auf Kosten des AN wiederholen
zu lassen. Die Abrechnung erfolgt von Schachtmitte zu
Schachtmitte. Abrechnungsbasis ist nur der tatsächlich
gefahrene und einmalig dokumentierte laufende Meter.
Die Anerkennung aller Zulagen erfolgt nur nach
vorheriger Abstimmung mit der Bauleitung.

*Hinweis*
optische Dokumentation
Die optische Dokumentation von Kanalhaltungen und
Anschlussleitungen erfolgt durch Filmdarstelllung
(digitales Bildsignal) in axialer Richtung.
Die optische Dokumentation der Bauwerke erfolgt durch
die Aufnahme von Einzelbildern der Feststellungen oder
durch Filmdarstelllung (digitales Bildsignal) in
axialer Richtung.

**3.3.6.01 Inspektion in Kanalhaltungen bis DN 1.600 Abnahmeinspektion**
Inspektion als Zustandserfassung gemäß SüwVO Abw NRW
bzw. als Abnahmeinspektion nach Abschluss aller
Arbeiten in begehbaren Kanalhaltungen bis DN 1.600
durchführen.
Inspektion gemäß Vorbemerkungen: Inspektion.
Indirekte optische Inspektion mittels ferngesteuerter
Inspektionstechnik mit direkter Steuerung,
einschließlich Auswertung, optischer Dokumentation,
Gestellung der Fahrzeuge, An- und Abfahrt, fachmännisch
geschultem Bedienungs- und Sicherungspersonal,
Verkehrs- und Arbeitsplatzsicherung sowie aller
Nebenarbeiten, Betriebsstoffe, Rüstarbeiten und
Zubehör.
Die Abrechnung der Leistung erfolgt in Einzellängen, je
Haltung von Schachtmitte zu Schachtmitte.
Dokumentation einfach in Papierform sowie digital auf
dem Datenträger inkl. Zustandsbefahrung und Daten im
Austauschformat nach Vorgabe des AG nach dem Merkblatt
DWA-M 150 oder im ISYBAU-Austauschformat XML-2006.
Menge: 60,000 m

**3.3.6.02 Inspektion in Sonderbauwerken, Tiefe bis 3,00 m Abnahmeinspektion**
Inspektion als Zustandserfassung gemäß SüwVO Abw NRW
bzw. als Abnahmeinspektion nach Abschluss aller
Arbeiten in Sonderbauwerken, Nennweite 2.500 x 3.750,
durchführen.
Inspektion gemäß Vorbemerkungen: Inspektion.
Direkte optische Inspektion mittels Begehung unter
Verwendung geeigneter Kamera- und Beleuchtungssysteme
und unter besonderer Beachtung der Arbeitssicherheit
und des Gesundheitsschutzes einschließlich
Dokumentation, Gestellung der Fahrzeuge, An- und
Abfahrt, fachmännisch geschultem Bedienungs- und
Sicherungspersonal, Verkehrs- und Arbeitsplatzsicherung
sowie aller Nebenarbeiten, Betriebsstoffe, Rüstarbeiten
und Zubehör.
Die Abrechnung der Leistung erfolgt je Schachtbauwerk
mit einer Bauwerkstiefe von 3,00 m.
Dokumentation einfach in Papierform sowie digital auf
dem Datenträger inkl. Zustandsbefahrung und Daten im
Austauschformat nach Vorgabe des AG nach dem Merkblatt
DWA-M 150 oder im ISYBAU-Austauschformat XML-2006.
Menge: 1,000 m

**3.3.6.03 Dichtheitsprüfung von Rohrmuffen DN 1.400**
Dichtheitsprüfung gemäß DIN EN 1610 und den Vorgaben
des Arbeitsblattes DWA-A 139 nach Abschluss aller
Arbeiten in begehbaren Kanalhaltungen DN 1.400
durchführen.
Prüfung der Rohrmuffen mit Luftüberdruck
(Verfahren "LC"):
Dichtheitsprüfung einschließlich Abdichten und Sichern
der zu Prüfenden Kanalhaltung, Dokumentation,
Gestellung der benötigten Geräte, An- und Abfahrt,
fachmännisch geschultem Bedienungs- und
Sicherungspersonal, Verkehrs- und Arbeitsplatzsicherung
sowie aller Nebenarbeiten, Betriebsstoffe, Rüstarbeiten
und Zubehör.
Die Abrechnung der Leistung erfolgt in Einzellängen, je
Haltung von Schachtmitte zu Schachtmitte.
Prüfdruck p0:  10 kPa
Max. Druckabfall ?p: 1,5 kPa
Beruhigungszeit t: DN/100 min, mindestens 2 min
Prüfzeit:  0,01354 x DN min
Die Prüfzeit wird auf die nächste höhere Minute
aufgerundet.
Der Grundwasserstand über Rohrsohle muss dokumentiert
werden. Je 10 cm Grundwasserstand ü. Rohrsohle muss der
Prüfdruck um 1 kPa erhöht werden. Max. Prüfdruck 20 kPa

Die Prüfung ist mit einer computergesteuerten Anlage
durchzuführen. Über die Prüfung ist ein Prüfprotokoll
mit einem Zeit-Druck-Diagramm zu erstellen und in
zweifacher Ausfertigung vorzulegen.
Sollten die Prüfungen kein befriedigendes Ergebnis
bringen, gehen die Kosten für weitere Prüfungen zu
Lasten des AN.
Der AG ist vor Prüfungsbeginn rechtzeitig zu
informieren.
Menge: 1,000 St

**3.3.6.04 Dichtheitsprüfung von Kanalhaltungen DN 1.400**
Dichtheitsprüfung gemäß DIN EN 1610 und den Vorgaben
des Arbeitsblattes DWA-A 139 nach Abschluss aller
Arbeiten in begehbaren Kanalhaltungen DN 1.400
durchführen.
Prüfung der Haltung mit Luftüberdruck
(Verfahren "LC"):
Dichtheitsprüfung einschließlich Abdichten und Sichern
der zu Prüfenden Kanalhaltung, Dokumentation,
Gestellung der benötigten Geräte, An- und Abfahrt,
fachmännisch geschultem Bedienungs- und
Sicherungspersonal, Verkehrs- und Arbeitsplatzsicherung
sowie aller Nebenarbeiten, Betriebsstoffe, Rüstarbeiten
und Zubehör.
Die Abrechnung der Leistung erfolgt in Einzellängen, je
Haltung von Schachtmitte zu Schachtmitte.
Prüfdruck p0:  10 kPa
Max. Druckabfall ?p: 1,5 kPa
Beruhigungszeit t: DN/100 min, mindestens 2 min
Prüfzeit:  0,01354 x DN min
Die Prüfzeit wird auf die nächste höhere Minute
aufgerundet.
Der Grundwasserstand über Rohrsohle muss dokumentiert
werden. Je 10 cm Grundwasserstand ü. Rohrsohle muss der
Prüfdruck um 1 kPa erhöht werden. Max. Prüfdruck 20 kPa

Die Prüfung ist mit einer computergesteuerten Anlage
durchzuführen. Über die Prüfung ist ein Prüfprotokoll
mit einem Zeit-Druck-Diagramm zu erstellen und in
zweifacher Ausfertigung vorzulegen.
Sollten die Prüfungen kein befriedigendes Ergebnis
bringen, gehen die Kosten für weitere Prüfungen zu
Lasten des AN.
Der AG ist vor Prüfungsbeginn rechtzeitig zu
informieren.
Menge: 25,000 m

**3.3.6.05 Dichtheitsprüfung von Kanalhaltungen DN 1.600**
Dichtheitsprüfung gemäß DIN EN 1610 und den Vorgaben
des Arbeitsblattes DWA-A 139 nach Abschluss aller
Arbeiten in begehbaren Kanalhaltungen DN 1.600
durchführen.
Prüfung der Haltung mit Luftüberdruck
(Verfahren "LC"):
Dichtheitsprüfung einschließlich Abdichten und Sichern
der zu Prüfenden Kanalhaltung, Dokumentation,
Gestellung der benötigten Geräte, An- und Abfahrt,
fachmännisch geschultem Bedienungs- und
Sicherungspersonal, Verkehrs- und Arbeitsplatzsicherung
sowie aller Nebenarbeiten, Betriebsstoffe, Rüstarbeiten
und Zubehör.
Die Abrechnung der Leistung erfolgt in Einzellängen, je
Haltung von Schachtmitte zu Schachtmitte.
Prüfdruck p0:  10 kPa
Max. Druckabfall ?p: 1,5 kPa
Beruhigungszeit t: DN/100 min, mindestens 2 min
Prüfzeit:  0,01354 x DN min
Die Prüfzeit wird auf die nächste höhere Minute
aufgerundet.
Der Grundwasserstand über Rohrsohle muss dokumentiert
werden. Je 10 cm Grundwasserstand ü. Rohrsohle muss der
Prüfdruck um 1 kPa erhöht werden. Max. Prüfdruck 20 kPa

Die Prüfung ist mit einer computergesteuerten Anlage
durchzuführen. Über die Prüfung ist ein Prüfprotokoll
mit einem Zeit-Druck-Diagramm zu erstellen und in
zweifacher Ausfertigung vorzulegen.
Sollten die Prüfungen kein befriedigendes Ergebnis
bringen, gehen die Kosten für weitere Prüfungen zu
Lasten des AN.
Der AG ist vor Prüfungsbeginn rechtzeitig zu
informieren.
Menge: 35,000 m

**3.3.6.06 Dichtheitsprüfungen von Sonderbauwerken, Tiefe bis 3,00 m**
Dichtheitsprüfung gemäß DIN EN 1610 und den Vorgaben
des Arbeitsblattes DWA-A 139 nach Abschluss aller
Arbeiten in  Sonderbauwerken, Nennweite 2.500 x 3.750,
durchführen.
Prüfung der Schachtbauwerke mit Wasser (Verfahren "W"):
Dichtheitsprüfung einschließlich Abdichten und Sichern
der Haupt- und Anschlussleitungen, Gestellung der
benötigten Geräte, An- und Abfahrt, fachmännisch
geschultem Bedienungs- und Sicherungspersonal,
Verkehrs- und Arbeitsplatzsicherung sowie aller
Nebenarbeiten, Betriebsstoffe, Rüstarbeiten und
Zubehör.
Die Abrechnung der Leistung erfolgt je Schachtbauwerk
mit einer Bauwerkstiefe von 3,00 m.
Nach Füllung der Schachtbauwerke ist eine
Vorbereitungszeit von 1h erforderlich. Die anschl.
Prüfdauer beträgt 30 ± 1 min.
Der Prüfdruck entspricht der Füllhöhe bis Oberkannte
Schachthals bzw. Abdeckplatte.
Die max. Wasserzugabemenge für zementgebundene
Auskleidungen beträgt 0,40 l/m² in 30 min, für alle
anderen Werkstoffe gilt 0,30 l/m² in 30 min.
Die max. Wasserzugabemenge wird je m² benetzte
Innenfläche bestimmt.
Die Prüfung ist mit einer computergesteuerten Anlage
durchzuführen. Über die Prüfung ist ein Prüfprotokoll
mit einem Zeit-Druck-Diagramm zu erstellen und in
zweifacher Ausfertigung vorzulegen.
Sollten die Prüfungen kein befriedigendes Ergebnis
bringen, gehen die Kosten für weitere Prüfungen zu
Lasten des AN.
Der AG ist vor Prüfungsbeginn rechtzeitig zu
informieren.
Menge: 1,000 St

#### Titel 3.4 Niederschlagswasserbehandlungsanlage

##### Untertitel 3.4.1 Wasserhaltung, Grundwasserabsenkung

*Hinweis*
Wasserhaltung, Grundwasserabsenkung
Der Auftragnehmer hat Umfang, Leistung, Wirkungsgrad
und Sicherheit der Wasserhaltungsanlagen dem
vorgesehenen Zweck entsprechend nach den Angaben des
Auftraggebers zu hydrologischen und geologischen
Verhältnissen zu bemessen.
Der Auftragnehmer hat den Nachweis zu führen, dass die
vorgesehene Anlage geeignet und ausreichend ist.
Insbesondere sind anzugeben:
 - allgemeine Anordnung der Anlage,
 - Pumpensümpfe, Dränagen oder Brunnen nach Art, Lage,
Höhe und Tiefe,
 - Standort und Leistung der Pumpen,
 - Energiebedarf und Energiequelle,
 - Lage, Länge und Durchmesser der Rohrleitungen,
 - Art der Überwachung und Dokumentation,
 - vorgesehene Sicherheitsmaßnahmen wie
Notstromaggregate, Ersatzpumpen, Bereitschaftsdienst
und Alarmanlagen.
Grundsätzliche Abweichungen hiervon sind nur mit
Zustimmung des Auftraggebers zulässig.

*Hinweis*
Fördern und Ableiten des Wassers
Die Menge des geförderten Wassers und dessen Gehalt an
absetzbaren Stoffen sind zu ermitteln. Das geförderte
Wasser ist visuell und nach Geruch zu prüfen. Die
Ergebnisse sind zu dokumentieren.
Das Fördern und Ableiten des Grund- bzw.
Schichtenwassers hat so zu erfolgen, dass keinerlei
Erd- oder Sandmassen in den Vorfluter eingeleitet
werden, die erforderlichen Absetzbecken sind
einzukalkulieren. Flutleitungen sind, wenn
erforderlich, im Verkehrsraum zu überbrücken, so dass
der Verkehr ungehindert über/unter diese hinweg geführt
werden kann.
Das Fördern und Ableiten erfolgt ausschließlich nach
Abnahme der Bauüberwachung des AG.

*Hinweis*
Genehmigung
Die Anträge für die erforderliche Genehmigung zur
Entnahme von Grund- bzw. Schichtenwasser und zur
Einleitung des Wassers in einen Vorfluter
einschließlich aller erforderlichen Unterlagen nach dem
Landeswassergesetz hat der AN unverzüglich nach
Auftragserteilung aufzustellen und in Abstimmung mit
dem Auftraggeber genehmigungsfähig den zuständigen
Prüfbehörden zu übergeben. Die Kosten für das
Aufstellen der Anträge sind in die Einheitspreise
einzurechnen.
Die Genehmigungsgebühren werden dem AN gegen einen
entsprechenden Nachweis erstattet.
Anfallende Gebühren für das Einleiten des Wassers
werden dem Auftragnehmer auf Nachweis erstattet.

*Hinweis*
Vorflut
Als Vorfluter für das geförderte Grund- bzw.
Schichtenwasser dient der vorh. Sandfang bzw. die
Niers.
Die Einleitestelle ist in unmittelbarer Nähe bzw. je
nach Lage im Baufeld bis zu ca. 40 m von der
Entnahmestelle entfernt.

*Hinweis*
Kalkulation und Abrechnung der Leistung
Bei der Kalkulation der Wasserhaltung zur Herstellung
der Kanalhaltungen und der Bauwerke ist zu
berücksichtigen, dass die maßgebende Absenktiefe aus
dem arithmetischen Mittel der Absenktiefen des
Bauabschnittes errechnet wird.
Diese Absenktiefe gilt für die gesamte Kanalhaltung.
Die Absenktiefen werden ab Oberkante Grundwasserstand
vor Inbetriebnahme der Wasserhaltung bis 0,50 m unter
der Aushubsohle der Kanalhaltung gemessen.
Gemäß VOB, DIN 18305, wird bei den Leitungsgräben nach
Längenmaß (Achslängen) abgerechnet. Das bedeutet, dass
die Länge der Wasserhaltung bzw. der Kanalhaltung bei
der Abrechnung der Wasserhaltung zugrunde gelegt
werden.

*Hinweis*
Ausführung der Wasserhaltung
Die Wasserhaltungspositionen sind Bedarfspositionen.
Vor Beginn der Wasserhaltungsarbeiten ist der
Wasserstand zusammen mit der Bauüberwachung des AG an
den vorhandenen / neu hergestellten
Grundwassermessstellen festzustellen und aufzumessen.
Es wird ausdrücklich darauf hingewiesen, dass die
Bauwerke während der Bauzeit gegen Aufschwimmen bei
Ansteigen des Wasserspiegels infolge Aussetzen der
Wasserhaltung zu sichern sind. Die vom AN vorgesehenen
Sicherheitsmaßnahmen bedürfen der Genehmigung der
Bauüberwachung des AG. Eine besondere Kostenvergütung
erfolgt nicht. Der AN hat das einwandfreie
Funktionieren der Sicherheitsmaßnahmen zu gewährleisten
und ist für eintretende Schäden infolge Versagens der
Sicherheitsvorkehrungen haftbar.
Die Wasserhaltungs- und Baugrubensicherungsmaßnahmen
des AN für die einzelnen Bauteile dürfen vom AN erst
eingeschränkt oder beendet werden, wenn die
Vertragsarbeiten diese Maßnahmen nicht mehr erfordern,
die Baukörper die erforderliche Festigkeit aufweisen
und für das Bauwerk eine 1,1-fache Sicherheit (nur aus
dem Eigengewicht des Bauwerkes) gegen Auftrieb besteht,
diese Sicherheit gegenüber der Bauüberwachung des AG
schriftlich nachgewiesen worden ist und von der
Bauüberwachung des AG eine schriftliche Zustimmung
vorliegt.

*Hinweis*
Dichtwand und Wasserhaltung - 4. BA

**3.4.1.01 Erschütterungsmessung gemäß DIN 4150-3, 4. BA**
Erschütterungsmessungen nach DIN 4150-3 zur Überwachung
der vorh. Wohnbebauung im Zuge des Einbringens und
Ziehens der Spundwanddielen durchführen.

Vorh. Wohnbebauung 2,5-geschossig:
 - Loestraße Haus-Nr. 3
 - Loestraße Haus-Nr. 11
 - Loestraße Haus-Nr. 13
 - Loestraße Haus-Nr. 15
Menge: 1,000 Psch

**3.4.1.02 Provisorische Dichtwand aus Spundwanddielen herst., 4. BA**
Senkrechter Spundwandverbau gemäß DIN 18303 und
DIN 4124 als senkrechter Normverbau von Leitungsgräben
und Baugruben sowie als provisorische Dichtwand zum
Freihalten der Baugrube zur Herstellung der
Niederschlagswasserbehandlungsanlage im 4. Bauabschnitt
von Grund- bzw. Schichtenwasser entsprechend
den statischen und konstruktiven Erfordernissen im
Bereich des vorh. Regenrückhaltebeckens herstellen,
vorhalten und nach Abschluss der Arbeiten entfernen.
Spundwandverbau in Anlehnung DIN 4124, Abschnitt 8.
Die konstruktive Bearbeitung und das Aufstellen des
Standsicherheitsnachweis werden gesondert vergütet.
Entwurf und Ausführung nach DIN EN 12063, mit
werkseitig gedichtetem Schloss einschließlich aller
erf. Gurtungen, Aussteifungen und Eckausbildungen.
Die Spundwanddielen sind mittels erschütterungsfreiem
Pressverfahren in Böden der Homogenbereiche B2, B3 und
B4 nach Angabe des AG einzubringen.
Für die Vorplanung sollte von einer Länge der
Spundwände von mindestens 10,00 m ausgegangen werden.
Abgerechnet wird nach der Fläche der Spundwanddielen.

Aushubtiefe  bis ca. 6,50 m
Baugruben-/Leitungsgrabenbreite ca. 7,00 m i.L.
Baugruben-/Leitungsgrabenlänge ca. 14,00 m i.L.
Menge: 450,000 m2

**3.4.1.03 Auflockerungsbohrungen, Zulage**
Zulage für die Durchführung einer Einbringungshilfe der
Spundwanddielen mittels Auflockerungsbohrungen in Böden
der Homogenbereiche B2, B3 und B4 nach Angabe des AG.
Als Zulage zur Pos. 3.4.1.02.
Menge: 45,000 m

**3.4.1.04 Verbleib der Spundwanddielen im Boden, Zulage**
Zulage für den Verbleib der Spundwanddielen im Boden.
Abgerechnet wird nach der Fläche der Spundwanddielen.
Als Zulage zur Pos. 3.4.1.02.
Menge: 200,000 m2

**3.4.1.05 Unterwasserbeton nach DIN EN 206-1 einbauen**
Unterwasserbeton nach DIN EN 206-1 und DIN 1045 der
Überwachungsklasse 2 liefern und gemäß DIN 18331 für
die Herstellung der Unterwasserbetonsohle innerhalb der
Baugruben fachgerecht einbauen und profilieren.
Das Bauwerk wird den Expositionsklassen XC2, XF3
zugeordnet.
Der Beton ist mit einem Zement mit hohem
Sulfatwiderstand (HS-Zement) herzustellen.
Größtkörn: 32 mm
Mindestgehalt an Zement und Flugasche > 350 kg/m3
Betonfestigkeitsklasse: C35/45
Dicke Unterwasserbetonsohle: bis ca. 2,50 m.
Neigung Unterwasserbetonsohle: bis ca. 10 %.
Der Einbau des Betons der Überwachungsklasse 2 ist
gemäß DIN 1045-3 durch eine dafür anerkannte
Überwachungsstelle überwachen zulassen. Die Kosten
hierfür sind in diese Position einzukalkulieren.
Einbau in Einzelmengen.
Menge: 225,000 m3

**3.4.1.06 Unterwasserbeton reinigen**
Ausgehärteten Unterwasserbeton der Pos. 3.4.1.05. nach
dem Abpumpen des Wassers an der Oberfläche gründlich
von sämtlichen Boden-, Schlick- oder Schlammresten
reinigen.
Das anfallende Material ist umweltgerecht zu entsorgen.
Das Abpumpen des Wassers innerhalb der Baugrube wird
gemäß nachfolgender Pos. vergütet.
Menge: 100,000 m2

**3.4.1.07 Wasserhaltung innerhalb der Baugrube 4. BA durchführen**
Offene Wasserhaltung gemäß DIN 18305 Wasserhaltung zum
Freihalten der Baugrube zur Herstellung der
Niederschlagswasserbehandlungsanlage im 4. Bauabschnitt
von Grund- bzw. Schichtenwasser sowie zum schadlosen
Ableiten des geförderten Wassers komplett herstellen,
betreiben und wieder abbauen. Die Anlage ist nach den
geologischen und hydrologischen Verhältnissen zu
bemessen, betriebsbereit aufzubauen, vorzuhalten, zu
betrieben, umzubauen bzw. umzusetzen und wieder
abzubauen.
Wasserhaltung für:
 - Baugrube in wasserdichter Trogbauweise und mit
 wasserdichter Sohle aus Unterwasserbeton.
 Fläche innerhalb der Dichtwand ca. 100 m2
 - OK Spundwand:  ca. 16,60 m NHN
 - OK Auffüllung:  ca. 16,50 m NHN
 - Gründungssohle RBA:  ca. 13,00 m NHN
 - Aushubsohle der Baugrube  ca. 10,00 m NHN

Wasserhaltung im Schwerkraftverfahren mittels
mehrerer Tiefenbrunnen (Schwerkraftbrunnen).
Für die offene Wasserhaltung sind  innerhalb der
Dichtwand, im Bereich der wasserdichten Sohle
Pumpensümpfe anzuordnen. Der Mehraufwand für die
Herstellung der Pumpensümpfe im Zuge des Einbaus des
Unterwasserbeton sind in dieser Position mit
einzukalkulieren.
Das Absenken unterhalb des Grundwasserspiegels bzw. das
Leerpumpen der Baugrube darf erst nach dem Aushärten
des Unterwasserbetons erfolgen.
In die Pumpensümpfe sind Tauchpumpen einzustellen.
In den Einheitspreis ist die Bemessung, das Einrichten,
Vorhalten, Betreiben und Abbauen mehrerer
Wasserhaltungsanlagen einschließlich Herstellen und
Rückbau der Bohrung und Brunnen sowie die Gestellung
der Betriebsstoffe und -mittel und des
Bedienungspersonals einzurechnen.

Die Wasserhaltung ist derartig einzurichten und zu
betreiben, dass alle Bauwerke und Rohrleitungen in
trockener Baugrube unter Kontrolle hergestellt werden
können.
Die Abrechnung erfolgt unabhängig der Anzahl der erf.
Brunnen und der Einsatzdauer.
Menge: 1,000 Psch

**3.4.1.08 Konstruktive Bearbeitung Baugrube, 4. Bauabschnitt**
Pauschale für die konstruktive Bearbeitung der gesamten
Baugrube (Dichtwand aus Spundwanddielen der Pos.
3.4.1.02. inkl. Gurtungen und Aussteifungen,
Unterwasserbeton der Pos. 3.4.1.05. etc.)
einschließlich Aufstellen des erf.
Standsicherheitsnachweis in 3-facher Ausfertigung.

OK Spundwand:  16,60 m NHN
OK Auffüllung:  16,50 m NHN
Gründungssohle RBA:  ca. 13,00 m NHN
Aushubsohle der Baugrube  ca. 10,00 m NHN

Grundwassergleichen: 16,10 m NHN
Nierspegel HQ2: 16,41 m NHN
Nierspegel MQ:  15,40 m NHN
Menge: 1,000 Psch

##### Untertitel 3.4.2 Baugruben und Leitungsgräben

*Hinweis*
Anmerkung: Baugruben
Das Lösen, Laden, Fördern und Einbauen der Bodenmassen
für die Herstellung der Baugruben wird nach Raummaß
gemäß VOB/C DIN 18300 abgerechnet.
Das Einbauen, Vorhalten und Beseitigen des
erforderlichen Verbaus wird gemäß VOB/C DIN 18303 nach
Flächenmaß abgerechnet.
Bei der Kalkulation der Baugruben für die Herstellung
der Sonderbauwerke sowie der zugehörigen Kanalhaltungen
ist zu berücksichtigen, dass die maßgebende
Baugrubentiefe bzw. Verbautiefe aus dem arithmetischen
Mittel der Baugrubentiefen, die am Sonderbauwerk
gemessen werden, errechnet wird.
Diese Tiefe gilt für die gesamte Baugrube bzw. Verbau.
Die Baugrubentiefen werden ab Oberkante der
tatsächlichen Ausschachtungsebene (Geländeanfüllung
16,50 m NHN) bis zur Unterkante der Bettungsschicht
bzw. bei Fehlen der Bettungsschicht bis zur
Auflagerfläche des Sonderbauwerkes gemessen.
Die Verbautiefen werden von der Oberkante des Verbaus
(Oberkannte der Ausschachtungsebene zzgl. 0,10 m) bis
zur Grabensohle (Sichtfläche) gemessen.
Für die Baugruben gelten die in der DIN EN 1610,
Abschnitt 6 und dem Arbeitsblatt DWA-A 139 angegebenen
Arbeitsräume und Mindestbreiten.
Bei der Abrechnung der Erd- und Verbauarbeiten wird die
Sohlfläche der Baugrube inkl. der erforderlichen
Mindestbreiten mit senkrechten Wänden zugrunde gelegt.
Vorhandene Leitungen für die Ver- und Entsorgung, die
die Leitungsgräben kreuzen sind in Betrieb und dürfen
nicht unterbrochen werden. Die Leitungen müssen
aufgehängt oder in geeigneter Weise gesichert werden.

*Hinweis*
Anmerkung: Kanalhaltungen
Das Lösen, Laden, Fördern und Einbauen der Bodenmassen
für die Herstellung der Leitungsgräben wird nach
Längenmaß in Anlehnung an die VOB/C DIN 18306
abgerechnet.
Das Einbauen, Vorhalten und Beseitigen des
erforderlichen Verbaus wird gemäß VOB/C DIN 18303 nach
Flächenmaß abgerechnet.
Bei der Kalkulation der Leitungsgräben zur Herstellung
der Kanalhaltungen sowie der zugehörigen
Schachtbauwerke ist zu berücksichtigen, dass die
maßgebende Grabentiefe bzw. Verbautiefe aus dem
arithmetischen Mittel der Grabentiefen, die an den
Bauwerken gemessen werden, errechnet wird.
Diese Tiefe gilt für den gesamten Leitungsgraben bzw.
Verbau der jeweiligen Kanalhaltung.
Die Grabentiefen werden ab Oberkante der tatsächlichen
Ausschachtungsebene (Geländeanfüllung 16,50 m NHN) bis
zur Unterkante der Bettungsschicht bzw. bei Fehlen der
Bettungsschicht bis zur Auflagerfläche des Rohres
gemessen.
Die Verbautiefen werden von der Oberkante des Verbaus
(Oberkannte der Ausschachtungsebene zzgl. 0,10 m) bis
zur Grabensohle (Sichtfläche) gemessen.
Für die Leitungsgräben gelten die in der DIN EN 1610,
Abschnitt 6 und dem Arbeitsblatt DWA-A 139 angegebenen
Arbeitsräume und Mindestbreiten.
Bei der Abrechnung der Erd- und Verbauarbeiten werden
die Achslängen der Kanalhaltungen von Mitte Schacht bis
Mitte Schacht sowie die erforderlichen Mindestbreiten
mit senkrechten Wänden zugrunde gelegt.
Vorhandene Leitungen für die Ver- und Entsorgung, die
die Leitungsgräben kreuzen sind in Betrieb und dürfen
nicht unterbrochen werden. Die Leitungen müssen
aufgehängt oder in geeigneter Weise gesichert werden.

**3.4.2.01 Baugruben herstellen, Tiefe bis 6,50 m Homogenbereiche B2 und B3**
Baugruben in Böden der Homogenbereiche B2 und B3 nach
Angabe des AG in der erf. Breite nach DIN EN 1610 und
dem Arbeitsblatt DWA-A 139 herstellen und nach
Abschluss der Arbeiten wieder verfüllen und verdichten.
Ausführung der Baugruben:
Baugruben für die Herstellung von Sonderbauwerken aus
Betonfertigteilen sowie der zugehörigen Kanalhaltungen.
Baugrubentiefe  bis ca. 6,50 m
Baugrubenbreite ca. 7,00 m i.L.
Baugrubenlänge ca. 14,00 m i.L.
Baugrubenverbau: Verbau nach DIN 4124,
  Abschnitt 8

Die Baugrubensohle ist gleichmäßig im vorgeschriebenen
Gefälle herzurichten, zu profilieren und zu verdichten.
Die Aushubmassen sind für den Wiedereinbau im Bereich
der Baustelle sicher zu lagern, in Abhängigkeit der
örtlichen Gegebenheiten ist zu berücksichtigen, dass
der Aushub ggf. nicht direkt neben der Baugrube
gelagert werden kann, sondern innerhalb der Baustelle
transportiert werden muss. Die erforderlichen
Transporte sind einzukalkulieren.
Eingeschlossen ist der lagenweise Einbau und das
Verdichten der Bettungsschichten, der Leitungszone und
der Hauptverfüllung gemäß DIN EN 1610 und dem
Arbeitsblatt DWA-A 139 in Lagen von max. 30 cm.
Die Lieferung der Austauschböden wird gesondert
vergütet.
Hierfür maßgebend sind die Zusätzlichen Technischen
Vertragsbedingungen und Richtlinien für Aufgrabungen in
Verkehrsflächen (ZTV A-StB 12).
Die Verdichtung wird mit Rammsondierungen überprüft.
Die Baugrube gilt als ausreichend verdichtet, wenn für
je 10 cm Eindringtiefe mindestens 12 Schläge benötigt
werden (leichte Rammsonde, Spitzendurchmesser 3,5 cm).
Die angegebene und für die Abrechnung maßgebenden
Aushubmassen werden gemäß Anmerkung: Baugruben
berechnet.
In den einzelnen Positionen ist jeweils der Preis für
die gesamte Tiefe einzusetzen. Abgerechnet werden die
Baugruben mit senkrechten Grubenwänden.
Aushub und Wiedereinbau in Einzelmassen.
Menge: 775,000 m3

**3.4.2.02 Bodenaushub unter Grundwassereinfluss, Zulage Homogenbereiche B2 und B3**
Zulage für den Aushub der Baugrube gemäß Pos. 3.4.2.01.
unter Grundwassereinfluss.
Als Zulage zur Pos. 3.4.2.01.
Menge: 625,000 m3

**3.4.2.03 Leitungsgräben herst., Druckrohre DA 63, Tiefe bis 1,25 m**
Leitungsgräben in Böden der der Homogenbereiche B2 nach
Angabe des AG in der erf. Breite nach DIN EN 1610 und
dem Arbeitsblatt DWA-A 139 herstellen und nach
Abschluss der Arbeiten wieder verfüllen und verdichten.
Ausführung des Leitungsgrabens:
Leitungsgräben für die Herstellung von
Druckrohrleitungen aus Vollwanddruckrohren DA 63 PE
100-RC in offener Bauweise, ohne Sandbett.
Grabentiefe:  bis 1,25 m
Grabenbreite:  OD + 0,40 m bzw.
  Mindestgrabenbreite gemäß
  DIN EN 1610.

Die Schachtbaugruben werden in der Achse durchgemessen.
Die Grabensohle ist gleichmäßig im vorgeschriebenen
Gefälle herzurichten, zu profilieren und zu verdichten.
Die Aushubmassen sind für den Wiedereinbau im Bereich
der Baustelle sicher zu lagern, in Abhängigkeit der
örtlichen Gegebenheiten ist zu berücksichtigen, dass
der Aushub ggf. nicht direkt neben dem Leitungsgraben
gelagert werden kann, sondern innerhalb der Baustelle
transportiert werden muss. Die erforderlichen
Transporte sind einzukalkulieren.
Eingeschlossen ist der lagenweise Einbau und das
Verdichten der Bettungsschichten, der Leitungszone und
der Hauptverfüllung gemäß DIN EN 1610 und dem
Arbeitsblatt DWA-A 139 in Lagen von max. 30 cm.
Die Lieferung der Austauschböden wird gesondert
vergütet.
Hierfür maßgebend sind die Zusätzlichen Technischen
Vertragsbedingungen und Richtlinien für Aufgrabungen in
Verkehrsflächen (ZTV A-StB 12).
Die Verdichtung wird mit Rammsondierungen überprüft.
Der Leitungsgraben gilt als ausreichend verdichtet,
wenn für je 10 cm Eindringtiefe mindestens 12 Schläge
benötigt werden (leichte Rammsonde, Spitzendurchmesser
3,5 cm).
Die angegebene und für die Abrechnung maßgebende
Grabentiefe und -länge wird gemäß Anmerkung:
Kanalhaltungen berechnet.
In den einzelnen Positionen ist jeweils der Preis für
die gesamte Tiefe einzusetzen. Abgerechnet werden die
Leitungsgräben mit senkrechten Grabenwänden.
Aushub und Wiedereinbau in Einzellängen.
Menge: 30,000 m

**3.4.2.04 Leitungsgräben herst., PP-Rohre DN/OD 400, Tiefe 1,26 bis 1,75 m**
Leitungsgräben in Böden der der Homogenbereiche B2 nach
Angabe des AG in der erf. Breite nach DIN EN 1610 und
dem Arbeitsblatt DWA-A 139 herstellen und nach
Abschluss der Arbeiten wieder verfüllen und verdichten.
Ausführung des Leitungsgrabens:
Leitungsgräben für die Herstellung von Kanalhaltungen
aus Kanalrohren DN/OD 400 PP in offener Bauweise sowie
der zugehörigen Schachtbauwerke aus Betonfertigteilen.
Grabentiefe:  1,26 bis 1,75 m
Grabenbreite:  OD + 0,70 m bzw.
  Mindestgrabenbreite gemäß
  DIN EN 1610.
Grabenverbau:  Verbau nach DIN 4124,
  Abschnitt 5 bis 7

Die Schachtbaugruben werden in der Achse durchgemessen.
Die Grabensohle ist gleichmäßig im vorgeschriebenen
Gefälle herzurichten, zu profilieren und zu verdichten.
Die Aushubmassen sind für den Wiedereinbau im Bereich
der Baustelle sicher zu lagern, in Abhängigkeit der
örtlichen Gegebenheiten ist zu berücksichtigen, dass
der Aushub ggf. nicht direkt neben dem Leitungsgraben
gelagert werden kann, sondern innerhalb der Baustelle
transportiert werden muss. Die erforderlichen
Transporte sind einzukalkulieren.
Eingeschlossen ist der lagenweise Einbau und das
Verdichten der Bettungsschichten, der Leitungszone und
der Hauptverfüllung gemäß DIN EN 1610 und dem
Arbeitsblatt DWA-A 139 in Lagen von max. 30 cm.
Die Lieferung der Austauschböden wird gesondert
vergütet.
Hierfür maßgebend sind die Zusätzlichen Technischen
Vertragsbedingungen und Richtlinien für Aufgrabungen in
Verkehrsflächen (ZTV A-StB 12).
Die Verdichtung wird mit Rammsondierungen überprüft.
Der Leitungsgraben gilt als ausreichend verdichtet,
wenn für je 10 cm Eindringtiefe mindestens 12 Schläge
benötigt werden (leichte Rammsonde, Spitzendurchmesser
3,5 cm).
Die angegebene und für die Abrechnung maßgebende
Grabentiefe und -länge wird gemäß Anmerkung:
Kanalhaltungen berechnet.
In den einzelnen Positionen ist jeweils der Preis für
die gesamte Tiefe einzusetzen. Abgerechnet werden die
Leitungsgräben mit senkrechten Grabenwänden.
Aushub und Wiedereinbau in Einzellängen.
Menge: 10,000 m

**3.4.2.05 Leitungsgräben herst., PP-Rohre DN/OD 800, Tiefe 1,26 bis 1,75 m**
Leitungsgräben in Böden der der Homogenbereiche B2 nach
Angabe des AG in der erf. Breite nach DIN EN 1610 und
dem Arbeitsblatt DWA-A 139 herstellen und nach
Abschluss der Arbeiten wieder verfüllen und verdichten.
Ausführung des Leitungsgrabens:
Leitungsgräben für die Herstellung von Kanalhaltungen
aus Kanalrohren DN/OD 800 PP in offener Bauweise sowie
der zugehörigen Schachtbauwerke aus Betonfertigteilen.
Grabentiefe:  1,26 bis 1,75 m
Grabenbreite:  OD + 0,85 m bzw.
  Mindestgrabenbreite gemäß
  DIN EN 1610.
Grabenverbau:  Verbau nach DIN 4124,
  Abschnitt 5 bis 7

Die Schachtbaugruben werden in der Achse durchgemessen.
Die Grabensohle ist gleichmäßig im vorgeschriebenen
Gefälle herzurichten, zu profilieren und zu verdichten.
Die Aushubmassen sind für den Wiedereinbau im Bereich
der Baustelle sicher zu lagern, in Abhängigkeit der
örtlichen Gegebenheiten ist zu berücksichtigen, dass
der Aushub ggf. nicht direkt neben dem Leitungsgraben
gelagert werden kann, sondern innerhalb der Baustelle
transportiert werden muss. Die erforderlichen
Transporte sind einzukalkulieren.
Eingeschlossen ist der lagenweise Einbau und das
Verdichten der Bettungsschichten, der Leitungszone und
der Hauptverfüllung gemäß DIN EN 1610 und dem
Arbeitsblatt DWA-A 139 in Lagen von max. 30 cm.
Die Lieferung der Austauschböden wird gesondert
vergütet.
Hierfür maßgebend sind die Zusätzlichen Technischen
Vertragsbedingungen und Richtlinien für Aufgrabungen in
Verkehrsflächen (ZTV A-StB 12).
Die Verdichtung wird mit Rammsondierungen überprüft.
Der Leitungsgraben gilt als ausreichend verdichtet,
wenn für je 10 cm Eindringtiefe mindestens 12 Schläge
benötigt werden (leichte Rammsonde, Spitzendurchmesser
3,5 cm).
Die angegebene und für die Abrechnung maßgebende
Grabentiefe und -länge wird gemäß Anmerkung:
Kanalhaltungen berechnet.
In den einzelnen Positionen ist jeweils der Preis für
die gesamte Tiefe einzusetzen. Abgerechnet werden die
Leitungsgräben mit senkrechten Grabenwänden.
Aushub und Wiedereinbau in Einzellängen.
Menge: 8,000 m

*Hinweis*
Anmerkung: Bodenaushub
Die gesamten, für den Wiedereinbau geeigneten,
Bodenmassen sind während des Aushubs zu separieren, im
Bereich der Baustelle sicher zu lagern und entsprechend
im Bereich der Seitenverfüllung, der Abdeckung oder der
Hauptverfüllung nach Angabe der Bauüberwachung wieder
einzubauen und zu verdichten.
Die ungeeigneten Bodenmassen (Schluff, schwach tonig)
sind abzufahren und umweltgerecht zu entsorgen.
Die zu entsorgenden Bodenmassen sind, unabhängig von
ihrer tatsächlichen Lagerung im Untergrund, zunächst
als Verdrängung der Bettungsschicht und der
Leitungszone bzw. der Kanalrohre zu betrachten.
Eine Lieferung bzw. der Einbau von Füllboden erfolgt
erst nach oben beschriebener Massenbilanz.

**3.4.2.06 Ausgleichs- und Sauberkeitsschicht herstellen**
Ausgleichs- und Sauberkeitsschicht, Stärke ca. 30 cm,
aus wasserdurchlässigem Einkornbeton nach dem Merkblatt
DBT für Dränbetonschichten, Kf > 10^-3 m/s,
herstellen.
Menge: 100,000 m2

**3.4.2.07 Bettungsschicht für PP-Rohre DN/OD 400 herstellen, Zulage**
Baustoffgemisch aus natürlichen Baustoffen und Böden
zur Herstellung der Bettungsschicht für PP-Rohre DN/OD
400 gemäß DIN 1852 liefern und für den Einbau in den
Baugruben der Pos. 3.4.2.02. bzw. in den Leitungsgräben
der Pos. 3.4.2.04. im Bereich der Baustelle sicher
lagern.
Das Einbauen und Verdichten der Bettungsschicht erfolgt
entsprechend der Pos. zur Herstellung der
Leitungsgräben.
Baustoffgemisch: stark sandiger Kies.
Bodengruppe G1 nach ATV-DVWK-A 127.
Verdichtbarkeitsklasse V1 nach ZTV A-StB 12.
Größtkorn 20 mm, Sandanteil > 15% und
Ungleichförmigkeitszahl CU = 3.
Die Angaben der Rohrhersteller sind zu beachten.
Ausführung der Bettung: Typ 1
Untere Bettungsschicht (a): 100 mm + 1/10 DN
Obere Bettungsschicht (b): 0,25 * OD (2a = 120°)
Herstellen der Bettungsschicht in mindest
Rohrgrabenbreite.
Eingeschlossen ist die umweltgerechte Entsorgung der
verdrängten Bodenmassen bis zu einem Zuordnungswert 1.2
(Z1.2) nach LAGA-20.
Die für die Abrechnung maßgebende Achslänge wird gemäß
Anmerkung: Kanalhaltungen berechnet.
Herstellung in Einzellängen.
Als Zulage zur Pos. 3.4.2.02. und 3.4.2.04.
Menge: 20,000 m

**3.4.2.08 Bettungsschicht für PP-Rohre DN/OD 800 herstellen, Zulage**
Baustoffgemisch aus natürlichen Baustoffen und Böden
zur Herstellung der Bettungsschicht für PP-Rohre DN/OD
800 gemäß DIN 1852 liefern und für den Einbau in den
Baugruben der Pos. 3.4.2.02. bzw. in den Leitungsgräben
der Pos. 3.4.2.05. im Bereich der Baustelle sicher
lagern.
Das Einbauen und Verdichten der Bettungsschicht erfolgt
entsprechend der Pos. zur Herstellung der
Leitungsgräben.
Baustoffgemisch: stark sandiger Kies.
Bodengruppe G1 nach ATV-DVWK-A 127.
Verdichtbarkeitsklasse V1 nach ZTV A-StB 12.
Größtkorn 20 mm, Sandanteil > 15% und
Ungleichförmigkeitszahl CU = 3.
Die Angaben der Rohrhersteller sind zu beachten.
Ausführung der Bettung: Typ 1
Untere Bettungsschicht (a): 100 mm + 1/10 DN
Obere Bettungsschicht (b): 0,25 * OD (2a = 120°)
Herstellen der Bettungsschicht in mindest
Rohrgrabenbreite.
Eingeschlossen ist die umweltgerechte Entsorgung der
verdrängten Bodenmassen bis zu einem Zuordnungswert 1.2
(Z1.2) nach LAGA-20.
Die für die Abrechnung maßgebende Achslänge wird gemäß
Anmerkung: Kanalhaltungen berechnet.
Herstellung in Einzellängen.
Als Zulage zur Pos. 3.4.2.02. und 3.4.2.05.
Menge: 8,000 m

**3.4.2.09 Leitungszone für PP-Rohre DN/OD 400 herstellen, Zulage**
Baustoffgemisch aus natürlichen Baustoffen und Böden
zum Herstellen der Leitungszone für PP-Rohre DN/OD 400
gemäß DIN 1852 liefern und für den Einbau in den
Baugruben der Pos. 3.4.2.02. bzw. in den Leitungsgräben
der Pos. 3.4.2.04. im Bereich der Baustelle sicher
lagern.
Das Einbauen und Verdichten der Leitungszone erfolgt
entsprechend der Pos. zur Herstellung der
Leitungsgräben.
Baustoffgemisch: stark sandiger Kies.
Bodengruppe G1 nach ATV-DVWK-A 127.
Verdichtbarkeitsklasse V1 nach ZTV A-StB 12.
Größtkorn 20 mm, Sandanteil > 15% und
Ungleichförmigkeitszahl CU = 3.
Die Angaben der Rohrhersteller sind zu beachten.
Ausführung der Leitungszone:
Seitenverfüllung und Abdeckung (c): bis 300 mm über
Rohrscheitel. Verdichtung nur mit Handstampfer oder
geeigneten leichten Verdichtungsgeräten.
Herstellen der Leitungszone in Rohrgrabenbreite.
Eingeschlossen ist die umweltgerechte Entsorgung der
verdrängten Bodenmassen bis zu einem Zuordnungswert 1.2
(Z1.2) nach LAGA-20.
Die für die Abrechnung maßgebende Achslänge wird gemäß
Anmerkung: Kanalhaltungen berechnet.
Herstellung in Einzellängen.
Als Zulage zur Pos. 3.4.2.02. und 3.4.2.04.
Menge: 20,000 m

**3.4.2.10 Leitungszone für PP-Rohre DN/OD 800 herstellen, Zulage**
Baustoffgemisch aus natürlichen Baustoffen und Böden
zum Herstellen der Leitungszone für PP-Rohre DN/OD 800
gemäß DIN 1852 liefern und für den Einbau in den
Baugruben der Pos. 3.4.2.02. bzw. in den Leitungsgräben
der Pos. 3.4.2.05. im Bereich der Baustelle sicher
lagern.
Das Einbauen und Verdichten der Leitungszone erfolgt
entsprechend der Pos. zur Herstellung der
Leitungsgräben.
Baustoffgemisch: stark sandiger Kies.
Bodengruppe G1 nach ATV-DVWK-A 127.
Verdichtbarkeitsklasse V1 nach ZTV A-StB 12.
Größtkorn 20 mm, Sandanteil > 15% und
Ungleichförmigkeitszahl CU = 3.
Die Angaben der Rohrhersteller sind zu beachten.
Ausführung der Leitungszone:
Seitenverfüllung und Abdeckung (c): bis 300 mm über
Rohrscheitel. Verdichtung nur mit Handstampfer oder
geeigneten leichten Verdichtungsgeräten.
Herstellen der Leitungszone in Rohrgrabenbreite.
Eingeschlossen ist die umweltgerechte Entsorgung der
verdrängten Bodenmassen bis zu einem Zuordnungswert 1.2
(Z1.2) nach LAGA-20.
Die für die Abrechnung maßgebende Achslänge wird gemäß
Anmerkung: Kanalhaltungen berechnet.
Herstellung in Einzellängen.
Als Zulage zur Pos. 3.4.2.02. und 3.4.2.05.
Menge: 8,000 m

**3.4.2.11 Boden von Hand ausschachten, Zulage Homogenbereich B**
Böden der Homogenbereiche A und B2 nach Angabe des AG
in den Baugruben der Pos. 3.4.2.02. bzw. in den
Leitungsgräben der Pos. 3.4.2.04. und 3.4.2.05. unter
besonders schweren Bedingungen (Handschachtung) in
Abstimmung mit der Bauüberwachung des AG ausheben.
Als Zulage zur Pos. Pos. 3.4.2.02. bis 3.4.2.05.

Nur auf besondere Anordnung der Bauüberwachung.
Menge: 5,000 m3

##### Untertitel 3.4.3 Kanalhaltungen

*Hinweis*
DN/OD 400 PP SN 10

**3.4.3.01 Montagestutzen DN/OD 400/90°, Hauptrohr DN 1.600 SB einbauen Hauptrohrnennweite DN 1.600 SB**
Montagestutzen DN/OD 400/90° aus weichmacherfreiem
Polyvinylchlorid (PVC-U), System Funke oder
gleichwertig, für den Anschluss von glattwandigen
Kunststoffrohren an Stahlbetonrohre, Hauptrohrnennweite
DN 1.600, inkl. Kleberset, bestehend aus: Kleber,
Härter, Primer, Handschuhe, Pinsel und Spachtel liefern
und gemäß Herstellerangaben einbauen.
Montagestutzen mit einer dem Hauptrohraußendurchmesser
angepassten Wölbung und mit in die Bohrung einragendem
Spitzende (angepasst an die vorh. Wandstärke) sowie mit
einer losen beigelegten VARIO-Muffe.
VARIO-Muffe mit einer angeformten Muffe und einer
angeformten Muffe mit innen liegendem Anschlag und
integriertem Kugelgelenk, abwinkelbar von 0° bis 11°,
sowie mit fest eingelegten, ölbeständigen FE-
Dichtungen.

Eingeschlossen ist das Anbohren der Kanalhaltung mit
einem passendem Bohrgerät. Empfohlene Bohrung: 405-420
mm.
Eingeschlossen sind die erforderlichen Erdarbeiten zur
Montage des Bohrgerätes.
Menge: 1,000 St

**3.4.3.02 Hochlast-Vollwand Kanalrohre verlegen, KGEM, DN/OD 400PP SN10**
Rohre aus füllstofffreien Polypropylen (PP) gemäß
DIN EN 1852, frei von gesundheitsgefährdenden
Inhaltsstoffen (gemäß CMR-Liste "UBA"), liefern und
gemäß der DIN EN 1610, dem Arbeitsblatt DWA-A 139 sowie
den Verlegeanleitungen des Herstellers verlegen.
Hochlast-Vollwand Kanalrohre, KGEM:
Ringsteifigkeit: 10kN/m² (SN10) nach DIN EN ISO 9969.
Nennweite: DN/OD 400
Baulängen: 1,00, 3,00 und 6,00 m
Farbe:  "Orange"
Kanalrohrsystem mit Doppelsteckmuffe und formschlüssig
fixierten Dichtungen aus EPDM, nachgewiesene
Wurzelfestigkeit nach DIN 4060, hochabriebfest und ohne
Zusatz von Füllstoffen. Rohrleitung innen mit
Hersteller- Durchmesser- und Werkstoffangabe signiert.
Wiederverwendbarkeit / Recyclingfähigkeit > 95%.
Die Produktion der Rohrleitung muss mit einem Anteil an
erneuerbaren Energien > 50% erfolgen.
Die Eigenschaften müssen durch die Fremdüberwachung
einer amtlich anerkannten Prüfstelle nachgewiesen
werden.
Prüfungszeugnisse müssen vor Baubeginn vorgelegt
werden. Beanstandete Rohre und Formteile dürfen nicht
eingebaut werden.
Zum Nachweis für die Einhaltung der gegebenen
Bedingungen ist auf Verlangen des AG eine statische
Berechnung vorzulegen, Verkehrslast: SLW 60.
Siehe Pos. 3.1.1.07.
Eingeschlossen ist die umweltgerechte Entsorgung der
verdrängten Bodenmassen in den Baugruben der Pos.
3.4.2.02. bzw. in den Leitungsgräben der Pos. 3.4.2.04.
bis zu einem Zuordnungswert 1.2 (Z1.2) nach LAGA-20.
Verlegung in Einzellängen in offener Bauweise.
Menge: 20,000 m

**3.4.3.03 Gelenkstück einbauen, KGEM, DN/OD 400 PP SN10, Zulage**
Formteile aus füllstofffreien Polypropylen (PP) gemäß
DIN EN 1852 wie in den Pos. 3.4.3.02. beschrieben
liefern und gemäß der DIN EN 1610, dem Arbeitsblatt
DWA-A 139 sowie den Verlegeanleitungen des Herstellers
verlegen.
Gelenkstück, KGEM:
Ringsteifigkeit: 10kN/m² (SN10) nach DIN EN ISO 9969.
Nennweite: DN/OD 400
Baulänge: 0,50 m
Farbe:  "Orange"
Kanalrohr-System mit Doppelsteckmuffe und formschlüssig
fixierten Dichtungen aus EPDM, hochabriebfest und ohne
Zusatz von Füllstoffen.
Als Zulage zur Pos. 3.4.3.02.
Menge: 3,000 St

**3.4.3.04 Rohrbögen 15° bis 45° einbauen, KGB, DN/OD 400 PP SN10, Zulage**
Formteile aus füllstofffreien Polypropylen (PP) gemäß
DIN EN 1852 wie in den Pos. 3.4.3.02. beschrieben
liefern und gemäß der DIN EN 1610, dem Arbeitsblatt
DWA-A 139 sowie den Verlegeanleitungen des Herstellers
verlegen.
Rohrbögen 15° bis 45°, KGB:
Ringsteifigkeit: 10kN/m² (SN10) nach DIN EN ISO 9969.
Nennweite: DN/OD 400
Farbe:  "Orange"
Kanalrohr-System mit Doppelsteckmuffe und formschlüssig
fixierten Dichtungen aus EPDM, hochabriebfest und ohne
Zusatz von Füllstoffen.
Als Zulage zur Pos. 3.4.3.02.
Menge: 4,000 St

**3.4.3.05 Doppelsteckmuffe einbauen, KGU, DN/OD 400 PP SN10, Zulage**
Formteile aus füllstofffreien Polypropylen (PP) gemäß
DIN EN 1852 wie in den Pos. 3.4.3.02. beschrieben
liefern und gemäß der DIN EN 1610, dem Arbeitsblatt
DWA-A 139 sowie den Verlegeanleitungen des Herstellers
verlegen.
Doppelsteckmuffe, KGMM:
Ringsteifigkeit: 10kN/m² (SN10) nach DIN EN ISO 9969.
Nennweite: DN/OD 400
Farbe:  "Orange"
Kanalrohr-System mit Doppelsteckmuffe und formschlüssig
fixierten Dichtungen aus EPDM, hochabriebfest und ohne
Zusatz von Füllstoffen.
Als Zulage zur Pos. 3.4.3.02.
Menge: 2,000 St

**3.4.3.06 Überschiebmuffe einbauen, KGU, DN/OD 400 PP SN10, Zulage**
Formteile aus füllstofffreien Polypropylen (PP) gemäß
DIN EN 1852 wie in den Pos. 3.4.3.02. beschrieben
liefern und gemäß der DIN EN 1610, dem Arbeitsblatt
DWA-A 139 sowie den Verlegeanleitungen des Herstellers
verlegen.
Überschiebmuffe, KGU:
Ringsteifigkeit: 10kN/m² (SN10) nach DIN EN ISO 9969.
Nennweite: DN/OD 400
Farbe:  "Orange"
Kanalrohr-System mit Doppelsteckmuffe und formschlüssig
fixierten Dichtungen aus EPDM, hochabriebfest und ohne
Zusatz von Füllstoffen.
Als Zulage zur Pos. 3.4.3.02.
Menge: 4,000 St

**3.4.3.07 Trennschnitte an PP-Rohren DN/OD 400 durchführen**
Trennschnitte an PP-Rohren DN/OD 400 zur Herstellung
von Passstücken durchführen. Die Rohre sind auf
passende Länge ebenflächig und gerade abzuschneiden.
Die Schnittkanten sind zu entgraten. Die Rohrwandungen
sind anzuschrägen.
Menge: 4,000 St

*Hinweis*
DN/OD 800 PP SN 10

**3.4.3.08 Hochlast-Vollwand Kanalrohre verlegen, KGEM, DN/OD 800PP SN10**
Rohre aus füllstofffreien Polypropylen (PP) gemäß
DIN EN 1852 liefern und gemäß der DIN EN 1610, dem
Arbeitsblatt DWA-A 139 sowie den Verlegeanleitungen des
Herstellers verlegen.
Hochlast-Vollwand Kanalrohre, KGEM:
Ringsteifigkeit: 10kN/m² (SN10) nach DIN EN ISO 9969.
Nennweite: DN/OD 800
Baulängen: 3,00 und 6,00 m
Farbe:  "Orange"
Kanalrohrsystem mit Doppelsteckmuffe und formschlüssig
fixierten Dichtungen aus SBR, hochabriebfest und ohne
Zusatz von Füllstoffen. Rohrleitung innen mit
Hersteller- Durchmesser- und Werkstoffangabe signiert.
Die Eigenschaften müssen durch die Fremdüberwachung
einer amtlich anerkannten Prüfstelle nachgewiesen
werden.
Prüfungszeugnisse müssen vor Baubeginn vorgelegt
werden. Beanstandete Rohre und Formteile dürfen nicht
eingebaut werden.
Zum Nachweis für die Einhaltung der gegebenen
Bedingungen ist auf Verlangen des AG eine statische
Berechnung vorzulegen, Verkehrslast: SLW 60.
Siehe Pos. 3.1.1.08.
Eingeschlossen ist die umweltgerechte Entsorgung der
verdrängten Bodenmassen in den Baugruben der Pos.
3.4.2.02. bzw. in den Leitungsgräben der Pos. 3.4.2.05.
bis zu einem Zuordnungswert 1.2 (Z1.2) nach LAGA-20.
Verlegung in Einzellängen in offener Bauweise.
Menge: 8,000 m

**3.4.3.09 Gelenkstück einbauen, KGEM, DN/OD 800 PP SN10, Zulage**
Formteile aus füllstofffreien Polypropylen (PP) gemäß
DIN EN 1852 wie in den Pos. 3.4.3.08. beschrieben
liefern und gemäß der DIN EN 1610, dem Arbeitsblatt
DWA-A 139 sowie den Verlegeanleitungen des Herstellers
verlegen.
Gelenkstück, KGEM:
Ringsteifigkeit: 10kN/m² (SN10) nach DIN EN ISO 9969.
Nennweite: DN/OD 800
Baulänge: 0,50 m
Farbe:  "Orange"
Kanalrohr-System mit Doppelsteckmuffe und formschlüssig
fixierten Dichtungen aus EPDM, hochabriebfest und ohne
Zusatz von Füllstoffen.
Als Zulage zur Pos. 3.4.3.08.
Menge: 2,000 St

**3.4.3.10 Überschiebmuffe einbauen, KGU, DN/OD 800 PP SN10, Zulage**
Formteile aus füllstofffreien Polypropylen (PP) gemäß
DIN EN 1852 wie in den Pos. 3.4.3.08. beschrieben
liefern und gemäß der DIN EN 1610, dem Arbeitsblatt
DWA-A 139 sowie den Verlegeanleitungen des Herstellers
verlegen.
Überschiebmuffe, KGU:
Ringsteifigkeit: 10kN/m² (SN10) nach DIN EN ISO 9969.
Nennweite: DN/OD 800
Farbe:  "Orange"
Kanalrohr-System mit Doppelsteckmuffe und formschlüssig
fixierten Dichtungen aus EPDM, hochabriebfest und ohne
Zusatz von Füllstoffen.
Als Zulage zur Pos. 3.4.3.08.
Menge: 2,000 St

**3.4.3.11 Trennschnitte an PP-Rohren DN/OD 800 durchführen**
Trennschnitte an PP-Rohren DN/OD 800 zur Herstellung
von Passstücken durchführen. Die Rohre sind auf
passende Länge ebenflächig und gerade abzuschneiden.
Die Schnittkanten sind zu entgraten. Die Rohrwandungen
sind anzuschrägen.
Menge: 1,000 St

##### Untertitel 3.4.4 Druckrohrleitung

*Hinweis*
PE 100-RC, DA 63, SDR 17

**3.4.4.01 Vollwand-Druckrohre liefern und verlegen, PE 100-RC, DA 63, SDR 17**
Vollwand-Druckrohre aus PE 100-RC gemäß DIN EN 12201,
zugelassen und güteüberwacht nach PAS 1075, liefern und
gemäß der DIN EN 1610, dem Arbeitsblatt DWA-A 139 und
den Verlegeanleitungen des Herstellers verlegen.
Vollwand-Druckrohre, Nennweite 63x3,8 mm, SDR 17,
mit maßlich integrierter Schutzschicht aus PE 100-RC,
Typ 2 nach PAS 1075 sowie mit außenliegenden farbigen
Kennzeichnungsstreifen.
Einzelrohre Standardlänge: 12 m.
Ringbunde werden nicht zugelassen.
Das Schneiden von Passlängen und der Verschnitt sind in
den Einheitspreis einzurechnen. Rohrverbindungen,
Formstücke und Armaturen werden übermessen.
Die Rohrenden sind nach den Vorgaben der DVS 2207
mittels CNC-gesteuertem Schweißverfahren durch speziell
hierfür ausgebildete Rohrschweißer nach DVGW GW 330 zu
verbinden. Das Herstellen der Schweißverbindungen wird
gesondert vergütet.
Die Eigenschaften müssen durch die Fremdüberwachung
einer amtlich anerkannten Prüfstelle nachgewiesen
werden.
Prüfungszeugnisse müssen vor Baubeginn vorgelegt
werden. Beanstandete Rohre und Formteile dürfen nicht
eingebaut werden.
Zum Nachweis für die Einhaltung der gegebenen
Bedingungen ist auf Verlangen des AG eine statische
Berechnung vorzulegen, Verkehrslast: SLW 60.
Eingeschlossen ist die umweltgerechte Entsorgung der
verdrängten Bodenmassen in den Baugruben der Pos.
3.4.2.02. bzw. in den Leitungsgräben der Pos. 3.4.2.03.
bis zu einem Zuordnungswert 1.2 (Z1.2) nach LAGA-20.
Verlegung in Einzellängen in offener Bauweise ohne
Sandbett bzw. ohne Bodenaustausch.
Menge: 30,000 m

**3.4.4.02 Trassenwarnband "Achtung Abwasserleitung" verlegen**
Trassenwarnband gemäß DIN EN 12613, PE-Verbundfolie mit
perforierten Sollbruchstellen, alterungs- und
kältebeständig, farbecht, dauerhaft lesbar, mit
glasklarer Folienbeschichtung über dem Druck, Farbe:
grün, Aufdruck:"Achtung Abwasserleitung", Stärke: 0,25
mm, Breite: 100 mm, liefern und im Zuge der
Grabenverfüllung nach Angabe der Bauüberwachung des AG
fachgerecht verlegen.
Menge: 30,000 m

**3.4.4.03 Rohrenden mittels Heizelementstumpfschweißen verschweißen, DA 63**
Rohrenden der Druckrohrleitung aus PE100-RC gemäß
Pos. 3.4.4.01. mittels CNC-gesteuerten
Heizelementstumpfschweißen nach den Vorgaben der
DVS 2207 und den Herstellerangaben durch speziell
hierfür ausgebildete Rohrschweißer nach DVGW GW 330
verschweißen.
Druckrohre, Nennweite DA 63.
Eingeschlossen sind das Vor- und Nachbereiten der zu
verschweißenden Rohrstelle gemäß DVS 2207 sowie alle
Nebenarbeiten, Betriebsstoffe, Rüstarbeiten und
Zubehör.
Für jede Schweißnaht ist ein automatisches
Schweißprotokoll (Formblatt gem. DVS 2207, Teil 1) zu
führen, wobei die Lage und lfd.-Nr. der Naht auch im
Rohrbuch aufzuführen ist.
Menge: 4,000 St

**3.4.4.04 Rohrenden mittels Heizwendelschweißfittingen verschweißen, DA 63**
Rohrenden der Druckrohrleitung aus PE100-RC gemäß
Pos. 3.4.4.01. mittels CNC-gesteuerten
Heizwendelschweißfittingen nach den Vorgaben der
DVS 2207 und den Herstellerangaben durch speziell
hierfür ausgebildete Rohrschweißer nach DVGW GW 330
verschweißen.
Druckrohre und Formteile, Nennweite DA 63.
Eingeschlossen sind das Liefern der Fittinge, das Vor-
und Nachbereiten der zu verschweißenden Rohrstelle
gemäß DVS 2207 sowie alle Nebenarbeiten,
Betriebsstoffe, Rüstarbeiten und Zubehör.
Für jede Schweißnaht ist ein automatisches
Schweißprotokoll (Formblatt gem. DVS 2207, Teil 1) zu
führen, wobei die Lage und lfd.-Nr. der Naht auch im
Rohrbuch aufzuführen ist.
Menge: 2,000 St

**3.4.4.05 Anschluss an vorh. Druckrohrleitung DA 63 herstellen**
Anschluss der neuen Druckrohrleitung PE 100-RC, DA 63,
an die vorh. Druckrohrleitung aus PE, DA 63,
herstellen.
Für den Anschluss ist die vorh. Druckrohrleitung von
Hand freizuschachten zu säubern und für den Anschluss
der neuen Druckrohrleitung entsprechend vorzubereiten.
Bei der Herstellung der Leitungsgräben muss im Bereich
der vorh. Druckrohrleitrung mit besonderer Vorsicht
gearbeitet werden. Der zusätzliche Aufwand für das
Freilegen der vorh. Druckrohrleitung wird nicht gemäß
Pos. 3.4.2.11. vergütet, sondern ist hier mit
einzurechnen.
Menge: 1,000 St

##### Untertitel 3.4.5 Schachtbauwerke

*Hinweis*
Schachtbauwerke aus Betonfertigteilen
Lastaufnahme, Lastabtrag und Dichtung
Alle Fertigteile sind inkl. kraftschlüssigen
Lastaufnahmepunkten gemäß DWA-A 139 und werkseitig
integrierten Lastabtrag- und Dichtungssystem nach DIN
4060 zur Muffenabdichtung und sicheren Übertragung von
Vertikallasten auf das Spitzende unter Ausschluss einer
Mörtelfuge, System TOPSEAL Plus oder gleichwertig
herzustellen.
Schachtabdeckung
Das Schachtbauwerk ist mit einer BEGU-Schachtabdeckung,
Bauhöhe 160 mm fachgerecht abzudecken.
Das Liefern, der fachgerechte Einbau und das Regulieren
der Schachtabdeckung und der Auflageringe wird
gesondert vergütet. Die Gesamthöhe der Auflageringe
einschließlich Fugen darf das Maß von 24 cm nicht
überschreiten.
Statik
Zum Nachweis für die Einhaltung der gegebenen
Bedingungen ist auf Verlangen des AG eine statische
Berechnung vorzulegen, Verkehrslast: SLW 60.
Erd- und Verbauarbeiten
Eingeschlossen sind die Einbindung der Rohrleitungen
sowie die umweltgerechte Entsorgung der verdrängten
Bodenmassen in den Baugruben der Pos. 3.4.2.02. bis zu
einem Zuordnungswert 1.2 (Z1.2) nach LAGA-20.

*Hinweis*
Niederschlagswasserbehandlung

**3.4.5.01 Lamellenklärer, Mall System ViaKan 120**
*** Leitbeschreibung
Lamellenklärer, Mall System ViaKan 120 oder
gleichwertig, liefern und gemäß der DIN EN 1610 und dem
Arbeitsblatt
DWA-A 139 sowie den Verlegeanleitungen des Herstellers
versetzen und montieren.
Anlage zur Niederschlagswasserbehandlung gemäß dem
Merkblatt DWA M 176 sowie dem Arbeitsblatt DWA-A 102
mit einer Oberflächenbeschickung qA von < 4 m/h,
bezogen auf den kritischen Abfluss, mit einem
gedrosselten Klärüberlauf oberhalb der Lamellen, mit
patentierter Mess-, Steuer-, Regel- und
Maschinentechnik zur witterungsabhängigen Regelung des
Entsorgungsbetriebes.

Versetzen und montieren durch nachweislich
qualifizierte und fachkundige Mall-Monteure,
einschließlich Krangestellung.
Kalkulationsgrundlage: 200 t mit 15 m Auslage.

Lamellenklärer, Mall System ViaKan 120 mit folgenden
technischen Merkmalen, bestehend aus nachfolgend
aufgeführten Komponenten:
Menge: 1,000 St
*Unterbeschreibung 1 Trennbauwerk*
Sonderbauwerk, mit rundem Grundriss gemäß DWA-A 157,
aus monolithischen Stahlbetonfertigteilen nach
DIN EN 1917 und DIN V 4034-1.
Maße gemäß beiliegender Ausführungsplanung.
Lichter Durchmesser: 3.000 mm.
Lamellenklärer, Mall System ViaKan 120, vorgeschaltetes
Trennbauwerk mit abgewinkeltem Zulauf, ca. 45°.
Zulauf:  DN/OD 800 PP  15,36 m NHN
Ablauf:  DN/OD 400 PP  13,52 m NHN
Bauwerkssohle:  13.27 m NHN

Wandstärke nach statischen Erfordernissen.
Tiefe von OK Abdeckung bis Schachtsohle: ca. 4,63 m

Sonderbauwerk bestehend aus:
Schachtunterteil, Schachtring und Abdeckplatte in der
Betonqualität C40/50, XA2, in einem Guss und in der
Schalung erhärtet hergestellt. Stahlbetonfertigteile
mit umlaufender werkseitiger Anschlussbewehrung zur
Herstellung einer bauseitigen Auftriebssicherung sowie
mit ausgebildeten Zu- und Ablauföffnung einschließlich
Rohrdichtung und mit zwei Wanddurchführungen für
Leerrohre DN 100.
Abdeckplatte mit zentrischer Öffnung NW 1.000.
Schachthals SH-M Typ 2, Nennweite DN 1.000/800, Bauhöhe
600 mm, in der Betonqualität C40/50, XA2, in der
Schalung erhärtet hergestellt.

Eingeschlossen ist das Herstellen der
Auftriebssicherung gemäß statischem Nachweis gemäß Pos.
3.1.1.11.

Technische Ausrüstung bestehend aus:
 - Patentiertes Zulaufteil (Prallblech) aus Edelstahl
(V2A)
 - Schwimmerschalter zur Signalgebung an die Steuerung
 - Tauchmotorpumpe zur zeitverzögerten Entleerung der
 Becken nach dem Regenereignis inkl. Ablaufleitung und
 gedichteter Wanddurchführung.
 -  GFK-Schachtleiter mit Fallschutzschiene und
Einstieghilfe

Qualität und Einbau gemäß Anmerkung: Schachtbauwerke
aus Betonfertigteilen
*Unterbeschreibung 2 Behandlungsbauwerk*
Sonderbauwerk, mit rundem Grundriss gemäß DWA-A 157,
aus monolithischen Stahlbetonfertigteilen nach
DIN EN 1917 und DIN V 4034-1.
Maße gemäß beiliegender Ausführungsplanung.
Lichter Durchmesser: 5.600 mm.
Lamellenklärer, Mall System ViaKan 120,
Behandlungsbauwerk.
Zulauf:  DN/OD 400 PP  13,53 m NHN
Ablauf:  DN/OD 400 PP  15,31 m NHN
Wandstärke nach statischen Erfordernissen.
Tiefe von OK Abdeckung bis Schachtsohle: ca. 4,57 m

Sonderbauwerk bestehend aus:
Schachtunterteil und Abdeckplatte in der Betonqualität
C40/50, XA2, in einem Guss und in der Schalung erhärtet
hergestellt. Stahlbetonfertigteile mit umlaufender
werkseitiger Anschlussbewehrung zur Herstellung einer
bauseitigen Auftriebssicherung sowie mit ausgebildeten
Zu- und Ablauföffnung einschließlich Rohrdichtung und
mit einer Wanddurchführungen für Leerrohre DN 100 sowie
mit integrierter, patentierter Lamellenpaketaufnahme
aus Edelstahl inkl. demontierbarer Halterungen und mit
werkseitig eingebrachten Gefällebeton, 2%.
Abdeckplatte mit zwei Öffnungen NW 1.000.
2x Schachtring SR-M Typ 2, Nennweite DN 1.000, Bauhöhe
500 mm, in der Betonqualität C40/50, XA2, in der
Schalung erhärtet hergestellt.
2x Schachthals SH-M Typ 2, Nennweite DN 1.000/800,
Bauhöhe 850 mm, in der Betonqualität C40/50, XA2, in
der Schalung erhärtet hergestellt.

Eingeschlossen ist das Herstellen der
Auftriebssicherung gemäß statischem Nachweis gemäß Pos.
3.1.1.11.

Technische Ausrüstung bestehend aus:
 - Patentierter Zulaufgarnitur aus PE-HD
 - Lamellenpakete zur Erhöhung der wirksamen Oberfläche
 (Spaltweite ca. 50 mm), herausnehmbar aus PE-HD
 - Gedrosselter Klarwasserabzug oberhalb der Lamellen
 Rohrdrossel DN 150, 8-fach, integriert
 -  2x GFK-Schachtleiter mit Fallschutzschiene und
 Einstieghilfe

Qualität und Einbau gemäß Anmerkung: Schachtbauwerke
aus Betonfertigteilen
*Unterbeschreibung 3 GFK-Außenschaltschrank*
Außenschaltschrank, H/B/T 150/80/30, zur Aufnahme der
Mess-, Steuer-, und Regeleinrichtung der Niederschlagswasserbehandlungsanlage, der Energieeinspeisung sowie
zusätzlich zur Aufnahme der elektrischen Verteiler der
Beleuchtung "Nierspromenade/Brücke",
72 Teilungseinheiten.
Schraubenloses Baukastensystem aus glasfaserverstärkten
Vollpolyester, halogenfrei, witterungs- und UV-
beständig, schlag- und stoßfest, mit Wetterschutzdach,
Schutzklasse II, Schutzart IP44, Scharniere aus Stahl,
verzinkt, innenliegend, Temperaturbeständigkeit -40°C
bis +80°C, Montageplatte aus Kunststoff, Schließung
über Schwenkhebelschloss mit Dreipunktverriegelung und
Aufnahme für Profilhalbzylinder, Kabeleinführung unten
sowie zwei Kiemenlüfter in den Seitenwänden,
Schaltschrankbeleuchtung aus LED-Feuchtraumleuchten mit
Türkontaktschalter, Schaltplantasche und mechanischen
Türfeststeller.
*Unterbeschreibung 4 Mess-, Steuer- und Regeleinrichtung*
Wasserstandsabhängige Sondersteuerung der
Niederschlagswasserbehandlungsanlage.
Patentierte Mess-, Steuer-, und Regeleinrichtung, zur
Steuerung des Betriebs ohne Dauerstau und zur
Entleerung der Bauwerke nach 24 h ohne Niederschlag.
Mikroprozessorsteuerung, mit verfahrensspezifischen
Fehler und Alarmmeldungen.

Sohle Trennbauwerk: 13,27 m NHN
Zulauf Trennbauwerk: 15,36 m NHN
Ablauf Trennbauwerk: 13,52 m NHN

Sohle Lamellenklärer: 13,50 m NHN
Zulauf Lamellenklärer: 13,53 m NHN
Ablauf Lamellenklärer: 15,31 m NHN

Nierspegel HQ2: 16,41 m NHN
Nierspegel MQ:  15,40 m NHN
*Unterbeschreibung 5 Technische Daten*
Niederschlagswasserbehandlung Mall System ViaKan 120
gemäß beiliegender Ausführungsplanung, mit hoher und
zuverlässiger Absetzwirkung für Partikelgrößen von ca.
0,1 mm bei Oberflächenbeschickung 4 m/h.
Durchgangswert D = 0,35 nach DWA-M 153.

Durchflussmenge:  120 l/s
Zulauftiefe:  ZT ca. 4.470 mm
Ablauftiefe:  AT ca. 2.760 mm
Gesamttiefe:  ca. 4.570 mm
Schwerstes Einzelgewicht: 19.950 kg
Gesamtgewicht:  ca. 71.000 kg
Artikelnummer:  GE 200666/1
  GE-200666/2
  GE-200666/3
*Unterbeschreibung 6 Anmerkungen*
Sollte ein Alternativprodukt angeboten werden, so ist
bereits mit der Angebotsabgabe des Bieters die
vollumfängliche Gleichwertigkeit des Produktes
nachzuweisen (Zulassungen, objektbezogene
Ausführungszeichnung, Funktions- und
Typisierungsbeschreibung, Beständigkeitsnachweise,
rechtsverbindliche Herstellererklärung, Betriebs- und
Wartungsanleitung etc.).
Ein "einfaches" Schreiben ohne o.g. Angaben gilt als
nicht ausreichend und führt zum Ausschluss der Wertung.
Der AN hat das Alternativprodukt zu benennen.

Auf Abweichungen gegenüber dem Leitprodukt muss
explizit hingewiesen werden, der AN trägt die
zusätzlichen Kosten für die gesamte Umplanung der
Anlagen und ist verantwortlich für die notwendige
Genehmigung bei der zuständigen Behörde.

Leitfabrikat:

Mall GmbH - Lamellenklärer, System ViaKan 120 -

 Ansprechpartner:
 Jens-Christian Geis
 Techn. Vertriebsbüro NRW-Süd
 Friedensstr. 1
 41564 Kaarst
 Fon: 02502/22890835
 Fax: 02502/228903835

Angebotenes Fabrikat:

Fabrikat:
'......................................................
......'

Typ:
'......................................................
......'

**3.4.5.02 BEGU-Schachtabdeckung Klasse D 400 liefern, NW800**
BEGU-Schachtabdeckung Klasse D 400, rund, entsprechend
DIN EN 124 / DIN 1229 sowie DIN 19572, gemäß den
Anforderungen der Gütesicherung RAL-GZ 692, lichte
Weite Ø 800 mm, Bauhöhe 160 mm liefern.
Schachtabdeckung bestehend aus:
BEGU-Rahmen ähnlich DIN 19584-5 mit dämpfender Einlage
und mit integrierter Aufnahmebuchse für eine
Haltestange.
BEGU-Deckel nach DIN 19584-2 mit dämpfender Einlage,
und mit Lüftungsöffnungen.
Schmutzfänger aus Stahl nach DIN 1221, verzinkt.

Der fachgerechte Einbau und das Regulieren der
Schachtabdeckung einschließlich Lieferung und Einbau
der Auflageringe wird gesondert vergütet.
Menge: 3,000 St

##### Untertitel 3.4.6 TV-Inspektion und Dichtheitsprüfung

*Hinweis*
Reinigung
HD-Reinigung gemäß den Anforderungen des Merkblattes
ATV-DVWK-M 197
Die Hochdruckreinigung ist im zeitlichen Zusammenhang
mit der TV Inspektion auszuführen. Der Zeitvorlauf muss
auf die Betriebssituation abgestimmt und so gewählt
werden, dass einerseits neuerliche Verschmutzungen
nicht stattfinden und andererseits die Objektwandungen
soweit abgetrocknet sind, dass störende Reflexionen
vermieden werden. Im Regelfall sollte der Zeitvorlauf
nicht mehr als 48 Stunden betragen. Die Intensität der
Reinigung ist so zu wählen, dass alle lösbaren
Verschmutzungen und Ablagerungen vollständig entfernt
werden und eine umfängliche Inspektion der
Objektwandungen möglich ist.
Spülfahrzeug mit folgenden Mindestanforderungen:
Für Haltungen DN 200 bis DN 800:
Fassungsvermögen: 10 bis 12 m³
Luftdurchsatz Vakuumanlage 1.200 bis 1.500 m³/h
Saugschläuche: DN 10 bis DN 125
Länge Spülschläuche: >120 m
Pumpenleistung: ca. 320 l/min
Pumpenausgangsdruck: 150 bar
Druck unmittelbar vor Düse 80 bis 100 bar
Für Haltungen ab DN 900:
Fassungsvermögen: 14 bis 15 m³
Luftdurchsatz Vakuumanlage 1.200 bis 1.500 m³/h
Saugschläuche: DN 125 bis DN 150
Länge Spülschläuche: >120 m
Pumpenleistung: ca. 320 bis 450 l/min
Pumpenausgangsdruck: 150 bis 180 bar
Druck unmittelbar vor Düse 80 bis 100 bar
In die Einheitspreise einzurechnen sind:
Gestellung des Reinigungs-Systems einschließlich
Wasserbeschaffung, Räumguttransport, Entleerung,
Reinigung, Betriebsstoffe und Zubehör sowie
fachmännisch geschultem Bedienungs- und
Sicherheitspersonal.
Einschließlich aller erforderlichen Nebenarbeiten wie:
Ein- und Umsetzen des Reinigungs-Systems, Öffnen und
Schließen der Inspektionsöffnungen, vorhalten und
aufstellen der erforderlichen Sicherungsmaßnahmen am
Einsatzort, betätigen und stellen von Seilwinden und
einfädeln der Zugseile in die Haltungen,
Sicherheitsvorkehrungen für Arbeiten im Kanal, An- und
Abfahrt sowie Spesen für das Bedienungspersonal.
Die im Kanal eingesetzten Techniken müssen den
einschlägigen bekannten Vorschriften und den
Unfallverhütungsvorschriften (UVV) entsprechen.

*Hinweis*
Inspektion
Optische Inspektion gemäß den Anforderungen des
Merkblatt DWA-M 149-5.
Schadensbeschreibung gemäß DIN EN 13508 und den
Empfehlungen des Merkblatt DWA-M 149-2.
Die Daten sind auf einem digitalen Datenträger (SSD,
HDD) nach Vorgabe des AG gemäß den Merkblättern DWA-M
149-5 und DWA-M 150 im XML Formattyp B bzw. im ISYBAU-
Austauschformat XML-2006 gemäß "Arbeitshilfen Abwasser"
zu übergeben.
Der Datenträger wird Eigentum des AG.
Die Aufzeichnungen sind objektweise abzuspeichern. Die
Nummerierungssystematik muss mit den Angaben des AN
übereinstimmen. Während der gesamten TV-Inspektion ist
eine konsequent einheitliche Schadensbeschreibung zu
gewährleisten. Stellt sich bei der Überprüfung der
Datensätze heraus, dass diese fehlerhaft sind oder
nicht mit der geforderten Leistung oder anderen Angaben
übereinstimmen, wird der AN für die daraus entstehenden
Kosten (auch für die der erneuten Überprüfung) haftbar
gemacht.
Der Operator muss über hinreichende Fachkenntnisse
verfügen und mindestens 1 Jahr als Kameraführer tätig
sein. Die Fachkenntnisse müssen durch regelmäßige Fort-
und Weiterbildungsmaßnahmen aktuell gehalten werden. Es
dürfen nur Operatoren eingesetzt werden, die von der
Bauleitung genehmigt wurden.
In die Einheitspreise einzurechnen sind:
Gestellung einer TV-Inspektionseinheit mit einer Dreh-
und Schwenkkopfkamera, Antriebseinheit,
Energieversorgung und Steuereinheit einschließlich
Zubehör und Betriebsstoffe sowie fachmännisch
geschultem Bedienungs- und Sicherheitspersonal.
Einschließlich aller erforderlichen Nebenarbeiten wie:
Ein- und Umsetzen des TV-Inspektions-Systems, Öffnen
und Schließen der Inspektionsöffnungen, vorhalten und
aufstellen der erforderlichen Sicherungsmaßnahmen am
Einsatzort, betätigen und stellen von Seilwinden und
einfädeln der Zugseile in die Haltungen,
Sicherheitsvorkehrungen für Arbeiten im Kanal, An- und
Abfahrt sowie Spesen für das Bedienungspersonal.
Die im Kanal eingesetzten Techniken müssen den
einschlägigen bekannten Vorschriften und den
Unfallverhütungsvorschriften (UVV) entsprechen. Um die
Einhaltung der Anforderungen zu gewährleisten, muss die
Inspektionseinheit die Bedingungen der DWA-M 149-5
erfüllen. Der Ex-Schutz (Zone 1) ist nachzuweisen.
Ansonsten sind erhöhte Anforderungen an die ständige
Prüfung der Umgebungsluft und ggf. Kanalbelüftung zu
stellen. Neben den ATEX-Richtlinien ist die DIN VDE
0165 zu berücksichtigen.
Grundsätzlich soll gegen die Fließrichtung gefahren
werden, um so einen besseren Einblick in die Stutzen zu
erhalten.
Bei Nichtbeachten der vorstehenden Angaben behält sich
der AG vor, die nicht der Ausschreibung entsprechend
untersuchten Abschnitte auf Kosten des AN wiederholen
zu lassen. Die Abrechnung erfolgt von Schachtmitte zu
Schachtmitte. Abrechnungsbasis ist nur der tatsächlich
gefahrene und einmalig dokumentierte laufende Meter.
Die Anerkennung aller Zulagen erfolgt nur nach
vorheriger Abstimmung mit der Bauleitung.

*Hinweis*
optische Dokumentation
Die optische Dokumentation von Kanalhaltungen und
Anschlussleitungen erfolgt durch Filmdarstelllung
(digitales Bildsignal) in axialer Richtung.
Die optische Dokumentation der Bauwerke erfolgt durch
die Aufnahme von Einzelbildern der Feststellungen oder
durch Filmdarstelllung (digitales Bildsignal) in
axialer Richtung.

**3.4.6.01 Inspektion in Kanalhaltungen bis DN 400 Abnahmeinspektion**
Inspektion als Zustandserfassung gemäß SüwVO Abw NRW
bzw. als Abnahmeinspektion nach Abschluss aller
Arbeiten in begehbaren Kanalhaltungen bis DN 400
durchführen.
Inspektion gemäß Vorbemerkungen: Inspektion.
Indirekte optische Inspektion mittels ferngesteuerter
Inspektionstechnik mit direkter Steuerung,
einschließlich Auswertung, optischer Dokumentation,
Gestellung der Fahrzeuge, An- und Abfahrt, fachmännisch
geschultem Bedienungs- und Sicherungspersonal,
Verkehrs- und Arbeitsplatzsicherung sowie aller
Nebenarbeiten, Betriebsstoffe, Rüstarbeiten und
Zubehör.
Die Abrechnung der Leistung erfolgt in Einzellängen, je
Haltung von Schachtmitte zu Schachtmitte.
Dokumentation einfach in Papierform sowie digital auf
dem Datenträger inkl. Zustandsbefahrung und Daten im
Austauschformat nach Vorgabe des AG nach dem Merkblatt
DWA-M 150 oder im ISYBAU-Austauschformat XML-2006.
Menge: 20,000 m

**3.4.6.02 Inspektion in Kanalhaltungen bis DN 800 Abnahmeinspektion**
Inspektion als Zustandserfassung gemäß SüwVO Abw NRW
bzw. als Abnahmeinspektion nach Abschluss aller
Arbeiten in begehbaren Kanalhaltungen bis DN 800
durchführen.
Inspektion gemäß Vorbemerkungen: Inspektion.
Indirekte optische Inspektion mittels ferngesteuerter
Inspektionstechnik mit direkter Steuerung,
einschließlich Auswertung, optischer Dokumentation,
Gestellung der Fahrzeuge, An- und Abfahrt, fachmännisch
geschultem Bedienungs- und Sicherungspersonal,
Verkehrs- und Arbeitsplatzsicherung sowie aller
Nebenarbeiten, Betriebsstoffe, Rüstarbeiten und
Zubehör.
Die Abrechnung der Leistung erfolgt in Einzellängen, je
Haltung von Schachtmitte zu Schachtmitte.
Dokumentation einfach in Papierform sowie digital auf
dem Datenträger inkl. Zustandsbefahrung und Daten im
Austauschformat nach Vorgabe des AG nach dem Merkblatt
DWA-M 150 oder im ISYBAU-Austauschformat XML-2006.
Menge: 8,000 m

**3.4.6.03 Inspektion in Sonderbauwerken, Tiefe bis 5,00 m Abnahmeinspektion**
Inspektion als Zustandserfassung gemäß SüwVO Abw NRW
bzw. als Abnahmeinspektion nach Abschluss aller
Arbeiten in Sonderbauwerken, Nennweite bis DN 5.500,
durchführen.
Inspektion gemäß Vorbemerkungen: Inspektion.
Direkte optische Inspektion mittels Begehung unter
Verwendung geeigneter Kamera- und Beleuchtungssysteme
und unter besonderer Beachtung der Arbeitssicherheit
und des Gesundheitsschutzes einschließlich
Dokumentation, Gestellung der Fahrzeuge, An- und
Abfahrt, fachmännisch geschultem Bedienungs- und
Sicherungspersonal, Verkehrs- und Arbeitsplatzsicherung
sowie aller Nebenarbeiten, Betriebsstoffe, Rüstarbeiten
und Zubehör.
Die Abrechnung der Leistung erfolgt je Schachtbauwerk
mit einer Bauwerkstiefe von 5,00 m.
Dokumentation einfach in Papierform sowie digital auf
dem Datenträger inkl. Zustandsbefahrung und Daten im
Austauschformat nach Vorgabe des AG nach dem Merkblatt
DWA-M 150 oder im ISYBAU-Austauschformat XML-2006.
Menge: 2,000 m

**3.4.6.04 Dichtheitsprüfung von Kanalhaltungen DN 400**
Dichtheitsprüfung gemäß DIN EN 1610 und den Vorgaben
des Arbeitsblattes DWA-A 139 nach Abschluss aller
Arbeiten in begehbaren Kanalhaltungen DN 400
durchführen.
Prüfung der Haltung mit Luftüberdruck
(Verfahren "LC"):
Dichtheitsprüfung einschließlich Abdichten und Sichern
der zu Prüfenden Kanalhaltung, Dokumentation,
Gestellung der benötigten Geräte, An- und Abfahrt,
fachmännisch geschultem Bedienungs- und
Sicherungspersonal, Verkehrs- und Arbeitsplatzsicherung
sowie aller Nebenarbeiten, Betriebsstoffe, Rüstarbeiten
und Zubehör.
Die Abrechnung der Leistung erfolgt in Einzellängen, je
Haltung von Schachtmitte zu Schachtmitte.
Prüfdruck p0:  10 kPa
Max. Druckabfall ?p: 1,5 kPa
Beruhigungszeit t: DN/100 min, mindestens 2 min
Prüfzeit:  0,01354 x DN min
Die Prüfzeit wird auf die nächste höhere Minute
aufgerundet.
Der Grundwasserstand über Rohrsohle muss dokumentiert
werden. Je 10 cm Grundwasserstand ü. Rohrsohle muss der
Prüfdruck um 1 kPa erhöht werden. Max. Prüfdruck 20 kPa

Die Prüfung ist mit einer computergesteuerten Anlage
durchzuführen. Über die Prüfung ist ein Prüfprotokoll
mit einem Zeit-Druck-Diagramm zu erstellen und in
zweifacher Ausfertigung vorzulegen.
Sollten die Prüfungen kein befriedigendes Ergebnis
bringen, gehen die Kosten für weitere Prüfungen zu
Lasten des AN.
Der AG ist vor Prüfungsbeginn rechtzeitig zu
informieren.
Menge: 20,000 m

**3.4.6.05 Dichtheitsprüfung von Kanalhaltungen DN 800**
Dichtheitsprüfung gemäß DIN EN 1610 und den Vorgaben
des Arbeitsblattes DWA-A 139 nach Abschluss aller
Arbeiten in begehbaren Kanalhaltungen DN 800
durchführen.
Prüfung der Haltung mit Luftüberdruck
(Verfahren "LC"):
Dichtheitsprüfung einschließlich Abdichten und Sichern
der zu Prüfenden Kanalhaltung, Dokumentation,
Gestellung der benötigten Geräte, An- und Abfahrt,
fachmännisch geschultem Bedienungs- und
Sicherungspersonal, Verkehrs- und Arbeitsplatzsicherung
sowie aller Nebenarbeiten, Betriebsstoffe, Rüstarbeiten
und Zubehör.
Die Abrechnung der Leistung erfolgt in Einzellängen, je
Haltung von Schachtmitte zu Schachtmitte.
Prüfdruck p0:  10 kPa
Max. Druckabfall ?p: 1,5 kPa
Beruhigungszeit t: DN/100 min, mindestens 2 min
Prüfzeit:  0,01354 x DN min
Die Prüfzeit wird auf die nächste höhere Minute
aufgerundet.
Der Grundwasserstand über Rohrsohle muss dokumentiert
werden. Je 10 cm Grundwasserstand ü. Rohrsohle muss der
Prüfdruck um 1 kPa erhöht werden. Max. Prüfdruck 20 kPa

Die Prüfung ist mit einer computergesteuerten Anlage
durchzuführen. Über die Prüfung ist ein Prüfprotokoll
mit einem Zeit-Druck-Diagramm zu erstellen und in
zweifacher Ausfertigung vorzulegen.
Sollten die Prüfungen kein befriedigendes Ergebnis
bringen, gehen die Kosten für weitere Prüfungen zu
Lasten des AN.
Der AG ist vor Prüfungsbeginn rechtzeitig zu
informieren.
Menge: 8,000 m

**3.4.6.06 Dichtheitsprüfungen von Sonderbauwerken, Tiefe bis 5,00 m**
Dichtheitsprüfung gemäß DIN EN 1610 und den Vorgaben
des Arbeitsblattes DWA-A 139 nach Abschluss aller
Arbeiten in  Sonderbauwerken, Nennweite bis DN 5.500,
durchführen.
Prüfung der Schachtbauwerke mit Wasser (Verfahren "W"):
Dichtheitsprüfung einschließlich Abdichten und Sichern
der Haupt- und Anschlussleitungen, Gestellung der
benötigten Geräte, An- und Abfahrt, fachmännisch
geschultem Bedienungs- und Sicherungspersonal,
Verkehrs- und Arbeitsplatzsicherung sowie aller
Nebenarbeiten, Betriebsstoffe, Rüstarbeiten und
Zubehör.
Die Abrechnung der Leistung erfolgt je Schachtbauwerk
mit einer Bauwerkstiefe von 5,00 m.
Nach Füllung der Schachtbauwerke ist eine
Vorbereitungszeit von 1h erforderlich. Die anschl.
Prüfdauer beträgt 30 ± 1 min.
Der Prüfdruck entspricht der Füllhöhe bis Oberkannte
Schachthals bzw. Abdeckplatte.
Die max. Wasserzugabemenge für zementgebundene
Auskleidungen beträgt 0,40 l/m² in 30 min, für alle
anderen Werkstoffe gilt 0,30 l/m² in 30 min.
Die max. Wasserzugabemenge wird je m² benetzte
Innenfläche bestimmt.
Die Prüfung ist mit einer computergesteuerten Anlage
durchzuführen. Über die Prüfung ist ein Prüfprotokoll
mit einem Zeit-Druck-Diagramm zu erstellen und in
zweifacher Ausfertigung vorzulegen.
Sollten die Prüfungen kein befriedigendes Ergebnis
bringen, gehen die Kosten für weitere Prüfungen zu
Lasten des AN.
Der AG ist vor Prüfungsbeginn rechtzeitig zu
informieren.
Menge: 2,000 m

### Abschnitt 4 Brückenbauwerk

#### Titel 4.1 Baubegleitende Leistungen

##### Untertitel 4.1.1 Verrechnungssätze

**4.1.1.01 Bauzeitenplan aufstellen**
Bauzeitenplan anteilig für Abschnitt 4 aufstellen.
Darstellung aller im Zuge der Bauausführung
erforderlichen Einzel- und Teilleistungen,
einschließlich Leistungen Dritter (z. B.
Versorgungsunternehmen), als Balkendiagramm, mit
taggenauer Angabe von Ausführungszeiträumen.
Die Leistungen sind entsprechend dem
Leistungsverzeichnis und unter Berücksichtigung der
Ausführungsabschnitte zu gliedern.
Der Bauzeitenplan ist als gut lesbarer Papierausdruck
und digital als PDF der Bauüberwachung des AG einfach
zu übergeben sowie auf der Baustelle vorzuhalten.
Vor Anfertigen der Papierausdrucke ist der
Bauüberwachung des AG ein Vorabzug zur Abstimmung und
Freigabe zu übermitteln.
Die Aufstellung ist unmittelbar nach Auftragserteilung
auszuführen.
Die Kosten für die erforderlichen Abstimmungen
hinsichtlich der zu berücksichtigenden Leistungen
Dritter sind hier einzukalkulieren.

Die Fortschreibungen des abgestimmten und freigegebenen
Bauzeitenplans werden über die Pos. 4.1.1.02 vergütet.

Bei Mengenänderungen der vertraglichen Leistungen, bei
Bauzeitverlängerungen oder bei eventuellen Unterbrechungen der Bautätigkeit bleibt der Betrag
unverändert.
Menge: 1,000 Psch

**4.1.1.02 Bauzeitenplan fortschreiben**
Bauzeitenplan, der gemäß Pos. 4.1.1.01. aufgestellt
wurde, fortschreiben.
In die Fortschreibung sind alle im Zuge der
Bauausführung eintretenden Änderungen hinsichtlich Art
und Umfang der Leistungen sowie hinsichtlich des
Ausführungszeitraums einzuarbeiten.
Die Nummerierung der Fortschreibung ist im
Bauzeitenplan anzugeben.
Die Fortschreibung ist jeweils nach vorheriger
Aufforderung durch den AG zu erstellen sowie in
Papierform und digital als PDF der Bauüberwachung des
AG zu übergeben.
Menge: 6,000 St

**4.1.1.03 Digitale Bilder herstellen**
Digitale Bilder über den wesentlichen Bauablauf sowie
über Besonderheiten der Maßnahme (Auflösung min. 5
Megapixel, 16k Farben) herstellen. Die Bilder sind nach
Abschluss der Bauarbeiten auf einem digitalen
Datenträger zu übergeben.
Die Anzahl der Bilder wird auf die angegebene Anzahl
begrenzt. Werden mehr Bilder aufgenommen, ist durch den
AN in Abstimmung mit der Bauüberwachung des AG eine
Auswahl zu treffen.
Menge: 25,000 St

**4.1.1.04 Bestandspläne für die Brücke herstellen**
Bestandslageplan für die neu erstellte Brücke nach Lage
und Höhe durch ein vom AG zugelassenes Büro für
Ingenieurvermessung herstellen lassen.
Der Grundplan, M = 1:250, mit den ALK-Daten und den
Gebäuden wird im AutoCad-Format durch den AG zu
Verfügung gestellt und ist zwingend als Grundlage für
den Bestandslageplan zu verwenden.
Der Bestandslageplan ist auf der Grundlage der DIN 2425
in der gültigen Fassung anzufertigen und zu
beschriften.
Hierzu sind tachymetrische Geländeaufnahmen nach den
Bauarbeiten durchzuführen. Alle Geländepunkte wie
Widerlager, Wasserbausteine, Geländer, Bodenbeläge usw.
sind nach Lage und Höhe einzumessen.
Das Aufmaß ist auf das Landeskoordinatensystem (ETRS89/
UTM-Koordinaten) sowie auf das amtliche
Höhenfestpunktnetz zu beziehen.
Der Bestandslageplan ist als Datei im AutoCad-Format
(dxf- und dwg-Format) und als PDF-Datei auf einer CD-
ROM/DVD und zweifach als farbige Papierabzüge der
Bauüberwachung des AG zu übergeben.
Vor Endausfertigung sind der Bauüberwachung des AG
Vorabzüge zur Duchsicht und Korrektur zu übergeben.
Abgerechnet wird ein Bestandslageplan unabhängig von
der Anzahl der erforderlichen Planauschnitte.
Menge: 1,000 Psch

#### Titel 4.2 Straßenbauarbeiten

##### Untertitel 4.2.1 Freimachen des Baufeldes

*Hinweis*
Anmerkung:

Sämtliche Mehraufwendungen, Handarbeiten und
Erschwernisse für das Aufnehmen der nachfolgenden
Befestigungen im Bereich von Bäumen und deren Wurzeln
und entlang der vorhandenen Hecken, Zäune, Mauern,
Gebäuden, Zufahrten, usw. sind in die nachfolgenden
Einheitspreise einzukalkulieren.

**4.2.1.01 Bäume, Stamm-Durchmesser 51 bis 80 cm, fällen**
Bäume fällen und die Wurzelstöcke mit komplettem
Wurzelwerk restlos entfernen.
Die Wurzellöcher sind mit zu lieferndem Füllboden
lagenweise zu verfüllen und zu verdichten.
Das anfallende Holz etc. ist durch den AN
eigenverantwortlich umweltgerecht zu entsorgen.
Aufgemessen wird der Stamm-Durchmesser vor dem Roden,
1,00 m über dem Boden.
Stamm-Durchmesser: 51 bis 80 cm.
Eingeschlossen sind alle erforderlichen Erdarbeiten.
Menge: 2,000 St

**4.2.1.02 Bäume, Stamm-Durchmesser 81 bis 120 cm, fällen**
Bäume fällen und die Wurzelstöcke mit komplettem
Wurzelwerk restlos entfernen.
Die Wurzellöcher sind mit zu lieferndem Füllboden
lagenweise zu verfüllen und zu verdichten.
Das anfallende Holz etc. ist durch den AN
eigenverantwortlich umweltgerecht zu entsorgen.
Aufgemessen wird der Stamm-Durchmesser vor dem Roden,
1,00 m über dem Boden.
Stamm-Durchmesser: 81 bis 120 cm.
Eingeschlossen sind alle erforderlichen Erdarbeiten.
Menge: 1,000 St

**4.2.1.03 Strauch- und Buschwerk, Höhe bis 2,50 m, roden**
Strauch-, Buschwerk und alle Gehölze bis 10 cm Stamm-
Durchmesser mit gesamten Wurzelwerk roden.
Die Wurzellöcher sind mit zu lieferndem Füllboden
lagenweise zu verfüllen und zu verdichten.
Höhe: bis 2,50 m.
Der Bewuchs ist mit einer i.M. 5 bis 10 cm dicken
Bodenschicht abzutragen.
Die anfallenden Massen sind durch den AN
eigenverantwortlich umweltgerecht zu entsorgen.
Eingeschlossen sind alle erforderlichen Erdarbeiten.
Rodung in Einzelflächen.
Menge: 150,000 m2

#### Titel 4.3 Brückenbauarbeiten

*Hinweis*
Andienung des Brückenbauwerks

Die Andienung des Brückenbauwerks erfolgt aus
westlicher Richtung über die Loëstraße und den Bereich
der neuen Niederschlagswasserbehandlungsanlage bzw. des
Anschlusses der Nierspromenade an die Loëstraße.
In diesen Bereich können die zukunftigen Wegeflächen
zur Andienung genutz werden. Weitere befestigte
Wegefläche, Kranaufstellfläche, Lagerflächen etc. sind
durch den Auftragnehmer eigenverantwortlich
herzustellen und werden nicht gesondert vergütet.

Die Andienung des Brückenbauwerks erfolgt aus östlicher
Richtung über die Zufahrt zum Tierpark an der B9. Ab
dem Ende der asphaltierten Fläche im Tierpark ist gemäß
Position 5.1.1.05. eine Baustraße entlang der
zukünftigen Steganlage anzulegen. Diese Baustraße dient
ebenfalls zur Andienung des Brückenabauwerks, dies ist
bei der Kalkulation bzgl. der Breite, Vorhaltedauer
etc. zu berücksichtigen.
Weitere befestigte Wegefläche, Kranaufstellfläche,
Lagerflächen etc. sind durch den Auftragnehmer
eigenverantwortlich herzustellen und werden nicht
gesondert vergütet.

##### Untertitel 4.3.1 Technische Bearbeitung

*Hinweis*
Lastannahmen

Nutzlast 5 kN/m²
Wasserlast bis HQ 100: 17,10 m NHN
Fließgeschwindigkeit HQ 100: 2 m/s.

**4.3.1.01 Tragwerksplanung / Ausführungsplanung erstellen**
Technische Bearbeitung für das Brückenbauwerk und die
Fundamente aufstellen.

Tragwerksplanung und Ausführungsunterlagen für das
gesamte Bauwerk inkl. der Gründung und der Auflager
herstellen und in prüffähiger Form in 5-facher
Ausfertigung dem AG übergeben.
Die Ausführungsunterlagen umfassen sämtliche Unterlagen
zur ordnungsgemäßen Herstellung des gesamten Bauwerks,
insbesondere die statischen Berechnungen, einen
Rammplan für die Gründung, alle erforderlichen Schal-
und Bewehrungspläne, alle Ausführungs- und Detailpläne
sowie die Zeugnisse der Eigenüberwachung der
Herstellerwerke der Baumaterialien.
Sämtliche Unterlagen sind entsprechend den Bedingungen
der ZTV-ING zu erstellen.
Grundlagen sind das Baugrundgutachten Nr. 357/18 vom
31.12.2018 sowie die 1. Ergänzung vom 28.03.2019 des
Geotechnischen Büros.

Die Auflagerung der angrenzenden Steganlage auf dem
nord-östlichen Widerlager ist in der Tragwerks- und
Ausführungsplanung entsprechend zu berücksichtigen.

Mit den Bauarbeiten darf erst nach Freigabe der Pläne
durch den AG und dem Prüfstatiker begonnen werden.
Menge: 1,000 Psch

**4.3.1.02 Aufstellung einer geprüften Statik**
Geprüfter Statischer Nachweis für die komplette
Tragwerks- und Ausführungsplanung der Pos. 4.3.1.01.
aufstellen.

Die statischen Berechnungen sind durch einen vom AN
beauftragten und vom AG anerkannten Prüfingenieur auf
Kosten des AN prüfen zu lassen.

Die geprüften Konstruktionszeichnungen und statischen
Berechnungen sind in fünffacher Ausfertigung der
Bauüberwachung des AG zur "Freigabe" vorzulegen.

Mit den Bauarbeiten darf erst nach Freigabe der Pläne
durch den AG begonnen werden.
Menge: 1,000 Psch

##### Untertitel 4.3.2 Kampfmittelsondierung

*Hinweis*
Kampfmittel

Auflagen

Vor Beginn der Gründungsarbeiten für die Widerlager der
Brücke sind die erforderlichen Vorarbeiten zur
Kampfmittelsondierung und eine Detektion durchzuführen.
Während der Detektion ist eine Kolonne (drei Personen,
Bagger, LKW) vorzuhalten, da ggf. kurzfristig auf
Anweisung des KBD reagiert werden muss. Nach
Durchführung der Sondierbohrungen erfolgen die
Detektionen durch den KBD. Nach Abschluss der
Detektionen sind die Bohrlöcher wieder zu verschließen.

Es erfolgt die Auswertung der Detektionsergebnisse
durch den KBD. Bis zur Mitteilung der
Kampfmittelfreigabe an den Auftragnehmer können 14
Kalendertage vergehen. Dies ist bei der
Angebotskalkulation zu berücksichtigen.
Bauverzögerungen oder zusätzliche Kosten können
hierdurch nicht geltend gemacht werden.

Erdarbeiten sind immer mit entsprechender Vorsicht
auszuführen. Sollten Kampfmittel gefunden werden, ist
aus Sicherheitsgründen die Arbeit sofort einzustellen.
Unverzüglich sind das Ordnungsamt der Gemeinde, der
Kampfmittelräumdienst sowie die Polizei zu
benachrichtigen.

Die Abstimmung der Kampfmittelsondierung erfolgt durch
den Auftragnehmer über das Ordnungsamt Weeze.

**4.3.2.01 Baustelleneinrichtung, -vorhaltung und -räumung für Sondierarbeiten**
Baustelle zur Durchführung der Sondierarbeiten
einrichten, vorhalten und räumen. Zur
Baustelleneinrichtung zählen insbesondere alle für die
Ausführung der Sondierarbeiten erforderlichen
Einrichtungen, Maschinen, Hebezeuge, Geräte, Werkzeuge,
Betriebsmittel, Bauwagen, Lager-schuppen,
Aufenthaltsräume, Abortanlagen und Zäune entsprechend
der Vorschriften der Berufsgenossenschaft und der
Straßenverkehrsordnung für die gesamte Bauzeit sowie
das Beschaffen, Mieten und Anlegen notwendiger Arbeits-
und Lagerflächen sowie Zufahrtswege.

Bodenbeschaffenheit: gemäß Baugrundgutachten, als
Anlage beigefügt. Begeh- und Befahrbarkeit des
Sondierbereichs: unbefestigtes Gelände (Böschung), mit
Kettenfahrzeugen befahrbar.
Menge: 1,000 Psch

**4.3.2.02 Koordinierung der Sondierarbeiten mit dem KBD**
Sondierarbeiten mit dem Ordnungsamt der Gemeinde Weeze
und dem Kampfmittelbeseitigungsdienst (KBD)
koordinieren und Sondierung gemäß Vorgabe der Gemeinde
bzw. KBD ausführen. Die Sicherheitsdetektion wird immer
durch den KBD oder durch ein von ihm beauftragtes
Vertragsunternehmen durchgeführt. Für die Dokumentation
der überprüften Bohrungen ist dem KBD oder dem
beauftragten Vertragsunternehmen ein Bohrplan zur
Verfügung zu stellen. Die Fertigstellung der Bohrungen
ist dem KBD mindestens 3 Werktage vorher per Fax oder
Email auf dem entsprechenden Formular anzumelden.

Koordinierung:
mit dem KBD per Fax: 0211 / 475 90 40
oder e-mail: kbd@brd.nrw.de
Zwischen Detektion und Vorliegen der Ergebnisse können
bis zu 14 Tagen liegen. Dies ist bei der Planung der
weiteren Arbeiten zu berücksichtigen.
Menge: 1,000 Psch

**4.3.2.03 Einmessen und Markieren der Sondierstellen**
Einmessen und Markieren der Sondierstellen gemäß
Vorgaben des KBD.
Für die Bohrungen im Rahmen der Sicherheitsdetektion
sind folgende Bohrraster anzuwenden: Bei Kanaltrassen,
Spundwänden, Bohrpfahlwänden, Schlitzwänden,
Verankerungen und ähnlichen, linienförmigen
Eingriffsarten sind die Bohrungen senkrecht entlang der
Mittelachse im Abstand von 1,50 m einzubringen.
Menge: 10,000 St

**4.3.2.04 Erstellen eines Bohrplans**
Erstellen eines Bohrplans gemäß DIN 18232 und gemäß
Vorgaben des KBD.
Menge: 1,000 Psch

**4.3.2.05 Sondierbohrungen, Ø 180 mm, Tiefe bis 10,0 m**
Bohrungen mit Hohlbohrschnecke bei nicht standfesten
Bohrlöchern gemäß Bohrplan und Vorgabe des KBD
ausführen.
Durchmesser der Bohrungen: 180 mm
Tiefe der Bohrungen: bis ca. 8 m unter Gelände
Bodenbeschaffenheit: gemäß Baugrundgutachten, als
Anlage beigefügt. Ausführung unter Grundwassereinfluss.
Im Wesentlichen:
Sandige Böden und Auffüllungen, teilweise schluffig.
Bohrgut entsorgen. Die Sondierbohrungen dürfen nur
drehend mit Schnecke und nicht schlagend ausgeführt
werden. Bohrkronen als Schneidwerkzeug sowie Rüttel-
und Schlagvorrichtungen dürfen nicht verwendet werden.
Beim Auftreten von plötzlichen ungewöhnlichen
Widerständen ist die Bohrung sofort aufzugeben und um
mindestens 2 m zu versetzen.
Als Bohrlochtiefe ist im Regelfall (abhängig von den
örtlichen Bodenverhältnissen) 7,00 m bis 10 m unter
Geländeoberkante (GOK) als ausreichend anzusehen. Die
GOK bezieht sich immer auf den Kriegszeitpunkt. (Der
KBD definiert in Abhängigkeit der örtlichen
Verhältnisse ein anderes Gefährdungsband (z.B.
geringere Bohrtiefen), sofern Untergrunderkundungen
spezifische Hinweise ergeben haben.) Ergibt sich aus
dem Widerstand beim Bohrvorgang der Verdacht, dass ein
Kampfmittel vorhanden ist, so ist der Baugrundeingriff
einzustellen und die örtliche Ordnungsbehörde zu
informieren.
Bohrloch mit PVC-Rohr (frei von Ferrometallen)
verrohren, Innendurchmesser mindestens 60 mm;
Rohrunterseite mit Stopfen gegen Aufspülen von Erdreich
verschlossen, Wasser im Rohr ist belanglos.
Rohr 0,30 m über GOK abschneiden.
Bohrlöcher und PVC-Rohre bis nach erfolgter
Sicherheitsdetektion durch den KBD vorhalten. PVC-Rohre
nach erfolgter Sicherheitsdetektion durch den KBD
entfernen. Die PVC-Rohre sind so wählen, dass sie auf
jeden Fall wieder zu entfernen sind. Abrechnung nach
Bohrlänge gemäß DIN 18301.
Menge: 80,000 m

##### Untertitel 4.3.3 Erdarbeiten, Baugrube und Pflasterarbeiten

**4.3.3.01 Baugelände von Unkraut- und Grasbewuchs freimachen**
Baugelände nach Angabe der Bauüberwachung des AG von
starkem Unkraut- und Grasbewuchs freimachen. Der
Bewuchs ist mit einer i.M. 5 bis 15 cm dicken
Bodenschicht abzutragen.
Breite des Abtrages: ca. 2,00 bis ca. 6,00 m
Das Räumgut ist umweltgerecht zu entsorgen.
Abtrag in Teilflächen im Bereich der Gründungen,
Flügelwände und Natursteinsetzpackung.
Menge: 100,000 m2

**4.3.3.02 Oberboden abtragen und in Mieten aufsetzen**
Oberboden unterhalb der Vegetationsschicht der Pos.
4.3.3.01. in Schichtdicken von ca. 10 bis 30 cm und in
Breiten von ca. 2,00 bis ca. 6,00 m abtragen und die
Massen auf vom AG gestellte Flächen im Bereich der
Baustelle, die nach der Fertigstellung der Baukörper
zum Abtransport zugänglich sind, in Mieten aufsetzen.
Unrat, Steine über 5 cm Durchmesser und Wurzeln mit
mehr als 3 cm Durchmesser aussondern und umweltgerecht
entsorgen. Die Oberbodenmieten nicht befahren oder
durch andere Maßnahmen verdichten. Die Mieten während
der gesamten Bauzeit von Unkraut freihalten, d.h.
Unkräuter ausreißen oder Samenstände vor der Reife
abmähen.
Eingeschlossen sind die erforderlichen Transporte
innerhalb der Baustelle.
Abgerechnet wird nach Mietenaufmaß bzw. nach aufzumessenden Abtragsprofilen.
Abtrag in Einzelmassen im Bereich der Gründungen,
Flügelwände und Natursteinsetzpackung.
Menge: 20,000 m3

**4.3.3.03 Boden mit mineral. Fremdbestandteilen (<10 Vol.-%) abtragen und ents.**
Boden mit weniger als 10 Vol.-% Bauschutt und/oder
sonstigen mineralischen Fremdbestandteilen der Bodenklasse 3 bis 5 nach DIN 18300 gemäß ZTV E-StB 17 zur
Herstellung von Baugruben in verschiedenen Abmessungen
für die Herstellung der Widerlager, Flügelwände und der
Natursteinsetzpackung in unterschiedlichen
Schichtdicken und Breiten bis UK Sauberkeitsschicht
profilgemäß abtragen, verladen und umweltgerecht
entsorgen.

Aushubtiefen: ca. 0,20 bis 1,00 m.

Boden mit weniger als 10 Vol-% Bauschutt und/oder
sonstigen mineralischen Fremdbestandteilen bis zu einem
Zuordnungswert 1.2 (Z1.2) einschließlich nach LAGA-20,
Kapitel Bodenmaterial.

Der Boden besteht aus sandigem bzw. schwach schluffigem
Torf, weich, anmoorig (Bohrung 1) und Auffüllungen aus
stark schluffigem Sand bzw. stark sandigem Schluff mit
Beimengungen von Ziegelbruch (Bohrung 2).

Die Anforderungen an die stoffliche Verwertung von
mineralischen Reststoffen/Abfälle -Technische Regeln-
(LAGA-20) sind zu beachten.

Entsprechend der vorhandenen Untergrundverhältnisse
entscheidet die Bauüberwachung des AG über die erforderlichen Abtragsdicken.
Abgerechnet wird nach aufzumessenden Abtragsprofilen
bzw. nach Abtragsfläche und mittlerer Schichtdicke.
Die Profilierung und Verdichtung der Baugrubensohle
wird gem. Pos. 4.3.2.08 vergütet.
Abtrag in Einzelmassen.
Menge: 30,000 m3

**4.3.3.04 Boden Z1.2 mit mineral. Fremdbestandteilen (> 10 Vol.-%) ents., Zulage**
Boden mit mehr als 10 Vol.-% Bauschutt und/oder
sonstigen mineralischen Fremdbestandteilen der Bodenklasse 3 bis 5 nach DIN 18300 gemäß ZTV E-StB 17 zur
Herstellung von Baugruben in verschiedenen Abmessungen
für die Herstellung der Widerlager, Flügelwände und der
Natursteinsetzpackung in unterschiedlichen
Schichtdicken und Breiten bis UK Sauberkeitsschicht
profilgemäß abtragen, verladen und umweltgerecht
entsorgen.

Boden mit mehr als 10 Vol-% Bauschutt und/oder
sonstigen mineralischen Fremdbestandteilen bis zu einem
Zuordnungswert 1.2 (Z1.2) einschließlich nach LAGA-20,
Kapitel Bauschutt.

Der Boden besteht aus sandigem bzw. schwach schluffigem
Torf, weich, anmoorig (Bohrung 1) und Auffüllungen aus
stark schluffigem Sand bzw. stark sandigem Schluff mit
Beimengungen von Ziegelbruch (Bohrung 2).

Die Anforderungen an die stoffliche Verwertung von
mineralischen Reststoffen/Abfälle -Technische Regeln-
(LAGA-20) sind zu beachten.

Die Böden sind vom AN eigenverantwortlich ordnungsgemäß
zu entsorgen. Die Kosten für die Entsorgung sind hier
einzurechnen.

Der AN hat der Bauüberwachung des AG sämtliche
Verwertungs- bzw. Entsorgungsnachweise unverzüglich zu
übergeben.

Abgerechnet wird nach den Verwertungs- bzw.
Entsorgungs- nachweisen.

Als Zulage zu Pos. 4.3.3.03.
Menge: 10,000 t

**4.3.3.05 Boden von Hand ausheben, Spundwandbereich**
Boden der Bodenklasse 3 bis 5 nach DIN 18300 in Handschachtung in Abstimmung mit der Bauüberwachung des AG
ausheben und seitlich lagern.
Aushub zur Nachbearbeitung (Verschweißen) der nicht
verpressten Spundwand-Doppelbohlenschlösser.
Abgerechnet wird nach aufzumessenden Abtragsprofilen.
Menge: 25,000 m3

**4.3.3.06 Baugrubensohle profilieren und verdichten**
Baugrubensohle auf horizontalen und geneigten Flächen,
Böschungsneigung bis 1:1,5, den Sollhöhen entsprechend
in verschiedenen Breiten profilgerecht herstellen und
nachver-dichten.
Profilierung und Verdichtung in Einzelflächen
unterhalb der Sauberkeitsschicht nach Rammen der
Spundwandgründung,
im Bereich der seitlichen Flügelwände und der
befestigten Böschungsflächen.
Menge: 100,000 m2

**4.3.3.07 Planumsstabilisierung herstellen**
Planumsstabilisierung herstellen.
Gebrochener Grobkies, Korngrößen 45 / 80, gemäß
TL Gestein-StB 04/07 liefern und im Bereich von
vernässten Planumsbereichen in das Planum eindrücken.
Schichtdicke ca. 10 - 20 cm.
Abgerechnet wird nach anerkannten Wiegescheinen.
Ausführung nur nach vorheriger Abstimmung mit der
Bauüberwachung des AG.
Einbau in Einzelmassen.
Menge: 10,000 t

**4.3.3.08 Boden, seitlich gelagert, einbauen**
Boden, der gemäß Pos. 4.3.3.05. seitlich lagert, als
Spundwand-Hinterfüllung lagenweise profilgerecht
einbauen und verdichten.
Die Entsorgung des unbrauchbaren Bodens in Abstimmung
mit der Bauüberwachung des AG wird gesondert vergütet.
Abgerechnet wird nach aufzumessenden Auftragsprofilen.
Einbau in Einzelmassen.
Menge: 15,000 m3

**4.3.3.09 Boden, seitlich gelagert, abfahren und entsorgen**
Boden, der gemäß Pos. 4.3.3.05. seitlich gelagert ist,
laden, abfahren und umweltgerecht entsorgen.
Unbrauchbarer Boden, der sich nicht zur Hinterfüllung
der Spundwand eignet.
Abgerechnet wird nach anerkannten Wiegescheinen.
Menge: 10,000 m3

**4.3.3.10 Boden liefern und einbauen**
Baustoffgemische aus natürlichen Baustoffen (keine RC-
Gemische) und Böden für Schichten aus frostunempfindlichem Material nach der TL SoB-StB 04/07 liefern und
als Bauwerkshinterfüllung und Unterlage für die
Naturstein-setzpackung in verschiedenen Breiten und
Schichtdicken lagenweise profilgerecht einbauen und
verdichten.
Vertiefungen, die durch den Aushub ungeeigneten Bodens
und abgetragener Bauteile entstanden sind, verfüllen
und verdichten, Böschungen profilieren und verdichten.
Oberflächenneigung bis 1:1,5.
Abgerechnet wird nach aufzumessenden Auftragsprofilen.
Einbau in Einzelmassen.
Menge: 20,000 m3

*Hinweis*
Anmerkung:

Böschungspflasterung unter dem Bauwerk

**4.3.3.11 Pflasterflächen aus Wasserbausteinen LMB 5/40 herstellen**
Wasserbausteine aus unbearbeiteten Bruchsteinen gemäß
den Technischen Lieferbedingungen für Wasserbausteine
(TLW 03) und der DIN EN 13383 liefern und zur Sicherung
der Sohle und der Böschung, Neigung 1:1.5, im
Auslaufbereich zur Niers verlegen.
Wasserbausteine LMB 5/40.
Die Steine sind in einem Betonbett aus Beton C 20/25,
Stärke 20 cm, zu verlegen. Unter dem Betonbett ist eine
Sauberkeitsschicht aus Frostschutzkies, Stärke 10 cm,
herzustellen.
Die Hohlräume sind mit kleinen Steinen zu verzwicken.
Die Fugen sind mit Mörtel, MG III, zu verschließen.
Eingeschlossen sind die erforderlichen Erdarbeiten.
Herstellung in Einzelflächen im Bereich der Böschungen
Menge: 50,000 m2

**4.3.3.12 Oberboden andecken**
Oberboden in verschiedener Dicke nach Angabe der
Bauüberwachung des AG profilgerecht andecken.
Der Oberboden lagert im Baustellenbereich.
Dicke der Andeckung: ca. 20 bis 30 cm.
Andeckungen in Pflanzbeete, Grünflächen,
Seitenstreifen, Bankette und Geländeangleichungen.
Eingeschlossen sind die erforderlichen Transporte
innerhalb der Baustelle.
Abgerechnet wird nach Fläche.
Andeckungen in Einzelflächen im Bereich der Gründungen,
Flügelwände und Natursteinsetzpackung.
Menge: 50,000 m2

**4.3.3.13 Flächen einsäen**
Flächen der Pos. 4.3.3.12. mit Regiosaatgut-Mischungen
(RSM Regio) nach den Empfehlungen für Begrünungen mit
gebietseigenem Saatgut der FLL einsäen. Saatgut liefern
und ohne Entmischung aufbringen und einarbeiten.
Vorzeitig entwickeltes Unkraut entfernen und
umweltgerecht entsorgen.
Boden fräsen, lockern und profilgerecht planieren.
FLL RSM Regio - UG02 Westdeutsches Tiefland mit
Weserbergland - Typ Ufer.
Saatstärke: 7 g/m2
Einsaat in Einzelflächen im Bereich der Gründungen,
Flügelwände und Natursteinsetzpackung.
Menge: 50,000 m2

##### Untertitel 4.3.4 Gründungsarbeiten

**4.3.4.01 Geräteeinsatz für Spundwandgründung**
Geräte zur Herstellung von Stahlspundwänden einsetzen.
Der Einsatz umfasst den An- und Abtransport aller
erforder-lichen Geräte und Aggregate, den Auf- und
Abbau der Geräte sowie das Umsetzen innerhalb der
Baustelle, das Bedienungspersonal, alle Energiekosten
sowie das Vorhalten aller Geräte bis zur Fertigstellung
aller Gründungsarbeiten.

Gründungsverfahren nach Wahl des AN.
Menge: 1,000 Psch

**4.3.4.02 Stahlspundwand herstellen**
Stahlspundwand Larssen 605 Doppelbohlen o.glw.,
mittleres Schloss herstellerseitig verpresst, als
Gründungskörper der Widerlager und Flügelwände
entsprechend statischen und konstruktiven
Erfordernissen einschl. aller Pass- und Eckbohlen
herstellen.
Unverpresste Schlösser auf 1,50 m Länge ab OK Spundwand
verschweißen. Verfahren nach Wahl des AN.
Der Abrostungszuschlag zur statisch erforderlichen
Materialdicke gemäß dem geltenden Regelwerk ist zu
berücksichtigen.
Spundwand als unverankerte, freistehende Konstruktion.
Bohlenlänge: über 6 bis 8 m.
Stahlsorte = S 240 GP.
Die Bodenverhältnisse sind dem Baugrundgutachten für
das Bauwerk zu entnehmen.

Gründungsverfahren nach Wahl des AN.

Abgerechnet wird die Fläche der Spundwand aus Länge der
Spundbohlen multipliziert mit der Spundwandachse.
Menge: 100,000 m2

**4.3.4.03 Spundwand kürzen**
Spundwand gemäß Sollhöhen kürzen. Spundwand der Widerlager und Flügelwände. Kürzen nach Wahl des AN.
Abfallstoffe sind von der Baustelle zu entfernen und
umweltgerecht zu entsorgen.
Abgerechnet wird die Länge der Spundwandachse.
Menge: 10,000 m

##### Untertitel 4.3.5 Beton und Stahlbeton

**4.3.5.01 Beton für Sauberkeitsschicht herstellen**
Beton für Sauberkeitsschicht einschl. ggf.
erforderlicher Schalung nach Zeichnung herstellen. Ggf.
erforderliche Schalung vorhalten und beseitigen.

Festigkeitsklasse C 12/15.
Einbaudicke ca. 10 cm.

Einbau auf nachverdichtetem Baugrund als Auflager für
Widerlager- und Flügelholme.
Menge: 20,000 m2

**4.3.5.02 Bewehrten Beton C 35/45 einschl. Schalung herstellen**
Bewehrten Beton entsprechend der statischen und
konstruktiven Erfordernissen in verschiedenen Breiten
und Stärken profilgerecht gemäß Zeichnung einbauen,
verdichten und nachbehandeln.
Bewehrung wird gesondert berechnet.

Bauteil = Widerlager und Flügelwände.

Festigkeitsklasse C 35/45 XC4 XF2 XA3 WA (ZTV-ING Teil
3.1 Abschn. 4(6)) mit hohem Frost- und
Tausalzwiderstand.
Einschließlich der Herstellung, Vorhaltung und Rückbau
der erforderlichen Schalung gemäß Zeichnung.

Sichtflächenschalung = dreiseitig gehobelte Bretter
gleichen Querschnitts (Raue Seite zum Beton).
Schalungsverlauf vertikal.
Sichtbare Kanten sind mit Dreikantleisten, die an die
Schalung zu befestigen sind, zu fasen.

Oberfläche maschinell abreiben und glätten.
Sichtbetonklasse SB2, Textur T2, Porigkeit P2,
Farbtongleichmäßigkeit FT2, Ebenheit E1, Arbeits- und
Schalhautfugen AF2, Schalhautklasse SHK2.
Nachbehandlung durch Belassen der Schalung oder
Aufbrin-gen einer wasserhaltenden und wärmedämmenden
Abdek-kung sowie ggf. Feuchthalten der schützenden
Anlagen und Einrichtungen gemäß den DAFStB-Richtlinien.
Abgerechnet wird nach Volumen.

Die eingebaute Menge ist nachzuweisen.
Menge: 50,000 m3

**4.3.5.03 Futterrohr mit Kabeltrichter zum einbetonieren liefern und einbauen**
Futterrohr mit Kabeltrichter zum einbetonieren,
Innendurchmesser D = 100 mm für Wandstärken von ca.
260 mm, liefern und fachgerecht in die Widerlager der
Pos. 4.3.5.02. einbauen. In das Futterrohr sind die zu
montierenden Ringraumdichtungen gemäß Pos. 4.4.1.04 zu
berücksichtigen.

Futterrohr: Edelstahl V2A (AISI 304L) oder V4A (AlSI
316L)
Innendurchmesser Futterrohr (mm): 100
Außendurchmesser Flansch (mm): ca. 110
Futterrohr Wanddicke (mm) : ca. 260 mm

Fabrikat BWS 100/110 der Firma Hauff-Technik oder
gleichwertig.

Das Futterrohr ist beidseitig druckwasserdicht zu
verschließen.

Eingeschlossen sind sämtliche Erschwernisse bei der
Herstellung der Schalung, der Bewehrung, beim Einbau
der Wanddurchgänge und bei der Betonage.
Menge: 2,000 St

**4.3.5.04 Bewehrten Beton C 25/30 einschl. Schalung herstellen**
Bewehrten Beton entsprechend der statischen und
konstruktiven Erfordernissen in verschiedenen Breiten
und Stärken profilgerecht gemäß Zeichnung einbauen,
verdichten und nachbehandeln.
Bewehrung wird gesondert berechnet.
Bauteil = Randkappen.
Einbaudicke: ca. 22 cm.
Einbaubreite: ca. 80 cm.

Festigkeitsklasse C 25/30 LP, XC4 XF4 XD3 WA (ZTV-ING
Teil 3.1 Abschn. 4(6)) mit hohem Frost- und
Tausalzwider-stand.
Einschließlich der Herstellung, Vorhaltung und Rückbau
der erforderlichen Schalung gemäß Zeichnung.

Sichtflächenschalung = glatte Vorsatzschalung.

Sichtbare Kanten sind mit Dreikantleisten, die an die
Schalung zu befestigen sind, zu fasen.

Oberfläche maschinell abreiben und glätten.
Sichtbetonklasse SB3, Textur T2, Porigkeit P3,
Farbtongleichmäßigkeit FT2, Ebenheit E2, Arbeits- und
Schalhautfugen AF3, Schalhautklasse SHK2.
Nachbehandlung durch Belassen der Schalung oder
Aufbrin-gen einer wasserhaltenden und wärmedämmenden
Abdek-kung sowie ggf. Feuchthalten der schützenden
Anlagen und Einrichtungen gemäß den DAFStB-Richtlinien.
Abgerechnet wird nach Volumen.

Die eingebaute Menge ist nachzuweisen.
Menge: 2,000 m3

**4.3.5.05 Betonstahl einbauen (gesamtes Bauwerk)**
Betonstahl entsprechend statischen und konstruktiven
Erfor-dernissen liefern und einbauen.

Bauteil = Widerlager, Flügelwände und Randkappen.

Stahlsorte = B 500 B, DIN 488.

Betondeckung: 40 mm.

Anschluss der Bewehrung an die Spundwände wird nicht
gesondert berechnet.  (Anschluss durch
Schneidenlagerung)

Abrechnung nach Stahllisten
.
Verlegung in Einzelmengen.
Menge: 10,000 t

**4.3.5.06 Winkelprofil aus Edelstahl montieren**
Winkelprofil aus Edelstahl W1.4301 gemäß Zeichnung
liefern und fachgerecht auf das westliche Widerlager
der Brückenkonstruktion montieren.

Abmessungen in mm:
Schenkellänge 1 (S1): 100.
Schenkellänge 2 (S2): 100.
Dicke (D): 6.

Eingeschlossen ist die Lieferung aller erforderlichen
Befestigungsmaterialien.
Montage in Einzellängen.
Menge: 3,000 m

##### Untertitel 4.3.6 Rad- und Fußgängerbrücke

*Hinweis*
Materialmuster

Rechtzeitig vor der Montage der Brücke bzw. Bestellung
der Materialien sind dem AG Materialmuster aller
sichtbarer Teile zur Bemusterung vorzulegen.
Die Vorlage der Muster hat mindestens 4 Wochen vor
einer Materialbestellung / Montage durch den AN zu
erfolgen.

*Hinweis*
Hilfskonstruktionen und Gerüste

Evtl. notwendige Hilfskonstruktionen und / oder Gerüste
die aus technischen Gründen, auf Grund des gewählten
Bauablaufs oder aus Sicherheitsaspekten notwendig
werden, werden nicht gesondert vergütet.
Evtl. hierfür anfallende Kosten sind in die
nachfolgende Position einzukalkulieren.

**4.3.6.01 Rad- und Fußgängerbrücke liefern und montieren**
Rad- und Fußgängerbrücke aus Holz gemäß der
nachstehenden Beschreibung und den Systemzeichnungen
entsprechend der statischen und konstruktiven
Erfordernissen komplett liefern und fachgerecht
montieren.

Bauwerksbeschreibung:

Bauart : Holzkonstruktion aus Eiche hell, D30.
Holzschutz: Imprägnierung nach DIN 68800 (GK 3.2).

Es sind die DIN 1052-10, DIN EN 1995-2, DIN EN 1995-1-
1, DIN EN 1991-1-2 sowie sämtliche aktuellen
Vorschriften und Regelwerke zwingend zu beachten und
einzuhalten.

Einfeld-Bogenbrücke.
Verkehrslast: 5,00 kN/m².
Gesamtlänge: 19,42 m.
Stützlänge: 18,00 m.
Lichte Breite zwischen den Bogenträgern: 3,50 m.
Lichte Breite zwischen den Geländerpfosten: 3,00 m.
Geländerhöhe über OK Belag: 1,30 m.
Max. Höhe der Bogenträger über OK Längsträger: 3,00 m.
Auflager: Verformungslager (DIN 4141).

Tragende Bauteile:
Hauptträger: 2 x 30/30 cm, Länge ca. 19,42 m.
Bogenträger : 2 x 30/45 cm, Achslänge ca. 19,42 m.
Stützen: 2 x 7 x 30/20 cm, Länge = ca. 1,00 bis 2,55 m.
Querholz: 9 x 20/30 cm, Länge = ca. 3,50 m, e = ca.
2,35 m, Ausführung immer im Bereich der Geländerstützen
(bis auf den Bereich der Endauflager).
Belagsträger: 4 x 17/17 cm, L = ca. 19,70 m.

Als konstruktiver Witterungsschutz sind alle tragenden
Bauteile durchgängig oberseitig mit einer
Titanzinkabdeckung inkl. Abtropfkanten auszuführen.
Dicke Titanzinkblech: t = 1,0 mm
Neigung: mind. 7°

Füllstabgeländer mit einfachem Handlauf analog H-Gel 2.
Geländerpfosten 12/12 cm.
Füllstäbe 5/5 cm, e <= 12 cm.
Handläufe 6-9,5x15,5 cm, dachförmig profiliert, mit
Zapfenanschluß, Tiefe 5 cm.
Fußriegel: 2 x3,5x12/15 cm.

In die Handläufe sind durchgehend für die Beleuchtung
gemäß Titel 4.4. jeweils eine Nut von ca. 23 mm x 22 mm
herzustellen.

In die Geländerpfosten ist für die Beleuchtung gemäß
Titel 4.4. eine durchgehende senkrechte Bohrung von 20
mm herzustellen. Die Bohrung darf nicht mittig erfolgen
aufgrund der Befestigung der Geländerpfosten am
Bruckenbauwerk.

Bei der Montage des Brückenbauwerks ist zu
berücksichtigen, dass die Beleuchtung gemäß Titel 4.4.
zu verlegen ist.

Eingeschlossen ist die Lieferung und Montage sämtlich
erforderlicher Verbindungs- und Befestigungsmaterialien
aus Edelstahl V2A.

Vor der Abnahme ist eine Reinigung der Konstruktion
durchzuführen (Verunreinigung durch evtl. austretender
Gerbsäure).
Menge: 1,000 St

**4.3.6.02 Holzbohlenbelag aus Eiche Hartholz liefern und montieren**
Belag aus Eichenholzbohlen D30 gemäß Zeichnung inkl.
aller erforderlichen Arbeiten und Materialien liefern
und fachgerecht montieren.

Holzschutz: Imprägnierung nach DIN 68800 (GK 3.2).

Abmessungen der Bohlen: 14/4 cm, e = 15 cm.
Abstand zwischen den Bohlen: 10 mm.
Länge der Bohlen: 3000 mm.

Oberseite für Rutschsicherheit mit 7 Riffelungen
geriffelt. Zusätzlich sind mindestens 2 Riffelungen der
Verschleißschicht vollfugig mit einem zu liefernden
rutschhemmenden Harzgranulatgemisch dauerhaft zu
verfüllen.
Rutschsicherheit >= R11.
Unterseite der Bohlen mit 2 Entspannungsnuten.

Material: Eiche hell.
Dauerhaftigkeitsklasse: 2 nach DIN EN 350-2.
Festigkeitsklasse D30 gem. DIN EN 1995, PEFC / FSC
zertifiziert.

Zusätzlich ist jeweils seitlich auf dem Bodenbelag ein
Holzriegel aus Eiche hell, D30, 2 x 8x3,5/5 cm, L = 2 x
ca. 19,42 m, anzubringen.

Die Musterzeichnungen für Holzbrücken der FH Erfurt
sind zu beachten.

Eingeschlossen ist die Lieferung und Montage sämtlich
erforderlicher Verbindungs- und Befestigungsmaterialien
aus Edelstahl V2A.

Evtl. Schnittkanten des Belages sind einzukalkulieren.

Vor der Abnahme ist eine Reinigung der Konstruktion
durchzuführen (Verunreinigung durch evtl. austretender
Gerbsäure).
Menge: 70,000 m2

**4.3.6.03 Schleppblech liefern und montieren**
Rutschhemmendes Schleppblech aus Edelstahl V2A liefern
und fachggerecht montieren.

Bauteil: Übergang Pflaster auf Holzbohlenbelag
Westseite Brücke.

Dicke: 2 mm.
Breite: 150 mm.

Eingeschlossen ist die Lieferung und Montage sämtlich
erforderlicher Verbindungs- und Befestigungsmaterialien
aus Edelstahl V2A.

Montage in Einzellängen.
Menge: 3,000 m

##### Untertitel 4.3.7 Bauwerksüberwachung gemäß ZTV-ING

**4.3.7.01 Vermessungsbolzen einsetzen**
Messpunkte an Bauwerk nach Angaben des AG vermarken.
Bauteil = auf den Holzbohlen jeweils an den
Bauwerksenden, lotrecht.
Vermessungsbolzen mit 60 mm langem Schaft und
Zentrierung einbohren und einsetzen.
Vermarkungspunkt muss für das Aufstellen einer
Nivellierlatte frei zugänglich sein.
Eingeschlossen ist die Lieferung der Vermessungsbolzen.
Menge: 2,000 St

**4.3.7.02 Nullmessung gemäß ZTV-ING**
Nullmessung gemäß ZTV-ING nach RAS-Verm und ZTV-Verm
StB durch ein vom AG zugelassenes Büro für
Ingenieurvermessung ausführen lassen.
Eingebaute Messbolzen mit Bezug auf NHN einnivellieren
sowie lagemäßig bestimmen lassen.
Nullmessung als Grundlage für das über andere Position
aufzustellende Messprogramm zur Überwachung des
Bauwerks hinsichtlich Setzung und/oder Verschiebung
gemäß DIN 1076 und ZTV-ING.
Ausführung: nach Setzen der Messbolzen bzw. nach
Aushärtung des Gründungskörpers.
Alle Feldbücher, Mess- und Berechnungsprotokolle sowie
erstellte Planunterlagen sind umgehend der
Bauüberwachung des AG zu übergeben.
Menge: 1,000 Psch

**4.3.7.03 Messprogramm aufstellen**
Messprogramm gemäß ZTV-ING und ZTV-Verm StB sowie DIN
18710-4 aufstellen.
Messprogramm zur Überwachung des Bauwerks hinsichtlich
möglicher Setzungen und/oder Verschiebungen.
Die angrenzenden Verkehrsflächen sind einzubeziehen.
Das Messprogramm enthält Angaben zum Festpunktfeld
(Lage und Höhe) und zu den Objektpunkten, Achs- und
Trassierungslinien des Bauwerks, ferner zu Art und
Umfang sowie der zeitlichen Abfolge der vorzunehmenden
Über-wachungsmessungen einschließlich der zu
berücksichti-genden Standardabweichungen.
Das Messprogramm ist nach Durchführung der Nullmessung
aufzustellen und an den AG zu übergeben.
Menge: 1,000 Psch

**4.3.7.04 Überwachungsmessung gemäß ZTV-ING**
Überwachungsmessung gemäß ZTV-ING nach RAS-Verm und
ZTV-Verm StB durch ein vom AG zugelassenes Büro für
Ingenieurvermessung ausführen lassen.
Eingebaute Messbolzen mit Bezug auf NHN einnivellieren
sowie lagemäßig bestimmen lassen.
Überwachungsmessung auf Grundlage des Messprogramms zur
Überwachung des Bauwerks hinsichtlich Setzung und/oder
Verschiebung gemäß DIN 1076 und ZTV-ING einschließlich
Bewertung der Ergebnisse im Vergleich mit der
Nullmessung.
Ausführung: unmittelbar vor Durchführung der H1-
Prüfung.
Alle Feldbücher, Mess- und Berechnungsprotokolle sowie
erstellte Planunterlagen sind umgehend der
Bauüberwachung des AG zu übergeben und müssen zur H1-
Prüfung vorliegen.
Ausführung nur nach Aufforderung durch die örtliche
Bauüberwachung des AG.
Menge: 1,000 St

**4.3.7.05 Bestandsunterlagen erstellen**
Hergestelltes Bauwerk nach RAS-Verm und ZTV-Verm StB
mit UTM-Koordinaten durch ein vom AG zugelassenes Büro
für Ingenieurvermessung einmessen lassen.
Übersichtslageplan im Maßstab 1:1000 erstellen.
Bestandslageplan im Maßstab 1:100 erstellen.
Darzustellen sind neben der Topografie auch die
gesetzten Vermessungsbolzen mit den ermittelten, auf
NHN bezogenen Höhenangaben.
Der Grundplan im Maßstab 1:100 mit den ALK-Daten und
den Gebäuden wird im AutoCad-Format durch den AG zur
Verfügung gestellt und ist zwingend als Grundlage für
die Bestandslagepläne zu verwenden.
Die Pläne sind als Datei im AutoCad-Format (dxf- und
dwg-Format) und als PDF-Datei auf einer CD-ROM/DVD
sowie zweifach als farbige Papierabzüge der
Bauüberwachung des AG zu übergeben.
Vor Endausfertigung sind der Bauüberwachung des AG
Vorabzüge zur Korrektur zu übergeben.
Menge: 1,000 Psch

**4.3.7.06 Bauwerksbuch erstellen**
Bauwerksbuch gemäß DIN 1076 und ASB-ING mit dem
Programm "SIB-Bauwerke" erstellen.
Abstimmungen zur Erstellung der Bauwerksakte mit dem
Baulastträger durchführen.
Erforderliche Vermessungsarbeiten durchführen.
Erforderliche Unterlagen gemäß Anhang B der DIN 1076
erstellen.
Form, Inhalte und Anzahl der zu übergebenden Exemplare
des Bauwerksbuchs sind mit dem Baulastträger
abzustimmen.
Das Bauwerksbuch ist mit Beantragung der Abnahme an den
Auftraggeber zu übergeben. Es muss zur H1-Prüfung
vorliegen.
Menge: 1,000 Psch

#### Titel 4.4 Brückenbeleuchtung

*Hinweis*
Anmerkung

Die Elektroarbeiten und die Verlegung der Erdkabel sind
durch eine Elektrofachfirma auszuführen.

##### Untertitel 4.4.1 Kabelgräben und Kabelverlegung

**4.4.1.01 Kabelgräben, Tiefe 0,51 bis 0,70 m, herstellen**
Kabelgräben in Boden der Bodenklasse 3 bis 5 nach DIN
18300, DIN 4124 und DIN 18322 ausheben, nach Verlegung
des Kabels bzw. der Kabelschutzrohre wieder lagenweise
verfüllen und verdichten.
Die in den Positionen angegebene und für die Abrechnung
maßgebende Grabentiefe reicht von der Oberkante der
tatsächlichen Ausschachtungsebene (Oberkante Gelände,
Oberkante vorhandener Befestigung, Oberkante FSS/STS)
bis zur Grabensohle (5 cm unter Auflagerfläche des
Kabelschutzrohres bzw. des Kabels).
Grabenbreite: 0,40 m.
Grabentiefe: 0,51 bis 0,70 m.
Herstellung in Einzellängen.
Menge: 20,000 m

**4.4.1.02 Flexible Kabelschutzrohre aus PE, DA 110, liefern und verlegen**
Flexible Kabelschutzrohre aus PE in Sandwich -
Bauweise, aussen gewellt - innen glatt, mit hoher
Scheiteldruckfestigkeit, gefertigt nach DIN EN 50086-2-
4 und DIN 16961, DA 110 mm, liefern und gemäß der DIN
18322 sanddicht in die Kabelgräben auf einer 5 cm
dicken Sandschicht verlegen und bis 15 cm oberhalb des
Rohrscheitels absanden.
Eingeschlosssen ist die Lieferung und der Einbau des
Sandes.
Eingeschlossen ist das Verbinden der Kabelschutzrohre,
das Liefern und der Einbau der erforderlichen
Doppelsteckmuffen, das Einkürzen der Schutzrohre sowie
das Liefern und der Einbau der Einzugsschnur.
Die verdrängten Bodenmassen bis zu einem Zuordnungswert
1.2 (Z1.2) nach LAGA sind umweltgerecht zu entsorgen.
Verlegung in kurzen Einzellängen.
Menge: 20,000 m

**4.4.1.03 Kabelschutzrohrenden aus PE, DA 110, verschließen**
Kabelschutzrohrenden aus PE, DA 110, mit Schrumpfschlauch, Stopfen oder ähnlichem nach Verlegung der
Kabel sanddicht verschließen.
Menge: 2,000 St

**4.4.1.04 Ringraumdichtung, HRK 100 - SSG - 4/8-30 b40, liefern und einbauen**
Ringraumdichtungen für Kabel, Fabrikat: Hauff Typ: HRK
100 - SSG - 4/8-30 b40 in die Futterrohre Ø 100 mm der
Pos. 4.3.4.03 auf beiden Seiten des Widerlagers liefern
und fachgerecht einbauen. Eingeschlossen ist das
Durchführen des Beleuchtungskabel sowie das gas- und
wasserdichte Verschließen der Ringraumdichtungen.
Menge: 4,000 St

**4.4.1.05 Erdkabel NYY-J 5x2,5 mm² in Kabelschutzrohre verlegen**
Erdkabel NYY-J 5x2,5 mm² liefern und vom Schaltschrank
bis zum Brückenbauwerk in die Kabelschutzrohre
fachgerecht verlegen.
Eingeschlossen ist das Freilegen der Schutzrohrenden.
Verlegung in Einzellängen.
Menge: 20,000 m

**4.4.1.06 Erdkabel NYY-J 5x2,5 mm² unterhalb des Brückenbauwerks verlegen**
Erdkabel NYY-J 5x2,5 mm² liefern und unterhalb des
Brückenbauwerks fachgerecht in Schutzrohre Ø 50 mm
verlegen.
Eingeschlossen ist das Liefern und Anbringen der
Abzweigdosen und Schutzrohre am Widerlager aus Beton,
an Stahlträgern oder an Holzpfosten mit den
erforderlichen Kleinteile (Befestigungsschellen,
Edelstahlschrauben etc.) sowie die Erschwerniss für das
Verlegen unterhalb des Brückenbauwerks im Bereich der
Niers.
Sämtliche Materialien aus Metall sind in Edelstahl zu
liefern.
Verlegung in Einzellängen.
Die Verlegten Kabel sind vor Vandalismus zu schützen.
Menge: 30,000 m

**4.4.1.07 Anschluss an vorhandenen Mast bzw. Schaltschrank herstellen**
Vorhandene Mast- bzw. Schaltschrankfundamente
freilegen, Fundamente für die Einführung der Kabel
freistemmen und nach der Kabeleinführung Fundamente
wieder herstellen.
Eingeschlossen sind die Lieferung aller Materialien,
alle erforderlichen Erdarbeiten, das Aufnehmen und die
Wiederherstellung der Oberflächenbefestigungen und die
Einführung der Kabel.
Die verdrängten Bodenmassen bis zu einem Zuordnungswert
1.2 (Z1.2) nach LAGA sind umweltgerecht zu entsorgen.
Menge: 1,000 St

**4.4.1.08 Trassenwarnband "Achtung Beleuchtungskabel" verlegen**
Trassenwarnband, Aufdruck "Achtung Straßenbeleuchtungskabel", liefern und im Zuge der Grabenverfüllung nach
Angabe der Bauüberwachung des AG fachgerecht verlegen.
Breite: 40 mm
Menge: 20,000 m

##### Untertitel 4.4.2 Leuchtmittel

**4.4.2.01 KALYPSO LED-Anbauleuchte, Länge 1264 mm, liefern und einbauen**
LED-Anbauleuchte, Fabr. KALYPSO, gemäß nachstehender
Beschreibung liefern und in den Handlaufauf montieren.

LED-LINEAR, KALYPSO White High Efficiency HD IP67
"Kalypso HYD HD10 W930/1264-30D IP67"

IP67-geschützte und IK10-zertifizierte lineare 24 V
LED-Anbauleuchte mit kleinem Formfaktor.
Polyurethanverguss für wasserdichte Abdichtung, UV-
Stabilität (keine Verfärbungen oder
Absorptionssteigerung), chemische Stabilität gegen
luftverschmutzende Substanzen und Abriebfestigkeit.
Extrudiertes H-Profil aus Aluminium, weiß lackiert, mit
rückseitiger Kabelnut. Inklusive IP67-Stecker/Buchsen
und durchsichtigen Endkappen für eine anreihbare
Leuchtenmontage. Breitstrahlende Linse Illumination
(30°) mit präziser Lichtlenkung im Außenbereich oder in
feuchten Umgebungen. Automatisierten Reel-to-Reel-
Verfahren (R2R) gefertigte Lichtquelle zur
Unterstützung der dünnen, flexiblen Leiter
plattentechnologie Tj Away® von LED LinearT.

Die einzelnen Anbauleuchten sind in einem Abstand von
ca. 1,50 m bis 2,00 m in einer dafür vorgefrästen Nut
unterhalb des Handlaufs aus Holz anzubringen.

Technische Spezikikation:
- Länge:  1264 mm
- Farbtemperatur:  3000 K
- CRI:  bis zu 96
- R9:  bus zu 81
- Lumen (Leuchte):  910 lm
- Lumen/Meter:  720 lm/m VarioClip
- Leistung der Leuchte:  12,1 W
- Leistung:  10 W/m
- Effizienz:  72 lm/W
- Optik:  30° (Grad)
- Schutzklasse:  IP67
- Abmessung:  L 1264 mm / B 20,5 mm / H 25,5 mm

Eingeschlossen ist die Lieferung der erforderlichen
VarioClips (ca. 3 St. je Leuchte), Kleinteile, sowie
die Lieferung und die Verlegung der erforderlichen
Verlängerungen mit Mini Kupplung bzw. Verlängerung mit
Mini Stecker/Kupplung etc. als Verbindung zwischen den
Anbauleuchte im Handlauf und Geländerpfosten zu den
Vorschaltgeräten am Brückenbauwerk als auch die
fachgerechte Versiegelung der Nut nach dem Verlegen der
Kabel.
Länge von Anbauleuchte bis Vorschaltgerät bis zu 5 m.
Die verlegten Kabel sind vor Vandalismus zu schützen.
Menge: 12,000 St

**4.4.2.02 Vorschaltgerät, HLG-120H-24B, liefern und einbauen**
Vorschaltgerät für LED-Anbauleuchte, Fabr. Mean Well
HLG-120H-24B, gemäß nachstehender Beschreibung liefern
und im Bereich der Brücke montieren.

MEAN WELL HLG-120H-24B

Technische Spezikikation:

- Abmessung:  220 mm x 68 mm x 38,8 mm
- Schutzart:  IP67
- Schutzklasse:  SK I
- Spanung (V):  24 VDC
- Nennleistung (W):  120 W
- Dimmung:  3 in 1Dimmung (1-10V, Poti, PWM)
- Strom:  5 A
- Effizienz:  93 %
- Zulassung:  CE, CB, CCC, MM, SELV, TÜV, UL
- Gewicht:  1,12 kg

Eingeschlossen ist die Lieferung der erforderlichen
Kleinteile, Schutzrohre und die Verlegung der
erforderlichen Feuchtraumkabel im und am Brückenbauwerk
sowie die Erschwerniss für das Montieren unterhalb des
Brückenbauwerks im Bereich der Niers.
Die Verlegten Kabel sind vor Vandalismus zu schützen.
Menge: 2,000 St

**4.4.2.03 Bestandslageplan der neu erstellten Beleuchtungseinrichtung herstellen**
Bestandslageplan für die neu erstellte Beleuchtungseinrichtung der Brücke durch ein vom AG zugelassenes
Büro für Ingenieurvermessung herstellen lassen.
Der Grundplan, M = 1:250, mit den ALK-Daten und den
Gebäuden wird im AutoCad-Format durch den AG zur
Verfügung gestellt und ist zwingend als Grundlage für
die Bestandslageplan zu verwenden.
Der Bestandslageplan ist auf der Grundlage der DIN 2425
in der gültigen Fassung anzufertigen und zu
beschriften.
Hierzu sind die Kabelknickpunkte, erforderliche
Zwischenpunkte und alle Leuchtenstandorte im Landeskoordinatensystem (ETRS89/UTM-Koordinaten) digital
einzumessen und nach DIN 2425 Teil 4 in den
Bestandslageplan einzutragen und zu beschriften. Ebenso
einzutragen sind: Beleuchtungseinrichtungen mit
Bestückungen, Einspeisestellen, Einmessung der
Kabeltrassen, Querschnitte sowie das Messen und
Eintragen der Kurzschlusswerte.
Zusätzlich sind Grenzabstände und Spannmaße von
Grenzsteinen zu messen und einzutragen.
Der Bestandslageplan gilt gleichzeitig als
Abrechnungszeichnung und ist als Datei im AutoCad-
Format (dxf- und dwg-Format) und als PDF-Datei auf
einer CD-ROM/DVD und zweifach als farbige Papierabzüge
der Bauüberwachung des AG zu übergeben.
Vor Endausfertigung sind der Bauüberwachung des AG
Vorabzüge zur Duchsicht und Korrektur zu übergeben.
Abgerechnet wird ein Bestandslageplan unabhängig von
der Anzahl der erforderlichen Planauschnitte.
Menge: 1,000 Psch

##### Untertitel 4.4.3 Verteilung im Schaltschrank

*Hinweis*
Bei der Unterverteilung für die Brücken- und
Stegbeleuchtung  muss die Unterverteilung für die
Wegebeleuchtung entlang der Niers im Titel
Nierspromenade berücksichtigt werden.

**4.4.3.01 Unterverteilung im vorh. Schaltschrank liefern und montieren**
Unterverteilung im neuen vorhandenen Schaltschrank vom
Pumpenschacht mit Komponenten für ein geschalteten
400V-Abgang liefern, montieren, verdrahten und
betriebsfertig anschließen.

Schalteinheit ergänzen:
(Brücken- und Stegbeleuchtung) bestehend aus:

1 Zwischenzähler 3-pol. 63 A Hutschiene
2 St. 3 Pol B16A Automaten
2 St. Astrouhr
2 St. Schütz 3-pol. 40 A
6 Reihenklemmen 16 mm²

Eingeschlossen sind sämtliche erforderlichen
Nebenarbeiten und die Lieferung der erforderlichen
Kleinteile.
Menge: 1,000 St

### Abschnitt 5 Steg zum Tierpark

#### Titel 5.1 Baubegleitende Leistungen

##### Untertitel 5.1.1 Verrechnungssätze

**5.1.1.01 Bauzeitenplan aufstellen**
Bauzeitenplan anteilig für Abschnitt 5 aufstellen.
Darstellung aller im Zuge der Bauausführung
erforderlichen Einzel- und Teilleistungen,
einschließlich Leistungen Dritter (z. B.
Versorgungsunternehmen), als Balkendiagramm, mit
taggenauer Angabe von Ausführungszeiträumen.
Die Leistungen sind entsprechend dem
Leistungsverzeichnis und unter Berücksichtigung der
Ausführungsabschnitte zu gliedern.
Der Bauzeitenplan ist als gut lesbarer Papierausdruck
und digital als PDF der Bauüberwachung des AG einfach
zu übergeben sowie auf der Baustelle vorzuhalten.
Vor Anfertigen der Papierausdrucke ist der
Bauüberwachung des AG ein Vorabzug zur Abstimmung und
Freigabe zu übermitteln.
Die Aufstellung ist unmittelbar nach Auftragserteilung
auszuführen.
Die Kosten für die erforderlichen Abstimmungen
hinsichtlich der zu berücksichtigenden Leistungen
Dritter sind hier einzukalkulieren.

Die Fortschreibungen des abgestimmten und freigegebenen
Bauzeitenplans werden über die Pos. 5.1.1.02 vergütet.

Bei Mengenänderungen der vertraglichen Leistungen, bei
Bauzeitverlängerungen oder bei eventuellen Unterbrechungen der Bautätigkeit bleibt der Betrag
unverändert.
Menge: 1,000 Psch

**5.1.1.02 Bauzeitenplan fortschreiben**
Bauzeitenplan, der gemäß Pos. 5.1.1.01. aufgestellt
wurde, fortschreiben.
In die Fortschreibung sind alle im Zuge der
Bauausführung eintretenden Änderungen hinsichtlich Art
und Umfang der Leistungen sowie hinsichtlich des
Ausführungszeitraums einzuarbeiten.
Die Nummerierung der Fortschreibung ist im
Bauzeitenplan anzugeben.
Die Fortschreibung ist jeweils nach vorheriger
Aufforderung durch den AG zu erstellen sowie in
Papierform und digital als PDF der Bauüberwachung des
AG zu übergeben.
Menge: 6,000 St

**5.1.1.03 Statische Plattendruckversuche nach DIN 18134 durchführen**
Statische Plattendruckversuche nach DIN 18134 durch ein
von der Bauüberwachung des AG zugelassenes Unternehmen
durchführen. Plattendruckversuche des AN gelten als
Eigenüberwachung und werden nicht als Kontrollprüfungen
anerkannt.
Eingeschlossen ist die Gestellung eines Belastungswiderlagers, z. B. beladener LKW.
Die Ergebnisse sind sauber als Drucksetzungs-Diagramm
aufzulisten und in zweifacher Ausfertigung zu
übergeben.
Versuche mit negativen Ergebnissen werden nicht
vergütet.
Menge: 2,000 St

**5.1.1.04 Digitale Bilder herstellen**
Digitale Bilder über den wesentlichen Bauablauf sowie
über Besonderheiten der Maßnahme (Auflösung min. 5
Megapixel, 16k Farben) herstellen. Die Bilder sind nach
Abschluss der Bauarbeiten auf einem digitalen
Datenträger zu übergeben.
Die Anzahl der Bilder wird auf die angegebene Anzahl
begrenzt. Werden mehr Bilder aufgenommen, ist durch den
AN in Abstimmung mit der Bauüberwachung des AG eine
Auswahl zu treffen.
Menge: 30,000 St

**5.1.1.05 Baustraße herstellen, unterhalten und zurückbauen**
Provisorische Baustraße, für die Arbeiten im Bereich
des Stegs zum Tierpark und des Brückenbauwerks, in
erforderlichem Umfang herstellen, unterhalten und
zurückbauen.

Mobile Baustraße aus Stahlplatten in der erforderlichen
Breite liefern, vorhalten, bei Bedarf umlegen und nach
Abschluss der Arbeiten zurückbauen.

Länge der Baustraße: ca. 300 m.

Evtl. notwendige Ausweichbuchten und die prov.
Befestigung zusätzlicher Austellflächen im Bereich des
Steges bzw. des Brückenbauwerks zur Durchführung der
Arbeiten sind einzukalkulieren.

Die als Baustraße genutzte Fläche ist nach dem Rückbau
der Baustraße in den ursprünglichen Zustand zurück zu
versetzen.
Menge: 1,000 Psch

**5.1.1.06 Bestandspläne für die Wege und Stege herstellen**
Bestandslageplan für die neu erstellten Wege zum
Tierpark und der Stege bis zur Grundstücksgrenze nach
Lage und Höhe durch ein vom AG zugelassenes Büro für
Ingenieurvermessung herstellen lassen.
Der Grundplan, M = 1:250, mit den ALK-Daten und den
Gebäuden wird im AutoCad-Format durch den AG zu
Verfügung gestellt und ist zwingend als Grundlage für
den Bestandslageplan zu verwenden.
Der Bestandslageplan ist auf der Grundlage der DIN 2425
in der gültigen Fassung anzufertigen und zu
beschriften.
Hierzu sind tachymetrische Geländeaufnahmen nach den
Bauarbeiten durchzuführen. Alle Geländepunkte wie
Straßenoberflächen (Asphaltdecken, Pflasterdecken,
Borde, Rinnen, Pflanzflächen usw.), Abläufe, Schächte,
Schieber, Hydranten, Leuchten, Stahlrohr-Pfähle usw.
sind nach Lage und Höhe einzumessen.
Das Aufmaß ist auf das Landeskoordinatensystem (ETRS89/
UTM-Koordinaten) sowie auf das amtliche
Höhenfestpunktnetz zu beziehen.
Der Bestandslageplan ist als Datei im AutoCad-Format
(dxf- und dwg-Format) und als PDF-Datei auf einer CD-
ROM/DVD und zweifach als farbige Papierabzüge der
Bauüberwachung des AG zu übergeben.
Vor Endausfertigung sind der Bauüberwachung des AG
Vorabzüge zur Duchsicht und Korrektur zu übergeben.
Abgerechnet wird ein Bestandslageplan unabhängig von
der Anzahl der erforderlichen Planauschnitte.
Menge: 1,000 Psch

#### Titel 5.2 Straßenbauarbeiten

##### Untertitel 5.2.1 Freimachen des Baufeldes

*Hinweis*
Anmerkung:

Sämtliche Mehraufwendungen, Handarbeiten und
Erschwernisse für das Aufnehmen der nachfolgenden
Befestigungen im Bereich von Bäumen und deren Wurzeln
und entlang der vorhandenen Hecken, Zäune, Mauern,
Gebäuden, Zufahrten, usw. sind in die nachfolgenden
Einheitspreise einzukalkulieren.

**5.2.1.01 Bäume, Stamm-Durchmesser 11 bis 30 cm, fällen**
Bäume fällen und die Wurzelstöcke mit komplettem
Wurzelwerk restlos entfernen.
Die Wurzellöcher sind mit zu lieferndem Füllboden
lagenweise zu verfüllen und zu verdichten.
Das anfallende Holz etc. ist durch den AN
eigenverantwortlich umweltgerecht zu entsorgen.
Aufgemessen wird der Stamm-Durchmesser vor dem Roden,
1,00 m über dem Boden.
Stamm-Durchmesser: 11 bis 30 cm.
Eingeschlossen sind alle erforderlichen Erdarbeiten.
Menge: 2,000 St

**5.2.1.02 Bäume, Stamm-Durchmesser 31 bis 50 cm, fällen**
Bäume fällen und die Wurzelstöcke mit komplettem
Wurzelwerk restlos entfernen.
Die Wurzellöcher sind mit zu lieferndem Füllboden
lagenweise zu verfüllen und zu verdichten.
Das anfallende Holz etc. ist durch den AN
eigenverantwortlich umweltgerecht zu entsorgen.
Aufgemessen wird der Stamm-Durchmesser vor dem Roden,
1,00 m über dem Boden.
Stamm-Durchmesser: 31 bis 50 cm.
Eingeschlossen sind alle erforderlichen Erdarbeiten.
Menge: 2,000 St

**5.2.1.03 Strauch- und Buschwerk, Höhe bis 7,50 m, roden**
Strauch-, Buschwerk und alle Gehölze bis 10 cm Stamm-
Durchmesser mit gesamten Wurzelwerk roden.
Die Wurzellöcher sind mit zu lieferndem Füllboden
lagenweise zu verfüllen und zu verdichten.
Höhe: bis 7,50 m.
Der Bewuchs ist mit einer i.M. 5 bis 10 cm dicken
Bodenschicht abzutragen.
Die anfallenden Massen sind durch den AN
eigenverantwortlich umweltgerecht zu entsorgen.
Eingeschlossen sind alle erforderlichen Erdarbeiten.
Rodung in Einzelflächen im Bereich der Böschungsfläche
Zum Gutshof.
Menge: 20,000 m2

**5.2.1.04 Tiergehegezäune aus Drahtgeflecht, Höhe bis ca. 2,00 m, aufnehmen**
Tiergehegezäune aus Drahtgeflecht, die an Holzpfosten
befestigt sind komplett aufnehmen, abfahren und
umweltgerecht entsorgen.
Die durch den Ausbau entstandene Gruben sind mit zu
lieferndem Füllboden lagenweise zu verfüllen und zu
verdichten.
Abstand der Pfosten: ca. 1,50 bis 2,50 m.
Höhe der Zäune: bis ca. 2,00 m.
Eingeschlossen sind alle erforderlichen Erdarbeiten und
Handschachtungen.
Aufnahme in Einzellängen.
Menge: 25,000 m

**5.2.1.05 Maschendrahtzäune an Stahlrohr-Pfosten, Höhe bis ca. 2,50 m, aufnehmen**
Maschendrahtzäune an Stahlrohr-Pfosten komplett
aufnehmen, abfahren und umweltgerecht entsorgen.
Zäune aus Maschendrahtgeflecht und 5-6 Spanndrähten,
die an Stahlrohr-Pfosten befestigt sind.
Die Stahlrohr-Pfosten sind in Einzelfundamente aus
Beton, Größe ca. 0,40x0,40x0,80m, versetzt. Die
Fundamente sind zu zerkleinern und umweltgerecht zu
entsorgen.
Die durch den Ausbau entstandene Gruben sind mit zu
lieferndem Füllboden lagenweise zu verfüllen und zu
verdichten.
Abstand der Pfosten: ca. 1,50 bis 2,50 m.
Höhe der Zäune: bis ca. 2,50 m.
Eingeschlossen sind alle erforderlichen Erdarbeiten und
Handschachtungen.
Aufnahme in Einzellängen.
Menge: 5,000 m

##### Untertitel 5.2.2 Erdarbeiten

*Hinweis*
Anmerkung:

Im Bereich der Ausbauflächen stehen Bäume, die
unbedingt erhalten bleiben müssen. Im Bereich von
Wurzeln sind die Erdarbeiten von Hand durchzuführen.
Die Handschachtung wird nicht gesondert vergütet
sondern ist bei den Erdarbeiten einzukalkulieren. Die
Wurzeln dürfen nicht beschädigt werden.

Die gesamten Erdarbeiten entlang von privaten Grundstücken, besonders bei Gebäuden, Einfriedungsmauern,
Zäune, vorhandene Hecken, Randeinfassungen, usw. sind
mit besonderer Vorsicht auszuführen. Die Erschwernisse
für den Aushub und den Einbau der nachfolgenden
Materialien durch Handschachtungen und durch den
Einsatz kleinerer Arbeitsgeräte werden nicht gesondert
vergütet.
Sie sind in die nachfolgenden Einheitspreise
einzukalkulieren.

**5.2.2.01 Baugelände von Unkraut- und Grasbewuchs freimachen**
Baugelände nach Angabe der Bauüberwachung des AG von
starkem Unkraut- und Grasbewuchs freimachen. Der
Bewuchs ist mit einer i.M. 5 bis 15 cm dicken
Bodenschicht abzutragen.
Der Bewuchs ist teilweise durchsetzt mit Laub und
Astwerk.
Breite des Abtrages: ca. 3,00 bis 5,00 m
Das Räumgut ist umweltgerecht zu entsorgen.
Abtrag in Teilflächen im Bereich der Radwegtrasse und
der Entwässerungsgräben.
Menge: 500,000 m2

**5.2.2.02 Oberboden abtragen und in Mieten aufsetzen**
Oberboden unterhalb der Bodenschicht der Pos. 5.2.2.01.
im Bereich der vorhandenen Grünflächen in Schichtdicken
von ca. 20 bis 40 cm und in Breiten von ca. 3,00 bis
5,00 m abtragen und die Massen im Bereich der
Baustelle, die nach der Fertigstellung der Baukörper
zum Abtransport zugänglich sind, in Mieten aufsetzen.
Unrat, Steine über 5 cm Durchmesser und Wurzeln mit
mehr als 3 cm Durchmesser aussondern und umweltgerecht
entsorgen. Die Oberbodenmieten nicht befahren oder
durch andere Maßnahmen verdichten. Die Mieten während
der gesamten Bauzeit von Unkraut freihalten, d.h.
Unkräuter ausreißen oder Samenstände abmähen.
Eingeschlossen sind die erforderlichen Transporte
innerhalb der Baustelle.
Abgerechnet wird nach Mietenaufmaß oder nach aufzumessenden Abtragsprofilen bzw. nach Abtragsfläche und
mittlerer Schichtdicke.
Abtrag in Einzelmassen.
Menge: 150,000 m3

**5.2.2.03 Boden mit mineral. Fremdbestandteilen (<10 Vol.-%) abtragen und ents.**
Boden mit weniger als 10 Vol.-% Bauschutt und/oder
sonstigen mineralischen Fremdbestandteilen der Bodenklasse 3 bis 5 nach DIN 18300 gemäß ZTV E-StB 17 zur
Herstellung der neuen wassergeb. Wege in Schichtdicken
von ca. 0,10 bis 0,30 m und in verschiedenen Breiten
profilgemäß abtragen, verladen und umweltgerecht
entsorgen.

Boden mit weniger als 10 Vol-% Bauschutt und/oder
sonstigen mineralischen Fremdbestandteilen bis zu einem
Zuordnungswert 1.2 (Z1.2) einschließlich nach LAGA-20,
Kapitel Bodenmaterial.

Der Boden besteht aus Torf, schwach schluffig, mit
sandigen Schlufflagen, anmoorig, stark zersetzt, weich,
schwarzbraun.

Die Anforderungen an die stoffliche Verwertung von
mineralischen Reststoffen/Abfälle -Technische Regeln-
(LAGA-20) sind zu beachten.

Entsprechend der vorhandenen Untergrundverhältnisse
entscheidet die Bauüberwachung des AG über die erforderlichen Abtragsdicken.
Abgerechnet wird nach aufzumessenden Abtragsprofilen
bzw. nach Abtragsfläche und mittlerer Schichtdicke.
Die Profilierung und Verdichtung des Erdplanums wird
gem. Pos. 5.2.2.06 und 5.2.2.07 vergütet.
Abtrag in Einzelmassen.
Menge: 75,000 m3

**5.2.2.04 Boden von Hand ausheben**
Boden der Bodenklasse 3 bis 5 nach DIN 18300 in Handschachtung in Abstimmung mit der Bauüberwachung des AG
ausheben.
Menge: 5,000 m3

**5.2.2.05 Erdplanum profilieren**
Erdplanum der Abtragsstrecken bzw. von abgeräumten
Flächen gem. ZTV E-StB 17, Abschnitt 4.4, auf
horizontalen und geneigten Flächen, Böschungsneigung
bis 1:3, den Sollhöhen entsprechend in verschiedenen
Breiten profilieren.
Es wird hier darauf hingewiesen, dass das Planum nicht
befahren werden darf.
Profilierung in Einzelflächen im Bereich der
wassergebunden Wege.
Menge: 500,000 m2

**5.2.2.06 Erdplanum verdichten**
Erdplanum der Abtragsstrecken bzw. von abgeräumten
Flächen gem. ZTV E-StB 17, Abschnitt 4.4, auf
horizontalen und geneigten Flächen, Böschungsneigung
bis 1:3, den Sollhöhen entsprechend in verschiedenen
Breiten verdichten.
Anforderung an die Verdichtung:
- Verformungsmodul EV2 > 45 MN/m2
- Verhältniswert EV2/EV1 < 3,0.
Es wird hier darauf hingewiesen, dass das Planum nicht
befahren werden darf.
Verdichtung in Einzelflächen im Bereich der
wassergebunden Wege.
Menge: 500,000 m2

**5.2.2.07 Frostschutzschichten herstellen**
Belastungsklasse Bk3,2

Baustoffgemisch aus natürlichen Baustoffen und Böden
für Frostschutzschichten nach den TL SoB-StB 04/07 und
den TL Gestein-StB 04/07 liefern und zur Herstellung
von Frostschutzschichten gemäß den ZTV SoB-StB 04/07 in
verschiedenen Breiten profilgerecht einbauen und
verdichten.
Baustoffgemische 0/8 bis 0/63.
Schichtdicke: ca. 0,16 m.
Böden GE, GW, GI, SE, SW, und SI gemäß DIN 18196.
Die Anforderungen der TL SoB-StB 04/07 an Baugemische
aus natürlichen Baustoffen und Böden sind auf Verlangen
der Bauüberwachung des AG durch Eignungsprüfungen vor
Baubeginn nachzuweisen.
Anforderung an die Verdichtung:
 - Verformungsmodul: EV2 > 120 MN/m2
 - Verhältniswert: EV2/EV1 < 2,5
Abgerechnet wird nach aufzumessenden Einbauprofilen
bzw. nach Einbaufläche und mittlerer Schichtdicke.
Entsprechend der vorhandenen Untergrundverhältnisse
entscheidet über die Notwendigkeit der Menge /
Einbaudicke der Frostschutzschicht die Bauüberwachung
des AG.
Einbau in Einzelmassen im Bereich der wassergebunden
Wege.
Menge: 60,000 m3

**5.2.2.08 Schotterrasen herstellen**
Schotterrasen als Vegetationsschicht unterhalb der
Stege herstellen.
Die Schotterrasen-Tragschicht ist aus einem Gemisch aus
zu lieferndem Natursteinschotter 2/45 mm, Kategorie C
90/3, und dem Oberboden der gemäß Pos. 5.2.2.02. im
Bereich der Baustelle lagert, für belastbare
Vegetationen gemäß DIN18915 herzustellen und
profilgerecht einzubauen und zu verdichten.
Mischungsverhältnis: 85 Vol.-v.-H. Natursteinschotter
und 15 Vol.-v.-H. Oberboden.
Mittlere Dicke der Schotterrasen-Tragschicht im
verdichteten
Zustand: ca. 30 cm.
Breite: ca. 3,00 bis 5,00 m.
Einbau im Bereich unterhalb der Stege.
Verformungsmodul EV2 auf der Oberfläche der
verdichteten Schicht mindestens 80 MN/m2.
Die Einsaat wird gemäß Pos. 5.2.2.11 vergütet.
Eingeschlossen sind die erforderlichen Transporte
innerhalb der Baustelle und die Herstellung des
Feinplanums.
Abgerechnet wird nach Fläche.
Herstellung in Einzelflächen.
Menge: 150,000 m2

**5.2.2.09 Oberboden andecken**
Oberboden in verschiedener Dicke nach Angabe der
Bauüberwachung des AG profilgerecht andecken.
Der Oberboden lagert gemäß Pos. 2.2.3.02. und Pos.
2.2.3.10. im Baustellenbereich.
Dicke der Andeckung: ca. 20 bis 40 cm.
Andeckungen in Böschungen, Seitenstreifen, Bankette und
Geländeangleichungen.
Eingeschlossen sind die erforderlichen Transporte
innerhalb der Baustelle.
Abgerechnet wird nach Fläche.
Andeckungen in Einzelflächen.
Menge: 200,000 m2

**5.2.2.10 Flächen einsäen**
Flächen der Pos. 5.2.2.09. mit Regiosaatgut-Mischungen
(RSM Regio) nach den Empfehlungen für Begrünungen mit
gebietseigenem Saatgut der FLL einsäen. Saatgut liefern
und ohne Entmischung aufbringen und einarbeiten.
Vorzeitig entwickeltes Unkraut entfernen und
umweltgerecht entsorgen.
Boden fräsen, lockern und profilgerecht planieren.
FLL RSM Regio - UG02 Westdeutsches Tiefland mit
Weserbergland - Typ Grundmischung.
Saatstärke: 7 g/m2
Andeckungen in Einzelflächen im Ausbaubereich.
Menge: 350,000 m2

**5.2.2.11 Oberboden laden und zur Verwendung des AN abfahren**
Vorhandener Oberboden, der gemäß Pos. 5.2.2.02. im
Bereich der Baustelle in Mieten lagert, laden und zur
Verwendung des AN abfahren.
Eingeschlossen sind die erforderlichen Transporte
innerhalb der Baustelle.
Abgerechnet wird nach Mietenaufmaß
Diese Position wird nur auf besondere Anweisung der
Bauüberwachung des AG ausgeführt.
Menge: 100,000 m3

##### Untertitel 5.2.3 Pflasterdecken, Plattenbeläge, Einfassungen

**5.2.3.01 Winkelrandsteine 8x30, anthrazit, versetzen**
Winkelrandsteine aus Beton nach den Technischen
Lieferbedingungen für Bauprodukte zur Herstellung von
Pflasterdecken, Plattenbelägen und Einfassungen
(TL Pflaster-StB 06/15) und der DIN EN 1340, Qualität
DTI, liefern und nach der ATV "Verkehrswegebauarbeiten
- Pflasterdecken und Plattenbeläge in ungebundener
Ausführung, Einfassungen" - DIN 18318 versetzen.
Winkelrandstein 8x30, Fußlänge 220 mm,
Baulänge 400 mm, zweischichtig,
Farbe: anthrazit.
Die Steine sind auf ein frisches Fundament zu versetzen
und mit einer Rückenstütze zu versehen. Die
Rückenstütze ist in den Geraden zu schalen.
Die Bordsteinfugen sind auf der Rückseite oberhalb der
Rückenstütze mit Zementmörtel zu verschließen.
Fundament und Rückenstütze aus Beton C20/25,
Korngemisch 0/16.
Stärke des Fundamentes: ca. 20 cm.
Das Fundament ist vorzuverdichten.
Abmessungen der Rückenstütze: 10/34 cm.
Eingeschlossen sind die Herstellung und die Verdichtung
des Feinplanums.
Versetzen in Einzellängen entlang der Stege.
Menge: 3,000 m

**5.2.3.02 Schottertragschichten aus Kalkstein, 550 kg/m2, herstellen**
Kalkstein, Korngemisch 0/45 mm, gemäß TL Sob-StB 04/07
und gemäß TL Gestein-StB 04/07 liefern und zur
Herstellung von Schottertragschichten nach den
ZTV SoB-StB 04/07 profilgerecht einbauen und
verdichten.
Einbaugewicht: 550 kg/m2 = ca. 25 cm.
Einbaubreite: ca. 3,00 bis 4,00 m.
Anforderung an die Verdichtung:
 - Verformungsmodul: EV2 > 120 MN/m2
 - Verhältniswert: EV2/EV1 < 2,5.
Eingeschlossen ist die Herstellung des Feinplanums.
Abgerechnet wird nach aufzumessender Einbaufläche.
Die eingebaute Menge ist nachzuweisen.
Einbau in Einzelflächen.

Alternativmaterialien wie RC-Baustoffe oder
Hochofenstückschlacke werden für die Herstellung der
Schottertragschicht nicht zugelassen.
Menge: 250,000 m2

**5.2.3.03 Wassergebundene Deckschichten, 80 kg/m2, herstellen**
Wassergebundene Deckschichten auf die Schottertragschicht der Pos. 5.2.3.02. profilgerecht
herstellen.
Eingeschlossen ist die Lieferung des Materials.
Material: Dolomit Brechsand 0/5 mm, beige / grau.
Das Material ist vollkommen ebenflächig einzubauen und
zu verdichten.
Einbaugewicht: 80 kg/m2 = ca. 4,0 cm.
Einbaubreiten: ca. 3,00 m.
Abgerechnet wird nach Gewicht und Fläche.
Eingeschlossen ist die Herstellung des Feinplanums.
Herstellung in Einzelflächen.
Menge: 225,000 m2

#### Titel 5.3 Steg Station 0+72,16 bis 0+144,16

##### Untertitel 5.3.1 Technische Bearbeitung

*Hinweis*
Lastannahmen

Nutzlast 5 kN/m²
Wasserlast bis HQ 100: 17,10 m NHN
Fließgeschwindigkeit HQ 100: 2 m/s.

**5.3.1.01 Tragwerksplanung erstellen**
Technische Bearbeitung für den Steg und die Gründungen
aufstellen.

Tragwerksplanung und Ausführungsunterlagen für das
gesamte Bauwerk inkl. der Gründung und der Auflager
herstellen und in prüffähiger Form in 5-facher
Ausfertigung dem AG übergeben.

Die Ausführungsunterlagen umfassen sämtliche Unterlagen
zur ordnungsgemäßen Herstellung des gesamten Bauwerks,
insbesondere der Statischen Berechnungen, Rammpläne für
die Gründung, alle erforderlichen Schal- und
Bewehrungs- pläne, alle Ausführungs- und Detailpläne
sowie die Zeugnisse der Eigenüberwachung der
Herstellerwerke der Baumaterialien.
Sämtliche Unterlagen sind entsprechend den Bedingungen
der ZTV-ING zu erstellen.
Grundlagen sind das Baugrundgutachten Nr. 357/18 vom
31.12.2018 sowie die 1. Ergänzung vom 28.03.2019 des
Geotechnischen Büros.

Mit den Bauarbeiten darf erst nach Freigabe der Pläne
durch den AG und dem Prüfstatiker begonnen werden.
Menge: 1,000 Psch

**5.3.1.02 Aufstellung einer geprüften Statik**
Geprüfte Statische Nachweise für die komplette
Tragwerks- planung der Pos. 5.3.1.01. aufstellen.

Die statischen Berechnungen sind durch einen vom AN
beauftragten und vom AG anerkannten Prüfingenieur auf
Kosten des AN prüfen zu lassen.

Die geprüften Konstruktionszeichnungen und statischen
Berechnungen sind in fünffacher Ausfertigung der
Bauüberwachung des AG zur "Freigabe" vorzulegen.

Mit den Bauarbeiten darf erst nach Freigabe der Pläne
durch den AG begonnen werden.
Menge: 1,000 Psch

**5.3.1.03 Bestandsunterlagen erstellen**
Hergestellte Bauwerke etc. nach RAS-Verm und ZTV-Verm
StB mit UTM-Koordinaten durch ein vom AG zugelassenes
Büro für Ingenieurvermessung einmessen lassen.
Übersichtslageplan im Maßstab 1:1000 erstellen.
Bestandslageplan im Maßstab 1:100 erstellen.
Der Grundplan im Maßstab 1:100 mit den ALK-Daten und
den Gebäuden wird im AutoCad-Format durch den AG zur
Verfügung gestellt und ist zwingend als Grundlage für
die Bestandslagepläne zu verwenden.
Die Pläne sind als Datei im AutoCad-Format (dxf- und
dwg-Format) und als PDF-Datei auf einer CD-ROM/DVD
sowie zweifach als farbige Papierabzüge der
Bauüberwachung des AG zu übergeben.
Vor Endausfertigung sind der Bauüberwachung des AG
Vorabzüge zur Korrektur zu übergeben.
Menge: 1,000 Psch

##### Untertitel 5.3.2 Kampfmittelsondierung

*Hinweis*
Kampfmittel

Auflagen

Vor Beginn der Gründungsarbeiten für die Stege sind die
erforderlichen Vorarbeiten zur Kampfmittelsondierung
und eine Detektion durchzuführen. Während der Detektion
ist eine Kolonne (drei Personen, Bagger, LKW)
vorzuhalten, da ggf. kurzfristig auf Anweisung des KBD
reagiert werden muss. Nach Durchführung der
Sondierbohrungen erfolgen die Detektionen durch den
KBD. Nach Abschluss der Detektionen sind die Bohrlöcher
wieder zu verschließen.

Es erfolgt die Auswertung der Detektionsergebnisse
durch den KBD. Bis zur Mitteilung der
Kampfmittelfreigabe an den Auftragnehmer können 14
Kalendertage vergehen. Dies ist bei der
Angebotskalkulation zu berücksichtigen.
Bauverzögerungen oder zusätzliche Kosten können
hierdurch nicht geltend gemacht werden.

Erdarbeiten sind immer mit entsprechender Vorsicht
auszuführen. Sollten Kampfmittel gefunden werden, ist
aus Sicherheitsgründen die Arbeit sofort einzustellen.
Unverzüglich sind das Ordnungsamt der Gemeinde, der
Kampfmittelräumdienst sowie die Polizei zu
benachrichtigen.

Die Abstimmung der Kampfmittelsondierung erfolgt durch
den Auftragnehmer über das Ordnungsamt Weeze.

**5.3.2.01 Baustelleneinrichtung, -vorhaltung und -räumung für Sondierarbeiten**
Baustelle zur Durchführung der Sondierarbeiten
einrichten, vorhalten und räumen. Zur
Baustelleneinrichtung zählen insbesondere alle für die
Ausführung der Sondierarbeiten erforderlichen
Einrichtungen, Maschinen, Hebezeuge, Geräte, Werkzeuge,
Betriebsmittel, Bauwagen, Lager-schuppen,
Aufenthaltsräume, Abortanlagen und Zäune entsprechend
der Vorschriften der Berufsgenossenschaft und der
Straßenverkehrsordnung für die gesamte Bauzeit sowie
das Beschaffen, Mieten und Anlegen notwendiger Arbeits-
und Lagerflächen sowie Zufahrtswege.

Bodenbeschaffenheit: gemäß Baugrundgutachten, als
Anlage beigefügt. Begeh- und Befahrbarkeit des
Sondierbereichs: unbefestigtes Gelände (Böschung), mit
Kettenfahrzeugen befahrbar.
Menge: 1,000 Psch

**5.3.2.02 Koordinierung der Sondierarbeiten mit dem KBD**
Sondierarbeiten mit dem Ordnungsamt der Gemeinde Weeze
und dem Kampfmittelbeseitigungsdienst (KBD)
koordinieren und Sondierung gemäß Vorgabe der Gemeinde
bzw. KBD ausführen. Die Sicherheitsdetektion wird immer
durch den KBD oder durch ein von ihm beauftragtes
Vertragsunternehmen durchgeführt. Für die Dokumentation
der überprüften Bohrungen ist dem KBD oder dem
beauftragten Vertragsunternehmen ein Bohrplan zur
Verfügung zu stellen. Die Fertigstellung der Bohrungen
ist dem KBD mindestens 3 Werktage vorher per Fax oder
Email auf dem entsprechenden Formular anzumelden.

Koordinierung:
mit dem KBD per Fax: 0211 / 475 90 40
oder e-mail: kbd@brd.nrw.de
Zwischen Detektion und Vorliegen der Ergebnisse können
bis zu 14 Tagen liegen. Dies ist bei der Planung der
weiteren Arbeiten zu berücksichtigen.
Menge: 1,000 Psch

**5.3.2.03 Einmessen und Markieren der Sondierstellen**
Einmessen und Markieren der Sondierstellen gemäß
Vorgaben des KBD.
Für die Bohrungen im Rahmen der Sicherheitsdetektion
sind folgende Bohrraster anzuwenden: Bei Kanaltrassen,
Spundwänden, Bohrpfahlwänden, Schlitzwänden,
Verankerungen und ähnlichen, linienförmigen
Eingriffsarten sind die Bohrungen senkrecht entlang der
Mittelachse im Abstand von 1,50 m einzubringen.
Menge: 18,000 St

**5.3.2.04 Erstellen eines Bohrplans**
Erstellen eines Bohrplans gemäß DIN 18232 und gemäß
Vorgaben des KBD.
Menge: 1,000 Psch

**5.3.2.05 Sondierbohrungen, Ø 180 mm, Tiefe bis 10,0 m**
Bohrungen mit Hohlbohrschnecke bei nicht standfesten
Bohrlöchern gemäß Bohrplan und Vorgabe des KBD
ausführen.
Durchmesser der Bohrungen: 180 mm
Tiefe der Bohrungen: bis ca. 8 m unter Gelände
Bodenbeschaffenheit: gemäß Baugrundgutachten, als
Anlage beigefügt. Ausführung unter Grundwassereinfluss.
Im Wesentlichen:
Sandige Böden und Auffüllungen, teilweise schluffig.
Bohrgut entsorgen. Die Sondierbohrungen dürfen nur
drehend mit Schnecke und nicht schlagend ausgeführt
werden. Bohrkronen als Schneidwerkzeug sowie Rüttel-
und Schlagvorrichtungen dürfen nicht verwendet werden.
Beim Auftreten von plötzlichen ungewöhnlichen
Widerständen ist die Bohrung sofort aufzugeben und um
mindestens 2 m zu versetzen.
Als Bohrlochtiefe ist im Regelfall (abhängig von den
örtlichen Bodenverhältnissen) 7,00 m bis 10 m unter
Geländeoberkante (GOK) als ausreichend anzusehen. Die
GOK bezieht sich immer auf den Kriegszeitpunkt. (Der
KBD definiert in Abhängigkeit der örtlichen
Verhältnisse ein anderes Gefährdungsband (z.B.
geringere Bohrtiefen), sofern Untergrunderkundungen
spezifische Hinweise ergeben haben.) Ergibt sich aus
dem Widerstand beim Bohrvorgang der Verdacht, dass ein
Kampfmittel vorhanden ist, so ist der Baugrundeingriff
einzustellen und die örtliche Ordnungsbehörde zu
informieren.
Bohrloch mit PVC-Rohr (frei von Ferrometallen)
verrohren, Innendurchmesser mindestens 60 mm;
Rohrunterseite mit Stopfen gegen Aufspülen von Erdreich
verschlossen, Wasser im Rohr ist belanglos.
Rohr 0,30 m über GOK abschneiden.
Bohrlöcher und PVC-Rohre bis nach erfolgter
Sicherheitsdetektion durch den KBD vorhalten. PVC-Rohre
nach erfolgter Sicherheitsdetektion durch den KBD
entfernen. Die PVC-Rohre sind so wählen, dass sie auf
jeden Fall wieder zu entfernen sind. Abrechnung nach
Bohrlänge gemäß DIN 18301.
Menge: 145,000 m

##### Untertitel 5.3.3 Gründungsarbeiten

**5.3.3.01 Geräteeinsatz für Stahlrohr-Pfahlgründung**
Geräte zur Einbringung von Stahlrohr-Pfählen einsetzen.
Der Einsatz umfasst den An- und Abtransport aller
erforder-lichen Geräte und Aggregate, den Auf- und
Abbau der Geräte sowie das Umsetzen innerhalb der
Baustelle, das Bedienungspersonal, alle Energiekosten
sowie das Vorhalten aller Geräte bis zur Fertigstellung
aller Gründungsarbeiten.
Gründungsverfahren nach Wahl des AN.
Menge: 1,000 Psch

**5.3.3.02 Stahlrohr-Pfähle RO Ø 273,0 x 6,3 mm einbringen**
Stahlrohr-Pfähle RO Ø 273,0 x 6,3, als Gründungskörper
der Stege entsprechend den statischen und konstruktiven
Erfordernissen liefern und einbringen.

Der Abrostungszuschlag zur statisch erforderlichen
Materialdicke gemäß dem geltenden Regelwerk ist zu
berücksichtigen.

Pfahlgründung als unverankerte, freistehende
Konstruktion.

Pfahllänge: über 4 bis 7 m.

Stahlrohr-Pfähle RO Ø 273,0 x 6,3 mm.

Die Stahlrohrpfähle sind Überflur mit geeigneter
Dickschicht- grundierung mit hohem aktivem
Korrosionsschutz vorzube- handeln. Danach sind die
Pfähle mit einer geeigneten Schlussbeschichtung,
Korrosivitätskategorie C4, zu streichen.
Farbe: RAL 7011 - eisengrau bzw. nach Wahl des AG.

Gründungsverfahren nach Wahl des AN.

Einbringung in Einzellängen.
Menge: 80,000 m

**5.3.3.03 Stahlrohr-Pfähle ablängen**
Stahlrohr-Pfähle der Auflager nach Zeichnung auf die
Sollhöhe ablängen. Ablängen nach Wahl des AN.

Abfallstoffe sind von der Baustelle zu entfernen und
umweltgerecht zu entsorgen.
Menge: 18,000 St

##### Untertitel 5.3.4 Unterkonstuktion, Geländer und Belag

*Hinweis*
Hilfskonstruktionen und Gerüste

Evtl. notwendige Hilfskonstruktionen und / oder Gerüste
die aus technischen Gründen, auf Grund des gewählten
Bauablaufs oder aus Sicherheitsaspekten notwendig
werden, werden nicht gesondert vergütet.
Evtl. hierfür anfallende Kosten sind in die
nachfolgenden Positionen einzukalkulieren.

**5.3.4.01 Steg liefern und montieren**
Steg gemäß der nachstehenden Beschreibung und gemäß
Systemzeichnung entsprechend der statischen und
konstruktiven Erfordernissen sowie den Anforderungen
der GUVV komplett liefern und fachgerecht montieren.

Bauwerksbeschreibung:

Bauart : Stahl- / Holzkonstruktion.

Verkehrslast: 5 kN/m²
Wasserlast bis HQ 100: 17,10 m NHN
Fließgeschwindigkeit HQ 100: 2 m/s.
Stützlängen: 8,00 m.
Breite: 3,00 m.
Geländerhöhe über OK Belag: 1,30 m.
Höhe OB Belage über GOK: ca. 0,00 - ca. 2,30 m.

Stahlkonstruktion.

Es sind die DIN EN 1993 sowie sämtliche aktuellen Vorschriften und Regelwerke zwingend zu beachten und
einzuhalten.

Komplette Tragkonstruktion aus feuerverzinktem Stahl
DIN EN ISO 1461.

Längsträger aus Breitflanschträgern HEA 280, Güte
S235JR gem. DIN 10025: 2 Stck / m.
Querträger aus Breitflanschträgern HEA 140, Güte S235JR
gem. DIN 10025: Länge ca. 2,70 m, e = ca. 1,60 m.

Holzkonstruktion

Es sind die DIN 1052-10, DIN EN 1995-2, DIN EN 1995-1-
1, DIN EN 1991-1-2 sowie sämtliche aktuellen
Vorschriften und Regelwerke zwingend zu beachten und
einzuhalten.

Material: Eiche hell, D30.
Holzschutz: Imprägnierung nach DIN 68800 (GK 3.2).

Belagsträger: Eiche D30, GL24h, 3 Stck/m x 20/14 cm, e
= 0,75 m.
Auf den seitlichen Längsträgern: Eiche D30, GL24h, 2
Stck/m x 5/30 cm

Als konstruktiver Witterungsschutz sind die
Belagsträger durchgängig oberseitig mit einer
Titanzinkabdeckung inkl. Abtropfkanten auszuführen.
Dicke Titanzinkblech: t = 1,0 mm.
Neigung: mind. 7°.

Füllstabgeländer mit einfachem Handlauf analog H-Gel 2.

Geländerpfosten 12/12 cm, e = ca. 1,60 m.
Füllstäbe 5/5 cm, e <= 12 cm.
Handläufe 6-9,5x15,5 cm, dachförmig profiliert, mit
Zapfenanschluß, Tiefe 5 cm.
Fußriegel: 2 x3,5x12/15 cm.
Befestigung der Geländerpfosten nach statischen
Erfordernissen mittels Verschraubung und Stahlprofil an
die Längsträger des Steges.

In die Handläufe sind durchgehend für die Beleuchtung
gemäß Titel 5.4. jeweils eine Nut von ca. 23 mm x 22 mm
herzustellen.

In die Geländerpfosten ist für die Beleuchtung gemäß
Titel 5.4. eine durchgehende senkrechte Bohrung von 20
mm herzustellen. Die Bohrung darf nicht mittig erfolgen
aufgrund der Befestigung der Geländerpfosten an der
Unterkonstruktion des Steges.

Bei der Montage des Steges ist zu berücksichtigen, dass
die Beleuchtung gemäß Titel 5.4. zu verlegen ist.

Auf der nordwestlichen Seite ist das Geländer von ca.
Stat. 0+74,60 bis ca. 0+80,90 für den Anschluß des
Steges zum Grafen (Los 6) auszusparen und eine
Toranlage gemäß Pos. 5.3.4.06. einzubauen.

Vor der Abnahme ist eine Reinigung der Konstruktion
durchzuführen (Verunreinigung durch evtl. austretender
Gerbsäure).

Eingeschlossen sind die Lieferung und Montage sämtlich
erforderlicher Verbindungs- und Befestigungsmaterialien
aus Edelstahl V2A sowie sämliche erforderlichen
Schweiß- arbeiten.
Die Schweißnähte sind mit sauberem Raupenbild zu
erstellen.

Abgerechnet wird nach Achsl?ge.
Menge: 75,000 m

**5.3.4.02 Abwinklung Steg herstellen, Zulage**
Zulage für die Herstellung einer Abwinklung der
Steganlage.

Einzukalkulieren sind sämtliche Mehrkosten und
zusätzlichen Aufwendungen für die Herstellung einer
Abwinklung von ca. 12°.

Als Zulage zur Position 5.3.4.01.
Menge: 6,000 St

**5.3.4.03 Anschluss auf Brückenlager herstellen, Zulage**
Zulage für den Anschluss auf dem Brückenwiderlager der
Fußgängerbrücke (Los 4).

Einzukalkulieren sind sämtliche Mehrkosten und
zusätzlichen Aufwendungen für für den Anschluss und die
Auflagerung an dem Süd-West-Ende auf dem
Brückenwiderlager.

Als Zulage zur Position 5.3.4.01.
Menge: 1,000 St

**5.3.4.04 Holzbohlenbelag aus Eiche Hartholz liefern und montieren**
Belag aus Eichenholzbohlen D30 gemäß Zeichnung inkl.
aller erforderlichen Arbeiten und Materialien liefern
und fachgerecht montieren.

Holzschutz: Imprägnierung nach DIN 68800 (GK 3.2).

Abmessungen der Bohlen: 14/4 cm, e = 15 cm.
Abstand zwischen den Bohlen: 10 mm.
Länge der Bohlen: 3000 mm.

Oberseite für Rutschsicherheit mit 7 Riffelungen
geriffelt. Zusätzlich sind mindestens 2 Riffelungen der
Verschleißschicht vollfugig mit einem zu liefernden
rutschhemmenden Harzgranulatgemisch dauerhaft zu
verfüllen.
Rutschsicherheit >= R11.
Unterseite der Bohlen mit 2 Entspannungsnuten.

Material: Eiche hell.
Dauerhaftigkeitsklasse: 2 nach DIN EN 350-2.
Festigkeitsklasse D30 gem. DIN EN 1995, PEFC / FSC
zertifiziert.

Die Musterzeichnungen für Holzbrücken der FH Erfurt
sind zu beachten.

Zusätzlich ist jeweils seitlich auf dem Bodenbelag ein
Holzriegel aus Eiche hell, D30, 2 x 8x3,5/5 cm, L = 2 x
ca. 72,16 m, anzubringen.

Auf der nordwestlichen Seite ist der Holzriegel von ca.
Stat. 0+76,30 bis ca. 0+79,60 für den Anschluß des
Steges zum Grafen (Los 6) auszusparen.

Eingeschlossen ist die Lieferung und die Montage
sämtlicher erforderlicher Verbindungs- und
Befestigungsmaterialien aus Edelstahl V2A.

Evtl. Schnittkanten des Belages sind einzukalkulieren.

Vor der Abnahme ist eine Reinigung der Konstruktion
durchzuführen (Verunreinigung durch evtl. austretender
Gerbsäure).
Menge: 225,000 m2

**5.3.4.05 Schleppblech liefern und montieren**
Rutschhemmendes Schleppblech aus Edelstahl V2A liefern
und fachggerecht montieren.

Bauteil: Übergang Steg auf Brücke.

Dicke: 2 mm.
Breite: 150 mm.

Eingeschlossen ist die Lieferung und Montage sämtlich
erforderlicher Verbindungs- und Befestigungsmaterialien
aus Edelstahl V2A.

Montage in Einzellängen.
Menge: 3,000 m

*Hinweis*
Toranlage

**5.3.4.06 Toranlage liefern und montieren**
Toranlage gemäß der nachstehenden Beschreibung und
gemäß Systemzeichnung entsprechend der statischen und
konstruktiven Erfordernissen sowie den Anforderungen
der GUVV komplett liefern und fachgerecht montieren.

Bauwerksbeschreibung:

Bauart: Holzkonstruktion.
Einflügelige Toranlage, Öffnungsrichtung DIN Norden
links.

Gesamtabmessungen: ca. 6300 mm.

Es sind die DIN 1052-10, DIN EN 12433-1 sowie sämtliche
aktuellen Vorschriften und Regelwerke zwingend zu
beachten
und einzuhalten.
Holzschutz: Imprägnierung nach DIN 68800.

Material: Eiche hell.
Dauerhaftigkeitsklasse: 2 nach DIN EN 350-2.
Festigkeitsklasse D30 gem. DIN EN 1995, PEFC / FSC
zertifiziert.

Tor:
Lichte Weite: 1200 mm.
Lichte Höhe über OK Bodenbelag: 2200 mm.
Umlaufender Rahmen Tor: ca. 2150 x 1160 mm,
Querschnitt 80/80 mm.
Doppelseitige vertikale Lattung, Querschnitt 25/50 mm,
und
mit innenliegender Quer- und Diagonalverstrebung
Oberer Abschluß 6-9,5x15,5 cm, dachförmig profiliert,
Länge = 1200 mm.
Gesamthöhe einschliesslich oberer Abschluß: 2300 mm.

Seitenelemente:
2*1500 mm, Höhe 1300 bis 2300 mm.
2*1050 mm, Höhe 2300 mm.
Konstruktion analog Geländer der Pos. 5.3.4.01. mit
Pfosten 12/12 cm.
Füllstäbe 5/5 cm, e <= 12 cm.
Oberer Abschluß 6-9,5x15,5 cm, dachförmig profiliert,
mit Zapfenanschluß, Tiefe 5 cm.
Fußriegel: 2 x3,5x12/15 cm.

Einzukalkulieren sind die Lieferung und Montage
sämtlich erforderlicher Verbindungs- und
Befestigungsmaterialien, Scharniere, Öffnungs-/
Schließmechanismen und Torknäufe
aus Edelstahl V2A.

Vor der Abnahme ist eine Reinigung der Konstruktion
durchzuführen (Verunreinigung durch evtl. austretender
Gerbsäure).
Menge: 1,000 St

**5.3.4.07 Schließsystem für Toranlage liefern und montieren, Zulage**
Outdoorfähiges Schließsystem für die Toranlage liefern
und montieren. Das Schließsystem ist als "Stand-alone
System" auszulegen.
Das Tor muss mittels Code und Schlüssel geöffnet bzw.
geschlossen werden können. Die Lieferung und
fachgerechte Montage der hierfür notwendigen Elektronik
und des entspechenden Zylinders sind eingeschlossen.

Als Zulage zur Position 5.3.4.06.
Menge: 1,000 St

#### Titel 5.4 Stegbeleuchtung

*Hinweis*
Anmerkung

Die Elektroarbeiten und die Verlegung der Erdkabel sind
durch eine Elektrofachfirma auszuführen.

##### Untertitel 5.4.1 Kabelverlegung

**5.4.1.01 Erdkabel NYY-J 5x2,5 mm² unterhalb der Stege verlegen**
Erdkabel NYY-J 5x2,5 mm² liefern und unterhalb der
Stege fachgerecht in Schutzrohre Ø 50 mm verlegen.
Eingeschlossen ist das Liefern und Anbringen der
Abzweigdosen und Schutzrohre am Widerlager aus Beton,
an Stahlträgern oder an Holzpfosten mit den
erforderlichen Kleinteile (Befestigungsschellen,
Edelstahlschrauben etc.) sowie die Erschwerniss für das
Verlegen unterhalb der Stege.
Sämtliche Materialien aus Metall sind in Edelstahl zu
liefern.
Verlegung in Einzellängen.
Die Verlegten Kabel sind vor Vandalismus zu schützen.
Menge: 90,000 m

##### Untertitel 5.4.2 Leuchtmittel

**5.4.2.01 KALYPSO LED-Anbauleuchte, Länge 1264 mm, liefern und einbauen**
LED-Anbauleuchte, Fabr. KALYPSO, gemäß nachstehender
Beschreibung liefern und in den Handlaufauf montieren.

LED-LINEAR, KALYPSOWhite High Efficiency HD IP67
"Kalypso HYD HD10 W930/1264-30D IP67"

IP67-geschützte und IK10-zertifizierte lineare 24 V
LED-Anbauleuchte mit kleinem Formfaktor.
Polyurethanverguss für wasserdichte Abdichtung, UV-
Stabilität (keine Verfärbungen oder
Absorptionssteigerung), chemische Stabilität gegen
luftverschmutzende Substanzen und Abriebfestigkeit.
Extrudiertes H-Profil aus Aluminium, weiß lackiert, mit
rückseitiger Kabelnut. Inklusive IP67-Stecker/Buchsen
und durchsichtigen Endkappen für eine anreihbare
Leuchtenmontage. Breitstrahlende Linse Illumination
(30°) mit präziser Lichtlenkung im Außenbereich oder in
feuchten Umgebungen. Automatisierten Reel-to-Reel-
Verfahren (R2R) gefertigte Lichtquelle zur
Unterstützung der dünnen, flexiblen Leiter
plattentechnologie Tj Away® von LED LinearT.

Die einzelnen Anbauleuchten sind in einem Abstand von
ca. 1,50 m bis 2,00 m in einer dafür vorgefrästen Nut
unterhalb des Handlaufs aus Holz anzubringen.

Technische Spezikikation:
- Länge:  1264 mm
- Farbtemperatur:  3000 K
- CRI:  bis zu 96
- R9:  bus zu 81
- Lumen (Leuchte):  910 lm
- Lumen/Meter:  720 lm/m VarioClip
- Leistung der Leuchte:  12,1 W
- Leistung:  10 W/m
- Effizienz:  72 lm/W
- Optik:  30° (Grad)
- Schutzklasse:  IP67
- Abmessung:  L 1264 mm / B 20,5 mm / H 25,5 mm

Eingeschlossen ist die Lieferung der erforderlichen
VarioClips (ca. 3 St. je Leuchte), Kleinteile, sowie
die Lieferung und die Verlegung der erforderlichen
Verlängerungen mit Mini Kupplung bzw. Verlängerung mit
Mini Stecker/Kupplung etc. als Verbindung zwischen den
Anbauleuchte im Handlauf und Geländerpfosten zu den
Vorschaltgeräten am Steg als auch die fachgerechte
Versiegelung der Nut nach dem Verlegen der Kabel.
Länge von Anbauleuchte bis Vorschaltgerät bis zu 5 m.
Die verlegten Kabel sind vor Vandalismus zu schützen.
Menge: 46,000 St

**5.4.2.02 Vorschaltgerät, HLG-120H-24B, liefern und einbauen**
Vorschaltgerät für LED-Anbauleuchte, Fabr. Mean Well
HLG-120H-24B, gemäß nachstehender Beschreibung liefern
und im Bereich der Brücke montieren.

MEAN WELL HLG-120H-24B

Technische Spezikikation:

- Abmessung:  220 mm x 68 mm x 38,8 mm
- Schutzart:  IP67
- Schutzklasse:  SK I
- Spanung (V):  24 VDC
- Nennleistung (W):  120 W
- Dimmung:  3 in 1Dimmung (1-10V, Poti, PWM)
- Strom:  5 A
- Effizienz:  93 %
- Zulassung:  CE, CB, CCC, MM, SELV, TÜV, UL
- Gewicht:  1,12 kg

Eingeschlossen ist die Lieferung der erforderlichen
Kleinteile, Schutzrohre und die Verlegung der
erforderlichen Feuchtraumkabel im und am Brückenbauwerk
sowie die Erschwerniss für das Montieren unterhalb des
Brückenbauwerks im Bereich der Niers.
Die Verlegten Kabel sind vor Vandalismus zu schützen.
Menge: 6,000 St

**5.4.2.03 Bestandslageplan der neu erstellten Beleuchtungseinrichtung herstellen**
Bestandslageplan für die neu erstellte Beleuchtungseinrichtung für die Beleuchtung der Stege durch ein vom
AG zugelassenes Büro für Ingenieurvermessung herstellen
lassen.
Der Grundplan, M = 1:250, mit den ALK-Daten und den
Gebäuden wird im AutoCad-Format durch den AG zur
Verfügung gestellt und ist zwingend als Grundlage für
die Bestandslageplan zu verwenden.
Der Bestandslageplan ist auf der Grundlage der DIN 2425
in der gültigen Fassung anzufertigen und zu
beschriften.
Hierzu sind die Kabelknickpunkte, erforderliche
Zwischenpunkte und alle Leuchtenstandorte im Landeskoordinatensystem (ETRS89/UTM-Koordinaten) digital
einzumessen und nach DIN 2425 Teil 4 in den
Bestandslageplan einzutragen und zu beschriften. Ebenso
einzutragen sind: Beleuchtungseinrichtungen mit
Bestückungen, Einspeisestellen, Einmessung der
Kabeltrassen, Querschnitte sowie das Messen und
Eintragen der Kurzschlusswerte.
Zusätzlich sind Grenzabstände und Spannmaße von
Grenzsteinen zu messen und einzutragen.
Der Bestandslageplan gilt gleichzeitig als
Abrechnungszeichnung und ist als Datei im AutoCad-
Format (dxf- und dwg-Format) und als PDF-Datei auf
einer CD-ROM/DVD und zweifach als farbige Papierabzüge
der Bauüberwachung des AG zu übergeben.
Vor Endausfertigung sind der Bauüberwachung des AG
Vorabzüge zur Duchsicht und Korrektur zu übergeben.
Abgerechnet wird ein Bestandslageplan unabhängig von
der Anzahl der erforderlichen Planauschnitte.
Menge: 1,000 Psch

### Abschnitt 6 Steg zum Grafen - Preisanfrage

*Hinweis*
Vergabe Steg zum Grafen

Der Abschnitt 6 - Steg zum Grafen - wird nicht durch
die Gemeinde Weeze beauftragt. Der Abschnitt 6 ist hier
lediglich eine Preisanfrage.
Eine mögliche Beauftragung erfolgt bei Bedarf durch den
Graf zu Eulenburg gesondert. Die Vergabe des Abschnitts
6 durch den Grafen zu Eulenburg erfolgt nicht gemäß
VOB/A.

#### Titel 6.1 Baubegleitende Leistungen

##### Untertitel 6.1.1 Verrechnungssätze

**6.1.1.01 Bauzeitenplan aufstellen**
Bauzeitenplan für Abschnitt 6 aufstellen.
Darstellung aller im Zuge der Bauausführung
erforderlichen Einzel- und Teilleistungen,
einschließlich Leistungen Dritter (z. B.
Versorgungsunternehmen), als Balkendiagramm, mit
taggenauer Angabe von Ausführungszeiträumen.
Die Leistungen sind entsprechend dem
Leistungsverzeichnis und unter Berücksichtigung der
Ausführungsabschnitte zu gliedern.
Der Bauzeitenplan ist als gut lesbarer Papierausdruck
und digital als PDF der Bauüberwachung des AG einfach
zu übergeben sowie auf der Baustelle vorzuhalten.
Vor Anfertigen der Papierausdrucke ist der
Bauüberwachung des AG ein Vorabzug zur Abstimmung und
Freigabe zu übermitteln.
Die Aufstellung ist unmittelbar nach Auftragserteilung
auszuführen.
Die Kosten für die erforderlichen Abstimmungen
hinsichtlich der zu berücksichtigenden Leistungen
Dritter sind hier einzukalkulieren.

Die Fortschreibungen des abgestimmten und freigegebenen
Bauzeitenplans werden über die Pos. 6.1.1.02 vergütet.

Bei Mengenänderungen der vertraglichen Leistungen, bei
Bauzeitverlängerungen oder bei eventuellen Unterbrechungen der Bautätigkeit bleibt der Betrag
unverändert.
Menge: 1,000 Psch

**6.1.1.02 Bauzeitenplan fortschreiben**
Bauzeitenplan, der gemäß Pos. 6.1.1.01. aufgestellt
wurde, fortschreiben.
In die Fortschreibung sind alle im Zuge der
Bauausführung eintretenden Änderungen hinsichtlich Art
und Umfang der Leistungen sowie hinsichtlich des
Ausführungszeitraums einzuarbeiten.
Die Nummerierung der Fortschreibung ist im
Bauzeitenplan anzugeben.
Die Fortschreibung ist jeweils nach vorheriger
Aufforderung durch den AG zu erstellen sowie in
Papierform und digital als PDF der Bauüberwachung des
AG zu übergeben.
Menge: 1,000 St

**6.1.1.03 Digitale Bilder herstellen**
Digitale Bilder über den wesentlichen Bauablauf sowie
über Besonderheiten der Maßnahme (Auflösung min. 5
Megapixel, 16k Farben) herstellen. Die Bilder sind nach
Abschluss der Bauarbeiten auf einem digitalen
Datenträger zu übergeben.
Die Anzahl der Bilder wird auf die angegebene Anzahl
begrenzt. Werden mehr Bilder aufgenommen, ist durch den
AN in Abstimmung mit der Bauüberwachung des AG eine
Auswahl zu treffen.
Menge: 30,000 St

**6.1.1.04 Baustraße herstellen, unterhalten und zurückbauen**
Provisorische Baustraße, für die Arbeiten im Bereich
des Stegs zum Grafen, in erforderlichem Umfang
herstellen, unterhalten und zurückbauen.

Mobile Baustraße aus Stahlplatten in der erforderlichen
Breite liefern, vorhalten, bei Bedarf umlegen und nach
Abschluss der Arbeiten zurückbauen.

Länge der Baustraße: ca. 60 m.

Evtl. notwendige Kurvenradien, Ausweichbuchten und die
prov. Befestigung zusätzlicher Austellflächen im
Bereich des Steges zur Durchführung der Arbeiten sind
einzukalkulieren.

Die als Baustraße genutzte Fläche ist nach dem Rückbau
der Baustraße in den ursprünglichen Zustand zurück zu
versetzen.
Menge: 1,000 Psch

**6.1.1.05 Bestandspläne für die Wege und Stege herstellen**
Bestandslageplan für den neu erstellten Steg nach Lage
und Höhe durch ein vom AG zugelassenes Büro für
Ingenieurvermessung herstellen lassen.
Der Grundplan, M = 1:250, mit den ALK-Daten und den
Gebäuden wird im AutoCad-Format durch den AG zu
Verfügung gestellt und ist zwingend als Grundlage für
den Bestandslageplan zu verwenden.
Der Bestandslageplan ist auf der Grundlage der DIN 2425
in der gültigen Fassung anzufertigen und zu
beschriften.
Hierzu sind tachymetrische Geländeaufnahmen nach den
Bauarbeiten durchzuführen. Alle Geländepunkte wie
Straßenoberflächen (Asphaltdecken, Pflasterdecken,
Borde, Rinnen, Pflanzflächen usw.), Abläufe, Schächte,
Schieber, Hydranten, Leuchten, Stahlrohr-Pfähle usw.
sind nach Lage und Höhe einzumessen.
Das Aufmaß ist auf das Landeskoordinatensystem (ETRS89/
UTM-Koordinaten) sowie auf das amtliche
Höhenfestpunktnetz zu beziehen.
Der Bestandslageplan ist als Datei im AutoCad-Format
(dxf- und dwg-Format) und als PDF-Datei auf einer CD-
ROM/DVD und zweifach als farbige Papierabzüge der
Bauüberwachung des AG zu übergeben.
Vor Endausfertigung sind der Bauüberwachung des AG
Vorabzüge zur Duchsicht und Korrektur zu übergeben.
Abgerechnet wird ein Bestandslageplan unabhängig von
der Anzahl der erforderlichen Planauschnitte.
Menge: 1,000 Psch

#### Titel 6.2 Straßenbauarbeiten

##### Untertitel 6.2.1 Freimachen des Baufeldes

*Hinweis*
Anmerkung:

Sämtliche Mehraufwendungen, Handarbeiten und
Erschwernisse für das Aufnehmen der nachfolgenden
Befestigungen im Bereich von Bäumen und deren Wurzeln
und entlang der vorhandenen Hecken, Zäune, Mauern,
Gebäuden, Zufahrten, usw. sind in die nachfolgenden
Einheitspreise einzukalkulieren.

**6.2.1.01 Gartenabfälle zur Entsorgungsanlage abfahren**
Gartenabfälle, die im Bereich der Ausbauflächen lagern,
laden und zur Entsorgungsanlage abfahren.
Eingeschlossen sind die anfallenden
Entsorgungsgebühren.
Abgerechnet wird nach anerkannten Wiegescheinen
der Entsorgungsanlage.
Menge: 5,000 t

**6.2.1.02 Strauch- und Buschwerk, Höhe bis 2,50 m, roden**
Strauch-, Buschwerk und alle Gehölze bis 10 cm Stamm-
Durchmesser mit gesamten Wurzelwerk roden.
Die Wurzellöcher sind mit zu lieferndem Füllboden
lagenweise zu verfüllen und zu verdichten.
Höhe: bis 2,50 m.
Der Bewuchs ist mit einer i.M. 5 bis 10 cm dicken
Bodenschicht abzutragen.
Die anfallenden Massen sind durch den AN
eigenverantwortlich umweltgerecht zu entsorgen.
Eingeschlossen sind alle erforderlichen Erdarbeiten.
Rodung in Einzelflächen.
Menge: 20,000 m2

**6.2.1.03 Mauerwerk und Beton abbrechen**
Mauerwerk und Beton alter Fundamente, Mauern, Zäune,
Vorplatzbefestigungen usw. abbrechen.
Die anfallenden Massen sind durch den AN
eigenverantwortlich umweltgerecht zu entsorgen.
Eventuell erforderliche Erdarbeiten und
Handschachtungen zum Freilegen des Mauerwerks und der
Fundamente sind im Einheitspreis eingeschlossen.
Abbruch in Einzelmassen.
Menge: 5,000 m3

**6.2.1.04 Stahlbeton abbrechen**
Stahlbeton alter Fundamente und Mauern abbrechen.
Die anfallenden Massen sind durch den AN eigenverantwortlich umweltgerecht zu entsorgen.
Der Stahlbeton ist mit Betonstählen verschiedener Arten
bis Ø 30 mm bewehrt. Das Abtrennen dieser Stahleinlagen
ist im Einheitspreis eingeschlossen.
Eventuell erforderliche Erdarbeiten und
Handschachtungen zum Freilegen der Fundamente und
Mauern sind im Einheitspreis eingeschlossen.
Abbruch in Einzelmassen.
Menge: 2,000 m3

**6.2.1.05 Hochbeeteinfassungen, H ca. 0,80 bis 1,00, aufnehmen**
Hochbeeteinfassungen aus Beton die mit Holzbohlen
abgedeckt sind einschließlich der Betonfundamente
aufnehmen, abfahren und umweltgerecht entsorgen.
Wandstärke: bis ca. 15 cm.
Höhe: ca. 0,80 bis 1,00 m.
Dicke der Fundamente: ca. 20 cm.
Die Holzbohlen sind aufzunehmen, die Hochbeeteinfassungen und Fundamente aus Beton sind zu zerkleinern
und umweltgerecht zu entsorgen.
Die durch den Ausbau entstandene Gruben sind mit zu
lieferndem Füllboden lagenweise zu verfüllen und zu
verdichten.
Eventuell erforderliche Erdarbeiten und
Handschachtungen zum Freilegen der Beeteinfassungen und
der Fundamente sind im Einheitspreis eingeschlossen.
Aufnahme in Einzellängen.
Menge: 22,000 m

**6.2.1.06 Blockstufen aus Beton, L = 1,00 m, aufnehmen**
Blockstufen aus Betonfertigteilen, Größe ca.
1,00x0,40x0,20 m, aufnehmen, abfahren und umweltgerecht
entsorgen.
Die Blockstufen sind auf Betonfundamenten versetzt,
Dicke ca. 0,20 m. Die Fundamente aus Beton sind zu
zerkleinern und umweltgerecht zu entsorgen.
Die durch den Ausbau entstandene Gruben sind mit zu
lieferndem Füllboden lagenweise zu verfüllen und zu
verdichten.
Eventuell erforderliche Erdarbeiten und
Handschachtungen zum Freilegen der Stufen und der
Fundamente sind im Einheitspreis eingeschlossen.
Aufnahme in Einzellängen.
Menge: 6,000 St

**6.2.1.07 Betonkanten von Fundamenten und Wänden abstemmen**
Überstehende Betonkanten von Fundamenten und Wänden
vorsichtig abstemmen.
Die anfallenden Massen sind durch den AN eigenverantwortlich umweltgerecht zu entsorgen.
Breite der Betonkante: bis 15 cm.
Höhe der Betonkante: bis 20 cm.
Abstemmen in Einzellängen.
Menge: 10,000 m

**6.2.1.08 LED Boden-Aufbau-Leuchte aufnehmen und lagern**
LED Boden-Aufbau-Leuchte die auf dem Pflaster befestigt
sind abmontieren, abklemmen und von Hand aufnehmen und
auf der Baustelle sicher lagern.
Das vorhandene Kabel ist teilweise in Beton verlegt.
Die Kabel sind vom Beton zu befreien. Der Beton ist
umweltgerecht zu entsorgen.
Abstand zwischen den einzelenen Leuchten beträgt ca.
2,00 bis 2,50 m.
Eingeschlossen sind alle erforderlichen Erdarbeiten,
die Demontage der LED Boden-Aufbau-Leuchten und das
Abklemmen der Kabel sowie das freilegen der vorhandene
Kabel.
Menge: 10,000 St

##### Untertitel 6.2.2 Aufnahme vorhandener Befestigungen

*Hinweis*
Anmerkung:

Das Aufnehmen der Oberflächenbefestigungen (Asphalt,
Beton, Pflaster, Platten, Borde, Rinnen usw.) wird
nicht als Zulage zum Bodenabtrag abgerechnet.
Die aufgenommenen Oberflächenbefestigungen sind, soweit
sie hier nicht wieder verwendet werden, einem
Recycling-verfahren zuzuführen.
Der AN hat sämtliche anfallenden Abfälle (Überschuss-
und Aufbruchmassen) in eigener Verantwortung nach dem
Kreislaufwirtschafts- und Abfallgesetz (KrW-/AbfG) zu
entsorgen.
Hierüber ist auf Verlangen der Bauüberwachung des AG
ein Nachweis zu führen.

**6.2.2.01 Rollschicht, 1 Reihe, quer, Klinkersteinen, 21x9x5 cm aufnehmen**
Rollschicht aus Klinkerpflastersteinen ca. 21x9x5 cm,
einschließlich des Unterbetons und der
Betonrückenstütze aufnehmen, abfahren und umweltgerecht
entsorgen.
Breite der Rollschicht: 1 Reihe, hochkant, 21 cm breit.
Die Pflastersteine sind in Beton mit Rückenstütze
versetzt.
Der Unterbeton und die Rückenstütze sind aufzunehmen,
abzufahren und umweltgerecht zu entsorgen.
Dicke des Unterbetons: ca. 20 cm.
Abmessungen der Rückenstütze: ca. 15/27 cm.
Aufnahme in Einzellängen.
Menge: 24,000 m

**6.2.2.02 Rollschicht, 1 Reihe, quer, säubern und lagern, Zulage**
Rollschicht aus Klinkerpflastersteinen ca. 21x9x5 cm,
säubern und lagern.
Die Steine sind zu säubern, zu sortieren, auf Euro-
Paletten zu stapeln, aufzuladen und im Bereich der
Baustelle zur Wiederverwendung zu lagern.
Eingeschlossen ist die umweltgerechte Entsorgung
unbrauchbarer Pflastersteine sowie die Lieferung der
erforderlichen Paletten.
Aufnahme in Einzelflächen.
Als Zulage zu Pos. 6.2.2.01.
Menge: 24,000 m

**6.2.2.03 Pflasterflächen aus Klinkerpflastersteinen aufnehmen**
Pflasterflächen aus Klinkerpflastersteinen in
verschiedenen Abmessungen, Rastermaß ca. 21x9x5 cm,
hochkant verlegt, einschließlich der Bettung aufnehmen,
abfahren und umweltgerecht entsorgen.
Dicke der Bettung: ca. 4 cm.
Aufnahme in Einzelflächen.
Menge: 25,000 m2

**6.2.2.04 Pflasterflächen säubern und lagern, Zulage**
Pflasterflächen aus Klinkerpflastersteinen in
verschiedenen Abmessungen, Rastermaß ca. 21x9x5 cm,
hochkant verlegt, säubern und lagern.
Die Steine sind zu säubern, zu sortieren, auf Euro-
Paletten zu stapeln, aufzuladen und im Bereich der
Baustelle zur Wiederverwendung zu lagern.
Eingeschlossen ist die umweltgerechte Entsorgung
unbrauchbarer Pflastersteine sowie die Lieferung der
erforderlichen Paletten.
Aufnahme in Einzelflächen.
Als Zulage zu Pos. 6.2.2.03.
Menge: 25,000 m2

**6.2.2.05 Plattenbeläge aus Betonplatten aufnehmen**
Plattenbeläge aus Betonplatten verschiedener
Abmessungen, 4 bis 6 cm dick, einschließlich der
Bettung aufnehmen, abfahren und umweltgerecht
entsorgen.
Dicke der Bettung: ca. 4 cm.
Aufnahme in Einzelflächen.
Menge: 10,000 m2

**6.2.2.06 Schottertragschichten, Dicke 15 bis 25 cm, schneiden**
Verfestigte Schottertragschichten der nachfolgenden
Pos., 15 bis 25 cm dick, scharfkantig und geradlinig
abschneiden bzw. abstemmen.
Schnitt in Einzellängen.
Menge: 25,000 m

**6.2.2.07 Schottertragschichten unterhalb des Pflasters aufn., 15-25**
Schottertragschichten aus verfestigter HO-Schlacke,
verfestigtem Kalkstein oder verfestigtem RC-Baustoff,
Bodenklasse 6 bis 7 nach DIN 18300, unterhalb der
Pflasterdecken und Plattenbeläge aufreißen, auskoffern,
abfahren und umweltgerecht entsorgen.
Dicke der Schottertragschichten: ca. 15 bis 25 cm.
Das Herstellen einer scharfkantigen Begrenzung wird
gem. Pos. 6.2.2.06. vergütet.

Schotter mit einem Zuordnungswert bis einschließlich
1.2 (Z1.2) nach LAGA-20, Kapitel Bauschutt.

Der Schotter ist vom AN eigenverantwortlich
ordnungsgemäß zu entsorgen. Die Kosten für die
Entsorgung sind hier einzurechnen.
Die Anforderungen an die stoffliche Verwertung von
mineralischen Reststoffen/Abfälle -Technische Regeln-
(LAGA-20) sind zu beachten.
Der AN hat der Bauüberwachung des AG sämtliche
Verwertungs- bzw. Entsorgungsnachweise unverzüglich zu
übergeben.

Aufnahme in Einzelflächen.
Menge: 35,000 m2

**6.2.2.08 Vorhandene Kabel umlegen**
Die beim Bodenabtrag freigelegten Kabel sind
einschließlich der Trassenwarnbänder und der
Abdeckungen aus Ziegelsteinen oder Hauben aus
verschiedenen Materialien aufzunehmen, nach Angabe des
Versorgungsunternehmens lage- und höhenmäßig auf das
Erdplanum neu zu verlegen und mit einer 10 cm dicken
Sandschicht abzudecken.
Anschließend sind die alten Abdeckungen und Trassenwarnbänder wieder zu verlegen.
Eingeschlossen ist die Herstellung des Feinplanums.
Umlegung in Teillängen.
Menge: 25,000 m

**6.2.2.09 Alte Kabel aufnehmen**
Alte Kabel, die außer Betrieb sind und beim Bodenabtrag
freigelegt wurden, einschließlich der Trassenwarnbänder
und der Abdeckungen aus Ziegelsteinen oder Hauben aus
verschiedenen Materialien aufnehmen und umweltgerecht
entsorgen.
Durchmesser der Kabel: 3 bis 7 cm.
Aufnahme in Einzellängen.
Menge: 25,000 m

##### Untertitel 6.2.3 Erdarbeiten

*Hinweis*
Anmerkung:

Die gesamten Erdarbeiten entlang von privaten Grundstücken, besonders bei Gebäuden, Einfriedungsmauern,
Zäune, vorhandene Hecken, Randeinfassungen, usw. sind
mit besonderer Vorsicht auszuführen. Die Erschwernisse
für den Aushub und den Einbau der nachfolgenden
Materialien durch Handschachtungen und durch den
Einsatz kleinerer Arbeitsgeräte werden nicht gesondert
vergütet.
Sie sind in die nachfolgenden Einheitspreise
einzukalkulieren.

Im Bereich der Ausbauflächen liegen über dem gesamten
Straßenquerschnitt verteilt Ver- und
Entsorgungsleitungen. Der Mehraufwand beim Bodenabtrag,
bei der Herstellung des Erdplanums und beim Einbau des
Füllbodens und des  Frostschutzkieses im Bereich der
Ver- und Entsorgungsleitungen, der durch die geringere
Leistung und durch den Einsatz kleinerer Geräte
gegenüber der leitungsfreien Bereiche entsteht, wird
nicht gesondert vergütet sondern ist in die
entsprechenden Positionen mit einzurechnen.

Im Bereich von erdverlegten Ver- und
Entsorgungsleitungen sind die Arbeiten mit besonderer
Vorsicht auszuführen. Die Hinweise und Auflagen der
Betreiber auf Schutz- und Sicherungsmassnahmen sind
zwingend zu beachten.

**6.2.3.01 Baugelände von Unkraut- und Grasbewuchs freimachen**
Baugelände nach Angabe der Bauüberwachung des AG von
starkem Unkraut- und Grasbewuchs freimachen. Der
Bewuchs ist mit einer i.M. 5 bis 15 cm dicken
Bodenschicht abzutragen.
Der Bewuchs ist teilweise durchsetzt mit Laub und
Astwerk.
Breite des Abtrages: ca. 0,50 bis 8,00 m
Das Räumgut ist umweltgerecht zu entsorgen.
Abtrag in Teilflächen im Bereich der Radwegtrasse und
der Entwässerungsgräben.
Menge: 150,000 m2

**6.2.3.02 Oberboden abtragen und zur Verwendung des AN abfahren**
Oberboden unterhalb der Bodenschicht der Pos. 6.2.3.01.
im Bereich der vorhandenen Grünflächen und
Geländeangleichungen in Schichtdicken von ca. 20 bis 40
cm und in Breiten von ca. 0,50 bis 5,00 m abtragen und
zur Verwendung des AN abfahren.
Der Oberboden ist durch den AN eigenverantwortlich
umweltgerecht zu entsorgen.
Eingeschlossen sind die erforderlichen Transporte
innerhalb der Baustelle.
Abgerechnet wird nach aufzumessenden Abtragsprofilen
bzw. nach Abtragsfläche und mittlerer Schichtdicke.
Abtrag in Einzelmassen.
Menge: 45,000 m3

**6.2.3.03 Boden für Schürfgruben ausheben**
Boden der Bodenklasse 3 bis 5 nach DIN 18300 für
Schürfgruben mit kurzen Teillängen, in Breiten von
0,40 bis 0,60 m und in Tiefen bis 1,50 m, von Hand
ausheben und wieder einbauen und verdichten.
Mit Hilfe dieser Schürfgruben sollen vorhandene Versorgungsleitungen aller Art örtlich festgestellt
werden.
Menge: 5,000 m3

**6.2.3.04 Boden mit mineral. Fremdbestandteilen (<10 Vol.-%) abtragen und ents.**
Boden mit weniger als 10 Vol.-% Bauschutt und/oder
sonstigen mineralischen Fremdbestandteilen der Bodenklasse 3 bis 5 nach DIN 18300 gemäß ZTV E-StB 17 zur
Herstellung der Winkelrandsteine neuen Fahrbahnen und
den Auflagerflächen für die Eisenträger in
Schichtdicken von ca. 0,20 bis 0,0,80 m und in
verschiedenen Breiten profilgemäß abtragen, verladen
und umweltgerecht entsorgen.

Boden mit weniger als 10 Vol-% Bauschutt und/oder
sonstigen mineralischen Fremdbestandteilen bis zu einem
Zuordnungswert 1.2 (Z1.2) einschließlich nach LAGA-20,
Kapitel Bodenmaterial.

Der Boden besteht aus Auffüllungen aus Kies-Sand,
teilw. stark schluffig, mit Fremdanteilen von Aschen,
Schlacke oder Ziegelbruch.

Die Anforderungen an die stoffliche Verwertung von
mineralischen Reststoffen/Abfälle -Technische Regeln-
(LAGA-20) sind zu beachten.

Entsprechend der vorhandenen Untergrundverhältnisse
entscheidet die Bauüberwachung des AG über die erforderlichen Abtragsdicken.
Abgerechnet wird nach aufzumessenden Abtragsprofilen
bzw. nach Abtragsfläche und mittlerer Schichtdicke.
Die Profilierung und Verdichtung des Erdplanums wird
gem. Pos. 6.1.3.10 und 6.1.3.11 vergütet.
Abtrag in Einzelmassen.
Menge: 25,000 m3

**6.2.3.05 Boden Z1.2 mit mineral. Fremdbestandteilen (> 10 Vol.-%) ents., Zulage**
Boden mit mehr als 10 Vol.-% Bauschutt und/oder
sonstigen mineralischen Fremdbestandteilen der
Bodenklasse 3 bis 5 nach DIN 18300 gemäß ZTV E-StB 17
in den Abtragsbereichen in Schichtdicken von ca. 0,15
bis 0,45 m und in verschiedenen Breiten profilgemäß
abtragen, verladen und umweltgerecht entsorgen.

Boden mit mehr als 10 Vol-% Bauschutt und/oder
sonstigen mineralischen Fremdbestandteilen bis zu einem
Zuordnungswert 1.2 (Z1.2) einschließlich nach LAGA-20,
Kapitel Bauschutt.

Der Boden besteht aus Auffüllungen aus Kies-Sand,
teilw. stark schluffig, mit Fremdanteilen von Aschen,
Schlacke oder Ziegelbruch.

Die Anforderungen an die stoffliche Verwertung von
mineralischen Reststoffen/Abfälle -Technische Regeln-
(LAGA-20) sind zu beachten.

Die Böden sind vom AN eigenverantwortlich ordnungsgemäß
zu entsorgen. Die Kosten für die Entsorgung sind hier
einzurechnen.

Der AN hat der Bauüberwachung des AG sämtliche
Verwertungs- bzw. Entsorgungsnachweise unverzüglich zu
übergeben.

Abgerechnet wird nach den Verwertungs- bzw.
Entsorgungs- nachweisen.

Als Zulage zu Pos. 6.2.3.04.
Menge: 10,000 t

**6.2.3.06 Boden von Hand ausheben**
Boden der Bodenklasse 3 bis 5 nach DIN 18300 in Handschachtung in Abstimmung mit der Bauüberwachung des AG
ausheben.
Menge: 5,000 m3

**6.2.3.07 Vorh. kreuzende Ver- und Entsorgungsleitungen suchen und sichern**
Vorh. Ver- und Entsorgungsleitungen aller Art bis
Außendurchmesser 300 mm, die als Einzelleitung oder als
Leitungsbündel den Leitungsgraben in einem Winkel von
45° bis 90° kreuzen, von Hand aufsuchen und
freischachten und in geeigneter Weise sichern, d.h.
aufhängen bzw. abstützen.
Eingeschlossen ist der Mehraufwand, der durch die
Leitungen bei der Herstellung und der Wiederverfüllung
der Gräben, den Verbaudurchdringungen bzw.
Auswechslungen und bei der Verlegung der Kanalrohre
entsteht.
Die Leitungen sind während der Verfüllung in ein
Sandbett zu verlegen und einzusanden. Eingeschlossen
ist die Lieferung des Sandes. Sandmenge ca. 0,1 m³/m.
Der Mehraufwand wird nicht gemäß Pos. 6.2.3.06.
vergütet, sondern ist hier mit einzurechnen.
Die Vorschriften der betreffenden
Versorgungsunternehmen sind zu beachten.
Die vorgefundenen Leitungen sind zusammen mit der
Bauüberwachung des AG örtlich aufzumessen. Unterbleibt
die gemeinsame Feststellung der kreuzenden Ver- und
Entsorgungsleitungen, so werden diese trotz der
durchgeführten Sicherung nicht vergütet.
Aufgemessen und abgerechnet werden die einzelnen
Leitungen.
Menge: 5,000 St

**6.2.3.08 Vorh. längslaufende Ver- und Entsorgungsleitungen suchen und sichern**
Vorh. Ver- und Entsorgungsleitungen aller Art bis
Außendurchmesser 300 mm, die als Einzelleitung oder als
Leitungsbündel parallel im Leitungsgraben liegen bzw.
den Leitungsgraben in einem Winkel von 0° bis 44° längs
anschneiden, von Hand aufsuchen und freischachten und
in geeigneter Weise sichern, d.h. aufhängen bzw.
abstützen.
Eingeschlossen ist der Mehraufwand, der durch die
Leitungen bei der Herstellung und der Wiederverfüllung
der Gräben, den Verbaudurchdringungen bzw.
Auswechslungen und bei der Verlegung der Kanalrohre
entsteht.
Die Leitungen sind während der Verfüllung in ein
Sandbett zu verlegen und einzusanden. Eingeschlossen
ist die Lieferung des Sandes. Sandmenge ca. 0,1 m³/m.
Der Mehraufwand wird nicht gemäß Pos. 1.2.4.05.
vergütet, sondern ist hier mit einzurechnen.
Die Vorschriften der betreffenden
Versorgungsunternehmen sind zu beachten.
Die vorgefundenen Leitungen sind zusammen mit der
Bauüberwachung des AG örtlich aufzumessen. Unterbleibt
die gemeinsame Feststellung der kreuzenden Ver- und
Entsorgungsleitungen, so werden diese trotz der
durchgeführten Sicherung nicht vergütet.
Aufgemessen und abgerechnet werden die einzelnen
Leitungen.
Menge: 35,000 m

**6.2.3.09 Vorhandene Ver- und Entsorgungsleitungen suchen und sichern**
Vorhandene Ver- und Entsorgungsleitungen aller Art bis
Außendurchmesser 300 mm von Hand aufsuchen und
freischachten und in geeigneter Weise sichern.
Eingeschlossen ist der Mehraufwand, der durch die
Leitungen beim Aushub, bei der Herstellung des Planums
und des Einbaus zu liefernder Böden,
Frostschutzschichten, Schottertragschichten etc.
entsteht.
Die Leitungen sind während der Verfüllung in ein
Sandbett zu verlegen und einzusanden. Eingeschlossen
ist die Lieferung des Sandes.
Sandmenge ca. 0,1 m³/m.
Der Mehraufwand für Handschachtung etc. ist hier mit
einzurechnen.
Die Vorschriften der betreffenden
Versorgungsunternehmen sind zu beachten.
Die vorgefundenen Leitungen sind zusammen mit der
Bauüberwachung des AG örtlich aufzumessen. Unterbleibt
die gemeinsame Feststellung der Ver- und
Entsorgungsleitungen, so werden diese trotz der
durchgeführten Sicherung nicht vergütet.
Aufgemessen und abgerechnet werden die einzelnen
Leitungen.
Menge: 25,000 m

**6.2.3.10 Erdplanum profilieren**
Erdplanum der Abtragsstrecken bzw. von abgeräumten
Flächen gem. ZTV E-StB 17, Abschnitt 4.4, auf
horizontalen und geneigten Flächen, Böschungsneigung
bis 1:3, den Sollhöhen entsprechend in verschiedenen
Breiten profilieren.
Es wird hier darauf hingewiesen, dass das Planum nicht
befahren werden darf.
Profilierung in Einzelflächen im Bereich der
Fahrbahnen, Radwege, Gehwege und Nebenflächen.
Menge: 100,000 m2

**6.2.3.11 Erdplanum verdichten**
Erdplanum der Abtragsstrecken bzw. von abgeräumten
Flächen gem. ZTV E-StB 17, Abschnitt 4.4, auf
horizontalen und geneigten Flächen, Böschungsneigung
bis 1:3, den Sollhöhen entsprechend in verschiedenen
Breiten verdichten.
Anforderung an die Verdichtung:
- Verformungsmodul EV2 > 45 MN/m2
- Verhältniswert EV2/EV1 < 3,0.
Es wird hier darauf hingewiesen, dass das Planum nicht
befahren werden darf.
Verdichtung in Einzelflächen im Bereich der Fahrbahnen,
Radwege, Gehwege und Nebenflächen.
Menge: 100,000 m2

**6.2.3.12 Frostschutzschichten herstellen**
Belastungsklasse Bk3,2

Baustoffgemisch aus natürlichen Baustoffen und Böden
für Frostschutzschichten nach den TL SoB-StB 04/07 und
den TL Gestein-StB 04/07 liefern und zur Herstellung
von Frostschutzschichten gemäß den ZTV SoB-StB 04/07 in
verschiedenen Breiten profilgerecht einbauen und
verdichten.
Baustoffgemische 0/8 bis 0/63.
Schichtdicke: ca. 0,30 bis 0,50 m.
Böden GE, GW, GI, SE, SW, und SI gemäß DIN 18196.
Die Anforderungen der TL SoB-StB 04/07 an Baugemische
aus natürlichen Baustoffen und Böden sind auf Verlangen
der Bauüberwachung des AG durch Eignungsprüfungen vor
Baubeginn nachzuweisen.
Anforderung an die Verdichtung:
 - Verformungsmodul: EV2 > 120 MN/m2
 - Verhältniswert: EV2/EV1 < 2,5
Abgerechnet wird nach aufzumessenden Einbauprofilen
bzw. nach Einbaufläche und mittlerer Schichtdicke.
Entsprechend der vorhandenen Untergrundverhältnisse
entscheidet über die Notwendigkeit der Menge /
Einbaudicke der Frostschutzschicht die Bauüberwachung
des AG.
Einbau in Einzelmassenim Bereich der Winkelrandsteine
und den Auflagerflächen für die Eisenträger.
Menge: 25,000 m3

**6.2.3.13 Oberboden andecken**
Oberboden in verschiedener Dicke nach Angabe der
Bauüberwachung des AG profilgerecht andecken.
Der Oberboden lagert gemäß Pos. 6.2.3.02. im
Baustellenbereich.
Dicke der Andeckung: ca. 20 bis 40 cm.
Andeckungen in Böschungen, Seitenstreifen, Bankette und
Geländeangleichungen.
Eingeschlossen sind die erforderlichen Transporte
innerhalb der Baustelle.
Abgerechnet wird nach Fläche.
Andeckungen in Einzelflächen.
Menge: 150,000 m2

**6.2.3.14 Flächen einsäen**
Flächen der Pos. 6.2.3.13. mit Regiosaatgut-Mischungen
(RSM Regio) nach den Empfehlungen für Begrünungen mit
gebietseigenem Saatgut der FLL einsäen. Saatgut liefern
und ohne Entmischung aufbringen und einarbeiten.
Vorzeitig entwickeltes Unkraut entfernen und
umweltgerecht entsorgen.
Boden fräsen, lockern und profilgerecht planieren.
FLL RSM Regio - UG02 Westdeutsches Tiefland mit
Weserbergland - Typ Grundmischung.
Saatstärke: 7 g/m2
Andeckungen in Einzelflächen im Ausbaubereich.
Menge: 150,000 m2

##### Untertitel 6.2.4 Pflasterdecken, Plattenbeläge, Einfassungen

**6.2.4.01 Winkelrandsteine 8x30, anthrazit, versetzen**
Winkelrandsteine aus Beton nach den Technischen
Lieferbedingungen für Bauprodukte zur Herstellung von
Pflasterdecken, Plattenbelägen und Einfassungen
(TL Pflaster-StB 06/15) und der DIN EN 1340, Qualität
DTI, liefern und nach der ATV "Verkehrswegebauarbeiten
- Pflasterdecken und Plattenbeläge in ungebundener
Ausführung, Einfassungen" - DIN 18318 versetzen.
Winkelrandstein 8x30, Fußlänge 220 mm,
Baulänge 400 mm, zweischichtig,
Farbe: anthrazit.
Die Steine sind auf ein frisches Fundament zu versetzen
und mit einer Rückenstütze zu versehen. Die
Rückenstütze ist in den Geraden zu schalen.
Die Bordsteinfugen sind auf der Rückseite oberhalb der
Rückenstütze mit Zementmörtel zu verschließen.
Fundament und Rückenstütze aus Beton C20/25,
Korngemisch 0/16.
Stärke des Fundamentes: ca. 30 cm.
Das Fundament ist vorzuverdichten.
Abmessungen der Rückenstütze: 10/44 cm.
Eingeschlossen sind die Herstellung und die Verdichtung
des Feinplanums.
Versetzen in Einzellängen entlang der Pflasterfläche.
Menge: 24,000 m

**6.2.4.02 Rollschicht herstellen, 1 Reihe aus vorh. Klinkerpflaster**
Vorhandene Klinkerpflastersteine, die gemäß
Pos. 6.2.2.02. im Bereich der Baustelle lagern, nach
der ATV "Verkehrswegebauarbeiten - Pflasterdecken und
Plattenbeläge in ungebundener Ausführung, Einfassungen"
- DIN 18318 versetzen.

Vorh. Klinkerpflastersteine:
Rastermaß ca. 21x9x5 cm, 1 Reihe, hochkannt, quer
versetzt, ca. 21 cm breit, als Rollschicht.

Die Steine sind auf den frischen Unterbeton C 20/25 zu
verlegen und mit einer Rückenstütze aus Beton C20/25,
Korngemisch 0/16 zu versehen. Die Rückenstütze ist in
den Geraden zu schalen.
Die Fugen sind mit trockenem Zementmörtel, MG III, zu
verfüllen, einzuschlämmen und mit Sand zu säubern.
Der überschüssige Sand ist zu entfernen.
Dicke des Unterbetons: 20 cm.
Der Unterbeton ist vorzuverdichten.
Abmessungen der Rückenstütze: 10/20 cm.
Eingeschlossen sind die Herstellung und die Verdichtung
des Feinplanums.
Versetzen in Einzellängen.
Menge: 24,000 m

**6.2.4.03 Schottertragschicht herstellen, Kalkstein, 550 kg/m2**
Baustoffgemische aus natürlichen Baustoffen und Böden
für Schottertragschichten nach den TL Sob-StB 04/07 und
den TL Gestein-StB 04/07 liefern und zur Herstellung
von Schottertragschichten nach den ZTV SoB-StB 04/07
profilgerecht einbauen und verdichten.
Kalkstein, Korngemisch 0/45.
Einbaugewicht:  550 kg/m2 = ca. 25 cm.
Einbaubreite:  ca. 0,50 bis 1,50 m.
Die Anforderungen der TL SoB-StB 04/07 an Baugemische
aus natürlichen Baustoffen und Böden sind auf Verlangen
der Bauüberwachung des AG durch Eignungsprüfungen vor
Baubeginn nachzuweisen.
Anforderung an die Verdichtung:
 - Verformungsmodul: EV2 > 150 MN/m2
 - Verhältniswert: EV2/EV1 < 2,2.
Eingeschlossen ist die Herstellung des Feinplanums.
Abgerechnet wird nach aufzumessender Einbaufläche.
Die eingebaute Menge ist nachzuweisen.
Herstellung in Einzelflächen.

Alternativmaterialien wie Hochofenstückschlacke oder
RC-Baustoffe werden für die Herstellung der
Schottertragschicht nicht zugelassen.
Menge: 25,000 m2

**6.2.4.04 Pflasterbettung aus Basalt 0/5 mm und Sand 0/2 mm herstellen**
Gemisch aus Basalt 0/5 mm und gewaschenem Sand
0/2 mm, Mischungsverhältnis 1:1, gemäß den Technischen
Lieferbedingungen für Bauprodukte zur Herstellung von
Pflasterdecken, Plattenbelägen und Einfassungen
(TL Pflaster-StB 06/15) liefern und als
Pflasterbettung, im verdichtetem Zustand 4 cm dick (80
kg/m2), nach den Zusätzlichen Technischen
Vertragsbedingungen und Richtlinien zur Herstellung von
Pflasterdecken, Plattenbelägen und Einfassungen (ZTV
Pflaster-StB 20) und dem Merkblatt für
Flächenbefestigungen mit Pflasterdecken und
Plattenbelägen (M FP 2015) einbauen und verdichten.
Eingeschlossen ist die Herstellung des Feinplanums.
Einbau in Einzelflächen.
Menge: 25,000 m2

**6.2.4.05 Pflasterdecken aus vorh. Klinkerpflastersteinen herstellen**
Vorhandene Klinkerpflastersteine, die gemäß
Pos. 6.2.2.04. im Bereich der Baustelle lagern, zur
Herstellung von Einzelflächen nach den Zusätzlichen
Technischen Vertragsbedingungen und Richtlinien zur
Herstellung von Pflasterdecken, Plattenbelägen und
Einfassungen (ZTV Pflaster-StB 06) und dem Merkblatt
für Flächenbefestigungen mit Pflasterdecken und
Plattenbelägen (M FP 2015) verlegen.
Eingeschlossen ist das Säubern der lagernden
Pflastersteine sowie das Aussortieren und
umweltgerechte Entsorgen von ungeeigneten
Pflastersteinen.

Vorh. Klinkerpflastersteine:
verschiedene Arten, Rastermaß ca. 21x9x5 cm.
Ausführung: Ellbogenverband bzw. nach Wahl des AG.
Breite der Pflasterdecke: ca. 0,50 bis 1,50 m.

Die Steine sind flach mit 3 mm Fuge zu verlegen.
Das "Knirschverlegen" der Steine ist untersagt.
Die Fugen sind mit einem Gemisch aus Basalt 0/2 mm und
gewaschenem Sand 0/2 mm, Mischungsverhältnis 1:1, gemäß
den Technischen Lieferbedingungen für Bauprodukte zur
Herstellung von Pflasterdecken, Plattenbelägen und
Einfassungen (TL Pflaster-StB 06/15), bis zum
Fugenschluss zu verfüllen und einzuschlämmen
Die Pflasterflächen sind anschließend sauber abzufegen.
Die gesäuberten Pflasterflächen sind mit einem
Flächenrüttler mit Gummischuh oder Neopren-Schutzplatte
zu verdichten.
Nach dem Abrütteln sind die Fugen mehrmals bis zum
Fugenschluss mit Basalt 0/2 mm unter Zugabe von Wasser
zu verfüllen und einzuschlämmen.
Die Flächen sind abschließend sauber abzufegen.
Eingeschlossen ist die Herstellung des Feinplanums.
Herstellung in Einzelflächen.
Menge: 25,000 m2

**6.2.4.06 Pflasterdecken aus Klinkerpflastersteinen, ca. 5 cm dick, schneiden**
Kanten der Pflasterdecken aus Klinkerpflastersteinen,
ca. 5 cm dick, an den Rändern anpassen und schneiden.
Die Steine sind mit einem geeigneten Nassschneidegerät
rechtwinklig oder schräg zur Längsachse scharfkantig
und ebenflächig abzuschneiden.
Schnitt in Einzellängen.
Menge: 25,000 m

**6.2.4.07 vorh. LED Boden-Aufbau-Leuchte wieder einbauen**
LED Boden-Aufbau-Leuchte, die gem. Pos. 6.2.1.08. im
Bereich der Baustelle lagern, säubern und nach Angabe
der Bauüberwachung des AG auf der Pflasterfläche wieder
montieren.
Der Abstand zwischen den einzelenen Leuchten beträgt
ca. 2,00 bis 2,50 m.
Eingeschlossen sind alle erforderlichen
Befestigungsarbeiten und -materialien, sowie die
erforderlichen Erdarbeiten, das Aufnehmen und
Wiederherstellen der vorhandenen Oberflächenbefestigungen sowie das Umlegen, Einführen und
Anklemmen der Kabel und die erforderlichen Transporte
innerhalb der Baustelle.
Die verdrängten Bodenmassen sind umweltgerecht zu
entsorgen.
Menge: 10,000 St

#### Titel 6.3 Steg Station 0+0,00 bis 0+59,24

*Hinweis*
Versorgungsleitungen

Vor der Erstellung der Tragwerks- und
Ausführungsplanung der Steganlage ist in der
Örtlichkeit die Lage der vorhandenen Gas- und
Druckleitung mittels Suchschachtungen zu bestimmen.
Anschließend ist mit der örtlichen Bauüberwachung und
dem AG das weitere Vorgehen abzustimmen. Mit den
Planungen kann erst nach erfolgter Abstimmung begonnen
werden.
Die Abrechnung der Suchschachtung erfolgt gemäß der
Pos. 6.2.3.03.

##### Untertitel 6.3.1 Technische Bearbeitung

*Hinweis*
Lastannahmen

Nutzlast 5 kN/m²
Wasserlast bis HQ 100: 17,10 m NHN
Fließgeschwindigkeit HQ 100: 2 m/s.

**6.3.1.01 Tragwerksplanung und Ausführungsplanung erstellen**
Technische Bearbeitung für den Steg und die Gründungen
aufstellen.

Tragwerksplanung und Ausführungsunterlagen für das
gesamte Bauwerk inkl. der Gründung und der Auflager
herstellen und in prüffähiger Form in 5-facher
Ausfertigung dem AG übergeben.

Die Ausführungsunterlagen umfassen sämtliche Unterlagen
zur ordnungsgemäßen Herstellung des gesamten Bauwerks,
insbesondere der Statischen Berechnungen, Rammpläne für
die Gründung, alle erforderlichen Schal- und
Bewehrungs- pläne, alle Ausführungs- und Detailpläne
sowie die Zeugnisse der Eigenüberwachung der
Herstellerwerke der Baumaterialien.
Sämtliche Unterlagen sind entsprechend den Bedingungen
der ZTV-ING zu erstellen.
Grundlagen sind das Baugrundgutachten Nr. 357/18 vom
31.12.2018 sowie die 1. Ergänzung vom 28.03.2019 des
Geotechnischen Büros.

Mit den Bauarbeiten darf erst nach Freigabe der Pläne
durch den AG und dem Prüfstatiker begonnen werden.
Menge: 1,000 Psch

**6.3.1.02 Aufstellung einer geprüften Statik**
Geprüfte Statische Nachweise für die komplette
Tragwerks- planung der Pos. 6.3.1.01. aufstellen.

Die statischen Berechnungen sind durch einen vom AN
beauftragten und vom AG anerkannten Prüfingenieur auf
Kosten des AN prüfen zu lassen.

Die geprüften Konstruktionszeichnungen und statischen
Berechnungen sind in fünffacher Ausfertigung der
Bauüberwachung des AG zur "Freigabe" vorzulegen.

Mit den Bauarbeiten darf erst nach Freigabe der Pläne
durch den AG begonnen werden.
Menge: 1,000 Psch

**6.3.1.03 Bestandsunterlagen erstellen**
Hergestellte Bauwerke etc. nach RAS-Verm und ZTV-Verm
StB mit UTM-Koordinaten durch ein vom AG zugelassenes
Büro für Ingenieurvermessung einmessen lassen.
Übersichtslageplan im Maßstab 1:1000 erstellen.
Bestandslageplan im Maßstab 1:100 erstellen.
Der Grundplan im Maßstab 1:100 mit den ALK-Daten und
den Gebäuden wird im AutoCad-Format durch den AG zur
Verfügung gestellt und ist zwingend als Grundlage für
die Bestandslagepläne zu verwenden.
Die Pläne sind als Datei im AutoCad-Format (dxf- und
dwg-Format) und als PDF-Datei auf einer CD-ROM/DVD
sowie zweifach als farbige Papierabzüge der
Bauüberwachung des AG zu übergeben.
Vor Endausfertigung sind der Bauüberwachung des AG
Vorabzüge zur Korrektur zu übergeben.
Menge: 1,000 Psch

##### Untertitel 6.3.2 Kampfmittelsondierung

*Hinweis*
Kampfmittel

Auflagen

Vor Beginn der Gründungsarbeiten für die Stege sind die
erforderlichen Vorarbeiten zur Kampfmittelsondierung
und eine Detektion durchzuführen. Während der Detektion
ist eine Kolonne (drei Personen, Bagger, LKW)
vorzuhalten, da ggf. kurzfristig auf Anweisung des KBD
reagiert werden muss. Nach Durchführung der
Sondierbohrungen erfolgen die Detektionen durch den
KBD. Nach Abschluss der Detektionen sind die Bohrlöcher
wieder zu verschließen.

Es erfolgt die Auswertung der Detektionsergebnisse
durch den KBD. Bis zur Mitteilung der
Kampfmittelfreigabe an den Auftragnehmer können 14
Kalendertage vergehen. Dies ist bei der
Angebotskalkulation zu berücksichtigen.
Bauverzögerungen oder zusätzliche Kosten können
hierdurch nicht geltend gemacht werden.

Erdarbeiten sind immer mit entsprechender Vorsicht
auszuführen. Sollten Kampfmittel gefunden werden, ist
aus Sicherheitsgründen die Arbeit sofort einzustellen.
Unverzüglich sind das Ordnungsamt der Gemeinde, der
Kampfmittelräumdienst sowie die Polizei zu
benachrichtigen.

Die Abstimmung der Kampfmittelsondierung erfolgt durch
den Auftragnehmer über das Ordnungsamt Weeze.

**6.3.2.01 Baustelleneinrichtung, -vorhaltung und -räumung für Sondierarbeiten**
Baustelle zur Durchführung der Sondierarbeiten
einrichten, vorhalten und räumen. Zur
Baustelleneinrichtung zählen insbesondere alle für die
Ausführung der Sondierarbeiten erforderlichen
Einrichtungen, Maschinen, Hebezeuge, Geräte, Werkzeuge,
Betriebsmittel, Bauwagen, Lager-schuppen,
Aufenthaltsräume, Abortanlagen und Zäune entsprechend
der Vorschriften der Berufsgenossenschaft und der
Straßenverkehrsordnung für die gesamte Bauzeit sowie
das Beschaffen, Mieten und Anlegen notwendiger Arbeits-
und Lagerflächen sowie Zufahrtswege.

Bodenbeschaffenheit: gemäß Baugrundgutachten, als
Anlage beigefügt. Begeh- und Befahrbarkeit des
Sondierbereichs: unbefestigtes Gelände (Böschung), mit
Kettenfahrzeugen befahrbar.
Menge: 1,000 Psch

**6.3.2.02 Koordinierung der Sondierarbeiten mit dem KBD**
Sondierarbeiten mit dem Ordnungsamt der Gemeinde Weeze
und dem Kampfmittelbeseitigungsdienst (KBD)
koordinieren und Sondierung gemäß Vorgabe der Gemeinde
bzw. KBD ausführen. Die Sicherheitsdetektion wird immer
durch den KBD oder durch ein von ihm beauftragtes
Vertragsunternehmen durchgeführt. Für die Dokumentation
der überprüften Bohrungen ist dem KBD oder dem
beauftragten Vertragsunternehmen ein Bohrplan zur
Verfügung zu stellen. Die Fertigstellung der Bohrungen
ist dem KBD mindestens 3 Werktage vorher per Fax oder
Email auf dem entsprechenden Formular anzumelden.

Koordinierung:
mit dem KBD per Fax: 0211 / 475 90 40
oder e-mail: kbd@brd.nrw.de
Zwischen Detektion und Vorliegen der Ergebnisse können
bis zu 14 Tagen liegen. Dies ist bei der Planung der
weiteren Arbeiten zu berücksichtigen.
Menge: 1,000 Psch

**6.3.2.03 Einmessen und Markieren der Sondierstellen**
Einmessen und Markieren der Sondierstellen gemäß
Vorgaben des KBD.
Für die Bohrungen im Rahmen der Sicherheitsdetektion
sind folgende Bohrraster anzuwenden: Bei Kanaltrassen,
Spundwänden, Bohrpfahlwänden, Schlitzwänden,
Verankerungen und ähnlichen, linienförmigen
Eingriffsarten sind die Bohrungen senkrecht entlang der
Mittelachse im Abstand von 1,50 m einzubringen.
Menge: 14,000 St

**6.3.2.04 Erstellen eines Bohrplans**
Erstellen eines Bohrplans gemäß DIN 18232 und gemäß
Vorgaben des KBD.
Menge: 1,000 Psch

**6.3.2.05 Sondierbohrungen, Ø 180 mm, Tiefe bis 10,0 m**
Bohrungen mit Hohlbohrschnecke bei nicht standfesten
Bohrlöchern gemäß Bohrplan und Vorgabe des KBD
ausführen.
Durchmesser der Bohrungen: 180 mm
Tiefe der Bohrungen: bis ca. 8 m unter Gelände
Bodenbeschaffenheit: gemäß Baugrundgutachten, als
Anlage beigefügt. Ausführung unter Grundwassereinfluss.
Im Wesentlichen:
Sandige Böden und Auffüllungen, teilweise schluffig.
Bohrgut entsorgen. Die Sondierbohrungen dürfen nur
drehend mit Schnecke und nicht schlagend ausgeführt
werden. Bohrkronen als Schneidwerkzeug sowie Rüttel-
und Schlagvorrichtungen dürfen nicht verwendet werden.
Beim Auftreten von plötzlichen ungewöhnlichen
Widerständen ist die Bohrung sofort aufzugeben und um
mindestens 2 m zu versetzen.
Als Bohrlochtiefe ist im Regelfall (abhängig von den
örtlichen Bodenverhältnissen) 7,00 m bis 10 m unter
Geländeoberkante (GOK) als ausreichend anzusehen. Die
GOK bezieht sich immer auf den Kriegszeitpunkt. (Der
KBD definiert in Abhängigkeit der örtlichen
Verhältnisse ein anderes Gefährdungsband (z.B.
geringere Bohrtiefen), sofern Untergrunderkundungen
spezifische Hinweise ergeben haben.) Ergibt sich aus
dem Widerstand beim Bohrvorgang der Verdacht, dass ein
Kampfmittel vorhanden ist, so ist der Baugrundeingriff
einzustellen und die örtliche Ordnungsbehörde zu
informieren.
Bohrloch mit PVC-Rohr (frei von Ferrometallen)
verrohren, Innendurchmesser mindestens 60 mm;
Rohrunterseite mit Stopfen gegen Aufspülen von Erdreich
verschlossen, Wasser im Rohr ist belanglos.
Rohr 0,30 m über GOK abschneiden.
Bohrlöcher und PVC-Rohre bis nach erfolgter
Sicherheitsdetektion durch den KBD vorhalten. PVC-Rohre
nach erfolgter Sicherheitsdetektion durch den KBD
entfernen. Die PVC-Rohre sind so wählen, dass sie auf
jeden Fall wieder zu entfernen sind. Abrechnung nach
Bohrlänge gemäß DIN 18301.
Menge: 115,000 m

##### Untertitel 6.3.3 Gründungsarbeiten

**6.3.3.01 Geräteeinsatz für Stahlrohr-Pfahlgründung**
Geräte zur Einbringung von Stahlrohr-Pfählen einsetzen.
Der Einsatz umfasst den An- und Abtransport aller
erforder-lichen Geräte und Aggregate, den Auf- und
Abbau der Geräte sowie das Umsetzen innerhalb der
Baustelle, das Bedienungspersonal, alle Energiekosten
sowie das Vorhalten aller Geräte bis zur Fertigstellung
aller Gründungsarbeiten.
Gründungsverfahren nach Wahl des AN.
Menge: 1,000 Psch

**6.3.3.02 Stahlrohr-Pfähle RO Ø 273,0 x 6,3 mm einbringen**
Stahlrohr-Pfähle RO Ø 273,0 x 6,3, als Gründungskörper
der Stege entsprechend den statischen und konstruktiven
Erfordernissen liefern und einbringen.

Der Abrostungszuschlag zur statisch erforderlichen
Materialdicke gemäß dem geltenden Regelwerk ist zu
berücksichtigen.

Pfahlgründung als unverankerte, freistehende
Konstruktion.

Pfahllänge: über 5 bis 6,00 m.

Stahlrohr-Pfähle RO Ø 273,0 x 6,3 mm.

Die Stahlrohrpfähle sind Überflur mit geeigneter
Dickschicht- grundierung mit hohem aktivem
Korrosionsschutz vorzube- handeln. Danach sind die
Pfähle mit einer geeigneten Schlussbeschichtung,
Korrosivitätskategorie C4, zu streichen.
Farbe: RAL 7011 - eisengrau bzw. nach Wahl des AG.

Die Bodenverhältnisse sind dem Baugrundgutachten für
die Bauwerke zu entnehmen.

Gründungsverfahren nach Wahl des AN.

Einbringung in Einzellängen.
Menge: 80,000 m

**6.3.3.03 Stahlrohr-Pfähle ablängen**
Stahlrohr-Pfähle der Auflager nach Zeichnung auf die
Sollhöhe ablängen. Ablängen nach Wahl des AN.

Abfallstoffe sind von der Baustelle zu entfernen und
umweltgerecht zu entsorgen.
Menge: 14,000 St

##### Untertitel 6.3.4 Beton und Stahlbeton

**6.3.4.01 Beton für Sauberkeitsschicht herstellen**
Beton für Sauberkeitsschicht einschl. ggf.
erforderlicher Schalung nach Zeichnung herstellen. Ggf.
erforderliche Schalung vorhalten und beseitigen.
Festigkeitsklasse C 12/15. Einbaudicke ca. 10 cm.
Einbau auf nachverdichtetem Baugrund als Auflager für
das Streifenfundament des Stegs.
Menge: 25,000 m2

**6.3.4.02 Bewehrten Beton C 35/45 einschl. Schalung herstellen**
Bewehrten Beton entsprechend der statischen und
konstruktiven Erfordernissen in verschiedenen Breiten
und Stärken profilgerecht gemäß Zeichnung einbauen,
verdichten und nachbehandeln.
Bewehrung wird gesondert berechnet.
Bauteil = Streifenfundament des Stegs.
Festigkeitsklasse C 35/45 XC4 XF2 XA3 WA (ZTV-ING Teil
3.1 Abschn. 4(6)) mit hohem Frost- und
Tausalzwiderstand.
Einschließlich der Herstellung, Vorhaltung und Rückbau
der erforderlichen Schalung gemäß Zeichnung.

Sichtflächenschalung = dreiseitig gehobelte Bretter
gleichen Querschnitts (Raue Seite zum Beton).
Schalungsverlauf vertikal.
Sichtbare Kanten sind mit Dreikantleisten, die an die
Schalung zu befestigen sind, zu fasen.

Oberfläche maschinell abreiben und glätten.
Sichtbetonklasse SB2, Textur T2, Porigkeit P2,
Farbtongleichmäßigkeit FT2, Ebenheit E1, Arbeits- und
Schalhautfugen AF2, Schalhautklasse SHK2.
Nachbehandlung durch Belassen der Schalung oder
Aufbrin-gen einer wasserhaltenden und wärmedämmenden
Abdek-kung sowie ggf. Feuchthalten der schützenden
Anlagen und Einrichtungen gemäß den DAFStB-Richtlinien.
Abgerechnet wird nach Volumen.

Die eingebaute Menge ist nachzuweisen.
Menge: 7,500 m3

**6.3.4.03 Betonstahl einbauen (gesamtes Bauwerk)**
Betonstahl entsprechend statischen und konstruktiven
Erfor-dernissen liefern und einbauen.

Bauteil = Streifenfundament des Stegs.

Stahlsorte = B 500 B, DIN 488.

Betondeckung: 40 mm.

Abrechnung nach Stahllisten.

Verlegung in Einzelmengen.
Menge: 1,500 t

##### Untertitel 6.3.5 Unterkonstuktion, Geländer und Belag

*Hinweis*
Hilfskonstruktionen und Gerüste

Evtl. notwendige Hilfskonstruktionen und / oder Gerüste
die aus technischen Gründen, auf Grund des gewählten
Bauablaufs oder aus Sicherheitsaspekten notwendig
werden, werden nicht gesondert vergütet.
Evtl. hierfür anfallende Kosten sind in die
nachfolgenden Positionen einzukalkulieren.

**6.3.5.01 Steg liefern und montieren**
Steg gemäß der nachstehenden Beschreibung und gemäß
Systemzeichnung entsprechend der statischen und
konstruktiven Erfordernissen sowie den Anforderungen
der GUVV komplett liefern und fachgerecht montieren.

Bauwerksbeschreibung:

Bauart : Stahl- / Holzkonstruktion.

Verkehrslast: 5 kN/m²
Wasserlast bis HQ 100: 17,10 m NHN
Fließgeschwindigkeit HQ 100: 2 m/s.
Stützlängen: 5,00 bis 8,00 m.
Breite: 3,00 m.
Geländerhöhe über OK Belag: 1,30 m.
Höhe OB Belage über GOK: ca. 1,00 - ca. 2,20 m.

Stahlkonstruktion.

Es sind die DIN EN 1993 sowie sämtliche aktuellen Vorschriften und Regelwerke zwingend zu beachten und
einzuhalten.

Komplette Tragkonstruktion aus feuerverzinktem Stahl
DIN EN ISO 1461.

Längsträger aus Breitflanschträgern HEA 280, Güte
S235JR gem. DIN 10025: 2 Stck / m.
Querträger aus Breitflanschträgern HEA 140, Güte S235JR
gem. DIN 10025: Länge ca. 2,70 m, e = ca. 1,60 m.

Holzkonstruktion

Es sind die DIN 1052-10, DIN EN 1995-2, DIN EN 1995-1-
1, DIN EN 1991-1-2 sowie sämtliche aktuellen
Vorschriften und Regelwerke zwingend zu beachten und
einzuhalten.
Holzschutz: Imprägnierung nach DIN 68800.

Material: Eiche hell, D30.
Holzschutz: Imprägnierung nach DIN 68800 (GK 3.2).

Belagsträger: Eiche D30, GL24h,
im Bereich Stegbreite 3,00 m: 3 Stck/m x 20/14 cm, e =
0,75 m.
Auf den seitlichen Längsträgern: Eiche D30, GL24h, 2
Stck/m x 5/30 cm

Als konstruktiver Witterungsschutz sind die
Belagsträger durchgängig oberseitig mit einer
Titanzinkabdeckung inkl. Abtropfkanten auszuführen.
Dicke Titanzinkblech: t = 1,0 mm.
Neigung: mind. 7°.

Füllstabgeländer mit einfachem Handlauf analog H-Gel 2.

Geländerpfosten 12/12 cm, e = ca. 1,60 m.
Füllstäbe 5/5 cm, e <= 12 cm.
Handläufe 6-9,5x15,5 cm, dachförmig profiliert, mit
Zapfenanschluß, Tiefe 5 cm.
Fußriegel: 2 x3,5x12/15 cm.
Befestigung der Geländerpfosten nach statischen
Erfordernissen mittels Verschraubung und Stahlprofil an
die Längsträger des Steges.
Sämtliche Mehrkosten und zusätzlichen Aufwendungen für
die Herstellung von Eckpfosten sind einzukalkulieren.

In die Handläufe sind durchgehend für die Beleuchtung
gemäß Titel 6.3. jeweils eine Nut von ca. 23 mm x 22 mm
herzustellen.

In die Geländerpfosten ist für die Beleuchtung gemäß
Titel 6.3. eine durchgehende senkrechte Bohrung von 20
mm herzustellen. Die Bohrung darf nicht mittig erfolgen
aufgrund der Befestigung der Geländerpfosten an der
Unterkonstruktion des Steges.

Bei der Montage des Steges ist zu berücksichtigen, dass
die Beleuchtung gemäß Titel 6.3. zu verlegen ist.

Vor der Abnahme ist eine Reinigung der Konstruktion
durchzuführen (Verunreinigung durch evtl. austretender
Gerbsäure).

Eingeschlossen sind die Lieferung und Montage sämtlich
erforderlicher Verbindungs- und Befestigungsmaterialien
aus Edelstahl V2A sowie sämliche erforderlichen
Schweiß- arbeiten.
Die Schweißnähte sind mit sauberem Raupenbild zu
erstellen.

Abgerechnet wird nach Achslänge.
Menge: 27,000 m

**6.3.5.02 Steg liefern und montieren**
Steg gemäß der nachstehenden Beschreibung und gemäß
Systemzeichnung entsprechend der statischen und
konstruktiven Erfordernissen sowie den Anforderungen
der GUVV komplett liefern und fachgerecht montieren.

Bauwerksbeschreibung:

Bauart : Stahl- / Holzkonstruktion.

Verkehrslast: 5 kN/m²
Wasserlast bis HQ 100: 17,10 m NHN
Fließgeschwindigkeit HQ 100: 2 m/s.
Stützlängen Westseite: 8,00 m.
Auflagerung Ostseite auf Streifenfundament.
Breite: 4,00 m.
Geländerhöhe über OK Belag: 1,30 m.
Höhe OB Belage über GOK: ca. 0,00 - ca. 1,00 m.

Stahlkonstruktion.

Es sind die DIN EN 1993 sowie sämtliche aktuellen Vorschriften und Regelwerke zwingend zu beachten und
einzuhalten.

Komplette Tragkonstruktion aus feuerverzinktem Stahl
DIN EN ISO 1461.

Längsträger aus Breitflanschträgern HEA 280, Güte
S235JR gem. DIN 10025: 2 Stck / m.
Querträger aus Breitflanschträgern HEA 160, Güte S235JR
gem. DIN 10025: Länge ca. 3,60 m, e = ca. 1,60 m.

Holzkonstruktion

Es sind die DIN 1052-10, DIN EN 1995-2, DIN EN 1995-1-
1, DIN EN 1991-1-2 sowie sämtliche aktuellen
Vorschriften und Regelwerke zwingend zu beachten und
einzuhalten.
Holzschutz: Imprägnierung nach DIN 68800.

Material: Eiche hell, D30.
Holzschutz: Imprägnierung nach DIN 68800 (GK 3.2).

Belagsträger: Eiche D30, GL24h,
im Bereich Stegbreite 4,00 m: 4 Stck/m x 20/14 cm, e =
0,75 m.
Auf den seitlichen Längsträgern: Eiche D30, GL24h, 2
Stck/m x 5/30 cm

Als konstruktiver Witterungsschutz sind die
Belagsträger durchgängig oberseitig mit einer
Titanzinkabdeckung inkl. Abtropfkanten auszuführen.
Dicke Titanzinkblech: t = 1,0 mm.
Neigung: mind. 7°.

Füllstabgeländer mit einfachem Handlauf analog H-Gel 2.

Geländerpfosten 12/12 cm, e = ca. 1,60 m.
Füllstäbe 5/5 cm, e <= 12 cm.
Handläufe 6-9,5x15,5 cm, dachförmig profiliert, mit
Zapfenanschluß, Tiefe 5 cm.
Fußriegel: 2 x3,5x12/15 cm.
Befestigung der Geländerpfosten nach statischen
Erfordernissen mittels Verschraubung und Stahlprofil an
die Längsträger des Steges.
Sämtliche Mehrkosten und zusätzlichen Aufwendungen dür
die Herstellung von Eckpfosten sind einzukalkulieren.

In die Handläufe sind durchgehend für die Beleuchtung
gemäß Titel 6.3. jeweils eine Nut von ca. 23 mm x 22 mm
herzustellen.

In die Geländerpfosten ist für die Beleuchtung gemäß
Titel 6.3. eine durchgehende senkrechte Bohrung von 20
mm herzustellen. Die Bohrung darf nicht mittig erfolgen
aufgrund der Befestigung der Geländerpfosten an der
Unterkonstruktion des Steges.

Bei der Montage des Steges ist zu berücksichtigen, dass
die Beleuchtung gemäß Titel 6.3. zu verlegen ist.

Auf der westlichen Seite ist das Geländer von ca. Stat.
0+20,65 bis ca. 0+22,65 für den Anschluß einer
Treppenanlage auszusparen.
Auf der östlichen Seite ist das Geländer von Stat. 0+
0,00 bis 0+32,00 im Bereich eines Parkplatzes sowie
eines vorh. Gebäudes auszusparen.

Vor der Abnahme ist eine Reinigung der Konstruktion
durchzuführen (Verunreinigung durch evtl. austretender
Gerbsäure).

Eingeschlossen sind die Lieferung und Montage sämtlich
erforderlicher Verbindungs- und Befestigungsmaterialien
aus Edelstahl V2A sowie sämliche erforderlichen
Schweiß- arbeiten.
Die Schweißnähte sind mit sauberem Raupenbild zu
erstellen.

Abgerechnet wird nach Achslänge.
Menge: 33,000 m

**6.3.5.03 Abwinklung Steg herstellen, Zulage**
Zulage für die Herstellung einer Abwinklung der
Steganlage.

Einzukalkulieren sind sämtliche Mehrkosten und
zusätzlichen Aufwendungen für die Herstellung einer
Abwinklung von ca. 157°.

Als Zulage zur Position 6.3.5.02.
Menge: 1,000 St

**6.3.5.04 Breitenversatz Steg herstellen, Zulage**
Zulage für die Herstellung eines Breitenversatzes der
Steganlage.

Einzukalkulieren sind sämtliche Mehrkosten und
zusätzlichen Aufwendungen für die Herstellung eines
Breitenversatzes von ca. 1,00 m.

Als Zulage zur Position 6.3.5.02.
Menge: 1,000 St

**6.3.5.05 Anschluss an den Steg zum Tierpark herstellen, Zulage**
Zulage für den Anschluss an den Steg zum Tierpark (Los
5).

Einzukalkulieren sind sämtliche Mehrkosten und
zusätzlichen Aufwendungen für den Anschluss und die
Auflagerung an den Steg zum Tierpark (Los 5).

Als Zulage zur Position 6.3.5.02.
Menge: 1,000 St

**6.3.5.06 Holzbohlenbelag aus Eiche Hartholz liefern und montieren**
Belag aus Eichenholzbohlen D30 gemäß Zeichnung inkl.
aller erforderlichen Arbeiten und Materialien liefern
und fachgerecht montieren.

Holzschutz: Imprägnierung nach DIN 68800 (GK 3.2).

Abmessungen der Bohlen: 14/4 cm, e = 15 cm.
Abstand zwischen den Bohlen: 10 mm.
Länge der Bohlen: 3000 mm.

Oberseite für Rutschsicherheit mit 7 Riffelungen
geriffelt. Zusätzlich sind mindestens 2 Riffelungen der
Verschleißschicht vollfugig mit einem zu liefernden
rutschhemmenden Harzgranulatgemisch dauerhaft zu
verfüllen.
Rutschsicherheit >= R11.
Unterseite der Bohlen mit 2 Entspannungsnuten.

Material: Eiche hell.
Dauerhaftigkeitsklasse: 2 nach DIN EN 350-2.
Festigkeitsklasse D30 gem. DIN EN 1995, PEFC / FSC
zertifiziert.

Die Musterzeichnungen für Holzbrücken der FH Erfurt
sind zu beachten.

Zusätzlich ist jeweils seitlich auf dem Bodenbelag ein
Holzriegel aus Eiche hell, D30, 2 x 8x3,5/5 cm, L = 2 x
ca. 27,00 m, anzubringen.

Eingeschlossen ist die Lieferung und die Montage
sämtlicher erforderlicher Verbindungs- und
Befestigungsmaterialien aus Edelstahl V2A.

Evtl. Schnittkanten des Belages sind einzukalkulieren.

Vor der Abnahme ist eine Reinigung der Konstruktion
durchzuführen (Verunreinigung durch evtl. austretender
Gerbsäure).
Menge: 85,000 m2

**6.3.5.07 Holzbohlenbelag aus Eiche Hartholz liefern und montieren**
Belag aus Eichenholzbohlen D30 gemäß Zeichnung inkl.
aller erforderlichen Arbeiten und Materialien liefern
und fachgerecht montieren.

Holzschutz: Imprägnierung nach DIN 68800 (GK 3.2).

Abmessungen der Bohlen: 14/4 cm, e = 15 cm.
Abstand zwischen den Bohlen: 10 mm.
Länge der Bohlen: 4000 mm.

Oberseite für Rutschsicherheit mit 7 Riffelungen
geriffelt. Zusätzlich sind mindestens 2 Riffelungen der
Verschleißschicht vollfugig mit einem zu liefernden
rutschhemmenden Harzgranulatgemisch dauerhaft zu
verfüllen.
Rutschsicherheit >= R11.
Unterseite der Bohlen mit 2 Entspannungsnuten.

Material: Eiche hell.
Dauerhaftigkeitsklasse: 2 nach DIN EN 350-2.
Festigkeitsklasse D30 gem. DIN EN 1995, PEFC / FSC
zertifiziert.

Die Musterzeichnungen für Holzbrücken der FH Erfurt
sind zu beachten.

Zusätzlich ist jeweils seitlich auf dem Bodenbelag ein
Holzriegel aus Eiche hell, D30, 2 x 8x3,5/5 cm, L = 2 x
ca. 33,00 m, anzubringen.

Auf der westlichen Seite ist der Holzriegel von ca.
Stat. 0+20,65 bis ca. 0+22,65 für den Anschluß einer
Treppenanlage auszusparen.
Auf der östlichen Seite ist der Holzriegel von Stat. 0+
0,00 bis 0+32,00 im Bereich eines Parkplatzes sowie
eines vorh. Gebäudes auszusparen.

Eingeschlossen ist die Lieferung und die Montage
sämtlicher erforderlicher Verbindungs- und
Befestigungsmaterialien aus Edelstahl V2A.

Evtl. Schnittkanten des Belages sind einzukalkulieren.

Vor der Abnahme ist eine Reinigung der Konstruktion
durchzuführen (Verunreinigung durch evtl. austretender
Gerbsäure).
Menge: 135,000 m2

*Hinweis*
Treppenanlage

**6.3.5.08 Treppenanlage liefern und montieren**
Treppenanlage gemäß der nachstehenden Beschreibung und
gemäß Systemzeichnung entsprechend der statischen und
konstruktiven Erfordernissen sowie den Anforderungen
der GUVV komplett liefern und fachgerecht montieren.

Bauwerksbeschreibung:

Bauart : Holzkonstruktion.
Einläufige Holmtreppe ohne Setzstufen.

Verkehrslast: 5 kN/m²
Wasserlast bis HQ 100: 17,10 m NHN
Fließgeschwindigkeit HQ 100: 2 m/s.
Anzahl der Steigungen: 7.
Auftritt: 33 cm.
Steigung: 15 cm.
Laufbreite 2,00 m.

Es sind die DIN 1052-10, DIN 18065 sowie sämtliche
aktu- ellen Vorschriften und Regelwerke zwingend zu
beachten
und einzuhalten.
Holzschutz: Imprägnierung nach DIN 68800 (GK 3.2).

Material: Eiche hell.
Dauerhaftigkeitsklasse: 2 nach DIN EN 350-2.
Festigkeitsklasse D30 gem. DIN EN 1995, PEFC / FSC
zertifiziert.

Holmträger: Eiche D30, GL24h,
Wangenlänge ca. 2,75, Wangenhöhe ca. 17 cm,
Wangenstärke ca. 80 mm: 3 Stck, e = 0,60 m.
Die Holmträger sind mit passenden Pfostenträger, U-
Profil mit Dorn, L= ca. 400 mm, in einem
Streifenfundament aus zu lieferndem Beton C 20/25,
Abmessungen: ca. 0,40*0,50, L=ca. 2,00 m), zu
versetzen.
Eingeschlossen sind die erforderlichen Erdarbeiten, das
Aufnehmen und die Wiederherstellung der vorhandenen
Oberflächenbefestigungen und das Anpassen und Schneiden
der Pflasterdecke bzw. des Plattenbelages an die
Pfosten.
Die verdrängten Bodenmassen sind umweltgerecht zu
entsorgen.

Stufen aus Eichenholzbohlen D30.
Stufenbreite: Auftritt 330 mm + Überstand 40 mm = 370
mm.
Stufenstärke: 40 mm.
Länge der Stufen: 2000 mm.

Oberseite für Rutschsicherheit mit 18 Riffelungen
geriffelt. Zusätzlich sind mindestens 4 Riffelungen der
Verschleißschicht vollfugig mit einem zu liefernden
rutschhemmden Expoxidharz (rutschhemmend R11) dauerhaft
zu verfüllen.

Als konstruktiver Witterungsschutz sind die Holmträger
durchgängig oberseitig mit einer Titanzinkabdeckung
inkl. Abtropfkanten auszuführen.
Dicke Titanzinkblech: t = 1,0 mm.
Neigung: mind. 7°.

Füllstabgeländer mit einfachem Handlauf analog H-Gel 2.

Geländerpfosten 12/12 cm.
Füllstäbe 5/5 cm, e <= 12 cm.
Handläufe 6-9,5x15,5 cm, dachförmig profiliert, mit
Zapfenanschluß, Tiefe 5 cm.
Fußriegel: 2 x3,5x12/15 cm.
Befestigung der Geländerpfosten nach statischen
Erfordernissen.

Die beiden unteren Geländerpfosten sind mit passenden
Pfostenträger, U-Profil mit Dorn, L= ca. 400 mm, in
Betonfundamente aus zu lieferndem Beton C 20/25,
Durchmesser 0,30 m, Tiefe ca. 0,60 m, zu versetzen.
Eingeschlossen sind die erforderlichen Erdarbeiten, das
Aufnehmen und die Wiederherstellung der vorhandenen
Oberflächenbefestigungen und das Anpassen und Schneiden
der Pflasterdecke bzw. des Plattenbelages an die
Pfosten.
Die verdrängten Bodenmassen sind umweltgerecht zu
entsorgen.

Einzukalkulieren sind die Lieferung und Montage
sämtlich erforderlicher Verbindungs- und
Befestigungsmaterialien
aus Edelstahl V2A.

Vor der Abnahme ist eine Reinigung der Konstruktion
durchzuführen (Verunreinigung durch evtl. austretender
Gerbsäure).
Menge: 1,000 St

**6.3.5.09 Anschluss an Steg erstellen, Zulage**
Zulage für den Anschluss der kompletten Treppenanlage
an den Steg.

Einzukalkulieren sind sämtliche Mehrkosten und
zusätzlichen Aufwendungen für den Anschluss und die
Auflagerung an den Steg.

Als Zulage zur Position 6.3.5.02.
Menge: 1,000 St

##### Untertitel 6.3.6 Stundenlohnarbeiten

**6.3.6.01 Stundenlohnarbeiten ausführen, Fachwerker**
Stundenlohnarbeiten für einen Fachwerker, Lohngruppe 2
gemäß BRTV, auf Anordnung des AG ausführen.
Angeboten wird für die jeweilige Arbeitskraft ein
Verrechnungssatz, der sämtliche Aufwendungen enthält,
insbesondere den tatsächlichen Lohn mit den Zuschlägen
für Gemeinkosten, Sozialkassenbeiträge,
vermögenswirksame Leistungen und dgl. sowie Lohn- bzw.
Gehaltsnebenkosten. Zuschläge für Nacht-, Sonntags- und
Feiertagsarbeit sind jedoch nicht eingerechnet. Der
Verrechnungssatz ist unter Beachtung der
preisrechtlichen Vorschriften ermittelt. Er gilt
unabhängig von der Anzahl der abgerechneten Stunden.
Menge: 2,000 h

**6.3.6.02 Stundenlohnarbeiten ausführen, Spezialfacharbeiter**
Stundenlohnarbeiten wie in Pos. 6.3.6.01. beschrieben,
für einen Spezialfacharbeiter, Lohngruppe 4 gemäß BRTV,
auf Anordnung des AG ausführen.
Menge: 5,000 h

**6.3.6.03 Stundenlohnarbeiten ausführen, Werkpolier**
Stundenlohnarbeiten wie in Pos. 6.3.6.01. beschrieben,
für einen Werkpolier, Lohngruppe 6 gemäß BRTV,
auf Anordnung des AG ausführen.
Menge: 2,000 h

**6.3.6.04 Stundenlohnarbeiten ausführen, Rad-Bagger**
Stundenlohnarbeiten für einen Rad-Bagger: ca. 0,6 m3,
auf Anordnung des AG ausführen.
Angeboten wird für das jeweilige Gerät ein
Verrechnungssatz, der sämtliche Aufwendungen für den
Einsatz enthält, insbesondere Gerätevorhalte- und
Betriebsstoffkosten sowie sämtliche Zuschläge
einschließlich der Kosten für das Bedienungspersonal.
Abgerechnet wird nach tatsächlich geleisteten
Arbeitsstunden. Der Verrechnungssatz ist unter
Beachtung der preisrechtlichen Vorschriften ermittelt.
Er gilt unabhängig von der Anzahl der abgerechneten
Stunden.
Menge: 2,000 h

**6.3.6.05 Stundenlohnarbeiten ausführen, Radlader**
Stundenlohnarbeiten wie in Pos. 6.3.6.04. beschrieben,
für einen Radlader: luftbereift ca. 50-75 kW,
auf Anordnung des AG ausführen.
Menge: 5,000 h

**6.3.6.06 Stundenlohnarbeiten ausführen, Kompressor**
Stundenlohnarbeiten wie in Pos. 6.3.6.04. beschrieben,
für einen Kompressor: ca. 5 NM3/Min., auf Anordnung des
AG ausführen.
Menge: 2,000 h

**6.3.6.07 Stundenlohnarbeiten ausführen, LKW**
Stundenlohnarbeiten wie in Pos. 6.3.6.04. beschrieben,
für einen Lkw-Kipper: Allradantrieb, Nutzlast ca. 15 t,
auf Anordnung des AG ausführen.
Menge: 2,000 h

#### Titel 6.4 Stegbeleuchtung

*Hinweis*
Anmerkung

Die Elektroarbeiten und die Verlegung der Erdkabel sind
durch eine Elektrofachfirma auszuführen.

##### Untertitel 6.4.1 Kabelgräben und Kabelverlegung

**6.4.1.01 Erdkabel NYY-J 5x2,5 mm² in Kabelschutzrohre verlegen**
Erdkabel NYY-J 5x2,5 mm² liefern und vom Schaltschrank
bis zum Brückenbauwerk in die Kabelschutzrohre der Pos.
4.4.1.02. fachgerecht verlegen.
Eingeschlossen ist das Freilegen der Schutzrohrenden.
Verlegung in Einzellängen.
Menge: 20,000 m

**6.4.1.02 Erdkabel NYY-J 5x2,5 mm² unterhalb des Brückenbauwerks verlegen**
Erdkabel NYY-J 5x2,5 mm² liefern und unterhalb des
Brückenbauwerks fachgerecht in Schutzrohre Ø 50 mm
verlegen. Das Durchführen des Beleuchtungskabel durch
die Ringraumdichtungen der Pos. 4.4.1.04. ist mit
einzurechnen.
Eingeschlossen ist das Liefern und Anbringen der
Abzweigdosen und Schutzrohre am Widerlager aus Beton,
an Stahlträgern oder an Holzpfosten mit den
erforderlichen Kleinteile (Befestigungsschellen,
Edelstahlschrauben etc.) sowie die Erschwerniss für das
Verlegen unterhalb des Brückenbauwerks im Bereich der
Niers.
Sämtliche Materialien aus Metall sind in Edelstahl zu
liefern.
Verlegung in Einzellängen.
Die Verlegten Kabel sind vor Vandalismus zu schützen.
Menge: 20,000 m

**6.4.1.03 Erdkabel NYY-J 5x2,5 mm² unterhalb der Stege verlegen**
Erdkabel NYY-J 5x2,5 mm² liefern und unterhalb der
Stege fachgerecht in Schutzrohre Ø 50 mm verlegen.
Eingeschlossen ist das Liefern und Anbringen der
Abzweigdosen und Schutzrohre am Widerlager aus Beton,
an Stahlträgern oder an Holzpfosten mit den
erforderlichen Kleinteile (Befestigungsschellen,
Edelstahlschrauben etc.) sowie die Erschwerniss für das
Verlegen unterhalb der Stege.
Sämtliche Materialien aus Metall sind in Edelstahl zu
liefern.
Verlegung in Einzellängen.
Die Verlegten Kabel sind vor Vandalismus zu schützen.
Menge: 75,000 m

**6.4.1.04 Anschluss an vorhandenen Mast bzw. Schaltschrank herstellen**
Vorhandene Mast- bzw. Schaltschrankfundamente
freilegen, Fundamente für die Einführung der Kabel
freistemmen und nach der Kabeleinführung Fundamente
wieder herstellen.
Eingeschlossen sind die Lieferung aller Materialien,
alle erforderlichen Erdarbeiten, das Aufnehmen und die
Wiederherstellung der Oberflächenbefestigungen und die
Einführung der Kabel.
Die verdrängten Bodenmassen bis zu einem Zuordnungswert
1.2 (Z1.2) nach LAGA sind umweltgerecht zu entsorgen.
Menge: 1,000 St

##### Untertitel 6.4.2 Leuchtmittel

**6.4.2.01 KALYPSO LED-Anbauleuchte, Länge 1264 mm, liefern und einbauen**
LED-Anbauleuchte, Fabr. KALYPSO, gemäß nachstehender
Beschreibung liefern und in den Handlaufauf montieren.

LED-LINEAR, KALYPSOWhite High Efficiency HD IP67
"Kalypso HYD HD10 W930/1264-30D IP67"

IP67-geschützte und IK10-zertifizierte lineare 24 V
LED-Anbauleuchte mit kleinem Formfaktor.
Polyurethanverguss für wasserdichte Abdichtung, UV-
Stabilität (keine Verfärbungen oder
Absorptionssteigerung), chemische Stabilität gegen
luftverschmutzende Substanzen und Abriebfestigkeit.
Extrudiertes H-Profil aus Aluminium, weiß lackiert, mit
rückseitiger Kabelnut. Inklusive IP67-Stecker/Buchsen
und durchsichtigen Endkappen für eine anreihbare
Leuchtenmontage. Breitstrahlende Linse Illumination
(30°) mit präziser Lichtlenkung im Außenbereich oder in
feuchten Umgebungen. Automatisierten Reel-to-Reel-
Verfahren (R2R) gefertigte Lichtquelle zur
Unterstützung der dünnen, flexiblen Leiter
plattentechnologie Tj Away® von LED LinearT.

Die einzelnen Anbauleuchten sind in einem Abstand von
ca. 1,50 m bis 2,00 m in einer dafür vorgefrästen Nut
unterhalb des Handlaufs aus Holz anzubringen.

Technische Spezikikation:
- Länge:  1264 mm
- Farbtemperatur:  3000 K
- CRI:  bis zu 96
- R9:  bus zu 81
- Lumen (Leuchte):  910 lm
- Lumen/Meter:  720 lm/m VarioClip
- Leistung der Leuchte:  12,1 W
- Leistung:  10 W/m
- Effizienz:  72 lm/W
- Optik:  30° (Grad)
- Schutzklasse:  IP67
- Abmessung:  L 1264 mm / B 20,5 mm / H 25,5 mm

Eingeschlossen ist die Lieferung der erforderlichen
VarioClips (ca. 3 St. je Leuchte), Kleinteile, sowie
die Lieferung und die Verlegung der erforderlichen
Verlängerungen mit Mini Kupplung bzw. Verlängerung mit
Mini Stecker/Kupplung etc. als Verbindung zwischen den
Anbauleuchte im Handlauf und Geländerpfosten zu den
Vorschaltgeräten am Steg als auch die fachgerechte
Versiegelung der Nut nach dem Verlegen der Kabel.
Länge von Anbauleuchte bis Vorschaltgerät bis zu 5 m.
Die verlegten Kabel sind vor Vandalismus zu schützen.
Menge: 28,000 St

**6.4.2.02 Vorschaltgerät, HLG-120H-24B, liefern und einbauen**
Vorschaltgerät für LED-Anbauleuchte, Fabr. Mean Well
HLG-120H-24B, gemäß nachstehender Beschreibung liefern
und im Bereich der Brücke montieren.

MEAN WELL HLG-120H-24B

Technische Spezikikation:

- Abmessung:  220 mm x 68 mm x 38,8 mm
- Schutzart:  IP67
- Schutzklasse:  SK I
- Spanung (V):  24 VDC
- Nennleistung (W):  120 W
- Dimmung:  3 in 1Dimmung (1-10V, Poti, PWM)
- Strom:  5 A
- Effizienz:  93 %
- Zulassung:  CE, CB, CCC, MM, SELV, TÜV, UL
- Gewicht:  1,12 kg

Eingeschlossen ist die Lieferung der erforderlichen
Kleinteile, Schutzrohre und die Verlegung der
erforderlichen Feuchtraumkabel im und am Brückenbauwerk
sowie die Erschwerniss für das Montieren unterhalb des
Brückenbauwerks im Bereich der Niers.
Die Verlegten Kabel sind vor Vandalismus zu schützen.
Menge: 6,000 St

**6.4.2.03 Bestandslageplan der neu erstellten Beleuchtungseinrichtung herstellen**
Bestandslageplan für die neu erstellte Beleuchtungseinrichtung für die Beleuchtung der Stege durch ein vom
AG zugelassenes Büro für Ingenieurvermessung herstellen
lassen.
Der Grundplan, M = 1:250, mit den ALK-Daten und den
Gebäuden wird im AutoCad-Format durch den AG zur
Verfügung gestellt und ist zwingend als Grundlage für
die Bestandslageplan zu verwenden.
Der Bestandslageplan ist auf der Grundlage der DIN 2425
in der gültigen Fassung anzufertigen und zu
beschriften.
Hierzu sind die Kabelknickpunkte, erforderliche
Zwischenpunkte und alle Leuchtenstandorte im Landeskoordinatensystem (ETRS89/UTM-Koordinaten) digital
einzumessen und nach DIN 2425 Teil 4 in den
Bestandslageplan einzutragen und zu beschriften. Ebenso
einzutragen sind: Beleuchtungseinrichtungen mit
Bestückungen, Einspeisestellen, Einmessung der
Kabeltrassen, Querschnitte sowie das Messen und
Eintragen der Kurzschlusswerte.
Zusätzlich sind Grenzabstände und Spannmaße von
Grenzsteinen zu messen und einzutragen.
Der Bestandslageplan gilt gleichzeitig als
Abrechnungszeichnung und ist als Datei im AutoCad-
Format (dxf- und dwg-Format) und als PDF-Datei auf
einer CD-ROM/DVD und zweifach als farbige Papierabzüge
der Bauüberwachung des AG zu übergeben.
Vor Endausfertigung sind der Bauüberwachung des AG
Vorabzüge zur Duchsicht und Korrektur zu übergeben.
Abgerechnet wird ein Bestandslageplan unabhängig von
der Anzahl der erforderlichen Planauschnitte.
Menge: 1,000 Psch

##### Untertitel 6.4.3 Stundenlohnarbeiten und Dokumentation

**6.4.3.01 Stundenlohnarbeiten durch Elektroinstallateur ausführen**
Stundenlohnarbeiten durch Arbeitskräfte auf Anordnung
des AG ausführen.
Angeboten wird für die jeweilige Arbeitskraft ein
Verrech-nungssatz, der sämtliche Aufwendungen enthält,
insbesondere den tatsächlichen Lohn mit den Zuschlägen
für Gemeinkosten, Sozialkassenbeiträge,
vermögenswirksame Leistungen und dgl. sowie Lohn- bzw.
Gehaltsnebenkosten.
Zuschläge für Nacht-, Sonntags- und Feiertagsarbeit
sind jedoch nicht eingerechnet. Der Verrechnungssatz
ist unter Beachtung der preisrechtlichen Vorschriften
ermittelt. Er gilt unabhängig von der Anzahl der
abgerechneten Stunden.
Für Elektroinstallateur.
Menge: 5,000 h

**6.4.3.02 Stundenlohnarbeiten durch Monteur mit Kabeltrassensuchgerät ausführen**
Stundenlohnarbeiten, wie in Pos. 6.4.3.01. beschrieben,
durch Arbeitskräfte auf Anordnung des AG ausführen.
Für Monteur mit Kabeltrassensuchgerät.
Menge: 2,000 h

**6.4.3.03 Stundenlohnarbeiten durch Elektromeister ausführen**
Stundenlohnarbeiten, wie in Pos. 6.4.3.01. beschrieben,
durch Arbeitskräfte auf Anordnung des AG ausführen.
Für Elektromeister.
Menge: 5,000 h

**6.4.3.04 Stundenlohnarbeiten durch Montagewagen mit Arbeitsbühne ausführen**
Stundenlohnarbeiten durch Baugeräte auf Anordnung des
AG ausführen.
Angeboten wird für das jeweilige Gerät ein
Verrechnungssatz, der sämtliche Aufwendungen für den
Einsatz enthält, insbesondere Gerätevorhalte- und
Betriebsstoffkosten sowie sämtliche Zuschläge
einschließlich der Kosten für das Bedienungspersonal.
Abgerechnet wird nach tatsächlich geleisteten
Arbeitsstunden. Der Verrechnungssatz ist unter
Beachtung der preisrechtlichen Vorschriften ermittelt.
Er gilt unabhängig von der Anzahl der abgerechneten
Stunden.
Für Montagewagen mit Arbeitsbühne.
Menge: 2,000 h

USt %: 19,00
